# Bad Dürrenberg - Neuverlegung VBL
Angebotsaufforderung (GAEB 90, DA83)
Projektbezeichnung: Bad Dürrenberg -  Neuverlegung VBL
Vergabenummer: 01-1-BA1
DV-Nummer: 01-1-BA1
Währung: EUR

## Zusätzlicher Text
LEISTUNGSVERZEICHNIS
über
Los 1 - Los 5  Neuverlegung VBL SWK u. TWL

Bauvorhaben:  421082 Bad Dürrenberg -  Neuverlegung VBL

Bauherr:

Planer:

Auftragnehmer.

Ausführungsbeginn:  00:00:00

Fertigstellung:  00:00:00

Abgabetermin:  00:00:00

  ungeprüft  geprüft

Summe Netto:  ____________________ _?  ____________________ _?

MWST 19 %:  ____________________ _?  ____________________ _?
________________________________________________________________________
________

Summe Brutto:  ____________________ _?  ____________________ _?

## Los 1 - Los 5 Neuverlegung VBL SWK u. T
Datum: 27.01.26

### LOS 01 Los 1 - BA1 - VBL Kreischau - Stößwitz

#### Titel 01.01 Baustelleneinrichtung

**01.01.0010 Baustelleneinrichtung**
Geräte, Werkzeuge und sonstige Betriebsmittel, die zur
vertragsgemäßen Ausführung der Bauleistungen
erforderlich
sind, auf die Baustelle bringen, bereitstellen und
soweit der Geräteeinsatz nicht gesondert vergütet
wird - betriebsfertig aufstellen einschl. der dafür
notwendigen Arbeiten. Die erforderlichen festen Anlagen
herstellen. Baubüros, auch für die wöchentliche
Bauberatung
des AG inkl. Tische und Sitzgelegenheiten für mind. 8
Personen, Unterkünfte, Werkstätten, Lagerschuppen und
dgl.,
soweit erforderlich, antransportieren, aufbauen und
einrichten.
Strom-, Wasser-, Fernsprechanschluss sowie
Entsorgungseinrichtungen und dgl. für die Baustelle,
soweit
erforderlich, herstellen. Bei Bedarf Lagerplätze,
sonstige
Platzbefestigungen und Wege im Baustellenbereich
anlegen.
Oberbodenarbeiten einschl. Beseitigen von Aufwuchs für
die
Baustelleneinrichtung, soweit erforderlich, ausführen.
Flächen
beschaffen, sofern die vom AG zur Verfügung gestellten
nicht ausreichen. Durch den AG können nur die Flächen
innerhalb der engen Baufeldgrenzen zur Verfügung
gestellt
werden!
Kosten für Vorhalten, Unterhalten und Betreiben der
Geräte,
Anlagen und Einrichtungen einschl. Mieten, Pacht,
Gebühren
und dgl. werden nicht mit dieser Pauschale, sondern
mit den
Einheitspreisen der betreffenden Teilleistungen
vergütet.
Soweit nicht für bestimmte Leistungen für das
Einrichten der
Baustelle gesonderte Positionen im Leistungsverzeichnis
enthalten sind, gilt die Pauschale für alle Leistungen
dieses
Abschnittes des Leistungsverzeichnisses.
Zufahrt zur Baustelle vorhanden.
Menge: 1,000 psch

**01.01.0020 Baustelle räumen Dies. LV-Abschn.**
Baustelle von allen Geräten, Anlagen, Einrichtungen und
dgl. räumen. Benutzte Flächen und Wege entsprechend dem
ursprünglichen Zustand herrichten. Soweit nicht für
bestimmte Leistungen für das Räumen der Baustelle gesonderte Positionen im Leistungsverzeichnis enthalten
sind, gilt die Pauschale
für alle Leistungen dieses Abschnittes / Los des
Leistungsverzeichnisses.
Menge: 1,000 Psch

**01.01.0030 Koordinierungs- / Erschwernispauschale**
Erschwernispauschale für die Koordinierung der aller
an der Baudurchführung
beteilgten Gewerke sowie für die Abstimmungen mit
Anliegern und
Versorgungsunternehmen.
Mit der Pauschale sind alle Aufwendungen für die
eigenverantwortliche Koordinierung mit den
Spartenträgern und
den Anliegern abgegolten.
In die Pauschale sind folgende Aufwendungen zu
kalkulieren:
- Abstimmungen mit Spartenträgern und deren NAN bzgl.
Bauablauf und Bereitstellung eines Zeitfensters zur
Realisierung der Medien-Trasse
- Gewährleistung des freien Zugangs
- sämtliche Erschwernisse bei der Ausführung der
Leistungen
durch Bautätigkeit eines anderen Bauunternehmens
innerhalb des Baufeldes,
- Berücksichtigung von Baustillstandszeiten aufgrund
Bautätigkeit der Spartenträger im Baufeld
- Abstimmungen mit den Anliegern und Aufwendungen für
die
Aufrechterhaltung der Zugänglichkeit der Grundstücke.
Im Zuge der Bauarbeiten können vor- oder
frühgeschichtliche Baudenkmäler oder
Kampfmittel angetroffen werden.
In diesem Falle ist sofort mit dem AG und dem
bauüberwachenden Ingenieurbüro
Verbindung aufzunehmen und das weitere Vorgehen
abzusprechen.
Die Fundstellen sind bis zu einer Entscheidung durch
den AG zu sichern.
Die aufgrund der Unterbrechung entstehenden Kosten des
AN werden mit der
folgenden Position abgegolten.
Diese Position kommt jedoch nur nach vorheriger
Festlegung durch den AG / die BÜ
zur Abrechnung.
Menge: 1,000 psch

**01.01.0040 Zuschlag Unterbrechung**
Zuschlag zu vorstehenden Positionen für die laufenden
Kosten
des AN während der Unterbrechung für Verkehrssicherung,
allgemeine Baustellenkosten und allgemeine
Geschäftskosten.
Vergütet wird ein Verrechnungssatz, der alle
Aufwendungen für
den Stillstand der Geräte sowie die Kosten für das
eingesetzte
Personal einschließlich sämtlicher Zuschläge enthält.
Abgerechnet wird nach angeordneten Stillstandszeiten.
Abrechnung je Arbeitsstunde (Arbeitstag = Montag bis
Freitag)
abzüglich der gesetzlichen Feiertage,
Schlechtwettertage
gemäß Festlegung durch das Arbeitsamt
und der Bauferien des AN.
Menge: 10,000 h

**01.01.0050 Bauzaun aufstellen und entfernen Zaunhöhe 2,0 m Stahlgitter-FT**
Bauzaun einschl. der erforderlichen Tore und Pfosten
standsicher aufstellen, während der Bauzeit vorhalten
und
unterhalten sowie nach Beendigung der Bauzeit
entfernen.
70 v.H. des Preises werden nach Aufstellen, der Rest
nach
Entfernen des Bauzaunes vergütet.
Zaunhöhe = 2,00 m.
Zaun aus Stahlgitter-Fertigteilen, verschraubbar.
Menge: 30,000 m

**01.01.0060 Bauzaun umsetzen Zaunhöhe 2,0 m StahlgitterFT**
Bauzaun innerhalb der Baustelle bis zu drei mal
umsetzen.
Nicht wiederverwertbare Teile ersetzen.
Zaunhöhe = 2,00 m.
Zaun aus Stahlgitter-Fertigteilen, verschraubbar.
Menge: 30,000 m

**01.01.0070 Stahlplatten zur behelfsmäßigen Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der maximal gleichzeitig
auf der Baustelle eingesetzten Stahlplatten
Menge: 2,000 St

**01.01.0080 Baustellenschild herstellen und aufstellen**
Baustelleninformationsschild nach Unterlagen des AG
anfertigen, beschriften u. aufstellen,
Tragkonstruktion nach Wahl des AN und statischen
Erfordernissen herstellen.
Schild einschließlich Aufstellvorrichtung zur
Baustelle anfahren, standsicher aufstellen und während
der gesamten Bauzeit vorhalten und nach Bauende
umweltgerecht beseitigen.
Notwendige Erdarbeiten ausführen. Evtl. notwendiger
Bodenaustausch bis 1,0m unter Gelände zum Erreichen
der Standsicherheit ist einzurechnen.
Fundamente aus Beton herstellen.
Bauschild während der Bauzeit unterhalten und säubern.

Schild: Größe mind. A2

 Vorgaben (z.B. Schriftart, -größe, Farben usw.)
fertigen und aufstellen.
Schild-Dicke mind. 10mm, Material des Schildes nach
Wahl des AN, erforderliche Unterkonstruktion sowie
Pfosten/Träger nichtrostend und dauerhaft nach Wahl
des AN bzw. statischen Erfordernissen.
Schild muss für die gesamte Dauer der Aufstellung
wetterfest und stabil sein.

Folgender Inhalt ist auf dem Bauschild zu vermerken:
- Bezeichnung und kurze Beschreibung des Vorhabens
- Zeitraum des Bauvorhabens (Durchführungsdauer)
- Gesamtausgaben und Förderbetrag des Vorhabens
- Signet-Paar (Landeslogo, Emblem der EU und Hinweis
"Kofinanziert von der Europäischen Union")

Bauschild anfertigen und beschriften,
zur Baustelle anfahren und standsicher aufstellen
einschl. aller notwendigen Arbeiten, wie Fundamente
und Erdarbeiten.
Dabei sind die Wappen, Flaggen, Logos und dgl. in den
Originalfarben darzustellen.
Bauschild während der Bauzeit unterhalten und säubern.
Bauschild bleibt Eigentum des Auftragnehmers.
Trägermaterial: witterungsbeständig.
Die Schrift- und Zeichengrößen sind proportional
anzupassen.
Der genaue Standort wird durch den Bauherrn innerhalb
Baufeldes festgelegt.

Mit dem Inforegio - Online Generator (europa.e u) kann
eine druckfertige PDF- Dateien für das Schild Schild,
Tafel, Anschlag erstellt werden.

Im Inforegi o - Dow nload  centre  for  visual
elements  (europa. eu) kann das  EU Emblem mit den
verschiedenen Finanzierungserklärungen (standardmäßig
finanziert und kofinanziert von der Europäischen
Union, NextGenerationEU und lnterreg) heruntergeladen,
das in jedem Kommunikationsmaterial verwendet werden.

Hier:
Inhalt Baustellenschild bezogen auf den jeweiligen
Bauabschnitt.
Menge: 1,000 St

**01.01.0090 Baustellenschild abbauen**
Bauschild und dessen Aufstellvorrichtung abbauen,
Fundamente abbrechen, Abbruchgut in Eigentum des
Auftragnehmers übernehmen und von der Baustelle
entfernen. Standlöcher mit geeigneten Material
verfüllen und die benutzte Fläche entsprechend dem
ursprünglichen Zustand wieder herrichten. Bauschild
und Aufstellvorrichtung entfernen.
Menge: 1,000 St

**01.01.0100 Register für nicht gefährl. Abfälle f.ges.LeistgsVerz**
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 psch

**01.01.0110 Einholen von Plänen**
Einholen von Plänen von Versorgungsleitungen
im öffentlichen Straßenbereich einschließlich aller
dabei anfallender Genehmigungskosten
zur Erlangung der Aufgrabegenehmigung
des jeweiligen Vesorgungsträgers.
Menge: 1,000 Psch

**01.01.0120 Bestandsplan**
Vollständige Bestands- und Vermessungsunterlagen
einschließlich aller notwendigen Leistungen wie
Vermessungsleistung, Planerstellung u.ä.
für Verkehrsanlagen und Kanäle unter Einbeziehung
unmittelbar angrenzender Bauwerke, Anlagen,
Versorgungsmedien u. dgl. herstellen und dem AG
übergeben.
- Lageplan: M 1:250 mit Eintragung der Stationierung,
Materialien, Schachtdaten usw.
- Detailpläne der Bauwerke: M 1:50 (Schnitte,
Grundrisse) inkl.
Einmessung und Vermaßung z.B. der Rohrenden
- Längsschnitte: M 1:100/1000 mit Vemaßung der Abzweige
zur Vorlage mit der Schlußrechnung in analoger und
digitaler
Form.
- Kanaldaten im Format ISYBAU (XML) - Anforderungen an
Planinhalte und Darstellungsform von
abwassertechnischen
Fachplänen, z. B. Maßstäbe, Festlegungen, gemäß BFR
Verm
Lieferung:
4-fach Lichtpause oder Kopie mit Randeinfassung und
Lochverstärkung,
2-fach auf Datenträger im DXF-/DWG-Format (CD
einschließlich
DXF-Datenaustauschformular).
2-fach auf Datenträger im PDF-Format (CD)
Die Übergabe an den AG hat vor der Zustandsfeststellung
/ vor der VOB-Abnahme zu erfolgen.
Sämtliche Vermessungsarbeiten durch einen
Vermessungsingenieur
durchführen. Erforderliche Polygon- und
Höhenpunkte einmessen.
Lagesystem: LS 489 (UTM-Koordinaten) UTM-Zone 32,
Höhensystem: HS 170 DHHN 2016 NHN-Höhen in Meter.
Erforderliche Umrechnungen bzw.
Koordinatentransformationen
infolge unterschiedlicher Lage- oder
Höhensysteme sind einzurechnen!
Menge: 1,000 St

**01.01.0130 Führen Bautagesberichte**
Durch den AN sind täglich Bautagesberichte zu
erstellen,
welche dem AG mindestens wöchentlich zur Kontrolle
vorzulegen und zu übergeben sind.
Die Bautagesberichte müssen folgende Angaben enthalten:
1. Regelmäßige Angaben:
? Bezeichnung der Baumaßnahme,
? Zeitpunkt der Aushändigung der Ausführungsunterlagen
(genaue Bezeichnung der Unterlagen) sowie ggf. von
Änderungen und Berichtigungen an den Auftragnehmer,
? Beginn und Fertigstellung der einzelnen Bauarbeiten,
? das Wetter sowie die höchste und niedrigste
Temperatur,
? erbrachte Leistungen der Auftragnehmer
? die Zahl der von ihnen beschäftigten Mitarbeiter,
getrennt
nach deren Qualifikation (Polier, Facharbeiter,
Hilfsarbeiter),
? Einsatz von Großgerät: Zugang, Einsatz und Abgang,
sowie
Dauer und Ursache bei etwaigem Ausfall,
? Eingang der vom AN gelieferten bzw. vom AG
beigestellten
Stoffe und Bauteile,
? Vorlage der Prüfungsergebnisse vorgeschriebener
Baustoff-,
Boden- und Wasserprüfungen,
? Dokumentation der Leistungen, die durch den
Baufortschritt
verdeckt werden
2. Besondere Angaben:
? Unterbrechung und Verzögerung der Arbeiten mit den
Ursachen,
? bei Behinderungsanzeigen von Auftragnehmern:
detaillierte
Erfassung aller Sachverhalte, die für die Beurteilung
der
Gründe und des Umfanges der Behinderung von Bedeutung
sein können und später zweifelsfreie Feststellungen
ermöglichen
? mündliche Weisungen an Vertreter des Auftragnehmers
(Name und Inhalt der Weisung),
? Personalwechsel (Bauleiter des Auftragnehmers)
? Notwendigkeit, Beantragung und Genehmigung etwaiger
Abweichungen von den ausgehändigten Bauzeichnungen,
? Abweichungen der Beschaffenheit des Baugrundes von
den
Angaben in der Leistungsbeschreibung,
? bei Bauarbeiten, die durch den Wasserstand offener
Gewässer beeinflusst werden, die Wasserstände einmal
oder
falls erforderlich mehrmals täglich.
Sämtliche damit verbundenen Aufwendungen sind
einzurechnen.
Menge: 1,000 psch

**01.01.0140 Bauablaufplan erstellen**
Bauablaufplan erstellen
Detaillierten Ausführungsplan mit Ablauf der einzelnen
Arbeitsabläufe in ggf. Teilbereichen aufstellen,
dokumentieren und mit dem AG und Nachunternehmern im
Baufeld abstimmen. Ausführungsterminplan als
Balkenplan mit Angabe aller wesentlichen Aktivitäten
und Darstellung von kritischen Wegen sowie
Schnittstellen. Der Ausführungsterminplan ist dem AG
zu übergeben:
- als Kopie 4-fach,
- als Original 1-fach,
Vorlage beim Auftraggeber spätestens zwei Wochen nach
Auftragsvergabe.
Menge: 1,000 St

**01.01.0150 Anliegerinformation**
Anliegerinformationen
Rechtzeitige schriftliche Information aller
unmittelbar sowie in
angrenzenden Bereichen betroffenen Anlieger mittels
Postwurfsendung vor Beginn des Leistungsabschnittes,
mit der
Angabe zu Beginn und voraussichtlichem Ende sowie den
zu
erwartenden Beeinträchtigungen insbesondere zur
Zufahrt und
Zugänglichkeit der Grundstücke unter Angabe des Namens
und der Telefonnummer des Bauleiters/Poliers des AN.
Ständige Informationen der betroffenen Anlieger im
Zuge der
Baudurchführung, wenn erforderlich auch in
Teilabschnitten
und bei bauzeitlichen Unterbrechungen.
Mehrmalige Aufstellung und Verteilung der
Anwohnerinformationen entsprechend Baufortschritt ist
einzukalkulieren.
Menge: 1,000 psch

**01.01.0160 Vermessungspunkte sichern**
Trigonometrische Festpunkte vor dem Verlorengehen und
vor Lageveränderungen sichern. Aufrechterhaltung der
Sicherung während der gesamten Bauzeit.
Sicherung nach Wahl des AN.
Vermessungspunktunterlagen einholen.
Punkte im Baubereich lagemäßig (Koordinaten) einmessen,
und Lageriss an AG übergeben.
Menge: 1,000 Psch

**01.01.0170 Grenzpunkte sichern**
Grenzpunkte vor dem Verlorengehen und vor
Lageveränderungen sichern. Aufrechterhaltung der
Sicherung
während der gesamten Bauzeit.
Sicherung nach Wahl des AN.
Grenzpunkte im Baubereich lagemäßig (Koordinaten)
einmessen und Lageriss an AG übergeben.
Menge: 3,000 St

**01.01.0180 Absteckung der Leitungsachse und Knotenpunkte**
Die Absteckung der Hauptachse und der Schachtstandorte
sowie aller Abzweige, Winkel und Knoten  hat  durch
den  AN  vor Baubeginn zu erfolgen.
Mit den Ausführungsunterlagen wird dem AN eine
Koordinaten- liste der Knotenpunkte und
Schachtbauwerke zur Verfügung gestellt. Die damit
verbundenen notwendigen Vermessungsleistungen, Sichern
der Absteckpunkte und Erstellung von Plänen sind
einzukalkulieren.
Überprüfung der Höhenfestpunkte während der Bauzeit
und ggf. neue Einmessung.
Abrechnung nach Meter Leitungsachse
Kanalsammelleitungen (keine Anschlussleitungen).
Menge: 2168,000 m

**01.01.0190 Lichtbilder herst . und liefern**
StL-Nr. 219101620 1
Lichtbilder über den wesentlichen Bauablauf des Bauwerks in digitalisierter Form (Auflösung mindestens
1024 mal 768 Pixel, 24 Farben) mit Digitalkamera herstellen und auf mit dem AG abgestimmten Datenträger (CD
oder DVD) liefern. Das Komprimierungsverhältnis bzw.
die Bildqualität ist so zu wählen, dass durch die Komprimierung keine für den Sachverhalt wesentlichen Bildinformationen verloren gehen.
Menge: 50,000 St

**01.01.0200 Beweissicherung**
Durchführung der Beweissicherung zur Feststellung
des Zustandes der im Bau- und Zufahrtsbereich
vorhandenen Grundstücke und baulichen Anlagen
zur Vermeidung unberechtigter Ansprüche Dritter
(ca. 3 Grundstücke  mit Haupt- und Nebengebäuden sowie
Einfriedungen und Stützmauern), soweit diese durch die
Bauarbeiten in Mitleidenschaft gezogen werden können.

Sämtliche besondere Maßnahmen zur Beweissicherung in
Abstimmung mit den jeweiligen Anliegern bzw.
Eigentümern und dem AG durchführen.
Feststellung des Zustandes der baulichen Anlagen im
Baustellen- und Zufahrtsbereich (Straßen, Wege,
Gebäude etc.), Versorgungs- und Entsorgungsleitungen, Geländeoberflächen, Hecken, Zäune, Mauern,
Gärten, Grünflächen u. dgl. durch Lichtbildaufnahmen.
Sind bereits Risse oder andere Schädigungen vorhanden,
so sind diese zu dokumentieren.
Die Befestigungsart der Zufahrtswege und Straßen ist zu
benennen.
Erstellen einer Niederschrift mit Fotografien,
Anbringen von Siegeln und dgl. in Abstimmung mit dem
AG. Diese sind von den jeweiligen Besitzern
anzuerkennen.
Alle erforderlichen Leistungen zu Feststellung und
Dokumentation von Schäden an gefährdeten  bzw.
beeinträchtigten baulichen Anlagen, Leitungen,
Schächte, befestigter Flächen o. dgl. sowie
benachbarter Grundstücke während der gesamten Bauzeit
durchführen.

Die Beweissicherung ist durch einen amtlich
zugelassenen Sachverständigen zu erstellen.
Diese Beweissicherung beinhaltet ein Vorschau- und ein
Nachschaugutachten in jeweils 2-facher Ausfertigung.
50 v.H. der Pauschale werden nach Übergabe des
Vorschaugutachtens, der Rest nach Übergabe des
Nachschaugutachtens inkl. der
Freistellungsbescheinigungen Dritter vergütet.

Das Beweissicherungsverfahren ist vor Beginn der
Bauarbeiten mit dem AG durchzuführen.
Abschlussaufnahme nach Beendigung der Bauarbeiten mit
Abschlussbericht einschließlich Auswertung durchführen.

Der AN ist für die volle Sicherheit auf der Baustelle
und somit auch für die Sicherheit und den Schutz
angrenzender Bauwerke und Anlagen verantwortlich.
Menge: 1,000 Psch

**01.01.0210 Einrichtung und Unterhaltung von Mülltonnensammelplätzen**
Aufrechterhaltung der Abfallentsorgung der betroffenen
Grundstücke sowie Einrichtung und Unterhaltung von
Mülltonnensammelplätzen jeweils am Bauanfang und
Bauende der Bauabschnitte.
Durch den AN sind die Tonnen (jeder Art, incl.
Glassammelbehälter usw.) von den im Baufeld befindlichen
Grundstücken entsprechend den Tourenplänen der
öffentlichen Abfallentsorgung im Burgenlandkreis zu
den Sammelplätzen zu transportieren und
zurückzubringen.
Der AN hat sich beim zuständigen Entsorger (AW SAS)
über deren Fahrplan zu informieren.
Die Müllentsorgung der Anlieger ist während der
Bauzeit durch den AN sicherzustellen und mit dem
zuständigen Entsorgungsfachbetrieb direkt abzustimmen
und dem AG nachzuweisen.
Position gilt für die gesamte Bauzeit.
Menge: 1,000 Psch

**01.01.0220 Zwischenlagerfläche einrichten, räumen**
Lagerfläche im Bereich der Baustelle für die getrennte
Zwischenlagerung von Aushubboden bis zum Vorliegen der
Deklarationsanalysen und die Verwertung bzw.
Weiterverwendung einrichten, unterhalten, vorhalten und
räumen.
Einholen aller erforderlichen Genehmigungen und
Herrichten
der Lagerfläche entsprechend der Genehmigungsauflagen.
Vorhandene Straßenbefestigung nach Wahl des AN z.B.
durch
Auslegen von Vlies, Stahlplatten o.ä. schützen.
Unbefestigte Bereiche durch Auslegen von
wasserundurchlässigen
Folien o.dgl. vor Verunreinigungen schützen.
Dazu ca. 5 cm feine Gesteinskörnung aufbringen, Folie
auslegen, Folie mit 5 cm feiner Gesteinskörnung
abdecken,
25-30 cm grobe Gesteinskörnung aufbringen und
verdichten
Ggf. Oberboden auf der im Anschluss an die Baumaßnahme
wieder zu nutzenden Fläche abschieben, in Mieten
lagern und
nach Beendigung der Baumaßnahme wieder ordnungsgemäß
herstellen inkl. Rasenansaat.
Die Bestätigung des Eigentümers über die ordnungsgemäße
Wiederherstellung ist dem AG vorzulegen.
Die schadlose Ableitung des Oberflächenwassers der
Lagerfläche
ist Sache des AN.
Ansprüche Dritter aufgrund von Staub- und
Lärmemissionen
sind durch den AN zu regulieren.
Alle Materialien nach Ende der Arbeiten aufnehmen, in
Eigentum AN
übernehmen und einer Verwertung zuführen.
Änderungen sind nur vorab mit Zustimmung des AG
zulässig.
Evtl. anfallende Nutzungsentgelte sind einzurechnen und
werden nicht gesondert vergütet.
Einrichtung des Lagerplatzes nach Abstimmung und
Freigabe
mit dem AG.
Durch den AG können nur die Flächen innerhalb der engen
Baufeldgrenzen zur Verfügung gestellt werden!
Menge: 1,000 St

#### Titel 01.02 Verkehrsicherung

**01.02.0010 Verkehrsflächen unterhalten**
Verkehrsflächen zur Aufrechterhaltung des öffentlichen
und Anlieger-Verkehrs innerhalb des Baubereiches und
in  angrenzenden Straßen und Wegen einschließlich zwischenzeitlich benutzter Behelfsfahrstreifen
und Behelfswege verkehrssicher unterhalten.
Verkehrsflächen bei Bedarf, jedoch mindestens einmal
wöchentlich, oder nach Aufforderung durch den AG
säubern.
Ein- und Ausfahrtsbereiche auf die öffentlichen
Straßen (Bauanfang und -ende) mindestens einmal
täglich reinigen.
Menge: 1,000 Psch

**01.02.0020 Verkehrsführung,-sicherung und -regelung**
Einrichtungen zur Verkehrsführung, -sicherung und
-regelung nach StVO und gemäß Baubeschreibung
unter Aufrechterhaltung des Verkehrs aufstellen,
vorhalten,
unterhalten und betreiben, ggf. mehrfach
umsetzen und abbauen. Vorübergehende
Sicherungsmaßnahmen
durchführen. Vorhandene Verkehrsschilder
entsprechend verkehrsrechtl. Anordnung außer Kraft und
wieder in Kraft setzen. Das Abdecken bzw.
Außerkraftsetzen
von Verkehrszeichen oder Wegweisern hat kontaktlos zu
erfolgen.
Der Ersatz beschädigter oder abhanden gekommener
Teile der Einrichtungen ist eingerechnet.
Lichtzeichenanlagen sind nicht eingerechnet.
In diese Position sind die Gebühren für
verkehrsrechtliche
Anordnungen einzurechnen (je Straße eine
Anordnung).
70 v.H. der Pauschale werden nach betriebsfertigem
Aufstellen, der Rest nach Beseitigen vergütet.
Umbau der Verkehrssicherung entsprechend Technologie
des
AN und der Bauabschnitte ist ca. 4 Wochen im Voraus
dem AG
anzuzeigen.
Menge: 1,000 Psch

**01.02.0030 Absperrgerät, Warneinrichtung aufb., abb. u. vorh. Absperrschranke 250x2000**
Absperrgerät oder Warneinrichtung betriebsfertig
aufbauen,
vorhalten, warten, instand setzen, betreiben und
abbauen. Vorübergehende Verkehrssicherungsmaßnahmen
durchführen. Die Kontrolle wird gesondert vergütet.
Absperrschranke Größe 250 x 2000 mm mit
Aufstellvorrichtung.
Mit retroreflektierender Folie Klasse RA2.
Mit 3 Richtstrahlern einseitig, gelbes Dauerlicht, WL1.
Energieversorgung nach Wahl des AN.
70 v.H. des Preises werden nach Aufstellen, der Rest
nach
Beseitigen vergütet.
Menge: 5,000 St

**01.02.0040 Absperrger. oder Warneinr. umsetzen wie Vorposition**
Absperrgerät oder Warneinrichtung innerhalb des
Arbeitsstellenbereiches
umsetzen. Vorübergehende Verkehrssicherungsmaßnahmen
durchführen.
Absperrgerät oder Warneinrichtung wie in Vorposition
beschrieben.
Menge: 15,000 St

**01.02.0050 Kontrolle der Arbeitsstellensicher. zwei bzw. einmal Schriftl.Dokument**
Kontrolle der Arbeitsstellensicherung und der
Umleitungsbeschilderung bzw. sonstigen
Verkehrssicherungsmaßnahmen gem. ZTV-SA durchführen.
Die Kontrolle ist unmittelbar nach deren Durchführung
zu erfassen und zu dokumentieren.
Arbeits- und Hilfsmittel sind vom AN zu stellen und dem
AG jederzeit zugänglich zu machen.
Kontrolle zweimal täglich, an arbeitsfreien Tagen
einmal täglich.
Kontrolle ist schriftlich zu dokumentieren.
Für die gesamte Bauzeit.
Menge: 1,000 Psch

**01.02.0060 Fußg.-Brücke herstellen u. beseitigen**
Fußgängerhilfsbrücke in Geländehöhe herstellen, für
die Dauer der vertraglichen Ausführungsfrist vorhalten
und beseitigen, inkl. evtl. erforderlicher Anrampungen
aus Schotter,
mit Schutzgeländer,
Nutzbreite bis 1,50 m,
Länge bis 5,00 m.
Menge: 1,000 St

**01.02.0070 Fußg.-Brücke umsetzen**
Fußgängerhilfsbrücke in Geländehöhe umsetzen
nach besonderer Anordnung des AG während der
Ausführungszeit der vertraglichen Leistungen des AN,
mit Schutzgeländer,
Nutzbreite bis 1,50 m,
Länge bis 5,00 m.
Menge: 1,000 St

**01.02.0080 Straßenbrücke herstellen u. beseitigen, 15 to**
Straßenhilfsbrücke herstellen, für die Dauer der
vertraglichen
Ausführungsfrist vorhalten und beseitigen.
Belastung bis 15 t  Achslast,
mit Schutzgeländer,
Nutzbreite der Fahrbahn 3,50 m,
Länge bis 5,00 m.
Schrammborde aus Holz.
Menge: 1,000 St

**01.02.0090 Straßenbrücke umsetzen, 15to**
Straßenhilfsbrücke in Geländehöhe umsetzen nach
besonderer Anordnung des AG während der
Ausführungszeit der vertraglichen Leistungen des AN,
Belastung bis 15 to,
Nutzbreite der Fahrbahn 3,50 m,
Länge bis 5,00 m.
Schrammborde aus Holz.
Menge: 1,000 St

**01.02.0100 Baustraße herstellen und räumen**
Behelfsmäßige Straße für Baustell-, Fahrzeugverkehr
wie folgt herstellen und nach Nichtgebrauch wieder
beseitigen.

Folgender Aufbau ist einzukalkulieren:
(Aufbau von unten nach oben)

- Geotextil GRK 4
- Geogitter Zugfestigkeit längs und Quer >= 40kN/m,
biaxial gestreckt, knotenstabil
- 30 cm Schotter (Brechkorn 0/45 - 0/56
- Geogitter Zugfestigkeit längs und Quer >= 40kN/m,
biaxial gestreckt, knotenstabil
- 30 cm Schotter (Brechkorn 0/45 - 0/56

Der Einbau ist vor Kopf vorzusehen.

Im Zuge des Rückbaus von Baustraßen sind verfestigte
Flächen fachgerecht wieder herzustellen.
(Beseitigung von Ablagerungen, Auflockern von
Verfestigungen)

Ansaat temporär betroffener Bereiche mit geeigneter
regionaler u. standortgerechter Saatgutmischung -
Ursprungsgebiet (UG) 05 "Mitteldeutsches Tief- u.
Hügelland" mit dem Produktionsraum "Mitteldeutsches
Flach- u. Hügelland", 30% Blumen, 70% Gräser.
Menge: 250,000 m²

#### Titel 01.03 Vorarbeiten, Sicherungsarbeiten, Aufbruc

*Hinweis*
In nachfolgenden Positionen sind die kompletten
Aufwendungen für das fach- und
höhengerechte Auflagern, Einbetten und Ummanteln der
Leitungen und Kabel
während der Erdstoffaufnahme und dem -wiedereinbau
einschl. die
Mehraufwendungen Verbauarbeiten einzukalkulieren.
Gleichfalls wird ausdrücklich darauf hingewiesen, daß
die mit dem Kabel verlegten
Schutzmaßnahmen ( Schutzrohre u. dergl.) in die
Sicherung einzubeziehen sind und
nicht zusätzlich vergütet werden.
Beschädigungen an den Leitungen und Kabeln einschl.
der Schutzmaßnahmen
gehen zu Lasten des Auftragnehmers. Im Bereich
erdverlegter Kabel sind nur
Handschachtungen erlaubt. Sollte es bei der
Bauausführung zu Behinderungen mit
Leitungen bzw. Kabeln von Versorgungsträgern kommen,
hat sich der AN an das
zuständige Versorgungsunternehmen zu wenden und
erforderlichenfalls eine
vorübergehende Stillegung bzw. Freischaltung zu
beantragen. Diesbezüglicher
Stillstand der Baumaßnahme wird nicht gesondert
vergütet. Es wird ausdrücklich
darauf hingewiesen, daß der erforderliche Handaushub
infolge Kreuzungen und
Parallelverlauf mit Kabeln und Leitungen nicht
gesondert vergütet wird. Die
Erschwernisse und Aufwendungen sind in die
Einheitspreise der nachfolgend
aufgeführten Positionen einzukalkulieren.

**01.03.0010 Suchschachtung**
Boden für Suchgraben ausheben
zur Freilegung von Kabeln und Rohrleitungen,
ab Geländeoberfläche,
Aushub seitlich lagern, verfüllen und verdichten,
Aushubtiefe bis 2,5 m
Bodenklasse 3 bis 5 (DIN 18300:2012-09),
Homogenbereich A lt. Baugrundgutachten.
Zuordnungsklasse nach LAGA bis Z1.2.
Verbau entsprechend statischen und konstruktiven Er-
fordernissen herstellen, vorhalten und von der Baustelle entfernen.
Wasserhaltung bis zu einer Pumpenleistung von 10 m3
Fördermenge mal 5 m Förderhöhe je Stunde und Haltung
ausführen.
Abgerechnet wird mit senkrechten Wänden.
Diese Position ist nur bei Leitungen anzuwenden,
deren Lage nicht aus den Bestandsplänen zu ersehen ist.
Vor der Ausführung ist die ausdrückliche
Anordnung des AG/der BÜ einzuholen.
Menge: 10,000 m3

**01.03.0020 Handschachtung**
Handschachtung
Boden in Handschachtung ausheben,
ab Geländeoberfläche,
Aushub lösen, laden und fachgerecht entsorgen.
Aushubtiefe bis 2,5 m.
Bodenklasse 3 bis 5 (DIN 18300:2012-09),
Homogenbereich A lt. Baugrundgutachten.
Zuordnungswert nach LAGA bis Z 1.2.
Vor der Ausführung ist die ausdrückliche
Anordnung des AG/der BÜ einzuholen!
Menge: 10,000 m3

**01.03.0030 Sicherung Kabel**
Näherung (Längs- und Querlage) zu Elektrokabeln,
Datenkabel, Telekom, Antenne, o.ä. erdverlegt.
Kabel vorsichtig freilegen und sichern.
Vorschriften des Versorgungsbetriebes beachten,
einschließlich aller Erschwernisse bei Erd- und
Verbauarbeiten.
Handschachtung bis 1,5 m3/m in Boden Bodenklasse 3 bis
5 (DIN 18300:2012-09), Homogenbereiche A lt.
Baugrundgutachten ist einzurechnen.
Ausführung nach Wahl des AN, in Abstimmung mit dem
Leitungseigentümer.
Sicherung für die Dauer der vertraglichen
Ausführungsfrist vorhalten und beseitigen.
Nach Beendigung der Arbeiten Wiederherstellung der
Bettung und Umhüllung mit Sand. Material liefern.
Abdeckung mit Warnband herstellen.
Position gilt nicht für zu erneuernde Leitungen dieser
Ausschreibung!
Menge: 20,000 m

**01.03.0040 Sicherung Kabelbündel**
Kabelbündel, bestehend aus mehreren Kabeln,
die im Abstand von bis zu 50 cm neben- und übereinander
liegen, in Betrieb befindlich, vorsichtig freilegen
und sichern,
Vorschriften des Versorgungsbetriebes beachten,
einschließlich aller Erschwernisse bei Erd- und
Verbauarbeiten.
Handschachtung bis 1,5m3/m in Boden Bodenklasse 3 bis
5 (DIN 18300:2012-09), Homogenbereich A lt.
Baugrundgutachten ist einzurechnen.
Ausführung nach Wahl des AN, in Abstimmung mit dem
Leitungseigentümer.
Sicherung für die Dauer der vertraglichen
Ausführungsfrist vorhalten und beseitigen.
Nach Beendigung der Arbeiten Wiederherstellung der
Bettung und Umhüllung mit Sand. Material liefern.
Abdeckung mit Warnband herstellen.
Position gilt nicht für zu erneuernde Leitungen dieser
Ausschreibung!
Menge: 20,000 m

**01.03.0050 Sicherung Kanäle, Leitungen bis DN 400**
Entwässerungs-, ggf. Fernwärmeleitungen bis DN 400
Material = Kunststoff, Beton, Steinzeug, Stahl u.dgl.
vorsichtig freilegen und sichern incl. der zugehörigen
Schachtbauwerke,
Vorschriften des Ver- und Entsorgungsbetriebes
beachten,
einschließlich aller Erschwernisse bei Erd- und
Verbauarbeiten.
Handschachtung bis 2,5m3/m in Boden Bodenklasse 3 bis
5 (DIN 18300:2012-09), Homogenbereich A lt.
Baugrundgutachten ist einzurechnen.
Ausführung nach Wahl des AN, in Abstimmung mit dem
Leitungseigentümer.
Sicherung für die Dauer der vertraglichen
Ausführungsfrist vorhalten und beseitigen.
Nach Beendigung der Arbeiten Wiederherstellung der
Bettung und Umhüllung mit Sand. Material liefern.
Abdeckung mit Warnband herstellen.
Position gilt nicht für zu erneuernde Kanäle dieser
Ausschreibung!
Menge: 5,000 m

**01.03.0060 Sicherung Schieber und Hydranten**
Sicherung und Erhaltung der eingebauten Schieber und
Hydranten bis zur Fertigstellung der Deckschicht durch
geeignete, nicht überfahrbare Schutzeinrichtungen nach
Wahl des AN. Für beschädigte Schieber und Hydranten
hat der AN die volle Haftung und die Pflicht zur
sofortigen
Wiederherstellung des Einbauzustandes
Menge: 5,000 St

**01.03.0070 Best. Zäune, Mauern, Treppen, Tore u.dgl. sichern**
Bestehende Zäune, Mauern, Treppen, Tore u. dgl. incl.
ihrer Fundamente sichern.
Ausführung nach Wahl des AN.
Sicherung für die gesamte Bauzeit vorhalten und nach
Beendigung aller Arbeiten rückbauen und in Eigentum
des AN übernehmen.
Abgerechnet wird nach Laufmetern gesicherte Einfriedung
einschließlich aller erforderlicher Nebenleistungen.
Menge: 25,000 m

**01.03.0080 Behinderung durch Freileitung**
Behinderung durch Freileitung.
Zulage zu allen beschriebenen Tief-, Erd- und
Straßenbauarbeiten wegen Behinderung durch vorhandene
Freileitungen über den Trassen.
Abrechnung nur in öffentlichen Straßenabschnitten,
die durch ein Freikabel mit bis zu 6,0 m Abstand zum
neuen
Straßen- und Nebenanlagenbereich überspannt werden,
einschl. aller notwendigen Sicherungsmaßnahmen.
Menge: 5,000 m

**01.03.0090 Vorhandene Masten, Schilder u.dgl. sichern**
Vorhandene Telekom-/ Strassenbeleuchtungs-/
Elektromasten
sowie Verkehrsschilder, Hinweisschilder
Absperrschieber oder
Firmen-/Hinweistafeln gegen Umfallen oder andere
Beschädigungen sichern.
Sicherung nach Wahl des AN.
Sicherung nach Beendigung aller Arbeiten entfernen.
Menge: 1,000 St

**01.03.0100 Beton abbrechen, bewehrt**
Beton abbrechen.
Bauteil: Fundamente, Sockelmauern, Stirnmauern,
Durchlässe, Schachtteile (wenn nicht anders
ausgeschrieben),
Kleinflächen u. dgl.
Material = Beton, mit geringer Bewehrung.
Abbruch ohne Erschütterungen.
Abbruchgut der Verwertung nach Wahl des AN zuführen.
Zuordnungsklasse nach LAGA bis Z1.2.
Für überwachungsbedürftigen Abfall Entsorgungsnachweis
führen.
Menge: 5,000 m3

**01.03.0110 Mauerwerk abbrechen Naturstein ZM Ohne Sprengen Aufbr. entfernen**
Mauerwerk abbrechen.
Abgerechnet wird das abgebrochene Mauerwerk, wobei
Öffnungen und Nischen bis zu 0,25 m3 Einzelgröße und
Schlitze bis zu 0,1 m3/m nicht abgezogen werden.
Material = Naturstein-Mauerwerk in Zementmörtel.
Zuordnungsklasse nach LAGA bis Z1.2.
Abbruch ohne Erschütterungen.
Sämtliche Steine und übriges Abbruchgut aufnehmen,
laden
und der Verwertung nach Wahl des AN zuführen einschl.
Kippgebühren.
Für überwachungsbedürftigen Abfall vereinfachten
Entsorgungsnachweis führen.
Schächte, Schachtköpfe und Schachtteile, Fundamente,
Sockelmauern u. dgl.
Erschwernisse beim Abbruch für den Erhalt von Teilen
der
Bauwerke (z.B. beim Abbruch von Schachtköpfen) sind in
den
EP einzukalkulieren.
Menge: 5,000 m3

**01.03.0120 Baugelände abräumen Aufwuchs Wurzelstöcke Astwerk Steine/Mauer/Zaun Übr.Räumg.Verw.AN**
Baugelände abräumen. Baugelände nach Unterlagen des AG.
Auf dem Baugelände vorhanden.
Busch-, Hecken und Baumbestand sowie sonstiger Aufwuchs
bis zu 0,1 m Durchmesser, 1 m über dem Erdboden gemessen, einschließlich Wurzelwerk.
Wurzelstöcke anderweitig gefällter Bäume bis zu 0,1 m
Durchmesser an der Schnittstelle.
Astwerk gefällter Bäume, Holzreste.
Steine, Betonreste, Mauerreste und abgängige Zäune.
Rasen, Aufwuchs zur Schaffung der Baufreiheit in den
Rand- und Nebenflächen mähen.
Gesamtes Räumgut der Verwertung nach Wahl des AN zuführen.
Menge: 1,000 Psch

**01.03.0130 Strauchbestand roden Höhe bis 2 m Neigung über 1:4 verfüll/Boden AG Wst.Verw.AN S.Abr. Verw. AN**
StL-Nr. 221106009111101 1
Strauchbestand und sonstiger Aufwuchs bis 0,10 m Stammdurchmesser, in 1,00 m Höhe über dem Erdboden gemessen,
mit Wurzelwerk roden. Abgerechnet wird die Fläche der
größten Ausdehnung des Strauchwerks.
Mittlere Höhe bis 2,00 m.
Neigung der Rodungsfläche steiler als 1:4.
Wurzellöcher mit geeignetem Boden verfüllen. Boden profilgerecht lösen.
Wurzelstöcke nach Wahl des AN verwerten.
Schlagabraum nach Wahl des AN verwerten.
Menge: 50,000 m2

**01.03.0140 Schutz für Baumstamm herstellen StU ü. 50-100 cm Polst. Wahl AN Brett 24 mm Höhe mind. 2,00m Schutz Verwert.AN**
Schutz für Baumstamm durch Mantel mit Polsterung herstellen und während der Bauzeit vor- und unterhalten.
Der Mantel darf den Baumstamm und die Wurzelanläufe
nicht berühren.
Stammumfang über 50 bis 100 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 5,000 St

**01.03.0150 Schutz für Baumstamm herstellen StU ü. 100 bis 150 cm Polst. Wahl AN Brett 24 mm Höhe mind. 2,00m Schutz Verwert.AN**
Schutz für Baumstamm durch Mantel mit Polsterung herstellen und während der Bauzeit vor- und unterhalten.
Der Mantel darf den Baumstamm und die Wurzelanläufe
nicht berühren.
Stammumfang über 100 cm bis 150 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 5,000 St

**01.03.0160 Wurzelschnitt ausführen, -schaden behandeln 5m neben Kanalgraben, Länge bis 5 m, Wundbehandlung. Unterboden verf. auff.m. Oberboden Boden Verw. AN**
Wurzelschnitt im Bereich der Aufgrabungen ausführen
bzw.
Wurzelschaden des Baumes unter Berücksichtigung des natürlichen Abschottungsvermögens behandeln. Die
Schadensbereiche bis mind. 20 cm über die Verletzung hinaus von
Hand freilegen.Geschädigte Wurzeln glatt nachschneiden.
Gesplittertes Holz vorsichtig entfernen. Abgerechnet
wird nach Stück Baum.
Baumstandort = bis 5,0 m vom Kanalgraben entfernt.
Aufgrabungslänge bis 5,00 m.
Schnittstelle über 2cm Durchmesser mit Wundbehandlungsstoff versehen.
Verfüllen der freigelegten Bereiche, bis 30 cm unter
Geländeoberkante, mit vorhandenem Boden.
Auffüllen mit zu lieferndem Oberboden.
Überschüssigen Boden der Verwertung nach Wahl des AN
zuführen.
Arbeiten in Abstimmung mit dem und nach Freigabe durch
den AG.
Ausführung dieser Arbeiten nur durch zugelassene
Fachfirma.
Ausführende Fachfirma ist dem AG vor Beginn der
Arbeiten anzugeben und von ihm freigeben zu lassen.
Menge: 4,000 St

**01.03.0170 Wurzelsperre einbauen Kunststoffbahn, Tiefe >= 1,00 m**
Wurzelsperre, geeignet für horizontale und vertikale
Verwendung, zum Schutz von Leitungen und sonstigen
baulichen Anlagen liefern und nach Herstellerangaben
einbauen.
Wurzelsperre = Kunststoffbahn, HDPE, mind. 2 mm stark,
UV-stabilisiert, flexibel, chemisch resistent,
reißfest,
unempfindlich gegen Wurzelwachstum, Fäule, Mikroorganismen, geeignet für Wiederverwendung,
wurzelundurchlässig.
Einbautiefe = mind. 1,00 m.
Notwendige Erdarbeiten sind einzurechnen und werden
nicht gesondert vergütet.
Der Wurzelschutz ist senkrecht oder waagrecht zu
verlegen
und vollflächig zu hinterfüllen, dabei ist auf
lagenweises
Verdichten per Hand oder kleiner Walze zu achten.
Einzurechnen sind ggf. Verbindung, Verschnitt und
Ausschnitte.
Einbau nur in Abstimmung mit dem AG und auf besondere
Anweisung des AG!
Menge: 30,000 m

**01.03.0180 Boden im Wurzelbereich von Hand aufnehmen als Zulage wachst./Wundbeh., Boden Verwert. AN**
Boden im Wurzelbereich von Bäumen nach Unterlagen des
AG aufnehmen. Verletzungen der Wurzeln vermeiden. Un-
vermeidbare Wurzelabtrennungen mit glattem Schnitt
durchführen. Schnitt-, Bruch- und Schürfwunden glatt
schneiden.
Boden von Hand abtragen.
Boden der Bodenklasse 3 bis 5 (DIN 18300:2012-09),
Homogenbereich A nach BGA.
Wurzelschnittstelle bis 2 cm Durchmesser mit wachstumsförderndem Stoff behandeln und bei Durchmesser über 2
cm mit Wundbehandlungsstoff behandeln.
Boden nach Wahl des AN verwerten.
Position als Zulage zu allen Aushubpositionen für die
Erschwernisse im Bereich der Baumwurzeln.
Menge: 20,000 m3

**01.03.0190 Wurzelstöcke roden DU über 0,3-0,5 m Wst.Verw. AN**
StL-Nr. 2241060202091 1
Wurzelstöcke roden. Gemessen wird der Durchmesser der
Schnittstelle des Wurzelstocks vor dem Roden.
Durchmesser über 0,30 bis 0,50 m.
Wurzellöcher 'mit geeigneten Boden verfüllen. Boden
liefern.'
Wurzelstöcke nach Wahl des AN verwerten.
Menge: 3,000 St

**01.03.0200 Lichtraumprofilschnitt durchführen 2,5m ü.Geh/Radweg 0,75 m Abstand Wundbehandlung Schnittg. Verw.AN**
StL-Nr. 2211077322111 1
Lichtraumprofilschnitt durchführen. Äste erforderlichenfalls auf Zugast einkürzen oder auf Astring
absägen. Abgerechnet wird nach Stück Baum.
Höhe des lichten Raumes = 2,50 m über Geh-/Radweg.
Breite des seitlichen Sicherheitsraumes gemessen von
der Fahrbahnrandmarkierung = 0,75 m.
Schnittflächen über 3 bis 10 cm Durchmesser vollflächig
mit Wundbehandlungsstoff versehen. Bei Schnittflächen
über 10 cm Durchmesser Wundbehandlungsstoff nur auf den
Wundrand und das angrenzende Splintholz (ca. 2 cm) auftragen.
Schnittgut nach Wahl des AN verwerten.
Menge: 2,000 St

**01.03.0210 Wasserhaltungsanlage nach Wahl des AN herst. Ableitung Wahl AN**
Wasserhaltungsanlage nach Wahl des AN zum Ableiten und
Durchleiten des gesamten Oberflächenwassers und zur
Fassung des Sickerwassers herstellen
(mindestens 1 Pumpensumpf bis 3,0 m Tiefe).
Geologische und hydrologische Verhältnisse sowie Zweck,
Umfang, Absenkziele, Dauer der Wasserhaltung und
Ableitung
des Wassers zur Vorflut nach Unterlagen des AG.
Anlage für offene Wasserhaltung.
Anlage bemessen, betriebsbereit einrichten und abbauen.
Erforderliche Erdarbeiten ausführen.
Das evtl. Umbauen der Anlagen entsprechend der
gewählten
Technologie des AN ist einzurechnen.
Evtl. abschnittsweise Bauweise (unterschiedliche
Einsatzzeiten)
gem. gewählter Technologie des AN ist zu
berücksichtigen.
Vorhalten und Betreiben wird gesondert vergütet.
Gesamter Förderdurchfluss über 15 bis 30 m3/h.
Ableitung nach Wahl des AN (Rohr-, Schlauchleitung
o.dgl.)
herstellen.
Ableitung des Wassers in vorhandenen offenen Graben,
Entfernung zum Vorfluter 50 bis 100,00 m.
Gesamte Wasserhaltungsanlage nach Abschluss der
Arbeiten
zurückbauen, Materialien in Eigentum des AN übernehmen
und
von der Baustelle entfernen.
Inkl. Aufbau, Vorhalten und Betreiben der Pumpenanlage
und Stromaggregat.
Menge: 1,000 psch

**01.03.0220 Wasserhaltungsanlage vorhalten**
Wasserhaltungsanlage nach Wahl des AN zum Ableiten und
Durchleiten des gesamten Oberflächenwassers und zur
Fassung des Sickerwassers am Böschungsfuß
betriebsbereit
vorhalten.
Abgerechnet wird nach Kalendertagen.
Menge: 25,000 d

**01.03.0230 Wasserhaltungsanlage betreiben**
Wasserhaltungsanlage nach Wahl des AN zum Ableiten und
Durchleiten des gesamten Oberflächenwassers und zur
Fassung des Sickerwassers am Böschungsfuß betreiben.
Abgerechnet wird nach Kalendertagen.
Menge: 25,000 d

**01.03.0240 Betondecke schneiden einfache Bew. Dicke ü. 25-30 cm Schlamm absaugen**
StL-Nr. 2231140102402 1
Betondecke schneiden.
Mit einfacher Bewehrung, in voller Tiefe senkrecht und
geradlinig schneiden.
Dicke der Betondecke über 25 bis 30 cm.
Schneidschlamm absaugen und nach Wahl des AN verwerten.
Menge: 20,000 m

**01.03.0250 Beton abbrechen, bewehrt**
Beton abbrechen.
Bauteil: Betonspurplatten, Fundamente, Sockelmauern,
Stirnmauern,
Durchlässe, Schachtteile (wenn nicht anders
ausgeschrieben),
Kleinflächen u. dgl.
Material = Beton, mit geringer Bewehrung.
Abbruch ohne Erschütterungen.
Abbruchgut der Verwertung nach Wahl des AN zuführen.
Zuordnungsklasse nach LAGA bis Z1.2.
Für überwachungsbedürftigen Abfall Entsorgungsnachweis
führen.
Menge: 10,000 m3

**01.03.0260 Bituminöse Befestigung bis 20 cm schneiden**
Bituminöse Befestigung trennen. Aufbruchgut in
Eigentum des AN übernehmen und von der Baustelle
entfernen incl. Deponiegebühr. Deckschicht und
bituminöse Unterlage geradlinig abgetreppt schneiden.
Dicke der bituminösen Befestigung bis 20 cm.
Menge: 190,000 m

**01.03.0270 Asphaltbefestigung aufnehmen, KL B + Entsorgung**
Asphaltbefestigung aufbrechen, lösen, aufnehmen und
entsorgen, Verwertungsklasse B nach RuVA-StB 01 (2005):
Aufbruch von nicht belasteten bituminösen Oberflächen.
Dicke i.M. 10 bis 15 cm.
Das Schneiden der Oberflächenbefestigung ist gesondert
zu kalkulieren.
Aufbrechen durch Fräsen.

Abgerechnet wird nach Abtragsprofilen.
Anfallendes Material ist in Eigentum des AN zu
übernehmen und von der Baustelle zu entfernen (inkl.
Entsorgungskosten).
Menge: 270,000 m2

**01.03.0280 Bituminöse Befestigung Nachschnitt, bis 20 cm**
Bituminoese Befestigung trennen (Nachschnitt).
Aufbruchgut in Eigentum des AN übernehmen und von der
Baustelle entfernen.
Deckschicht und bituminöse Unterlage geradlinig
schneiden.
Dicke der bituminösen Befestigung bis 20 cm.
(für Deckenanschlüsse an vorhandene Bitumenbefestigung)
Menge: 190,000 m

**01.03.0290 Zulage für Entsorgung gefährlicher Abfall**
Zulage zu Pos. vor für die Entsorgung bis Z 2
Entsorgungsnachweis erbringen.
Evtl. elektronisch zu führender Entsorgungsnachweis
ist einzurechnen.
Menge: 10,000 m3

**01.03.0300 Zulage für Entsorgung gefährlicher Abfall**
Zulage zu Pos. vor für die Entsorgung > Z 2
Entsorgungsnachweis erbringen.
Evtl. elektronisch zu führender Entsorgungsnachweis
ist einzurechnen.
Menge: 5,000 m3

**01.03.0310 Schotterbefest. i.M. 30 cm Material entfern. Abtragsprofile**
sandgeschlämmte Schotterdecke in vorh. Stärke
(ca.30 cm)
auf einer Breite von ca.2,00 m für Grabenaushub
aufreißen und aufnehmen; Material in Eigentum des AN
übernehmen und von der Baustelle entfernen.
Gebühren zur Entsorgung sind einzukalkulieren.
Abgerechnet wird nach Abtragsprofilen.
Menge: 12,000 m3

**01.03.0320 Entfernen Leitpfosten Fahrbahn, seitlich lagern**
Entfernen von Leitpfosten, im Bankettbereich, inkl.
Grasstoppplatten, Pfostenlänge bis 1,2 m, anfallende
Stoffe seitlich lagern.
Einbau wird gesondert vergütet
Menge: 4,000 St

**01.03.0330 Pflasterd.m.Betonp fl.-steinen aufn. 8 cm dick ungeb. Fugenmat. ungeb. Bettung Steine lagern Pflaster säubern**
StL-Nr. 223115011211201 1
Pflasterdecke mit Pflastersteinen aus Beton aufnehmen.
Aufnehmen der Tragschicht wird gesondert vergütet.
Pflasterstein ca. 8 cm dick.
Mit Fugenfüllung aus ungebundenem Fugenmaterial.
Bettung aus ungebundenem Bettungsmaterial.
Steine innerhalb der Baustelle fördern und lagern.
Übriges Aufbruchgut nach Wahl des AN verwerten.
Pflastersteine säubern.
Menge: 30,000 m2

**01.03.0340 Bordsteine aufnehmen. Hoch-, Rund-, Tiefbord Beton, Fund. 10-20/R-St., All. verwerten**
Bordsteine aufnehmen.
Hoch-, Rund- und Tiefbordsteine aus Beton, Breite bis
18 cm,
Höhe bis 30 cm.
Fundament aus Beton, über 10 bis 20 cm dick, und
Rückenstütze aus Beton aufbrechen.
Sämtliche Steine und übriges Aufbruchgut der Verwertung
nach Wahl des AN zuführen.
Menge: 30,000 m

**01.03.0350 Bankett räumen nachprofilieren 0,5-0,75m Gefälle 4 %**
STLB-Bau 2022-10 002
Bankett räumen und mit Quergefälle nachprofilieren,
Räumbereich über 0,5 bis 0,75 m, Quergefälle 4 %,
Behinderung durch Leitpfosten, Räumgut und Boden auf
dem Gelände planieren.
Menge: 110,000 m

*Hinweis*
Hinweis: Abfalltechnische Bewertung

Die detaillierten Aussagen und Erläuterungen der
Ersatzbaustoffverordnung (und ggf. der LAGA TR Boden)
zu Einbauklassen und Entsorgungswegen sind unbedingt
zu beachten!
Der Wiedereinbau bzw. der eventuelle Entsorgungsweg
der Aushubmaterialien ist mit der zuständigen
Umweltbehörde abzustimmen.

Die Art der Beprobung und evtl. Zulagen zur Entsorgung
(LAGA oder Ersatzbaustoffverordnung) richten sich nach
der Verwertung durch den AN (z.B. Deponie) und sind
vor Ausführung vom AG freigeben zu lassen.

**01.03.0360 Untersuchung LAGA M20 Boden**
Umweltgerechte Materialproben gemäß LAGA M20
TR Boden 2004 entnehmen, in zugelassenes Labor
transportieren und Untersuchung durchführen.
Auswertung erstellen und dem AG vor Entscheidung zur
Verwertung des geprüften Materials übergeben.
Material = Aushubboden.
Ausführung nur auf Anweisung und mit ausdrücklicher
Freigabe durch den AG!
Menge: 1,000 St

**01.03.0370 Untersuchung nach DepV**
Umweltgerechte Materialproben gemäß DepV 2009/2021
entnehmen, in zugelassenes Labor transportieren und
Untersuchung durchführen.
Auswertung mit Bericht erstellen und dem AG vor
Entscheidung zur Verwertung des geprüften Materials
übergeben.
Material = Aushubboden.
Ausführung nur auf Anweisung und mit ausdrücklicher
Freigabe durch den AG!
Menge: 2,000 St

**01.03.0380 Untersuchung n. Ersatzbaustoffverordnung Boden**
Umweltgerechte Materialproben gemäß
Ersatzbaustoffverordnung entnehmen, in zugelassenes
Labor transportieren und Untersuchung durchführen.
Auswertung erstellen und dem AG vor Entscheidung zur
Verwertung des geprüften Materials übergeben.
Material = Aushubboden.
Ausführung nur auf Anweisung und mit ausdrücklicher
Freigabe durch den AG!
Menge: 2,000 St

**01.03.0390 Untersuchung RuVA-StB 01**
Umweltgerechte Materialproben gemäß RuVA-StB 01
FAssung 2005 entnehmen, in zugelassenes Labor
transportieren und Untersuchung durchführen.
Auswertung erstellen und dem AG vor Entscheidung zur
Verwertung des geprüften Materials übergeben.
Material = Asphalt.
Ausführung nur auf Anweisung und mit ausdrücklicher
Freigabe durch den AG!
Menge: 1,000 St

#### Titel 01.04 Erdbau

**01.04.0010 Oberboden abtragen und andecken Abtr.über 10-30cm**
Oberboden ggf. einschließlich Vegetationsdecke abtragen
und profilgerecht wieder andecken einschließlich erforderlicher Zwischenlagerung auf Flächen nach Wahl des
AN. Beschreibung der Homogenbereiche nach Unterlagen
des AG.

- Oberboden (aufgefüllter Mutterboden, humifizierter
Lösslehm)
Homogenbereich I
- Auffüllung, Lösslehm
Homogenbereich A
- Auelehm, Torf
Homogenbereich B (lt. BGA Baugrundgutachten).

Dicke des Abtrages über 10 bis 30 cm.
Andeckung 'SW-Trasse'
Dicke der Andeckung '10 - 30 cm'
Abrechnung nach Auftragsprofilen.
Alte Grasnarbe von der Oberfläche der Andeckung
entfernen und fachgerecht entsorgen.
Menge: 25,000 m3

**01.04.0020 Planum herstellen Abweichung +-2 cm Verf. 45 MN/m2**
Planum herstellen.
Max. Abweichung von der Sollhöhe +2/-2 cm.
Verformungsmodul =  45 MN/m2
Kanal- und Leitungsgräben vor Einbau der
Frostschutzschicht.
Menge: 30,000 m2

**01.04.0030 Leitungsgr. m. Schachtbaugr. herst.,**
Leitungsgraben einschließlich Schachtbaugruben
profilgerecht
herstellen.
Straßenaufbruch wird gesondert vergütet.
Abgerechnet wird nach Länge des Leitungsgrabens, gemessen in Achse der Leitung. Die Schachtbaugruben werden
ohne Berücksichtigung von Mehraushub durchgemessen.

- Oberboden (aufgefüllter Mutterboden, humifizierter
Lösslehm)
  Homogenbereich I
- Auffüllung, Lösslehm
  Homogenbereich A
- Auelehm, Torf
  Homogenbereich B (lt. BGA Baugrundgutachten).

Zuordnungsklasse nach LAGA bis Z1.2.
Grabentiefe über 1,75 bis 4,00 m.
Breite der Grabensohle für Rohr DN 100 bis DN 250.
Notwendigen Verbau entsprechend statischen und konstruktiven Erfordernissen herstellen, vorhalten und
entfernen.
Offene Wasserhaltung bis zu einer Pumpenleistung von 10
m3 Fördermenge mal 5 m Förderhöhe je Stunde und Haltung
ausführen.
Aushub wird zum Verfüllen nicht verwendet. Verfüllen
des Grabens nach Verlegen der Leitung wird gesondert
vergütet.
Aushub der Verwertung nach Wahl des AN zuführen.
Abgerechnet wird mit senkrechten Wänden.
Das Herstellen des Planums wird gesondert vergütet.
Menge: 90,000 m3

**01.04.0040 Zulage für Entsorgung Boden LAGA Z2**
Zulage zu den Aushubpositionen für die Entsorgung von
Boden
der Klasse = Z 2 gemäß LAGA.
Entsorgungsnachweis erbringen.
Evtl. elektronisch zu führender Entsorgungsnachweis ist
einzurechnen.
Menge: 50,000 m3

**01.04.0050 Zulage für Entsorgung Boden BM-F2 gem. ErsatzstoffbauV**
Zulage zu den Abtragspositionen  für die Entsorgung
von Bodenmaterial der Klasse BM-F2 gemäß
ErsatzstoffbauV.
Entsorgungsnachweis erbringen.
Evtl. elektronisch zu führender Entsorgungsnachweis
ist einzurechnen.
Menge: 50,000 m3

**01.04.0060 Zulage für Entsorgung Boden LAGA >Z2**
Zulage zu den Aushubpositionen für die Entsorgung von
Boden der Klasse > Z 2 gemäß LAGA.
Entsorgungsnachweis erbringen.
Evtl. elektronisch zu führender Entsorgungsnachweis
ist einzurechnen.
Menge: 10,000 m3

**01.04.0070 Zulage für Entsorgung Boden BM-F3 gem. ErsatzstoffbauV**
Zulage zu den Abtragspositionen  für die Entsorgung
von Bodenmaterial der Klasse BM-F3 gemäß
ErsatzstoffbauV.
Entsorgungsnachweis erbringen.
Evtl. elektronisch zu führender Entsorgungsnachweis
ist einzurechnen.
Menge: 10,000 m3

**01.04.0080 Zuschlag für fließende Bodenart - wasserhaltende Boden**
Zuschlag zu den Aushubpositionen für fließende
Bodenart -
wasserhaltende Böden (ehem. Bodenklasse 2).
Boden mit flüssiger oder breiiger (sehr weicher)
Konsistenz in
Bereichen mit Grund- oder starkem Schichtenwasser, in
allen
Tiefen, für alle Homogenbereiche.
Menge: 25,000 m3

**01.04.0090 Material in Leitungsgraben einb.,**
Material liefern, in Leitungsgraben einschließlich
Schachtbaugruben einbauen und verdichten.
Abgerechnet wird nach Länge des Leitungsgrabens, gemessen in Achse der Leitung. Die Schachtbaugruben werden
ohne Berücksichtigung von Mehrverfüllung durchgemessen.
Material = Kies-Sand-Gemisch.
Grabentiefe einschließlich Leitungszone bis 4,00 m.
Breite der Grabensohle gemäß DIN 1610 und
Abrechnungshinweise Kanalgraben.
Material nach Verlegen der Leitung in Graben oberhalb
der Leitungszone einbauen und verdichten.
Verdichten auf Verdichtungsgrad Dpr. min. 97 v.H.
Abgerechnet wird mit senkrechten Wänden entsprechend
der Abrechnung beim Aushub, abzüglich der durch Baukörper mit mehr als 0,1 m2 Querschnitt sowie durch Teilverfüllungen verdrängten Mengen.
Menge: 65,000 m3

**01.04.0100 Erdplanum herstellen Abweichung +-2 cm Verf. 45 MN/m2**
Planum herstellen.
Max. Abweichung von der Sollhöhe +2/-2 cm.
Verformungsmodul =  45 MN/m2
Kanal- und Leitungsgräben vor Einbau des
Bodenaustausches.
Menge: 30,000 m2

**01.04.0110 Bodenaustausch**
Boden der Bodenklasse 3 bis 5 (DIN 18300:2012-09),
Homogenbereich A nach BGA, Zuordnungsklasse nach LAGA
bis Z1.2 im Kanalgraben lösen, laden und in Eigentum
des AN übernehmen und der Verwertung nach Wahl des AN
zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 10,000 m3

**01.04.0120 Dichtungsschürze, Lehm**
Herstellung einer Dichtungsschürze zur Vermeidung
einer Längsdränung im hergestellten verfüllten
Kanalgraben
in Bereichen mit Grund- bzw. Schichtenwasser,
Material: Lehm oder Ton, kf-Wert mind. 10-6.
Ausführung einschl. des Unterbaus unter dem Rohr- bzw.
Schachtauflager, ab Grabensohle 0,50 m über
max. GW-Stand hoch (bzw. max. 0,75 m unter GOK),
einschließlich Verdichtung (mind. 45 MN/m2),
in Abständen von 25 m einbauen.
Die Querriegel sind in Sohle und Böschung mindestens
0,5 m einzubinden.
Menge: 1,000 St

#### Titel 01.05 Freispiegelleitung (off.Bw) SWK- Anschlu

*Hinweis*
Die Leistungen werden abgerechnet nach DIN 18300
Erdarbeiten.
Ausgenommen sind die Erd- und Verbauarbeiten für
Regelschächte mit einer lichten
Grundfläche bis 2,0 m2, der Mehraufwand für diese
Regelschächte ist in die jeweiligen Einheitspreise
einzurechnen. Für die Ermittlung der Rohrgrabenbreiten,
nach DIN EN 1610, wird für alle Schalungs- und
Verbaukonstruktionen eine Stärke von je 10 cm
festgelegt. Für die Ermittlung der Unteren und Oberen
Bettungsschicht sowie der Seitenverfüllung und
Abdeckung gilt ATV- A139/DIN EN 1610.

Bei der Mengenermittlung für Bodenaustausch wird
abgezogen:
für Regelschächte (lichte Grundfläche bis 2,0 m2) wird
ein Zylinderkörper mit einer Grundfläche von 1,20 m2
für jeden Schacht festgelegt.

In der Leistungsbeschreibung bedeutet profilgerecht,
daß bei den Erdarbeiten folgende Abweichung vom
Sollmaß zugelassen ist:
für Sohlen und Böschungen +/- 2 cm.

An Endschächten und beim Anschluß von
Hausanschlußleitungen an den Hauptkanal wird ein
Zuschlag zum Kanalgrabenaushub von 0,6 m einschl.
Schalung vergütet.

Bei geböschten Baugruben wird abweichend von DIN 18300
bei Bodenklasse 3 und 4 ein Böschungswinkel von 45°
angesetzt bzw. die tatsächlich ausgeführte
Böschungsneigung.

Es wird pro Haltung nur eine mittlere Tiefe zur
Abrechnung von Aushub und Verbau ermittelt.

Ein entsprechend der gewählten Technologie des AN
eventuell notwendiger provisorischer Deckenschluss im
Bereich des Kanalsgrabens wird nicht separat vergütet
und ist in die entsprechenden Positionen der
Erdarbeiten der Entwässerung einzukalkulieren.

*Hinweis*
Für die Rohrstatik gilt DWA-Arbeitsblatt A 127 -
Richtlinie für die statische Berechnung von
Entwässerungskanälen und -leitungen.
Die Rohrstatik ist in prüffähiger Form rechtzeitig vor
der Ausführung vorzulegen.
Die Kosten für die Rohrstatik sind mit den
Einheitspreisen abgegolten.
Als Bemessungsgrundlage ist die Belastungsklasse SLW
60 anzusetzen.

Alle Formteile der Rohrleitungen, wie Bögen, Abzweige
usw. haben in ihrer Materialgüte (Material, Farbe,
Ringsteifigkeit usw.) dem jeweils verwendeten
Hauptrohr zu entsprechen.

**01.05.0010 Kunststoffrohrleitung DN 200 PP herstellen**
Entwässerungsrohrleitung aus Kunststoffrohren nach
statischen und konstruktiven Erfordernissen nach DIN EN 1610
herstellen. Anschluss an Schacht sowie Formstücke werden gesondert vergütet.
Hochlast-Vollwand-Kanalrohr (PP) liefern und verlegen.
Rohre DN 200, nach DIN EN 1852 mit Doppelsteckmuffe
und formschlüssig fixierten Dichtungen aus EPDM nach
DIN EN 681-1, Dichtheit mind. von -0,5 bis +5,0 bar
bei Verformung und Abwinklung nach EN 1277
nachgewiesen.
gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Bettung, Seitenverfüllung und Abdeckung nach DIN EN
1610, ATV-A 139 aus Sand oder Kiessand herstellen.
Material liefern.
Proctordichte: min. 95 %.
Fließsohlentiefe bis 3,50 m.
Überdeckungshöhe über 1,00 bis 3,00 m.
Straßenverkehrslast = SLW 60. Statische Berechnung
aufstellen und liefern.
Menge: 17,000 m

**01.05.0020 Formstück einbauen (Zul) Abzweig DN 150 Kunststoff Rohr DN 200**
Formstück in Rohrleitung einbauen. Vergütet wird der
Mehraufwand für den Einbau des Formstückes gegenüber
der bis zur Innenfläche der Sammelrohrleitung durchgemessenen Rohrleitung.
Formstück = Abzweig, Anschlussrohr DN 150.
Material = Kunststoff.
Durchgangsrohr DN 200
Menge: 1,000 St

**01.05.0030 Formstück einbauen (Zul.) Bogen DN 200 Kunststoff-Rohr Rohr DN 200**
Formstück in Rohrleitung einbauen. Vergütet wird der
Mehraufwand für den Einbau des Formstückes gegenüber
der bis zur Innenfläche der Sammelrohrleitung durchgemessenen Rohrleitung.
Formstück = Bogen DN/ID 200.
Rohr aus Kunststoff.
Durchgangsrohr DN/ID 200.
Menge: 1,000 St

**01.05.0040 Kanalleitungen durchspülen, Hochdr. bis DN 200**
Kanalleitungen durchspülen, Hochdruck
neue Kanal- und -anschlussleitungen reinigen
mit einem Hochdruckspülgerät,
bis zum Kanalanschluß.
Leitungsdurchmesser: DN 150 bzw. DN 200
Menge: 17,000 m

**01.05.0050 Kernbohrung herstellen, Wand,**
Rohrdurchführungen verschiedene Dimensionen
nach Wahl AN;
Ausführung: mittels Kernbohrung bis DN 350
Stahlbetonwand oder auch massives Natursteinmaterial
bis 400 mm dick Gebäudewand
Herstellung der Öffnung in Wänden des Bauwerkes;
überschüssige Materialien gehen in Eigentum AN über
und sind von der Baustelle zu entfernen incl.
Entsorgungskosten
Dimension der durchzuführenden Rohrleitung : DN 200
Menge: 1,000 St

**01.05.0060 Rohrdurchführungen, wasserdicht, für SW-Rohr**
Rohrdurchführungen, wasserdicht, für SW-Rohr DN 200
liefern, einbauen und dichten; anarbeiten an
bestehende Hausabdichtung
Einbau des Futterrohres bzw. Herstellung der
Kernbohrung s. gesonderte Pos.;
Einbau in Stahlbeton;
Rohrdurchführung für Medienrohr DN 200 aus PP
beidseitig dichtend gegen drückendes Wasser, gasdicht.
bestehend aus:
- Dichtungseinsatz Quick In C (Metallteile aus
Edelstahl
  Wst-Nr.1.4301; Dichtung aus EPDM,
  Temperaturbereich: -40 bis + 140° C)
- Bolzen, Schrauben, Muttern aus Edelstahl wie oben
Dichtungseinsatz aufklappbar zur schnellen einfachen
Montage.
Fabrikat: Doyma o. glw.
DN Medienrohr(A-Dms)/DN Kernbohrung:
DN 200 PP / 350
Einschl. Lieferung und Einbau von Klein-,
Befestigungs- und Hilfsmaterialien und
betriebsfertiger Montage.
Menge: 1,000 St

**01.05.0070 Anschluß an Pumpwerk (Vorlagebehälter) herstellen (Zul) Rohr bis DN 200 Anschluss+Gelenk**
Rohrleitung an Pumpwerk anschließen, Anschluss dichten.
Vergütet wird der Mehraufwand für das Herstellen des
Anschlusses einschließlich eventueller Passstücke gegenüber der bis zur Innenfläche des Schachtes durchgemessenen Rohrleitung.
Rohrleitung DN 200.
Material = Kunststoff.
Pumpwerk aus Fertigteilen.
Anschluss mit Schachtanschlussstück und Gelenkstück.
Menge: 1,000 St

**01.05.0080 Fertigbeton C 12/15 für Sicherung**
Fertigbeton C 12/15, liefern und zur Sicherung der
Rohrverbindung am Bauanfang fachgerecht auf der
Baustelle
einbauen
einschl. Ein- und Ausbau sowie Vorhalten
der erforderl. Lehren und Schalhölzer.
Die  Abrechnung erfolgt nach dem Volumen
der verdichteten  Menge.
Menge: 1,000 m3

**01.05.0090 Kanalschacht DN 1000 aus PP, Gerinne DN/OD 200 Höhe bis 2,50m**
Kanalschacht DN 1000 aus PP, Gerinne DN/OD 200
Kanalschacht DN 1000 aus füllstofffreiem Polypropylen
(PP), bestehend aus Schachtunterteil, Schachtringen
und Schachtkonus liefern sowie höhen- und
fluchtgerecht versetzen.

Schacht, gemäß DIN EN 13598-2 aus 100% Neumaterial
ohne Recyclinganteile und ohne Schäumungszusätze,
bestehend aus vollwandigen Fertigteilen, mind. 12 mm
Wanddicke, mit außenliegenden Verstärkungsrippen,
auftriebssicher, sowie Schachtringe und Schachtboden
bis zur Berme mit glatter, durchgehender, ebener
Innenfläche. Ringsteifigkeit mindestens SN4 (4 kN/m2),
Belastbarkeit SLW 60 (LM1) statisch nachgewiesen,
durchgängig helle inspektionsfreundliche Farbe, z.B.
Orange. Beständigkeit gegen biogene
Schwefelsäurekorrosion attestiert nach
DIN19573:2016-03 Anhang A XWW4.

Temperaturbeständig dauerhaft bis 60°C und kurzzeitig
bis 90°C, sowie Asphalttemperaturbeständig. Mindestens
100 Jahre zu erwartende Lebensdauer.

Lastentkoppelte Schachtelementdichtungen nach DIN 4060
und EN681-1. Fremdwasserdichtheit bis 8 m Wassersäule
von externem Prüfinstitut nachgewiesen.
Verfüllmaterial nach DIN EN 1610, Größtkorn bis 63mm
möglich.

Lastentkoppeltes Schachtsystem durch zusätzlichen
Auflagering zur Lastentkoppelung und zur
verschiebesicheren Aufnahme von Schachtabdeckungen LW
625 mit dauerhaft fest verzahnter,
korrosionsbeständiger, innenliegender
Polypropylenschale. Auflageflächen aus Beton, inkl.
Dichtung nach EN 681-1 zwischen Auflagering und
Konushals

PP-Innenschale orange für SW u. MW
=> vom Planer festzulegen.
PP-Innenschale blau für RW
=> vom Planer festzulegen.

Teilexzentrischer Konus und Schachtringe mit
integrierten, chemisch beständigen,
korrosionsbeständigen, rutschhemmenden Steigstufen aus
GFK gemäß Anforderung der Berufsgenossenschaft.

Konus verstärkt durch horizontale und vertikale
Profilrippen für optimale Lastabtragung; mit
innenliegenden Auflager- / Steckkonsolen im
zylindrischen Bereich. Widerstandsfähigkeit gegenüber
direkter Lasten von 15t auf den Konus durch
akkreditiertes Prüfinstitut nachgewiesen Verstärkter
Konushals mit 12mm Wanddicke, geführt kürzbar im 10mm
Raster um bis zu 25cm.

Schachtunterteil mit verformungsstabilem, ebenen
Flachboden, Bermenfläche mit 1000mm Durchmesser
rutschhemmend strukturiert ausgeführt, mind.
Rutschhemmung Bewertungsgruppe R9.

Inspektionsfreundliches Gerinne bis zum Scheitel
ausgeformt, mit durchgehend, glatter, ebener,
Fließsohle, ohne einragende Stutzen, mit einem
gelenkigen Zulauf mittels Kugelgelenk maximal 15°
abwinkelbar, Ablauf als Spitzende, Dichtungen fest
eingelegt.

Gerinneabwinklung: 90° bis 270°, (in 15°-Schritten).
Zulauf und Ablauf: DN/OD 200.
Schachthöhe von Sohle bis GOK: H = bis 2,50 m

Fabrikat REHAU AWASCHACHT PP DN 1000
oder gleichwertiger Art

'.............................'
Fabrikat
(Bietereintrag)
Menge: 8,000 St

**01.05.0100 Kanalschacht DN 1000 aus PP, Gerinne DN/OD 200 Höhe 2,50m bis 3 m**
Kanalschacht DN 1000 aus PP, Gerinne DN/OD 200
Kanalschacht DN 1000 aus füllstofffreiem Polypropylen
(PP), bestehend aus Schachtunterteil, Schachtringen
und Schachtkonus liefern sowie höhen- und
fluchtgerecht versetzen.

Schacht, gemäß DIN EN 13598-2 aus 100% Neumaterial
ohne Recyclinganteile und ohne Schäumungszusätze,
bestehend aus vollwandigen Fertigteilen, mind. 12 mm
Wanddicke, mit außenliegenden Verstärkungsrippen,
auftriebssicher, sowie Schachtringe und Schachtboden
bis zur Berme mit glatter, durchgehender, ebener
Innenfläche. Ringsteifigkeit mindestens SN4 (4 kN/m2),
Belastbarkeit SLW 60 (LM1) statisch nachgewiesen,
durchgängig helle inspektionsfreundliche Farbe, z.B.
Orange. Beständigkeit gegen biogene
Schwefelsäurekorrosion attestiert nach
DIN19573:2016-03 Anhang A XWW4.

Temperaturbeständig dauerhaft bis 60°C und kurzzeitig
bis 90°C, sowie Asphalttemperaturbeständig. Mindestens
100 Jahre zu erwartende Lebensdauer.

Lastentkoppelte Schachtelementdichtungen nach DIN 4060
und EN681-1. Fremdwasserdichtheit bis 8 m Wassersäule
von externem Prüfinstitut nachgewiesen.
Verfüllmaterial nach DIN EN 1610, Größtkorn bis 63mm
möglich.

Lastentkoppeltes Schachtsystem durch zusätzlichen
Auflagering zur Lastentkoppelung und zur
verschiebesicheren Aufnahme von Schachtabdeckungen LW
625 mit dauerhaft fest verzahnter,
korrosionsbeständiger, innenliegender
Polypropylenschale. Auflageflächen aus Beton, inkl.
Dichtung nach EN 681-1 zwischen Auflagering und
Konushals

PP-Innenschale orange für SW u. MW
=> vom Planer festzulegen.
PP-Innenschale blau für RW
=> vom Planer festzulegen.

Teilexzentrischer Konus und Schachtringe mit
integrierten, chemisch beständigen,
korrosionsbeständigen, rutschhemmenden Steigstufen aus
GFK gemäß Anforderung der Berufsgenossenschaft.

Konus verstärkt durch horizontale und vertikale
Profilrippen für optimale Lastabtragung; mit
innenliegenden Auflager- / Steckkonsolen im
zylindrischen Bereich. Widerstandsfähigkeit gegenüber
direkter Lasten von 15t auf den Konus durch
akkreditiertes Prüfinstitut nachgewiesen Verstärkter
Konushals mit 12mm Wanddicke, geführt kürzbar im 10mm
Raster um bis zu 25cm.

Schachtunterteil mit verformungsstabilem, ebenen
Flachboden, Bermenfläche mit 1000mm Durchmesser
rutschhemmend strukturiert ausgeführt, mind.
Rutschhemmung Bewertungsgruppe R9.

Inspektionsfreundliches Gerinne bis zum Scheitel
ausgeformt, mit durchgehend, glatter, ebener,
Fließsohle, ohne einragende Stutzen, mit einem
gelenkigen Zulauf mittels Kugelgelenk maximal 15°
abwinkelbar, Ablauf als Spitzende, Dichtungen fest
eingelegt.

Gerinneabwinklung: 90° bis 270°, (in 15°-Schritten).
Zulauf und Ablauf: DN/OD 200.
Schachthöhe von Sohle bis GOK: H = 2,50 m - 3,0 m

Fabrikat REHAU AWASCHACHT PP DN 1000
oder gleichwertiger Art

'.............................'
Fabrikat
(Bietereintrag)
Menge: 2,000 St

**01.05.0110 Schachtanschluss herstellen (Zul) Rohr bis DN 200 (Schachtbauwerke) Anschluss+Gelenk**
Rohrleitung an Schacht anschließen, Anschluss dichten.
Vergütet wird der Mehraufwand für das Herstellen des
Anschlusses einschließlich eventueller Form- bzw.
Passstücke
gegenüber der bis zur Innenfläche des Schachtes
durchgemessenen Rohrleitung.
Rohrleitung DN 200.
Material = Steinzeug / Kunststoff.
Schacht aus Fertigteilen.
Anschluss mit Schachtanschlussstück und Gelenkstück.
Menge: 24,000 St

**01.05.0120 Schacht-Schilder-Bezeichnung**
Schildchen zur Schachtnummerierung
liefern und an der Schachtwand befestigen
Schriftgröße mind. 6 cm.
Schildchen sowie Befestigungsmaterial absolut
korrosionsbeständig.
Menge: 11,000 St

*Hinweis*
Die Dichtheitsprüfungen und TV-Untersuchung sind nach
Fertigstellung der Leistungen als Abnahmegrundlage
durchzuführen. Diese Leistungen werden durch einen
Dritten über den AG beauftragt. Vom AN sind Hilfs- und
Koordinierungsleistungen zu erbringen, die in den nachfolgenden
Positionen vergütet werden.
Die Dichtheitsprüfungen und TV-Befahrungen sind im
Hauptkanal einschließlich der Schächte und den
Hausanschlussleitungen bis zur Grundstücksgrenze
(Kontrollschacht) durchzuführen.
Vom AN ist die Durchführung der Leistungen
abzusichern, dafür hat er rechtzeitig mindestens 3
Tage vorher den AG und den Dritten zu informieren und
den Termin zur Befahrung und Dichtheitsprüfung
abzustimmen.

**01.05.0130 BEGU-Schachtabdeckung liefern und aufsetzen, D 400**
Schachtabdeckung, entsprechend DIN EN 124 /
DIN 1229,
mit lichter Weite min. 610 mm und rundem Rahmen,
liefern und aufsetzen,
Klasse D 400, Ausführung nach DIN 19 584,
mit Begu-Rahmen, mit Lüftungsöffnungen;
mit Schmutzfänger nach DIN 1221.
Deckel mit dämpfender Einlage.
Schachtabdeckung auf planmässige Höhe setzen.
Fuge zwischen Fertigteilen mit Distanzstücken entsprechender Festigkeit voll unterlegen, Restfuge mit
schnellhärtenden Kunstharzmörtel füllen, Füllung
glattstreichen.
Menge: 11,000 St

**01.05.0140 Geruchsfiltereinsatz - Schachtbauwerk**
Geruchsdämpfungs-System z.B. Typ Uni-AdSorber-HD
o.glw. bei hohen
Schwefelwasserstoffbelastungen oder besonderen
Geruchsstoffen, mit 5,0 mm
starker Edelstahl-Aufhängung gegen Geruch
aus Kanalschächten ohne Verbrauchsmaterial.
Robuster Grundkörper und
Schmutzfang bestehend aus PE-LD mit einer
Materialstärke von 5,0 mm. Einsatz im
Bereich der Schachtabdeckung nach DIN 19584 (625 mm),
inklusive Schmutzfang,
liefern und in Schacht funktionsgerecht einsetzen.
Ergänzende Beschreibung:
- Formstabile, geschlossene und abrutschsichere
Randdichtung.
- Randdichtung mit innenliegender, erschlaffungsfreier
Verstärkung.
- Für Schächte auch mit Klappdeckel durch
Sonderaufhängung geeignet.
z.B. UNITECHNICS KG o. gleichwertig

'.............................'
(Fabrikatangabe)
Bietertextergänzung
Menge: 11,000 St

**01.05.0150 DL-Endschacht DN1000 - ansteigendes Gerinne H bis 2,0m**
Druckleitungsendschacht DN 1000
Typ ROMOLD o. glw.
PE-Druckleitungsendschacht DN 1000
liefern und setzen einschl. Erd- u. Verfüllarbeiten.

aus 100% Neumaterial, ohne Recyclinganteile, sortenrein
und ohne Schäumungszusätze.
Bodenteil als halbkugelförmiger Rundboden ausgeführt
(ohne Verwendung von Trichtern und Bögen oder ähnlichen
hydraulisch ungünstigen Formen), mit tangentialem
Zulauf an der Schachtwand und zentrischem, radialen
Ablauf am Rundboden, mit horizontalen
Verstärkungsringen zur Auftriebssicherung, triple
safety seal (3-seitige Lippendichtung) nach EN 681-1
und DIN 4060 als Elementdichtung, alle Schachtbauteile
mit gültiger allgemeiner bauaufsichtlicher Zulassung
inkl. Übereinstimmungszertifikat und Ü-Zeichen.

sh. Lageplan mit Systemskizze.

Folgende Anlagenbestandteile sind in die
Leistungsposition einzukalkulieren:

1 Stück
 Vorschweißbund und Losflansch  DN125
am Druckstutzen außerhalb des Schachtes angeschweißt

speziell für Druckleitungsendschächte:

1 Stück
Kunststoff-Ausgleichsring, ID625mm
Ausgleichsring aus Recyclingmaterial zum Höhenausgleich
für handelsübliche Abdeckungen,
lichte Öffnungsweite 625mm mit Verschiebesicherung
Bauhöhen:
bis 8 cm

1 Stück
Kunststoff-Auflagerring, keilförmig, ID625mm
Auflagerring aus Recyclingmaterial zum Höhen- und
Neigungsausgleich für handelsübliche Abdeckungen,
lichte Öffnungsweite 625mm mit Verschiebesicherung
Bauhöhe 30 - 60mm, Neigung ca. 4%, Gewicht: ca. 12 kg

Schachtbestandteile sind zusammenfassend:
- Zuauf DN125 PEHD
- Ablauf DN 200 PP
- Boden mit ansteigendem Gerinne
- Ring
- Konus
- Abdeckung mit Schacht- / Ausgleichsringen

'.............................'
(Fabrikat)
Bieterteintrag
Menge: 1,000 St

**01.05.0160 Schachtanschluss herstellen (Zul) Rohr bis DN 200 (DL-Endschacht) Anschluss+Gelenk**
Rohrleitung an Schacht anschließen, Anschluss dichten.
Vergütet wird der Mehraufwand für das Herstellen des
Anschlusses einschließlich eventueller Form- bzw.
Passstücke
gegenüber der bis zur Innenfläche des Schachtes
durchgemessenen Rohrleitung.
Rohrleitung DN 200.
Material = Kunststoff.
Schacht aus Fertigteilen.
Anschluss mit Schachtanschlussstück und Gelenkstück.
Menge: 1,000 St

**01.05.0170 Vorbereitung Vermessung**
Kanal nach der Verlegung sichern und die Bauleitung
informieren.
Kanalgraben erst nach erfolgter Vermessung durch das
vom AG bestellte Vermessungsbüro verfüllen. Kosten für
die Baubehinderung sind einzurechnen.
Sollten die Gräben vorzeitig verfüllt werden, hat eine
unentgeltliche Freilegung und Wiederverfüllung nach
Einmessung durch den AN zu erfolgen.
Menge: 17,000 m

**01.05.0180 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 17,000 m

**01.05.0190 Vorbereitung Dichtigkeitsprüfung Schächte DN 1000**
Schächte DN 1000 nach dem fachgerechten Einbau sichern
und den AG / die Bauleitung informieren, inkl. Kosten
für Baubehinderung.
Die Dichtigkeitsprüfung wird durch eine vom AG
beauftrage Firma durchgeführt.
Die Bauleitung des AG ist entsprechend vorher zu
informieren, so dass keine Verzögerungen im Baubetrieb
entstehen können.

Sollten die Baugruben und Gräben vorzeitig mit einer
Oberflächenbefestigung versehen werden, hat bei
Nichterreichen der Dichtigkeitswerte eine
unentgeltliche Freilegung und Wiederverfüllung der
Rohrleitung durch den AN zu erfolgen.
Menge: 11,000 St

**01.05.0200 Vorbereitung / Koordinierung Verdichtungsnachweis (Fremdüberwachung)**
Kanalgraben u -gruben vor bzw. nach der Verlegung und
Verfüllung des Rohrgrabens, Rohr- bzw. Baugruben
und vor Einbau der Oberflächenbefestigung sichern und
die
Bauleitung informieren, inkl. Kosten für mögl.
zeitliche  Bauunterbrechung. Der zu überprüfende
Bereich hinsichtl. Verdichtungsnachweise ist in einem
zugänglichen und prüfbaren Zustand für die
Verdichtungsprüfung (dynamisch als auch statisch)
vorzuhalten.
Für die Durchführung der statischen
Verdichtungsnachweise wird seitens des AN ein
Gegengewicht (z.B. Baugerät) für die Durchführung des
Verdichtungsnachweises bereitgestellt.
Dieser Aufwand ist in diese Position mit zu
berücksichtigen und einzukalkulieren.
Der Einbau der Oberflächenbefestigung darf erst
erfolgen, wenn der Verdichtungsnachweis erfolgte.
Die Verdichtungsprüfung wird durch eine vom AG
beauftrage
Firma durchgeführt.
Die Bauleitung des AG ist entsprechend vorher zu
informieren, so dass u.U. keine Verzögerungen im
Baubetrieb
entstehen können.
Sollten die Gräben vorzeitig mit einer
Oberflächenbefestigung
versehen werden, hat bei festgestellten Mängeln durch
die Verdichtungsprüfung eine unentgeltliche Freilegung
und
Wiederverfüllung der Rohrleitung einschließlich
Herstellung der Oberfläche durch den AN zu erfolgen.
Menge: 10,000 St

**01.05.0210 Verdichtungsnachweis**
Verdichtungsnachweis nach ZTV E-StB 17 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 10,000 St

**01.05.0220 Sondierung / Künzelstab**
Ramm- oder Drucksondierung (Künzelstabversuch)
bei Grabentiefen über 2,00 durchführen, in nach ZTV A-
StB 12 vorgegebenen Abständen gemäß DIN 4094
auswerten, einschl. Protokoll.
Menge: 2,000 St

**01.05.0230 Ortungs-/ Warnband aus Kunststoff liefern und einbauen**
Liefern und Einbringen eines Ortungs-/Warnbandes aus
kunststoffüberzogenem Metall oder mit 2 eingelegten
Drähten, ca. 40 cm über Rohrscheitel Wasser-Leitung,
intensiv blau leuchtend;
Das Warnband ist an den Schiebern bis in die
Straßenkappe mit ca. 0,30 m Restlänge zu verlegen; die
Funktionsfähigkeit des Ortungsbandes ist zu sichern und
nachzuweisen.
Menge: 17,000 m

#### Titel 01.06 Freispiegelleitung (gesch.Bw) SWK-Trasse

*Hinweis*
Ausführungsbereich VP

Grabenloser Einbau von Abwasserleitungen und -kanälen
mit steuerbaren Pilotrohr-Verfahren.

Für den Rohrvortrieb sind vom AN das Gütezeichen
Kanalbau RAL-GZ 961 Ausführungsbereich VP erforderlich
und aktuell nachzuweisen. Der Nachweis ist mit dem
Angebot vorzulegen. Die Anforderungen der vom
Deutschen Institut für Gütesicherung und Kennzeichnung
e.V. herausgegebenen RAL - Gütesicherung GZ 961 sind
zu erfüllen. Die Anforderungen sind erfüllt, wenn der
Bieter die Qualifikation des Unternehmens nach RAL- GZ
961 mit dem Besitz des entsprechenden RAL-Gütezeichens
Kanalbau nachweist. Die Anforderungen sind gleichfalls
erfüllt, wenn der Bieter die Qualifikation durch einen
Prüfbericht entsprechend Güte- und Prüfbestimmungen
Abschnitt 4.1 "Erstprüfung" nachweist und eine
Verpflichtung vorlegt, dass der Bieter im Auftragsfall
für die Dauer der Werkleistung einen Vertrag zur
Gütesicherung Kanalbau RAL GZ 961 entsprechend
Abschnitt 4.3 abschließt und die zugehörige
"Eigenüberwachung" entsprechend Abschnitt 4.2
durchführt.

Der Schmutzwasserkanal DN 200 zwischen den
Schachtbauwerken

Für die Bereiche der beabsichtigten
Freispiegelleitungen in der Ausführung einer
geschlossenen Bauweise, ist ein Pilotrohr-Verfahren
vorgesehen und die Leitungen dementsprechend zu
verlegen.
Die Verlegung erfolgt jeweils von Strat- zu Zielgrube.
Nach der kompletten Herstellung der ersten
Vortriebsstrecke muss der Startschacht für den zweiten
Rohvortrieb zuerst umgerüstet werden.

Der Rohrvortrieb prinzipiell wie folgend auszufuehren
1. Vortriebstrecke
- Absenkung  Grundwasserspiegel
- Herstellung Durchfahröffnungen DN 350 und
provisorische Abdichtung
- Rohrvortrieb in drei Phasen mit Aufweitung von 114mm
auf 279mm
- dauerhafte Abdichtung zwischen Durchfahröffnungen ON
350 und Steinzeugrohr ON 200 und gelenkige
Schachtanschlussstück
- Umbau Startschacht
- Ausführung 2. Vortriebstrecke analog der 1.
Vortriebstrecke
ggf. Grundwasserabsenkung  außer Betrieb nehmen, dann
Sehachtausbau

Rohrvortrieb bis max. 5,00m unter Gelaende
Ggf. Grundwasserabsenkung geschlossen.

Die Zielgenauigkeit bzw. zulässige Höhenabweichung und
Seitenabweichung von der Soll-Lage gern. DWA A 125,
Abschn. 5, Tab. 11.

**01.06.0010 Geräte, Werkzeuge und sonstige Betriebsmittel die fuer den Rohrvortrieb DN 200 STZ nach**
Geräte, Werkzeuge  und sonstige Betriebsmittel die
fuer den Rohrvortrieb DN 200 STZ nach DIN 18139 für
unbemannt arbeitende Vortriebe DWA A 125/DVGW GW
304,die zur vertragsgemäßen  Durchführung der
Bauleistungen  erforderlich sind, auf die Baustelle
bringen, bereitstellen  und betriebsfertig aufstellen
einschl.  der dafür notwendigen Arbeiten.  Die
erforderlichen festen Anlagen herstellen.
Menge: 1,000 Psch

**01.06.0020 Baustelle von allen Geräten, Anlagen, Einrichtungen und dgl. die fuer den Rohrvortrieb**
Baustelle von allen Geräten, Anlagen,  Einrichtungen
und dgl. die fuer den Rohrvortrieb ON 200 STZ nach DIN
18139 für unbemannt arbeitende Vortriebe DWA A
125/DVGW GW 304,die zur vertragsgemäßen Durchführung
der  Bauleistungen  erforderlich  sind, räumen.
Benutzte Flächen und Wege entsprechend dem
ursprünglichen Zustand unter Wahrung der
landschaftspflegerischen Belange ordnungsgemäss
herrichten. Verunreinigungen beseitigen.
Menge: 1,000 Psch

**01.06.0030 Bohrgeraete einschl. Hilfsgeraete im Schachtbauwerke fuer den Rohrvortrieb DN 200 STZ**
Bohrgeraete einschl. Hilfsgeraete im Schachtbauwerke
fuer den Rohrvortrieb DN 200 STZ nach DIN 18139 für
unbemannt arbeitende Vortriebe DWA A 125/DVGW GW304
unterhalb des Grundwasserspiegel, einrichten einschl.
Umsetzung.
Menge: 1,000 Psch

**01.06.0040 Trassenberechnung Rohrvortrieb einschl. Vor- und Nachbereitung Rohrvortrieb von Schacht**
Trassenberechnung Rohrvortrieb einschl. Vor- und
Nachbereitung Rohrvortrieb von Schacht zu Schacht,
einschl. im Schachtbauwerke fuer den Rohrvortrieb DN
200 STZ nach DIN 18139 für unbemannt arbeitende
Vortriebe DWA A 125/DVGW GW 304 unterhalb des
Grundwasserspiegel.
Menge: 1,000 Psch

**01.06.0050 Trassenerkundung Rohrvortrieb mittels Rammsondierung bei Grabentiefen bis 5,0m**
Trassenerkundung Rohrvortrieb mittels Rammsondierung
bei Grabentiefen bis 5,0m durchführen, gemäß DIN EN
ISO 22476-2 auswerten, einschließlich Protokoll.
Menge: 10,000 St

**01.06.0060 Standfeste Start- und Zielgruben bzw. Bauwerke nach sicherheitstechnischen Anforderungen**
Standfeste Start- und Zielgruben bzw. Bauwerke nach
sicherheitstechnischen Anforderungen bzw.Richtlinien
mit fester Sohle und Widerlager im Bereich der
Rohrvortriebsstrecken Baugrube bis 5m Tiefe, bis 5,5m
Laenge, bis 3,0m Breite fachgerecht herstellen und
nach Ende rueckbauen.
Menge: 10,000 St

**01.06.0070 Rohrvortrieb DN 200 STZ nach DIN 18139 für unbemannt arbeitende Vortriebe DWA A 125/DVGW**
Rohrvortrieb DN 200 STZ nach DIN 18139 für unbemannt
arbeitende Vortriebe DWA A 125/DVGW GW 304, mit
Vortriebs-, Sonder- und Passrohren, Rohrverbindungen
und -dichtungen,  in den Homogenbereichen  gemäß
beiliegendem  Bodengutachten Anlage 3 und DIN 18300
ausführen,  mit Steinzeug-Vortriebsrohren  DN 200
(einschl. Sonder- und Passrohre) gemäß DIN EN 295,
Teil 7,  mit wasserdichter  Rohrverbindung. In den
Einheitspreis ist einzurechnen:
- Lieferung der Steinzeug-Vortriebs-, Sonder- und
Passrohre,  Rohrverbindungen und -dichtungen,
- Vorhalten und Betreiben der Vortriebseinrichtung
- Ableitung von Sicker- und Tagwasser einschl. der
erforderlichen Pumpen, Pumpensümpfe und
Anschlussleitungen
- Bentonitschmierung und Messung der Bodenentnahme
- Boden aus den Vortriebsstrecken unabhängig von der
Tiefe und Länge der Strecke lösen, sowie Fördern bis
übertage, gegebenenfalls entwässern und im Baubereich
lagern. Die Abfuhr des geförderten Bodens (bis LAGA Z1
.2) zu einer Deponie nach Wahl des AN ist in den
Einheitspreis einzurechnen. Ein Entsorgungsnachweis
ist zu führen.
- Einbringen und Vortreiben der Rohre,
- Einbauen, Vorhalten und Beseitigen sämtlicher
Schneid-, Steuer-, Führungs-, Dehner- und
Vortriebseinrichtungen
- Herstellen der Rohrverbindungen einschl. der
Lieferung sämtlicher hierzu erforderlichen Materialien
und das Verfüllen
- Verpressen von Hohlräumen und Ringspalt
- Ein- und Ausfahren durch die Verbauwand
(Schachtbauwerk DN2000)
- einschl. Sicherungen der Ortsbrust
- Der prüffähige statische Berechnung/Nachweis ist
nach DWA A 161 und DWA A 125 für die zu erwartenden

Bodenverhältnisse für den Bau- und Endzustand
durchzuführen und in 3-facher Ausfertigung dem AG
rechtzeitig (vor Beginn der Vortriebsmaßnahme) zu
übergeben.
- alle Mess- und Prüfprotokolle Dokumentation n. DWA A
125/DVGW GW 304 in 3-facher Ausfertigung
Abrechnungslänge ist die Achslänge der Leitung zwischen
den Innenseiten der Start- und Zielschächte bzw.Start
und Zielgruben vom AN gewähltes Vortriebsverfahren
nach DWA A
125/DVGW GW 304:

Vortriebsverfahren:

'.............................'
(vom Bieter anzugeben)
Menge: 690,000 m

**01.06.0080 Zulage Rohrvortrieb vorherige Position, Grundwasserschleussen bis DN 400 herstellen,**
Zulage Rohrvortrieb vorherige Position,
Grundwasserschleussen bis DN 400 herstellen, abdichten
und rueckbauen.
Menge: 24,000 St

**01.06.0090 Stillstand kompletter Rohrvortrieb**
Menge: 10,000 h

#### Titel 01.07 Druckleitung (gesch.Bw) ADL im HDD-Spülb

*Hinweis*
Dem Bieter wird empfohlen, sich vor Angebotsabgabe mit
den Örtlichkeiten vertraut zu machen.

**01.07.0010 Baustelleneinrichtung für Rohrvortrieb**
Baustelleneinrichtung für Rohrvortrieb:
- An-und Abtransport, Auf- und Abbau, mehrmaliges
  Umsetzen zur nächsten Startgrube sowie Vorhalten und
 Unterhalten aller für die  Durchführung des
Rohrvortriebes
  notwendiger Vortriebsmaschinen, Geräte, Anlagen und
  sonstigen Hilfsvorrichtungen.
- alle baulichen Einrichtungen zur Aufnahme der Geräte
  und Maschinen an und in den  Startschächten, die
Anlagen
  zur Abführung von Tagwasser sowie von Grundwasser
  einschl. Absetzbecken mit Dreiecksmesswehr für die
  Wasserhaltung.
- Heranführen von Strom, Wasser und sonstigen
  Betriebsstoffen.
- Auf- und Abbau, Vorhalten sowie Unterhalten der für
  den Rohrvortrieb notwendigen  Förder- und
Krananlagen
  einschl. der elektrischen Beleuchtung und Belüftung
der
  Vortriebsstrecke.
- Vorhalten der erforderlichen steuerbaren Bohrköpfe
- Wartung, Erneuerung und Unterhalten der gesamten
  Vortriebstechnik einschl. der Abbauwerkzeuge
(Meißel,
  Bohrkopf,...)
- An- und Abtransport, Vorhalten sowie Unterhalten der
  Anlagen für die Ableitung des überschüssigen
  Prozesswassers und Grund- bzw. Oberflächenwassers
aus
  der Wasserhaltung
- alle Einrichtungen und Geräte zur Steuerung des
Bohrkopfes
  und des Pilotrohrgestänges aufbauen, betreiben und
wieder
  abbauen

Inkl. Qualitätssicherung:
Anfertigung und Dokumentation sämtlicher
Nachweise bzgl. Zugkraftmessung, Bohrprotokolle
Schweissprotokolle, Tagesberichte etc.
Menge: 1,000 psch

**01.07.0020 Umsetzen der Geräte**
Umsetzen der Geräte innerhalb der Baumaßnahme.
Abbauen, Umsetzen und wieder Aufbauen aller zum
Spülbohrverfahren benötigter Geräte/ Maschinen usw.
Menge: 5,000 St

**01.07.0030 Herstellen der Einstichgruben, L/B/T 1,0/0,6/0,5m**
Herstellen und Abbauen der Einstichgruben für die
Horizontalspülbohrung; der Abstand  zur Startgrube ist
von der
zu erreichenden Rohrsohlentiefe in der Startgrube und
der Technologie des AN abhängig.
Diese werden im Lageplan nicht seperat dargestellt.
Aushub und Rückverfüllung bis zur erf. Baugrubensohle
entsprechend der Technologie des AN sind
einzukalkulieren. Abtrag und Andeckung des vorh.
Oberbodens
sowie Oberflächenaufbruch und -wiederherstellung werden
gesondert vergütet.
Bodenmassen, die sich nicht für die Rückverfüllung
eignen, werden Eigentum des AN und sind
abzutransportieren. Gebühren für die Entsorgung sind
einzukalkulieren.
Verfüllen der gesamten Einstichgrube mit seitl.
gelagertem Aushubmaterial, lagenweise (max. 30cm) in
die Baugrube einbauen und verdichten, Verdichtungsgrad
DPr 97 %.
Die anstehenden Bodenschichten sind dem Bohrprofil
(siehe beiliegendes Baugrundgutachten) zu entnehmen.
Menge: 24,000 St

**01.07.0040 Herstellen und Abbauen Startgrube**
Herstellen und Abbauen der Startgrube für die
Horizontalspülbohrung; Größe und Tiefe der Grube ist
von der Technologie des AN abhängig.
Tiefe von OK Gelände bis zur Rohrsohle des
Vortriebsrohres = ca. 1,80 bis 2,20 m,

- Oberboden (aufgefüllter Mutterboden, humifizierter
Lösslehm)  Homogenbereich I
- Auffüllung, Lösslehm
  Homogenbereich A
- Auelehm, Torf
  Homogenbereich B (lt. BGA Baugrundgutachten).

Aushub und Rückverfüllung bis zur erf. Baugrubensohle
entsprechend der Technologie des AN sind
einzukalkulieren. Abtrag und Andeckung des vorh.
Oberbodens sowie Oberflächenaufbruch und
-wiederherstellung werden gesondert vergütet.
Bodenmassen, die sich nicht für die Rückverfüllung
eignen, werden Eigentum des AN und sind
abzutransportieren. Gebühren für die Entsorgung sind
einzukalkulieren.
Verfüllen der gesamten Startgrube mit seitl.
gelagertem Aushubmaterial, lagenweise (max. 30cm) in
die Baugrube einbauen und verdichten, Verdichtungsgrad
DPr 97 %.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Startgrube während der Bauzeit durch
einen Bauzaun ist einzukalkulieren.
Menge: 12,000 St

**01.07.0050 Herstellen und Abbauen Zielgrube**
Herstellen und Abbauen der Zielgrube
Horizontalspülbohrung

- Oberboden (aufgefüllter Mutterboden, humifizierter
Lösslehm)  Homogenbereich I
- Auffüllung, Lösslehm
  Homogenbereich A
- Auelehm, Torf
  Homogenbereich B (lt. BGA Baugrundgutachten).

Größe und Tiefe der Grube ist von der Technologie des
AN.
Tiefe von OK Gelände bis zur Rohrsohle des
Vortriebsrohres = ca.1,80 bis 2,20 m,
Aushub und Rückverfüllung bis zur erf. Baugrubensohle
entsprechend der Technologie des AN sind
einzukalkulieren. Abtrag und Andeckung des vorh.
Oberbodens sowie Oberflächenaufbruch und
-wiederherstellung werden gesondert vergütet.
Bodenmassen, die sich nicht für die Rückverfüllung
eignen, werden Eigentum des AN und sind
abzutransportieren. Gebühren für die Entsorgung sind
einzukalkulieren.
Verfüllen der gesamten Zielgrube mit seitl. gelagertem
Aushubmaterial, lagenweise (max. 30cm) in die Baugrube
einbauen und verdichten, Verdichtungsgrad DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Zielgrube während der Bauzeit durch
einen Bauzaun ist einzukalkulieren.
Menge: 12,000 St

**01.07.0060 Offene Wasserhaltung Start-/Zielgruben, Einzel-Montagegruben, Schachtbaugruben**
Offene Wasserhaltung zum Freihalten der
Start-und Zielbaugruben, Einzel-Montagegruben und
Schachtbaugruben von Boden- und
Oberflächenwasser nach geologischen und hydraulischen
Erfordernissen entsprechend den Angaben in der
Baubeschreibung sowie zum schadlosen Ableiten des
gefoerderten Wassers durchfuehren.
Anlage betriebsbereit aufbauen, vorhalten, betreiben
und abbauen.
Es ist Grund- bzw. Schichtenwasser vorhanden
Erforderliche Erdarbeiten, Wasserfassungen, Zu- und
Ableitungen, Sand- und Schlammfänge,
Reserveeinrichtungen sowie Umbauen bzw. Umsetzen der
Anlage entsprechend der vom AN gewählten
Förderdurchfluss je m Baugrube über 6 bis 10 m3/h,
geodätische Förderhöhe ab Baugrubensohle bis 3,50 m.
Ableitung nach Wahl des AN zum Vorfluter herstellen.
Entfernung zum Vorfluter max. 50 m,
Vorfluter = Teilortskanal.
Beachte:
Es darf nur "nicht schädlich verunreinigtes
Grundwasser" in den Vorfluter eingeleitet werden.
Menge: 14,000 St

**01.07.0070 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**01.07.0080 Grabenlose Verlegung Einzelrohr-Abwasserdruckleitung da 140 x 8,3 SDR 17 PE 100 (HDD)**
Grabenlose Verlegung eines Schmutzwasserlitung
(HDD Horizontalspülbohr-Verfahren) in

- Oberboden (aufgefüllter Mutterboden, humifizierter
Lösslehm)  Homogenbereich I
- Auffüllung, Lösslehm
  Homogenbereich A
- Auelehm, Torf
  Homogenbereich B (lt. BGA Baugrundgutachten).

Das Abbauwerkzeug bzw. die Bohrköpfe sind darauf
anzupassen.
Rohrleitung mit DIBt Zulassung,
Schmutzwasserkanal DA 140 x 8,3 PE 100
Druckrohre aus PE-HD PE 100,
SDR 17
mit Gütezeichen und DVGW-Register-Nr. nach DIN 8074,
DIN 8075, nach DIN 19533,
PN 16, Farbe schwarz mit braunen Streifen, liefern und
wie
beschrieben verlegen.
Druckleitung zugelassen für die Abwasserentsorgung,
DIN EN
13244,
aus PE 100-RC, SDR 17,nach PAS 1075 Typ 3 mit höchstem
Widerstand gegen langsames Risswachstum (FNCT gemäß
DVS 2203-4;
Anforderung: 8760 h, T=80°C, =4, 2% Arkopal),
Prüfung nach DIN 8075 sowie DVGW GW 335 Teil A2,
mit zusätzlich, kontinuierlich aufextrudiertem
Schutzmantel aus mineralverstärktem schwarzem
Polypropylen
mit braunen Streifen, gemäß der Empfehlung der DVGW
Arbeitsblätter GW 321 und GW 323.
Die Überwachung der gleich bleibenden Werkstoffgüte
sowie die regelmäßige Bauteilprüfung ist
durch ein unabhängiges und dafür nach DIN EN ISO/IEC
17025 akkreditiertes Prüfinstitut nachzuweisen.
Die Eignung des Produktes für die sandbettfreie und
grabenlose Verlegung muss von einem unabhängigen
Gutachter bestätigt werden.
Zur Minderung der Reibung während des Vortriebes und
zur
Stabilisierung des Bohrkanals ist das Einpressen einer
Betonitsuspension mit einer ausreichend hohen
Fließgrenze
einzukalkulieren. Die Aufwendungen für den Einsatz
einer
Separationsanlage des spülgeförderten Bodenmaterials
sind in
den EP einzukalkulieren. Die Separationstechnologie
ist mit
dem Angebot darzustellen.
Protokolle des Vortriebes gem. DVGW GW 321 mit allen
erf.
Angaben werden gefordert und sind täglich vorzulegen.
Für Schäden, die bei der Ausführung der Bauarbeiten
entstehen, haftet der Auftragnehmer.
Das die Vortriebsarbeiten ausführende Unternehmen muss
über geschultes Personal (Bohrzugführer, Fachaufsicht)
entsprechend den Anforderungen des DVGW-Regelwerkes
GW 329 verfügen. Der Nachweis ist den
Angebotsunterlagen
beizulegen.
Die Herstellung aller notwendigen
Rohrleitungsverbindungen mittels
Heizelementstumpfschweißung
erfolgt nach den Anforderungen der
gültigen technischen Richtlinien des DVS.
Die Rohrleitungsverbindungsstellen sind gemäß den
aktuellen technischen Verlegevorschriften
des Rohrherstellers auszuführen. Die Rohrleitungen sind
auf der Baustelle entsprechend den Richtlinien des KRV
zu lagern und zu transportieren.
Die beiden Rohrenden sind nach erfolgten Einbau des
Vortriebsrohres mittels Verschlussmuffe MV 180 dicht zu
verschließen.
techn. Anforderungen nach Richtlinien 1.3.2 der
Gütegemeinschaft Kunststoffrohre, einschl.
Schweißverbindungen. Durch das Schweißen entstandene
Einengungen des Innendurchmessers müssen wieder
entfernt
werden. Verbindungen werden abweichend von DIN 18 307
nicht gesondert vergütet.
Für den Rohrvortrieb ist unabhängig vom technologischen
Ablauf des Horizontalspülbohrverfahrens (Pilotbohrung,
Aufweitvorgang, Rohreinzug, Rückzug des
Pilotrohrgestänges
bei evtl. Bohrkopfwechsel) nur die einfache Länge der
Rohrleitungsachse abzurechnen.
einschl. Verschnitt beim Einzug!
Menge: 1250,000 m

**01.07.0090 Zulage Grabenlose Verlegung Doppelrohr da 140 SDR17 und da 110 SDR11 PE 100 (HDD)**
Zulage für Grabenlose Verlegung zweier  Druckleitungen
als Zwillingsleitungen
(HDD Horizontalspülbohr-Verfahren) in

- Oberboden (aufgefüllter Mutterboden, humifizierter
Lösslehm)  Homogenbereich I
- Auffüllung, Lösslehm
  Homogenbereich A
- Auelehm, Torf
  Homogenbereich B (lt. BGA Baugrundgutachten).

Pilotbohrung und Einzug zweier Leitungen:
1 x 140 x  8,3 mm SDR17
1 x 110 x 10,0 mm SDR11

Ablauf des Horizontalspülbohrverfahrens (Pilotbohrung
für zwei Druckleitungen,
Aufweitvorgang, Rohreinzug zweier Leitungen, Rückzug
des Pilotrohrgestänges
bei evtl. Bohrkopfwechsel) nur die einfache Länge der
Rohrleitungsachse abzurechnen.
einschl. Verschnitt beim Einzug!
Menge: 40,000 m

**01.07.0100 Rohrvortrieb im Bogen**
Rohrvortrieb im Bogen als Zulage zu Position vor,
einschl. sämtlicher Mehrleistungen und Erschwernisse
beim Vortrieb der Rohre für die Kurvenfahrt,
Abrechnung Bogenlänge in der Rohrachse.
Menge: 50,000 m

**01.07.0110 Sicherung Ortsbrust Einbau Spritzbeton**
Sicherung der Ortsbrust bei Stillstand des Vortriebes,
Sicherung des gesamten Ausbruchquerschnittes durch
Spritzbeton, einschl. Ausbau und Beseitigung der
Sicherung, Rohrvortrieb unbemannt, Rohrsohle über
Bemessungswasserstand.
Menge: 10,000 St

**01.07.0120 Erschwernis für Bohren in Festgestein (Felsbohrkopf)**
Erschwernis für das Bohren in Festgestein als Zulage
zu vorgenannter Position bei Verwendung von
Felsbohrköpfen
in den  Bodenarten 6 und 7.
Der Einsatz des Felsbohrkopfes ist in der
Baustellendokumentation genau zu vermerken.
Die Stationierung des Teilabschnittes, in welchem der
Felsbohrkopf ggf. nachträglich eingebaut und
eingesetzt werden musste, ist dabei genau anzugeben.
Die Bauleitung bzw. der AG ist bei Einsatz des
Felsbohrkopfes unmittelbar sofort zu informieren.
Menge: 50,000 m

**01.07.0130 Bentonitsuspension für Hohlraumverpressung**
zusätzliche Bentonitsuspension zum Verpressen größerer
vorhandener Hohlräume im Überschnitt des
Vortriebshorizontes bzw. bei durch einen unabhängigen
Bodengutachter nachgewiesenen erschwerten geologischen
Verhältnissen.
Menge: 75,000 m3

**01.07.0140 Bergegrube herstellen**
Bergegrube zur Beseitigung eines Vortriebshindernisses
bei unüberwindlichen Hindernissen in Böden
Homogenbereich A in erforderlicher Größe herstellen
einschl. folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwendungen für Baustellen- und
  Verkehrssicherung sowie Genehmigungen
(verkehrsrechtliche  Anordnung,  Schachtscheine,
wasserrechtliche
  Genehmigungen und Anordnungen usw.)
- Zulagen für Nassbaggerarbeiten und Verbauarbeiten im
  Gewässerlauf
- Ausbau und fachgerechter Wiedereinbau von Böschungs-
  und Sohlenbefestigungen sowie anderer vorhandener
  wasserbaulicher  Anlagen
Sohltiefe der Baugrube: bis 2,50 m.
Menge: 3,000 St

**01.07.0150 Entsorgung überschüssige Bohrsuspension**
Überschüssige Bohrsuspension aus
Horizontalspülbohrverfahren aufnehmen
(Menge: ca. 10 bis 15 m3),
in Eigentum des AN übernehmen und
beseitigen; incl. Kippgebühren.
Menge: 1,000 psch

**01.07.0160 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen.
Menge: 1,000 psch

**01.07.0170 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 10,000 h

**01.07.0180 Stillstand der Vortriebsanlage**
Stillstand der Vortriebsanlage aus Gründen, die der AN
nicht zu vertreten hat.
Menge: 10,000 h

**01.07.0190 Dokumentation Rohrvortrieb Start- Zielbaugruben**
Dokumentation über Ablauf, Ausführung und Kontrolle
von Rohrvortrieb und verwandten Verfahren, Start- und
Zielbaugruben, einschl. Vortriebsprotokollen und
Bestandsplänen, dem AG übergeben, 2 Ausfertigungen.
Menge: 1,000 St

#### Titel 01.08 Straßenbau

**01.08.0010 Frostschutzschicht herstellen, bis 47 cm**
Frostschutzschicht aus Baustoffgemisch für Frostschutzschichten herstellen. Erhöhte Anforderungen (eA).
Anteil gebrochener Oberflächen:
  Brechkorngemisch=BKG - C100/0; C90/1; C90/3; C95/1
  Rundkorngemisch =RKG - C50/30; CNR/70; CNR.
Korngrößenverteilung des Baustoffgemisches muss über
gesamte Schichtdicke die Anforderungen der Tabelle 4
der TL SoB-StB erfüllen.
Frostunempfindliches Material muss Korngrößenbereich
der oberen 20 cm nach TL bzw. ZTV SoB-StB einhalten.
(Fliesskoeffizient nachfolgend als ECS bezeichnet.)
In Verkehrsflächen der Belastungsklassen Bk0,3 bis
Bk1,0. Baustoffgemische nach TL Gestein-StB außer Kalkstein: Widerstand gegen Zertrümmerung nach TL Gestein-
StB, Anhang A.
Baustoffgemische aus Kalkstein:
 Widerstand gegen Zertrümmerung
 SZ <= 26 M.-vH / LA <= 30 M.-vH
 SD <= 28 M.-vH / LA <= 33 M.-vH.
Baustoffgemisch 0/45. Bei Gemisch nach TL SoB-StB gilt:
bei RKG: Durchgang 2 mm >= 20 M.-vH;
bei BKG, wenn feine gewaschene GK mit ECS <= 30
  verwendet wird: Durchgang 2 mm >= 20 M.-vH;
bei Muschelkalk: feine gewaschene Gesteinskörnung
  mit ECS <= 30 und Durchgang 2 mm >= 20 M.-vH
  ODER feine entfüllerte Gesteinskörnung mit ECS >= 35
  und Durchgang 2 mm >= 17 M.-vH.
Für Baustoffgemische aus Muschelkalk gilt:
- Bei Maßnahmen innerorts sind Baustoffgemische
  mit Durchgang 0,063 mm
  <= 3,0 M.-vH (Anlieferungszustand) UND
  <= 5,0 M.-vH (eingebauter Zustand) zu verwenden.
Verformungsmodul EV2 auf der Oberfläche mindestens
120 MPa.
Einbaudicke bis 47 cm.
Baustoffgemisch ohne RC-Baustoffe und industriell
hergestellte Gesteinskörnungen.
Abgerechnet wird nach Auftragsprofilen.
Menge: 130,000 m3

**01.08.0020 Schottertragschicht herstellen.**
Schottertragschicht aus Baustoffgemisch für Schottertragschichten herstellen. Erhöhte Anforderungen (eA).
Baustoffgemisch muss aus mindestens drei
Gesteinskörnungen dosiert hergestellt werden.
Anteil gebrochener Oberflächen:
Brechkorngemisch - C100/0; C90/1; C90/3; C95/1.
Für Baustoffgemische aus Muschelkalk gilt:
- Bei Maßnahmen innerorts sind Baustoffgemische
  mit Durchgang 0,063mm
  <= 3,0 M.-vH (Anlieferungszustand) UND
  <= 5,0 M.-vH (eingebauter Zustand) zu verwenden.
Baustoffgemisch ohne RC-Baustoffe und industriell
hergestellte Gesteinskörnungen.
(Fliesskoeffizient nachfolgend als ECS bezeichnet.)
In Verkehrsflächen der Belastungsklassen Bk0,3 bis
Bk1,0. Baustoffgemische nach TL Gestein-StB außer Kalkstein: Widerstand gegen Zertrümmerung nach TL Gestein-
StB, Anhang A.
Baustoffgemische aus Kalkstein:
 Widerstand gegen Zertrümmerung
 SZ <= 26 M.-vH / LA <= 30 M.-vH
 SD <= 28 M.-vH / LA <= 33 M.-vH.
Baustoffgemisch 0/32.
Wenn feine gewaschene Gesteinskörnung mit ECS <= 30
  verwendet wird: Durchgang 2 mm >= 20 M.-vH;
bei Muschelkalk: feine gewaschene Gesteinskörnung
  mit ECS <= 30 und Durchgang 2 mm >= 20 M.-vH
  ODER feine entfüllerte Gesteinskörnung mit ECS >= 35
  und Durchgang 2 mm >= 17 M.-vH.
Verformungsmodul EV2 auf der Oberfläche mindestens
120 MPa.
Einbaudicke 15 cm.
Ungleichförmigkeitszahl U mindestens 13. Die Filterstabilität gegenüber dem Bettungsmaterial muss
eingehalten werden.
Menge: 50,000 m³

**01.08.0030 Erschwernis durch Einbauten b. Herst. ToB**
Erschwernis durch Einbauten, Schächte und
Straßenabläufe u.dgl..
Erschwernis beim Herstellen von Tragschichten ohne
Bindemittel durch vorsichtige Arbeitsweise an
vorhandenen Einbauteilen (Schächte, Schieber, etc.),
um Beschädigungen daran zu vermeiden.
Unabhängig von der notwendigen Einbaustärke und
Einbauteilgröße. Handarbeit/Kleingerät ist
einzukalkulieren.
Abgerechnet wird einmalig die Anzahl der Einbauten,
unabhängig von der Anzahl der erforderlichen Arbeiten
bzw. Lagen.
Menge: 15,000 St

**01.08.0040 Straßenplanum herstellen Abweichung +-2 cm Verf. 120 MN/m2**
Planum herstellen.
Max. Abweichung von der Sollhöhe +2/-2 cm.
Verformungsmodul =  120 MN/m2
Kanal- und Leitungsgräben auf OK Hauptverfüllung
vor Einbau der Straßenbauschichten.
Menge: 280,000 m2

*Hinweis*
Für den Asphalteinbau gelten die Forderungen und
Hinweise der
ZTV-StB LSBB 21 zusätzlich zur ZTV Asphalt-StB 07
Fassung 2013
und TL Asphalt-StB 07 Fassung 2013!
Bitumenhaltige Bindemittel zur Herstellung des
Schichtenverbundes haben den
TL BE-StB 15 zu entsprechen.

Das abschnittweise Einbauen der Asphaltschichten auch
innerhalb des
Bauabschnittes ist einzurechnen und wird nicht
gesondert vergütet!

Notwendiger Handeinbau bzw. Einbau mit Kleintechnik
(Gehwegfertiger) in den schmalen Parkstreifen, um
Einbauten, in Aufweitungs- und Anpassungsbereichen
sowie in den Zwickeln u.dgl. ist in die entsprechenden
Asphaltpositionen einzukalkulieren.

Die vorhandenen Schächte sind während der Bauzeit und
während des Asphalteinbaues durch provisorische
Abdeckungen vor Beschädigung und Verunreinigungen zu
schützen.

Die Einbaudicken werden durch elektromagnetische
Dickenmessungen bestimmt.
Die Schichtdickenmessung der Asphaltschichten ist
gemäß ZTV-StB LSBB 21 eine Nebenleistung des AN. Der
Auftragnehmer hat die Messreflektoren vorzuhalten, zu
verlegen, zu kennzeichnen und die Messung und
Auswertung zu veranlassen.
Vorhalten und Bedienen des Dickenmessgerätes erfolgt
durch den AN im Beisein des AG.

Ebenfalls als Nebenleistung gemäß ZTV-StB LSBB 21 hat
der AN im Beisein des AG bzw. der BÜ den Nachweis der
profilgemäßen Lage und der Ebenheit der Fahrbahn zu
erbringen.
Die Ebenheit der Deckschicht in Längsrichtung ist
mittels Planograf und in Querrichtung mittels 4m-Latte
nachzuweisen.

**01.08.0050 Asphalttragschicht AC 32 TN, einlagig, Dicke 14 cm**
Asphalttragschicht aus Asphalttragschichtmischgut
AC 32 T N herstellen.
Lieferung und Einbau gemäß ZTV-StB LSBB 21,
ZTV Asphalt-StB 07 Fassung 2013 und TL-Asphalt-StB 07
Fassung 2013.
Anlieferung des Asphaltmischguts in thermoisolierten
Transportbehältern.
In Verkehrsflächen der Bk 1,0.
Einbau in Fahrbahn, Randstreifen, einlagig.
Anforderung an Verdichtung 3 98%.
Einbaudicke: 14 cm, in SW-Trasse.
Bindemittel: Bitumen 70/100.
Mitverwendung von Asphaltgranulat ist zulässig.
Notwendiger Handeinbau in Aufweitungsbereichen, um
Einbauten, in Zwickeln und Kleinflächen u.dgl. ist
einzukalkulieren.
Menge: 270,000 m2

**01.08.0060 Bitumenhaltiges Bindemittel aufspr.**
Bitumenhaltiges Bindemittel aufsprühen.
In Verkehrsflächen der Bk 1,0.
Unterlage = Asphaltbefestigung.
Mit Rampenspritzgerät.
Verschmutzte Unterlage vorher mit Saugkehrmaschine
und/oder Druckluft reinigen.
Kehrgut in Eigentum des AN übernehmen und von der
Baustelle entfernen.
Bindemittel = C60BP4-S gem. TL BE-StB 15.
Bindemittelmenge 300 g/m2.
Vor Einbau Asphaltdeckschicht.
Menge: 270,000 m2

**01.08.0070 Asphaltbeton AC 11 DN, Dicke 4,0 cm**
Asphaltdeckschicht aus Asphaltbeton AC 11 DN
herstellen.
Lieferung und Einbau gemäß ZTV-StB LSBB 21,
ZTV Asphalt-StB 07 Fassung 2013 und TL-Asphalt-StB 07
Fassung 2013.
Anlieferung des Asphaltmischguts in thermoisolierten
Transportbehältern.
In Verkehrsflächen der Bk 1,0.
Anforderung an Verdichtung 3 98%.
Einbaudicke 4,0 cm, in SW-Trasse.
Bindemittel = 50/70
Asphaltmischgut ohne Verwendung von Asphaltgranulat.
Notwendiger Handeinbau in Aufweitungsbereichen, um
Einbauten, in Zwickeln und Kleinflächen u.dgl. ist
einzukalkulieren.
Menge: 270,000 m2

**01.08.0080 Abstumpfungsmaßnah me durchführen bit.LFK 1/3 Gestein wie Decke Menge 1 kg/m2 maschinell**
StL-Nr. 2221139523111 1
Abstumpfungsmaßnahme zur Erhöhung der Anfangsgriffigkeit durch gleichmäßiges Aufbringen und Einwalzen von
Abstreukörnung durchführen. Nicht gebundene Abstreukörnung aufnehmen und nach Wahl des AN verwerten.
Abstreukörnung = leicht bituminierte Lieferkörnung 1/3.
Aus Gestein wie grobe Gesteinskörnung in Asphaltdeckschicht.
Abstreumenge = 1 kg/m2.
Maschinell abstreuen.
Menge: 270,000 m2

**01.08.0090 Verkehrsfläche kehren Walzasphalt VSM durchführen**
StL-Nr. 22211397721 1
Verkehrsfläche mit einer selbstaufnehmenden Kehrmaschine nach Verkehrsfreigabe unverzüglich nach Aufforderung
durch den AG kehren. Kehrgut aufnehmen und nach Wahl
des AN verwerten.
Verkehrsfläche = Fahrbahndeckschicht aus Walzasphalt.
Erforderliche Verkehrssicherungsmaßnahmen durchführen.
Menge: 270,000 m2

**01.08.0100 Anschlüsse mit Heißverguss**
Anschluss der Asphaltdecke als Heißvergußnaht in
Asphaltdeckschicht herstellen.
Fuge mit zwangsgeführten Fugenschneider schneiden
oder mit herausnehmbarer Einlage herstellen,
Fuge soweit erforderlich ausbessern bzw. nachschneiden,
säubern und trocknen,
Fugenwandung mit Voranstrich versehen und
den Fugenraum bis Oberkante verfüllen
mit heiß verarbeitbarer elastischer Fugenmasse Typ N1.
Fugen als Randfugen vor Borden, Zeilen, Übergängen,
Regeneinläufen, Einbauten, Anschlüssen u.ä.
in Asphaltbeton und Splittmastixasphalt
Fugentiefe 4 cm, Fugenbreite im Mittel 10 mm.
Menge: 130,000 m

**01.08.0110 Anschlüsse mit Heißverguss, Schächte**
Anschluss der Asphaltdecke als Heißvergußnaht in
Asphaltdeckschicht herstellen.
Fuge mit zwangsgeführten Fugenschneider schneiden
oder mit herausnehmbarer Einlage herstellen,
Fuge soweit erforderlich ausbessern bzw. nachschneiden,
säubern und trocknen,
Fugenwandung mit Voranstrich versehen und
den Fugenraum bis Oberkante verfüllen
mit heiß verarbeitbarer elastischer Fugenmasse Typ N1.
Fugen als Randfugen um Schächte, Schachtabdeckung DU
625 mm, in Asphaltbeton und Splittmastixasphalt.
Fugentiefe 4 cm, Fugenbreite im Mittel 10 mm.
Menge: 7,000 St

**01.08.0120 Betonspurweg herstellen ländlicher Weg Dicke 25 cm Unterlagen AG C25/30 Fugenabstand 5 m**
Betonspurweg einschließlich Kerbschnitt herstellen. Ab-
gerechnet wird die Weglänge.
Im Bereich der Sart- und Zielgruben in Verkehrsflächen
für ländlichen Weg.
Einbaudicke 25 cm.
Spurbreite und Spurabstand wie Bestand.
Festigkeitsklasse C25/30.
Fugenabstand = 5,00 m.
Oberfläche mit Stahlbesen in Querrichtung abziehen.
Menge: 40,000 m2

**01.08.0130 Anschlussfuge herstellen Querpressfuge 8/27, N2 verf.**
StL-Nr. 2231144797100 1
Anschlussfuge an bestehende Betondecke herstellen.
Querpressfuge. Fugenspalt schneiden.
Fugenspaltbreite 8 mm, Fugenspalttiefe 27 mm, Un-
terfüllstoff einbringen, verfüllen mit heiß verarbeitbarer Fugenmasse Typ N2.
Menge: 10,000 m

**01.08.0140 Betondecke nachbeh. und schützen Nassnachbehandl.**
StL-Nr. 22311424001 1
Betondecke nachbehandeln und schützen.
Nassnachbehandlung.
Menge: 40,000 m2

**01.08.0150 Bankett profilgerecht herstellen Einschichtig, Breite 0,50 m, 12 tief+ 6 hoch 3cm tiefer, DPR 100, RSM 5.1 ausbr.**
Bankett profilgerecht herstellen. Erschwernisse durch
Einbauten, Schächte und Straßenabläufe werden gesondert
vergütet.
Baustoff = Schotterrasen als Gemisch aus grober
Gesteinskörnung 0/22, Kategorie C 90/3 und Oberboden,
Mischungsverhältnis 85:15.
Einbau einschichtig.
Mittlere Einbaubreite des Banketts = 0,50 m, Dicke
i.M. 20 cm.
Querneigung 12 v.H. am tiefliegenden und 6 v.H. am
hochliegenden Fahrbahnrand.
Einbau 3 cm tiefer als Fahrbahnrand.
Verdichtungsgrad DPR mindestens 100 v. H.
Herstellung des Bankettplanums ist einzurechnen,
Tragfähigkeit des Planums Evd 3 20 MPa.
Tragfähigkeit für das eingebaute Bankett auf der
fertig gestellten Oberfläche Evd 3 40 MPa.
Saatgut RSM 5.1 (Regiosaatgut) ausbringen und
einarbeiten.
Menge: 120,000 m

**01.08.0160 Deckschicht ohne Bindem. herst. 0/11 Dicke 5,0 cm URM n. Unterl. AG**
StL-Nr. 2221125019231 1
Deckschicht ohne Bindemittel herstellen. Erschwernisse durch Einbauten, Schächte und Straßenabläufe werden gesondert vergütet.
In Verkehrsflächen 'landwirtschaftliche Wege, im
Bereich der Start- und Zielgruben.'
Baustoffgemisch 0/11.
Einbaudicke = 5 cm.
Umweltrelevante Merkmale des Baustoffgemisches nach
Unterlagen des AG.
Menge: 45,000 m2

**01.08.0170 Pflasterd. a. Betonst. d. AG herst., Pfl. Lager**
Pflasterdecke aus Betonsteinen des AG herstellen.
In Verkehrsflächen der Gehwege.
Pflastersteine vom Lagerplatz des AN aufnehmen und
fördern.
Format 100/200/80 mm.
Ersatzsteine bis zu 10 v.H. der Fläche liefern. Steine
vor dem Versetzen von ungebundenen Verschmutzungen
säubern, Aufbruchgut  der Verwertung nach Wahl des AN
zuführen.
Steine im Läuferverband verlegen, analog dem Bestand.
Pflasterbett im verdichteten Zustand 4 cm (+/- 1 cm).
Bettungsmaterial nach DIN 18318, vorzugsweise in
kornabgestuftem Splittsandgemisch der Körnung 0/5 mm
(gebrochen, Sandanteil ca. 30 %, Ecs35, SZ 18),
Kornanteil < 0,063 mm max. 3,0 M.-%, fachgerecht
verlegen.
Fugenmaterial: Korngruppe 0/5 (gebrochen, Sandanteil
ca. 30 %, Ecs35, SZ 18).
Die Filterstabilität von Fuge, Bettung und Tragschicht
ist zu gewährleisten.
Fugenbreite von 4 mm (+/-1 mm)
Beim Verlegen der Steine/Platten sind diese auf das
Rastermaß auszurichten.
Das Schließen der Fugen muss kontinuierlich mit dem
Fortschreiten des Verlegens mit Fugenmaterial gemäß
DIN 18318 bzw. ZTV Pflaster-StB erfolgen.
Abgelegte Steine/Platten z.B. mit Gummihammer in der
Höhe anpassen, danach abgekehrten Belag geschützt
(Gleitplattenvorrichtung) verdichten. Das Abrütteln
der gesäuberten, trockenen Fläche hat bei Steinhöhen
bis einschließlich 10 cm mit einem Flächenrüttler mit
einem Betriebsgewicht von 170 bis 200 kg und einer
Zentrifugalkraft von 20 bis 30 kN bis zur
Standfestigkeit und
grundsätzlich mit einer Hartgummischürze an der
Rüttelplatte zu erfolgen.
Nach dem Abrütteln sind die Fugen erneut mit
gebrochenem Sand 0/2 (Ecs > 35) zu schließen.
Hierzu wird das Fugenmaterial unter kontrollierter
Wasserzugabe eingeschlämmt.
Das zweimalige Nachsanden der Flächen nach Fertigstellung der Baumaßnahme ist einzurechnen.
Der Belag ist unter Zuhilfenahme von Wasser, ggf.
geeigneter Reinigungsmittel und Bürsten zur Abnahme zu
reinigen (Grundreinigung).
Menge: 30,000 m2

**01.08.0180 Bordsteine aus Beton setzen, H 15x30, Enge Fugen, R-Stütze bis 10cm, U-Beton 20-24 cm, Erdarbeiten**
Bordsteine aus Beton setzen.
Bordsteine nach DIN EN 1340, Qualität DTI, DIN 483,
H 15 x 30 (150/300 mm) nach Zeichnung setzen.
Steine mit engen Fugen versetzen.
Bordsteine, einschl. aller erforderlichen Kurven-
und Übergangssteine nach Zeichnung.
Anschlaghöhe: HB i.R. 12 cm.
Bordsteine mit Fundament und einseitiger Rückenstütze
aus Beton mit einer Zusammensetzung C 20/25 DIN EN 206
und DIN 1045-2, Bettungsdicke 20 bis 24 cm, Breite der
Rückenstütze 15 cm, Rückenstütze bis 10 cm unter OF
Bordstein, einschließlich Schalung herstellen.
Erforderliche Erdarbeiten ausführen.
Menge: 30,000 m

**01.08.0190 Bordsteine trennen, 18/30-15/22 BSt. nassschneiden, BSt. trennen**
Bordsteine auf Passmaß trennen.
Bordstein aus Beton, ca. 18/30 bis 15/22 cm.
Bordstein trennen durch Nassschneiden.
Menge: 5,000 St

**01.08.0200 Bordsteine aus Beton setzen, T 8x25, Enge Fugen, R-Stütze bis 10cm, U-Beton 20-24 cm, Erdarbeiten**
Bordsteine aus Beton setzen.
Bordstein nach DIN EN 1340, Qualität DTI, DIN 483
T 8 x 25 (80/250 mm).
Steine mit engen Fugen versetzen.
Bordsteine, einschl. aller erforderlichen Kurven- und
Übergangssteine nach Zeichnung.
Anschlaghöhe: i.R. TB 0 bis 5 cm.
Bordsteine mit Fundament und einseitiger Rückenstütze
aus Beton mit einer Zusammensetzung C 20/25 DIN EN 206
und DIN 1045-2, Bettungsdicke 20 bis 24 cm, Breite der
Rückenstütze 15 cm, Rückenstütze bis 10 cm unter
OK Bordstein, einschließlich Schalung herstellen.
Erforderliche Erdarbeiten ausführen.
Tiefbord zur Flächentrennung und als Abschluss in
Einfahrten, Gehwegen usw.
Menge: 15,000 m

**01.08.0210 Bordsteine trennen, Beton 8/20-15/30 BSt. nassschneiden**
Bordsteine auf Passmaß trennen.
Bordstein aus Beton, ca. 8/20 bis 15/30 cm.
Bordstein trennen durch Nassschneiden.
Menge: 5,000 St

**01.08.0220 Leitpfosten aufstellen Eingrabpf.o.Ausz. Aussteif. 0,5 m Typ R3 St.einschl.sockel HB 1**
StL-Nr. 221129403101050111
Leitpfosten aus Niederdruckpolyäthylen (PE-HD) aufstellen.
Eingrableitpfosten, Länge 1,60 m, ohne Auszugsicherung.
Aussteifungslänge 0,50 m.
Retroreflektoren Typklasse R3.
Stahleinschlagsockel, feuerverzinkt.
Leitpfosten in Boden, Homogenbereich HB 1 - FRS. Erforderliche Erdarbeiten ausführen, die die Pfosten umgebende Fläche wieder herstellen, überschüssigen Boden
flächenhaft verteilen.
Menge: 4,000 St

#### Titel 01.09 Landschaftsbau

**01.09.0010 Rasenansaat herstellen, RSM Regio Bösch/Seit/Trenn, Feinplanum herst., Menge 10 g/m2**
Rasenansaat mit RSM Regio herstellen.
Saatgut ohne Entmischung ausbringen, einarbeiten und
andrücken. Anfallenden Abfall, Steine, Fremdkörper,
Unkraut und schwer verrottbare Pflanzenteile ablesen,
Dauerunkräuter ausgraben; Durchmesser der Steine und
Fremdkörper 2 cm.
Ggf. vorwüchsige Kräuter ausmähen. Abfall und Mähgut
entsorgen. Entsorgen wird nicht gesondert vergütet.
Ansaat auf Seitenstreifen, Böschungen, Gräben und
Mulden.
Feinplanum herstellen.
Reine Saatgutmenge: 5 g/m2 (mit Füllstoff auf 10 g/m2
erhöht).
Zertifiziertes Saatgut nach den Regeln des VWW,
Lieferung im versiegelten Gebinde oder durch einen
zertifizierten Händler.
Zertifikat ist vor Ausführung der Rasenansaat dem AG
zur Prüfung und Freigabe des Saatgutes vorzulegen.

Regiosaatgutmischung (RSM Regio),
Produktionsraum 3: Mitteldeutsches Flach- und
Hügelland,
Ursprungsgebiet 5: Mitteldeutsches Tief- u. Hügelland,
Mischung 70/30 (Gräser/Kräuter) für Magerstandorte im
öffentlichen Grün.
Menge: 100,000 m2

### LOS 02 Los 2 - BA2 - VBL Kreischau innerorts

*Hinweis*
Bauzeitenregelung/ Artenschutz

Gehölzrodungs-/ -rückschnittarbeiten ausschließlich im
Zeitraum von Oktober bis Februar

Im Nahbereich der in der Ortslage Kreischau
befindlichen Teiche bis zur Grunau darf ausschließlich
im Zeitraum von Anfang Juli bis Ende Februar gebaut
werden, andernfalls werden folgende Schutzmaßnahmen
erforderlich:

 ? Aufbau und Unterhaltung einer amphibiensicheren
Umzäunung aller in diesem Bauabschnitt  bauzeitlich
beanspruchten Flächen
 ? Folienzaun (Mindesthöhe 40 cm) bodenbündig verankert
 ? Gewährleistung der Funktionstüchtigkeit ab Beginn
der Amphibienwanderzeit (spätestens ab Anfang März)
bis zu dessen Ende (witterungsbedingt, max. bis Juni)
bzw. bis zur Beendigung der Bauarbeiten, danach Rückbau

Baubedingte Fallen, wie zum Beispiel Baugruben und
Gräben, sind zum Schutz von Kleintieren so zu
gestalten, dass ein Abstürzen von Tieren in die
Baugrube verhindert wird (z.B. durch Einzäunen oder
Abdecken). Baugruben sind zudem mit Ausstiegshilfen
auszustatten (z.B. Abschrägen, Bohlen, Bretter,
Balken).
Die Baugruben sind mindestens 2 x täglich zu
kontrollieren. Festgestellte Individuen sind vor der
Fortführung der Bauarbeiten zu bergen und an
geeigneten Orten (entsprechend ihrer Habitatansprüche)
außerhalb des Eingriffsgebietes freizusetzen.

#### Titel 02.01 Baustelleneinrichtung

**02.01.0010 Baustelleneinrichtung**
Geräte, Werkzeuge und sonstige Betriebsmittel, die zur
vertragsgemäßen Ausführung der Bauleistungen
erforderlich
sind, auf die Baustelle bringen, bereitstellen und
soweit der Geräteeinsatz nicht gesondert vergütet
wird - betriebsfertig aufstellen einschl. der dafür
notwendigen Arbeiten. Die erforderlichen festen Anlagen
herstellen. Baubüros, auch für die wöchentliche
Bauberatung
des AG inkl. Tische und Sitzgelegenheiten für mind. 8
Personen, Unterkünfte, Werkstätten, Lagerschuppen und
dgl.,
soweit erforderlich, antransportieren, aufbauen und
einrichten.
Strom-, Wasser-, Fernsprechanschluss sowie
Entsorgungseinrichtungen und dgl. für die Baustelle,
soweit
erforderlich, herstellen. Bei Bedarf Lagerplätze,
sonstige
Platzbefestigungen und Wege im Baustellenbereich
anlegen.
Oberbodenarbeiten einschl. Beseitigen von Aufwuchs für
die
Baustelleneinrichtung, soweit erforderlich, ausführen.
Flächen
beschaffen, sofern die vom AG zur Verfügung gestellten
nicht ausreichen. Durch den AG können nur die Flächen
innerhalb der engen Baufeldgrenzen zur Verfügung
gestellt
werden!
Kosten für Vorhalten, Unterhalten und Betreiben der
Geräte,
Anlagen und Einrichtungen einschl. Mieten, Pacht,
Gebühren
und dgl. werden nicht mit dieser Pauschale, sondern
mit den
Einheitspreisen der betreffenden Teilleistungen
vergütet.
Soweit nicht für bestimmte Leistungen für das
Einrichten der
Baustelle gesonderte Positionen im Leistungsverzeichnis
enthalten sind, gilt die Pauschale für alle Leistungen
dieses
Abschnittes des Leistungsverzeichnisses.
Zufahrt zur Baustelle vorhanden.
Menge: 1,000 psch

**02.01.0020 Baustelle räumen Dies. LV-Abschn.**
StL-Nr. 21910111202 1
Baustelle von allen Geräten, Anlagen, Einrichtungen und
dgl. räumen. Benutzte Flächen und Wege entsprechend dem
ursprünglichen Zustand herrichten. Soweit nicht für
bestimmte Leistungen für das Räumen der Baustelle gesonderte Positionen im Leistungsverzeichnis enthalten
sind, gilt die Pauschale
für alle Leistungen dieses Abschnittes des Leistungsverzeichnisses.
Menge: 1,000 Psch

**02.01.0030 Koordinierungs- / Erschwernispauschale**
Erschwernispauschale für die Koordinierung der aller
an der Baudurchführung
beteilgten Gewerke sowie für die Abstimmungen mit
Anliegern und
Versorgungsunternehmen.
Mit der Pauschale sind alle Aufwendungen für die
eigenverantwortliche Koordinierung mit den
Spartenträgern und
den Anliegern abgegolten.
In die Pauschale sind folgende Aufwendungen zu
kalkulieren:
- Abstimmungen mit Spartenträgern und deren NAN bzgl.
Bauablauf und Bereitstellung eines Zeitfensters zur
Realisierung der Medien-Trasse
- Gewährleistung des freien Zugangs
- sämtliche Erschwernisse bei der Ausführung der
Leistungen
durch Bautätigkeit eines anderen Bauunternehmens
innerhalb des Baufeldes,
- Berücksichtigung von Baustillstandszeiten aufgrund
Bautätigkeit der Spartenträger im Baufeld
- Abstimmungen mit den Anliegern und Aufwendungen für
die
Aufrechterhaltung der Zugänglichkeit der Grundstücke.
Im Zuge der Bauarbeiten können vor- oder
frühgeschichtliche Baudenkmäler oder
Kampfmittel angetroffen werden.
In diesem Falle ist sofort mit dem AG und dem
bauüberwachenden Ingenieurbüro
Verbindung aufzunehmen und das weitere Vorgehen
abzusprechen.
Die Fundstellen sind bis zu einer Entscheidung durch
den AG zu sichern.
Die aufgrund der Unterbrechung entstehenden Kosten des
AN werden mit der
folgenden Position abgegolten.
Diese Position kommt jedoch nur nach vorheriger
Festlegung durch den AG / die BÜ
zur Abrechnung.
Menge: 1,000 psch

**02.01.0040 Zuschlag Unterbrechung**
Zuschlag zu vorstehenden Positionen für die laufenden
Kosten
des AN während der Unterbrechung für Verkehrssicherung,
allgemeine Baustellenkosten und allgemeine
Geschäftskosten.
Vergütet wird ein Verrechnungssatz, der alle
Aufwendungen für
den Stillstand der Geräte sowie die Kosten für das
eingesetzte
Personal einschließlich sämtlicher Zuschläge enthält.
Abgerechnet wird nach angeordneten Stillstandszeiten.
Abrechnung je Arbeitsstunde (Arbeitstag = Montag bis
Freitag)
abzüglich der gesetzlichen Feiertage,
Schlechtwettertage
gemäß Festlegung durch das Arbeitsamt
und der Bauferien des AN.
Menge: 10,000 h

**02.01.0050 Mobile behelfsm. Baustraße liefern, herstellen, vorhalten, räumen**
Mobile behelfsm. Baustraße liefern, herstellen,
vorhalten, räumen. Das Umsetzen wird separat vergütet.
Mobile Baustraße aus Kunststoff-Fahrplatten verlegen
und einen stabilen Untergrund zum Befahren mit
Geräten/ Maschinen herstellen, vorhalten, räumen.
Beidseitige Struktur, belastbar bis 80 Tonnen, keine
Wasseraufnahme
Menge: 440,000 m2

**02.01.0060 Mobile behelfsm. Baustraße umsetzen**
Mobile behelfsm. Baustraße umsetzen.
Mobile Baustraße aus Kunststoff-Fahrplatten verlegen
und einen stabilen Untergrund zum Befahren mit
Geräten/ Maschinen herstellen, vorhalten, räumen.
Beidseitige Struktur, belastbar bis 80 Tonnen, keine
Wasseraufnahme
Menge: 300,000 m2

**02.01.0070 Bauzaun aufstellen und entfernen Zaunhöhe 2,0 m Stahlgitter-FT**
Bauzaun einschl. der erforderlichen Tore und Pfosten
standsicher aufstellen, während der Bauzeit vorhalten
und
unterhalten sowie nach Beendigung der Bauzeit
entfernen.
70 v.H. des Preises werden nach Aufstellen, der Rest
nach
Entfernen des Bauzaunes vergütet.
Zaunhöhe = 2,00 m.
Zaun aus Stahlgitter-Fertigteilen, verschraubbar.
Menge: 30,000 m

**02.01.0080 Bauzaun umsetzen Zaunhöhe 2,0 m StahlgitterFT**
Bauzaun innerhalb der Baustelle bis zu drei mal
umsetzen.
Nicht wiederverwertbare Teile ersetzen.
Zaunhöhe = 2,00 m.
Zaun aus Stahlgitter-Fertigteilen, verschraubbar.
Menge: 30,000 m

**02.01.0090 Stahlplatten zur behelfsmäßigen Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der maximal gleichzeitig
auf der Baustelle eingesetzten Stahlplatten
Menge: 5,000 St

**02.01.0100 Register für nicht gefährl. Abfälle f.ges.LeistgsVerz**
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 psch

**02.01.0110 Einholen von Plänen**
Einholen von Plänen von Versorgungsleitungen
im öffentlichen Straßenbereich einschließlich aller
dabei anfallender Genehmigungskosten
zur Erlangung der Aufgrabegenehmigung
des jeweiligen Vesorgungsträgers.
Menge: 1,000 Psch

**02.01.0120 Bestandsplan**
Vollständige Bestands- und Vermessungsunterlagen
einschließlich aller notwendigen Leistungen wie
Vermessungsleistung, Planerstellung u.ä.
für Verkehrsanlagen und Kanäle unter Einbeziehung
unmittelbar angrenzender Bauwerke, Anlagen,
Versorgungsmedien u. dgl. herstellen und dem AG
übergeben.
- Lageplan: M 1:250 mit Eintragung der Stationierung,
Materialien, Schachtdaten usw.
- Detailpläne der Bauwerke: M 1:50 (Schnitte,
Grundrisse) inkl.
Einmessung und Vermaßung z.B. der Rohrenden
- Längsschnitte: M 1:100/1000 mit Vemaßung der Abzweige
zur Vorlage mit der Schlußrechnung in analoger und
digitaler
Form.
- Kanaldaten im Format ISYBAU (XML) - Anforderungen an
Planinhalte und Darstellungsform von
abwassertechnischen
Fachplänen, z. B. Maßstäbe, Festlegungen, gemäß BFR
Verm
Lieferung:
4-fach Lichtpause oder Kopie mit Randeinfassung und
Lochverstärkung,
2-fach auf Datenträger im DXF-/DWG-Format (CD
einschließlich
DXF-Datenaustauschformular).
2-fach auf Datenträger im PDF-Format (CD)
Die Übergabe an den AG hat vor der Zustandsfeststellung
/ vor der VOB-Abnahme zu erfolgen.
Sämtliche Vermessungsarbeiten durch einen
Vermessungsingenieur
durchführen. Erforderliche Polygon- und
Höhenpunkte einmessen.
Lagesystem: LS 489 (UTM-Koordinaten) UTM-Zone 32,
Höhensystem: HS 170 DHHN 2016 NHN-Höhen in Meter.
Erforderliche Umrechnungen bzw.
Koordinatentransformationen
infolge unterschiedlicher Lage- oder
Höhensysteme sind einzurechnen!
Menge: 1,000 St

**02.01.0130 Führen Bautagesberichte**
Durch den AN sind täglich Bautagesberichte zu
erstellen,
welche dem AG mindestens wöchentlich zur Kontrolle
vorzulegen und zu übergeben sind.
Die Bautagesberichte müssen folgende Angaben enthalten:
1. Regelmäßige Angaben:
? Bezeichnung der Baumaßnahme,
? Zeitpunkt der Aushändigung der Ausführungsunterlagen
(genaue Bezeichnung der Unterlagen) sowie ggf. von
Änderungen und Berichtigungen an den Auftragnehmer,
? Beginn und Fertigstellung der einzelnen Bauarbeiten,
? das Wetter sowie die höchste und niedrigste
Temperatur,
? erbrachte Leistungen der Auftragnehmer
? die Zahl der von ihnen beschäftigten Mitarbeiter,
getrennt
nach deren Qualifikation (Polier, Facharbeiter,
Hilfsarbeiter),
? Einsatz von Großgerät: Zugang, Einsatz und Abgang,
sowie
Dauer und Ursache bei etwaigem Ausfall,
? Eingang der vom AN gelieferten bzw. vom AG
beigestellten
Stoffe und Bauteile,
? Vorlage der Prüfungsergebnisse vorgeschriebener
Baustoff-,
Boden- und Wasserprüfungen,
? Dokumentation der Leistungen, die durch den
Baufortschritt
verdeckt werden
2. Besondere Angaben:
? Unterbrechung und Verzögerung der Arbeiten mit den
Ursachen,
? bei Behinderungsanzeigen von Auftragnehmern:
detaillierte
Erfassung aller Sachverhalte, die für die Beurteilung
der
Gründe und des Umfanges der Behinderung von Bedeutung
sein können und später zweifelsfreie Feststellungen
ermöglichen
? mündliche Weisungen an Vertreter des Auftragnehmers
(Name und Inhalt der Weisung),
? Personalwechsel (Bauleiter des Auftragnehmers)
? Notwendigkeit, Beantragung und Genehmigung etwaiger
Abweichungen von den ausgehändigten Bauzeichnungen,
? Abweichungen der Beschaffenheit des Baugrundes von
den
Angaben in der Leistungsbeschreibung,
? bei Bauarbeiten, die durch den Wasserstand offener
Gewässer beeinflusst werden, die Wasserstände einmal
oder
falls erforderlich mehrmals täglich.
Sämtliche damit verbundenen Aufwendungen sind
einzurechnen.
Menge: 1,000 psch

**02.01.0140 Anliegerinformation**
Anliegerinformationen
Rechtzeitige schriftliche Information aller
unmittelbar sowie in
angrenzenden Bereichen betroffenen Anlieger mittels
Postwurfsendung vor Beginn des Leistungsabschnittes,
mit der
Angabe zu Beginn und voraussichtlichem Ende sowie den
zu
erwartenden Beeinträchtigungen insbesondere zur
Zufahrt und
Zugänglichkeit der Grundstücke unter Angabe des Namens
und der Telefonnummer des Bauleiters/Poliers des AN.
Ständige Informationen der betroffenen Anlieger im
Zuge der
Baudurchführung, wenn erforderlich auch in
Teilabschnitten
und bei bauzeitlichen Unterbrechungen.
Mehrmalige Aufstellung und Verteilung der
Anwohnerinformationen entsprechend Baufortschritt ist
einzukalkulieren.
Menge: 1,000 psch

**02.01.0150 Vermessungspunkte sichern**
Trigonometrische Festpunkte vor dem Verlorengehen und
vor Lageveränderungen sichern. Aufrechterhaltung der
Sicherung während der gesamten Bauzeit.
Sicherung nach Wahl des AN.
Vermessungspunktunterlagen einholen.
Punkte im Baubereich lagemäßig (Koordinaten) einmessen,
und Lageriss an AG übergeben.
Menge: 1,000 Psch

**02.01.0160 Grenzpunkte sichern**
Grenzpunkte vor dem Verlorengehen und vor
Lageveränderungen sichern. Aufrechterhaltung der
Sicherung
während der gesamten Bauzeit.
Sicherung nach Wahl des AN.
Grenzpunkte im Baubereich lagemäßig (Koordinaten)
einmessen und Lageriss an AG übergeben.
Menge: 3,000 St

**02.01.0170 Absteckung der Leitungsachse und Knotenpunkte**
Die Absteckung der Hauptachse und der Schachtstandorte
sowie aller Abzweige, Winkel und Knoten  hat  durch
den  AN  vor Baubeginn zu erfolgen.
Mit den Ausführungsunterlagen wird dem AN eine
Koordinaten- liste der Knotenpunkte und
Schachtbauwerke zur Verfügung gestellt. Die damit
verbundenen notwendigen Vermessungsleistungen, Sichern
der Absteckpunkte und Erstellung von Plänen sind
einzukalkulieren.
Abrechnung nach Meter Leitungsachse
Kanalsammelleitungen (keine Anschlussleitungen).
Menge: 300,000 m

**02.01.0180 Lichtbilder herst . und liefern**
StL-Nr. 219101620 1
Lichtbilder über den wesentlichen Bauablauf des Bauwerks in digitalisierter Form (Auflösung mindestens
1024 mal 768 Pixel, 24 Farben) mit Digitalkamera herstellen und auf mit dem AG abgestimmten Datenträger (CD
oder DVD) liefern. Das Komprimierungsverhältnis bzw.
die Bildqualität ist so zu wählen, dass durch die Komprimierung keine für den Sachverhalt wesentlichen Bildinformationen verloren gehen.
Menge: 50,000 St

**02.01.0190 Beweissicherung**
Durchführung der Beweissicherung zur Feststellung
des Zustandes der im Bau- und Zufahrtsbereich
vorhandenen Grundstücke und baulichen Anlagen
zur Vermeidung unberechtigter Ansprüche Dritter
(ca. 2 Grundstücke  mit Haupt- und Nebengebäuden sowie
Einfriedungen und Stützmauern), soweit diese durch die
Bauarbeiten in Mitleidenschaft gezogen werden können.

Sämtliche besondere Maßnahmen zur Beweissicherung in
Abstimmung mit den jeweiligen Anliegern bzw.
Eigentümern und dem AG durchführen.
Feststellung des Zustandes der baulichen Anlagen im
Baustellen- und Zufahrtsbereich (Straßen, Wege,
Gebäude etc.), Versorgungs- und Entsorgungsleitungen, Geländeoberflächen, Hecken, Zäune, Mauern,
Gärten, Grünflächen u. dgl. durch Lichtbildaufnahmen.
Sind bereits Risse oder andere Schädigungen vorhanden,
so sind diese zu dokumentieren.
Die Befestigungsart der Zufahrtswege und Straßen ist zu
benennen.
Erstellen einer Niederschrift mit Fotografien,
Anbringen von Siegeln und dgl. in Abstimmung mit dem
AG. Diese sind von den jeweiligen Besitzern
anzuerkennen.
Alle erforderlichen Leistungen zu Feststellung und
Dokumentation von Schäden an gefährdeten  bzw.
beeinträchtigten baulichen Anlagen, Leitungen,
Schächte, befestigter Flächen o. dgl. sowie
benachbarter Grundstücke während der gesamten Bauzeit
durchführen.

Die Beweissicherung ist durch einen amtlich
zugelassenen Sachverständigen zu erstellen.
Diese Beweissicherung beinhaltet ein Vorschau- und ein
Nachschaugutachten in jeweils 2-facher Ausfertigung.
50 v.H. der Pauschale werden nach Übergabe des
Vorschaugutachtens, der Rest nach Übergabe des
Nachschaugutachtens inkl. der
Freistellungsbescheinigungen Dritter vergütet.

Das Beweissicherungsverfahren ist vor Beginn der
Bauarbeiten mit dem AG durchzuführen.
Abschlussaufnahme nach Beendigung der Bauarbeiten mit
Abschlussbericht einschließlich Auswertung durchführen.

Der AN ist für die volle Sicherheit auf der Baustelle
und somit auch für die Sicherheit und den Schutz
angrenzender Bauwerke und Anlagen verantwortlich.
Menge: 1,000 psch

**02.01.0200 Zulage Beweissicherung vereidigter Sachverständiger**
Zulage für die Beweissicherung durch einen vereidigten,
amtlich zugelassenen Sachverständigen bei Bedarf an
einzelnen Bauwerken in Abstimmung mit und nach
Aufforderung durch den AG.
Abgerechnet wird pro Grundstück.
Menge: 1,000 St

**02.01.0210 Einrichtung und Unterhaltung von Mülltonnensammelplätzen**
Aufrechterhaltung der Abfallentsorgung der betroffenen
Grundstücke sowie Einrichtung und Unterhaltung von
Mülltonnensammelplätzen jeweils am Bauanfang und
Bauende der Bauabschnitte.
Durch den AN sind die Tonnen (jeder Art, incl.
Glassammelbehälter usw.) von den im Baufeld befindlichen
Grundstücken entsprechend den Tourenplänen der
öffentlichen Abfallentsorgung im Burgenlandkreis zu
den Sammelplätzen zu transportieren und
zurückzubringen.
Der AN hat sich beim zuständigen Entsorger (AW SAS)
über deren Fahrplan zu informieren.
Die Müllentsorgung der Anlieger ist während der
Bauzeit durch den AN sicherzustellen und mit dem
zuständigen Entsorgungsfachbetrieb direkt abzustimmen
und dem AG nachzuweisen.
Position gilt für die gesamte Bauzeit.
Menge: 1,000 psch

**02.01.0220 Zwischenlagerfläche einrichten, räumen**
Lagerfläche im Bereich der Baustelle für die getrennte
Zwischenlagerung von Aushubboden bis zum Vorliegen der
Deklarationsanalysen und die Verwertung bzw.
Weiterverwendung einrichten, unterhalten, vorhalten und
räumen.
Einholen aller erforderlichen Genehmigungen und
Herrichten
der Lagerfläche entsprechend der Genehmigungsauflagen.
Vorhandene Straßenbefestigung nach Wahl des AN z.B.
durch
Auslegen von Vlies, Stahlplatten o.ä. schützen.
Unbefestigte Bereiche durch Auslegen von
wasserundurchlässigen
Folien o.dgl. vor Verunreinigungen schützen.
Dazu ca. 5 cm feine Gesteinskörnung aufbringen, Folie
auslegen, Folie mit 5 cm feiner Gesteinskörnung
abdecken,
25-30 cm grobe Gesteinskörnung aufbringen und
verdichten
Ggf. Oberboden auf der im Anschluss an die Baumaßnahme
wieder zu nutzenden Fläche abschieben, in Mieten
lagern und
nach Beendigung der Baumaßnahme wieder ordnungsgemäß
herstellen inkl. Rasenansaat.
Die Bestätigung des Eigentümers über die ordnungsgemäße
Wiederherstellung ist dem AG vorzulegen.
Die schadlose Ableitung des Oberflächenwassers der
Lagerfläche
ist Sache des AN.
Ansprüche Dritter aufgrund von Staub- und
Lärmemissionen
sind durch den AN zu regulieren.
Alle Materialien nach Ende der Arbeiten aufnehmen, in
Eigentum AN
übernehmen und einer Verwertung zuführen.
Änderungen sind nur vorab mit Zustimmung des AG
zulässig.
Evtl. anfallende Nutzungsentgelte sind einzurechnen und
werden nicht gesondert vergütet.
Einrichtung des Lagerplatzes nach Abstimmung und
Freigabe
mit dem AG.
Durch den AG können nur die Flächen innerhalb der engen
Baufeldgrenzen zur Verfügung gestellt werden!
Menge: 1,000 St

#### Titel 02.02 Verkehrssicherung

**02.02.0010 Verkehrsflächen unterhalten**
Verkehrsflächen zur Aufrechterhaltung des öffentlichen
und Anlieger-Verkehrs innerhalb des Baubereiches und
in  angrenzenden Straßen und Wegen einschließlich zwischenzeitlich benutzter Behelfsfahrstreifen
und Behelfswege verkehrssicher unterhalten.
Verkehrsflächen bei Bedarf, jedoch mindestens einmal
wöchentlich, oder nach Aufforderung durch den AG
säubern.
Ein- und Ausfahrtsbereiche auf die öffentlichen
Straßen (Bauanfang und -ende) mindestens einmal
täglich reinigen.
Menge: 1,000 Psch

**02.02.0020 Verkehrsführung,-sicherung und -regelung**
Einrichtungen zur Verkehrsführung, -sicherung und
-regelung nach StVO und gemäß Baubeschreibung
unter Aufrechterhaltung des Verkehrs aufstellen,
vorhalten,
unterhalten und betreiben, ggf. mehrfach
umsetzen und abbauen. Vorübergehende
Sicherungsmaßnahmen
durchführen. Vorhandene Verkehrsschilder
entsprechend verkehrsrechtl. Anordnung außer Kraft und
wieder in Kraft setzen. Das Abdecken bzw.
Außerkraftsetzen
von Verkehrszeichen oder Wegweisern hat kontaktlos zu
erfolgen.
Der Ersatz beschädigter oder abhanden gekommener
Teile der Einrichtungen ist eingerechnet.
Lichtzeichenanlagen sind nicht eingerechnet.
In diese Position sind die Gebühren für
verkehrsrechtliche
Anordnungen einzurechnen (je Straße eine
Anordnung).
70 v.H. der Pauschale werden nach betriebsfertigem
Aufstellen, der Rest nach Beseitigen vergütet.
Umbau der Verkehrssicherung entsprechend Technologie
des
AN und der Bauabschnitte ist ca. 4 Wochen im Voraus
dem AG
anzuzeigen.
Menge: 1,000 Psch

**02.02.0030 Absperrgerät, Warneinrichtung aufb., abb. u. vorh. Absperrschranke 250x2000**
Absperrgerät oder Warneinrichtung betriebsfertig
aufbauen,
vorhalten, warten, instand setzen, betreiben und
abbauen. Vorübergehende Verkehrssicherungsmaßnahmen
durchführen. Die Kontrolle wird gesondert vergütet.
Absperrschranke Größe 250 x 2000 mm mit
Aufstellvorrichtung.
Mit retroreflektierender Folie Klasse RA2.
Mit 3 Richtstrahlern einseitig, gelbes Dauerlicht, WL1.
Energieversorgung nach Wahl des AN.
70 v.H. des Preises werden nach Aufstellen, der Rest
nach
Beseitigen vergütet.
Menge: 5,000 St

**02.02.0040 Absperrger. oder Warneinr. umsetzen wie Vorposition**
Absperrgerät oder Warneinrichtung innerhalb des
Arbeitsstellenbereiches
umsetzen. Vorübergehende Verkehrssicherungsmaßnahmen
durchführen.
Absperrgerät oder Warneinrichtung wie in Vorposition
beschrieben.
Menge: 2,000 St

**02.02.0050 Kontrolle der Arbeitsstellensicher. zwei bzw. einmal Schriftl.Dokument**
Kontrolle der Arbeitsstellensicherung und der
Umleitungsbeschilderung bzw. sonstigen
Verkehrssicherungsmaßnahmen gem. ZTV-SA durchführen.
Die Kontrolle ist unmittelbar nach deren Durchführung
zu erfassen und zu dokumentieren.
Arbeits- und Hilfsmittel sind vom AN zu stellen und dem
AG jederzeit zugänglich zu machen.
Kontrolle zweimal täglich, an arbeitsfreien Tagen
einmal täglich.
Kontrolle ist schriftlich zu dokumentieren.
Für die gesamte Bauzeit.
Menge: 1,000 Psch

**02.02.0060 Fußg.-Brücke herstellen u. beseitigen**
Fußgängerhilfsbrücke in Geländehöhe herstellen, für
die Dauer der vertraglichen Ausführungsfrist vorhalten
und beseitigen, inkl. evtl. erforderlicher Anrampungen
aus Schotter,
mit Schutzgeländer,
Nutzbreite bis 1,50 m,
Länge bis 5,00 m.
Menge: 2,000 St

**02.02.0070 Fußg.-Brücke umsetzen**
Fußgängerhilfsbrücke in Geländehöhe umsetzen
nach besonderer Anordnung des AG während der
Ausführungszeit der vertraglichen Leistungen des AN,
mit Schutzgeländer,
Nutzbreite bis 1,50 m,
Länge bis 5,00 m.
Menge: 2,000 St

**02.02.0080 Straßenbrücke herstellen u. beseitigen, 15 to**
Straßenhilfsbrücke herstellen, für die Dauer der
vertraglichen
Ausführungsfrist vorhalten und beseitigen.
Belastung bis 15 t  Achslast,
mit Schutzgeländer,
Nutzbreite der Fahrbahn 3,50 m,
Länge bis 5,00 m.
Schrammborde aus Holz.
Menge: 2,000 St

**02.02.0090 Straßenbrücke umsetzen, 15to**
Straßenhilfsbrücke in Geländehöhe umsetzen nach
besonderer Anordnung des AG während der
Ausführungszeit der vertraglichen Leistungen des AN,
Belastung bis 15 to,
Nutzbreite der Fahrbahn 3,50 m,
Länge bis 5,00 m.
Schrammborde aus Holz.
Menge: 2,000 St

#### Titel 02.03 Vorarbeiten, Sicherungsarbeiten, Aufbruc

*Hinweis*
In nachfolgenden Positionen sind die kompletten
Aufwendungen für das fach- und
höhengerechte Auflagern, Einbetten und Ummanteln der
Leitungen und Kabel
während der Erdstoffaufnahme und dem -wiedereinbau
einschl. die
Mehraufwendungen Verbauarbeiten einzukalkulieren.
Gleichfalls wird ausdrücklich darauf hingewiesen, daß
die mit dem Kabel verlegten
Schutzmaßnahmen ( Schutzrohre u. dergl.) in die
Sicherung einzubeziehen sind und
nicht zusätzlich vergütet werden.
Beschädigungen an den Leitungen und Kabeln einschl.
der Schutzmaßnahmen
gehen zu Lasten des Auftragnehmers. Im Bereich
erdverlegter Kabel sind nur
Handschachtungen erlaubt. Sollte es bei der
Bauausführung zu Behinderungen mit
Leitungen bzw. Kabeln von Versorgungsträgern kommen,
hat sich der AN an das
zuständige Versorgungsunternehmen zu wenden und
erforderlichenfalls eine
vorübergehende Stillegung bzw. Freischaltung zu
beantragen. Diesbezüglicher
Stillstand der Baumaßnahme wird nicht gesondert
vergütet. Es wird ausdrücklich
darauf hingewiesen, daß der erforderliche Handaushub
infolge Kreuzungen und
Parallelverlauf mit Kabeln und Leitungen nicht
gesondert vergütet wird. Die
Erschwernisse und Aufwendungen sind in die
Einheitspreise der nachfolgend
aufgeführten Positionen einzukalkulieren.

**02.03.0010 Suchschachtung**
Boden für Suchgraben ausheben
zur Freilegung von Kabeln und Rohrleitungen,
ab Geländeoberfläche,
Aushub seitlich lagern, verfüllen und verdichten,
Aushubtiefe bis 2,5 m
Bodenklasse 3 bis 5 (DIN 18300:2012-09),

- Oberboden (aufgefüllter Mutterboden, humifizierter
Lösslehm)  Homogenbereich I
- Auffüllung, Lösslehm
  Homogenbereich A
- Auelehm, Torf
  Homogenbereich B (lt. BGA Baugrundgutachten).

Zuordnungsklasse nach LAGA bis Z1.2.
Verbau entsprechend statischen und konstruktiven Er-
fordernissen herstellen, vorhalten und von der Baustelle entfernen.
Wasserhaltung bis zu einer Pumpenleistung von 10 m3
Fördermenge mal 5 m Förderhöhe je Stunde und Haltung
ausführen.
Abgerechnet wird mit senkrechten Wänden.
Diese Position ist nur bei Leitungen anzuwenden,
deren Lage nicht aus den Bestandsplänen zu ersehen ist.
Vor der Ausführung ist die ausdrückliche
Anordnung des AG/der BÜ einzuholen.
Menge: 5,000 m3

**02.03.0020 Handschachtung**
Handschachtung
Boden in Handschachtung ausheben,
ab Geländeoberfläche,
Aushub lösen, laden und fachgerecht entsorgen.
Aushubtiefe bis 2,5 m.
Bodenklasse 3 bis 5 (DIN 18300:2012-09),
Homogenbereiche A und B nach BGA.

- Oberboden (aufgefüllter Mutterboden, humifizierter
Lösslehm)  Homogenbereich I
- Auffüllung, Lösslehm
  Homogenbereich A
- Auelehm, Torf
  Homogenbereich B (lt. BGA Baugrundgutachten).

Zuordnungswert nach LAGA bis Z 1.2.
Vor der Ausführung ist die ausdrückliche
Anordnung des AG/der BÜ einzuholen!
Menge: 5,000 m3

**02.03.0030 Sicherung Kabel**
Näherung (Längs- und Querlage) zu Elektrokabeln,
Datenkabel, Telekom, Antenne, o.ä. erdverlegt.
Kabel vorsichtig freilegen und sichern.
Vorschriften des Versorgungsbetriebes beachten,
einschließlich aller Erschwernisse bei Erd- und
Verbauarbeiten.
Handschachtung bis 1,5 m3/m in Boden Bodenklasse 3 bis
5 (DIN 18300:2012-09), Homogenbereiche A und B nach
BGA ist einzurechnen.

- Oberboden (aufgefüllter Mutterboden, humifizierter
Lösslehm)  Homogenbereich I
- Auffüllung, Lösslehm
  Homogenbereich A
- Auelehm, Torf
  Homogenbereich B (lt. BGA Baugrundgutachten).

Ausführung nach Wahl des AN, in Abstimmung mit dem
Leitungseigentümer.
Sicherung für die Dauer der vertraglichen
Ausführungsfrist vorhalten und beseitigen.
Nach Beendigung der Arbeiten Wiederherstellung der
Bettung und Umhüllung mit Sand. Material liefern.
Abdeckung mit Warnband herstellen.
Position gilt nicht für zu erneuernde Leitungen dieser
Ausschreibung!
Menge: 10,000 m

**02.03.0040 Sicherung Kabelbündel**
Kabelbündel, bestehend aus mehreren Kabeln,
die im Abstand von bis zu 50 cm neben- und übereinander
liegen, in Betrieb befindlich, vorsichtig freilegen
und sichern,
Vorschriften des Versorgungsbetriebes beachten,
einschließlich aller Erschwernisse bei Erd- und
Verbauarbeiten.
Handschachtung bis 1,5m3/m in Boden Bodenklasse 3 bis
5 (DIN 18300:2012-09), Homogenbereiche A und B nach
BGA ist einzurechnen.

- Oberboden (aufgefüllter Mutterboden, humifizierter
Lösslehm)  Homogenbereich I
- Auffüllung, Lösslehm
  Homogenbereich A
- Auelehm, Torf
  Homogenbereich B (lt. BGA Baugrundgutachten).

Ausführung nach Wahl des AN, in Abstimmung mit dem
Leitungseigentümer.
Sicherung für die Dauer der vertraglichen
Ausführungsfrist vorhalten und beseitigen.
Nach Beendigung der Arbeiten Wiederherstellung der
Bettung und Umhüllung mit Sand. Material liefern.
Abdeckung mit Warnband herstellen.
Position gilt nicht für zu erneuernde Leitungen dieser
Ausschreibung!
Menge: 10,000 m

**02.03.0050 Sicherung Kanäle, Leitungen bis DN 400**
Entwässerungs-, Fernwärmeleitungen bis DN 400
Material = Kunststoff, Beton, Steinzeug, Stahl u.dgl.
vorsichtig freilegen und sichern incl. der zugehörigen
Schachtbauwerke,
Vorschriften des Ver- und Entsorgungsbetriebes
beachten,
einschließlich aller Erschwernisse bei Erd- und
Verbauarbeiten.
Handschachtung bis 2,5m3/m in Boden Bodenklasse 3 bis
5 (DIN 18300:2012-09), Homogenbereiche A und B nach
BGA ist einzurechnen.

- Oberboden (aufgefüllter Mutterboden, humifizierter
Lösslehm)  Homogenbereich I
- Auffüllung, Lösslehm
  Homogenbereich A
- Auelehm, Torf
  Homogenbereich B (lt. BGA Baugrundgutachten).

Ausführung nach Wahl des AN, in Abstimmung mit dem
Leitungseigentümer.
Sicherung für die Dauer der vertraglichen
Ausführungsfrist vorhalten und beseitigen.
Nach Beendigung der Arbeiten Wiederherstellung der
Bettung und Umhüllung mit Sand. Material liefern.
Abdeckung mit Warnband herstellen.
Position gilt nicht für zu erneuernde Kanäle dieser
Ausschreibung!
Menge: 5,000 m

**02.03.0060 Sicherung Schieber und Hydranten**
Sicherung und Erhaltung der eingebauten Schieber und
Hydranten bis zur Fertigstellung der Deckschicht durch
geeignete, nicht überfahrbare Schutzeinrichtungen nach
Wahl des AN. Für beschädigte Schieber und Hydranten
hat der AN die volle Haftung und die Pflicht zur
sofortigen
Wiederherstellung des Einbauzustandes
Menge: 1,000 St

**02.03.0070 Best. Zäune, Mauern, Treppen, Tore u.dgl. sichern**
Bestehende Zäune, Mauern, Treppen, Tore u. dgl. incl.
ihrer Fundamente sichern.
Ausführung nach Wahl des AN.
Sicherung für die gesamte Bauzeit vorhalten und nach
Beendigung aller Arbeiten rückbauen und in Eigentum
des AN übernehmen.
Abgerechnet wird nach Laufmetern gesicherte Einfriedung
einschließlich aller erforderlicher Nebenleistungen.
Menge: 25,000 m

**02.03.0080 Behinderung durch Freileitung**
Behinderung durch Freileitung.
Zulage zu allen beschriebenen Tief-, Erd- und
Straßenbauarbeiten wegen Behinderung durch vorhandene
Freileitungen über den Trassen.
Abrechnung nur in öffentlichen Straßenabschnitten,
die durch ein Freikabel mit bis zu 6,0 m Abstand zum
neuen
Straßen- und Nebenanlagenbereich überspannt werden,
einschl. aller notwendigen Sicherungsmaßnahmen.
Menge: 5,000 m

**02.03.0090 Vorhandene Masten, Schilder u.dgl. sichern**
Vorhandene Telekom-/ Strassenbeleuchtungs-/
Elektromasten
sowie Verkehrsschilder, Hinweisschilder
Absperrschieber oder
Firmen-/Hinweistafeln gegen Umfallen oder andere
Beschädigungen sichern.
Sicherung nach Wahl des AN.
Sicherung nach Beendigung aller Arbeiten entfernen.
Menge: 1,000 St

**02.03.0100 Beton abbrechen, bewehrt**
Beton abbrechen.
Bauteil: Fundamente, Sockelmauern, Stirnmauern,
Durchlässe, Schachtteile (wenn nicht anders
ausgeschrieben),
Kleinflächen u. dgl.
Material = Beton, mit geringer Bewehrung.
Abbruch ohne Erschütterungen.
Abbruchgut der Verwertung nach Wahl des AN zuführen.
Zuordnungsklasse nach LAGA bis Z1.2.
Für überwachungsbedürftigen Abfall Entsorgungsnachweis
führen.
Menge: 5,000 m3

**02.03.0110 Mauerwerk abbrechen Naturstein ZM Ohne Sprengen Aufbr. entfernen**
Mauerwerk abbrechen.
Abgerechnet wird das abgebrochene Mauerwerk, wobei
Öffnungen und Nischen bis zu 0,25 m3 Einzelgröße und
Schlitze bis zu 0,1 m3/m nicht abgezogen werden.
Material = Naturstein-Mauerwerk in Zementmörtel.
Zuordnungsklasse nach LAGA bis Z1.2.
Abbruch ohne Erschütterungen.
Sämtliche Steine und übriges Abbruchgut aufnehmen,
laden
und der Verwertung nach Wahl des AN zuführen einschl.
Kippgebühren.
Für überwachungsbedürftigen Abfall vereinfachten
Entsorgungsnachweis führen.
Schächte, Schachtköpfe und Schachtteile, Fundamente,
Sockelmauern u. dgl.
Erschwernisse beim Abbruch für den Erhalt von Teilen
der
Bauwerke (z.B. beim Abbruch von Schachtköpfen) sind in
den
EP einzukalkulieren.
Menge: 5,000 m3

**02.03.0120 Trennen des vorh. Altrohres bis DN/ID 250 für Wiederaufbindung/Rückbau**
Trennen des vorhandenen Altrohres bis DN/ID 250
für die Wiederaufbindung bzw. den Rückbau.
Kontrollierten, trümmerfreien Trennschnitt des Rohres
ausführen.
Rückbau der Rohre wird gesondert vergütet.
Material der vorh. Rohre: Stz, Kunststoff, Beton,
Stahlbeton
Sicherung der vorh. Zuläufe gegen Beschädigung im Zuge
des Rückbaues des Altkanals für spätere
Wiederaufbindung auf
neuen Schacht bzw. neues Rohr incl. aller notwendigen
Erdarbeiten und Wasserhaltungsarbeiten.
Vorh. Leitung verschließen incl. notwendiger
Formstücke und Materialien.
Leitungsenden einmessen.
Menge: 2,000 St

**02.03.0130 Rohrleitungen aller Art bis DN 250 verschließen**
Rohrleitungen aller Art bis DN/ID 250 verschließen.
Rohrmaterial= Kunststoff, Beton, Steinzeug, Stahl
Material = Beton C 12/15
Formteile sind einzukalkulieren.
Menge: 2,000 St

**02.03.0140 Leitungen verdämmen**
Stillgelegten Kanal/Leitung Abschnittsweise verfüllen
mit hydraulisch gebundenem, fließfähigem Füllmaterial,
Druckfestigkeit mind. 5 N/mm2, bis zum Kanalscheitel,
einschl. Entlüftungs- und Einfüllöffnungen anlegen und
entfernen, sowie dauerhaftes Verschließen der beim
Abbruch der Schächte und Teilabbruch der Kanäle
entstehenden und
am Ein-/Auslauf offenen Querschnitte.
Kanal bis DN/ID 250.
Menge: 40,000 m

**02.03.0150 Abfallcontainer im Baubereich aufnehmen, zwischenlagern, wieder aufstellen**
Abfallcontainer im Baubereich aufnehmen,
zwischenlagern und wieder aufstellen.
Container zum Lagerplatz des AN transportieren bzw. an
neuer Stelle in Abstimmung mit Verantwortlichem
aufstellen.

Container vom Lagerplatz des AN holen, und nach Ende
der Bauarbeiten wieder am alten Standort aufstellen.
Menge: 3,000 St

**02.03.0160 Baugelände abräumen Aufwuchs Wurzelstöcke Astwerk Steine/Mauer/Zaun Übr.Räumg.Verw.AN**
Baugelände abräumen. Baugelände nach Unterlagen des AG.
Auf dem Baugelände vorhanden.
Busch-, Hecken und Baumbestand sowie sonstiger Aufwuchs
bis zu 0,1 m Durchmesser, 1 m über dem Erdboden gemessen, einschließlich Wurzelwerk.
Wurzelstöcke anderweitig gefällter Bäume bis zu 0,1 m
Durchmesser an der Schnittstelle.
Astwerk gefällter Bäume, Holzreste.
Steine, Betonreste, Mauerreste und abgängige Zäune.
Rasen, Aufwuchs zur Schaffung der Baufreiheit in den
Rand- und Nebenflächen mähen.
Gesamtes Räumgut der Verwertung nach Wahl des AN zuführen.
Menge: 1,000 Psch

**02.03.0170 Strauchbestand roden Höhe bis 2 m Neigung über 1:4 verfüll/Boden AG Wst.Verw.AN S.Abr. Verw. AN**
StL-Nr. 221106009111101 1
Strauchbestand und sonstiger Aufwuchs bis 0,10 m Stammdurchmesser, in 1,00 m Höhe über dem Erdboden gemessen,
mit Wurzelwerk roden. Abgerechnet wird die Fläche der
größten Ausdehnung des Strauchwerks.
Mittlere Höhe bis 2,00 m.
Neigung der Rodungsfläche steiler als 1:4.
Wurzellöcher mit geeignetem Boden verfüllen. Boden profilgerecht lösen.
Wurzelstöcke nach Wahl des AN verwerten.
Schlagabraum nach Wahl des AN verwerten.
Menge: 30,000 m2

**02.03.0180 Wurzelstöcke roden DU über 0,3-0,5 m Wst.Verw. AN**
StL-Nr. 2241060202091 1
Wurzelstöcke roden. Gemessen wird der Durchmesser der
Schnittstelle des Wurzelstocks vor dem Roden.
Durchmesser über 0,30 bis 0,50 m.
Wurzellöcher 'mit geeigneten Boden verfüllen. Boden
liefern.'
Wurzelstöcke nach Wahl des AN verwerten.
Menge: 2,000 St

**02.03.0190 Wurzelstöcke roden DU über 0,5-0,75m Wst.Verw. AN**
StL-Nr. 2241060203091 1
Wurzelstöcke roden. Gemessen wird der Durchmesser der
Schnittstelle des Wurzelstocks vor dem Roden.
Durchmesser über 0,50 bis 0,75 m.
Wurzellöcher 'mit geeigneten Boden verfüllen. Boden
liefern.'
Wurzelstöcke nach Wahl des AN verwerten.
Menge: 1,000 St

**02.03.0200 Schutz für Baumstamm herstellen StU ü. 50-100 cm Polst. Wahl AN Brett 24 mm Höhe mind. 2,00m Schutz Verwert.AN**
Schutz für Baumstamm durch Mantel mit Polsterung herstellen und während der Bauzeit vor- und unterhalten.
Der Mantel darf den Baumstamm und die Wurzelanläufe
nicht berühren.
Stammumfang über 50 bis 100 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 2,000 St

**02.03.0210 Schutz für Baumstamm herstellen StU ü. 100 bis 150 cm Polst. Wahl AN Brett 24 mm Höhe mind. 2,00m Schutz Verwert.AN**
Schutz für Baumstamm durch Mantel mit Polsterung herstellen und während der Bauzeit vor- und unterhalten.
Der Mantel darf den Baumstamm und die Wurzelanläufe
nicht berühren.
Stammumfang über 100 cm bis 150 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 2,000 St

**02.03.0220 Lichtraumprofilschnitt durchführen 2,5m ü.Geh/Radweg 0,75 m Abstand Wundbehandlung Schnittg. Verw.AN**
StL-Nr. 2211077322111 1
Lichtraumprofilschnitt durchführen. Äste erforderlichenfalls auf Zugast einkürzen oder auf Astring
absägen. Abgerechnet wird nach Stück Baum.
Höhe des lichten Raumes = 2,50 m über Geh-/Radweg.
Breite des seitlichen Sicherheitsraumes gemessen von
der Fahrbahnrandmarkierung = 0,75 m.
Schnittflächen über 3 bis 10 cm Durchmesser vollflächig
mit Wundbehandlungsstoff versehen. Bei Schnittflächen
über 10 cm Durchmesser Wundbehandlungsstoff nur auf den
Wundrand und das angrenzende Splintholz (ca. 2 cm) auftragen.
Schnittgut nach Wahl des AN verwerten.
Menge: 2,000 St

**02.03.0230 Wasserhaltungsanlage nach Wahl des AN herst. Ableitung Wahl AN**
Wasserhaltungsanlage nach Wahl des AN zum Ableiten und
Durchleiten des gesamten Oberflächenwassers und zur
Fassung des Sickerwassers herstellen
(mindestens 1 Pumpensumpf bis 1,5 m Tiefe unter
Rohrsohle).
Geologische und hydrologische Verhältnisse sowie Zweck,
Umfang, Absenkziele, Dauer der Wasserhaltung und
Ableitung
des Wassers zur Vorflut nach Unterlagen des AG.
Anlage für offene Wasserhaltung.
Anlage bemessen, betriebsbereit einrichten und abbauen.
Erforderliche Erdarbeiten ausführen.
Das evtl. Umbauen der Anlagen entsprechend der
gewählten
Technologie des AN ist einzurechnen.
Evtl. abschnittsweise Bauweise (unterschiedliche
Einsatzzeiten)
gem. gewählter Technologie des AN ist zu
berücksichtigen.
Vorhalten und Betreiben wird gesondert vergütet.
Gesamter Förderdurchfluss über 15 bis 30 m3/h.
Ableitung nach Wahl des AN (Rohr-, Schlauchleitung
o.dgl.)
herstellen.
Ableitung des Wassers in vorhandenen offenen Graben,
Entfernung zum Vorfluter 50 bis 100,00 m.
Gesamte Wasserhaltungsanlage nach Abschluss der
Arbeiten
zurückbauen, Pumpensumpf verfüllen, Materialien in
Eigentum des AN übernehmen und
von der Baustelle entfernen.
Inkl. Aufbau, Vorhalten und Betreiben der Pumpenanlage
und Stromaggregat.
Menge: 2,000 St

**02.03.0240 Wasserhaltungsanlage vorhalten**
Wasserhaltungsanlage nach Wahl des AN zum Ableiten und
Durchleiten des gesamten Oberflächenwassers und zur
Fassung des Sickerwassers am Böschungsfuß
betriebsbereit
vorhalten.
Abgerechnet wird nach Kalendertagen.
Menge: 25,000 d

**02.03.0250 Wasserhaltungsanlage betreiben**
Wasserhaltungsanlage nach Wahl des AN zum Ableiten und
Durchleiten des gesamten Oberflächenwassers und zur
Fassung des Sickerwassers am Böschungsfuß betreiben.
Abgerechnet wird nach Kalendertagen.
Menge: 25,000 d

**02.03.0260 Bordsteine aufnehmen Beton oder Naturstein. Rund-/Hochb. aufnehmen, seitlich lagern**
Bordsteine aufnehmen.
Bordsteine aus Beton oder Naturstein, ca. 12/30 bis
8/20 cm,
als Rund- oder Hochbord in Beton oder Mörtel versetzt.
Unterbeton, ca. 15 cm dick, und Rückenstütze
aufbrechen.
Sämtliche Steine aufnehmen und für späteren
Wiedereinbau
seitlich oder im Baustellenbereich nach Wahl des AN
lagern
Menge: 5,000 m

**02.03.0270 Pflaster aufnehm. Großpflaster Naturstein, lagern**
Pflaster aufnehmen.
Aufbruch der Tragschicht einschl. Bettung wird
gesondert vergütet. Ausführung in Kleinflächen
Art = Großpflaster aus Naturstein,
verlegt in Sand/Brechsand, Dicke der Bettung: 10cm,
Fugenfüllung aus Sand/Brechsand. Wiederverwendbare
Steine säubern und nach besonderer Anordnung des AG
innerhalb der Baustelle lagern, Anteil der
wiederverwendbaren Steine bis 100%.
Nicht mehr verwendbare Stoffe beseitigen.
Bereich: Fahrbahn, Zufahrten,  Gebäudezugänge
Menge: 40,000 m2

**02.03.0280 Schotterbefest. i.M. 30 cm Material entfern. Abtragsprofile**
sandgeschlämmte Schotterdecke in vorh. Stärke
(ca.30 cm)
auf einer Breite von ca.2,00 m für Grabenaushub
aufreißen und aufnehmen; Material in Eigentum des AN
übernehmen und von der Baustelle entfernen.
Gebühren zur Entsorgung sind einzukalkulieren.
Abgerechnet wird nach Abtragsprofilen.
Menge: 2,000 m3

*Hinweis*
Hinweis: Abfalltechnische Bewertung

Die detaillierten Aussagen und Erläuterungen der
Ersatzbaustoffverordnung (und ggf. der LAGA TR Boden)
zu Einbauklassen und Entsorgungswegen sind unbedingt
zu beachten!
Der Wiedereinbau bzw. der eventuelle Entsorgungsweg
der Aushubmaterialien ist mit der zuständigen
Umweltbehörde abzustimmen.

Die Art der Beprobung und evtl. Zulagen zur Entsorgung
(LAGA oder Ersatzbaustoffverordnung) richten sich nach
der Verwertung durch den AN (z.B. Deponie) und sind
vor Ausführung vom AG freigeben zu lassen.

**02.03.0290 Untersuchung LAGA M20 Boden**
Umweltgerechte Materialproben gemäß LAGA M20
TR Boden 2004 entnehmen, in zugelassenes Labor
transportieren und Untersuchung durchführen.
Auswertung erstellen und dem AG vor Entscheidung zur
Verwertung des geprüften Materials übergeben.
Material = Aushubboden.
Ausführung nur auf Anweisung und mit ausdrücklicher
Freigabe durch den AG!
Menge: 1,000 St

**02.03.0300 Untersuchung nach DepV**
Umweltgerechte Materialproben gemäß DepV 2009/2021
entnehmen, in zugelassenes Labor transportieren und
Untersuchung durchführen.
Auswertung mit Bericht erstellen und dem AG vor
Entscheidung zur Verwertung des geprüften Materials
übergeben.
Material = Aushubboden.
Ausführung nur auf Anweisung und mit ausdrücklicher
Freigabe durch den AG!
Menge: 1,000 St

**02.03.0310 Untersuchung n. Ersatzbaustoffverordnung Boden**
Umweltgerechte Materialproben gemäß
Ersatzbaustoffverordnung entnehmen, in zugelassenes
Labor transportieren und Untersuchung durchführen.
Auswertung erstellen und dem AG vor Entscheidung zur
Verwertung des geprüften Materials übergeben.
Material = Aushubboden.
Ausführung nur auf Anweisung und mit ausdrücklicher
Freigabe durch den AG!
Menge: 1,000 St

**02.03.0320 Untersuchung RuVA-StB 01**
Umweltgerechte Materialproben gemäß RuVA-StB 01
FAssung 2005 entnehmen, in zugelassenes Labor
transportieren und Untersuchung durchführen.
Auswertung erstellen und dem AG vor Entscheidung zur
Verwertung des geprüften Materials übergeben.
Material = Asphalt.
Ausführung nur auf Anweisung und mit ausdrücklicher
Freigabe durch den AG!
Menge: 1,000 St

#### Titel 02.04 Erdbau

**02.04.0010 Oberboden abtragen und andecken Abtr.über 10-30cm**
Oberboden ggf. einschließlich Vegetationsdecke abtragen
und profilgerecht wieder andecken einschließlich erforderlicher Zwischenlagerung auf Flächen nach Wahl des
AN. Beschreibung der Homogenbereiche nach Unterlagen
des AG.

- Oberboden (aufgefüllter Mutterboden, humifizierter
Lösslehm)
Homogenbereich I
- Auffüllung, Lösslehm
Homogenbereich A
- Auelehm, Torf
Homogenbereich B (lt. BGA Baugrundgutachten).

Dicke des Abtrages über 10 bis 30 cm.
Andeckung 'SW-Trasse'
Dicke der Andeckung '10 - 30 cm'
Abrechnung nach Auftragsprofilen.
Alte Grasnarbe von der Oberfläche der Andeckung
entfernen und fachgerecht entsorgen.
Menge: 12,000 m3

**02.04.0020 Planum herstellen Abweichung +-2 cm Verf. 45 MN/m2**
Planum herstellen.
Max. Abweichung von der Sollhöhe +2/-2 cm.
Verformungsmodul =  45 MN/m2
Kanal- und Leitungsgräben vor Einbau der
Frostschutzschicht.
Menge: 30,000 m2

**02.04.0030 Leitungsgr. m. Schachtbaugr. herst.,**
Leitungsgraben einschließlich Schachtbaugruben
profilgerecht
herstellen.
Straßenaufbruch wird gesondert vergütet.
Abgerechnet wird nach Länge des Leitungsgrabens, gemessen in Achse der Leitung. Die Schachtbaugruben werden
ohne Berücksichtigung von Mehraushub durchgemessen.

- Oberboden (aufgefüllter Mutterboden, humifizierter
Lösslehm)
  Homogenbereich I
- Auffüllung, Lösslehm
  Homogenbereich A
- Auelehm, Torf
  Homogenbereich B (lt. BGA Baugrundgutachten).

Zuordnungsklasse nach LAGA bis Z1.2.
Grabentiefe über 1,75 bis 4,00 m.
Breite der Grabensohle für Rohr DN 100 bis DN 250.
Notwendigen Verbau entsprechend statischen und konstruktiven Erfordernissen herstellen, vorhalten und
entfernen.
Offene Wasserhaltung bis zu einer Pumpenleistung von 10
m3 Fördermenge mal 5 m Förderhöhe je Stunde und Haltung
ausführen.
Aushub wird zum Verfüllen nicht verwendet. Verfüllen
des Grabens nach Verlegen der Leitung wird gesondert
vergütet.
Aushub der Verwertung nach Wahl des AN zuführen.
Abgerechnet wird mit senkrechten Wänden.
Das Herstellen des Planums wird gesondert vergütet.
Menge: 360,000 m3

**02.04.0040 Zulage für Entsorgung Boden LAGA Z2**
Zulage zu den Aushubpositionen für die Entsorgung von
Boden
der Klasse = Z 2 gemäß LAGA.
Entsorgungsnachweis erbringen.
Evtl. elektronisch zu führender Entsorgungsnachweis ist
einzurechnen.
Menge: 50,000 m3

**02.04.0050 Zulage für Entsorgung Boden BM-F2 gem. ErsatzstoffbauV**
Zulage zu den Abtragspositionen  für die Entsorgung
von Bodenmaterial der Klasse BM-F2 gemäß
ErsatzstoffbauV.
Entsorgungsnachweis erbringen.
Evtl. elektronisch zu führender Entsorgungsnachweis
ist einzurechnen.
Menge: 50,000 m3

**02.04.0060 Zulage für Entsorgung Boden LAGA >Z2**
Zulage zu den Aushubpositionen für die Entsorgung von
Boden der Klasse > Z 2 gemäß LAGA.
Entsorgungsnachweis erbringen.
Evtl. elektronisch zu führender Entsorgungsnachweis
ist einzurechnen.
Menge: 30,000 m3

**02.04.0070 Zulage für Entsorgung Boden BM-F3 gem. ErsatzstoffbauV**
Zulage zu den Abtragspositionen  für die Entsorgung
von Bodenmaterial der Klasse BM-F3 gemäß
ErsatzstoffbauV.
Entsorgungsnachweis erbringen.
Evtl. elektronisch zu führender Entsorgungsnachweis
ist einzurechnen.
Menge: 30,000 m3

**02.04.0080 Zuschlag für fließende Bodenart - wasserhaltende Boden**
Zuschlag zu den Aushubpositionen für fließende
Bodenart -
wasserhaltende Böden (ehem. Bodenklasse 2).
Boden mit flüssiger oder breiiger (sehr weicher)
Konsistenz in
Bereichen mit Grund- oder starkem Schichtenwasser, in
allen
Tiefen, für alle Homogenbereiche.
Menge: 20,000 m3

**02.04.0090 Bodenaustausch Schachtbaugrube**
Boden der Bodenklasse 3 bis 5 (DIN 18300:2012-09),
Homogenbereich A und B nach BGA,
 Zuordnungsklasse nach LAGA bis Z1.2 im Kanalgraben
lösen, laden und in Eigentum des AN übernehmen und der
Verwertung nach Wahl des AN zuführen.
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 12,000 m3

**02.04.0100 Dichtungsschürze, Lehm**
Herstellung einer Dichtungsschürze zur Vermeidung
einer Längsdränung im hergestellten verfüllten
Kanalgraben
in Bereichen mit Grund- bzw. Schichtenwasser,
Material: Lehm oder Ton, kf-Wert mind. 10-6.
Ausführung einschl. des Unterbaus unter dem Rohr- bzw.
Schachtauflager, ab Grabensohle 0,50 m über
max. GW-Stand hoch (bzw. max. 0,75 m unter GOK),
einschließlich Verdichtung (mind. 45 MN/m2),
in Abständen von 25 m einbauen.
Die Querriegel sind in Sohle und Böschung mindestens
0,5 m einzubinden.
Menge: 4,000 St

#### Titel 02.05 Freispiegelleitung (off.Bw) SWK-Trasse

*Hinweis*
Die Leistungen werden abgerechnet nach DIN 18300
Erdarbeiten.
Ausgenommen sind die Erd- und Verbauarbeiten für
Regelschächte mit einer lichten
Grundfläche bis 2,0 m2, der Mehraufwand für diese
Regelschächte ist in die jeweiligen Einheitspreise
einzurechnen. Für die Ermittlung der Rohrgrabenbreiten,
nach DIN EN 1610, wird für alle Schalungs- und
Verbaukonstruktionen eine Stärke von je 10 cm
festgelegt. Für die Ermittlung der Unteren und Oberen
Bettungsschicht sowie der Seitenverfüllung und
Abdeckung gilt ATV- A139/DIN EN 1610.

Bei der Mengenermittlung für Bodenaustausch wird
abgezogen:
für Regelschächte (lichte Grundfläche bis 2,0 m2) wird
ein Zylinderkörper mit einer Grundfläche von 1,20 m2
für jeden Schacht festgelegt.

In der Leistungsbeschreibung bedeutet profilgerecht,
daß bei den Erdarbeiten folgende Abweichung vom
Sollmaß zugelassen ist:
für Sohlen und Böschungen +/- 2 cm.

An Endschächten und beim Anschluß von
Hausanschlußleitungen an den Hauptkanal wird ein
Zuschlag zum Kanalgrabenaushub von 0,6 m einschl.
Schalung vergütet.

Bei geböschten Baugruben wird abweichend von DIN 18300
bei Bodenklasse 3 und 4 ein Böschungswinkel von 45°
angesetzt bzw. die tatsächlich ausgeführte
Böschungsneigung.

Es wird pro Haltung nur eine mittlere Tiefe zur
Abrechnung von Aushub und Verbau ermittelt.

Ein entsprechend der gewählten Technologie des AN
eventuell notwendiger provisorischer Deckenschluss im
Bereich des Kanalsgrabens wird nicht separat vergütet
und ist in die entsprechenden Positionen der
Erdarbeiten der Entwässerung einzukalkulieren.

*Hinweis*
Für die Rohrstatik gilt DWA-Arbeitsblatt A 127 -
Richtlinie für die statische Berechnung von
Entwässerungskanälen und -leitungen.
Die Rohrstatik ist in prüffähiger Form rechtzeitig vor
der Ausführung vorzulegen.
Die Kosten für die Rohrstatik sind mit den
Einheitspreisen abgegolten.
Als Bemessungsgrundlage ist die Belastungsklasse SLW
60 anzusetzen.

Alle Formteile der Rohrleitungen, wie Bögen, Abzweige
usw. haben in ihrer Materialgüte (Material, Farbe,
Ringsteifigkeit usw.) dem jeweils verwendeten
Hauptrohr zu entsprechen.

*Hinweis*
Die Dichtheitsprüfungen und TV-Untersuchung sind nach
Fertigstellung der Leistungen als Abnahmegrundlage
durchzuführen. Diese Leistungen werden durch einen
Dritten über den AG beauftragt. Vom AN sind Hilfs- und
Koordinierungsleistungen zu erbringen, die in den nachfolgenden
Positionen vergütet werden.
Die Dichtheitsprüfungen und TV-Befahrungen sind im
Hauptkanal einschließlich der Schächte und den
Hausanschlussleitungen bis zur Grundstücksgrenze
(Kontrollschacht) durchzuführen.
Vom AN ist die Durchführung der Leistungen
abzusichern, dafür hat er rechtzeitig mindestens 3
Tage vorher den AG und den Dritten zu informieren und
den Termin zur Befahrung und Dichtheitsprüfung
abzustimmen.

**02.05.0010 Kunststoffrohrleitung DN 200 PP herstellen**
Entwässerungsrohrleitung aus Kunststoffrohren nach
statischen und konstruktiven Erfordernissen nach DIN EN 1610
herstellen. Anschluss an Schacht sowie Formstücke werden gesondert vergütet.
Hochlast-Vollwand-Kanalrohr PP liefern und verlegen.
Rohre DN 200, nach DIN EN 1852 mit Doppelsteckmuffe
und form-schlüssig fixierten Dichtungen aus EPDM nach
DIN EN 681-1, Dichtheit mind. von -0,5 bis +5,0 bar
bei Verformung und Abwinklung nach EN 1277
nachgewiesen.
Geeignet für die Verlegung in Wasserschutzzone II und
III gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Bettung, Seitenverfüllung und Abdeckung nach DIN EN
1610, ATV-A 139 aus Sand oder Kiessand herstellen.
Material liefern.
Proctordichte: min. 95 %.
Fließsohlentiefe bis 3,50 m.
Überdeckungshöhe über 1,00 bis 3,00 m.
Straßenverkehrslast = SLW 60. Statische Berechnung
aufstellen und liefern.
Menge: 90,000 m

**02.05.0020 Kunststoffrohrleitung DN 250 PP herstellen**
Entwässerungsrohrleitung aus Kunststoffrohren nach
statischen und konstruktiven Erfordernissen nach DIN EN 1610
herstellen. Anschluss an Schacht sowie Formstücke werden gesondert vergütet.
Hochlast-Vollwand-Kanalrohr PP liefern und verlegen.
Rohre DN 250, nach DIN EN 1852 mit Doppelsteckmuffe
und form-schlüssig fixierten Dichtungen aus EPDM nach
DIN EN 681-1, Dichtheit mind. von -0,5 bis +5,0 bar
bei Verformung und Abwinklung nach EN 1277
nachgewiesen.
Geeignet für die Verlegung in Wasserschutzzone II und
III gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Bettung, Seitenverfüllung und Abdeckung nach DIN EN
1610, ATV-A 139 aus Sand oder Kiessand herstellen.
Material liefern.
Proctordichte: min. 95 %.
Fließsohlentiefe bis 3,50 m.
Überdeckungshöhe über 1,00 bis 3,00 m.
Straßenverkehrslast = SLW 60. Statische Berechnung
aufstellen und liefern.
Menge: 10,000 m

**02.05.0030 Formstück einbauen (Zul) Abzweig DN 150 Kunststoff Rohr DN 200**
Formstück in Rohrleitung einbauen. Vergütet wird der
Mehraufwand für den Einbau des Formstückes gegenüber
der bis zur Innenfläche der Sammelrohrleitung durchgemessenen Rohrleitung.
Formstück = Abzweig, Anschlussrohr DN 150.
Material = Kunststoff.
Durchgangsrohr DN 200
Menge: 5,000 St

**02.05.0040 Formstück einbauen (Zul.) Bogen DN 200 Kunststoff-Rohr Rohr DN 200**
Formstück in Rohrleitung einbauen. Vergütet wird der
Mehraufwand für den Einbau des Formstückes gegenüber
der bis zur Innenfläche der Sammelrohrleitung durchgemessenen Rohrleitung.
Formstück = Bogen DN/ID 200.
Rohr aus Kunststoff.
Durchgangsrohr DN/ID 200.
Menge: 5,000 St

**02.05.0050 Kanalleitungen durchspülen, Hochdr. bis DN 200**
Kanalleitungen durchspülen, Hochdruck
neue Kanal- und -anschlussleitungen reinigen
mit einem Hochdruckspülgerät,
bis zum Kanalanschluß.
Leitungsdurchmesser: DN 150 bzw. DN 200
Menge: 90,000 m

**02.05.0060 Kernbohrung herstellen, Wand,**
Rohrdurchführungen verschiedene Dimensionen
nach Wahl AN;
Ausführung: mittels Kernbohrung bis DN 350
Stahlbetonwand oder auch massives Natursteinmaterial
bis 400 mm dick Gebäudewand
Herstellung der Öffnung in Wänden des Bauwerkes;
überschüssige Materialien gehen in Eigentum AN über
und sind von der Baustelle zu entfernen incl.
Entsorgungskosten
Dimension der durchzuführenden Rohrleitung : DN 200
Menge: 2,000 St

**02.05.0070 Rohrdurchführungen, wasserdicht, für SW-Rohr**
Rohrdurchführungen, wasserdicht, für SW-Rohr DN 200
liefern, einbauen und dichten; anarbeiten an
bestehende Hausabdichtung
Einbau des Futterrohres bzw. Herstellung der
Kernbohrung s. gesonderte Pos.;
Einbau in Stahlbeton;
Rohrdurchführung für Medienrohr DN 200 aus PP
beidseitig dichtend gegen drückendes Wasser, gasdicht.
bestehend aus:
- Dichtungseinsatz Quick In C (Metallteile aus
Edelstahl
  Wst-Nr.1.4301; Dichtung aus EPDM,
  Temperaturbereich: -40 bis + 140° C)
- Bolzen, Schrauben, Muttern aus Edelstahl wie oben
Dichtungseinsatz aufklappbar zur schnellen einfachen
Montage.
Fabrikat: Doyma o. glw.
DN Medienrohr(A-Dms)/DN Kernbohrung:
DN 200 PP / 350
Einschl. Lieferung und Einbau von Klein-,
Befestigungs- und Hilfsmaterialien und
betriebsfertiger Montage.
Menge: 2,000 St

**02.05.0080 Anschluß an Pumpwerk herstellen (Zul) Rohr bis DN 200 Anschluss+Gelenk**
Rohrleitung an Pumpwerk anschließen, Anschluss dichten.
Vergütet wird der Mehraufwand für das Herstellen des
Anschlusses einschließlich eventueller Passstücke gegenüber der bis zur Innenfläche des Schachtes durchgemessenen Rohrleitung.
Rohrleitung DN 200.
Material = Kunststoff.
Pumpwerk aus Fertigteilen.
Anschluss mit Schachtanschlussstück und Gelenkstück.
Menge: 1,000 St

**02.05.0090 Fertigbeton C 12/15 für Sicherung**
Fertigbeton C 12/15, liefern und zur Sicherung der
Rohrverbindung am Bauanfang fachgerecht auf der
Baustelle
einbauen
einschl. Ein- und Ausbau sowie Vorhalten
der erforderl. Lehren und Schalhölzer.
Die  Abrechnung erfolgt nach dem Volumen
der verdichteten  Menge.
Menge: 1,000 m3

**02.05.0100 Fertigteilschacht Beton, D/H= 1,00/2,00 bis 2,50 m, SW**
Fertigteilschacht Beton, D/H= 1,0/ 2,00m bis 2,50 m,
SW nach DIN EN 1917 und DIN V 4034-Teil 1 als

Fertigteil-Schacht mit Schachthals/Abdeckplatte
einschließlich der Öffnungen für die Rohranschlüsse
herstellen.
Erforderliche Auflagerringe einbauen.
Schachtunterteil, lichte Weite 1000 mm, nach DIN EN
476 für erdverlegte Abwasserkanäle, kreisrunde
Ausführung, als Betonfertigteil SU-M nach DIN EN
1917/DIN 4034-1 Typ 2 mit werkseitig einbetoniertem
PP-Kunststoff-Schachtunterteil auf Bauteilhöhe incl.
Schachtfutter zum Anschluss von Kunststoff-PP-Rohren
an Betonschächte einschließlich Dichtung aus EPDM für
gelenkige Einbindung der Rohre in der Schachtwand,
Gerinne scheitelhoch, gekrümmt, Auftritt in Höhe des
Scheitels,
Gefälle lt. Plan, zusätzliche Zuläufe sowie
Dimensionswechsel
im Gerinne, Ausführung jeweils sohl- oder
scheitelgleich incl. Dichtringe /Steckmuffen
/integrierte Dichtungen für anzuschließende Rohre, amtlich geprüft u. zugelassen vom
DIBT.
anzuschließende Rohrart: Kunststoff PP DN 200.
Schachtoberteile als Betonfertigteile nach DIN 4034
-1/
EN 1917 mit integrierter Dichtung und integriertem
Lastenausgleich.

Betonbauwerk aus Beton mit
Mindestdruckfestigkeitsklasse: C25/30 (Beton mit hohem
Wassereindringwiderstand)

Auflager aus Beton C 12/15, 10 cm dick, herstellen.

- Steigbügel, gekröpft entsprechend der Form B
  für einläufigen Steigeisengang,  mit
Sonderstahlkernrohr
  V 4 A und  geriffelter Polyäthylenbeschichtung
überzogen,
  PE-Verankerungsenden,
  Schenkelabstand : 330 mm
  Schenkellänge  : 220 mm.
- Einsteckhülse System Antikor
  für  Einstecken einer Einsteighilfe gem.
  DIN 19549, Abschn. 5.1 liefern und einbauen.
  (Haltestange ist nicht zu liefern)

Wasserhaltung bis zu einer Pumpenleistung von 10 m3
Fördermenge mal 5 m Förderhöhe je Stunde ausführen.
Fließsohlentiefe bis 2,00 m.
Aushub der Verwertung nach Wahl des AN zuführen. Füllmaterial liefern.

Lichte Schachtweite: 1,00 m
Lichte Schachttiefe: 2,00 bis 2,50 m
Menge: 5,000 St

**02.05.0110 Fertigteilschacht Beton, D/H= 1,00/2,50 bis 4,00 m, SW**
Fertigteilschacht Beton, D/H= 1,0/ 2,50m bis 4,00 m,
SW nach DIN EN 1917 und DIN V 4034-Teil 1 als

Fertigteil-Schacht mit Schachthals/Abdeckplatte
einschließlich der Öffnungen für die Rohranschlüsse
herstellen.
Erforderliche Auflagerringe einbauen.
Schachtunterteil, lichte Weite 1000 mm, nach DIN EN
476 für erdverlegte Abwasserkanäle, kreisrunde
Ausführung, als Betonfertigteil SU-M nach DIN EN
1917/DIN 4034-1 Typ 2 mit werkseitig einbetoniertem
PP-Kunststoff-Schachtunterteil auf Bauteilhöhe incl.
Schachtfutter zum Anschluss von Kunststoff-PP-Rohren
an Betonschächte einschließlich Dichtung aus EPDM für
gelenkige Einbindung der Rohre in der Schachtwand,
Gerinne scheitelhoch, gekrümmt, Auftritt in Höhe des
Scheitels,
Gefälle lt. Plan, zusätzliche Zuläufe sowie
Dimensionswechsel
im Gerinne, Ausführung jeweils sohl- oder
scheitelgleich incl. Dichtringe /Steckmuffen
/integrierte Dichtungen für anzuschließende Rohre, amtlich geprüft u. zugelassen vom
DIBT.
anzuschließende Rohrart: Kunststoff PP DN 200.
Schachtoberteile als Betonfertigteile nach DIN 4034
-1/
EN 1917 mit integrierter Dichtung und integriertem
Lastenausgleich.

Betonbauwerk aus Beton mit
Mindestdruckfestigkeitsklasse: C25/30 (Beton mit hohem
Wassereindringwiderstand)

Auflager aus Beton C 12/15, 10 cm dick, herstellen.

- Steigbügel, gekröpft entsprechend der Form B
  für einläufigen Steigeisengang,  mit
Sonderstahlkernrohr
  V 4 A und  geriffelter Polyäthylenbeschichtung
überzogen,
  PE-Verankerungsenden,
  Schenkelabstand : 330 mm
  Schenkellänge  : 220 mm.
- Einsteckhülse System Antikor
  für  Einstecken einer Einsteighilfe gem.
  DIN 19549, Abschn. 5.1 liefern und einbauen.
  (Haltestange ist nicht zu liefern)

Wasserhaltung bis zu einer Pumpenleistung von 10 m3
Fördermenge mal 5 m Förderhöhe je Stunde ausführen.
Fließsohlentiefe bis 2,00 m.
Aushub der Verwertung nach Wahl des AN zuführen. Füllmaterial liefern.

Lichte Schachtweite: 1,00 m
Lichte Schachttiefe: 2,50 bis 4,00 m
Menge: 1,000 St

**02.05.0120 Fertigteilschacht Beton, D/H= 1,00/4,00 bis 5,00 m, SW**
Fertigteilschacht Beton, D/H= 1,0/ 4,00m bis 5,00 m,
SW nach DIN EN 1917 und DIN V 4034-Teil 1 als

Fertigteil-Schacht mit Schachthals/Abdeckplatte
einschließlich der Öffnungen für die Rohranschlüsse
herstellen.
Erforderliche Auflagerringe einbauen.
Schachtunterteil, lichte Weite 1000 mm, nach DIN EN
476 für erdverlegte Abwasserkanäle, kreisrunde
Ausführung, als Betonfertigteil SU-M nach DIN EN
1917/DIN 4034-1 Typ 2 mit werkseitig einbetoniertem
PP-Kunststoff-Schachtunterteil auf Bauteilhöhe incl.
Schachtfutter zum Anschluss von Kunststoff-PP-Rohren
an Betonschächte einschließlich Dichtung aus EPDM für
gelenkige Einbindung der Rohre in der Schachtwand,
Gerinne scheitelhoch, gekrümmt, Auftritt in Höhe des
Scheitels,
Gefälle lt. Plan, zusätzliche Zuläufe sowie
Dimensionswechsel
im Gerinne, Ausführung jeweils sohl- oder
scheitelgleich incl. Dichtringe /Steckmuffen
/integrierte Dichtungen für anzuschließende Rohre, amtlich geprüft u. zugelassen vom
DIBT.
anzuschließende Rohrart: Kunststoff PP DN 200.
Schachtoberteile als Betonfertigteile nach DIN 4034
-1/
EN 1917 mit integrierter Dichtung und integriertem
Lastenausgleich.

Betonbauwerk aus Beton mit
Mindestdruckfestigkeitsklasse: C25/30 (Beton mit hohem
Wassereindringwiderstand)

Auflager aus Beton C 12/15, 10 cm dick, herstellen.

- Steigbügel, gekröpft entsprechend der Form B
  für einläufigen Steigeisengang,  mit
Sonderstahlkernrohr
  V 4 A und  geriffelter Polyäthylenbeschichtung
überzogen,
  PE-Verankerungsenden,
  Schenkelabstand : 330 mm
  Schenkellänge  : 220 mm.
- Einsteckhülse System Antikor
  für  Einstecken einer Einsteighilfe gem.
  DIN 19549, Abschn. 5.1 liefern und einbauen.
  (Haltestange ist nicht zu liefern)

Wasserhaltung bis zu einer Pumpenleistung von 10 m3
Fördermenge mal 5 m Förderhöhe je Stunde ausführen.
Fließsohlentiefe bis 2,00 m.
Aushub der Verwertung nach Wahl des AN zuführen. Füllmaterial liefern.

Lichte Schachtweite: 1,00 m
Lichte Schachttiefe: 4,00 bis 5,00 m
Menge: 1,000 St

**02.05.0130 BEGU-Schachtabdeckung liefern und aufsetzen, D 400**
Schachtabdeckung, entsprechend DIN EN 124 /
DIN 1229,
mit lichter Weite min. 610 mm und rundem Rahmen,
liefern und aufsetzen,
Klasse D 400, Ausführung nach DIN 19 584,
mit Begu-Rahmen, mit Lüftungsöffnungen;
mit Schmutzfänger nach DIN 1221.
Deckel mit dämpfender Einlage.
Schachtabdeckung auf planmässige Höhe setzen.
Fuge zwischen Fertigteilen mit Distanzstücken entsprechender Festigkeit voll unterlegen, Restfuge mit
schnellhärtenden Kunstharzmörtel füllen, Füllung
glattstreichen.
Menge: 7,000 St

**02.05.0140 Geruchsfiltereinsatz - Schachtbauwerk**
Geruchsdämpfungs-System z.B. Typ Uni-AdSorber-HD
o.glw. bei hohen
Schwefelwasserstoffbelastungen oder besonderen
Geruchsstoffen, mit 5,0 mm
starker Edelstahl-Aufhängung gegen Geruch
aus Kanalschächten ohne Verbrauchsmaterial.
Robuster Grundkörper und
Schmutzfang bestehend aus PE-LD mit einer
Materialstärke von 5,0 mm. Einsatz im
Bereich der Schachtabdeckung nach DIN 19584 (625 mm),
inklusive Schmutzfang,
liefern und in Schacht funktionsgerecht einsetzen.
Ergänzende Beschreibung:
- Formstabile, geschlossene und abrutschsichere
Randdichtung.
- Randdichtung mit innenliegender, erschlaffungsfreier
Verstärkung.
- Für Schächte auch mit Klappdeckel durch
Sonderaufhängung geeignet.
z.B. UNITECHNICS KG o. gleichwertig

'.............................'
(Fabrikatangabe)
Bietertextergänzung
Menge: 9,000 St

**02.05.0150 Schacht-Schilder-Bezeichnung**
Schildchen zur Schachtnummerierung
liefern und an der Schachtwand befestigen
Schriftgröße mind. 6 cm.
Schildchen sowie Befestigungsmaterial absolut
korrosionsbeständig.
Menge: 7,000 St

**02.05.0160 DL-Endschacht 02 - DN1000 - ansteigendes Gerinne**
Druckleitungsendschacht DN 1000
Typ ROMOLD o. glw.
PE-Druckleitungsendschacht DN 1000
Bauteilhöhe H ca. 2,20 m
liefern und setzen einschl. Erd- u. Verfüllarbeiten.

aus 100% Neumaterial, ohne Recyclinganteile, sortenrein
und ohne Schäumungszusätze.
Bodenteil als halbkugelförmiger Rundboden ausgeführt
(ohne Verwendung von Trichtern und Bögen oder ähnlichen
hydraulisch ungünstigen Formen), mit tangentialem
Zulauf an der Schachtwand und zentrischem, radialen
Ablauf am Rundboden, mit horizontalen
Verstärkungsringen zur Auftriebssicherung, triple
safety seal (3-seitige Lippendichtung) nach EN 681-1
und DIN 4060 als Elementdichtung, alle Schachtbauteile
mit gültiger allgemeiner bauaufsichtlicher Zulassung
inkl. Übereinstimmungszertifikat und Ü-Zeichen.

sh. Lageplan

Folgende Anlagenbestandteile sind in die
Leistungsposition einzukalkulieren:

1 Stück
 Vorschweißbund und Losflansch DN 80:
am Druckstutzen außerhalb des Schachtes angeschweißt

speziell für Druckleitungsendschächte:

1 Stück
Kunststoff-Ausgleichsring, ID625mm
Ausgleichsring aus Recyclingmaterial zum Höhenausgleich
für handelsübliche Abdeckungen,
lichte Öffnungsweite 625mm mit Verschiebesicherung
Bauhöhen:
bis 8 cm

1 Stück
Kunststoff-Auflagerring, keilförmig, ID625mm
Auflagerring aus Recyclingmaterial zum Höhen- und
Neigungsausgleich für handelsübliche Abdeckungen,
lichte Öffnungsweite 625mm mit Verschiebesicherung
Bauhöhe 30 - 60mm, Neigung ca. 4%, Gewicht: ca. 12 kg

Schachtbestandteile sind zusammenfassend:
- Zuauf DN80 PEHD
- Ablauf DN 200
- Boden mit ansteigendem Gerinne
- Ring
- Konus
- Abdeckung mit Schacht- / Ausgleichsringen
- Schachtdeckel Klasse D
Menge: 1,000 St

**02.05.0170 DL-Endschacht 03 - DN1000 - ansteigendes Gerinne**
Druckleitungsendschacht DN 1000
Typ ROMOLD o. glw.
PE-Druckleitungsendschacht DN 1000
Bauteilhöhe H ca. 2,00 m
liefern und setzen einschl. Erd- u. Verfüllarbeiten.

aus 100% Neumaterial, ohne Recyclinganteile, sortenrein
und ohne Schäumungszusätze.
Bodenteil als halbkugelförmiger Rundboden ausgeführt
(ohne Verwendung von Trichtern und Bögen oder ähnlichen
hydraulisch ungünstigen Formen), mit tangentialem
Zulauf an der Schachtwand und zentrischem, radialen
Ablauf am Rundboden, mit horizontalen
Verstärkungsringen zur Auftriebssicherung, triple
safety seal (3-seitige Lippendichtung) nach EN 681-1
und DIN 4060 als Elementdichtung, alle Schachtbauteile
mit gültiger allgemeiner bauaufsichtlicher Zulassung
inkl. Übereinstimmungszertifikat und Ü-Zeichen.

sh. Lageplan

Folgende Anlagenbestandteile sind in die
Leistungsposition einzukalkulieren:

1 Stück
 Vorschweißbund und Losflansch DN 100:
am Druckstutzen außerhalb des Schachtes angeschweißt

speziell für Druckleitungsendschächte:

1 Stück
Kunststoff-Ausgleichsring, ID625mm
Ausgleichsring aus Recyclingmaterial zum Höhenausgleich
für handelsübliche Abdeckungen,
lichte Öffnungsweite 625mm mit Verschiebesicherung
Bauhöhen:
bis 8 cm

1 Stück
Kunststoff-Auflagerring, keilförmig, ID625mm
Auflagerring aus Recyclingmaterial zum Höhen- und
Neigungsausgleich für handelsübliche Abdeckungen,
lichte Öffnungsweite 625mm mit Verschiebesicherung
Bauhöhe 30 - 60mm, Neigung ca. 4%, Gewicht: ca. 12 kg

Schachtbestandteile sind zusammenfassend:
- Zuauf DN100 PEHD
- Ablauf DN 200
- Boden mit ansteigendem Gerinne
- Ring
- Konus
- Abdeckung mit Schacht- / Ausgleichsringen
- Schachtdeckel Klasse D
Menge: 1,000 St

**02.05.0180 Schachtanschluss herstellen (Zul) Rohr bis DN 200 (DL-Endschacht) Anschluss+Gelenk**
Rohrleitung an Schacht anschließen, Anschluss dichten.
Vergütet wird der Mehraufwand für das Herstellen des
Anschlusses einschließlich eventueller Passstücke gegenüber der bis zur Innenfläche des Schachtes durchgemessenen Rohrleitung.
Rohrleitung DN 200.
Material = Kunststoff.
Schacht aus Fertigteilen.
Anschluss mit Schachtanschlussstück und Gelenkstück.
Menge: 2,000 St

**02.05.0190 Vorbereitung Vermessung**
Kanal nach der Verlegung sichern und die Bauleitung
informieren.
Kanalgraben erst nach erfolgter Vermessung durch das
vom AG bestellte Vermessungsbüro verfüllen. Kosten für
die Baubehinderung sind einzurechnen.
Sollten die Gräben vorzeitig verfüllt werden, hat eine
unentgeltliche Freilegung und Wiederverfüllung nach
Einmessung durch den AN zu erfolgen.
Menge: 90,000 m

**02.05.0200 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 90,000 m

**02.05.0210 Vorbereitung Dichtigkeitsprüfung Schächte DN 1000/ 2000**
Schächte DN 1000 und DN 2000 nach dem fachgerechten
Einbau sichern und den AG / die Bauleitung
informieren, inkl. Kosten für Baubehinderung.
Die Dichtigkeitsprüfung wird durch eine vom AG
beauftrage Firma durchgeführt.
Die Bauleitung des AG ist entsprechend vorher zu
informieren, so dass keine Verzögerungen im Baubetrieb
entstehen können.

Sollten die Baugruben und Gräben vorzeitig mit einer
Oberflächenbefestigung versehen werden, hat bei
Nichterreichen der Dichtigkeitswerte eine
unentgeltliche Freilegung und Wiederverfüllung der
Rohrleitung durch den AN zu erfolgen.
Menge: 7,000 St

**02.05.0220 Vorbereitung / Koordinierung Verdichtungsnachweis (Fremdüberwachung)**
Kanalgraben u -gruben vor bzw. nach der Verlegung und
Verfüllung des Rohrgrabens, Rohr- bzw. Baugruben
und vor Einbau der Oberflächenbefestigung sichern und
die
Bauleitung informieren, inkl. Kosten für mögl.
zeitliche  Bauunterbrechung. Der zu überprüfende
Bereich hinsichtl. Verdichtungsnachweise ist in einem
zugänglichen und prüfbaren Zustand für die
Verdichtungsprüfung (dynamisch als auch statisch)
vorzuhalten.
Für die Durchführung der statischen
Verdichtungsnachweise wird seitens des AN ein
Gegengewicht (z.B. Baugerät) für die Durchführung des
Verdichtungsnachweises bereitgestellt.
Dieser Aufwand ist in diese Position mit zu
berücksichtigen und einzukalkulieren.
Der Einbau der Oberflächenbefestigung darf erst
erfolgen, wenn der Verdichtungsnachweis erfolgte.
Die Verdichtungsprüfung wird durch eine vom AG
beauftrage
Firma durchgeführt.
Die Bauleitung des AG ist entsprechend vorher zu
informieren, so dass u.U. keine Verzögerungen im
Baubetrieb
entstehen können.
Sollten die Gräben vorzeitig mit einer
Oberflächenbefestigung
versehen werden, hat bei festgestellten Mängeln durch
die Verdichtungsprüfung eine unentgeltliche Freilegung
und
Wiederverfüllung der Rohrleitung einschließlich
Herstellung der Oberfläche durch den AN zu erfolgen.
Menge: 5,000 St

**02.05.0230 Verdichtungsnachweis**
Verdichtungsnachweis nach ZTV E-StB 17 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 5,000 St

**02.05.0240 Sondierung / Künzelstab**
Ramm- oder Drucksondierung (Künzelstabversuch)
bei Grabentiefen über 2,00 durchführen, in nach ZTV A-
StB 12 vorgegebenen Abständen gemäß DIN 4094
auswerten, einschl. Protokoll.
Menge: 2,000 St

**02.05.0250 Ortungs-/ Warnband aus Kunststoff liefern und einbauen**
Liefern und Einbringen eines Ortungs-/Warnbandes aus
kunststoffüberzogenem Metall oder mit 2 eingelegten
Drähten, ca. 40 cm über Rohrscheitel Wasser-Leitung,
intensiv blau leuchtend;
Das Warnband ist an den Schiebern bis in die
Straßenkappe mit ca. 0,30 m Restlänge zu verlegen; die
Funktionsfähigkeit des Ortungsbandes ist zu sichern und
nachzuweisen.
Menge: 90,000 m

#### Titel 02.06 Freispiegelleitung (gesch.Bw) SWK-Trasse

*Hinweis*
Ausführungsbereich VP

Grabenloser Einbau von Abwasserleitungen und -kanälen
mit steuerbaren Pilotrohr-Verfahren.

Für den Rohrvortrieb sind vom AN das Gütezeichen
Kanalbau RAL-GZ 961 Ausführungsbereich VP erforderlich
und aktuell nachzuweisen. Der Nachweis ist mit dem
Angebot vorzulegen. Die Anforderungen der vom
Deutschen Institut für Gütesicherung und Kennzeichnung
e.V. herausgegebenen RAL - Gütesicherung GZ 961 sind
zu erfüllen. Die Anforderungen sind erfüllt, wenn der
Bieter die Qualifikation des Unternehmens nach RAL- GZ
961 mit dem Besitz des entsprechenden RAL-Gütezeichens
Kanalbau nachweist. Die Anforderungen sind gleichfalls
erfüllt, wenn der Bieter die Qualifikation durch einen
Prüfbericht entsprechend Güte- und Prüfbestimmungen
Abschnitt 4.1 "Erstprüfung" nachweist und eine
Verpflichtung vorlegt, dass der Bieter im Auftragsfall
für die Dauer der Werkleistung einen Vertrag zur
Gütesicherung Kanalbau RAL GZ 961 entsprechend
Abschnitt 4.3 abschließt und die zugehörige
"Eigenüberwachung" entsprechend Abschnitt 4.2
durchführt.

Der Schmutzwasserkanal DN 200 zwischen den
Schachtbauwerken

Für die Bereiche der beabsichtigten
Freispiegelleitungen in der Ausführung einer
geschlossenen Bauweise, ist ein Pilotrohr-Verfahren
vorgesehen und die Leitungen dementsprechend zu
verlegen.
Die Verlegung erfolgt jeweils von Strat- zu Zielgrube.
Nach der kompletten Herstellung der ersten
Vortriebsstrecke muss der Startschacht für den zweiten
Rohvortrieb zuerst umgerüstet werden.

Der Rohrvortrieb prinzipiell wie folgend auszufuehren
1. Vortriebstrecke
- Absenkung  Grundwasserspiegel
- Herstellung Durchfahröffnungen DN 350 und
provisorische Abdichtung
- Rohrvortrieb in drei Phasen mit Aufweitung von 114mm
auf 279mm
- dauerhafte Abdichtung zwischen Durchfahröffnungen ON
350 und Steinzeugrohr ON 200 und gelenkige
Schachtanschlussstück
- Umbau Startschacht
- Ausführung 2. Vortriebstrecke analog der 1.
Vortriebstrecke
ggf. Grundwasserabsenkung  außer Betrieb nehmen, dann
Sehachtausbau

Rohrvortrieb bis max. 5,00m unter Gelaende
Ggf. Grundwasserabsenkung geschlossen.

Die Zielgenauigkeit bzw. zulässige Höhenabweichung und
Seitenabweichung von der Soll-Lage gern. DWA A 125,
Abschn. 5, Tab. 11.

**02.06.0010 Geräte, Werkzeuge und sonstige Betriebsmittel die fuer den Rohrvortrieb DN 200 STZ nach**
Geräte, Werkzeuge  und sonstige Betriebsmittel die
fuer den Rohrvortrieb DN 200 STZ nach DIN 18139 für
unbemannt arbeitende Vortriebe DWA A 125/DVGW GW
304,die zur vertragsgemäßen  Durchführung der
Bauleistungen  erforderlich sind, auf die Baustelle
bringen, bereitstellen und betriebsfertig aufstellen
einschl.  der dafür notwendigen Arbeiten.  Die
erforderlichen festen Anlagen herstellen.
Menge: 1,000 Psch

**02.06.0020 Baustelle von allen Geräten, Anlagen, Einrichtungen und dgl. die fuer den Rohrvortrieb**
Baustelle von allen Geräten, Anlagen,  Einrichtungen
und dgl. die fuer den Rohrvortrieb ON 200 STZ nach DIN
18139 für unbemannt arbeitende Vortriebe DWA A
125/DVGW GW 304,die zur vertragsgemäßen Durchführung
der  Bauleistungen erforderlich  sind, räumen.
Benutzte Flächen und Wege entsprechend dem
ursprünglichen Zustand unter Wahrung der
landschaftspflegerischen Belange ordnungsgemäss
herrichten. Verunreinigungen beseitigen.
Menge: 1,000 Psch

**02.06.0030 Bohrgeraete einschl. Hilfsgeraete im Schachtbauwerke fuer den Rohrvortrieb DN 200 STZ**
Bohrgeraete einschl. Hilfsgeraete im Schachtbauwerke
fuer den Rohrvortrieb DN 200 STZ nach DIN 18139 für
unbemannt arbeitende Vortriebe DWA A 125/DVGW GW304
unterhalb des Grundwasserspiegel, einrichten einschl.
Umsetzung.
Menge: 1,000 Psch

**02.06.0040 Trassenberechnung Rohrvortrieb einschl. Vor- und Nachbereitung Rohrvortrieb von Schacht**
Trassenberechnung Rohrvortrieb einschl. Vor- und
Nachbereitung Rohrvortrieb von Schacht zu Schacht,
einschl. im Schachtbauwerke fuer den Rohrvortrieb DN
200 STZ nach DIN 18139 für unbemannt arbeitende
Vortriebe DWA A 125/DVGW GW 304 unterhalb des
Grundwasserspiegel.
Menge: 1,000 Psch

**02.06.0050 Trassenerkundung Rohrvortrieb mittels Rammsondierung bei Grabentiefen bis 5,0m**
Trassenerkundung Rohrvortrieb mittels Rammsondierung
bei Grabentiefen bis 5,0m durchführen, gemäß DIN EN
ISO 22476-2 auswerten, einschließlich Protokoll.
Menge: 4,000 St

**02.06.0060 Herstellen und Abbauen Startgrube**
Herstellen und Abbauen der Startgrube
für den Rohrvortrieb unter dem Gewässer zwischen den
Schächten.
Größe und Tiefe der Grube ist von der Technologie des
AN abhängig.
Tiefe von OK Gelände bis zur Rohrsohle des
Stahlvortriebsrohres = ca. 3,80 bis 4,00 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Achtung:
Beiliegendes Baugrundgutachten ist genau zu beachten.
Erf. statischer Nachweis ist Sache des AN und ist vor
Baubeginn dem AG vorzulegen. Fläche der Verbauwände
abhängig von Technologie des AN.
Einbindetiefe entsprechend den statischen
Erfordernissen.
In den Einheitspreis sind einzukalkulieren:
- Zulage für Vorbohren vor dem Einbringen der
  Verbauelemente in den Baugrund (siehe
Baugrundgutachten).
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 2,000 St

**02.06.0070 Herstellen und Abbauen Startgrube**
Herstellen und Abbauen der Startgrube
für den Rohrvortrieb unter dem Gewässer zwischen den
Schächten.
Größe und Tiefe der Grube ist von der Technologie des
AN abhängig.
Tiefe von OK Gelände bis zur Rohrsohle des
Stahlvortriebsrohres = ca. 3,80 bis 4,00 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Achtung:
Beiliegendes Baugrundgutachten ist genau zu beachten.
Erf. statischer Nachweis ist Sache des AN und ist vor
Baubeginn dem AG vorzulegen. Fläche der Verbauwände
abhängig von Technologie des AN.
Einbindetiefe entsprechend den statischen
Erfordernissen.
In den Einheitspreis sind einzukalkulieren:
- Zulage für Vorbohren vor dem Einbringen der
  Verbauelemente in den Baugrund (siehe
Baugrundgutachten).
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 2,000 St

**02.06.0080 Herstellen und Abbauen Zielgrube**
Herstellen und Abbauen der Zielgrube für den
Rohrvortrieb unter dem Gewässer Grunau zwischen den
Schächten.
Größe und Tiefe der Grube ist von der Technologie des
AN abhängig und muß zur Aufnahme des Schachtbauwerkes
geeignet sein.
Tiefe von OK Gelände bis zur Rohrsohle des
Stahlvortriebsrohres = ca. 3,80 - 4,00 m,
Erdarbeiten in Bodenklasse 3 bis 5 (DIN
18300:2012-09),
Homogenbereich A und B nach BGA.
Zuordnungsklasse nach LAGA bis Z1.2.
Aushub und Rückverfüllung bis zur erf. Baugrubensohle
entsprechend der Technologie des AN sind
einzukalkulieren. Oberflächenaufbruch und
-wiederherstellung werden
gesondert vergütet.
Die Abfuhr der verdrängten Massen für
Stahlvortriebsrohr und der erf. Betonplatte sowie des
Auflockerungsanteils sind einzukalkulieren.
Bodenmassen, die sich nicht für die Rückverfüllung
eignen, werden Eigentum des AN und sind
abzutransportieren. Gebühren für die Entsorgung sind
einzukalkulieren.
Hinterfüllung des Schachtbauwerkes sowie
Verfüllen der gesamten Zielgrube mit geeignetem
Bodenaustauschmaterial, lagenweise (max. 30cm) in die
Baugrube einbauen und verdichten,
Verdichtungsgrad DPr 97 %.
Die anstehenden Bodenschichten sind dem Bohrprofil
(siehe beiliegendes Baugrundgutachten) zu entnehmen.
Wasserdichter Verbau nach Wahl des AN für die Zielgrube
herstellen, vorhalten und zurückbauen.
Achtung:
Beiliegendes Baugrundgutachten ist genau zu beachten.
Erf. statischer Nachweis ist Sache des AN und ist vor
Baubeginn dem AG vorzulegen. Fläche der Verbauwände
abhängig von Technologie des AN.
Einbindetiefe entsprechend den statischen
Erfordernissen.
In den Einheitspreis sind einzukalkulieren:
- Zulage für Vorbohren vor dem Einbringen der
  Verbauelemente in den Baugrund (siehe
Baugrundgutachten).
- Zulage für Teile des Baugrubenverbaus, die nach
  Fertigstellung der Kreuzungen aus technologischen
Gründen
  in der Baugrube verbleiben müssen
  (z.B. Spundbohlen unter der Rohrdurchführung).
- Herstellen der Rohrdurchführung bzw. Ausfahrdichtung
  (wasserdicht) in Verbau der Startgrube als Zulage
passend
  zum gewählten Stahlvortriebsrohr.
- Herstellen eines Pumpensumpfes für das Leerpumpen der
 Spundwandkästen.
- Grundwasserhaltung nach Wahl des AN einschl.
  Einsetzen und Vorhalten der Förderleitung (Saug- und
  Druckrohrleitung) zur Schaffung der erforderlichen
Vorflut
  inkl. Beschaffung der erforderl. Einleitgenehmigung
bei
  der zuständigen Wasserbehörde,
  Herstellen der Pumpensümpfe und  während der Bauzeit
  betriebsfähig halten, Vorhalten und Betreiben der
  erforderlichen Pumpen, Betriebsstunden der Pumpen,
  elektrische  Installation, Form- und Paßstücke,
erforderlicher
  Mehraushub.
- eventuell erforderliche Nebenleistungen nach DIN
18319
Anfallende Wassermengen sind über die Dauer der
Bauarbeiten zu beseitigen.
Menge: 2,000 St

**02.06.0090 Zuschlag Bodenkl. 2**
Zuschlag zu den Aushubpositionen
für Bodenklasse 2 (fließende Böden) gemäß
DIN 18300:2012-09, in allen Tiefen.
Menge: 30,000 m3

**02.06.0100 Rohrvortrieb DN 200 STZ nach DIN 18139 für unbemannt arbeitende Vortriebe DWA A 125/DVGW**
*** Grundposition ZZ 001.0
Rohrvortrieb DN 200 STZ nach DIN 18139 für unbemannt
arbeitende Vortriebe DWA A 125/DVGW GW 304, mit
Vortriebs-, Sonder- und Passrohren, Rohrverbindungen
und -dichtungen,  in den Homogenbereichen  gemäß
beiliegendem  Bodengutachten Anlage 3 und DIN 18300
ausführen,  mit Steinzeug-Vortriebsrohren  DN 200
(einschl. Sonder- und Passrohre) gemäß DIN EN 295,
Teil 7,  mit wasserdichter  Rohrverbindung. In den
Einheitspreis ist einzurechnen:
- Lieferung der Steinzeug-Vortriebs-, Sonder- und
Passrohre,  Rohrverbindungen und -dichtungen,
- Vorhalten und Betreiben der Vortriebseinrichtung
- Ableitung von Sicker- und Tagwasser einschl. der
erforderlichen Pumpen, Pumpensümpfe und
Anschlussleitungen
- Bentonitschmierung und Messung der Bodenentnahme
- Boden aus den Vortriebsstrecken unabhängig von der
Tiefe und Länge der Strecke lösen, sowie Fördern bis
übertage, gegebenenfalls entwässern und im Baubereich
lagern. Die Abfuhr des geförderten Bodens (bis LAGA Z1
.2) zu einer Deponie nach Wahl des AN ist in den
Einheitspreis einzurechnen. Ein Entsorgungsnachweis
ist zu führen.
- Einbringen und Vortreiben der Rohre,
- Einbauen, Vorhalten und Beseitigen sämtlicher
Schneid-, Steuer-, Führungs-, Dehner- und
Vortriebseinrichtungen
- Herstellen der Rohrverbindungen einschl. der
Lieferung sämtlicher hierzu erforderlichen Materialien
und das Verfüllen
- Verpressen von Hohlräumen und Ringspalt
- Ein- und Ausfahren durch die Verbauwand
(Schachtbauwerk DN2000)
- einschl. Sicherungen der Ortsbrust
- Der prüffähige statische Berechnung/Nachweis ist
nach DWA A 161 und DWA A 125 für die zu erwartenden

Bodenverhältnisse für den Bau- und Endzustand
durchzuführen und in 3-facher Ausfertigung dem AG
rechtzeitig (vor Beginn der Vortriebsmaßnahme) zu
übergeben.
- alle Mess- und Prüfprotokolle Dokumentation n. DWA A
125/DVGW GW 304 in 3-facher Ausfertigung
Abrechnungslänge ist die Achslänge der Leitung zwischen
den Innenseiten der Start- und Zielschächte bzw.Start
und Zielgruben vom AN gewähltes Vortriebsverfahren
nach DWA A
125/DVGW GW 304:

Vortriebsverfahren:

'.............................'
(vom Bieter anzugeben)
Menge: 85,000 m

**02.06.0110 Rohrvortrieb DN 200 wie vor, jedoch PP Material für unbemannt arbeitende Vortriebe DWA A 125/DVGW**
*** Wahlposition ZZ 001.1
Rohrvortrieb DN 200 PP  für unbemannt arbeitende
Vortriebe DWA A 125/DVGW GW 304, mit Vortriebs-,
Sonder- und Passrohren, Rohrverbindungen und
-dichtungen,  in den Homogenbereichen  gemäß
beiliegendem  Bodengutachten,  mit PP-Vortriebsrohren
DN 200 (einschl. Sonder- und Passrohre)
wasserdichter  Rohrverbindung. In den Einheitspreis
ist einzurechnen:
- Lieferung PP-Vortriebs-, Sonder- und Passrohre,
Rohrverbindungen und -dichtungen,
- Vorhalten und Betreiben der Vortriebseinrichtung
- Ableitung von Sicker- und Tagwasser einschl. der
erforderlichen Pumpen, Pumpensümpfe und
Anschlussleitungen
- Bentonitschmierung und Messung der Bodenentnahme
- Boden aus den Vortriebsstrecken unabhängig von der
Tiefe und Länge der Strecke lösen, sowie Fördern bis
übertage, gegebenenfalls entwässern und im Baubereich
lagern. Die Abfuhr des geförderten Bodens (bis LAGA Z1
.2) zu einer Deponie nach Wahl des AN ist in den
Einheitspreis einzurechnen. Ein Entsorgungsnachweis
ist zu führen.
- Einbringen und Vortreiben der Rohre,
- Einbauen, Vorhalten und Beseitigen sämtlicher
Schneid-, Steuer-, Führungs-, Dehner- und
Vortriebseinrichtungen
- Herstellen der Rohrverbindungen einschl. der
Lieferung sämtlicher hierzu erforderlichen Materialien
und das Verfüllen
- Verpressen von Hohlräumen und Ringspalt
- Ein- und Ausfahren durch die Verbauwand
(Schachtbauwerk DN2000)
- einschl. Sicherungen der Ortsbrust
- Der prüffähige statische Berechnung/Nachweis ist
nach DWA A 161 und DWA A 125 für die zu erwartenden

Bodenverhältnisse für den Bau- und Endzustand
durchzuführen und in 3-facher Ausfertigung dem AG
rechtzeitig (vor Beginn der Vortriebsmaßnahme) zu
übergeben.
- alle Mess- und Prüfprotokolle Dokumentation n. DWA A
125/DVGW GW 304 in 3-facher Ausfertigung
Abrechnungslänge ist die Achslänge der Leitung zwischen
den Innenseiten der Start- und Zielschächte bzw.Start
und Zielgruben vom AN gewähltes Vortriebsverfahren
nach DWA A
125/DVGW GW 304:

Vortriebsverfahren:

'.............................'
(vom Bieter anzugeben)
Menge: 85,000 m

**02.06.0120 Zulage Rohrvortrieb vorherige Position, Grundwasserschleussen bis DN 400 herstellen,**
Zulage Rohrvortrieb vorherige Position,
Grundwasserschleussen bis DN 400 herstellen, abdichten
und rueckbauen.
Menge: 4,000 St

**02.06.0130 Stillstand kompletter Rohrvortrieb**
Menge: 8,000 h

**02.06.0140 Bergegrube herstellen**
Bergegrube zur Beseitigung eines Vortriebshindernisses
bei unüberwindlichen Hindernissen in Böden
Homogenbereich EA-L1 in erforderlicher Größe
herstellen einschl.folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 1,000 St

**02.06.0150 Wasserrechtliche Genehmigung einholen**
Einholen der wasserrechtlichen Erlaubnis für das
Ableiten des separierten Bohrspülwassers in ein
öffentliches Gewässer einschl. Prüfgebühren bei der
hierfür zuständigen unteren Wasserbehörde.
Menge: 1,000 psch

**02.06.0160 Suchschlitze für vorh. Kabel u. Leitungen**
Suchschlitze zur Feststellung der Lage von Kabeln,
Leitungen u. dgl. nach Angabe des AG bzw. nach
Bestandsplänen in Handschachtung bis 2,0 m Tiefe in
Böden bis Bkl. 3-6 herstellen.
Boden seitlich lagern und nach Markierung der Stellen
und Dokumentation wieder einbauen und verdichten.
Menge: 2,000 m3

**02.06.0170 Geschlossene Wasserhaltung (Brunnenabsenkung)**
Grundwasserabsenkung mittels Bohrbrunnen zum
Freihalten der Baugruben von Bodenwasser
nach geologischen und hydraulischen Erfordernissen
entsprechend den Angaben in der Baubeschreibung und im
beiliegendem Baugrundgutachten sowie zum schadlosen
Ableiten des geförderten Wassers durchführen.
Die Anlage ist laut Baugrundgutachten im Bereich der
Start- und Zielgruben einzusetzen.
Anlage betriebsbereit aufbauen, vorhalten, betreiben,
umsetzen und abbauen, entsprechend Planung und
Technologie des AN.
Erforderliche Erdarbeiten, Wasserfassungen, Zu-
und Ableitungen, Sand- und Schlammfaenge,
Reserveeinrichtungen (ausgenommen Notstromanlage)
sowie Umbauen bzw. Umsetzen der Anlage entsprechend
der vom AN gewaehlten Technologie werden nicht
gesondert vergütet.
Baugrube für Rohrvortrieb und Schächte.
Wasserfassung mit Filterbrunnen.
Die Bohrbrunnen sind möglichst nahe neben der
Sart- bzw. Zielgrube und Schachtbaugrube wechselseitig
im Abstand von ca. 10 m in
Tiefen bis 6,5 m abzuteufen.
Förderleistung des eingesetzten Pumpenaggregates nach
Wahl des AN (Empfehlung: mind. 10 m3/h),
erforderliche geodätische Foerderhoehe ab
Baugrubensohle in Abhängigkeit von Lage des
Pumpensumpfes und Länge der Förderleitung, Ableitung
nach Wahl des AN zum Vorfluter herstellen.
Vorfluter = nahegelegenes Grabensystem bzw. Saale.
Der Grundwasserstand ist vom AN vor Beginn der
Wasserhaltungsarbeiten zu überprüfen.
Es darf nur "nicht schädlich verunreinigtes
Grundwasser"
in den Vorfluter eingeleitet werden.
Das Beseitigen der Brunnenrohre und Verschließen der
Brunnen sind in den EP einzurechnen.
Abrechnung der Wasserhaltung nach Anzahl der
technologisch erforderlichen Bohrbrunnen.
Menge: 4,000 St

**02.06.0180 Rohrvortrieb im Bogen**
Rohrvortrieb im Bogen als Zulage zu Postion vor,
einschl. sämtlicher Mehrleistungen und Erschwernisse
beim Vortrieb der Rohre für die Kurvenfahrt,
Abrechnung Bogenlänge in der Rohrachse.
Menge: 10,000 m

**02.06.0190 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**02.06.0200 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**02.06.0210 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 10,000 h

**02.06.0220 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 85,000 m

**02.06.0230 Dokumentation Rohrvortrieb Start- Zielbaugruben**
Dokumentation über Ablauf, Ausführung und Kontrolle
von Rohrvortrieb und verwandten Verfahren, Start- und
Zielbaugruben, einschl. Vortriebsprotokollen und
Bestandsplänen, dem AG übergeben, 2 Ausfertigungen.
Menge: 3,000 St

#### Titel 02.07 Freispiegelkanal (gesch.Bw) - SWK-Querun

*Hinweis*
Vorbemerkungen Rohrvortrieb

Durch den AN ist nachzuweisen, dass keine
Setzungserscheinungen an den Verkehrsanlagen
auftreten. Die Aufwendungen für die von den
Baulastträgern geforderten Nachweise sind in die
Einheitspreise der nachfolgenden Positionen
einzukalkulieren. Nachweislich durch die
Rohrvortriebsarbeiten verursachte
Setzungserscheinungen bzw. Schäden an den Verkehrs-
und baulichen Anlagen
im Bereich des Vortriebs sowie an zu kreuzenden Ver-
und Entsorgungsleitungen und deren Folgen sind durch
den AN auf dessen Kosten zu beseitigen.

Für die nachstehenden Rohrvortriebsarbeiten gelten:
-  VOB - Teil C : Allgemeine Technische
Vertragsbedingungen
  für Bauleistungen (ATV);
-  DIN 18319, Ausgabe 2000-12
"Rohrvortriebsarbeiten"
-  DWA-Regelwerk A 125 "Rohrvortrieb"

Das Vortriebsrohr DN 400 Stahl ist gleichzeitig
Mantel- bzw. Schutzrohr.
Nach DWA-Richtlinie A 125 ist für Vortriebe ab DN 200
im Grundwasserbereich bzw. in der
Grundwasserwechselzone ein Pilotrohr-; Pressbohr- bzw.
Schild-Rohrvortrieb zu bevorzugen.
Für die Presseinrichtung bzw. die Gründungsplatte
erforderliche Mehraufwendungen für Tieferschachtungen
über die Kanalsohle hinaus sind in die Einheitspreise
der nachfolgenden Positionen einzukalkulieren.

**02.07.0010 Planung zur Vorbereitung und Optimierung der Vortriebsarbeiten**
Planung des AN zur Vorbereitung, Auswahl und
Optimierung der Vortriebstechnologie und
Maschinentechnik, zur Verbesserung des Untergrundes
und der Bodenverhältnisse im Vortriebshorizont, zu
den Verbau- und Wasserhaltungsmaßnahmen sowie zur
Standsicherheit in den Start-und Zielgruben, zu den
beabsichtigten Maßnahmen gegen Wasser-und
Bodeneinbruch, zur Separation des spülgeförderten bzw.
entnommenen Bodenmaterials sowie zur
Veranschlagung der erforderlichen Mengen für die
eingesetzten Betriebs- und Hilfsstoffe
(Zementinjektionen, Bentonitsuspension usw.) unter
Beachtung der Baugrund- und Grundwasserverhältnisse.
Beiligendes Baugrundgutachten ist genau zu beachten.
Menge: 1,000 psch

**02.07.0020 Baustelleneinrichtung für Rohrvortrieb**
Baustelleneinrichtung für Rohrvortrieb:
- An-und Abtransport, Auf- und Abbau, sowie Vorhalten
und Unterhalten aller für die Durchführung des
Rohrvortriebes  notwendiger Vortriebsmaschinen,
Geräte, Anlagen und sonstigen Hilfsvorrichtungen.
- alle baulichen Einrichtungen zur Aufnahme der Geräte
und Maschinen an und in den Startschächten, die
Anlagen zur Abführung von Tagwasser sowie von
Grundwasser
einschl. Absetzbecken für die  Wasserhaltung.
- Heranführen von Strom, Wasser und sonstigen
Betriebsstoffen.
- Auf- und Abbau, Vorhalten sowie Unterhalten der für
den Rohrvortrieb notwendigen Förder- und Krananlagen
- Vorhalten der erforderlichen steuerbaren
Schneidschuhe und -schilde
- Wartung und Unterhalten der gesamten
Vortriebstechnik einschl. der Abbauwerkzeuge (Meißel,
Bohrkopf,...)
- An- und Abtransport, Vorhalten sowie Unterhalten der
Anlagen für die Ableitung des überschüssigen
Prozesswassers und Grundwassers aus der Wasserhaltung.
Menge: 1,000 psch

**02.07.0030 Wasserrechtliche Genehmigung einholen**
Einholen der wasserrechtlichen Erlaubnis für das
Ableiten des separierten Bohrspülwassers in ein
öffentliches Gewässer einschl. Prüfgebühren bei der
hierfür zuständigen unteren Wasserbehörde (Landratsamt
Burgenlandkreis in Weißenfels).
Menge: 1,000 psch

**02.07.0040 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**02.07.0050 Geschlossene Wasserhaltung (Brunnenabsenkung)**
Grundwasserabsenkung mittels Bohrbrunnen zum
Freihalten der Baugruben von Bodenwasser
nach geologischen und hydraulischen Erfordernissen
entsprechend den Angaben in der Baubeschreibung und im
beiliegendem Baugrundgutachten sowie zum schadlosen
Ableiten des geförderten Wassers durchführen.
Die Anlage ist im Bereich der Startgrube und der
Zielgrube einzusetzen.
Anlage betriebsbereit aufbauen, vorhalten, betreiben,
umsetzen und abbauen, entsprechend Planung und
Technologie des AN.
Erforderliche Erdarbeiten, Wasserfassungen, Zu-
und Ableitungen, Sand- und Schlammfänge,
Reserveeinrichtungen (ausgenommen Notstromanlage)
sowie Umbauen bzw. Umsetzen der Anlage entsprechend
der vom AN gewählten Technologie werden nicht
gesondert vergütet.
Baugrube für Rohrvortrieb und Schächte.
Wasserfassung mit Filterbrunnen.
Die Bohrbrunnen sind möglichst nahe neben der
Sart- bzw. Zielgrube und Schachtbaugrube wechselseitig
im Abstand von ca. 10 m in
Tiefen bis 5,5 m abzuteufen.
Förderleistung des eingesetzten Pumpenaggregates nach
Wahl des AN (Empfehlung: mind. 10 m3/h),
erforderliche geodätische Foerderhoehe ab
Baugrubensohle in Abhängigkeit von Lage des
Pumpensumpfes und Länge der Förderleitung, Ableitung
nach Wahl des AN zum Vorfluter herstellen.
Vorfluter = Grunau.
Der Grundwasserstand ist vom AN vor Beginn der
Wasserhaltungsarbeiten zu überprüfen.
Es darf nur "nicht schädlich verunreinigtes
Grundwasser"
in den Vorfluter eingeleitet werden.
Das Beseitigen der Brunnenrohre und Verschließen der
Brunnen sind in den EP einzurechnen.
Abrechnung der Wasserhaltung nach Anzahl der
technologisch erforderlichen Bohrbrunnen.
Menge: 2,000 St

**02.07.0060 Herstellen und Abbauen Startgrube**
Herstellen und Abbauen der Startgrube
für den Rohrvortrieb unter dem Gewässer zwischen den
Schächten.
Größe und Tiefe der Grube ist von der Technologie des
AN abhängig.
Tiefe von OK Gelände bis zur Rohrsohle des
Stahlvortriebsrohres = ca. 3,80 bis 4,00 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Achtung:
Beiliegendes Baugrundgutachten ist genau zu beachten.
Erf. statischer Nachweis ist Sache des AN und ist vor
Baubeginn dem AG vorzulegen. Fläche der Verbauwände
abhängig von Technologie des AN.
Einbindetiefe entsprechend den statischen
Erfordernissen.
In den Einheitspreis sind einzukalkulieren:
- Zulage für Vorbohren vor dem Einbringen der
  Verbauelemente in den Baugrund
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 1,000 St

**02.07.0070 Herstellen und Abbauen Zielgrube**
Herstellen und Abbauen der Zielgrube für den
Rohrvortrieb unter dem Gewässer Grunau zwischen den
Schächten.
Größe und Tiefe der Grube ist von der Technologie des
AN abhängig und muß zur Aufnahme des Schachtbauwerkes
geeignet sein.
Tiefe von OK Gelände bis zur Rohrsohle des
Stahlvortriebsrohres = ca. 3,80 - 4,00 m,
Erdarbeiten in Bodenklasse 3 bis 5 (DIN
18300:2012-09),
Homogenbereich A und B nach BGA.
Zuordnungsklasse nach LAGA bis Z1.2.
Aushub und Rückverfüllung bis zur erf. Baugrubensohle
entsprechend der Technologie des AN sind
einzukalkulieren. Oberflächenaufbruch und
-wiederherstellung werden
gesondert vergütet.
Die Abfuhr der verdrängten Massen für
Stahlvortriebsrohr und der erf. Betonplatte sowie des
Auflockerungsanteils sind einzukalkulieren.
Bodenmassen, die sich nicht für die Rückverfüllung
eignen, werden Eigentum des AN und sind
abzutransportieren. Gebühren für die Entsorgung sind
einzukalkulieren.
Hinterfüllung des Schachtbauwerkes sowie
Verfüllen der gesamten Zielgrube mit geeignetem
Bodenaustauschmaterial, lagenweise (max. 30cm) in die
Baugrube einbauen und verdichten,
Verdichtungsgrad DPr 97 %.
Die anstehenden Bodenschichten sind dem Bohrprofil
(siehe beiliegendes Baugrundgutachten) zu entnehmen.
Wasserdichter Verbau nach Wahl des AN für die Zielgrube
herstellen, vorhalten und zurückbauen.
Achtung:
Beiliegendes Baugrundgutachten ist genau zu beachten.
Erf. statischer Nachweis ist Sache des AN und ist vor
Baubeginn dem AG vorzulegen. Fläche der Verbauwände
abhängig von Technologie des AN.
Einbindetiefe entsprechend den statischen
Erfordernissen.
In den Einheitspreis sind einzukalkulieren:
- Zulage für Vorbohren vor dem Einbringen der
  Verbauelemente in den Baugrund.
- Zulage für Teile des Baugrubenverbaus, die nach
  Fertigstellung der Kreuzungen aus technologischen
Gründen
  in der Baugrube verbleiben müssen
  (z.B. Spundbohlen unter der Rohrdurchführung).
- Herstellen der Rohrdurchführung bzw. Ausfahrdichtung
  (wasserdicht) in Verbau der Startgrube als Zulage
passend
  zum gewählten Stahlvortriebsrohr.
- Herstellen eines Pumpensumpfes für das Leerpumpen der
 Spundwandkästen.
- Grundwasserhaltung nach Wahl des AN einschl.
  Einsetzen und Vorhalten der Förderleitung (Saug- und
  Druckrohrleitung) zur Schaffung der erforderlichen
Vorflut
  inkl. Beschaffung der erforderl. Einleitgenehmigung
bei
  der zuständigen Wasserbehörde,
  Herstellen der Pumpensümpfe und  während der Bauzeit
  betriebsfähig halten, Vorhalten und Betreiben der
  erforderlichen Pumpen, Betriebsstunden der Pumpen,
  elektrische  Installation, Form- und Paßstücke,
erforderlicher
  Mehraushub.
- eventuell erforderliche Nebenleistungen nach DIN
18319
Anfallende Wassermengen sind über die Dauer der
Bauarbeiten zu beseitigen.
Menge: 1,000 St

**02.07.0080 Unterirdischer Rohrvortrieb DN 400 St**
Vortriebsrohr DN 400 mm aus korrosionsträgem Stahl
S235 JR + AR (St37.2) (Rohraußendurchmesser bis Da
406,4 mm nach statischer Erfordernis) mit
entsprechenden zugfesten Rohrverbindungen (z.B
Schweißberbindungen) liefern und im unterirdischen
Rohrvortriebsverfahren als gesteuerten Vortrieb nach
Wahl des AN (z.B. Pilotrohrvortrieb mit Bodenentnahme,
Horizontal-Pressbohr- bzw. Schild-Rohrverfahren),
höhen- und fluchtgerecht im Boden nach
- DIN 18300: Homogenbereiche
- DIN 18139 (2012)

- Oberboden (aufgefüllter Mutterboden, humifizierter
Lösslehm)  Homogenbereich I
- Auffüllung, Lösslehm
  Homogenbereich A
- Auelehm, Torf
  Homogenbereich B (lt. BGA Baugrundgutachten).

einbauen, einschl.Lieferung und Einbau der
erforderlichen Verbindungs- und Dichtungsmittel sowie
Erfassung, Separation, Laden und Abfuhr des Bohrgutes.
Gebühren für die Entsorgung sind einzukalkulieren.

Die Auswahl der Vortriebsmaschine unter Beachtung der
Baugrund- und Grundwasserverhältnisse obliegt dem AN.

Tiefe von OK-Gelände Startgrube bis Rohrsohle ca. 3,90
m, von OK-Gelände Zielgrube bis RS ca. 3,90 m.

Grundwasserstand : lt. Baugrundgutachten.
Die vom AN beabsichtigten Maßnahmen und Verfahren gegen
Wasser- und Bodeneinbruch sind im Angebot exakt
darzustellen.
Die allgemein verbindlichen Toleranzen, Maße und
Abweichungen nach DWA-A 125 sind einzuhalten. Die
ausgeschriebene Länge beinhaltet auch die
Vortriebsrohrverlegung innerhalb der Start- und Zielgruben.
Im Einheitspreis einzurechnen ist die Gestellung sowie
die An- und Abfuhr aller hierfür erforderlichen
Maschinen, Geräte und Gerüste, einschl. Ein- und
Ausbau sowie Vorhalten und Unterhalten derselben,
Lieferung und Verlegung sowie fachgerechte Dichtung
der Vortriebsrohre DN 400 aus Stahl,
Aufstellung  des statischen Nachweises gem.
DWA-Arbeitsblatt A 161 und rechtzeitige Vorlage vor
Ausführung der Arbeiten, sowie Ausbau und Entsorgung
des verdrängten Bodens.
Sollten während des Rohrvortriebes Hohlräume zwischen
Vortriebsrohr und Erdreich entstehen, sind diese
fachgerecht zu verpressen, einschl. Lieferung des
Verpressmaterials. Nachweis über  die
Zementinjektionen und Verpressungen wird
gefordert.
Zur Minderung der Reibung während des Vortriebes ist
bei Bedarf das Einpressen einer Betonitsuspension mit
einer ausreichend hohen Fließgrenze einzukalkulieren.
Die Aufwendungen für den Einsatz einer
Separationsanlage des evtl. spülgeförderten
Bodenmaterials sind in den EP einzukalkulieren. Die
Separationstechnologie ist im Angebot darzustellen.
Mehraufwendungen für den unterirdischen Rohrvortrieb
in Böden der Klasse S1 (DIN 18319:2012) sind in den EP
einzurechnen.
Einbau des Medienrohres DN200 einschl. Lieferung und
Anbau der erforderl. Gleitkufenringe aus Kunststoff
(Kufenringabstand : 0,30m bis max. 0,50m): siehe
gesonderte Poisition.
Achtung: Vortriebsverfahren ist so zu wählen, daß es im
Grundwasser einsetzbar ist.
Weiterhin ist vom AN nachzuweisen und zuzusichern:
- das Ausreichen der Presskräfte
- die Standsicherheit des Widerlagers
- Verformungsfreiheit des Vortriebsrohres
- beweissichere Dokumentation über die Massen- und
Mengenbilanz des gförderten Bohrgutes (Nachweis der
Vortriebskubatur)
Protokolle des Vortriebes gem. DWA A 125 mit allen
erf. Angaben werden gefordert und sind täglich
vorzulegen.
Für Schäden, die bei der Ausführung der Bauarbeiten
entstehen, haftet der Auftragnehmer.

Ausführung des Vortriebs in mehreren Teilstrecken.
Menge: 15,000 m

**02.07.0090 Bentonitsuspension für Hohlraumverpressung**
zusätzliche Bentonitsuspension zum Verpressen größerer
vorhandener Hohlräume im Überschnitt des
Vortriebshorizontes bzw. bei durch einen unabhängigen
Bodengutachter nachgewiesenen erschwerten geologischen
Verhältnissen.
Menge: 1,000 m3

**02.07.0100 Kolonnenstunden Hindernisbeseitigung**
Kolonnenstunden zur Beseitigung von
Vortriebshindernissen, wie Findlingen, Mauerwerk,
Beton, usw.
Einzurechnen sind alle Kosten, die sich aus dem
Stillstand des Vortriebes sowie der Vorhaltung und
Benutzung aller Maschinen, Geräte, Werkzeuge der
Baustelleneinrichtung und der Anlagen für
Wasserhaltung ergeben.
Die Kosten für die Arbeitskräfte und für die
Bereitstellung und Benutzung von Abbruchwerkzeugen und
Schneidbrennern einschl. Hilfsstoffen sind ebenfalls
einzurechnen.
Achtung! Die Leistungen für die Hindernisbergung werden
nur anerkannt, wenn ein Vertreter des AG während der
Bergung anwesend ist.
Menge: 8,000 h

**02.07.0110 Bergegrube herstellen**
Bergegrube zur Beseitigung eines Vortriebshindernisses
bei unüberwindlichen Hindernissen in Bodenklasse 3 bis
7
(DIN 18300:2012-09), Homogenbereiche A und b nach BGA.
Zuordnungsklasse nach LAGA bis Z1.2 in erforderlicher
Größe herstellen einschl. folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 4,00 m.
Menge: 1,000 St

**02.07.0120 Stillstand der Vortriebsanlage**
Stillstand der Vortriebsanlage aus Gründen, die der AN
nicht zu vertreten hat.
Menge: 8,000 h

**02.07.0130 Schutzrohr DN 400 am Schacht trennen**
Zulage für Einbinden der Schachtbauwerke an die neue
Rohrleitung DN 200 PP.
 Mechanisches Trennen des Stahlschutzrohres DN 400
Stahl im Bereich der Schachtbaugrube, säubern und
vorrrichten für den Anschluss,
Vergütung nach der Anzahl der Trennstellen.
Abdichtung des Schutzrohres, Einbau des Schutzrohres,
Erdarbeiten und Wasserhaltung werden gesondert
vergütet. Erforderliche Einbauteile werden gesondert
vergütet.
Das Abbruchmaterial wird Eigentum des AN
und ist zu beseitigen.
Menge: 2,000 St

**02.07.0140 Kunststoffrohrleitung DN 200 PP RC verlegen**
Entwässerungsrohrleitung aus Kunststoffrohren nach
statischen und konstruktiven Erfordernissen nach DIN EN 1610
verlegen. Anschluss an Schacht sowie Formstücke werden gesondert vergütet.
Hochlast-Vollwand-Kanalrohr (PP RC) liefern und
verlegen.
Rohre DN 200, nach DIN EN 1852 mit Doppelsteckmuffe
und form-schlüssig fixierten Dichtungen aus EPDM nach
DIN EN 681-1, Dichtheit mind. von -0,5 bis +5,0 bar
bei Verformung und Abwinklung nach EN 1277
nachgewiesen.
Geeignet für die Verlegung in Wasserschutzzone II und
III gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Überdeckungshöhe über 3,00 bis 4,00 m.
Menge: 15,000 m

**02.07.0150 Vortriebsrohr PP RC DN/OD200 Abwasser liefern**
Vortriebsrohr gemäß DWA-A 125, aus PP RC DIN EN
1852-1, DN/OD 200, für Abwasser, nur liefern, einschl.
abladen, einschl. der Kurzrohre und Passstücke,
einschl. Rohrverbindung durch Steckverbindung,
zugfest, für Rohrvortrieb
Menge: 15,000 m

**02.07.0160 SW-Rohr DN 200 PP in Schutzrohr einbauen**
Abwasserrohrleitung DN 200 PP nach den
Verlegerichtlinien des Herstellers plangerecht in
Schutzrohr DN 400 einbauen,
einschl. Lieferung und Anbau der erforderlichen und
passenden Abstandshalter bzw. Gleitkufenringe an das
Medienrohr (Gleitkufenringabstand: max.2,0 m;
Steghöhe: max. 55 mm) einschl. Erschwernisse für das
Anpassen sowie für die erforderlichen Geräte und
Vorrichtungen zum Einschub bzw. Einzug.
Das Herstellen von Paßstücken ist einzukalkulieren.
Menge: 15,000 m

**02.07.0170 Abschlußmanschette DN 400/200**
Abschlußmanschette für Rohrendverschluß des
Vortriebsrohres DN 400 mit Einführungsöffnungen für
Schmutzwasserleitung DN 200 PP, Manschette aus
EPDM-Kautschuk, Spannbänder aus rostfreiem VA-Material
komplett liefern und einbauen.
Menge: 2,000 Stck

**02.07.0180 Markierungsstein Gewässerkreuzung**
Markierungsstein aus Naturstein oder Beton für
Kennzeichnung des Achsverlaufes der Abwasserleitung im
Uferbereich des Gewässers  liefern und nach Angabe des
AG einbauen einschl. der anfallenden Erdarbeiten.
Umgebende Flaeche entsprechend dem früheren Zustand
herstellen.
Abmessungen:
15 x 15 x 60 cm;
Deckfläche mit eingemeißelter Markierung
in Boden der Klasse 3 bis 6 aufstellen.
Fundament aus Ortbeton C12/15;
Fundamentbreite 40/40 cm, Tiefe 40 cm, herstellen.
Überschüssiger Aushub geht in Eigentum des AN über
und wird beseitigt.
Menge: 2,000 St

#### Titel 02.08 Druckleitung (gesch.Bw) ADL im HDD-Spülb

**02.08.0010 Baustelleneinrichtung für gesteuerten Rohrvortrieb**
Baustelleneinrichtung für gesteuerten Rohrvortrieb:
- An-und Abtransport, Auf- und Abbau, mehrmaliges
  Umsetzen zur nächsten Startgrube sowie Vorhalten und
 Unterhalten aller für die  Durchführung des
Rohrvortriebes
  notwendiger Vortriebsmaschinen, Geräte, Anlagen und
  sonstigen Hilfsvorrichtungen.
- alle baulichen Einrichtungen zur Aufnahme der Geräte
  und Maschinen an und in den  Startschächten, die
Anlagen
  zur Abführung von Tagwasser sowie von Grundwasser
  einschl. Absetzbecken mit Dreiecksmesswehr für die
  Wasserhaltung.
- Heranführen von Strom, Wasser und sonstigen
  Betriebsstoffen.
- Auf- und Abbau, Vorhalten sowie Unterhalten der für
  den Rohrvortrieb notwendigen  Förder- und
Krananlagen
  einschl. der elektrischen Beleuchtung und Belüftung
der
  Vortriebsstrecke.
- Vorhalten der erforderlichen steuerbaren Bohrköpfe
- Wartung, Erneuerung und Unterhalten der gesamten
  Vortriebstechnik einschl. der Abbauwerkzeuge
(Meißel,
  Bohrkopf,...)
- An- und Abtransport, Vorhalten sowie Unterhalten der
  Anlagen für die Ableitung des überschüssigen
  Prozesswassers und Grund- bzw. Oberflächenwassers
aus
  der Wasserhaltung
- alle Einrichtungen und Geräte zur Steuerung des
Bohrkopfes
  und des Pilotrohrgestänges aufbauen, betreiben und
wieder
  abbauen

Inkl. Qualitätssicherung:
Anfertigung und Dokumentation sämtlicher
Nachweise bzgl. Zugkraftmessung, Bohrprotokolle
Schweissprotokolle, Tagesberichte etc.
Menge: 1,000 psch

**02.08.0020 Umsetzen der Geräte**
Umsetzen der Geräte innerhalb der Baumaßnahme.
Abbauen, Umsetzen und wieder Aufbauen aller zum
Spülbohrverfahren benötigter Geräte/ Maschinen usw.
Menge: 1,000 St

**02.08.0030 Suchschlitze für vorh. Kabel u. Leitungen**
Suchschlitze zur Feststellung der Lage von Kabeln,
Leitungen u. dgl. nach Angabe des AG bzw. nach
Bestandsplänen in Handschachtung bis 2,0 m Tiefe in
Böden bis Bkl. 3-6 herstellen.
Boden seitlich lagern und nach Markierung der Stellen
und Dokumentation wieder einbauen und verdichten.
Menge: 5,000 m3

**02.08.0040 Herstellen der Einstichgruben, L/B/T 1,0/0,6/0,5m**
Herstellen und Abbauen der Einstichgruben für die
Horizontalspülbohrung; der Abstand  zur Startgrube ist
von der
zu erreichenden Rohrsohlentiefe in der Startgrube und
der Technologie des AN abhängig. Diese werden im
Lageplan nicht seperat dargestellt.
Tiefe von OK Gelände  zum Einstichpunkt des
Vortriebsrohres bis 0,50 m,
Aushub und Rückverfüllung bis zur erf. Baugrubensohle
entsprechend der Technologie des AN sind
einzukalkulieren. Abtrag und Andeckung des vorh.
Oberbodens
sowie Oberflächenaufbruch und -wiederherstellung werden
gesondert vergütet.
Bodenmassen, die sich nicht für die Rückverfüllung
eignen, werden Eigentum des AN und sind
abzutransportieren. Gebühren für die Entsorgung sind
einzukalkulieren.
Verfüllen der gesamten Einstichgrube mit seitl.
gelagertem Aushubmaterial, lagenweise (max. 30cm) in
die Baugrube einbauen und verdichten, Verdichtungsgrad
DPr 97 %.
Die anstehenden Bodenschichten sind dem Bohrprofil
(siehe beiliegendes Baugrundgutachten) zu entnehmen.
Menge: 4,000 St

**02.08.0050 Herstellen und Abbauen Startgrube**
Herstellen und Abbauen der Startgrube für die
Horizontalspülbohrung; Größe und Tiefe der Grube ist
von der Technologie des AN abhängig.
Tiefe von OK Gelände bis zur Rohrsohle des
Vortriebsrohres = ca. 2,00 m,
Aushub (Homogenbereich A und B nach BGA) und
Rückverfüllung bis zur erf. Baugrubensohle
entsprechend der Technologie des AN sind
einzukalkulieren. Abtrag und Andeckung des vorh.
Oberbodens
sowie Oberflächenaufbruch und -wiederherstellung werden
gesondert vergütet.
Bodenmassen, die sich nicht für die Rückverfüllung
eignen, werden Eigentum des AN und sind
abzutransportieren. Gebühren für die Entsorgung sind
einzukalkulieren.
Verfüllen der gesamten Startgrube mit seitl.
gelagertem Aushubmaterial, lagenweise (max. 30cm) in
die Baugrube einbauen und verdichten, Verdichtungsgrad
DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Startgrube während der Bauzeit durch
einen Bauzaun ist einzukalkulieren.
Menge: 2,000 St

**02.08.0060 Herstellen und Abbauen Zielgrube**
Herstellen und Abbauen der Zielgrube
Horizontalspülbohrung Homogenbereich A und B nach BGA.
Größe und Tiefe der Grube ist von der Technologie des
AN.
Tiefe von OK Gelände bis zur Rohrsohle des
Vortriebsrohres = ca. 2,00 m,
Aushub und Rückverfüllung bis zur erf. Baugrubensohle
entsprechend der Technologie des AN sind
einzukalkulieren. Abtrag und Andeckung des vorh.
Oberbodens
sowie Oberflächenaufbruch und -wiederherstellung werden
gesondert vergütet.
Bodenmassen, die sich nicht für die Rückverfüllung
eignen, werden Eigentum des AN und sind
abzutransportieren. Gebühren für die Entsorgung sind
einzukalkulieren.
Verfüllen der gesamten Zielgrube mit seitl. gelagertem
Aushubmaterial, lagenweise (max. 30cm) in die Baugrube
einbauen und verdichten, Verdichtungsgrad DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Zielgrube während der Bauzeit durch
einen Bauzaun ist einzukalkulieren.
Menge: 2,000 St

**02.08.0070 Zuschlag Bodenkl. 2**
Zuschlag zu den Aushubpositionen
für Bodenklasse 2 (fließende Böden) gemäß
DIN 18300:2012-09, in allen Tiefen.
Menge: 70,000 m3

**02.08.0080 Geschlossene Wasserhaltung (Brunnenabsenkung)**
Grundwasserabsenkung mittels Bohrbrunnen zum
Freihalten der Baugruben von Bodenwasser
nach geologischen und hydraulischen Erfordernissen
entsprechend den Angaben in der Baubeschreibung und im
beiliegendem Baugrundgutachten sowie zum schadlosen
Ableiten des geförderten Wassers durchführen.
Die Anlage ist laut Baugrundgutachten im Bereich der
Start- und Zielgruben einzusetzen.
Anlage betriebsbereit aufbauen, vorhalten, betreiben,
umsetzen und abbauen, entsprechend Planung und
Technologie des AN.
Erforderliche Erdarbeiten, Wasserfassungen, Zu-
und Ableitungen, Sand- und Schlammfaenge,
Reserveeinrichtungen (ausgenommen Notstromanlage)
sowie Umbauen bzw. Umsetzen der Anlage entsprechend
der vom AN gewaehlten Technologie werden nicht
gesondert vergütet.
Baugrube für Rohrvortrieb und Schächte.
Wasserfassung mit Filterbrunnen.
Die Bohrbrunnen sind möglichst nahe neben der
Sart- bzw. Zielgrube und Schachtbaugrube wechselseitig
im Abstand von ca. 10 m in
Tiefen bis 6,5 m abzuteufen.
Förderleistung des eingesetzten Pumpenaggregates nach
Wahl des AN (Empfehlung: mind. 10 m3/h),
erforderliche geodätische Foerderhoehe ab
Baugrubensohle in Abhängigkeit von Lage des
Pumpensumpfes und Länge der Förderleitung, Ableitung
nach Wahl des AN zum Vorfluter herstellen.
Vorfluter = nahegelegenes Grabensystem bzw. Saale.
Der Grundwasserstand ist vom AN vor Beginn der
Wasserhaltungsarbeiten zu überprüfen.
Es darf nur "nicht schädlich verunreinigtes
Grundwasser"
in den Vorfluter eingeleitet werden.
Das Beseitigen der Brunnenrohre und Verschließen der
Brunnen sind in den EP einzurechnen.
Abrechnung der Wasserhaltung nach Anzahl der
technologisch erforderlichen Bohrbrunnen.
Menge: 4,000 St

**02.08.0090 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**02.08.0100 Grabenlose Verlegung Abwasserdruckleitung da 110 x 10 PE 100 (HDD)**
Grabenlose Verlegung einer Abwasserdruckleitung
im gesteuerten Rohrvortrieb,
(HDD Horizontalspülbohr-Verfahren) in
Böden Homogenbereich A und B nach BGA.
(weitere Angaben sowie Bohrbarkeitsklassen: siehe
Baugrundgutachten)
Das Abbauwerkzeug bzw. die Bohrköpfe sind darauf
anzupassen.
Rohrleitung mit DIBt Zulassung,
Schmutzwasserkanal DA 110 x 10 PE 100
Druckrohre aus PE-HD PE 100,
SDR 11
mit Gütezeichen und DVGW-Register-Nr. nach DIN 8074,
DIN 8075, nach DIN 19533,
PN 16, Farbe schwarz mit braunen Streifen, liefern und
wie
beschrieben verlegen.
Druckleitung zugelassen für die Abwasserentsorgung,
DIN EN
13244,
aus PE 100-RC, SDR 11,nach PAS 1075 Typ 3 mit höchstem
Widerstand gegen langsames Risswachstum (FNCT gemäß
DVS 2203-4;
Anforderung: 8760 h, T=80°C, =4, 2% Arkopal),
Prüfung nach DIN 8075 sowie DVGW GW 335 Teil A2,
mit zusätzlich, kontinuierlich aufextrudiertem
Schutzmantel aus mineralverstärktem schwarzem
Polypropylen
mit braunen Streifen, gemäß der Empfehlung der DVGW
Arbeitsblätter GW 321 und GW 323.
Die Überwachung der gleich bleibenden Werkstoffgüte
sowie die regelmäßige Bauteilprüfung ist
durch ein unabhängiges und dafür nach DIN EN ISO/IEC
17025 akkreditiertes Prüfinstitut nachzuweisen.
Die Eignung des Produktes für die sandbettfreie und
grabenlose Verlegung muss von einem unabhängigen
Gutachter bestätigt werden.
Zur Minderung der Reibung während des Vortriebes und
zur
Stabilisierung des Bohrkanals ist das Einpressen einer
Betonitsuspension mit einer ausreichend hohen
Fließgrenze
einzukalkulieren. Die Aufwendungen für den Einsatz
einer
Separationsanlage des spülgeförderten Bodenmaterials
sind in
den EP einzukalkulieren. Die Separationstechnologie
ist mit
dem Angebot darzustellen. Mehraufwendungen für den
unterirdischen Rohrvortrieb
in Böden der Klassen S1 bis S3 (DIN 18319) sind in den
EP einzurechnen.
Protokolle des Vortriebes gem. DVGW GW 321 mit allen
erf.
Angaben werden gefordert und sind täglich vorzulegen.
Für Schäden, die bei der Ausführung der Bauarbeiten
entstehen, haftet der Auftragnehmer.
Das die Vortriebsarbeiten ausführende Unternehmen muss
über geschultes Personal (Bohrzugführer, Fachaufsicht)
entsprechend den Anforderungen des DVGW-Regelwerkes
GW 329 verfügen. Der Nachweis ist den
Angebotsunterlagen
beizulegen.
Die Herstellung aller notwendigen
Rohrleitungsverbindungen mittels
Heizelementstumpfschweißung
erfolgt nach den Anforderungen der
gültigen technischen Richtlinien des DVS.
Die Rohrleitungsverbindungsstellen sind gemäß den
aktuellen technischen Verlegevorschriften
des Rohrherstellers auszuführen. Die Rohrleitungen sind
auf der Baustelle entsprechend den Richtlinien des KRV
zu lagern und zu transportieren.
Die beiden Rohrenden sind nach erfolgten Einbau des
Vortriebsrohres mittels Verschlussmuffe dicht zu
verschließen.
techn. Anforderungen nach Richtlinien 1.3.2 der
Gütegemeinschaft Kunststoffrohre, einschl.
Schweißverbindungen. Durch das Schweißen entstandene
Einengungen des Innendurchmessers müssen wieder
entfernt
werden. Verbindungen werden abweichend von DIN 18 307
nicht gesondert vergütet.
Für den Rohrvortrieb ist unabhängig vom technologischen
Ablauf des Horizontalspülbohrverfahrens (Pilotbohrung,
Aufweitvorgang, Rohreinzug, Rückzug des
Pilotrohrgestänges
bei evtl. Bohrkopfwechsel) nur die einfache Länge der
Rohrleitungsachse abzurechnen.
einschl. Verschnitt beim Einzug!
Menge: 205,000 m

**02.08.0110 Rohrvortrieb im Bogen**
Rohrvortrieb im Bogen als Zulage zu Postion vor,
einschl. sämtlicher Mehrleistungen und Erschwernisse
beim Vortrieb der Rohre für die Kurvenfahrt,
Abrechnung Bogenlänge in der Rohrachse.
Menge: 30,000 m

**02.08.0120 Sicherung Ortsbrust Einbau Spritzbeton**
Sicherung der Ortsbrust bei Stillstand des Vortriebes,
Sicherung des gesamten Ausbruchquerschnittes durch
Spritzbeton, einschl. Ausbau und Beseitigung der
Sicherung, Rohrvortrieb unbemannt, Rohrsohle über
Bemessungswasserstand.
Menge: 2,000 St

**02.08.0130 Bentonitsuspension für Hohlraumverpressung**
zusätzliche Bentonitsuspension zum Verpressen größerer
vorhandener Hohlräume im Überschnitt des
Vortriebshorizontes bzw. bei durch einen unabhängigen
Bodengutachter nachgewiesenen erschwerten geologischen
Verhältnissen.
Menge: 5,000 m3

**02.08.0140 Bergegrube herstellen**
Bergegrube zur Beseitigung eines Vortriebshindernisses
bei unüberwindlichen Hindernissen in Böden
Homogenbereich EA-L1 in erforderlicher Größe
herstellen einschl.folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 1,000 St

**02.08.0150 Entsorgung überschüssige Bohrsuspension**
Überschüssige Bohrsuspension aus
Horizontalspülbohrverfahren aufnehmen
(Menge: ca. 10 bis 15 m3),
in Eigentum des AN übernehmen und
beseitigen; incl. Kippgebühren.
Menge: 1,000 psch

**02.08.0160 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**02.08.0170 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 5,000 h

**02.08.0180 Stillstand der Vortriebsanlage**
Stillstand der Vortriebsanlage aus Gründen, die der AN
nicht zu vertreten hat.
Menge: 5,000 h

**02.08.0190 Dokumentation Rohrvortrieb Start- Zielbaugruben**
Dokumentation über Ablauf, Ausführung und Kontrolle
von Rohrvortrieb und verwandten Verfahren, Start- und
Zielbaugruben, einschl. Vortriebsprotokollen und
Bestandsplänen, dem AG übergeben, 2 Ausfertigungen.
Menge: 1,000 St

#### Titel 02.09 Hausanschlüsse

**02.09.0010 Mauer, Zaun, Rinne, Bordanlage, Fundament, Hecke u. dgl. unterqueren**
Mauer, Zaun, Rinne, Bordanlage, Fundament, Hecke u.
dgl. unterqueren einschl. Sicherungsmaßnahmen,
Untermauerung wird ges. vergütet.
Erschwernisse bei Erd- und Verbauarbeiten sind
einzurechnen.
Handaushub wird nicht gesondert vergütet.
Menge: 2,000 St

**02.09.0020 Untermauerung von Fundamenten, Rohrleitungen u.dgl.**
Untermauerung von Fundamenten, Rinnen, Rohrleitungen
und Kabeln mit vom AN zu liefernden Stoffen herstellen.
Material Beton C12/15 oder dauerhafte Mauersteine.
Einbau in Baugruben unter Rinnen, Fundamenten, Ver- und
Entsorgungsleitungen, Kabeln u.dgl..
Einbauhöhe bis 2,0 m.
Menge: 2,000 m3

**02.09.0030 Baugrube für Hausanschluss herstellen und verfüllen**
Herstellen und verfüllen der Baugrube für die
Anbindung der Hausanschlüsse
Homogenbereich A und B nach BGA,
Zuordnungsklasse nach LAGA bis Z 1.2
Größe und Tiefe der Grube ist abhängig von der
Technologie des AN.
Tiefe von OK Gelände bis zur Rohrsohle des
Vortriebsrohres = ca.1,60 bis 2,70 m,
Aushub und Rückverfüllung bis zur erf. Baugrubensohle
entsprechend der Technologie des AN sind
einzukalkulieren. Abtrag und Andeckung des vorh.
Oberbodens
sowie Oberflächenaufbruch und -wiederherstellung werden
gesondert vergütet.
Bodenmassen, die sich nicht für die Rückverfüllung
eignen, werden Eigentum des AN und sind
abzutransportieren. Gebühren für die Entsorgung sind
einzukalkulieren.
Verfüllen mit seitl. gelagertem Aushubmaterial,
lagenweise (max. 30cm) in die Baugrube einbauen und
verdichten, Verdichtungsgrad DPr 97 %.
Die anstehenden Bodenschichten sind dem Bohrprofil
(siehe beiliegendes Baugrundgutachten) zu entnehmen.
Verbau nach Wahl des AN für die Baugrube herstellen,
vorhalten und zurückbauen.
Die Sicherung der Baugrube während der Bauzeit durch
einen Bauzaun ist einzukalkulieren.
Menge: 4,000 St

**02.09.0040 Leitungsgr. m. Schachtbaugr. herst. Klassen 3 bis 5, Tiefe bis 2,5 m, Rohr DN bis 150 M.Verb.+10 m3 W. Verfüllboden ges. Aushub verwerten**
Leitungsgraben einschließlich Schachtbaugruben
herstellen.
Straßenaufbruch wird gesondert vergütet.
Abgerechnet wird nach der Länge des Leitungsgrabens,
gemessen in der Achse der Leitung. Die Schachtbaugruben
werden in der Achse der Leitung durchgemessen.
Schachtdurchmesser und -abstände nach Unterlagen des
AG.
Bodenklasse 3 bis 5 (DIN 18300:2012-09),
Homogenbereich A und B nach BGA,
Zuordnungsklasse nach LAGA bis Z1.2.
Zusätzliche Beschreibung nach Unterlagen des AG.
Grabentiefe bis 2,50 m.
Breite der Grabensohle für Rohr DN bis 150.
Notwendigen Verbau entsprechend statischen und konstruktiven Erfordernissen herstellen, vorhalten und
entfernen.
Offene Wasserhaltung bis zu einer Pumpenleistung von
10m3 Fördermenge mal 5 m Förderhöhe je Stunde und
Haltung ausführen.
Aushub wird zum Verfüllen nicht verwendet. Verfüllen
des Grabens nach Verlegen der Leitung wird gesondert
vergütet.
Zum Verfüllen nicht verwendeten Aushub der Verwertung
nach Wahl des AN zuführen.
Menge: 150,000 m3

**02.09.0050 Leitungsgraben m. gel. Boden verf. Kies-Sand-Gemisch**
Boden liefern, in Leitungsgraben einschließlich
Schachtbaugruben einbauen und verdichten.
Abgerechnet wird nach Länge des Leitungsgrabens,
gemessen in Achse der Leitung. Die Schachtbaugruben
werden ohne Berücksichtigung von Mehrverfüllung
durchgemessen.
Material = Kies-Sand-Gemisch.
Grabentiefe bis 2,5 m,
Breite der Grabensohle für Rohr bis DN 150.
Boden nach Verlegen der Leitung in Graben oberhalb der
Leitungszone einbauen und verdichten.
Verdichten auf Verdichtungsgrad Dpr. min. 97 v.H.
Abgerechnet wird mit senkrechten Wänden entsprechend
der Abrechnung beim Aushub, abzüglich der durch Baukörper mit mehr als 0,1 m2 Querschnitt sowie durch Teilverfüllungen verdrängten Mengen.
Menge: 90,000 m3

**02.09.0060 Bodenaustausch**
Boden der Bodenklasse 3 bis 5 (DIN 18300:2012-09),
Homogenbereich A und B nach BGA,
 Zuordnungsklasse nach LAGA bis Z1.2 im Kanalgraben
lösen, laden und in Eigentum des AN übernehmen und der
Verwertung nach Wahl des AN zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 30,000 m3

*Hinweis*
Alle Formteile, wie Bögen, Abzweige usw. haben in
ihrer Materialgüte (Ringsteifigkeit usw.) dem jeweils
verwendeten Hauptrohr zu entsprechen.

**02.09.0070 Kunststoffrohrleitung DN/ID 150 PP herstellen**
Entwässerungsleitung aus Kunststoffrohren nach
statischen und konstruktiven Erfordernissen nach DIN
EN 1610
herstellen. Anschluss an Schacht sowie Formstücke
werden gesondert vergütet.
Kanalrohr (PP) liefern und verlegen, einschl. Bettung
und Umhüllung.
Rohr DN/ID 150,
Rohr aus PP mit einer Rohrsteifigkeit nach DIN 16961
Rohrreihe 7 = min. 125 kN/m2 bzw. SN 16 nach DIN EN
ISO 9969.
Rohrverbindung mit Steckmuffe, Dichtung mit
eingelegtem Dichtring aus Elastomeren nach DIN 4060
Teil 1.
Erforderliche Formstücke sind vom gleichen Hersteller
zu beziehen.
Bettung, Seitenverfüllung und Abdeckung nach DIN EN
1610, DWA-A 139 aus Sand oder Kiessand herstellen.
Material liefern.
Proctordichte: min. 95 %.
Fließsohlentiefe bis 1,5 m.
Überdeckungshöhe über 1 m.
Straßenverkehrslast = SLW 60. Statische Berechnung aufstellen und liefern.
Abgerechnet wird nach horizontaler Leitungslänge
(geradliniger Verlauf von Mitte Sammelleitung bis
Anschluss) gemäß Bestandsvermessung.
Menge: 110,000 m

**02.09.0080 Formstück einbauen (Zul.), Bogen DN 150 Kunststoff-Rohr, Rohr DN 150**
Formstück in Rohrleitung einbauen. Vergütet wird der
Mehraufwand für den Einbau des Formstückes gegenüber
der bis zur Innenfläche der Sammelrohrleitung durchgemessenen Rohrleitung.
Formstück = Bogen DN/ID 150.
Rohr aus Kunststoff PP.
Durchgangsrohr DN/ID 150.
Menge: 15,000 St

**02.09.0090 Formstück einbauen (Zul.), Muffenstopfen DN 150, Kunststoff-Rohr PP, Rohr DN 150**
Formstück in Rohrleitung einbauen. Vergütet wird der
Mehraufwand für den Einbau des Formstückes gegenüber
der bis zur Innenfläche der Sammelrohrleitung durchgemessenen Rohrleitung.
Formstück = Muffenstopfen DN/ID 150.
Rohr aus Kunststoff PP.
Durchgangsrohr DN/ID 150.
Einbau zur Durchführung der Dichtheitsprüfung. Nach
erfolgter Dichtheitsprüfung Verschlussteller wieder
ausbauen und in Eigentum AN übernehmen.
Menge: 4,000 St

**02.09.0100 Rohranschluss herstellen (Zul.) Anschluss DN 150 AL Kunststoff SL Kunststoff**
StL-Nr. 2201103632340 1
Rohranschluss an Sammelrohrleitung herstellen, An-
schluss dichten. Vergütet wird der Mehraufwand für das
Herstellen des Anschlusses einschließlich Pass- und
Sattelstücke gegenüber der bis zur Innenfläche der Sammelrohrleitung durchgemessenen Rohrleitung.
Rohr DN/ID der Anschlussleitung 150.
Anschlussleitung aus Kunststoff.
Sammelleitung aus Kunststoff.
Menge: 3,000 St

**02.09.0110 Rohranschluss herstellen (Zul.) Anschluss DN 200 AL Kunststoff SL Kunststoff Öffnung herst.**
StL-Nr. 2241103643341 1
Rohranschluss an Sammelrohrleitung herstellen, An-
schluss abdichten. Vergütet wird der Mehraufwand für
das Herstellen des Anschlusses einschließlich Pass- und
Sattelstücke gegenüber der bis zur Innenfläche der Sammelrohrleitung durchgemessenen Rohrleitung.
Rohr DN/ID der Anschlussleitung 200.
Anschlussleitung aus Kunststoff.
Sammelleitung aus Kunststoff.
Öffnung für Rohranschluss durch Bohren herstellen.
Menge: 1,000 St

**02.09.0120 Formstück einbauen (Zul.) Abzweig DN/OD 160/162 Kunststoff-Rohr Rohr DN 200**
Formstück in Rohrleitung einbauen. Vergütet wird der
Mehraufwand für den Einbau des Formstückes gegenüber
der bis zur Innenfläche der Sammelrohrleitung durchgemessenen Rohrleitung.
Rohr aus Kunststoff.
Formstück = Abzweig DN/OD 160/162, Connex-Anschluss
(PP),
stufenlosabwinkelbar 0° bis 11°, mit angeformter Muffe
Hersteller: Funke-Kunststoffe oder gleichwertig
Menge: 3,000 St

**02.09.0130 Systemschacht, rund, lichte Weite 400 mm,**
Systemschacht, rund, lichte Weite 400 mm,
ohne Steigeinrichtung, (Inspektionsöffnung gem. ATV A
241),
als Fertigschacht, Werkstoff PP bzw. PVC-U,
Schachtboden (PP oder PVC-U) mit 3 Zuläufen DN/ID 150,
Steigrohr (PVC-U) und Teleskopabdeckung (PVC-U/GG),
Anschlüsse für gelenkige Einbindung der Rohre
DN/ID 150 PVC-U aus Kunststoff,
Fugendichtung mit Dichtring aus Elastomer DIN 4060,
einschl. Schachtabdeckung Klasse D 400 aus Gußeisen,
ohne Lüftungsöffnungen.
Nicht benötigte Zuläufe durch Muffenstopfen
verschließen, Muffenstopfen liefern.
Systembedingte Schachtabdeckung liefern und aufsetzen,
Auflager für Schachtabdeckung nach statischen und konstruktiven Erfordernissen herstellen.
Lichte Schachthöhe über 1,0 m bis 2,0 m.
Schachtauflager aus 10cm Betom C12/15
incl. aller erforderlichen Erdarbeiten.
Überschüssiges Material in Eigentum AN übernehmen
und von der Baustelle entfernen.
Menge: 4,000 St

**02.09.0140 Schachtanschluss herstellen (Zul.) Rohr DN 150 Kunststoff-Rohr 'Kunststoff' 32 Anschluss+Gelenk**
StL-Nr. 220110361034903 1
Rohrleitung an Schacht anschließen, Anschluss dichten.
Vergütet wird der Mehraufwand für das Herstellen des
Anschlusses einschließlich Passstücke gegenüber der bis
zur Innenfläche des Schachtes durchgemessenen Rohrleitung.
Rohrleitung DN/ID 150.
Rohr aus Kunststoff.
Schacht aus 'Kunststoff - Systemschacht DN 400'
Anschluss mit Schachtanschlussstück und Gelenkstück.
Menge: 4,000 St

**02.09.0150 Schachtanschluss herstellen (Zul.) Rohr DN 150 Kunststoff-Rohr Betonfertigteile Anschluss+Gelenk**
StL-Nr. 220110361034103 1
Rohrleitung an Schacht anschließen, Anschluss dichten.
Vergütet wird der Mehraufwand für das Herstellen des
Anschlusses einschließlich Passstücke gegenüber der bis
zur Innenfläche des Schachtes durchgemessenen Rohrleitung.
Rohrleitung DN/ID 150.
Rohr aus Kunststoff.
Schacht aus Betonfertigteilen.
Anschluss mit Schachtanschlussstück und Gelenkstück.
Menge: 2,000 St

#### Titel 02.10 Straßenbau

**02.10.0010 Frostschutzschicht herstellen, bis 47 cm**
Frostschutzschicht aus Baustoffgemisch für Frostschutzschichten herstellen. Erhöhte Anforderungen (eA).
Anteil gebrochener Oberflächen:
  Brechkorngemisch=BKG - C100/0; C90/1; C90/3; C95/1
  Rundkorngemisch =RKG - C50/30; CNR/70; CNR.
Korngrößenverteilung des Baustoffgemisches muss über
gesamte Schichtdicke die Anforderungen der Tabelle 4
der TL SoB-StB erfüllen.
Frostunempfindliches Material muss Korngrößenbereich
der oberen 20 cm nach TL bzw. ZTV SoB-StB einhalten.
(Fliesskoeffizient nachfolgend als ECS bezeichnet.)
In Verkehrsflächen der Belastungsklassen Bk0,3 bis
Bk1,0. Baustoffgemische nach TL Gestein-StB außer Kalkstein: Widerstand gegen Zertrümmerung nach TL Gestein-
StB, Anhang A.
Baustoffgemische aus Kalkstein:
 Widerstand gegen Zertrümmerung
 SZ <= 26 M.-vH / LA <= 30 M.-vH
 SD <= 28 M.-vH / LA <= 33 M.-vH.
Baustoffgemisch 0/45. Bei Gemisch nach TL SoB-StB gilt:
bei RKG: Durchgang 2 mm >= 20 M.-vH;
bei BKG, wenn feine gewaschene GK mit ECS <= 30
  verwendet wird: Durchgang 2 mm >= 20 M.-vH;
bei Muschelkalk: feine gewaschene Gesteinskörnung
  mit ECS <= 30 und Durchgang 2 mm >= 20 M.-vH
  ODER feine entfüllerte Gesteinskörnung mit ECS >= 35
  und Durchgang 2 mm >= 17 M.-vH.
Für Baustoffgemische aus Muschelkalk gilt:
- Bei Maßnahmen innerorts sind Baustoffgemische
  mit Durchgang 0,063 mm
  <= 3,0 M.-vH (Anlieferungszustand) UND
  <= 5,0 M.-vH (eingebauter Zustand) zu verwenden.
Verformungsmodul EV2 auf der Oberfläche mindestens
120 MPa.
Einbaudicke bis 47 cm.
Baustoffgemisch ohne RC-Baustoffe und industriell
hergestellte Gesteinskörnungen.
Abgerechnet wird nach Auftragsprofilen.
Menge: 18,000 m3

**02.10.0020 Schottertragschicht herstellen.**
Schottertragschicht aus Baustoffgemisch für Schottertragschichten herstellen. Erhöhte Anforderungen (eA).
Baustoffgemisch muss aus mindestens drei
Gesteinskörnungen dosiert hergestellt werden.
Anteil gebrochener Oberflächen:
Brechkorngemisch - C100/0; C90/1; C90/3; C95/1.
Für Baustoffgemische aus Muschelkalk gilt:
- Bei Maßnahmen innerorts sind Baustoffgemische
  mit Durchgang 0,063mm
  <= 3,0 M.-vH (Anlieferungszustand) UND
  <= 5,0 M.-vH (eingebauter Zustand) zu verwenden.
Baustoffgemisch ohne RC-Baustoffe und industriell
hergestellte Gesteinskörnungen.
(Fliesskoeffizient nachfolgend als ECS bezeichnet.)
In Verkehrsflächen der Belastungsklassen Bk0,3 bis
Bk1,0. Baustoffgemische nach TL Gestein-StB außer Kalkstein: Widerstand gegen Zertrümmerung nach TL Gestein-
StB, Anhang A.
Baustoffgemische aus Kalkstein:
 Widerstand gegen Zertrümmerung
 SZ <= 26 M.-vH / LA <= 30 M.-vH
 SD <= 28 M.-vH / LA <= 33 M.-vH.
Baustoffgemisch 0/32.
Wenn feine gewaschene Gesteinskörnung mit ECS <= 30
  verwendet wird: Durchgang 2 mm >= 20 M.-vH;
bei Muschelkalk: feine gewaschene Gesteinskörnung
  mit ECS <= 30 und Durchgang 2 mm >= 20 M.-vH
  ODER feine entfüllerte Gesteinskörnung mit ECS >= 35
  und Durchgang 2 mm >= 17 M.-vH.
Verformungsmodul EV2 auf der Oberfläche mindestens
120 MPa.
Einbaudicke 15 cm.
Ungleichförmigkeitszahl U mindestens 13. Die Filterstabilität gegenüber dem Bettungsmaterial muss
eingehalten werden.
Menge: 8,000 m³

**02.10.0030 Erschwernis durch Einbauten b. Herst. ToB**
Erschwernis durch Einbauten, Schächte und
Straßenabläufe u.dgl..
Erschwernis beim Herstellen von Tragschichten ohne
Bindemittel durch vorsichtige Arbeitsweise an
vorhandenen Einbauteilen (Schächte, Schieber, etc.),
um Beschädigungen daran zu vermeiden.
Unabhängig von der notwendigen Einbaustärke und
Einbauteilgröße. Handarbeit/Kleingerät ist
einzukalkulieren.
Abgerechnet wird einmalig die Anzahl der Einbauten,
unabhängig von der Anzahl der erforderlichen Arbeiten
bzw. Lagen.
Menge: 2,000 St

**02.10.0040 Straßen-, Gehwegplanum herstellen Abweichung +-2 cm Verf. 120 MN/m2**
Planum herstellen.
Max. Abweichung von der Sollhöhe +2/-2 cm.
Verformungsmodul =  120 MN/m2
Kanal- und Leitungsgräben auf OK Hauptverfüllung
vor Einbau der Straßenbauschichten.
Menge: 20,000 m2

**02.10.0050 Pflasterdecke mit Großpflastersteinen des AG herstellen**
Pflasterdecke mit Großpflastersteinen aus Naturstein
herstellen.
In Fahrbahnflächen der Belastungsklasse bis 1,8.
Einzelflächen im Bereich der SW-Trasse über 10,00 bis
100,00 m2.
Pflastersteine gelagert innerhalb der Baustelle aufnehmen und fördern.
Format für Rastermaß = 160/160/160 mm.
Pflasterstein aus Granit.
Baustoffgemisch für Bettung und Fugen Kategorie
SZ18/LA20.
Bettung aus Baustoffgemisch 0/4, Anteil an Körnung unter 2 mm max. 30 Massenprozent, E CS35, C 90/3.
Fuge mit Baustoffgemisch 0/4, GU, F, E CS35, C 90/3,
Fugenmaterial einarbeiten und einschlämmen, Fugenschluss durch Einfegen und Einschlämmen herstellen.
Verlegen im Reihen-, Diagonalverband zbw. Passe
entsprechend Bestand.
Das Abrütteln der gesäuberten, Trockenen Fläche hat
grundsätzlich mit einer Hartgummischürze an der
Rüttelplatte zu erfolgen, anschließend bis zum
Fugenschluss einkehren.
Das zweimalige Nachsanden/ Verfugen der Flächen nach
Fertigstellung der Baumaßnahme ist einzurechnen.
Menge: 40,000 m2

**02.10.0060 Streifen aus Pfl. st. a. Nst. herst . vor Bordsteinen**
Streifen aus Pflastersteinen aus Naturstein herstellen.
Ein mehrzeiliger Streifen ist mit beidseitigen Schnurkanten herzustellen.
Streifen als Randeinfassung der Fahrbahn bzw. vor
Bordsteinen.
Format für Rastermaß des Pflastersteins = 160/160/160
mm.
Pflasterstein aus Granit.
Breite 1-zeilig auf Betonfundament C 25/30, d = 15 cm
Rückenstütze bis 10 cm unter Oberkante Streifen.
mit einer Druckfestigkeit (Einzelwert) am Bohrkern von
mind. 12 MPa.
Fundamentbeton mit einer Druckfestigkeit (Einzelwert)
am Bohrkern von mind. 12 MPa.
Komprimierbare Hartschaumplatte aus FOAGLAS o. glw.
zwischen Schacht und Betonfundament einbauen.
Pflasterfuge aus Fugenmörtel Typ A mit Zementmörtel
0/2.
Druckfestigkeit zwischen 40 MPa und 70 MPa im Mittel.
Biegezugfestigkeit mind. 6 MPa im Mittel und mind. 5
MPa im Einzelwert. Widerstand gegen Frost-Taumittel-
Beanspruchung max. 500 g/m2 Masseverlust im Einzelwert
mit dem CDF-Test. Haftzugfestigkeit mind. 1,5 MPa im
Mittel und mind. 1,2 MPa im Einzelwert. Statischer E-
Modul mind. 17000 MPa, max. 22000 MPa im Einzelwert.
Verlegung in Radien über 12,00 m bis 20,00 m.
Menge: 10,000 m

**02.10.0070 Bordstein des AG setzen**
Bordstein des AG setzen. Breite der Rückenstütze mind.
15 cm.
Bordstein aus Naturstein ca. 30/25 bis 18/30 cm,
unterschiedlicher Längen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 5,000 m

**02.10.0080 Bordstein trennen Nassschneiden**
Bordstein auf Passmaß trennen.
Bordstein aus Naturstein ca. 30/25 bis 18/30 cm.
Bordstein trennen durch Nassschneiden.
Bordstein quer trennen.
Menge: 2,000 St

**02.10.0090 Deckschicht ohne Bindem. herst. 0/11 Dicke 5,0 cm**
Deckschicht ohne Bindemittel herstellen. Erschwernisse durch Einbauten, Schächte und Straßenabläufe werden gesondert vergütet.
In Verkehrsflächen 'landwirtschaftliche Wege, im
Bereich der Start- und Zielgruben.'
Baustoffgemisch 0/11.
Einbaudicke = 5 cm.
Menge: 35,000 m2

#### Titel 02.11 Landschaftsbau

**02.11.0010 Rasenansaat herstellen, RSM Regio Bösch/Seit/Trenn, Feinplanum herst., Menge 10 g/m2**
Rasenansaat mit RSM Regio herstellen.
Saatgut ohne Entmischung ausbringen, einarbeiten und
andrücken. Anfallenden Abfall, Steine, Fremdkörper,
Unkraut und schwer verrottbare Pflanzenteile ablesen,
Dauerunkräuter ausgraben; Durchmesser der Steine und
Fremdkörper 2 cm.
Ggf. vorwüchsige Kräuter ausmähen. Abfall und Mähgut
entsorgen. Entsorgen wird nicht gesondert vergütet.
Ansaat auf Seitenstreifen, Böschungen, Gräben und
Mulden.
Feinplanum herstellen.
Reine Saatgutmenge: 5 g/m2 (mit Füllstoff auf 10 g/m2
erhöht).
Zertifiziertes Saatgut nach den Regeln des VWW,
Lieferung im versiegelten Gebinde oder durch einen
zertifizierten Händler.
Zertifikat ist vor Ausführung der Rasenansaat dem AG
zur Prüfung und Freigabe des Saatgutes vorzulegen.

Regiosaatgutmischung (RSM Regio),
Produktionsraum 3: Mitteldeutsches Flach- und
Hügelland,
Ursprungsgebiet 5: Mitteldeutsches Tief- u. Hügelland,
Mischung 70/30 (Gräser/Kräuter) für Magerstandorte im
öffentlichen Grün.
Menge: 50,000 m2

**02.11.0020 Temp. Amphibienschutzzaun herst. Zauntrasse mähen Zauntr.planieren**
Temporären Amphibienschutzzaun in Abstimmung mit der
ökologischen Bauüberwachung des AG mit lückenlosem
Fugen- und Bodenschluss sowie Übersteigschutz
standfest herstellen, einschließlich Pfosten und aller
erforderlichen Querstreben, Spannschnur, Kleinteile
sowie des zur Andeckung des Zaunfußes notwendigen
Materials.
Absteckung der Zaunverlaufes im Gelände mit der
ökologischen Bauüberwachung des AG ist einzurechnen.
Absteckpfosten sind vom AN bereitzustellen.
Zaun vorhalten, unterhalten und abbauen.
Zauntrasse ca. 0,50 m breit, bodennah mähen und/oder
Kleingehölze zurückschneiden, Schnittgut seitlich
lagern.
Zauntrasse vor Einbau grob planieren, Zaun mind. 10 cm
tief in Erdreich einbinden und Lauffläche planieren.
Lieferung von Gewebeplane aus Polyethylen, Höhe 60 cm,
inkl. Gummiringen, Haltestäben, Erdnägeln, Spannschnur.
Zaun mit Haltestäben im Abstand von 2 m entsprechend
Aufbauanleitung des Herstellers aufstellen und untere
Umschlagfläche mit Erde/Sand andecken um eine
Unterwanderung zu vermeiden
Ausführung in Teilflächen.

Vorhaltedauer = 4 Monate.

Funktionskontrolle: bedarfsweise, mind. 1 x
wöchentlich.
Menge: 415,000 m

#### Titel 02.12 Pumpwerk Nr.2 (Neubau) Kreischau II

*Hinweis*

**02.12.0010 Unterlagenerarbeitung für EMSR und Datenübertragung (Pumpstation)**
Unterlagenerarbeitung für EMSR und Datenübertragung
(Pumpstation)

Folgende Inhalte sind zu erfassen und zu erarbeiten.

1. Technische Ausrüstung "Starkstromanlagen" mit
Niederspanungsverteilung
- Erweiterung Niederspannungsschaltalage
- Kabel und Leitungen, Verlegesysteme
- Erdung, Potenzialausgleich, Blitzschutz

2. Technische Ausrüstung  "Fernmelde- oder
Informationstechnische Anlagen" mit
- Regeltechnik
- Kommunikationstechnik
- Prozessleittechnik

Erarbeitung und Weiterreichung ausführungs- und
montagereifer Unterlagen für die Fertigung der
EMSR-Technik und Datenübertragung an ausführende
Hersteller - u. Montagefirma.
Menge: 1,000 St

**02.12.0020 vormontierter Abwasserpumpschacht**
Folgende anlagenspezifische Angaben liegen zugrunde:

- Förderleistung des PW ca. 7,0 l/s
- Gesamtförderhöhe ca. 40 m
- Doppelanlage mit Solobetrieb einer Pumpe
(Wechselpumpbetrieb)
- (100 % Redundanz durch 2. Pumpe)

Vormontierter GFK-TOP 3D 1800 Abwasserpumpenschacht
Glasfaserverstärkter Polymerschacht in monolithischer
Bauweise mit TOP-Pumpensumpfgeometrie, umseitig
verlaufender
Auftriebssicherung und Stahlbetonabdeckplatte.
Komplett vormontierte Einheit mit integrierter Huböse, zum
leichten Einbringen
in die Baugrube, vormontierten Kupplungsfüßen,
Rohrleitung
und Armaturen.

Baukörper:
Aus kontinuierlich gewickeltem, glasfaserverstärktem
ungesättigtem Polyesterharz (UP-GF), analog DIN EN
15383, Schachtrohr
nach DIN EN 14364/DIN 16868.
Eine ausreichende Langzeitwiderstandsfähigkeit
gegenüber
kombinierter chemischer und mechanischer Belastung ist
nachzuweisen über die max. Langzeitrandfaserdehnung
für eine
Mindestbetriebsdauer von 50 Jahren im Strain Corrosion
Test
nach DIN EN 1120.

Mit Endlosglasverstärkung in Umfangsrichtung mit hoch
korrosionsbeständigem ECR-Glas, inertem Füllstoff,
ohne
Calciumcarbonat. einschließlich Inliner mit Glasvlies
und
Glasfaserverstärkung für zu erwartende höhere
chemische
Belastungen des kommunalen Abwassers
PH Beständigkeit von PH 1 - 10
Zum Einsatz in H2S gefährdeten Bereich geeignet.
Anordnung der Abdeckung, der Muffen, Positionierung
der Pumpen und Höhe des Grundwasserstandes nach
Angaben des Pumpenherstellers, bzw. gem. Zeichnung.

Die Produktion der GFK Schachtbauwerke muss einer
Fremdüberwachung unterliegen. Mit der regelmäßigen
jährlichen
Überwachung durch eine unabhängige nach DIN EN ISO/IEC
17020 Akkreditierte Überwachungs- und
Zertifizierungsstelle ist die Konformität nach EN
15383 durch ein aktuell gültiges
Übereinstimmungszertifikat nachzuweisen.

Fabrikat z.B. XYLEM / FLYGT / GFK-TOP 3D Schacht o.
glw.

Typ: GFK-TOP 3D/1800 o.glw., Belastungsklasse D

Innendurchmesser:  ca. 1.780 mm
Außendurchmesser:  ca. 1.841 mm
Außendurchmesser inkl. Auftriebssicherung: ca. 2.453 mm
Bauhöhe (gesamt): bis ca. 6,35 m

Ausführung:
Schachtabdeckung  aus Gusseisen Klasse D
inkl. Stahlbetonabdeckplatte SLW 60
(Stahlbetonplatte medium seitig glasfaserbeschichtet)

Pumpensumpfausbildung:
Um die im Abwasser enthaltenen Fremd- und Feststoffe
optimal der Förderpumpe/n zuzuführen ist eine
besondere Pumpensumpfausbildung mit hohem
Selbstreinigungseffekt
vorzusehen. Die Installation der Kupplungsfüße erfolgt
schräg auf der ca. 450 mm hohen, umlaufenden Berme
und um je 5 Grad zueinander ausgerichtet. Die Anlage
ist
so konzipiert, das der unterste Ausschaltpunkt der
Pumpen
als Dauerbetriebspunkt bei gleichzeitig aufgetauchtem
Motorteil ausgelegt wird. Der Bieter hat dieses zu
berücksichtigen. Die gesamte Schachteinbautiefe wird dadurch
minimiert und das Restvolumen auf ca. 240 l reduziert.

Vormontierter Lieferumfang:
Eine vormontierte Anlieferung reduziert die Montagezeit
vor Ort.

2 x Kupplungsfuß: GG, DN 80 mit Multi-Jointadapter

Rohrleitung:
Edelstahl (1.4571), inkl. strömungsgünstiger
Rohrvereinigung DN 80 mit. Spülanschluss-möglichkeit
endend mit einem 1 ½" Edelstahlkugelhahn. Rohrleitung endet ca. 0,2 m außerhalb
des Schachtes mit einem Multi-Jointadapter in
der Nennweite DN 80 Rohr/Flansch

2 x Schieber:  GGG-50, DN 80 / PN 16
weichdichtend  mit Handrad

2 x Rückflußverh.:
Kugelrückschlagventil GGG-40, DN 80

2 x Führungsrohrhalter: 2" Edelstahl A4

Inkl. Führungsrohre 2" Material: Edelstahl A4

Leiterhalter: vormontierte Installationspunkte für die
Leiter

Der GFK-TOP 3D o.glw. Pumpschacht ist in einer
Kompletteinheit herzustellen und zu liefern. Die
Bermen sind gem. der o.g. Leistungsspezifikation
auszubilden.
Diese, sowie die weiteren funktionsrelevanten
Leistungsmerkmale zur Selbstreinigung sind gemäß
Beschreibung auszuführen, bzw.
bei Alternativen die Gleichwertigkeit der Funktion zu
gewährleisten. Für den kompletten Schacht inkl. Boden und Ab-
deckung ist ein statischer Nachweis zu erbringen
einschließlich
dem Nachweis der Auftriebssicherheit, errechnet für
eine
maximale Einbautiefe von 6,0 m.

1 Modul vorinstallierte Zulauföffnungen

Diese werden werksseitig gem. exakter bauseitiger
Vorgabehergestellt.

1x Zulaufmuffe DN 200 KG-Doppelmuffe
2 x für Kabelleerrohrmuffe KG DN 100-Doppelmuffe
2 x Be- und Entlüftungsmuffe DN 150 KG-Doppelmuffe

Schachtbauwerk liefern, abladen, einbauen einchl.
erforderl. Nebenarbeiten.

'.............................'
Fabrikat
Bieterangabe
Menge: 1,000 St

**02.12.0030 Abwassertauchmotorpumpensystem**
Abwassertauchmotorpumpensystem

Mit integrierter Intelligenz als kompaktes, stabiles

Blockaggregat aus Gusseisen  GG25, in Ex -
ausführung. Motor- und Lagerdimensionierung für
Dauerbetrieb (Betriebsart S1) auch bei aufgetauchtem Motorteil.

Das Pumpensystem verfügt über:
 ?  Automatische Pumpenreinigungsfunktion
 ?  Konstante Motorleistung
 ?  Automatische Drehfeldkorrektur
 ?  Sanftanlauffunktion
 ?  Leckagesensor im Statorgehäuse
 ?  zus. Temperatursensor im Pumpenkopf
 ?  Sammelstörmeldung Temperatur./ Leckage

Die Steuerelektronik ist kunststoffvergossen im
Pumpenkopf integriert und so gegen thermische
Einflüsse, Feuchtigkeit, Staub und Vibrationen ge-
Schützt mit CCI Modul

Abdichtung der Welle durch zwei unabhängig
wirkende Gleitringdichtungen, zur Erhöhung der
Lebensdauer durch Minimierung der abrasiven
Belastung ist im Gehäuse der unteren Gleitringdichtung eine umlaufende Spiralnut als Verschleißschutz integriert. Servicefreundlicher Geräteaufbau
durch geteilte Motor- und Pumpengehäuseeinheit
und Pumpengehäuse.

Allgemeine Daten:
Fabrikat:  Flygt o. glw.
Baureihe:  NP 3171 SH 3.274
Betriebsart:  S1
Druckanschluss:  DN 100 / Übergang auf DN 80
nach EN 1092-2
Einschaltdauer bei vollständig
aufgetauchtem Motorteil:  100 %

Hydraulik:
Förderdaten:  Q: 7,0 l/s,
  H: ca. 55 mWS
Wirkungsgrad: gesamt  ca. 35  %
Spezifischer Energie:  0,05  kWh/m3
Hydraulik/Laufradform:  Adaptive N-Technologie T?
der neusten Generation

Antrieb:
Super- Premium- Effizienzmotor IE4  gem.
IEC 60034-30 als Synchronmotor mit konzentrierter
Statorwicklung. Permanentmagnetmotor ausgelegt
für eine max. Anzahl von 60 Pumpenstarts pro Stunde.

Fabrikat:  Flygt o. glw.
Wicklung:  ISO-Klasse H
Leistungsfaktor:  0,95
Ausführung:  Ex
Betriebsart:  S1, auch bei 100 %
  aufgetauchtem Motor
Wicklungsschutz:  3 Thermofühler

Nennleistung:  22,0  kW
Setpower:  ohne  kW
Nennspannung:  400 V/50 Hz
Drehzahlbereich:  800- 2.086 1/min

Startart:  stufenlos geführter
  Motorstart
Schutzart:  IP68 / c Ex dB IIB Gb T4

Lieferung inkl. 20 m abgeschirmter und längswassergeschützter (Watercut) elektrischer Anschlussleitung
Typ Subcab. o. gleichwertig

Werkstoffe:
Gehäuse:
Laufrad:  Hard-IronT?-GJN-HB555
Einsatzring:  Hard-IronT?-GJN-HB555
Welle:  1.4057 + QT800
Gleitringdichtungen:  WCCr / WCCr
Schrauben/Muttern:  1.4401 + 1.4404
Oberflächenbehandlung:  Duasolid 50 abwasserbeständige 3-fach  Beschichtung

Fabrikat:  Flygt o. glw.
Baureihe:  NP 3171 SH 3.274

inkl. Montage

'.............................'
Fabrikat
Bieterangabe
Menge: 2,000 St

**02.12.0040 Lastenaufnahmeeinrichtung im Hebezeugbetrieb**
Lastenaufnahmeeinrichtung im Hebezeugbetrieb,
Ausführung als kurzgliedrige Kette mit Zwischengliedern im 1m Abstand (gem. EG - Maschinenrichtlinie und UVV),Werkstoff Edelstahl(1.4571 / 1.4401),
max. Last 560 kg, Länge : 7 m
Menge: 2,000 St

**02.12.0050 Erstellen und Übergabe einer prüffähigen Statik**
Übergabe eines prüffähigen Nachweises für die Statik
und der Auftriebssicherheit.
Für den kompletten Schacht inkl. Boden und Abdeckung
ist ein statischer Nachweis für die Festigkeit und
Stabilität
mit Lasten bis SLW 60 zu erbringen, einschließlich
dem Nachweis der Auftriebssicherheit, errechnet für
eine
maximale Einbautiefe von max. 6,0 m.
Menge: 1,000 St

**02.12.0060 Edelstahl Schachtabdeckung**
Edelstahl Schachtabdeckung
Tagwasserdichte Ausführung mit Dunsthut
zum Aufdübeln inkl. Befestigungsmaterial, Dichtung
und Schließzylinder
Material V2A / 1.4301
Lichte Weite: 1540 x 755 mm
Klasse A
liefern und montieren

'.............................'
Fabrikat
Bietereintrag
Menge: 1,000 St

**02.12.0070 Einstiegleiter mit aufsteckbarer Doppelholmeinstieghilfe**
Einstiegleiter mit aufsteckbarer
Doppelholmeinstieghilfe
Material 1.4301, Breite 300 mm, zur Befestigung an den
werksseitig vormontierten Installationspunkten,
inkl. der erforderlichen Umfassungsverlängerungen
Material liefern und montieren.
Menge: 1,000 St

**02.12.0080 Be- u. Entlüftungseinrichtung Dunsthut DN 150 mit Insektensieb, Länge 1000 mm**
Belüftungseinrichtung
Dunsthut DN 150 mit Insektensieb, Länge 1000 mm
Material Edelstahl/KG
seitlich am Schacht herausgeführt
inkl. Befestigungspunkte im Schacht
Menge: 1,000 St

**02.12.0090 Prallblech Material: Edelstahl**
Prallblech
Material: Edelstahl
für Zulauf DN 200 KG-Doppelmuffe
inkl. Befestigungsmaterialien in Edelstahl
Einbauteil liefern und einbauen.
Menge: 1,000 St

**02.12.0100 Erstellen einer Werkszeichnung des Abwasserpumpschachtes**
Erstellen einer Werkszeichnung des
Abwasserpumpschachtes
Vorlage vor Baubeginn zur Genehmigung der Ausführung
Im Format: AutoCad und PDF
Eine einmalige Änderung nach dem ersten Prüflauf ist
einzukalkulieren.
Menge: 1,000 St

**02.12.0110 Niederspannungsschaltanlage Nexicon o. glw.**
Niederspannungsschaltanlage Nexicon o.glw.  (für
Concertor o.glw.)
Nexicon ist eine programmierbare und erweiterbare
Überwachungs- und Steuerplattform.
Nexicon wurde als modulares System konzipiert,
wobei jedes Modul für die Überwachung oder
Steuerung unterschiedlicher Anlagen oder Funktionen
ausgelegt ist. Die Kommunikation zwischen den Modulen
im System wird auch über die Rückwandplatine
ausgeführt.
Die Kommunikation mit einer Webschnittstelle oder
einem SCADA-System wird über den
Anwendungsmanager hergestellt. Die Kommunikation
mit einer Xylem HMI oder einem
Service-Tool wird über das
Rückwandplatinen-Versorgungsmodul hergestellt.

Dazu gehörige Module (Optional) sind:
 ? 8484300 Nexicon XBS251 Spannungsversorgung
 ? 8484200 Nexicon XBP251 Rückwand
 ? 8482100 Nexicon XAM912 Anwendungsmanager
 ? 8482800 Nexicon FPM411 Pumpenmodul
 ? 8482820 Nexicon FPM711 Concertormodul
 ? 8482400 Nexicon FPM611 Frequenzumrichtermodul
 ? 8602500 Nexicon XLM411 Sensormodul
 ? 8484000 Nexicon XDC411 Digital 6E/4A Modul
 ? 8484100 Nexicon XAC411 Analog 4E/4A Modul
Maximale Anzahl Module 8

Zertifizierung gemäß CE, approbiert nach
EN 61010-1:2010/A1:2019, EN 61000-6-3:2007/A1:2011,
EN 61010-2-201:2018, EN 61000-6-2:2005, EN 62311:2008,
EN 61326-1:2013, ETSI EN 301 489-17 v3.2.4:2020,
EN 63000:2018, ETSI EN 301 489-1 v2.2.3:2019,
ETSI EN 300 328 v2.2.2:2019, ROHS 2011/65/EU

Vorabschaltplan zur Freigabe
Schaltschrank inklusive folgende Einbauten:
1x Hauptschalter 4 Polig, Gelb-Rot, Abschließbar
2x Motorschutzschalter für 4-16A
2x Leistungsschütze 7,5kW
2x Ex-Thermorelais mit Relais
1x Spannungsüberwachung
1x Spannungsmesser analog mit Umschalter
2x Stromwandler 30/5A
2x Hand-0-Auto Schalter
1x USV 230V.24V-1,5 A/1,3 AH mit internen Akku
1x Ex-Trennbarriere für externe analoge
Niveaumessungen
  inkl. Überspannungsableiter
1x Ex-Trennverstärker für Hochwasserschwimmerschalter
1x Fehlerstromschutzschalter für die Steckdosen 4-polig
2x Spannungsabgang 230V / 16A, zum Anschluss von
externen Verbrauchern auf Reihenklemme verdrahtet,
  inklusive Sicherungsautomat, 1-polig
1x Spannungsabgang 400V / 16A, zum Anschluss von
externen Verbrauchern auf Reihenklemme verdrahtet,
  inklusive Sicherungsautomat, 3 polig
1x Klemmleiste mit Netzausfall, SSM, Betrieb P1,
Störung P1,
  Betrieb P2, Störung P2
1x Einbau Nexicon o.glw. Komponenten bestehend aus:
1x XAM912 Anwendungsmanager
1x XBP251 Rückwand
1x XBS251 Spannungsversorgung
2x FPM711 Concertormodul
1x FOP402 Touch HMI
2x Flygt Concertor Filter

In Stahlblechschrank für Wandmontage in den
Maßen: 760 x 760 x 210 mm HxBxL

inkl. 1x Xylem - Nexicon XAM 912 Anwendungsmanager
Zentralbaugruppe für programmierbare und erweiterbare
Überwachungs- und Steuerungsfunktionen.
Modulares System, jedes Modul ist für die Steuerung
unterschiedlicher Pumpen oder Assets ausgelegt.
SCADA (Modbus TCP/RTU, DNP3, IEC 60870-5-104)
kompatibel für einfachere Verwaltung.
Die Kommunikation und Versorgung der einzelnen
Module wird durch die Rückwandplatine gewährleistet.
Parametrierbar über HMI und Webserver.
Batterie Slot für BR1632 Batterie für Echtzeituhr und
ein SD-Kartenslot für Micro-SD Karte (nicht enthalten).

Technische Daten:
Versorgung:  +24V / 5W
Größe:  L x H x T 107 x 120 x 60mm
Schnittstelle:  2x RS 485, USB, Ethernet (IPv4)
Protokolle:  Modbus RTU/TCP, DNP3, IEC-104
Anschlüsse:  2 Analog In, 4 Digital Out, 6 Digital
In
Temperaturbereich:  -20 bis +60 °C
IP-Zertifizierung:  IP 20
Kommunikation:  Ethernet
Hauptmerkmal:  1 Stk. pro System
Rückwandmontage:  2 Slots

Vorprogrammierte Pumpenfunktionen:
 ? Pumpenstationssteuerung für max. 8 Module
 ? Einrichtungsassistent für eine schnelle und
  einfache Installation
 ? Ereignisprotokoll für vereinfachte Fehlersuche
 ? Leistungs- und Energieberechnung
 ? Fettstreifenminimierung - wechselndes Startniveau,
um Fettansammlungen an den Wannenrändern
zu vermeiden
 ? Überlaufberechnung
 ? Pumpenwechsel nach Anzahl der Starts/Klassischer
Pumpenwechsel
 ? Die Pumpenredundanzfunktion garantiert
einen kontinuierlichen Betrieb

Pumpen-/Motorschutzkonfiguration:
 ? Support für Durchflussmessgeräte
(analog, digital Pulsweite > 0,5sec)
 ? Maximale Laufzeit
 ? Hochwasserschutz
 ? Trockenlaufschutz mit Niedrigniveauschalter
 ? Temperaturschutz
 ? Wasserstand per Drucksonde oder
Schwimmer mit anpassbaren Alarmschwellen
 ? Standard-Pumpensteuerung (HOA)
 ? Flexibles und intelligentes Alarmmanagement
 ? Wartungslauf

Fabrikat: Xylem o.glw.
Typ: Nexicon XAM 912 - 8482100
inkl. 1x Xylem - Nexicon XBP251 Rückwand
Die Rückwandplatine im Nexicon-System wird
für die folgenden Zwecke verwendet:
 ? Eingangsleistung zu den Modulen
 ? Kommunikation zwischen den Modulen

Technische Daten:
Versorgung:  +24V
Größe:  L x H x T 150 x 110 x 20mm
Temperaturbereich:  -20 bis +60 °C
IP-Zertifizierung:  IP 20
Rückwandmontage:  stellt 5 Slots zur Verfügung

Fabrikat: Xylem o.glw.
Typ: Nexicon XBP251 - 8484200

inkl. 1x Xylem - Nexicon XBS251 Spannungsversorgung
Das Rückwandplatinen-Versorgungsmodul im
Nexicon-System wird vorrangig für die
Eingangsstromversorgung des Rückwandbusses verwendet.

Hauptmerkmale:
 ? +24 VDC an die anderen Module
 ? +24 VDC / 1A an die externe Ausrüstung
 ? Verbindung mit der Backup-Batterie
 ? Maximale Leistung, externe Backup-Batterie 90W
 ? Verbindung mit der HMI

Technische Daten:
Versorgung:  +24V (Bereich 12-30 VDC)
  externes Netzteil max. 96W
Größe:  L x H x T 113 x 120 x 30 mm
Schnittstelle:  2 Ethernet (IPv4)
Temperaturbereich:  -20 bis +60 °C
IP-Zertifizierung:  IP 20
Hauptmerkmal:  1 Stk. pro System
Rückwandmontage:  seitlich 0 Slots

Fabrikat: Xylem o.glw.
Typ: Nexicon XBS251 - 8484300

inkl. 2x Xylem - Nexicon FPM711 Concertormodul
Das Pumpenmodul im Nexicon-System wird als
Gateway zu einer Dirigo Anwendung verwendet.

Hauptmerkmale:
 ? Hochniveauschaltereingang
 ? H-0-A Schalter - Hand Eingang
 ? H-0-A Schalter - Auto Eingang
 ? Überwachung des Stroms
 ? Schaltschutzausgang
 ? Störungsausgang
 ? Betriebsausgang

Technische Daten:
Versorgung:  +24V
Größe:  L x H x T 107 x 120 x 30 mm
Anschlüsse:  1 Analog In, 3 Digital Out, 3 Digital
In
Maschinenschnittstelle:  Pumpenkommunikation
Temperaturbereich:  -20 bis +60 °C
IP-Zertifizierung:  IP 20
Rückwandmontage:  1 Slot
Fabrikat: Xylem
Typ: Nexicon FPM711 - 8482820

inkl. 1x Flygt Operating Panel (FOP402) Touch HMI
Touchscreen HMI zur Steuerung/ Parametrierung von
Steuerungen der Marke Flygt / Xylem über ein Gateway
(FPG 414), Controller (APP411), Nexicon (XAM912
Anwendungsmanager) oder MAS 801 System.
Zur Installation an einer Wand oder in einer
Schaltschranktür.
Kommunikation zwischen HMI und Controller oder Gateway
erfolgt über eine Ethernet Verbindung.

Technische Daten:
Versorgungsspannung:  +24 V DC (-15/ +20%)
Leistungsaufnahme:  8,5W
Stromaufnahme:  0,35A
Speicher:  512MB Flash, 1GB RAM
Schnittstelle:  Ethernet-Port, 2 x USB 2.0
Schutzklasse:  IP20 Rückseite
  IP65 Vorderseite
Arbeitstemperatur:  -20°C - 60°C
Display:  7" TFT LED
Maße (BxHxT):  197 x 140 x 36,5mm

Fabrikat: Flygt o.glw.
Typ: FOP402 - 8224800

inkl. 2x Flygt - EMV Filter
Frequenzumrichter Filter 3 phasig für leitungsgeführte
Störgrößen. Speziell für Concertor 6020 / BIBO 2960,
damit die Klasse C2 der EN618000-3 EMV-Richtlinie
erfüllt wird.

Technische Daten:
Spannung:  520 VAC
Frequenzbereich:  50 / 60 Hz
Nennstrom:  16 A
Überlastkapazität:  6x Nennstrom für 8 Sekunden
Größe:  L x H x T 65 x 150 x 90mm
Anschluss:  Bis 4 MM2 / 12 AWG
IP-Zertifizierung:  IP 20

Fabrikat: Flygt o.glw.
Typ: EMV Filter - 850310

Einbau EMV Filter

'.............................'
Fabrikat
Bietereintrag
Menge: 1,000 St

**02.12.0120 Software Standard oder Individual**
Software Standard oder Individual
Gem. Lastenheft programmieren oder ändern
und aufspielen, einschließlich Funktionsprüfung
Menge: 1,000 St

**02.12.0130 Niveauerfassung**
Niveauerfassung
1  x Schwimmerschalter für Hochwassermeldung
geeignet für explosionsgeschützen Bereich
Quecksilberfrei, Gehäuse aus Kunststoff.
Schaltleistung: 250 V AC / 16 A, 4 A induktiv 30 V DC /
5 A, geeignet für Abwasser bis +50°C mit einer Dichte
von 0,95-1,10 kg/dm3
Inkl. Halterung und 20m elektrischer Anschlußleitung
Fabrikat: FLYGT o.glw.
Typ: ENM-10

1 x Drucksensor - kontinuierlichen Niveauerfassung

Niveausensor LTU 801
Messbereich: 0-5 m
Kabellänge: 20 m
Gehäuse - Ryton PPS
Messzelle: Silikon / Diaphragma: Keramik

Masse Gehäuse: 50x135 mm
Kabel geschirmt, 2x0,5 mm" 5x0,15 mm
mit Kapillarrohr / Feuchtigkeitsfilter
Gas und Wasserdicht IP68
Messprinzip: Keramik kapazitiv
Versorgungsspannung 10-30 V DC, 12-30 V DC
Ausgangssignal: 2-Leiter 4 - 20 mA
Temperaturbereich: -10 - + 70 ° C
Max. Überdruck: 4 bar (0-2m) + 10 bar (0-5m)

Zulassungen:
EMV 2004/ 108/EG
EN 61326-1, 61326-2-3
ATEX 94/9 / EG, II 2G EX IA IIC T6,
II 2G EX IA IIC T5, II 2G EX IA IIC T4 UL
KLASSE 1, 2 + 3 Div. 1 Gruppe A-D T4/T5/T6

Fabrikat: FLYGT o.glw.
Typ: LTU 801
Menge: 1,000 St

**02.12.0140 PVC-Schutzrohr DN100 für den Druckaufnehmer**
PVC-Schutzrohr DN100 für den Druckaufnehmer
inkl. 3 Doppelrohrschellen in Edelstahl zur
Befestigung an der Steigleitung
liefern und einbauen
Menge: 1,000 St

**02.12.0150 1 x Schuko-Steckdose**
1 x Schuko-Steckdose
Schuko-Steckdose für Wandaufbau, 230 V/16 A
inkl. Spannungsabgang mit Sicherungsautomat
+ CEE-Steckdose
CEE-Steckdose für Wandaufbau, 400 V / 16 A
inkl. Spannungsabgang mit Sicherungsautomat

1 x Fehlerstromschutzschalter
Fehlerstromschutzschalter für die Steckdosen
4-polig, mit Hilfsschalter
Nennspannung:  400 V
Nennstrom:  40 A
Fehlerstrom:  0,03A,
betriebsfertig in Schaltanlage eingebaut.
Menge: 1,000 St

**02.12.0160 Potentialausgleich nach VDE 0165, Abs. 5.3.3 kompl. einschl.:**
Potentialausgleich nach VDE 0165, Abs. 5.3.3
kompl. einschl.:
- Potentialausgleichsschiene im Schaltschrank
- Ausgleichsleitungen zwischen Pumpwerk und
  Schaltschrank
liefern und montieren
Menge: 1,000 St

**02.12.0170 Verteilerschrank-Kombination A750-1 + A750-2**
Verteilerschrank-Kombination A750-1 + A750-2
1x Schrank A750-1 und 1x Schrank A750-2
nebeneinander montiert, gemeinsames Dach.

Selbsttragendes Kunststoffgehäuse aus glasfaserverstärktem Polyester, Schutzklasse II, Schutzart IP44,
als Leerschrank zum Ausbau nach IEC 61439-5.
Umgebungstemperatureignung -25°C bis zu +90°C
(Dauergebrauchstemperatur).
Glatte Schrankoberfläche, IK-Klassifizierung IK 10,
alle Metallteile aus korrosionsbeständigem Material.
Geeignet zur Montage Eingrab- / Bodenmontagesockel.
Einfach zu montieren durch modularen Aufbau,
Türöffnungswinkel 95°. Scharniertüre mit Dreipunkt-
Verriegelung und Schwenkhebelverschluss (vorbereitet
für handelsübliche Einbauhalbzylinder-Schlösser).
M10-Gewindeeinsätze in der Rückwand für die Montage
Sammelschienen, Montageplatten und Montagerahmen.

Abmessungen (BxHxT): 1900 x 1080 x 322 mm
1x DIN-Größe: 1 + 1x DIN-Größe: 2, Schutzart: IP44
Material Gehäuse: Heißverpresster glasfaserverstärkter
duroplastischer Verbundwerkstoff auf Basis von
ungesättigtem Polyesterharz Farbe: RAL 7035
vollkommen durchgefärbt.
Anzahl Türen: 3

2 x Kunststoff- Montageplatten
Abmaße: (HxBxT) 925 x 705 x 10 mm
Abmaße: (HxBxT) 925 x 1035 x 10 mm
Türverschluss: 2 x Schwenkhebelschloss
für 2 Profilhalbzylinder 40 mm Gesamtlänge

Profilhalbzylinder, mit 3 Schlüsseln,
Flygt Sonderschließung, Zylinderlänge 40 mm
Schaltplantasche DIN A 4 Aufnahme der Schaltpläne

Fabrikat: Elsta / Mosdorfer oder gleichwertig

1 x Kunststoffsockel Set Gr. 1+2 (A750)
Abmaße: (BxHxT):
785 x 950 x 310 mm + 1155 x 950 x 310 mm
Gesamtbreite: 1900 mm
Einbautiefe im Erdreich: 700 mm
Sockel sind zusammengebaut.
Kabelfangschiene im oberen Teil des Sockels

1 x Schaltschrankbeleuchtung
mit LED inkl. Automatensicherung
geschaltet über Türkontakt
Leistung:  10 W / 230V
Abmasse:  (L) 588 x (D) 26 mm
Inkl. Leitung / Einbau / Kleinmaterial

1 x Heizung mit Thermostat
PTC Heizelement mit Schnellanschlussklemme
und Automatensicherung 4 A
Spannung: 110 - 240 V
Leistung: 86 - 100 W
Thermostat: 5 - 55°C
Abmessungen:
Heizung:  (BxHxT) 90 x 165 x 75 mm
hermostat:  (BxHxT) 50 x 50 x 25 mm

1 x LED-Warnleuchte
LED-Warnleuchte für Schaltschrankaufbau ohne
Anschlussleitung, 24 V Blinkfunktion
Menge: 1,000 St

**02.12.0180 EVU Messplatz**
EVU Messplatz
bis max. 63A ohne Beantragung des
Versorgungsanschlusses.
Zählerplatz nach VDE-AR-N:2019-4
mit Überspannungsschutz und 3-Punkt-Befestigung
für Zähler - Gesamtabmaße: (B) x (H) 600 x 750 mm

Netzseitiger Anschlussraum (NAR):
(B) x (H) 300 mm x 300 mm
mit Anschlussklemmen auf 5 poliger 40mm
Sammelschienen System mit selektiven
Leistungsschutzschalter (SLS)
(je nacherforderlicher Leistung 35/50/63A)
3- pol. plombier- und sperrbar nach DIN VDE0641-21
und Maßnorm DIN 43880 Baugröße 6.
SLS ist einpolig schaltend, mit separater
Kontaktstellungsanzeige, für den Kunden gegen
unbeabsichtigtes oder mutwilliges Schalten.
Mit Kombi-Ableiter 4-poliger Kombi-Ableiter
für 230/400 V TT- und TN-S-Systeme
Ableiter Typ 1 + Typ 2 + Typ 3  nach EN 61643-11
Höchste Dauerspannung: 255 Vac
Schutzpegel: <= 1,5 kV
Blitzstoßstrom gesamt (10/350): 50 kA
Folgestromlöschfähigkeit: 25 kAeff
Energetische Koordination nach
DIN EN 62305-4 zu Platzsparende Baubreite von
38 mm für den kompakten Einsatz mit Einspeiseadapter
Aufrastbarer Abdeck-Clip für flexible Größenanpassung
(max. 3 TE) unter Beachtung der DIN VDE 0603-1
Einführung Hauptleitung seitlich oder unten.

Zählerplatz Gehäuse (ZP)
Abmaße: (B) 300 mm x (H) 450 mm
inkl. 3-Punkt-Befestigung

Anlagenseitiger Anschlussraum (AAR):
(B) x (H) 300 mm x 300 mm nach DIN VDE 603
für (HLAK) / Gerätenetzbetreiber / HAN / FI / LS
mit Abgangsklemmen 5 x16 mm2

Hinweis: mit Anschlusskabel vom HAK zu
den Anschlussklemmen.
Freiplatz von mindestens: (B) 300 mm x (H) 450 mm
für einen Hausanschlusskasten berücksichtigen.
Gültig nach: VDE-AR-N-4100:2019-04
In dieser Version kein zusätzlicher
Überspannungsschutz in der Einspeisung
der Schaltanlage notwendig.
(HAK, Zähler, Zählersteckklemme, APZ
und eHz sind separat wenn nötig aufgeführt)
Anschlusspunkt Zählerplatz
APZ-Gehäuse zum Einbau eines Routers auf
Montageplatte, max. Einbautiefe 146 mm.
Gehäuse bestückt mit Tragschienen-Outlet RJ45 zum
Anschluss des Routers.
Schutzart: IP 65 nach IEC 60529.
Abmessungen HxBxT 300 x 300 x 170 mm
Achtung Mehrplatzbedarf im Außenschrank

einschließlich Montage
der aufgeführten Teile einschließlich Klein- und
Befestigungsmaterial.
Menge: 1,000 St

**02.12.0190 Absperrpfosten liefern und setzen**
Absperrpfosten liefern und setzen
Rammschutzpoller zum Einbetonieren, DU 159 mm.

Extrem belastbarer Poller aus Stahl, Wandstärke: 4,5 mm
Ringtaille : nein
Integrierte Federtechnik : nein
versenkbar : nein
kippbar : nein
Herausnehmbar : nein
Oberfläche : feuerverzinkt und kunststoffbeschichtet
Befestigungsart : zum Einbetonieren
Schließung : ohne
Form : rund
Kopfform : Rundkopf
0: 159 mm
Material : Stahl
Produkttyp : Pfosten
Tiefe : 159 mm
Farbe : rot-weiß
Höhe : 1600 mm
empfohlene Einbautiefe : 400 mm
Breite : 159 mm
Höhe über Flur : 1200 mm
Gewicht : 36 kg

Fa. Ziegler Typ BESKYT o. glw.
Absperrposten liefern, einbauen einschl. Erdarbeiten,
Fundamenthülsen und Füllbeton.
Menge: 3,000 St

**02.12.0200 Baugrube herstellen. Pumpwerk Bodenklasse 3 bis 5 (DIN 18300:2012-09),**
Zuordnungsklasse nach LAGA bis Z1.2.
Baugrube für Pumpwerk.
Baugrubentiefe über 1,75 bis ca. 6,20 m.
Aushub der Verwertung nach Wahl des AN zuführen.
Abgerechnet wird mit senkrechten Wänden.
Menge: 55,000 m³

**02.12.0210 Freistehenden Baugrubenverbau nach Wahl des AN**
Freistehenden Baugrubenverbau nach Wahl des AN
entsprechend statischen und konstruktiven Erfordernissen herstellen.
Baugrube für Pumpwerk.
Baugrubentiefe über 1,75 bis ca. 6,20 m.
Zu erwartende Bodenklasse 3 bis 5 (DIN 18300:2012-09),

- Oberboden (aufgefüllter Mutterboden, humifizierter
Lösslehm)
  Homogenbereich I
- Auffüllung, Lösslehm
  Homogenbereich A
- Auelehm, Torf
  Homogenbereich B (lt. BGA Baugrundgutachten).

Zuordnungsklasse nach LAGA bis Z1.2.
Verbau vorhalten, ausbauen und entfernen.
Abgerechnet wird die Sichtfläche des Verbaus. Die Länge
wird gemessen in der Achse des Verbaus, die Tiefe wird
gemessen von der vorgeschriebenen Oberkante des Verbaus
bis zur planmäßigen Baugrubensohle bzw. Böschungslinie
am Verbau.
Menge: 40,000 m³

**02.12.0220 Gründungspolster Bauwerk**
Gründungspolster herstellen
Bodenaushub der Bodenklasse 3 bis 5 (DIN
18300:2012-09),
Homogenbereich nach BGA, Zuordnungsklasse nach LAGA
bis Z1.2 im Bauwerksbereich lösen, laden und in
Eigentum des AN übernehmen und der Verwertung nach
Wahl des AN zuführen.

- Oberboden (aufgefüllter Mutterboden, humifizierter
Lösslehm)  Homogenbereich I
- Auffüllung, Lösslehm
  Homogenbereich A
- Auelehm, Torf
  Homogenbereich B (lt. BGA Baugrundgutachten).

Material liefern, profilgerecht einbauen und
verdichten als Bodenaustausch unter Gründungssohle
Bauwerk.
Material = Grobkörniger Boden nach DIN 18196,
Korngröße 0/45 bis 0/63.
Vliesummantelung incl. Überlappung ist
einzukalkulieren.
Vlies = GRK 4 nach TL Geok E-StB 05.
Keine Recyclingbaustoffe.
Zuordnungsklasse Z 0.
Ev2 min. 45 MN/m2
Material für Nassschüttung geeignet.
Das Herstellen des Planums wird nicht gesondert
vergütet.
Abgerechnet wird nach Auftragsprofilen.
Abrechnungsbreiten gemäß DIN EN 1610.

Folgender Aufbau ist einzukalkulieren:
(Aufbau von unten nach oben)

- Geotextil GRK 4
- Geogitter Zugfestigkeit längs und Quer >= 40kN/m,
biaxial gestreckt, knotenstabil
- 30 cm Schotter (Brechkorn 0/45 - 0/56
- Geogitter Zugfestigkeit längs und Quer >= 40kN/m,
biaxial gestreckt, knotenstabil
- 30 cm Schotter (Brechkorn 0/45 - 0/56

Es ist eine Bodenpressung von mind. 5,0 MN/m2 in der
Bemessung zur Tragfähigkeit anzusetzen
Menge: 3,000 m³

**02.12.0230 Sand 0/4 für Kabeleinbettung**
Sand 0/4 für Kabeleinbettung liefern und
in vorhandenen Graben einbringen und verdichten.
Grabenbreite bis 0,40 m.
Einbau 10 cm unter und 10 cm über Kabel.
Menge: 2,000 m³

**02.12.0240 Material liefern, in Gruben und Gräben einbauen und verdichten.**
Material liefern, in Gruben und Gräben einbauen und
verdichten.
Material = Kiessand 0/32.
Menge: 8,000 m³

**02.12.0250 Kabel NYY-J 5x 16 re, Cu-Zahl 768 als Zuleitung zwischen Zähleranschlusssäule**
Kabel NYY-J 5x 16 re, Cu-Zahl 768
als Zuleitung zwischen Zähleranschlusssäule
und Elektroverteilung
mit Kunststoffisolation nach VDE 0271
liefern und verlegen.
Menge: 10,000 m

**02.12.0260 Kabelwarnband aus Kunsstoff verlegen**
Kabelwarnband aus Kunsstoff, beschriftet,
ca. 30 cm über Kabel einlegen.
Menge: 10,000 m

**02.12.0270 Fundamenterder St-fvz 30 x 3,5 mm (Band-FI)**
Fundamenterder St-fvz 30 x 3,5 mm (Band-FI)
nach DIN 48801, mit Abstandhalter, Parallel- und
Kreuzverbinder, Densobinden, usw., liefern und
innerhalb des Kanalgrabens mit allen Anschlußfahnen
versehen, verlegen.
Menge: 2,000 m

**02.12.0280 Anschluss der Fundamenterder-Anschlussfahnnen**
Anschluss der Fundamenterder-Anschlussfahnnen
an die Potentialausgleichschienen hesrtellen.
Menge: 2,000 St

**02.12.0290 Prüfbericht Potentialausgleich**
Prüfbericht nach DIN 48 831 mit den Meßergebnissen der
Abnahmeprüfung des Potentialausgleiches, sowie
Erstellung des Meßpunktplanes.
Menge: 1,000 psch

**02.12.0300 Strom-Anmeldung, Fertig-Meldung**
Erstellen des Stromantrages bei dem zuständigen
Energieversorgungsunternehmen (EVU)
durch einen zugelassenen Installateur sowie
Erstellen der Fertigmeldung.
Menge: 1,000 psch

**02.12.0310 Anschlussöffnung für Kabelleerrohr DN 100 KG/PP:**
Anschlussöffnung für Kabelleerrohr DN 100 KG/PP:
Kernlochbohrung Durchmesser 138 mm
mit LKS-Dichtung DN100
für Kabelrohr 110mm (DN100)
Anschlussöffnung mittels Kernbohrung herstellen
einschl.
mögl. Anfahrtspauschale, Geräte- u.
Materialbereitstellung und -einbau.
Menge: 2,000 St

**02.12.0320 Anschlussöffnung für Belüftungshaube DN 150:**
Anschlussöffnung für Belüftungshaube DN 150:
Kernlochbohrung 186 mm
mit Mehrlippendichtung DN150
für Rohranschluss 160mm (DN150KG/PP)
herstellen
Anschlussöffnung mittels Kernbohrung herstellen
einschl.
mögl. Anfahrtspauschale, Geräte- u.
Materialbereitstellung und -einbau.
Menge: 2,000 St

**02.12.0330 Lüftungskamin V2A, DN 150x1000**
Lüftungskamin V2A, DN 150x1000
Verrohrung zwischen Schacht und Standort der Haube mit
evtl. Nennweitenanpassung herstellen
(Be- und Entlüftung)
Menge: 2,000 St

**02.12.0340 Anschlussöffnung für Zulaufleitung DN 200 KG/PP: mit Mehrlippendichtung DN200**
Anschlussöffnung für Zulaufleitung DN 200 KG/PP:
mit Mehrlippendichtung DN200
für Rohranschluss 200mm (DN200KG/PP)
Anschlussöffnung mittels Kernbohrung herstellen
einschl.
mögl. Anfahrtspauschale, Geräte- u.
Materialbereitstellung und -einbau.
Menge: 1,000 St

**02.12.0350 Einlaufschikane Kunststoff**
Einlaufschikane Kunststoff
mit Befestigungsmaterial VA
herstellen einschl. erforderlichem Material
Menge: 1,000 St

**02.12.0360 PE-Verschraubung zum Anschluss**
PE-Verschraubung  zum
Anschluss der weiterführenden
Druckleitung DN100
Material liefern und einbauen.
Menge: 1,000 St

**02.12.0370 Frachtkostenpauschale für einen Fertigteil-Behälter**
Frachtkostenpauschale für einen
Fertigteil-Stahlbeton-Behälter
inkl. Vorfrachtkosten und Entladung am Lieferort
Menge: 1,000 St

**02.12.0380 Erstprüfung der v. g. Abwasserpumpstation**
Erstprüfung der v. g. Abwasserpumpstation
mit explosionsgefährdeten Bereichen nach
Betriebssicherheitsverordnung § 15; Anhang 2;
Abschnitt 3 "Explosionsgefährdungen"; Punkt 4.1
mit den Prüfinhalten:
a) ob die für die Prüfung benötigten, technischen
Unterlagen vollständig vorhanden sind
b) die Anlage entsprechend der Betriebssicherheits-
Verordnung errichtet und in einem sicheren Zustand ist
c) die festgelegten technischen und organisatorischen
Maßnahmen wirksam sind.

Unter Anwendung der TRBS 1201 inkl. Ausführlicher
Dokumentation durch eine befähigte Person nach
§ 15; Anhang 2; Abschnitt 3 "Explosionsgefährdungen";
Punkt 3.2 und 3.3
Voraussetzung ist vorab die Bereitstellung der
Prüfunterlagen
für Bauteile, Betriebsmittel, Anlagenteile die nicht
zum Lieferumfang von Xylem Water Solutions o.glw. gehören, durch
den
Auftraggeber. (z. B. EVU Anschluss, Betriebsmittel in
Nebenanlagen wie Motorschieber, MID, Messtechnik, Unterlagen
zu Fundamenterden etc.)

Der Betreiber der Anlage stellt vorab alle Unterlagen
zur Verfügung zum Nachweis, dass die Forderungen nach
§ 15; Anhang 2; Abschnitt 3 "Explosionsgefährdungen";
Punkt 4.1 dokumentiert und wirksam sind.
Menge: 1,000 St

**02.12.0390 Einweisung**
Einweisung von Bedienpersonal in

- Funktionsweise
- Anlagenaufbau und -komponenten
- Schnittstellen und Funktionsbeziehungen
- Anlagen- und Nutzungssicherheit
- Verhaltensregeln im Betriebs- und Störfall
- Wartung und Instandhaltung

Die Einweisung muß vor Ort erfolgen.
Für die Unterweisung sind mindestens 2 x 4
Arbeitsstunden
anzusetzen.
Menge: 1,000 psch

**02.12.0400 Inbetriebnahme / Probebetrieb**
Organisation und eigenverantwortliche Durchführung
einer Inbetriebnahme mit Probebetrieb mit jeweiliger
Dokumentation und Abnahme einschl. aller erf.
Ressourcen (Personal, Betriebs- und Verbrauchsmittel,
Hilfsstoffe, Gerüste, etc.).

Sofern die Inbetriebnahme mit Probebetrieb nicht unter
realen Betriebsbedingungen erfolgen kann, sind diese
durch geeignete Maßnahmen zu simulieren.

In dieser Position sind alle Leistungen/Kosten
(Geräte-, Personal-, Reisekosten) zu kalkulieren,
welche für die Inbetriebnahme der v.g. Positionen
erforderlich sind.
Es sind sämtliche Eigenschaften und Funktionen sowohl
der Einzelkomponenten als auch der Gesamtanlage zu
überprüfen und einzustellen.

Im Anschluss an die Inbetriebnahme erfolgt der
störungsfreie Probebetrieb oder Einfahrbetrieb unter
Regie und Verantwortung des Auftragnehmers.

Die Kosten für die Anlagenbetreuung während der
Inbetriebnahme und des Probebetriebes sind in dieser
Position enthalten, ebenso Kosten für mögliche
Störbeseitigung und evtl. notwendige Änderungen in der
Anlagenkonfiguration.

In die Position ist die Befüllung der Anlage (Schacht)
mit Wasser als Inbetriebnahme Voraussetzung einschl.
der Bereitstellung des Mediums Wasser vom AN als
Kalkulationsgrundlage.
Menge: 1,000 psch

**02.12.0410 PVC-Kabelschutzrohr DN 110 mit angeformter Steckmuffe**
PVC-Kabelschutzrohr DN 110 mit angeformter Steckmuffe
und werkseitig eingeklebtem Dichtring
zur Verlegung bei mittelschwerer mechanischer
Beanspruchung,
in vorhandenem Kabelgraben, einschl. verzinktem
Zugdraht.
Ausführung in Einzellängen.
Menge: 10,000 m

**02.12.0420 Zulage für Einziehen der Kabel in Schutzrohr**
Zulage zur Position Kabel verlegen für
das Einziehen des Kabels in die Schutzrohre.
Menge: 1,000 psch

**02.12.0430 EX-Schutz Dokumentation**
1 x EX-Schutz Dokumentation
Erstellung des Explosionsschutzdokumentes
gem. BetrSichV § 6
für v.g. Pumpstation bestehend aus:
 ? Beschreibung der Pumpstation hinsichtlich Verfahren,
Stoffdaten,
Lage und baulicher Gegebenheiten
 ? Benennung des Verantwortlichen für den
Anlagenbereich
 ? Gefährdungsbeurteilung gem. § 3 BetrSichV, TRBS
2152,
§ 5 ArbSchG u. § 6 GefStoffV
 ? Festlegung der organisatorischen Maßnahmen gem.
Anlage 4 BetrSichV
wie Zugangskontrollen, Unterrichtung und Einweisung
der Arbeitnehmer, Betriebsanweisungen und
Erlaubnisschein für Arbeiten an der Anlage.
 ? Ex Zonenplan (Zoneneinteilung)
 ? Explosionsschutzmaßnahmen gem. Anlage 4 BetrSichV
 ? Festlegung der Prüfintervalle der wiederkehrenden
Prüfungen  gem. § 15 BetrSichV
 ? Ermittlung und Auflistung potentieller Zündquellen
sowie deren Bewertung
und Ausarbeitung geeigneter Schutzmaßnahmen
(Explosionsschutzkonzept)

1 x Erstprüfung der v.g. Pumpstation
mit explosionsgefährdeten Bereichen nach
Betriebssicherheitsverordnung § 15; Anhang 2;
Abschnitt 3 "Explosionsgefährdungen"; Punkt 4.1
mit den Prüfinhalten:
a) ob die für die Prüfung benötigten technischen
Unterlagen vollständig vorhanden sind
b) die Anlage entsprechend der Betriebssicherheitsverordnung errichtet und in einem sicheren Zustand ist
c) die festgelegten technischen und organisatorischen
Maßnahmen wirksam sind.

Unter Anwendung der TRBS 1201 inkl. Ausführlicher
Dokumentation durch eine befähigte Person nach
§ 15; Anhang 2; Abschnitt 3 "Explosionsgefährdungen";
Punkt 3.2 und 3.3
Voraussetzung ist vorab die Bereitstellung der
Prüfunterlagen
für Bauteile, Betriebsmittel, Anlagenteile die nicht
zum Lieferumfang von Xylem Water Solutions gehören, durch den
Auftraggeber. (z.b. EVU Anschluss, Betriebsmittel in
Nebenanlagen wie Motorschieber, MID,  Messtechnik,
Unterlagen
zu Fundamenterden etc.)

Der Betreiber der Anlage stellt vorab alle Unterlagen
zur Verfügung zum Nachweis, dass die Forderungen nach
§ 15; Anhang 2; Abschnitt 3 "Explosionsgefährdungen";
Punkt 4.1 dokumentiert und wirksam sind.
Menge: 1,000 psch

*Hinweis*

**02.12.0440 Abbruch / Rückbau Niederspannungsschaltanlage (Pumpwerk) einschl. Freischalten der Anlage**
Abbruch / Rückbau Niederspannungsschaltanlage
(Pumpwerk)
einschl. Freischalten der Anlage und außer Betrieb
setzen.

Rückbau der Bestandteile einer Niederspannungsanlage
mit einer Vielzahl von elektrischen Geräten und
Anlagen.

Folgende Hauptbestandteilen sind zu berücksichtigen:

- Betriebsmittel: Für die Erzeugung, Umwandlung,
Speicherung, Fortleitung, Verteilung und Verbrauch
elektrischer Energie
- Schutzleiter: Für den Schutz der
Niederspannungsanlage und Personen.
- Schutzvorrichtungen: Für die Sicherheit der Anlage
und der Nutzer, insbesondere bei elektrischen
Störungen.
- Schaltgeräte: Für steuern und schützen der
Stromkreise und elektrischen Geräte.
- Verbraucher: Für den Verbrauch elektrischer Energie
in verschiedenen Anwendungen.

Abbruchgut einschl. Fundamentsockel und Fundament aus
Beton der Verwertung nach Wahl des AN zuführen.
Für überwachungsbedürftigen Abfall vereinfachten Entsorgungsnachweis führen.
Menge: 1,000 St

*Hinweis*

**02.12.0450 Abbruch von Bauwerken / Hindernisse im Boden aus Beton, Stahlbeton, Mauerwerk u.dgl. im**
Abbruch von Bauwerken / Hindernisse im Boden
aus Beton, Stahlbeton, Mauerwerk u.dgl. im
Aushubbereich größer als 0,1 m3, als Maschinenarbeit.
Abbruchgut der Verwertung nach Wahl des AN zuführen.
Für überwachungsbedürftigen Abfall vereinfachten Entsorgungsnachweis führen.
Menge: 4,000 m3

**02.12.0460 Führungshülse für Einstiegshilfe liefern und einbauen**
Führungshülse für Einstiegshilfe (Haltestange) liefern
und einbauen einschl. aller Befestigungsarbeiten und
Befestigungsmittel.
Zum Befestigen an der Schachtwand
mit 4 Befestigungspunkten.
Hülse quadratisch 44 x 44 mm zur Aufnahme einer
Haltestange DU = 38 mm.
Führungshülse aus Edelstahl V4A.
Befestigungsmittel aus Edelstahl V4A.
Geprüft nach DIN EN 19572.
Menge: 1,000 St

#### Titel 02.13 Pumpwerk Nr.3 (Umbau) Kreischau I (K-PW1

*Hinweis*

**02.13.0010 Unterlagenerarbeitung für EMSR und Datenübertragung (Pumpstation)**
Unterlagenerarbeitung für EMSR und Datenübertragung
(Pumpstation)

Folgende Inhalte sind zu erfassen und zu erarbeiten.

1. Technische Ausrüstung "Starkstromanlagen" mit
Niederspanungsverteilung
- Erweiterung Niederspannungsschaltalage
- Kabel und Leitungen, Verlegesysteme
- Erdung, Potenzialausgleich, Blitzschutz

2. Technische Ausrüstung  "Fernmelde- oder
Informationstechnische Anlagen" mit
- Regeltechnik
- Kommunikationstechnik
- Prozessleittechnik

Erarbeitung und Weiterreichung ausführungs- und
montagereifer Unterlagen für die Fertigung der
EMSR-Technik und Datenübertragung an ausführende
Hersteller - u. Montagefirma.
Menge: 1,000 St

**02.13.0020 Abwasserpumpschacht - Neuausstattung/Umbau**
Folgende anlagenspezifische Angaben liegen zugrunde:

- Förderleistung des PW ca. 8,0 l/s
- Gesamtförderhöhe ca. 8 m
- Doppelanlage mit Solobetrieb einer Pumpe
(Wechselpumpbetrieb)
- (100 % Redundanz durch 2. Pumpe)

Ausführung:
Schachtabdeckung  aus Gusseisen Klasse D
inkl. Stahlbetonabdeckplatte SLW 60
(Stahlbetonplatte medium seitig glasfaserbeschichtet)

Pumpensumpfausbildung:
Um die im Abwasser enthaltenen Fremd- und Feststoffe
optimal der Förderpumpe/n zuzuführen ist eine
besondere Pumpensumpfausbildung mit hohem
Selbstreinigungseffekt
vorzusehen. Die Installation der Kupplungsfüße erfolgt
schräg auf der ca. 450 mm hohen, umlaufenden Berme
und um je 5 Grad zueinander ausgerichtet.
Die Anlage ist so konzipiert, das der unterste
Ausschaltpunkt der Pumpen als Dauerbetriebspunkt bei
gleichzeitig aufgetauchtem Motorteil ausgelegt wird.
Der Bieter hat dieses zu berücksichtigen. Die gesamte
Schachteinbautiefe wird dadurch
minimiert und das Restvolumen auf ca. 240 l reduziert.

Montage- / Installationsumfang:
Montagezeit vor Ort.

2 x Kupplungsfuß: GG, DN 80 mit Multi-Jointadapter

Rohrleitung:
Edelstahl (1.4571), inkl. strömungsgünstiger
Rohrvereinigung DN 80 mit. Spülanschluss-möglichkeit
endend mit einem 1 ½" Edelstahlkugelhahn. Rohrleitung endet ca. 0,2 m außerhalb
des Schachtes mit einem Multi-Jointadapter in
der Nennweite DN 80 Rohr/Flansch

2 x Schieber:  GGG-50, DN 80 / PN 16
weichdichtend  mit Handrad

2 x Rückflußverh.:
Kugelrückschlagventil GGG-40, DN 80

2 x Führungsrohrhalter: 2" Edelstahl A4

Inkl. Führungsrohre 2" Material: Edelstahl A4

Leiterhalter mit Installationspunkten für die Leiter

Anaben bzgl. Zulauf / -öffnungen

1x Zulaufmuffe DN 200 KG-Doppelmuffe
2 x für Kabelleerrohrmuffe KG DN 100-Doppelmuffe
2 x Be- und Entlüftungsmuffe DN 150 KG-Doppelmuffe
Menge: 1,000 St

**02.13.0030 Abwassertauchmotorpumpensystem**
Abwassertauchmotorpumpensystem

Mit integrierter Intelligenz als kompaktes, stabiles

Blockaggregat aus Gusseisen  GG25, in Ex -
ausführung. Motor- und Lagerdimensionierung für
Dauerbetrieb (Betriebsart S1) auch bei aufgetauchtem Motorteil.

Das Pumpensystem verfügt über:
 ?  Automatische Pumpenreinigungsfunktion
 ?  Konstante Motorleistung
 ?  Automatische Drehfeldkorrektur
 ?  Sanftanlauffunktion
 ?  Leckagesensor im Statorgehäuse
 ?  zus. Temperatursensor im Pumpenkopf
 ?  Sammelstörmeldung Temperatur./ Leckage

Die Steuerelektronik ist kunststoffvergossen im
Pumpenkopf integriert und so gegen thermische
Einflüsse, Feuchtigkeit, Staub und Vibrationen ge-
Schützt mit CCI Modul

Abdichtung der Welle durch zwei unabhängig
wirkende Gleitringdichtungen, zur Erhöhung der
Lebensdauer durch Minimierung der abrasiven
Belastung ist im Gehäuse der unteren Gleitringdichtung eine umlaufende Spiralnut als Verschleißschutz integriert. Servicefreundlicher Geräteaufbau
durch geteilte Motor- und Pumpengehäuseeinheit
und Pumpengehäuse.

Allgemeine Daten:
Fabrikat:  Flygt Concertor o. glw.
Baureihe:  6020
Betriebsart:  S1
Druckanschluss:  DN 80
nach EN 1092-2
Gewicht:  121 kg
Einschaltdauer bei vollständig
aufgetauchtem Motorteil:  100 %

Hydraulik:
Förderdaten:  Q: 8,0 l/s,
  H: 7,56  mWS
Wirkungsgrad:  52,92  %
Spezifischer Energie:  0,05  kWh/m3
Leistungsbedarf:  1,12  kW
Hydraulik/Laufradform:  Adaptive N-Technologie T?
  der neusten Generation

Antrieb:
Super- Premium- Effizienzmotor IE4  gem.
IEC 60034-30 als Synchronmotor mit konzentrierter
Statorwicklung. Permanentmagnetmotor ausgelegt
für eine max. Anzahl von 60 Pumpenstarts pro Stunde.

Fabrikat:  Flygt o. glw.
Wicklung:  ISO-Klasse H
Leistungsfaktor:  0,95
Ausführung:  Ex
Betriebsart:  S1, auch bei 100 %
  aufgetauchtem Motor
Wicklungsschutz:  3 Thermofühler

Nennleistung:  2,2  kW
Setpower:  ohne  kW
Nennstrom:  7  A
Nennspannung:  400 V/50 Hz
Drehzahlbereich:  800- 2.086 1/min

Startart:  stufenlos geführter
  Motorstart
Schutzart:  IP68 / c Ex dB IIB Gb T4

Lieferung inkl. 20 m abgeschirmter und längswassergeschützter (Watercut) elektrischer Anschlussleitung
Typ Subcab. o. gleichwertig

Werkstoffe:
Gehäuse:
Laufrad:  Hard-IronT?-GJN-HB555
Einsatzring:  Hard-IronT?-GJN-HB555
Welle:  1.4057 + QT800
Gleitringdichtungen:  WCCr / WCCr
Schrauben/Muttern:  1.4401 + 1.4404
Oberflächenbehandlung:  Duasolid 50 abwasserbeständige 3-fach  Beschichtung

Fabrikat:  Flygt Concertor o. glw.
Baureihe:  6020

inkl. Montage

'.............................'
Fabrikat
Bietereintrag
Menge: 2,000 St

**02.13.0040 Lastenaufnahmeeinrichtung im Hebezeugbetrieb**
Lastenaufnahmeeinrichtung im Hebezeugbetrieb,
Ausführung als kurzgliedrige Kette mit Zwischengliedern im 1m Abstand (gem. EG - Maschinenrichtlinie und UVV),Werkstoff Edelstahl(1.4571 / 1.4401),
max. Last 560 kg, Länge : 7 m
Menge: 2,000 St

**02.13.0050 Erstellen und Übergabe einer prüffähigen Statik**
Übergabe eines prüffähigen Nachweises für die Statik
und der Auftriebssicherheit.
Für den kompletten Schacht inkl. Boden und Abdeckung
ist ein statischer Nachweis für die Festigkeit und
Stabilität
mit Lasten bis SLW 60 zu erbringen, einschließlich
dem Nachweis der Auftriebssicherheit, errechnet für
eine
maximale Einbautiefe von max. 6,0 m.
Menge: 1,000 St

**02.13.0060 Edelstahl Schachtabdeckung**
Edelstahl Schachtabdeckung
Befahrbare rechteckige Schachtabdeckung aus Edelstahl,
Typ "Hailo HS8" o. glw.
- Material: V2A - 1.4301 / V4A - 1.4571
- Belastbarkeit nach EN124 B150kN / D400 kN*
- zugelassen für den Einsatz im fließenden Verkehr
- Ausführung von Rahmen und Deckel mit Zentrierung,
dadurch direkte Abführung von auftretenden
Schubkräften in das Bauwerk
- bodengleiche Ausführung mit innenliegenden Gelenken
- Deckeloberfläche aus Tränenblech
- tagwasserdicht durch umlaufender frost- und
witterungsbeständiger Dichtung im Deckel
- mehrteilige Abdeckungen mit eingeschraubtem
Mittelsteg
- aufklappbar mit Gasdruckfedern als Öffnungshilfe
- inkl. selbstwirkendem Feststeller
- Verschlusseinrichtung vorgerichtet für
Schließeinsatz mit Profilzylinder,
- mit Bedienungsschlüssel;
Größe: LW1200 x 1200 mm; 2-teilige Deckelausführung

zzgl. optionale Bestandteile:
- Integriertes, umlaufendes Sicherheitsgeländer 1,1m
hoch mit Tür
- Notentriegelung
- mit Entwässerungsrinne innenliegend
- rückstau- und überflutungssicher bis 2m Wassersäule
- Hydraulische Öffnungshilfe
- inkl. Schließeinsatz mit Profilzylinder
mit umlaufender zusätzlicher Stoßkante aus Edelstahl,

Fabrikat:
Hailo o. glw.
liefern und montieren

'.............................'
Fabrikat
Bieterangabe
Menge: 1,000 St

**02.13.0070 Einstiegleiter mit aufsteckbarer Doppelholmeinstieghilfe**
Einstiegleiter mit aufsteckbarer
Doppelholmeinstieghilfe
Material 1.4301, Breite 300 mm, zur Befestigung an den
werksseitig vormontierten Installationspunkten,
inkl. der erforderlichen Umfassungsverlängerungen
Material liefern und montieren.
Menge: 1,000 St

**02.13.0080 Be- u. Entlüftungseinrichtung Dunsthut DN 150 mit Insektensieb, Länge 1000 mm**
Belüftungseinrichtung
Dunsthut DN 150 mit Insektensieb, Länge 1000 mm
Material Edelstahl/KG
seitlich am Schacht herausgeführt
inkl. Befestigungspunkte im Schacht
Menge: 2,000 St

**02.13.0090 Prallblech Material: Edelstahl**
Prallblech
Material: Edelstahl
für Zulauf DN 200 KG-Doppelmuffe
inkl. Befestigungsmaterialien in Edelstahl
Einbauteil liefern und einbauen.
Menge: 2,000 St

**02.13.0100 Erstellen einer Werkszeichnung des Abwasserpumpschachtes**
Erstellen einer Werkszeichnung des
Abwasserpumpschachtes
Vorlage vor Baubeginn zur Genehmigung der Ausführung
Im Format: AutoCad und PDF
Eine einmalige Änderung nach dem ersten Prüflauf ist
einzukalkulieren.
Menge: 1,000 St

**02.13.0110 Niederspannungsschaltanlage Nexicon o. glw.**
Niederspannungsschaltanlage Nexicon o.glw.  (für
Concertor o.glw.)
Nexicon ist eine programmierbare und erweiterbare
Überwachungs- und Steuerplattform.
Nexicon wurde als modulares System konzipiert,
wobei jedes Modul für die Überwachung oder
Steuerung unterschiedlicher Anlagen oder Funktionen
ausgelegt ist. Die Kommunikation zwischen den Modulen
im System wird auch über die Rückwandplatine
ausgeführt.
Die Kommunikation mit einer Webschnittstelle oder
einem SCADA-System wird über den
Anwendungsmanager hergestellt. Die Kommunikation
mit einer Xylem HMI oder einem
Service-Tool wird über das
Rückwandplatinen-Versorgungsmodul hergestellt.

Dazu gehörige Module (Optional) sind:
 ? 8484300 Nexicon XBS251 Spannungsversorgung
 ? 8484200 Nexicon XBP251 Rückwand
 ? 8482100 Nexicon XAM912 Anwendungsmanager
 ? 8482800 Nexicon FPM411 Pumpenmodul
 ? 8482820 Nexicon FPM711 Concertormodul
 ? 8482400 Nexicon FPM611 Frequenzumrichtermodul
 ? 8602500 Nexicon XLM411 Sensormodul
 ? 8484000 Nexicon XDC411 Digital 6E/4A Modul
 ? 8484100 Nexicon XAC411 Analog 4E/4A Modul
Maximale Anzahl Module 8

Zertifizierung gemäß CE, approbiert nach
EN 61010-1:2010/A1:2019, EN 61000-6-3:2007/A1:2011,
EN 61010-2-201:2018, EN 61000-6-2:2005, EN 62311:2008,
EN 61326-1:2013, ETSI EN 301 489-17 v3.2.4:2020,
EN 63000:2018, ETSI EN 301 489-1 v2.2.3:2019,
ETSI EN 300 328 v2.2.2:2019, ROHS 2011/65/EU

Vorabschaltplan zur Freigabe
Schaltschrank inklusive folgende Einbauten:
1x Hauptschalter 4 Polig, Gelb-Rot, Abschließbar
2x Motorschutzschalter für 4-16A
2x Leistungsschütze 7,5kW
2x Ex-Thermorelais mit Relais
1x Spannungsüberwachung
1x Spannungsmesser analog mit Umschalter
2x Stromwandler 30/5A
2x Hand-0-Auto Schalter
1x USV 230V.24V-1,5 A/1,3 AH mit internen Akku
1x Ex-Trennbarriere für externe analoge
Niveaumessungen
  inkl. Überspannungsableiter
1x Ex-Trennverstärker für Hochwasserschwimmerschalter
1x Fehlerstromschutzschalter für die Steckdosen 4-polig
2x Spannungsabgang 230V / 16A, zum Anschluss von
externen Verbrauchern auf Reihenklemme verdrahtet,
  inklusive Sicherungsautomat, 1-polig
1x Spannungsabgang 400V / 16A, zum Anschluss von
externen Verbrauchern auf Reihenklemme verdrahtet,
  inklusive Sicherungsautomat, 3 polig
1x Klemmleiste mit Netzausfall, SSM, Betrieb P1,
Störung P1,
  Betrieb P2, Störung P2
1x Einbau Nexicon o.glw. Komponenten bestehend aus:
1x XAM912 Anwendungsmanager
1x XBP251 Rückwand
1x XBS251 Spannungsversorgung
2x FPM711 Concertormodul
1x FOP402 Touch HMI
2x Flygt Concertor Filter

In Stahlblechschrank für Wandmontage in den
Maßen: 760 x 760 x 210 mm HxBxL

inkl. 1x Xylem - Nexicon XAM 912 Anwendungsmanager
Zentralbaugruppe für programmierbare und erweiterbare
Überwachungs- und Steuerungsfunktionen.
Modulares System, jedes Modul ist für die Steuerung
unterschiedlicher Pumpen oder Assets ausgelegt.
SCADA (Modbus TCP/RTU, DNP3, IEC 60870-5-104)
kompatibel für einfachere Verwaltung.
Die Kommunikation und Versorgung der einzelnen
Module wird durch die Rückwandplatine gewährleistet.
Parametrierbar über HMI und Webserver.
Batterie Slot für BR1632 Batterie für Echtzeituhr und
ein SD-Kartenslot für Micro-SD Karte (nicht enthalten).

Technische Daten:
Versorgung:  +24V / 5W
Größe:  L x H x T 107 x 120 x 60mm
Schnittstelle:  2x RS 485, USB, Ethernet (IPv4)
Protokolle:  Modbus RTU/TCP, DNP3, IEC-104
Anschlüsse:  2 Analog In, 4 Digital Out, 6 Digital
In
Temperaturbereich:  -20 bis +60 °C
IP-Zertifizierung:  IP 20
Kommunikation:  Ethernet
Hauptmerkmal:  1 Stk. pro System
Rückwandmontage:  2 Slots

Vorprogrammierte Pumpenfunktionen:
 ? Pumpenstationssteuerung für max. 8 Module
 ? Einrichtungsassistent für eine schnelle und
  einfache Installation
 ? Ereignisprotokoll für vereinfachte Fehlersuche
 ? Leistungs- und Energieberechnung
 ? Fettstreifenminimierung - wechselndes Startniveau,
um Fettansammlungen an den Wannenrändern
zu vermeiden
 ? Überlaufberechnung
 ? Pumpenwechsel nach Anzahl der Starts/Klassischer
Pumpenwechsel
 ? Die Pumpenredundanzfunktion garantiert
einen kontinuierlichen Betrieb

Pumpen-/Motorschutzkonfiguration:
 ? Support für Durchflussmessgeräte
(analog, digital Pulsweite > 0,5sec)
 ? Maximale Laufzeit
 ? Hochwasserschutz
 ? Trockenlaufschutz mit Niedrigniveauschalter
 ? Temperaturschutz
 ? Wasserstand per Drucksonde oder
Schwimmer mit anpassbaren Alarmschwellen
 ? Standard-Pumpensteuerung (HOA)
 ? Flexibles und intelligentes Alarmmanagement
 ? Wartungslauf

Fabrikat: Xylem o.glw.
Typ: Nexicon XAM 912 - 8482100
inkl. 1x Xylem - Nexicon XBP251 Rückwand
Die Rückwandplatine im Nexicon-System wird
für die folgenden Zwecke verwendet:
 ? Eingangsleistung zu den Modulen
 ? Kommunikation zwischen den Modulen

Technische Daten:
Versorgung:  +24V
Größe:  L x H x T 150 x 110 x 20mm
Temperaturbereich:  -20 bis +60 °C
IP-Zertifizierung:  IP 20
Rückwandmontage:  stellt 5 Slots zur Verfügung

Fabrikat: Xylem o.glw.
Typ: Nexicon XBP251 - 8484200

inkl. 1x Xylem - Nexicon XBS251 Spannungsversorgung
Das Rückwandplatinen-Versorgungsmodul im
Nexicon-System wird vorrangig für die
Eingangsstromversorgung des Rückwandbusses verwendet.

Hauptmerkmale:
 ? +24 VDC an die anderen Module
 ? +24 VDC / 1A an die externe Ausrüstung
 ? Verbindung mit der Backup-Batterie
 ? Maximale Leistung, externe Backup-Batterie 90W
 ? Verbindung mit der HMI

Technische Daten:
Versorgung:  +24V (Bereich 12-30 VDC)
  externes Netzteil max. 96W
Größe:  L x H x T 113 x 120 x 30 mm
Schnittstelle:  2 Ethernet (IPv4)
Temperaturbereich:  -20 bis +60 °C
IP-Zertifizierung:  IP 20
Hauptmerkmal:  1 Stk. pro System
Rückwandmontage:  seitlich 0 Slots

Fabrikat: Xylem o.glw.
Typ: Nexicon XBS251 - 8484300

inkl. 2x Xylem - Nexicon FPM711 Concertormodul
Das Pumpenmodul im Nexicon-System wird als
Gateway zu einer Dirigo Anwendung verwendet.

Hauptmerkmale:
 ? Hochniveauschaltereingang
 ? H-0-A Schalter - Hand Eingang
 ? H-0-A Schalter - Auto Eingang
 ? Überwachung des Stroms
 ? Schaltschutzausgang
 ? Störungsausgang
 ? Betriebsausgang

Technische Daten:
Versorgung:  +24V
Größe:  L x H x T 107 x 120 x 30 mm
Anschlüsse:  1 Analog In, 3 Digital Out, 3 Digital
In
Maschinenschnittstelle:  Pumpenkommunikation
Temperaturbereich:  -20 bis +60 °C
IP-Zertifizierung:  IP 20
Rückwandmontage:  1 Slot
Fabrikat: Xylem
Typ: Nexicon FPM711 - 8482820

inkl. 1x Flygt Operating Panel (FOP402) Touch HMI
Touchscreen HMI zur Steuerung/ Parametrierung von
Steuerungen der Marke Flygt / Xylem über ein Gateway
(FPG 414), Controller (APP411), Nexicon (XAM912
Anwendungsmanager) oder MAS 801 System.
Zur Installation an einer Wand oder in einer
Schaltschranktür.
Kommunikation zwischen HMI und Controller oder Gateway
erfolgt über eine Ethernet Verbindung.

Technische Daten:
Versorgungsspannung:  +24 V DC (-15/ +20%)
Leistungsaufnahme:  8,5W
Stromaufnahme:  0,35A
Speicher:  512MB Flash, 1GB RAM
Schnittstelle:  Ethernet-Port, 2 x USB 2.0
Schutzklasse:  IP20 Rückseite
  IP65 Vorderseite
Arbeitstemperatur:  -20°C - 60°C
Display:  7" TFT LED
Maße (BxHxT):  197 x 140 x 36,5mm

Fabrikat: Flygt o.glw.
Typ: FOP402 - 8224800

inkl. 2x Flygt - EMV Filter
Frequenzumrichter Filter 3 phasig für leitungsgeführte
Störgrößen. Speziell für Concertor 6020 / BIBO 2960,
damit die Klasse C2 der EN618000-3 EMV-Richtlinie
erfüllt wird.

Technische Daten:
Spannung:  520 VAC
Frequenzbereich:  50 / 60 Hz
Nennstrom:  16 A
Überlastkapazität:  6x Nennstrom für 8 Sekunden
Größe:  L x H x T 65 x 150 x 90mm
Anschluss:  Bis 4 MM2 / 12 AWG
IP-Zertifizierung:  IP 20

Fabrikat: Flygt o.glw.
Typ: EMV Filter - 850310

Einbau EMV Filter

'.............................'
Fabrikat
Bietereintrag
Menge: 1,000 St

**02.13.0120 Software Standard oder Individual**
Software Standard oder Individual
Gem. Lastenheft programmieren oder ändern
und aufspielen, einschließlich Funktionsprüfung
Menge: 1,000 St

**02.13.0130 Niveauerfassung**
Niveauerfassung
1  x Schwimmerschalter für Hochwassermeldung
geeignet für explosionsgeschützen Bereich
Quecksilberfrei, Gehäuse aus Kunststoff.
Schaltleistung: 250 V AC / 16 A, 4 A induktiv 30 V DC /
5 A, geeignet für Abwasser bis +50°C mit einer Dichte
von 0,95-1,10 kg/dm3
Inkl. Halterung und 20m elektrischer Anschlußleitung
Fabrikat: FLYGT o.glw.
Typ: ENM-10

1 x Drucksensor - kontinuierlichen Niveauerfassung

Niveausensor LTU 801
Messbereich: 0-5 m
Kabellänge: 20 m
Gehäuse - Ryton PPS
Messzelle: Silikon / Diaphragma: Keramik

Masse Gehäuse: 50x135 mm
Kabel geschirmt, 2x0,5 mm" 5x0,15 mm
mit Kapillarrohr / Feuchtigkeitsfilter
Gas und Wasserdicht IP68
Messprinzip: Keramik kapazitiv
Versorgungsspannung 10-30 V DC, 12-30 V DC
Ausgangssignal: 2-Leiter 4 - 20 mA
Temperaturbereich: -10 - + 70 ° C
Max. Überdruck: 4 bar (0-2m) + 10 bar (0-5m)

Zulassungen:
EMV 2004/ 108/EG
EN 61326-1, 61326-2-3
ATEX 94/9 / EG, II 2G EX IA IIC T6,
II 2G EX IA IIC T5, II 2G EX IA IIC T4 UL
KLASSE 1, 2 + 3 Div. 1 Gruppe A-D T4/T5/T6

Fabrikat: FLYGT o.glw.
Typ: LTU 801

'.............................'
Fabrikat
Bietereintrag
Menge: 1,000 St

**02.13.0140 PVC-Schutzrohr DN100 für den Druckaufnehmer**
PVC-Schutzrohr DN100 für den Druckaufnehmer
inkl. 3 Doppelrohrschellen in Edelstahl zur
Befestigung an der Steigleitung
liefern und einbauen
Menge: 1,000 St

**02.13.0150 1 x Schuko-Steckdose**
1 x Schuko-Steckdose
Schuko-Steckdose für Wandaufbau, 230 V/16 A
inkl. Spannungsabgang mit Sicherungsautomat
+ CEE-Steckdose
CEE-Steckdose für Wandaufbau, 400 V / 16 A
inkl. Spannungsabgang mit Sicherungsautomat

1 x Fehlerstromschutzschalter
Fehlerstromschutzschalter für die Steckdosen
4-polig, mit Hilfsschalter
Nennspannung:  400 V
Nennstrom:  40 A
Fehlerstrom:  0,03A,
betriebsfertig in Schaltanlage eingebaut.
Menge: 1,000 St

**02.13.0160 Potentialausgleich nach VDE 0165, Abs. 5.3.3 kompl. einschl.:**
Potentialausgleich nach VDE 0165, Abs. 5.3.3
kompl. einschl.:
- Potentialausgleichsschiene im Schaltschrank
- Ausgleichsleitungen zwischen Pumpwerk und
  Schaltschrank
liefern und montieren
Menge: 1,000 St

**02.13.0170 Verteilerschrank-Kombination A750-1 + A750-2**
Verteilerschrank-Kombination A750-1 + A750-2
1x Schrank A750-1 und 1x Schrank A750-2
nebeneinander montiert, gemeinsames Dach.

Selbsttragendes Kunststoffgehäuse aus glasfaserverstärktem Polyester, Schutzklasse II, Schutzart IP44,
als Leerschrank zum Ausbau nach IEC 61439-5.
Umgebungstemperatureignung -25°C bis zu +90°C
(Dauergebrauchstemperatur).
Glatte Schrankoberfläche, IK-Klassifizierung IK 10,
alle Metallteile aus korrosionsbeständigem Material.
Geeignet zur Montage Eingrab- / Bodenmontagesockel.
Einfach zu montieren durch modularen Aufbau,
Türöffnungswinkel 95°. Scharniertüre mit Dreipunkt-
Verriegelung und Schwenkhebelverschluss (vorbereitet
für handelsübliche Einbauhalbzylinder-Schlösser).
M10-Gewindeeinsätze in der Rückwand für die Montage
Sammelschienen, Montageplatten und Montagerahmen.

Abmessungen (BxHxT): 1900 x 1080 x 322 mm
1x DIN-Größe: 1 + 1x DIN-Größe: 2, Schutzart: IP44
Material Gehäuse: Heißverpresster glasfaserverstärkter
duroplastischer Verbundwerkstoff auf Basis von
ungesättigtem Polyesterharz Farbe: RAL 7035
vollkommen durchgefärbt.
Anzahl Türen: 3

2 x Kunststoff- Montageplatten
Abmaße: (HxBxT) 925 x 705 x 10 mm
Abmaße: (HxBxT) 925 x 1035 x 10 mm
Türverschluss: 2 x Schwenkhebelschloss
für 2 Profilhalbzylinder 40 mm Gesamtlänge

Profilhalbzylinder, mit 3 Schlüsseln,
Flygt Sonderschließung, Zylinderlänge 40 mm
Schaltplantasche DIN A 4 Aufnahme der Schaltpläne

Fabrikat: Elsta / Mosdorfer oder gleichwertig

1 x Kunststoffsockel Set Gr. 1+2 (A750)
Abmaße: (BxHxT):
785 x 950 x 310 mm + 1155 x 950 x 310 mm
Gesamtbreite: 1900 mm
Einbautiefe im Erdreich: 700 mm
Sockel sind zusammengebaut.
Kabelfangschiene im oberen Teil des Sockels

1 x Schaltschrankbeleuchtung
mit LED inkl. Automatensicherung
geschaltet über Türkontakt
Leistung:  10 W / 230V
Abmasse:  (L) 588 x (D) 26 mm
Inkl. Leitung / Einbau / Kleinmaterial

1 x Heizung mit Thermostat
PTC Heizelement mit Schnellanschlussklemme
und Automatensicherung 4 A
Spannung: 110 - 240 V
Leistung: 86 - 100 W
Thermostat: 5 - 55°C
Abmessungen:
Heizung:  (BxHxT) 90 x 165 x 75 mm
hermostat:  (BxHxT) 50 x 50 x 25 mm

1 x LED-Warnleuchte
LED-Warnleuchte für Schaltschrankaufbau ohne
Anschlussleitung, 24 V Blinkfunktion
Menge: 1,000 St

**02.13.0180 EVU Messplatz**
EVU Messplatz
bis max. 63A ohne Beantragung des
Versorgungsanschlusses.
Zählerplatz nach VDE-AR-N:2019-4
mit Überspannungsschutz und 3-Punkt-Befestigung
für Zähler - Gesamtabmaße: (B) x (H) 600 x 750 mm

Netzseitiger Anschlussraum (NAR):
(B) x (H) 300 mm x 300 mm
mit Anschlussklemmen auf 5 poliger 40mm
Sammelschienen System mit selektiven
Leistungsschutzschalter (SLS)
(je nacherforderlicher Leistung 35/50/63A)
3- pol. plombier- und sperrbar nach DIN VDE0641-21
und Maßnorm DIN 43880 Baugröße 6.
SLS ist einpolig schaltend, mit separater
Kontaktstellungsanzeige, für den Kunden gegen
unbeabsichtigtes oder mutwilliges Schalten.
Mit Kombi-Ableiter 4-poliger Kombi-Ableiter
für 230/400 V TT- und TN-S-Systeme
Ableiter Typ 1 + Typ 2 + Typ 3  nach EN 61643-11
Höchste Dauerspannung: 255 Vac
Schutzpegel: <= 1,5 kV
Blitzstoßstrom gesamt (10/350): 50 kA
Folgestromlöschfähigkeit: 25 kAeff
Energetische Koordination nach
DIN EN 62305-4 zu Platzsparende Baubreite von
38 mm für den kompakten Einsatz mit Einspeiseadapter
Aufrastbarer Abdeck-Clip für flexible Größenanpassung
(max. 3 TE) unter Beachtung der DIN VDE 0603-1
Einführung Hauptleitung seitlich oder unten.

Zählerplatz Gehäuse (ZP)
Abmaße: (B) 300 mm x (H) 450 mm
inkl. 3-Punkt-Befestigung

Anlagenseitiger Anschlussraum (AAR):
(B) x (H) 300 mm x 300 mm nach DIN VDE 603
für (HLAK) / Gerätenetzbetreiber / HAN / FI / LS
mit Abgangsklemmen 5 x16 mm2

Hinweis: mit Anschlusskabel vom HAK zu
den Anschlussklemmen.
Freiplatz von mindestens: (B) 300 mm x (H) 450 mm
für einen Hausanschlusskasten berücksichtigen.
Gültig nach: VDE-AR-N-4100:2019-04
In dieser Version kein zusätzlicher
Überspannungsschutz in der Einspeisung
der Schaltanlage notwendig.
(HAK, Zähler, Zählersteckklemme, APZ
und eHz sind separat wenn nötig aufgeführt)
Anschlusspunkt Zählerplatz
APZ-Gehäuse zum Einbau eines Routers auf
Montageplatte, max. Einbautiefe 146 mm.
Gehäuse bestückt mit Tragschienen-Outlet RJ45 zum
Anschluss des Routers.
Schutzart: IP 65 nach IEC 60529.
Abmessungen HxBxT 300 x 300 x 170 mm
Achtung Mehrplatzbedarf im Außenschrank

einschließlich Montage
der aufgeführten Teile einschließlich Klein- und
Befestigungsmaterial.
Menge: 1,000 St

**02.13.0190 Sand 0/4 für Kabeleinbettung**
Sand 0/4 für Kabeleinbettung liefern und
in vorhandenen Graben einbringen und verdichten.
Grabenbreite bis 0,40 m.
Einbau 10 cm unter und 10 cm über Kabel.
Menge: 2,000 m³

**02.13.0200 Material liefern, in Gruben und Gräben einbauen und verdichten.**
Material liefern, in Gruben und Gräben einbauen und
verdichten.
Material = Kiessand 0/32.
Menge: 8,000 m³

**02.13.0210 Kabel NYY-J 5x 16 re, Cu-Zahl 768 als Zuleitung zwischen Zähleranschlusssäule**
Kabel NYY-J 5x 16 re, Cu-Zahl 768
als Zuleitung zwischen Zähleranschlusssäule
und Elektroverteilung
mit Kunststoffisolation nach VDE 0271
liefern und verlegen.
Menge: 10,000 m

**02.13.0220 Kabelwarnband aus Kunsstoff verlegen**
Kabelwarnband aus Kunsstoff, beschriftet,
ca. 30 cm über Kabel einlegen.
Menge: 10,000 m

**02.13.0230 Fundamenterder St-fvz 30 x 3,5 mm (Band-FI)**
Fundamenterder St-fvz 30 x 3,5 mm (Band-FI)
nach DIN 48801, mit Abstandhalter, Parallel- und
Kreuzverbinder, Densobinden, usw., liefern und
innerhalb des Kanalgrabens mit allen Anschlußfahnen
versehen, verlegen.
Menge: 2,000 m

**02.13.0240 Anschluss der Fundamenterder-Anschlussfahnnen**
Anschluss der Fundamenterder-Anschlussfahnnen
an die Potentialausgleichschienen hesrtellen.
Menge: 2,000 St

**02.13.0250 Prüfbericht Potentialausgleich**
Prüfbericht nach DIN 48 831 mit den Meßergebnissen der
Abnahmeprüfung des Potentialausgleiches, sowie
Erstellung des Meßpunktplanes.
Menge: 1,000 psch

**02.13.0260 Strom-Anmeldung, Fertig-Meldung**
Erstellen des Stromantrages bei dem zuständigen
Energieversorgungsunternehmen (EVU)
durch einen zugelassenen Installateur sowie
Erstellen der Fertigmeldung.
Menge: 1,000 psch

**02.13.0270 Anschlussöffnung für Kabelleerrohr DN 100 KG/PP:**
Anschlussöffnung für Kabelleerrohr DN 100 KG/PP:
Kernlochbohrung Durchmesser 138 mm
mit LKS-Dichtung DN100
für Kabelrohr 110mm (DN100)
Anschlussöffnung mittels Kernbohrung herstellen
einschl.
mögl. Anfahrtspauschale, Geräte- u.
Materialbereitstellung und -einbau.
Menge: 2,000 St

**02.13.0280 Anschlussöffnung für Belüftungshaube DN 150:**
Anschlussöffnung für Belüftungshaube DN 150:
Kernlochbohrung 186 mm
mit Mehrlippendichtung DN150
für Rohranschluss 160mm (DN150KG/PP)
herstellen
Anschlussöffnung mittels Kernbohrung herstellen
einschl.
mögl. Anfahrtspauschale, Geräte- u.
Materialbereitstellung und -einbau.
Menge: 2,000 St

**02.13.0290 Lüftungskamin V2A, DN 150x1000**
Lüftungskamin V2A, DN 150x1000
Verrohrung zwischen Schacht und Standort der Haube mit
evtl. Nennweitenanpassung herstellen
(Be- und Entlüftung)
Menge: 2,000 St

**02.13.0300 Anschlussöffnung für Zulaufleitung DN 200 KG/PP: mit Mehrlippendichtung DN200**
Anschlussöffnung für Zulaufleitung DN 200 KG/PP:
mit Mehrlippendichtung DN200
für Rohranschluss 200mm (DN200KG/PP)
Anschlussöffnung mittels Kernbohrung herstellen
einschl.
mögl. Anfahrtspauschale, Geräte- u.
Materialbereitstellung und -einbau.
Menge: 1,000 St

**02.13.0310 Einlaufschikane Kunststoff**
Einlaufschikane Kunststoff
mit Befestigungsmaterial VA
herstellen einschl. erforderlichem Material
Menge: 1,000 St

**02.13.0320 PE-Verschraubung zum Anschluss**
PE-Verschraubung  zum
Anschluss der weiterführenden
Druckleitung DN100
Material liefern und einbauen.
Menge: 1,000 St

**02.13.0330 Frachtkostenpauschale für einen Fertigteil-Behälter**
Frachtkostenpauschale für einen
Fertigteil-Stahlbeton-Behälter
inkl. Vorfrachtkosten und Entladung am Lieferort
Menge: 1,000 St

**02.13.0340 Erstprüfung der v. g. Abwasserpumpstation**
Erstprüfung der v. g. Abwasserpumpstation
mit explosionsgefährdeten Bereichen nach
Betriebssicherheitsverordnung § 15; Anhang 2;
Abschnitt 3 "Explosionsgefährdungen"; Punkt 4.1
mit den Prüfinhalten:
a) ob die für die Prüfung benötigten, technischen
Unterlagen vollständig vorhanden sind
b) die Anlage entsprechend der Betriebssicherheits-
Verordnung errichtet und in einem sicheren Zustand ist
c) die festgelegten technischen und organisatorischen
Maßnahmen wirksam sind.

Unter Anwendung der TRBS 1201 inkl. Ausführlicher
Dokumentation durch eine befähigte Person nach
§ 15; Anhang 2; Abschnitt 3 "Explosionsgefährdungen";
Punkt 3.2 und 3.3
Voraussetzung ist vorab die Bereitstellung der
Prüfunterlagen
für Bauteile, Betriebsmittel, Anlagenteile die nicht
zum Lieferumfang von Xylem Water Solutions o.glw. gehören, durch
den
Auftraggeber. (z. B. EVU Anschluss, Betriebsmittel in
Nebenanlagen wie Motorschieber, MID, Messtechnik, Unterlagen
zu Fundamenterden etc.)

Der Betreiber der Anlage stellt vorab alle Unterlagen
zur Verfügung zum Nachweis, dass die Forderungen nach
§ 15; Anhang 2; Abschnitt 3 "Explosionsgefährdungen";
Punkt 4.1 dokumentiert und wirksam sind.
Menge: 1,000 St

**02.13.0350 Einweisung**
Einweisung von Bedienpersonal in

- Funktionsweise
- Anlagenaufbau und -komponenten
- Schnittstellen und Funktionsbeziehungen
- Anlagen- und Nutzungssicherheit
- Verhaltensregeln im Betriebs- und Störfall
- Wartung und Instandhaltung

Die Einweisung muß vor Ort erfolgen.
Für die Unterweisung sind mindestens 2 x 4
Arbeitsstunden
anzusetzen.
Menge: 1,000 psch

**02.13.0360 Inbetriebnahme / Probebetrieb**
Organisation und eigenverantwortliche Durchführung
einer Inbetriebnahme mit Probebetrieb mit jeweiliger
Dokumentation und Abnahme einschl. aller erf.
Ressourcen (Personal, Betriebs- und Verbrauchsmittel,
Hilfsstoffe, Gerüste, etc.).

Sofern die Inbetriebnahme mit Probebetrieb nicht unter
realen Betriebsbedingungen erfolgen kann, sind diese
durch geeignete Maßnahmen zu simulieren.

In dieser Position sind alle Leistungen/Kosten
(Geräte-, Personal-, Reisekosten) zu kalkulieren,
welche für die Inbetriebnahme der v.g. Positionen
erforderlich sind.
Es sind sämtliche Eigenschaften und Funktionen sowohl
der Einzelkomponenten als auch der Gesamtanlage zu
überprüfen und einzustellen.

Im Anschluss an die Inbetriebnahme erfolgt der
störungsfreie Probebetrieb oder Einfahrbetrieb unter
Regie und Verantwortung des Auftragnehmers.

Die Kosten für die Anlagenbetreuung während der
Inbetriebnahme und des Probebetriebes sind in dieser
Position enthalten, ebenso Kosten für mögliche
Störbeseitigung und evtl. notwendige Änderungen in der
Anlagenkonfiguration.

In die Position ist die Befüllung der Anlage (Schacht)
mit Wasser als Inbetriebnahme Voraussetzung einschl.
der Bereitstellung des Mediums Wasser vom AN als
Kalkulationsgrundlage.
Menge: 1,000 psch

**02.13.0370 PVC-Kabelschutzrohr DN 110 mit angeformter Steckmuffe**
PVC-Kabelschutzrohr DN 110 mit angeformter Steckmuffe
und werkseitig eingeklebtem Dichtring
zur Verlegung bei mittelschwerer mechanischer
Beanspruchung,
in vorhandenem Kabelgraben, einschl. verzinktem
Zugdraht.
Ausführung in Einzellängen.
Menge: 10,000 m

**02.13.0380 Zulage für Einziehen der Kabel in Schutzrohr**
Zulage zur Position Kabel verlegen für
das Einziehen des Kabels in die Schutzrohre.
Menge: 1,000 psch

**02.13.0390 EX-Schutz Dokumentation**
1 x EX-Schutz Dokumentation
Erstellung des Explosionsschutzdokumentes
gem. BetrSichV § 6
für v.g. Pumpstation bestehend aus:
 ? Beschreibung der Pumpstation hinsichtlich Verfahren,
Stoffdaten,
Lage und baulicher Gegebenheiten
 ? Benennung des Verantwortlichen für den
Anlagenbereich
 ? Gefährdungsbeurteilung gem. § 3 BetrSichV, TRBS
2152,
§ 5 ArbSchG u. § 6 GefStoffV
 ? Festlegung der organisatorischen Maßnahmen gem.
Anlage 4 BetrSichV
wie Zugangskontrollen, Unterrichtung und Einweisung
der Arbeitnehmer, Betriebsanweisungen und
Erlaubnisschein für Arbeiten an der Anlage.
 ? Ex Zonenplan (Zoneneinteilung)
 ? Explosionsschutzmaßnahmen gem. Anlage 4 BetrSichV
 ? Festlegung der Prüfintervalle der wiederkehrenden
Prüfungen  gem. § 15 BetrSichV
 ? Ermittlung und Auflistung potentieller Zündquellen
sowie deren Bewertung
und Ausarbeitung geeigneter Schutzmaßnahmen
(Explosionsschutzkonzept)

1 x Erstprüfung der v.g. Pumpstation
mit explosionsgefährdeten Bereichen nach
Betriebssicherheitsverordnung § 15; Anhang 2;
Abschnitt 3 "Explosionsgefährdungen"; Punkt 4.1
mit den Prüfinhalten:
a) ob die für die Prüfung benötigten technischen
Unterlagen vollständig vorhanden sind
b) die Anlage entsprechend der Betriebssicherheitsverordnung errichtet und in einem sicheren Zustand ist
c) die festgelegten technischen und organisatorischen
Maßnahmen wirksam sind.

Unter Anwendung der TRBS 1201 inkl. Ausführlicher
Dokumentation durch eine befähigte Person nach
§ 15; Anhang 2; Abschnitt 3 "Explosionsgefährdungen";
Punkt 3.2 und 3.3
Voraussetzung ist vorab die Bereitstellung der
Prüfunterlagen
für Bauteile, Betriebsmittel, Anlagenteile die nicht
zum Lieferumfang von Xylem Water Solutions gehören, durch den
Auftraggeber. (z.b. EVU Anschluss, Betriebsmittel in
Nebenanlagen wie Motorschieber, MID,  Messtechnik,
Unterlagen
zu Fundamenterden etc.)

Der Betreiber der Anlage stellt vorab alle Unterlagen
zur Verfügung zum Nachweis, dass die Forderungen nach
§ 15; Anhang 2; Abschnitt 3 "Explosionsgefährdungen";
Punkt 4.1 dokumentiert und wirksam sind.
Menge: 1,000 psch

*Hinweis*

**02.13.0400 Abbruch / Rückbau Niederspannungsschaltanlage (Pumpwerk) einschl. Freischalten der Anlage**
Abbruch / Rückbau Niederspannungsschaltanlage
(Pumpwerk)
einschl. Freischalten der Anlage und außer Betrieb
setzen.

Rückbau der Bestandteile einer Niederspannungsanlage
mit einer Vielzahl von elektrischen Geräten und
Anlagen.

Folgende Hauptbestandteilen sind zu berücksichtigen:

- Betriebsmittel: Für die Erzeugung, Umwandlung,
Speicherung, Fortleitung, Verteilung und Verbrauch
elektrischer Energie
- Schutzleiter: Für den Schutz der
Niederspannungsanlage und Personen.
- Schutzvorrichtungen: Für die Sicherheit der Anlage
und der Nutzer, insbesondere bei elektrischen
Störungen.
- Schaltgeräte: Für steuern und schützen der
Stromkreise und elektrischen Geräte.
- Verbraucher: Für den Verbrauch elektrischer Energie
in verschiedenen Anwendungen.

Abbruchgut einschl. Fundamentsockel und Fundament aus
Beton der Verwertung nach Wahl des AN zuführen.
Für überwachungsbedürftigen Abfall vereinfachten Entsorgungsnachweis führen.
Menge: 1,000 St

*Hinweis*

**02.13.0410 Abbruch von Bauwerken / Hindernisse im Boden aus Beton, Stahlbeton, Mauerwerk u.dgl. im**
Abbruch von Bauwerken / Hindernisse im Boden
aus Beton, Stahlbeton, Mauerwerk u.dgl. im
Aushubbereich größer als 0,1 m3, als Maschinenarbeit.
Abbruchgut der Verwertung nach Wahl des AN zuführen.
Für überwachungsbedürftigen Abfall vereinfachten Entsorgungsnachweis führen.
Menge: 4,000 m3

**02.13.0420 Führungshülse für Einstiegshilfe liefern und einbauen**
Führungshülse für Einstiegshilfe (Haltestange) liefern
und einbauen einschl. aller Befestigungsarbeiten und
Befestigungsmittel.
Zum Befestigen an der Schachtwand
mit 4 Befestigungspunkten.
Hülse quadratisch 44 x 44 mm zur Aufnahme einer
Haltestange DU = 38 mm.
Führungshülse aus Edelstahl V4A.
Befestigungsmittel aus Edelstahl V4A.
Geprüft nach DIN EN 19572.
Menge: 1,000 St

#### Titel 02.14 Rückbau CKA Muschwitz

*Hinweis*
Die bestehende Containerkläranlage Muschwitz ist als
Festbettbiologie, bestehend aus
- Siebanlage e=3mm-
- Vorklärung, 6 Kammern, Schlammabzug mittels
Förderschnecke
- Festbettbelebung, 6 Kammern, belüftet
- Nachklärung, 6 Kammern, Schlammabzug mittels
Förderschnecke
- Schlammspeicher ausgebildet.
Einrichtungen zur Schlammrückführung oder interner
Rezirkulation sind nicht vorhanden.
Die  Anlage  wird  derzeit noch über ein  vorhandenes
Zulaufpumpwerk  beschickt.

Technische Daten:
Vorklärvolumen  11,9 m3
Festbettvolumen  24;0 m3
Nachklärvolumen  11,9 m3
Oberfläche Nachklärung  6,0 m2
Spez. Oberfläche Festbett  150 m2/m3
Siebrechen  ja
Biologie  Festbett
Int. Rezirkulation NKB --> VKB, bez. auf Q  0%
Schlammstabilisierung ATS  nein

CKA - Typ:
Envicon Modul KLäranlage, VCK Typ H
L = ca. 11.200 mm
B = Ca. 2.400 mm
H = ca. 2.900 mm

Der Rückbau der CKA Muschwitz beinhaltet folgende
Komponenten:

- Envicon Modul Kläranlage, VCK Typ H einschließlich
- Abdeckungen
- Siebre chen
- Rechengutrutsche
- Ablaufkasten
- Laufsteg
- Treppe
- Fundamente
- innenliegende Anlagenteile Waschstelle (im Container)
- Maschinentechnik im Maschinenraum

einschließlich außerhalb der CKA gelegene Anlagenteile
wie:
- Zulaufund Ablaufleitungen bis DN100
- Abwasserhebeanlage einschl. aller dazugehörigen
elektr. u. mech. Bestandteile
Schlammstapelbehälter V =  ca. 12m3

CKA einschl. aller dazugehörigen Komponenten rückbauen
und entsorgen nach Wahl des AN.
Entsorgungsnachweis durch AN gegenüber dem AG
erbringen und überreichen.

Gleichzeitig ist die umliegende Geländeoberfläche
(Freifläche) des Containerstandortes wieder als
unbefestigte Freifläche mit Oberbodenauftrag und
Rasenansaat herzustellen.

**02.14.0010 Abbruch Containerkläranlage mit Abbruch, Transport, Entsorgung**
Abbruch Containerkläranlage
mit Abbruch, Transport, EntsorgungDer Rückbau der CKA
Muschwitz beinhaltet folgende Komponenten:

- Envicon Modul Kläranlage, VCK Typ H einschließlich
- Abdeckungen
- Siebre chen
- Rechengutrutsche
- Ablaufkasten
- Laufsteg
- Treppe
- Fundamente
- innenliegende Anlagenteile Waschstelle (im Container)
- Maschinentechnik im Maschinenraum

einschließlich außerhalb der CKA gelegene Anlagenteile
wie:
- Zulaufund Ablaufleitungen bis DN100
- Abwasserhebeanlage einschl. aller dazugehörigen
elektr. u. mech. Bestandteile
Schlammstapelbehälter V =  ca. 12m3

CKA einschl. aller dazugehörigen Komponenten rückbauen
und entsorgen nach Wahl des AN.
Entsorgungsnachweis durch AN gegenüber dem AG
erbringen und überreichen.

Gleichzeitig ist die umliegende Geländeoberfläche
(Freifläche) des Containerstandortes wieder als
unbefestigte Freifläche mit Oberbodenauftrag und
Rasenansaat herzustellen.
Menge: 1,000 St

### LOS 03 Los 3 - BA3 - SWK Kreischau

#### Titel 03.01 Baustelleneinrichtung

**03.01.0010 Baustelleneinrichtung**
Geräte, Werkzeuge und sonstige Betriebsmittel, die zur
vertragsgemäßen Ausführung der Bauleistungen
erforderlich
sind, auf die Baustelle bringen, bereitstellen und
soweit der Geräteeinsatz nicht gesondert vergütet
wird - betriebsfertig aufstellen einschl. der dafür
notwendigen Arbeiten. Die erforderlichen festen Anlagen
herstellen. Baubüros, auch für die wöchentliche
Bauberatung
des AG inkl. Tische und Sitzgelegenheiten für mind. 8
Personen, Unterkünfte, Werkstätten, Lagerschuppen und
dgl.,
soweit erforderlich, antransportieren, aufbauen und
einrichten.
Strom-, Wasser-, Fernsprechanschluss sowie
Entsorgungseinrichtungen und dgl. für die Baustelle,
soweit
erforderlich, herstellen. Bei Bedarf Lagerplätze,
sonstige
Platzbefestigungen und Wege im Baustellenbereich
anlegen.
Oberbodenarbeiten einschl. Beseitigen von Aufwuchs für
die
Baustelleneinrichtung, soweit erforderlich, ausführen.
Flächen
beschaffen, sofern die vom AG zur Verfügung gestellten
nicht ausreichen. Durch den AG können nur die Flächen
innerhalb der engen Baufeldgrenzen zur Verfügung
gestellt
werden!
Kosten für Vorhalten, Unterhalten und Betreiben der
Geräte,
Anlagen und Einrichtungen einschl. Mieten, Pacht,
Gebühren
und dgl. werden nicht mit dieser Pauschale, sondern
mit den
Einheitspreisen der betreffenden Teilleistungen
vergütet.
Soweit nicht für bestimmte Leistungen für das
Einrichten der
Baustelle gesonderte Positionen im Leistungsverzeichnis
enthalten sind, gilt die Pauschale für alle Leistungen
dieses
Abschnitte des Leistungsverzeichnisses.
Zufahrt zur Baustelle vorhanden.
Menge: 1,000 psch

**03.01.0020 Baustelle räumen Dies. LV-Abschn.**
StL-Nr. 21910111202 1
Baustelle von allen Geräten, Anlagen, Einrichtungen und
dgl. räumen. Benutzte Flächen und Wege entsprechend dem
ursprünglichen Zustand herrichten. Soweit nicht für
bestimmte Leistungen für das Räumen der Baustelle gesonderte Positionen im Leistungsverzeichnis enthalten
sind, gilt die Pauschale
für alle Leistungen dieses Abschnittes des Leistungsverzeichnisses.
Menge: 1,000 Psch

**03.01.0030 Koordinierungs- / Erschwernispauschale**
Erschwernispauschale für die Koordinierung der aller
an der Baudurchführung
beteilgten Gewerke sowie für die Abstimmungen mit
Anliegern und
Versorgungsunternehmen.
Mit der Pauschale sind alle Aufwendungen für die
eigenverantwortliche Koordinierung mit den
Spartenträgern und
den Anliegern abgegolten.
In die Pauschale sind folgende Aufwendungen zu
kalkulieren:
- Abstimmungen mit Spartenträgern und deren NAN bzgl.
Bauablauf und Bereitstellung eines Zeitfensters zur
Realisierung der Medien-Trasse
- Gewährleistung des freien Zugangs
- sämtliche Erschwernisse bei der Ausführung der
Leistungen
durch Bautätigkeit eines anderen Bauunternehmens
innerhalb des Baufeldes,
- Berücksichtigung von Baustillstandszeiten aufgrund
Bautätigkeit der Spartenträger im Baufeld
- Abstimmungen mit den Anliegern und Aufwendungen für
die
Aufrechterhaltung der Zugänglichkeit der Grundstücke.
Im Zuge der Bauarbeiten können vor- oder
frühgeschichtliche Baudenkmäler oder
Kampfmittel angetroffen werden.
In diesem Falle ist sofort mit dem AG und dem
bauüberwachenden Ingenieurbüro
Verbindung aufzunehmen und das weitere Vorgehen
abzusprechen.
Die Fundstellen sind bis zu einer Entscheidung durch
den AG zu sichern.
Die aufgrund der Unterbrechung entstehenden Kosten des
AN werden mit der
folgenden Position abgegolten.
Diese Position kommt jedoch nur nach vorheriger
Festlegung durch den AG / die BÜ
zur Abrechnung.
Menge: 1,000 psch

**03.01.0040 Zuschlag Unterbrechung**
Zuschlag zu vorstehenden Positionen für die laufenden
Kosten
des AN während der Unterbrechung für Verkehrssicherung,
allgemeine Baustellenkosten und allgemeine
Geschäftskosten.
Vergütet wird ein Verrechnungssatz, der alle
Aufwendungen für
den Stillstand der Geräte sowie die Kosten für das
eingesetzte
Personal einschließlich sämtlicher Zuschläge enthält.
Abgerechnet wird nach angeordneten Stillstandszeiten.
Abrechnung je Arbeitsstunde (Arbeitstag = Montag bis
Freitag)
abzüglich der gesetzlichen Feiertage,
Schlechtwettertage
gemäß Festlegung durch das Arbeitsamt
und der Bauferien des AN.
Menge: 5,000 h

**03.01.0050 Mobile behelfsm. Baustraße liefern, herstellen, vorhalten, räumen**
Mobile behelfsm. Baustraße liefern, herstellen,
vorhalten, räumen. Das Umsetzen wird separat vergütet.
Mobile Baustraße aus Kunststoff-Fahrplatten verlegen
und einen stabilen Untergrund zum Befahren mit
Geräten/ Maschinen herstellen, vorhalten, räumen.
Beidseitige Struktur, belastbar bis 80 Tonnen, keine
Wasseraufnahme
Menge: 700,000 m2

**03.01.0060 Mobile behelfsm. Baustraße umsetzen**
Mobile behelfsm. Baustraße umsetzen.
Mobile Baustraße aus Kunststoff-Fahrplatten verlegen
und einen stabilen Untergrund zum Befahren mit
Geräten/ Maschinen herstellen, vorhalten, räumen.
Beidseitige Struktur, belastbar bis 80 Tonnen, keine
Wasseraufnahme
Menge: 200,000 m2

**03.01.0070 Bauzaun aufstellen und entfernen Zaunhöhe 2,0 m Stahlgitter-FT**
Bauzaun einschl. der erforderlichen Tore und Pfosten
standsicher aufstellen, während der Bauzeit vorhalten
und
unterhalten sowie nach Beendigung der Bauzeit
entfernen.
70 v.H. des Preises werden nach Aufstellen, der Rest
nach
Entfernen des Bauzaunes vergütet.
Zaunhöhe = 2,00 m.
Zaun aus Stahlgitter-Fertigteilen, verschraubbar.
Menge: 150,000 m

**03.01.0080 Bauzaun umsetzen Zaunhöhe 2,0 m StahlgitterFT**
Bauzaun innerhalb der Baustelle bis zu drei mal
umsetzen.
Nicht wiederverwertbare Teile ersetzen.
Zaunhöhe = 2,00 m.
Zaun aus Stahlgitter-Fertigteilen, verschraubbar.
Menge: 200,000 m

**03.01.0090 Stahlplatten zur behelfsmäßigen Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der maximal gleichzeitig
auf der Baustelle eingesetzten Stahlplatten
Menge: 2,000 St

**03.01.0100 Register für nicht gefährl. Abfälle f.ges.LeistgsVerz**
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 psch

**03.01.0110 Einholen von Plänen**
Einholen von Plänen von Versorgungsleitungen
im öffentlichen Straßenbereich einschließlich aller
dabei anfallender Genehmigungskosten
zur Erlangung der Aufgrabegenehmigung
des jeweiligen Vesorgungsträgers.
Menge: 1,000 psch

**03.01.0120 Bestandsplan**
Vollständige Bestands- und Vermessungsunterlagen
einschließlich aller notwendigen Leistungen wie
Vermessungsleistung, Planerstellung u.ä.
für Verkehrsanlagen und Kanäle unter Einbeziehung
unmittelbar angrenzender Bauwerke, Anlagen,
Versorgungsmedien u. dgl. herstellen und dem AG
übergeben.
- Lageplan: M 1:250 mit Eintragung der Stationierung,
Materialien, Schachtdaten usw.
- Detailpläne der Bauwerke: M 1:50 (Schnitte,
Grundrisse) inkl.
Einmessung und Vermaßung z.B. der Rohrenden
- Längsschnitte: M 1:100/1000 mit Vemaßung der Abzweige
zur Vorlage mit der Schlußrechnung in analoger und
digitaler
Form.
- Kanaldaten im Format ISYBAU (XML) - Anforderungen an
Planinhalte und Darstellungsform von
abwassertechnischen
Fachplänen, z. B. Maßstäbe, Festlegungen, gemäß BFR
Verm
Lieferung:
4-fach Lichtpause oder Kopie mit Randeinfassung und
Lochverstärkung,
2-fach auf Datenträger im DXF-/DWG-Format (CD
einschließlich
DXF-Datenaustauschformular).
2-fach auf Datenträger im PDF-Format (CD)
Die Übergabe an den AG hat vor der Zustandsfeststellung
/ vor der VOB-Abnahme zu erfolgen.
Sämtliche Vermessungsarbeiten durch einen
Vermessungsingenieur
durchführen. Erforderliche Polygon- und
Höhenpunkte einmessen.
Lagesystem: LS 489 (UTM-Koordinaten) UTM-Zone 32,
Höhensystem: HS 170 DHHN 2016 NHN-Höhen in Meter.
Erforderliche Umrechnungen bzw.
Koordinatentransformationen
infolge unterschiedlicher Lage- oder
Höhensysteme sind einzurechnen!
Menge: 1,000 St

**03.01.0130 Führen Bautagesberichte**
Durch den AN sind täglich Bautagesberichte zu
erstellen,
welche dem AG mindestens wöchentlich zur Kontrolle
vorzulegen und zu übergeben sind.
Die Bautagesberichte müssen folgende Angaben enthalten:
1. Regelmäßige Angaben:
? Bezeichnung der Baumaßnahme,
? Zeitpunkt der Aushändigung der Ausführungsunterlagen
(genaue Bezeichnung der Unterlagen) sowie ggf. von
Änderungen und Berichtigungen an den Auftragnehmer,
? Beginn und Fertigstellung der einzelnen Bauarbeiten,
? das Wetter sowie die höchste und niedrigste
Temperatur,
? erbrachte Leistungen der Auftragnehmer
? die Zahl der von ihnen beschäftigten Mitarbeiter,
getrennt
nach deren Qualifikation (Polier, Facharbeiter,
Hilfsarbeiter),
? Einsatz von Großgerät: Zugang, Einsatz und Abgang,
sowie
Dauer und Ursache bei etwaigem Ausfall,
? Eingang der vom AN gelieferten bzw. vom AG
beigestellten
Stoffe und Bauteile,
? Vorlage der Prüfungsergebnisse vorgeschriebener
Baustoff-,
Boden- und Wasserprüfungen,
? Dokumentation der Leistungen, die durch den
Baufortschritt
verdeckt werden
2. Besondere Angaben:
? Unterbrechung und Verzögerung der Arbeiten mit den
Ursachen,
? bei Behinderungsanzeigen von Auftragnehmern:
detaillierte
Erfassung aller Sachverhalte, die für die Beurteilung
der
Gründe und des Umfanges der Behinderung von Bedeutung
sein können und später zweifelsfreie Feststellungen
ermöglichen
? mündliche Weisungen an Vertreter des Auftragnehmers
(Name und Inhalt der Weisung),
? Personalwechsel (Bauleiter des Auftragnehmers)
? Notwendigkeit, Beantragung und Genehmigung etwaiger
Abweichungen von den ausgehändigten Bauzeichnungen,
? Abweichungen der Beschaffenheit des Baugrundes von
den
Angaben in der Leistungsbeschreibung,
? bei Bauarbeiten, die durch den Wasserstand offener
Gewässer beeinflusst werden, die Wasserstände einmal
oder
falls erforderlich mehrmals täglich.
Sämtliche damit verbundenen Aufwendungen sind
einzurechnen.
Menge: 1,000 psch

**03.01.0140 Anliegerinformation**
Anliegerinformationen
Rechtzeitige schriftliche Information aller
unmittelbar sowie in
angrenzenden Bereichen betroffenen Anlieger mittels
Postwurfsendung vor Beginn des Leistungsabschnittes,
mit der
Angabe zu Beginn und voraussichtlichem Ende sowie den
zu
erwartenden Beeinträchtigungen insbesondere zur
Zufahrt und
Zugänglichkeit der Grundstücke unter Angabe des Namens
und der Telefonnummer des Bauleiters/Poliers des AN.
Ständige Informationen der betroffenen Anlieger im
Zuge der
Baudurchführung, wenn erforderlich auch in
Teilabschnitten
und bei bauzeitlichen Unterbrechungen.
Mehrmalige Aufstellung und Verteilung der
Anwohnerinformationen entsprechend Baufortschritt ist
einzukalkulieren.
Menge: 1,000 psch

**03.01.0150 Vermessungspunkte sichern**
Trigonometrische Festpunkte vor dem Verlorengehen und
vor Lageveränderungen sichern. Aufrechterhaltung der
Sicherung während der gesamten Bauzeit.
Sicherung nach Wahl des AN.
Vermessungspunktunterlagen einholen.
Punkte im Baubereich lagemäßig (Koordinaten) einmessen,
und Lageriss an AG übergeben.
Menge: 1,000 Psch

**03.01.0160 Grenzpunkte sichern**
Grenzpunkte vor dem Verlorengehen und vor
Lageveränderungen sichern. Aufrechterhaltung der
Sicherung
während der gesamten Bauzeit.
Sicherung nach Wahl des AN.
Grenzpunkte im Baubereich lagemäßig (Koordinaten)
einmessen und Lageriss an AG übergeben.
Menge: 5,000 St

**03.01.0170 Absteckung der Leitungsachse und Knotenpunkte**
Die Absteckung der Hauptachse und der Schachtstandorte
sowie aller Abzweige, Winkel und Knoten  hat  durch
den  AN  vor Baubeginn zu erfolgen.
Mit den Ausführungsunterlagen wird dem AN eine
Koordinaten- liste der Knotenpunkte und
Schachtbauwerke zur Verfügung gestellt. Die damit
verbundenen notwendigen Vermessungsleistungen, Sichern
der Absteckpunkte und Erstellung von Plänen sind
einzukalkulieren.
Abrechnung nach Meter Leitungsachse
Kanalsammelleitungen (keine Anschlussleitungen).
Menge: 650,000 m

**03.01.0180 Lichtbilder herst . und liefern**
StL-Nr. 219101620 1
Lichtbilder über den wesentlichen Bauablauf des Bauwerks in digitalisierter Form (Auflösung mindestens
1024 mal 768 Pixel, 24 Farben) mit Digitalkamera herstellen und auf mit dem AG abgestimmten Datenträger (CD
oder DVD) liefern. Das Komprimierungsverhältnis bzw.
die Bildqualität ist so zu wählen, dass durch die Komprimierung keine für den Sachverhalt wesentlichen Bildinformationen verloren gehen.
Menge: 50,000 St

**03.01.0190 Beweissicherung**
Durchführung der Beweissicherung zur Feststellung
des Zustandes der im Bau- und Zufahrtsbereich
vorhandenen Grundstücke und baulichen Anlagen
zur Vermeidung unberechtigter Ansprüche Dritter
(ca. 13 Grundstücke  mit Haupt- und Nebengebäuden
sowie Einfriedungen und Stützmauern), soweit diese
durch die Bauarbeiten in Mitleidenschaft gezogen
werden können.

Sämtliche besondere Maßnahmen zur Beweissicherung in
Abstimmung mit den jeweiligen Anliegern bzw.
Eigentümern und dem AG durchführen.
Feststellung des Zustandes der baulichen Anlagen im
Baustellen- und Zufahrtsbereich (Straßen, Wege,
Gebäude etc.), Versorgungs- und Entsorgungsleitungen, Geländeoberflächen, Hecken, Zäune, Mauern,
Gärten, Grünflächen u. dgl. durch Lichtbildaufnahmen.
Sind bereits Risse oder andere Schädigungen vorhanden,
so sind diese zu dokumentieren.
Die Befestigungsart der Zufahrtswege und Straßen ist zu
benennen.
Erstellen einer Niederschrift mit Fotografien,
Anbringen von Siegeln und dgl. in Abstimmung mit dem
AG. Diese sind von den jeweiligen Besitzern
anzuerkennen.
Alle erforderlichen Leistungen zu Feststellung und
Dokumentation von Schäden an gefährdeten  bzw.
beeinträchtigten baulichen Anlagen, Leitungen,
Schächte, befestigter Flächen o. dgl. sowie
benachbarter Grundstücke während der gesamten Bauzeit
durchführen.

Die Beweissicherung ist durch einen amtlich
zugelassenen Sachverständigen zu erstellen.
Diese Beweissicherung beinhaltet ein Vorschau- und ein
Nachschaugutachten in jeweils 2-facher Ausfertigung.
50 v.H. der Pauschale werden nach Übergabe des
Vorschaugutachtens, der Rest nach Übergabe des
Nachschaugutachtens inkl. der
Freistellungsbescheinigungen Dritter vergütet.

Das Beweissicherungsverfahren ist vor Beginn der
Bauarbeiten mit dem AG durchzuführen.
Abschlussaufnahme nach Beendigung der Bauarbeiten mit
Abschlussbericht einschließlich Auswertung durchführen.

Der AN ist für die volle Sicherheit auf der Baustelle
und somit auch für die Sicherheit und den Schutz
angrenzender Bauwerke und Anlagen verantwortlich.
Menge: 1,000 psch

**03.01.0200 Zulage Beweissicherung vereidigter Sachverständiger**
Zulage für die Beweissicherung durch einen vereidigten,
amtlich zugelassenen Sachverständigen bei Bedarf an
einzelnen Bauwerken in Abstimmung mit und nach
Aufforderung durch den AG.
Abgerechnet wird pro Grundstück.
Menge: 3,000 St

**03.01.0210 Zulage Beweissicherung Rißmonitor**
Zulage zur Beweissicherung für die Anbringung von
Rißmonitoren bei Bedarf an einzelnen Bauwerken in
Abstimmung mit und nach Aufforderung durch den AG.
Das tägliche Ablesen und die schriftliche
Dokumentation der
Ergebnisse sowie das Entfernen der Rißmonitore nach
Abschluss der Bauarbeiten ist einzurechnen und wird
nicht
gesondert vergütet.
Menge: 5,000 St

**03.01.0220 Zulage Beweissicherung innen**
Zulage zur Beweissicherung für die Durchführung der
Beweissicherung im Gebäudeinneren bei Bedarf an
einzelnen
Bauwerken in Abstimmung mit und nach Aufforderung durch
den AG unter Mitwirkung der Eigentümer.
Die Eigentümer sind vor Ausführung anzuschreiben und
es ist ein gemeinsamer Termin zu vereinbaren.
Sollte der Eigentümer eine innere Beweissicherung
ablehnen,
ist dies zu dokumentieren und vom Eigentümer
gegenzeichnen
zu lassen.
Menge: 1,000 St

**03.01.0230 Einrichtung und Unterhaltung von Mülltonnensammelplätzen**
Aufrechterhaltung der Abfallentsorgung der betroffenen
Grundstücke sowie Einrichtung und Unterhaltung von
Mülltonnensammelplätzen jeweils am Bauanfang und
Bauende der Bauabschnitte.
Durch den AN sind die Tonnen (jeder Art, incl.
Glassammelbehälter usw.) von den im Baufeld befindlichen
Grundstücken entsprechend den Tourenplänen der
öffentlichen Abfallentsorgung im Burgenlandkreis zu
den Sammelplätzen zu transportieren und
zurückzubringen.
Der AN hat sich beim zuständigen Entsorger (AW SAS)
über deren Fahrplan zu informieren.
Die Müllentsorgung der Anlieger ist während der
Bauzeit durch den AN sicherzustellen und mit dem
zuständigen Entsorgungsfachbetrieb direkt abzustimmen
und dem AG nachzuweisen.
Position gilt für die gesamte Bauzeit.
Menge: 1,000 psch

**03.01.0240 Zwischenlagerfläche einrichten, räumen**
Lagerfläche im Bereich der Baustelle für die getrennte
Zwischenlagerung von Aushubboden bis zum Vorliegen der
Deklarationsanalysen und die Verwertung bzw.
Weiterverwendung einrichten, unterhalten, vorhalten und
räumen.
Einholen aller erforderlichen Genehmigungen und
Herrichten
der Lagerfläche entsprechend der Genehmigungsauflagen.
Vorhandene Straßenbefestigung nach Wahl des AN z.B.
durch
Auslegen von Vlies, Stahlplatten o.ä. schützen.
Unbefestigte Bereiche durch Auslegen von
wasserundurchlässigen
Folien o.dgl. vor Verunreinigungen schützen.
Dazu ca. 5 cm feine Gesteinskörnung aufbringen, Folie
auslegen, Folie mit 5 cm feiner Gesteinskörnung
abdecken,
25-30 cm grobe Gesteinskörnung aufbringen und
verdichten
Ggf. Oberboden auf der im Anschluss an die Baumaßnahme
wieder zu nutzenden Fläche abschieben, in Mieten
lagern und
nach Beendigung der Baumaßnahme wieder ordnungsgemäß
herstellen inkl. Rasenansaat.
Die Bestätigung des Eigentümers über die ordnungsgemäße
Wiederherstellung ist dem AG vorzulegen.
Die schadlose Ableitung des Oberflächenwassers der
Lagerfläche
ist Sache des AN.
Ansprüche Dritter aufgrund von Staub- und
Lärmemissionen
sind durch den AN zu regulieren.
Alle Materialien nach Ende der Arbeiten aufnehmen, in
Eigentum AN
übernehmen und einer Verwertung zuführen.
Änderungen sind nur vorab mit Zustimmung des AG
zulässig.
Evtl. anfallende Nutzungsentgelte sind einzurechnen und
werden nicht gesondert vergütet.
Einrichtung des Lagerplatzes nach Abstimmung und
Freigabe
mit dem AG.
Durch den AG können nur die Flächen innerhalb der engen
Baufeldgrenzen zur Verfügung gestellt werden!
Menge: 1,000 St

#### Titel 03.02 Verkehrssicherung

**03.02.0010 Verkehrsflächen unterhalten**
Verkehrsflächen zur Aufrechterhaltung des öffentlichen
und Anlieger-Verkehrs innerhalb des Baubereiches und
in  angrenzenden Straßen und Wegen einschließlich zwischenzeitlich benutzter Behelfsfahrstreifen
und Behelfswege verkehrssicher unterhalten.
Verkehrsflächen bei Bedarf, jedoch mindestens einmal
wöchentlich, oder nach Aufforderung durch den AG
säubern.
Ein- und Ausfahrtsbereiche auf die öffentlichen
Straßen (Bauanfang und -ende) mindestens einmal
täglich reinigen.
Menge: 1,000 psch

**03.02.0020 Verkehrsführung,-sicherung und -regelung**
Einrichtungen zur Verkehrsführung, -sicherung und
-regelung nach StVO und gemäß Baubeschreibung
unter Aufrechterhaltung des Verkehrs aufstellen,
vorhalten,
unterhalten und betreiben, ggf. mehrfach
umsetzen und abbauen. Vorübergehende
Sicherungsmaßnahmen
durchführen. Vorhandene Verkehrsschilder
entsprechend verkehrsrechtl. Anordnung außer Kraft und
wieder in Kraft setzen. Das Abdecken bzw.
Außerkraftsetzen
von Verkehrszeichen oder Wegweisern hat kontaktlos zu
erfolgen.
Der Ersatz beschädigter oder abhanden gekommener
Teile der Einrichtungen ist eingerechnet.
Lichtzeichenanlagen sind nicht eingerechnet.
In diese Position sind die Gebühren für
verkehrsrechtliche
Anordnungen einzurechnen (je Straße eine
Anordnung).
70 v.H. der Pauschale werden nach betriebsfertigem
Aufstellen, der Rest nach Beseitigen vergütet.
Umbau der Verkehrssicherung entsprechend Technologie
des
AN und der Bauabschnitte ist ca. 4 Wochen im Voraus
dem AG
anzuzeigen.
Menge: 1,000 psch

**03.02.0030 Verkehrsrechtl. Anordung**
Verkehrsrechtl. Anordung innerorts bei der
zuzständigen Verwaltungsbehörde beantragen
Menge: 1,000 St

**03.02.0040 Absperrgerät, Warneinrichtung aufb., abb. u. vorh. Absperrschranke 250x2000**
Absperrgerät oder Warneinrichtung betriebsfertig
aufbauen,
vorhalten, warten, instand setzen, betreiben und
abbauen. Vorübergehende Verkehrssicherungsmaßnahmen
durchführen. Die Kontrolle wird gesondert vergütet.
Absperrschranke Größe 250 x 2000 mm mit
Aufstellvorrichtung.
Mit retroreflektierender Folie Klasse RA2.
Mit 3 Richtstrahlern einseitig, gelbes Dauerlicht, WL1.
Energieversorgung nach Wahl des AN.
70 v.H. des Preises werden nach Aufstellen, der Rest
nach
Beseitigen vergütet.
Menge: 8,000 St

**03.02.0050 Absperrger. oder Warneinr. umsetzen wie Vorposition**
Absperrgerät oder Warneinrichtung innerhalb des
Arbeitsstellenbereiches
umsetzen. Vorübergehende Verkehrssicherungsmaßnahmen
durchführen.
Absperrgerät oder Warneinrichtung wie in Vorposition
beschrieben.
Menge: 8,000 St

**03.02.0060 Kontrolle der Arbeitsstellensicher. zwei bzw. einmal Schriftl.Dokument**
Kontrolle der Arbeitsstellensicherung und der
Umleitungsbeschilderung bzw. sonstigen
Verkehrssicherungsmaßnahmen gem. ZTV-SA durchführen.
Die Kontrolle ist unmittelbar nach deren Durchführung
zu erfassen und zu dokumentieren.
Arbeits- und Hilfsmittel sind vom AN zu stellen und dem
AG jederzeit zugänglich zu machen.
Kontrolle zweimal täglich, an arbeitsfreien Tagen
einmal täglich.
Kontrolle ist schriftlich zu dokumentieren.
Für die gesamte Bauzeit.
Menge: 1,000 psch

**03.02.0070 Fußg.-Brücke herstellen u. beseitigen**
Fußgängerhilfsbrücke in Geländehöhe herstellen, für
die Dauer der vertraglichen Ausführungsfrist vorhalten
und beseitigen, inkl. evtl. erforderlicher Anrampungen
aus Schotter,
mit Schutzgeländer,
Nutzbreite bis 1,50 m,
Länge bis 5,00 m.
Menge: 13,000 St

**03.02.0080 Fußg.-Brücke umsetzen**
Fußgängerhilfsbrücke in Geländehöhe umsetzen
nach besonderer Anordnung des AG während der
Ausführungszeit der vertraglichen Leistungen des AN,
mit Schutzgeländer,
Nutzbreite bis 1,50 m,
Länge bis 5,00 m.
Menge: 13,000 St

**03.02.0090 Straßenbrücke herstellen u. beseitigen, 15 to**
Straßenhilfsbrücke herstellen, für die Dauer der
vertraglichen
Ausführungsfrist vorhalten und beseitigen.
Belastung bis 15 t  Achslast,
mit Schutzgeländer,
Nutzbreite der Fahrbahn 3,50 m,
Länge bis 5,00 m.
Schrammborde aus Holz.
Menge: 2,000 St

**03.02.0100 Straßenbrücke umsetzen, 15to**
Straßenhilfsbrücke in Geländehöhe umsetzen nach
besonderer Anordnung des AG während der
Ausführungszeit der vertraglichen Leistungen des AN,
Belastung bis 15 to,
Nutzbreite der Fahrbahn 3,50 m,
Länge bis 5,00 m.
Schrammborde aus Holz.
Menge: 6,000 St

#### Titel 03.03 Vorarbeiten, Sicherungsarbeiten, Aufbruc

*Hinweis*
In nachfolgenden Positionen sind die kompletten
Aufwendungen für das fach- und
höhengerechte Auflagern, Einbetten und Ummanteln der
Leitungen und Kabel
während der Erdstoffaufnahme und dem -wiedereinbau
einschl. die
Mehraufwendungen Verbauarbeiten einzukalkulieren.
Gleichfalls wird ausdrücklich darauf hingewiesen, daß
die mit dem Kabel verlegten
Schutzmaßnahmen ( Schutzrohre u. dergl.) in die
Sicherung einzubeziehen sind und
nicht zusätzlich vergütet werden.
Beschädigungen an den Leitungen und Kabeln einschl.
der Schutzmaßnahmen
gehen zu Lasten des Auftragnehmers. Im Bereich
erdverlegter Kabel sind nur
Handschachtungen erlaubt. Sollte es bei der
Bauausführung zu Behinderungen mit
Leitungen bzw. Kabeln von Versorgungsträgern kommen,
hat sich der AN an das
zuständige Versorgungsunternehmen zu wenden und
erforderlichenfalls eine
vorübergehende Stillegung bzw. Freischaltung zu
beantragen. Diesbezüglicher
Stillstand der Baumaßnahme wird nicht gesondert
vergütet. Es wird ausdrücklich
darauf hingewiesen, daß der erforderliche Handaushub
infolge Kreuzungen und
Parallelverlauf mit Kabeln und Leitungen nicht
gesondert vergütet wird. Die
Erschwernisse und Aufwendungen sind in die
Einheitspreise der nachfolgend
aufgeführten Positionen einzukalkulieren.

**03.03.0010 Suchschachtung**
Boden für Suchgraben ausheben
zur Freilegung von Kabeln und Rohrleitungen,
ab Geländeoberfläche,
Aushub seitlich lagern, verfüllen und verdichten,
Aushubtiefe bis 2,5 m
Bodenklasse 3 bis 5 (DIN 18300:2012-09),
Homogenbereiche A und B nach BGA.
Zuordnungsklasse nach LAGA bis Z1.2.
Verbau entsprechend statischen und konstruktiven Er-
fordernissen herstellen, vorhalten und von der Baustelle entfernen.
Wasserhaltung bis zu einer Pumpenleistung von 10 m3
Fördermenge mal 5 m Förderhöhe je Stunde und Haltung
ausführen.
Abgerechnet wird mit senkrechten Wänden.
Diese Position ist nur bei Leitungen anzuwenden,
deren Lage nicht aus den Bestandsplänen zu ersehen ist.
Vor der Ausführung ist die ausdrückliche
Anordnung des AG/der BÜ einzuholen.
Menge: 10,000 m3

**03.03.0020 Handschachtung**
Handschachtung
Boden in Handschachtung ausheben,
ab Geländeoberfläche,
Aushub lösen, laden und fachgerecht entsorgen.
Aushubtiefe bis 2,5 m.
Bodenklasse 3 bis 5 (DIN 18300:2012-09),
Homogenbereiche A und B nach Baugrundgutachten (BGA).
Zuordnungswert nach LAGA bis Z 1.2.
Vor der Ausführung ist die ausdrückliche
Anordnung des AG/der BÜ einzuholen!
Menge: 10,000 m3

**03.03.0030 Sicherung Kabel**
Näherung (Längs- und Querlage) zu Elektrokabeln,
Datenkabel, Telekom, Antenne, o.ä. erdverlegt.
Kabel vorsichtig freilegen und sichern.
Vorschriften des Versorgungsbetriebes beachten,
einschließlich aller Erschwernisse bei Erd- und
Verbauarbeiten.
Handschachtung bis 1,5 m3/m in Boden Bodenklasse 3 bis
5 (DIN 18300:2012-09), Homogenbereiche A und B nach
BGA ist einzurechnen.
Ausführung nach Wahl des AN, in Abstimmung mit dem
Leitungseigentümer.
Sicherung für die Dauer der vertraglichen
Ausführungsfrist vorhalten und beseitigen.
Nach Beendigung der Arbeiten Wiederherstellung der
Bettung und Umhüllung mit Sand. Material liefern.
Abdeckung mit Warnband herstellen.
Position gilt nicht für zu erneuernde Leitungen dieser
Ausschreibung!
Menge: 5,000 m

**03.03.0040 Sicherung Kabelbündel**
Kabelbündel, bestehend aus mehreren Kabeln,
die im Abstand von bis zu 50 cm neben- und übereinander
liegen, in Betrieb befindlich, vorsichtig freilegen
und sichern,
Vorschriften des Versorgungsbetriebes beachten,
einschließlich aller Erschwernisse bei Erd- und
Verbauarbeiten.
Handschachtung bis 1,5m3/m in Boden Bodenklasse 3 bis
5 (DIN 18300:2012-09), Homogenbereiche A und B nach
BGA ist einzurechnen.
Ausführung nach Wahl des AN, in Abstimmung mit dem
Leitungseigentümer.
Sicherung für die Dauer der vertraglichen
Ausführungsfrist vorhalten und beseitigen.
Nach Beendigung der Arbeiten Wiederherstellung der
Bettung und Umhüllung mit Sand. Material liefern.
Abdeckung mit Warnband herstellen.
Position gilt nicht für zu erneuernde Leitungen dieser
Ausschreibung!
Menge: 5,000 m

**03.03.0050 Sicherung Kanäle, Leitungen bis DN 400**
Entwässerungs-, Fernwärmeleitungen bis DN 400
Material = Kunststoff, Beton, Steinzeug, Stahl u.dgl.
vorsichtig freilegen und sichern incl. der zugehörigen
Schachtbauwerke,
Vorschriften des Ver- und Entsorgungsbetriebes
beachten,
einschließlich aller Erschwernisse bei Erd- und
Verbauarbeiten.
Handschachtung bis 2,5m3/m in Boden Bodenklasse 3 bis
5 (DIN 18300:2012-09), Homogenbereiche A und B nach
BGA ist einzurechnen.
Ausführung nach Wahl des AN, in Abstimmung mit dem
Leitungseigentümer.
Sicherung für die Dauer der vertraglichen
Ausführungsfrist vorhalten und beseitigen.
Nach Beendigung der Arbeiten Wiederherstellung der
Bettung und Umhüllung mit Sand. Material liefern.
Abdeckung mit Warnband herstellen.
Position gilt nicht für zu erneuernde Kanäle dieser
Ausschreibung!
Menge: 60,000 m

**03.03.0060 Sicherung Schieber und Hydranten**
Sicherung und Erhaltung der eingebauten Schieber und
Hydranten bis zur Fertigstellung der Deckschicht durch
geeignete, nicht überfahrbare Schutzeinrichtungen nach
Wahl des AN. Für beschädigte Schieber und Hydranten
hat der AN die volle Haftung und die Pflicht zur
sofortigen
Wiederherstellung des Einbauzustandes
Menge: 5,000 St

**03.03.0070 Best. Zäune, Mauern, Treppen, Tore u.dgl. sichern**
Bestehende Zäune, Mauern, Treppen, Tore u. dgl. incl.
ihrer Fundamente sichern.
Ausführung nach Wahl des AN.
Sicherung für die gesamte Bauzeit vorhalten und nach
Beendigung aller Arbeiten rückbauen und in Eigentum
des AN übernehmen.
Abgerechnet wird nach Laufmetern gesicherte Einfriedung
einschließlich aller erforderlicher Nebenleistungen.
Menge: 50,000 m

**03.03.0080 Behinderung durch Freileitung**
Behinderung durch Freileitung.
Zulage zu allen beschriebenen Tief-, Erd- und
Straßenbauarbeiten wegen Behinderung durch vorhandene
Freileitungen über den Trassen.
Abrechnung nur in öffentlichen Straßenabschnitten,
die durch ein Freikabel mit bis zu 6,0 m Abstand zum
neuen
Straßen- und Nebenanlagenbereich überspannt werden,
einschl. aller notwendigen Sicherungsmaßnahmen.
Menge: 50,000 m

**03.03.0090 Vorhandene Masten, Schilder u.dgl. sichern**
Vorhandene Telekom-/ Strassenbeleuchtungs-/
Elektromasten
sowie Verkehrsschilder, Hinweisschilder
Absperrschieber oder
Firmen-/Hinweistafeln gegen Umfallen oder andere
Beschädigungen sichern.
Sicherung nach Wahl des AN.
Sicherung nach Beendigung aller Arbeiten entfernen.
Menge: 3,000 St

**03.03.0100 Beton abbrechen, bewehrt**
Beton abbrechen.
Bauteil: Fundamente, Sockelmauern, Stirnmauern,
Durchlässe, Schachtteile (wenn nicht anders
ausgeschrieben),
Kleinflächen u. dgl.
Material = Beton, mit geringer Bewehrung.
Abbruch ohne Erschütterungen.
Abbruchgut der Verwertung nach Wahl des AN zuführen.
Zuordnungsklasse nach LAGA bis Z1.2.
Für überwachungsbedürftigen Abfall Entsorgungsnachweis
führen.
Menge: 1,000 m3

**03.03.0110 Mauerwerk abbrechen Naturstein ZM Ohne Sprengen Aufbr. entfernen**
Mauerwerk abbrechen.
Abgerechnet wird das abgebrochene Mauerwerk, wobei
Öffnungen und Nischen bis zu 0,25 m3 Einzelgröße und
Schlitze bis zu 0,1 m3/m nicht abgezogen werden.
Material = Naturstein-Mauerwerk in Zementmörtel.
Zuordnungsklasse nach LAGA bis Z1.2.
Abbruch ohne Erschütterungen.
Sämtliche Steine und übriges Abbruchgut aufnehmen,
laden
und der Verwertung nach Wahl des AN zuführen einschl.
Kippgebühren.
Für überwachungsbedürftigen Abfall vereinfachten
Entsorgungsnachweis führen.
Schächte, Schachtköpfe und Schachtteile, Fundamente,
Sockelmauern u. dgl.
Erschwernisse beim Abbruch für den Erhalt von Teilen
der
Bauwerke (z.B. beim Abbruch von Schachtköpfen) sind in
den
EP einzukalkulieren.
Menge: 2,000 m3

**03.03.0120 Baugelände abräumen Aufwuchs Wurzelstöcke Astwerk Steine/Mauer/Zaun Übr.Räumg.Verw.AN**
Baugelände abräumen. Baugelände nach Unterlagen des AG.
Auf dem Baugelände vorhanden.
Busch-, Hecken und Baumbestand sowie sonstiger Aufwuchs
bis zu 0,1 m Durchmesser, 1 m über dem Erdboden gemessen, einschließlich Wurzelwerk.
Wurzelstöcke anderweitig gefällter Bäume bis zu 0,1 m
Durchmesser an der Schnittstelle.
Astwerk gefällter Bäume, Holzreste.
Steine, Betonreste, Mauerreste und abgängige Zäune.
Rasen, Aufwuchs zur Schaffung der Baufreiheit in den
Rand- und Nebenflächen mähen.
Gesamtes Räumgut der Verwertung nach Wahl des AN zuführen.
Menge: 1,000 Psch

**03.03.0130 Strauchbestand roden Höhe bis 2 m Neigung über 1:4 verfüll/Boden AG Wst.Verw.AN S.Abr. Verw. AN**
StL-Nr. 221106009111101 1
Strauchbestand und sonstiger Aufwuchs bis 0,10 m Stammdurchmesser, in 1,00 m Höhe über dem Erdboden gemessen,
mit Wurzelwerk roden. Abgerechnet wird die Fläche der
größten Ausdehnung des Strauchwerks.
Mittlere Höhe bis 2,00 m.
Neigung der Rodungsfläche steiler als 1:4.
Wurzellöcher mit geeignetem Boden verfüllen. Boden profilgerecht lösen.
Wurzelstöcke nach Wahl des AN verwerten.
Schlagabraum nach Wahl des AN verwerten.
Menge: 2,000 m2

**03.03.0140 Schutz für Baumstamm herstellen StU ü. 50-100 cm Polst. Wahl AN Brett 24 mm Höhe mind. 2,00m Schutz Verwert.AN**
Schutz für Baumstamm durch Mantel mit Polsterung herstellen und während der Bauzeit vor- und unterhalten.
Der Mantel darf den Baumstamm und die Wurzelanläufe
nicht berühren.
Stammumfang über 50 bis 100 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 5,000 St

**03.03.0150 Schutz für Baumstamm herstellen StU ü. 100 bis 150 cm Polst. Wahl AN Brett 24 mm Höhe mind. 2,00m Schutz Verwert.AN**
Schutz für Baumstamm durch Mantel mit Polsterung herstellen und während der Bauzeit vor- und unterhalten.
Der Mantel darf den Baumstamm und die Wurzelanläufe
nicht berühren.
Stammumfang über 100 cm bis 150 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 5,000 St

**03.03.0160 Wurzelschnitt ausführen, -schaden behandeln 5m neben Kanalgraben, Länge bis 5 m, Wundbehandlung. Unterboden verf. auff.m. Oberboden Boden Verw. AN**
Wurzelschnitt im Bereich der Aufgrabungen ausführen
bzw.
Wurzelschaden des Baumes unter Berücksichtigung des natürlichen Abschottungsvermögens behandeln. Die
Schadensbereiche bis mind. 20 cm über die Verletzung hinaus von
Hand freilegen.Geschädigte Wurzeln glatt nachschneiden.
Gesplittertes Holz vorsichtig entfernen. Abgerechnet
wird nach Stück Baum.
Baumstandort = bis 5,0 m vom Kanalgraben entfernt.
Aufgrabungslänge bis 5,00 m.
Schnittstelle über 2cm Durchmesser mit Wundbehandlungsstoff versehen.
Verfüllen der freigelegten Bereiche, bis 30 cm unter
Geländeoberkante, mit vorhandenem Boden.
Auffüllen mit zu lieferndem Oberboden.
Überschüssigen Boden der Verwertung nach Wahl des AN
zuführen.
Arbeiten in Abstimmung mit dem und nach Freigabe durch
den AG.
Ausführung dieser Arbeiten nur durch zugelassene
Fachfirma.
Ausführende Fachfirma ist dem AG vor Beginn der
Arbeiten anzugeben und von ihm freigeben zu lassen.
Menge: 4,000 St

**03.03.0170 Wurzelsperre einbauen Kunststoffbahn, Tiefe >= 1,00 m**
Wurzelsperre, geeignet für horizontale und vertikale
Verwendung, zum Schutz von Leitungen und sonstigen
baulichen Anlagen liefern und nach Herstellerangaben
einbauen.
Wurzelsperre = Kunststoffbahn, HDPE, mind. 2 mm stark,
UV-stabilisiert, flexibel, chemisch resistent,
reißfest,
unempfindlich gegen Wurzelwachstum, Fäule, Mikroorganismen, geeignet für Wiederverwendung,
wurzelundurchlässig.
Einbautiefe = mind. 1,00 m.
Notwendige Erdarbeiten sind einzurechnen und werden
nicht gesondert vergütet.
Der Wurzelschutz ist senkrecht oder waagrecht zu
verlegen
und vollflächig zu hinterfüllen, dabei ist auf
lagenweises
Verdichten per Hand oder kleiner Walze zu achten.
Einzurechnen sind ggf. Verbindung, Verschnitt und
Ausschnitte.
Einbau nur in Abstimmung mit dem AG und auf besondere
Anweisung des AG!
Menge: 10,000 m

**03.03.0180 Boden im Wurzelbereich von Hand aufnehmen als Zulage wachst./Wundbeh., Boden Verwert. AN**
Boden im Wurzelbereich von Bäumen nach Unterlagen des
AG aufnehmen. Verletzungen der Wurzeln vermeiden. Un-
vermeidbare Wurzelabtrennungen mit glattem Schnitt
durchführen. Schnitt-, Bruch- und Schürfwunden glatt
schneiden.
Boden von Hand abtragen.
Boden der Bodenklasse 3 bis 5 (DIN 18300:2012-09),
Homogenbereich A und B nach BGA.
Wurzelschnittstelle bis 2 cm Durchmesser mit wachstumsförderndem Stoff behandeln und bei Durchmesser über 2
cm mit Wundbehandlungsstoff behandeln.
Boden nach Wahl des AN verwerten.
Position als Zulage zu allen Aushubpositionen für die
Erschwernisse im Bereich der Baumwurzeln.
Menge: 10,000 m3

**03.03.0190 Wurzelstöcke roden DU über 0,3-0,5 m Wst.Verw. AN**
StL-Nr. 2241060202091 1
Wurzelstöcke roden. Gemessen wird der Durchmesser der
Schnittstelle des Wurzelstocks vor dem Roden.
Durchmesser über 0,30 bis 0,50 m.
Wurzellöcher 'mit geeigneten Boden verfüllen. Boden
liefern.'
Wurzelstöcke nach Wahl des AN verwerten.
Menge: 4,000 St

**03.03.0200 Wurzelstöcke roden DU über 0,5-0,75m Wst.Verw. AN**
StL-Nr. 2241060203091 1
Wurzelstöcke roden. Gemessen wird der Durchmesser der
Schnittstelle des Wurzelstocks vor dem Roden.
Durchmesser über 0,50 bis 0,75 m.
Wurzellöcher 'mit geeigneten Boden verfüllen. Boden
liefern.'
Wurzelstöcke nach Wahl des AN verwerten.
Menge: 3,000 St

**03.03.0210 Wurzelstöcke ausfräsen DU über 0,3-0,5 m Tiefe über30-60cm Fräsgut Verw. AN**
StL-Nr. 224106023220901 1
Wurzelstöcke einschließlich Wurzelansätze ausfräsen.
Gemessen wird der Durchmesser der Schnittstelle des
Wurzelstocks.
Durchmesser über 0,30 bis 0,50 m.
Frästiefe über 30 bis 60 cm.
Wurzellöcher 'mit geeigneten Boden verfüllen und
verdichten.'
Fräsgut aufnehmen und nach Wahl des AN verwerten.
Menge: 2,000 St

**03.03.0220 Lichtraumprofilschnitt durchführen 2,5m ü.Geh/Radweg 0,75 m Abstand Wundbehandlung Schnittg. Verw.AN**
StL-Nr. 2211077322111 1
Lichtraumprofilschnitt durchführen. Äste erforderlichenfalls auf Zugast einkürzen oder auf Astring
absägen. Abgerechnet wird nach Stück Baum.
Höhe des lichten Raumes = 2,50 m über Geh-/Radweg.
Breite des seitlichen Sicherheitsraumes gemessen von
der Fahrbahnrandmarkierung = 0,75 m.
Schnittflächen über 3 bis 10 cm Durchmesser vollflächig
mit Wundbehandlungsstoff versehen. Bei Schnittflächen
über 10 cm Durchmesser Wundbehandlungsstoff nur auf den
Wundrand und das angrenzende Splintholz (ca. 2 cm) auftragen.
Schnittgut nach Wahl des AN verwerten.
Menge: 2,000 St

**03.03.0230 Zaun aufnehmen Maschendrahtzaun Höhe 1,50-2,00 m Pfosten Stahl Abstand2,00-3,00m Pf.i.Beton30/80 Löcher schließen Tür/Tor aufnehm. Material verwert.**
Zaun aufnehmen, einschließlich Verstrebungen.
Maschendrahtzaun.
Zaunhöhe über 1,50 bis 2,00 m.
Pfosten aus Stahl.
Pfostenabstand über 2,00 bis 3,00 m.
Pfosten mit Einzelfundament aus Beton, Durchmesser bis
30 cm, Tiefe bis 80 cm.
Pfostenlöcher entsprechend der sie umgebenden Fläche
schließen. Material aus Baubereich.
Türen und Tore mit beidseitigen Pfosten aufnehmen.
Ausgebautes Material nach Wahl des AN verwerten.
Zaun ist mit Knöterich eingewachsen.
Erschwernisse beim Rückbau z.B. durch Freischneiden
aufgrund des Bewuchses ist einzurechnen.
Menge: 10,000 m

**03.03.0240 Wasserhaltungsanlage nach Wahl des AN herst. Ableitung Wahl AN**
Wasserhaltungsanlage nach Wahl des AN zum Ableiten und
Durchleiten des gesamten Oberflächenwassers und zur
Fassung des Sickerwassers herstellen
(mindestens 1 Pumpensumpf bis 3,5 m Tiefe).
Geologische und hydrologische Verhältnisse sowie Zweck,
Umfang, Absenkziele, Dauer der Wasserhaltung und
Ableitung
des Wassers zur Vorflut nach Unterlagen des AG.
Anlage für offene Wasserhaltung.
Anlage bemessen, betriebsbereit einrichten und abbauen.
Erforderliche Erdarbeiten ausführen.
Das evtl. Umbauen der Anlagen entsprechend der
gewählten
Technologie des AN ist einzurechnen.
Evtl. abschnittsweise Bauweise (unterschiedliche
Einsatzzeiten)
gem. gewählter Technologie des AN ist zu
berücksichtigen.
Vorhalten und Betreiben wird gesondert vergütet.
Gesamter Förderdurchfluss über 15 bis 30 m3/h.
Ableitung nach Wahl des AN (Rohr-, Schlauchleitung
o.dgl.)
herstellen.
Ableitung des Wassers in vorhandenen offenen Graben,
Entfernung zum Vorfluter 50 bis 100,00 m.
Gesamte Wasserhaltungsanlage nach Abschluss der
Arbeiten
zurückbauen, Materialien in Eigentum des AN übernehmen
und
von der Baustelle entfernen.
Inkl. Aufbau, Vorhalten und Betreiben der Pumpenanlage
und Stromaggregat.
Menge: 1,000 psch

**03.03.0250 Wasserhaltungsanlage vorhalten**
Wasserhaltungsanlage nach Wahl des AN zum Ableiten und
Durchleiten des gesamten Oberflächenwassers und zur
Fassung des Sickerwassers betriebsbereit
vorhalten.
Abgerechnet wird nach Kalendertagen.
Menge: 30,000 d

**03.03.0260 Wasserhaltungsanlage betreiben**
Wasserhaltungsanlage nach Wahl des AN zum Ableiten und
Durchleiten des gesamten Oberflächenwassers und zur
Fassung des Sickerwassers betreiben.
Abgerechnet wird nach Kalendertagen.
Menge: 30,000 d

**03.03.0270 Bordsteine aufnehmen Beton oder Naturstein. Rund-/Hochb. aufnehmen, seitlich lagern**
Bordsteine aufnehmen.
Bordsteine aus Beton oder Naturstein, ca. 12/30 bis
8/20 cm,
als Rund- oder Hochbord in Beton oder Mörtel versetzt.
Unterbeton, ca. 15 cm dick, und Rückenstütze
aufbrechen.
Sämtliche Steine aufnehmen und für späteren
Wiedereinbau
seitlich oder im Baustellenbereich nach Wahl des AN
lagern
Menge: 35,000 m

**03.03.0280 Pflasterd.m.Betonp fl.-steinen aufn. 10 cm dick ungeb. Fugenmat. ungeb. Bettung Steine lagern Pflaster säubern**
StL-Nr. 223115011311201 1
Pflasterdecke mit Pflastersteinen aus Beton aufnehmen.
Aufnehmen der Tragschicht wird gesondert vergütet.
Pflasterstein ca. 10 cm dick.
Mit Fugenfüllung aus ungebundenem Fugenmaterial.
Bettung aus ungebundenem Bettungsmaterial.
Steine innerhalb der Baustelle fördern und lagern.
Übriges Aufbruchgut nach Wahl des AN verwerten.
Pflastersteine säubern.
Menge: 100,000 m2

**03.03.0290 Pflaster aufnehm. Großpflaster Naturstein, lagern**
Pflaster aufnehmen.
Aufbruch der Tragschicht einschl. Bettung wird
gesondert vergütet. Ausführung in Kleinflächen
Art = Großpflaster aus Naturstein,
verlegt in Sand/Brechsand, Dicke der Bettung: 10cm,
Fugenfüllung aus Sand/Brechsand. Wiederverwendbare
Steine säubern und nach besonderer Anordnung des AG
innerhalb der Baustelle lagern, Anteil der
wiederverwendbaren Steine bis 100%.
Nicht mehr verwendbare Stoffe beseitigen.
Bereich: Fahrbahn, Zufahrten,  Gebäudezugänge
Menge: 360,000 m2

**03.03.0300 Plattenbelag aus Beton aufnehmen 7 cm dick ungeb. Fugenmat. ungeb. Bettung Verwertung AN**
StL-Nr. 223115021411300 1
Plattenbelag mit Platten aus Beton aufnehmen. Aufnehmen
der Tragschicht wird gesondert vergütet.
Platte ca. 7 cm dick.
Mit Fugenfüllung aus ungebundenem Fugenmaterial.
Bettung aus ungebundenem Bettungsmaterial.
Platten und übriges Aufbruchgut nach Wahl des AN verwerten.
Menge: 10,000 m2

**03.03.0310 Bituminöse Befestigung bis 20 cm schneiden**
Bituminöse Befestigung trennen. Aufbruchgut in
Eigentum des AN übernehmen und von der Baustelle
entfernen incl. Deponiegebühr. Deckschicht und
bituminöse Unterlage geradlinig abgetreppt schneiden.
Dicke der bituminösen Befestigung bis 20 cm.
Menge: 25,000 m

**03.03.0320 Asphaltbefestigung aufnehmen, KL A + Entsorgung**
Asphaltbefestigung aufbrechen, lösen, aufnehmen und
entsorgen, Verwertungsklasse A nach RuVA-StB 01 (2005):
Aufbruch von nicht belasteten bituminösen Oberflächen.
Dicke i.M. 10 bis 15 cm.
Das Schneiden der Oberflächenbefestigung ist gesondert
zu kalkulieren.
Aufbrechen durch Fräsen.

Abgerechnet wird nach Abtragsprofilen.
Anfallendes Material ist in Eigentum des AN zu
übernehmen und von der Baustelle zu entfernen (inkl.
Entsorgungskosten).
(anteilig für SW-Kanal)
Menge: 15,000 m2

**03.03.0330 Bituminöse Befestigung Nachschnitt, bis 20 cm**
Bituminoese Befestigung trennen (Nachschnitt).
Aufbruchgut in Eigentum des AN übernehmen und von der
Baustelle entfernen.
Deckschicht und bituminöse Unterlage geradlinig
schneiden.
Dicke der bituminösen Befestigung bis 20 cm.
(für Deckenanschlüsse an vorhandene Bitumenbefestigung)
Menge: 25,000 m

**03.03.0340 Schotterbefest. i.M. 30 cm Material entfern. Abtragsprofile**
sandgeschlämmte Schotterdecke in vorh. Stärke
(ca.30 cm)
auf einer Breite von ca.2,00 m für Grabenaushub
aufreißen und aufnehmen; Material in Eigentum des AN
übernehmen und von der Baustelle entfernen.
Gebühren zur Entsorgung sind einzukalkulieren.
Abgerechnet wird nach Abtragsprofilen.
Menge: 7,000 m3

**03.03.0350 Abbruch alter Bürgermeisterkanal**
Abbruch alter Bürgermeisterkanal
aus Stz oder Beton, DN 100 - DN 400,
dazu Anschlussstelle freilegen
das Abbruchmaterial wird Eigentum des AN
und ist zu beseitigen.
Menge: 10,000 m

*Hinweis*
Hinweis: Abfalltechnische Bewertung

Die detaillierten Aussagen und Erläuterungen der
Ersatzbaustoffverordnung (und ggf. der LAGA TR Boden)
zu Einbauklassen und Entsorgungswegen sind unbedingt
zu beachten!
Der Wiedereinbau bzw. der eventuelle Entsorgungsweg
der Aushubmaterialien ist mit der zuständigen
Umweltbehörde abzustimmen.

Die Art der Beprobung und evtl. Zulagen zur Entsorgung
(LAGA oder Ersatzbaustoffverordnung) richten sich nach
der Verwertung durch den AN (z.B. Deponie) und sind
vor Ausführung vom AG freigeben zu lassen.

**03.03.0360 Untersuchung LAGA M20 Boden**
Umweltgerechte Materialproben gemäß LAGA M20
TR Boden 2004 entnehmen, in zugelassenes Labor
transportieren und Untersuchung durchführen.
Auswertung erstellen und dem AG vor Entscheidung zur
Verwertung des geprüften Materials übergeben.
Material = Aushubboden.
Ausführung nur auf Anweisung und mit ausdrücklicher
Freigabe durch den AG!
Menge: 3,000 St

**03.03.0370 Untersuchung nach DepV**
Umweltgerechte Materialproben gemäß DepV 2009/2021
entnehmen, in zugelassenes Labor transportieren und
Untersuchung durchführen.
Auswertung mit Bericht erstellen und dem AG vor
Entscheidung zur Verwertung des geprüften Materials
übergeben.
Material = Aushubboden.
Ausführung nur auf Anweisung und mit ausdrücklicher
Freigabe durch den AG!
Menge: 2,000 St

**03.03.0380 Untersuchung n. Ersatzbaustoffverordnung Boden**
Umweltgerechte Materialproben gemäß
Ersatzbaustoffverordnung entnehmen, in zugelassenes
Labor transportieren und Untersuchung durchführen.
Auswertung erstellen und dem AG vor Entscheidung zur
Verwertung des geprüften Materials übergeben.
Material = Aushubboden.
Ausführung nur auf Anweisung und mit ausdrücklicher
Freigabe durch den AG!
Menge: 2,000 St

**03.03.0390 Untersuchung RuVA-StB 01**
Umweltgerechte Materialproben gemäß RuVA-StB 01
FAssung 2005 entnehmen, in zugelassenes Labor
transportieren und Untersuchung durchführen.
Auswertung erstellen und dem AG vor Entscheidung zur
Verwertung des geprüften Materials übergeben.
Material = Asphalt.
Ausführung nur auf Anweisung und mit ausdrücklicher
Freigabe durch den AG!
Menge: 1,000 St

#### Titel 03.04 Erdbau

**03.04.0010 Oberboden abtragen und andecken Abtr.über 10-30cm Abrechng. Auftrag**
Oberboden ggf. einschließlich Vegetationsdecke abtragen
und profilgerecht wieder andecken einschließlich erforderlicher Zwischenlagerung auf Flächen nach Wahl des
AN. Beschreibung der Homogenbereiche nach Unterlagen
des AG.

- Oberboden (aufgefüllter Mutterboden, humifizierter
Lösslehm)
Homogenbereich I
- Auffüllung, Lösslehm
Homogenbereich A
- Auelehm, Torf
Homogenbereich B (lt. BGA Baugrundgutachten).

Dicke des Abtrages über 10 bis 30 cm.
Andeckung 'SW-Trasse'
Dicke der Andeckung '10 - 30 cm'
Abrechnung nach Auftragsprofilen.
Alte Grasnarbe von der Oberfläche der Andeckung
entfernen und fachgerecht entsorgen.
Menge: 160,000 m3

**03.04.0020 Planum herstellen Abweichung +-2 cm Verf. 45 MN/m2**
Planum herstellen.
Max. Abweichung von der Sollhöhe +2/-2 cm.
Verformungsmodul =  45 MN/m2
Kanal- und Leitungsgräben vor Einbau der weiteren
Aufbauschichten.
Menge: 360,000 m2

**03.04.0030 Geotextil als Trennschicht verlegen**
Geotextil als Trennschicht verlegen. Überlappung mind.
0,5 m. Charakteristische Öffnungsweite O 90 bei Vliesstoffen mind.0,06 mm und max. 0,16 mm, bei Folienbändchengeweben mind. 0,06 mm und max. 0,4 mm. Überschüttung wird gesondert vergütet Abgerechnet wird die überdeckte Fläche ohne Überlappungen nach Aufmaß.
Material = Vliesstoff,
Geotextilrobustheitsklasse 4.
Verlegen quer zur Straßenachse.
Menge: 420,000 m2

**03.04.0040 Leitungsgr. m. Schachtbaugr. herst.,**
Leitungsgraben einschließlich Schachtbaugruben
profilgerecht
herstellen.
Straßenaufbruch wird gesondert vergütet.
Abgerechnet wird nach Länge des Leitungsgrabens, gemessen in Achse der Leitung. Die Schachtbaugruben werden
ohne Berücksichtigung von Mehraushub durchgemessen.

- Oberboden (aufgefüllter Mutterboden, humifizierter
Lösslehm)
  Homogenbereich I
- Auffüllung, Lösslehm
  Homogenbereich A
- Auelehm, Torf
  Homogenbereich B (lt. BGA Baugrundgutachten).

Zuordnungsklasse nach LAGA bis Z1.2.
Grabentiefe über 1,75 bis 4,00 m.
Breite der Grabensohle für Rohr DN 100 bis DN 250.
Notwendigen Verbau entsprechend statischen und konstruktiven Erfordernissen herstellen, vorhalten und
entfernen.
Offene Wasserhaltung bis zu einer Pumpenleistung von 10
m3 Fördermenge mal 5 m Förderhöhe je Stunde und Haltung
ausführen.
Aushub wird zum Verfüllen nicht verwendet. Verfüllen
des Grabens nach Verlegen der Leitung wird gesondert
vergütet.
Aushub der Verwertung nach Wahl des AN zuführen.
Abgerechnet wird mit senkrechten Wänden.
Das Herstellen des Planums wird gesondert vergütet.
Menge: 900,000 m3

**03.04.0050 Zulage für Entsorgung Boden LAGA Z2**
Zulage zu den Aushubpositionen für die Entsorgung von
Boden
der Klasse = Z 2 gemäß LAGA.
Entsorgungsnachweis erbringen.
Evtl. elektronisch zu führender Entsorgungsnachweis ist
einzurechnen.
Menge: 300,000 m3

**03.04.0060 Zulage für Entsorgung Boden BM-F2 gem. ErsatzstoffbauV**
Zulage zu den Abtragspositionen  für die Entsorgung
von Bodenmaterial der Klasse BM-F2 gemäß
ErsatzstoffbauV.
Entsorgungsnachweis erbringen.
Evtl. elektronisch zu führender Entsorgungsnachweis
ist einzurechnen.
Menge: 300,000 m3

**03.04.0070 Zulage für Entsorgung Boden LAGA >Z2**
Zulage zu den Aushubpositionen für die Entsorgung von
Boden der Klasse > Z 2 gemäß LAGA.
Entsorgungsnachweis erbringen.
Evtl. elektronisch zu führender Entsorgungsnachweis
ist einzurechnen.
Menge: 100,000 m3

**03.04.0080 Zulage für Entsorgung Boden BM-F3 gem. ErsatzstoffbauV**
Zulage zu den Abtragspositionen  für die Entsorgung
von Bodenmaterial der Klasse BM-F3 gemäß
ErsatzstoffbauV.
Entsorgungsnachweis erbringen.
Evtl. elektronisch zu führender Entsorgungsnachweis
ist einzurechnen.
Menge: 100,000 m3

**03.04.0090 Zuschlag für fließende Bodenart - wasserhaltende Boden**
Zuschlag zu den Aushubpositionen für fließende
Bodenart -
wasserhaltende Böden (ehem. Bodenklasse 2).
Boden mit flüssiger oder breiiger (sehr weicher)
Konsistenz in
Bereichen mit Grund- oder starkem Schichtenwasser, in
allen
Tiefen, für alle Homogenbereiche.
Menge: 150,000 m3

**03.04.0100 Material in Leitungsgraben einb.,**
Material liefern, in Leitungsgraben einschließlich
Schachtbaugruben einbauen und verdichten.
Abgerechnet wird nach Länge des Leitungsgrabens, gemessen in Achse der Leitung. Die Schachtbaugruben werden
ohne Berücksichtigung von Mehrverfüllung durchgemessen.
Material = Kies-Sand-Gemisch.
Grabentiefe einschließlich Leitungszone bis 4,00 m.
Breite der Grabensohle für Rohr DN 200 .
Material nach Verlegen der Leitung in Graben oberhalb
der Leitungszone einbauen und verdichten.
Verdichten auf Verdichtungsgrad Dpr. min. 97 v.H.
Abgerechnet wird mit senkrechten Wänden entsprechend
der Abrechnung beim Aushub, abzüglich der durch Baukörper mit mehr als 0,1 m2 Querschnitt sowie durch Teilverfüllungen verdrängten Mengen.
Menge: 540,000 m3

**03.04.0110 Erdplanum herstellen Abweichung +-2 cm Verf. 45 MN/m2**
Planum herstellen.
Max. Abweichung von der Sollhöhe +2/-2 cm.
Verformungsmodul =  45 MN/m2
Kanal- und Leitungsgräben vor Einbau des
Bodenaustausches.
Menge: 360,000 m2

**03.04.0120 Bodenaustausch unter Rohrsohle**
Boden der Bodenklasse 3 bis 5 (DIN 18300:2012-09),
Homogenbereich A und B, nach BGA,
Zuordnungsklasse nach LAGA bis Z1.2 im Kanalgraben
lösen, laden und in Eigentum des AN übernehmen und der
Verwertung nach Wahl des AN zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 120,000 m3

**03.04.0130 Dichtungsschürze, Lehm**
Herstellung einer Dichtungsschürze zur Vermeidung
einer Längsdränung im hergestellten verfüllten
Kanalgraben
in Bereichen mit Grund- bzw. Schichtenwasser,
Material: Lehm oder Ton, kf-Wert mind. 10-6.
Ausführung einschl. des Unterbaus unter dem Rohr- bzw.
Schachtauflager, ab Grabensohle 0,50 m über
max. GW-Stand hoch (bzw. max. 0,75 m unter GOK),
einschließlich Verdichtung (mind. 45 MN/m2),
in Abständen von 25 m einbauen.
Die Querriegel sind in Sohle und Böschung mindestens
0,5 m einzubinden.
Menge: 10,000 St

#### Titel 03.05 Freispiegelleitung (off.Bw) SWK-Trasse

*Hinweis*
Die Leistungen werden abgerechnet nach DIN 18300
Erdarbeiten.
Ausgenommen sind die Erd- und Verbauarbeiten für
Regelschächte mit einer lichten
Grundfläche bis 2,0 m2, der Mehraufwand für diese
Regelschächte ist in die jeweiligen Einheitspreise
einzurechnen. Für die Ermittlung der Rohrgrabenbreiten,
nach DIN EN 1610, wird für alle Schalungs- und
Verbaukonstruktionen eine Stärke von je 10 cm
festgelegt. Für die Ermittlung der Unteren und Oberen
Bettungsschicht sowie der Seitenverfüllung und
Abdeckung gilt ATV- A139/DIN EN 1610.

Bei der Mengenermittlung für Bodenaustausch wird
abgezogen:
für Regelschächte (lichte Grundfläche bis 2,0 m2) wird
ein Zylinderkörper mit einer Grundfläche von 1,20 m2
für jeden Schacht festgelegt.

In der Leistungsbeschreibung bedeutet profilgerecht,
daß bei den Erdarbeiten folgende Abweichung vom
Sollmaß zugelassen ist:
für Sohlen und Böschungen +/- 2 cm.

An Endschächten und beim Anschluß von
Hausanschlußleitungen an den Hauptkanal wird ein
Zuschlag zum Kanalgrabenaushub von 0,6 m einschl.
Schalung vergütet.

Bei geböschten Baugruben wird abweichend von DIN 18300
bei Bodenklasse 3 und 4 ein Böschungswinkel von 45°
angesetzt bzw. die tatsächlich ausgeführte
Böschungsneigung.

Es wird pro Haltung nur eine mittlere Tiefe zur
Abrechnung von Aushub und Verbau ermittelt.

Ein entsprechend der gewählten Technologie des AN
eventuell notwendiger provisorischer Deckenschluss im
Bereich des Kanalsgrabens wird nicht separat vergütet
und ist in die entsprechenden Positionen der
Erdarbeiten der Entwässerung einzukalkulieren.

*Hinweis*
Für die Rohrstatik gilt DWA-Arbeitsblatt A 127 -
Richtlinie für die statische Berechnung von
Entwässerungskanälen und -leitungen.
Die Rohrstatik ist in prüffähiger Form rechtzeitig vor
der Ausführung vorzulegen.
Die Kosten für die Rohrstatik sind mit den
Einheitspreisen abgegolten.
Als Bemessungsgrundlage ist die Belastungsklasse SLW
60 anzusetzen.

Alle Formteile der Rohrleitungen, wie Bögen, Abzweige
usw. haben in ihrer Materialgüte (Material, Farbe,
Ringsteifigkeit usw.) dem jeweils verwendeten
Hauptrohr zu entsprechen.

**03.05.0010 Kunststoffrohrleitung DN 200 PP herstellen**
Entwässerungsrohrleitung aus Kunststoffrohren nach
statischen und konstruktiven Erfordernissen nach DIN EN 1610
herstellen. Anschluss an Schacht sowie Formstücke werden gesondert vergütet.
Hochlast-Vollwand-Kanalrohr (PP) liefern und verlegen.
Rohre DN 200, nach DIN EN 1852 mit Doppelsteckmuffe
und form-schlüssig fixierten Dichtungen aus EPDM nach
DIN EN 681-1, Dichtheit mind. von -0,5 bis +5,0 bar
bei Verformung und Abwinklung nach EN 1277
nachgewiesen.
gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Bettung, Seitenverfüllung und Abdeckung nach DIN EN
1610, ATV-A 139 aus Sand oder Kiessand herstellen.
Material liefern.
Proctordichte: min. 95 %.
Fließsohlentiefe bis 3,50 m.
Überdeckungshöhe über 1,00 bis 3,00 m.
Straßenverkehrslast = SLW 60. Statische Berechnung
aufstellen und liefern.
Menge: 180,000 m

**03.05.0020 Formstück einbauen (Zul) Abzweig DN 200**
Formstück in Rohrleitung einbauen. Vergütet wird der
Mehraufwand für den Einbau des Formstückes gegenüber
der bis zur Innenfläche der Sammelrohrleitung durchgemessenen Rohrleitung.
Formstück = Abzweig, Anschlussrohr DN 150.
Material = Kunststoff.
Durchgangsrohr DN 200
Menge: 11,000 St

**03.05.0030 Verschließen der Abzweige**
Verschließen der Abzweige bzw.
Hausanschlußschachteinbindungen
mit Verschlußdeckel ( X - Deckel ) vor Durchführung
der Wasserdichtigkeitsprüfung, einschließlich
der erforderlichen Klammern.
Anschlußleitungen DN 150.
Deckel und Klammern nach der Druckprobe
entfernen.
Menge: 11,000 St

**03.05.0040 Fertigteilschacht, D/H= 1,00/1,50-2,00 m, SW**
Fertigteilschacht Beton, D/H= 1,00/1,51-2,00 m, SW
nach DIN EN 1917 und DIN V 4034-Teil 1 als
Durchlauf- / Endschacht herstellen, bestehend aus:
- Auflager aus Ortbeton C 12/15, 10 cm dick,
  herstellen.
- Schachtunterteil, 550 bis 700 mm hoch;
  SU-M 1000*550/700 als Betonfertigteil, in der
Schalung
  erhärtet; Schachtsohle mit Gerinne als
  Durchlauf- und  Zulaufgerinne bzw. gekrümmtes
Gerinne;
  nach den Richtlinien der DWA einschl. der
Rohreinbindungen
  für Muffenverbindung mit Gleitringdichtung und
erforderl.
  Gerinne gekrümmt, Auskleidung mit GFK/PP-
Schachtschale
  werkseitig einbetoniert, incl. 2 Muffen zur
gelenkigen
  Einbindung der Kanalrohre mit werkseitig fest
eingebauten
  Dichtelementen;  größtes Rohr DN 200;
- Bermenhöhe über Rohrsohle: in Höhe des Rohrscheitels
- Zu- / Ablauf: Schachtfutter für DN 200 PP-Rohr
- Schachtringe aus Beton SR-M 1000/1000, 750, 500 als
  Betonfertigteil
- Schachthals, konisch, > 600 mm hoch,
  SH-M 1000/625*600 als Betonfertigteil;
- verschiebesichere Auflageringe je nach Erfordernis
  AR 625/60  (80;100)
- Fugendichtung: Muffe mit Dichtmittel aus Elastomeren
  nach DIN 4060.
- Steigbügel, gekröpft
  entsprechend der Form B
  für einläufigen Steigeisengang,
  mit Sonderstahlkernrohr V 4 A und
  geriffelter Polyäthylenbeschichtung überzogen,
  PE-Verankerungsenden,
  Schenkelabstand : 330 mm
  Schenkellänge  : 220 mm.
- Rohrhülse aus Edelstahl mittig zum Steigeisengang für
 Einstecken einer Einsteighilfe (AD = 38,5 mm) gem.
  DIN 19549, Abschn. 5.1 liefern und einbauen.
  (Haltestange ist nicht zu liefern)

Lichte Schachtweite: 1,00 m
Lichte Schachttiefe: 1,50-2,00 m
Menge: 4,000 St

**03.05.0050 Fertigteilschacht, D/H= 1,00/2,00-2,50 m, SW**
Fertigteilschacht Beton, D/H= 1,00/2,00-2,50 m, SW
wie vorgenannte Schachtpositionen, jedoch:
Lichte Schachtweite: 1,00 m
Lichte Schachttiefe: 2,00-2,50 m
Menge: 2,000 St

**03.05.0060 Fertigteilschacht, D/H= 1,00/2,50-3,50 m, SW**
Fertigteilschacht Beton, D/H= 1,00/2,50-3,50 m, SW
wie vorgenannte Schachtpositionen, jedoch:
Lichte Schachtweite: 1,00 m
Lichte Schachttiefe: 2,50-3,50 m
Menge: 4,000 St

**03.05.0070 Schachtanschluss herstellen (Zul) Rohr bis DN 200 Anschluss+Gelenk**
Rohrleitung an Schacht anschließen, Anschluss dichten.
Vergütet wird der Mehraufwand für das Herstellen des
Anschlusses einschließlich eventueller Passstücke gegenüber der bis zur Innenfläche des Schachtes durchgemessenen Rohrleitung.
Rohrleitung DN 200.
Material = Kunststoff.
Schacht aus Betonfertigteilen.
Anschluss mit Schachtanschlussstück und Gelenkstück.
Menge: 20,000 St

**03.05.0080 BEGU-Schachtabdeckung liefern und aufsetzen, D 400**
Schachtabdeckung, entsprechend DIN EN 124 /
DIN 1229,
mit lichter Weite min. 610 mm und rundem Rahmen,
liefern und aufsetzen,
Klasse D 400, Ausführung nach DIN 19 584,
mit Begu-Rahmen, mit Lüftungsöffnungen;
mit Schmutzfänger nach DIN 1221.
Deckel mit dämpfender Einlage.
Schachtabdeckung auf planmässige Höhe setzen.
Fuge zwischen Fertigteilen mit Distanzstücken entsprechender Festigkeit voll unterlegen, Restfuge mit
schnellhärtenden Kunstharzmörtel füllen, Füllung
glattstreichen.
Menge: 7,000 St

**03.05.0090 BEGU-Schachtabdeckung, geschlossen, liefern und aufsetzen, D 400**
Schachtabdeckung, entsprechend DIN EN 124 /
DIN 1229,
mit lichter Weite min. 610 mm und rundem Rahmen,
liefern und aufsetzen,
Klasse D 400, Ausführung nach DIN 19 584,
mit Begu-Rahmen, ohne Lüftungsöffnungen.
Deckel mit dämpfender Einlage.
Schachtabdeckung auf planmässige Höhe setzen.
Fuge zwischen Fertigteilen mit Distanzstücken entsprechender Festigkeit voll unterlegen, Restfuge mit
schnellhärtenden Kunstharzmörtel füllen, Füllung
glattstreichen.
Menge: 3,000 St

**03.05.0100 Einstiegshilfe liefern**
Einstiegshilfe (Haltestange) liefern und an AG
übergeben.
Halterohr mit 1 Doppelgriff, aufsteckbar auf
Führungshülse.
Länge ca. 1600 mm, aus Edelstahl V4A, DU = 38 mm für
Führungshülse 44 x 44 mm.
Geprüft nach DIN EN 19572.
Menge: 10,000 St

**03.05.0110 Führungshülse für Einstiegshilfe liefern und einbauen**
Führungshülse für Einstiegshilfe (Haltestange) liefern
und einbauen einschl. aller Befestigungsarbeiten und
Befestigungsmittel.
Zum Befestigen an der Schachtwand,
Betonfertigteilschacht, mit 4 Befestigungspunkten.
Hülse quadratisch 44 x 44 mm zur Aufnahme einer
Haltestange DU = 38 mm.
Führungshülse aus Edelstahl V4A.
Befestigungsmittel aus Edelstahl V4A.
Geprüft nach DIN EN 19572.
Menge: 10,000 St

**03.05.0120 Schacht-Schilder-Bezeichnung**
Schildchen zur Schachtnummerierung
liefern und an der Schachtwand befestigen
Schriftgröße mind. 6 cm.
Schildchen sowie Befestigungsmaterial absolut
korrosionsbeständig.
Menge: 10,000 St

**03.05.0130 vorh. Bürgermeisterkanal DN 100 - 400 Stz/ Beton an vorhandenen Kanal anschließen,**
vorh. Kanal DN 100 - 400 Stz/ Beton an vorhandenen
Kanal anschließen,
Neue Rohrverbindung mit Gelenkstück- bzw.
Übergangsformstück oder Überschiebmuffe
herstellen und dichten.
Vergütet wird der Mehraufwand für das Herstellen des
Anschlusses (Lieferung und Einbau erforderlicher
Wanddurchführungen, Manschettendichtungen sowie
Dichtungs- und Rohrmaterial ).
Neue Rohranbindung herstellen und dichten.
Bettung, Rohrumhüllung und Überdeckung des Rohres mit
geeignetem Material, Gesteinskörnung 0/2 natürlich
gebrochen. Verfüllen Graben, inkl. verdichten und
nachverdichten.
Menge: 10,000 m

**03.05.0140 Fertigbeton C 12/15 für Sicherung**
Fertigbeton C 12/15, liefern und zur Sicherung der
Rohrverbindung am Bauanfang fachgerecht auf der
Baustelle
einbauen
einschl. Ein- und Ausbau sowie Vorhalten
der erforderl. Lehren und Schalhölzer.
Die  Abrechnung erfolgt nach dem Volumen
der verdichteten  Menge.
Menge: 2,000 m3

**03.05.0150 Kanalleitungen durchspülen, Hochdr. bis DN 200**
Kanalleitungen durchspülen, Hochdruck
neue Kanal- und -anschlussleitungen reinigen
mit einem Hochdruckspülgerät,
bis zum Kanalanschluß.
Leitungsdurchmesser: DN 150 bzw. DN 200
Menge: 180,000 m

**03.05.0160 Vorbereitung Vermessung**
Kanal nach der Verlegung sichern und die Bauleitung
informieren.
Kanalgraben erst nach erfolgter Vermessung durch das
vom AG bestellte Vermessungsbüro verfüllen. Kosten für
die Baubehinderung sind einzurechnen.
Sollten die Gräben vorzeitig verfüllt werden, hat eine
unentgeltliche Freilegung und Wiederverfüllung nach
Einmessung durch den AN zu erfolgen.
Menge: 180,000 m

**03.05.0170 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 180,000 m

**03.05.0180 Vorbereitung Dichtigkeitsprüfung Schächte DN 1000**
Schächte DN 1000 nach dem fachgerechten Einbau sichern
und den AG / die Bauleitung informieren, inkl. Kosten
für Baubehinderung.
Die Dichtigkeitsprüfung wird durch eine vom AG
beauftrage Firma durchgeführt.
Die Bauleitung des AG ist entsprechend vorher zu
informieren, so dass keine Verzögerungen im Baubetrieb
entstehen können.

Sollten die Baugruben und Gräben vorzeitig mit einer
Oberflächenbefestigung versehen werden, hat bei
Nichterreichen der Dichtigkeitswerte eine
unentgeltliche Freilegung und Wiederverfüllung der
Rohrleitung durch den AN zu erfolgen.
Menge: 10,000 St

**03.05.0190 Vorbereitung Dichtigkeitsprüfung Schächte DN 400**
Schächte DN 400 nach dem fachgerechten Einbau
sichern und den AG / die Bauleitung informieren, inkl.
Kosten
für Baubehinderung.
Die Dichtigkeitsprüfung wird durch eine vom AG
beauftrage Firma durchgeführt.
Die Bauleitung des AG ist entsprechend vorher zu
informieren, so dass keine Verzögerungen im Baubetrieb
entstehen können.

Sollten die Baugruben und Gräben vorzeitig mit einer
Oberflächenbefestigung versehen werden, hat bei
Nichterreichen der Dichtigkeitswerte eine
unentgeltliche Freilegung und Wiederverfüllung der
Rohrleitung durch den AN zu erfolgen.
Menge: 13,000 St

**03.05.0200 Vorbereitung / Koordinierung Verdichtungsnachweis (Fremdüberwachung)**
Kanalgraben u -gruben vor bzw. nach der Verlegung und
Verfüllung des Rohrgrabens, Rohr- bzw. Baugruben
und vor Einbau der Oberflächenbefestigung sichern und
die
Bauleitung informieren, inkl. Kosten für mögl.
zeitliche  Bauunterbrechung. Der zu überprüfende
Bereich hinsichtl. Verdichtungsnachweise ist in einem
zugänglichen und prüfbaren Zustand für die
Verdichtungsprüfung (dynamisch als auch statisch)
vorzuhalten.
Für die Durchführung der statischen
Verdichtungsnachweise wird seitens des AN ein
Gegengewicht (z.B. Baugerät) für die Durchführung des
Verdichtungsnachweises bereitgestellt.
Dieser Aufwand ist in diese Position mit zu
berücksichtigen und einzukalkulieren.
Der Einbau der Oberflächenbefestigung darf erst
erfolgen, wenn der Verdichtungsnachweis erfolgte.
Die Verdichtungsprüfung wird durch eine vom AG
beauftrage
Firma durchgeführt.
Die Bauleitung des AG ist entsprechend vorher zu
informieren, so dass u.U. keine Verzögerungen im
Baubetrieb
entstehen können.
Sollten die Gräben vorzeitig mit einer
Oberflächenbefestigung
versehen werden, hat bei festgestellten Mängeln durch
die Verdichtungsprüfung eine unentgeltliche Freilegung
und
Wiederverfüllung der Rohrleitung einschließlich
Herstellung der Oberfläche durch den AN zu erfolgen.
Menge: 13,000 St

**03.05.0210 Verdichtungsnachweis**
Verdichtungsnachweis nach ZTV E-StB 09 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 9,000 St

**03.05.0220 Sondierung / Künzelstab**
Ramm- oder Drucksondierung (Künzelstabversuch)
bei Grabentiefen über 2,00 durchführen, in nach ZTV A-
StB 12 vorgegebenen Abständen gemäß DIN 4094
auswerten, einschl. Protokoll.
Menge: 9,000 St

**03.05.0230 Ortungs-/ Warnband aus Kunststoff liefern und einbauen**
Liefern und Einbringen eines Ortungs-/Warnbandes aus
kunststoffüberzogenem Metall oder mit 2 eingelegten
Drähten, ca. 40 cm über Rohrscheitel Wasser-Leitung,
intensiv blau leuchtend;
Das Warnband ist an den Schiebern bis in die
Straßenkappe mit ca. 0,30 m Restlänge zu verlegen; die
Funktionsfähigkeit des Ortungsbandes ist zu sichern und
nachzuweisen.
Menge: 180,000 m

#### Titel 03.06 Druckleitung (off.Bw) parallel zur FSL (

*Hinweis*

**03.06.0010 Druckleitung DA 140 x 8,3 SDR17, PE100 PE-HD herstellen**
Abwasserdruckleitung da 140 x 8,3 PE 100
Druckrohre aus PE-HD PE 100, SDR 17
mit Gütezeichen und DVGW-Register-Nr. nach DIN 8074,
DIN 8075, nach DIN 19533,
PN 10, Farbe schwarz mit braunen Streifen, liefern und
wie
beschrieben verlegen.
Druckleitung zugelassen für die Abwasserentsorgung,
DIN EN
13244,
aus PE 100-RC, SDR 17,nach PAS 1075 Typ 3 mit höchstem
Widerstand gegen langsames Risswachstum (FNCT gemäß
DVS 2203-4;

Rohrleitung mit DIBt Zulassung,
Abwasserdruckleitung DA 140 x 8,3 PE 100
Druckrohre aus PE-HD PE 100,
SDR 17
mit Gütezeichen und DVGW-Register-Nr. nach DIN 8074,
DIN 8075, nach DIN 19533,
Farbe schwarz mit braunen Streifen, liefern und wie
beschrieben verlegen.
Druckleitung zugelassen für die Abwasserentsorgung,
DIN EN
13244,
aus PE 100-RC, SDR 17,nach PAS 1075 Typ 3 mit höchstem
Widerstand gegen langsames Risswachstum (FNCT gemäß
DVS 2203-4;
Anforderung: 8760 h, T=80°C, =4, 2% Arkopal),
Prüfung nach DIN 8075 sowie DVGW GW 335 Teil A2,
mit zusätzlich, kontinuierlich aufextrudiertem
Schutzmantel aus mineralverstärktem schwarzem
Polypropylen
mit braunen Streifen, gemäß der Empfehlung der DVGW
Arbeitsblätter GW 321 und GW 323.
Die Überwachung der gleich bleibenden Werkstoffgüte
sowie die regelmäßige Bauteilprüfung ist
durch ein unabhängiges und dafür nach DIN EN ISO/IEC
17025 akkreditiertes Prüfinstitut nachzuweisen.

Die Herstellung aller notwendigen
Rohrleitungsverbindungen mittels
Heizelementstumpfschweißung
erfolgt nach den Anforderungen der
gültigen technischen Richtlinien des DVS.
Die Rohrleitungsverbindungsstellen sind gemäß den
aktuellen technischen Verlegevorschriften
des Rohrherstellers auszuführen. Die Rohrleitungen sind
auf der Baustelle entsprechend den Richtlinien des KRV
zu lagern und zu transportieren.
Die beiden Rohrenden sind nach erfolgten Einbau
mittels Verschlussmuffe MV 180 dicht zu verschließen.
techn. Anforderungen nach Richtlinien 1.3.2 der
Gütegemeinschaft Kunststoffrohre, einschl.
Schweißverbindungen.
einschl. Verschnitt
Menge: 54,000 m

#### Titel 03.07 Freispiegelleitung (gesch.Bw) SWK-Trasse

*Hinweis*
Ausführungsbereich VP

Grabenloser Einbau von Abwasserleitungen und -kanälen
mit steuerbaren Pilotrohr-Verfahren.

Für den Rohrvortrieb sind vom AN das Gütezeichen
Kanalbau RAL-GZ 961 Ausführungsbereich VP erforderlich
und aktuell nachzuweisen. Der Nachweis ist mit dem
Angebot vorzulegen. Die Anforderungen der vom
Deutschen Institut für Gütesicherung und Kennzeichnung
e.V. herausgegebenen RAL - Gütesicherung GZ 961 sind
zu erfüllen. Die Anforderungen sind erfüllt, wenn der
Bieter die Qualifikation des Unternehmens nach RAL- GZ
961 mit dem Besitz des entsprechenden RAL-Gütezeichens
Kanalbau nachweist. Die Anforderungen sind gleichfalls
erfüllt, wenn der Bieter die Qualifikation durch einen
Prüfbericht entsprechend Güte- und Prüfbestimmungen
Abschnitt 4.1 "Erstprüfung" nachweist und eine
Verpflichtung vorlegt, dass der Bieter im Auftragsfall
für die Dauer der Werkleistung einen Vertrag zur
Gütesicherung Kanalbau RAL GZ 961 entsprechend
Abschnitt 4.3 abschließt und die zugehörige
"Eigenüberwachung" entsprechend Abschnitt 4.2
durchführt.

Der Schmutzwasserkanal DN 200 zwischen den
Schachtbauwerken

Für die Bereiche der beabsichtigten
Freispiegelleitungen in der Ausführung einer
geschlossenen Bauweise, ist ein Pilotrohr-Verfahren
vorgesehen und die Leitungen dementsprechend zu
verlegen.
Die Verlegung erfolgt jeweils von Start- zu Zielgrube.
Nach der kompletten Herstellung der ersten
Vortriebsstrecke muss der Startschacht für den zweiten
Rohvortrieb zuerst umgerüstet werden.

Der Rohrvortrieb prinzipiell wie folgend auszufuehren
1. Vortriebstrecke
- Absenkung  Grundwasserspiegel
- Herstellung Durchfahröffnungen DN 350 und
provisorische Abdichtung
- Rohrvortrieb in drei Phasen mit Aufweitung von 114mm
auf 279mm
- dauerhafte Abdichtung zwischen Durchfahröffnungen ON
350 und Steinzeugrohr ON 200 und gelenkige
Schachtanschlussstück
- Umbau Startschacht
- Ausführung 2. Vortriebstrecke analog der 1.
Vortriebstrecke
ggf. Grundwasserabsenkung  außer Betrieb nehmen, dann
Sehachtausbau

Rohrvortrieb bis max. 5,00m unter Gelaende
Ggf. Grundwasserabsenkung geschlossen.

Die Zielgenauigkeit bzw. zulässige Höhenabweichung und
Seitenabweichung von der Soll-Lage gern. DWA A 125,
Abschn. 5, Tab. 11.

**03.07.0010 Geräte, Werkzeuge und sonstige Betriebsmittel die fuer den Rohrvortrieb DN 200 STZ nach**
Geräte, Werkzeuge  und sonstige Betriebsmittel die
fuer den Rohrvortrieb DN 200 STZ nach DIN 18139 für
unbemannt arbeitende Vortriebe DWA A 125/DVGW GW
304,die zur vertragsgemäßen  Durchführung der
Bauleistungen  erforderlich sind, auf die Baustelle
bringen, bereitstellen  und betriebsfertig aufstellen
einschl.  der dafür notwendigen Arbeiten.  Die
erforderlichen festen Anlagen herstellen.
Menge: 1,000 Psch

**03.07.0020 Baustelle von allen Geräten, Anlagen, Einrichtungen und dgl. die fuer den Rohrvortrieb**
Baustelle von allen Geräten, Anlagen,  Einrichtungen
und dgl. die fuer den Rohrvortrieb ON 200 STZ nach DIN
18139 für unbemannt arbeitende Vortriebe DWA A
125/DVGW GW 304,die zur vertragsgemäßen Durchführung
der  Bauleistungen  erforderlich  sind, räumen.
Benutzte Flächen und Wege entsprechend dem
ursprünglichen Zustand unter Wahrung der
landschaftspflegerischen Belange ordnungsgemäss
herrichten. Verunreinigungen beseitigen.
Menge: 1,000 Psch

**03.07.0030 Bohrgeraete einschl. Hilfsgeraete im Schachtbauwerke fuer den Rohrvortrieb DN 200 STZ**
Bohrgeraete einschl. Hilfsgeraete im Schachtbauwerke
fuer den Rohrvortrieb DN 200 STZ nach DIN 18139 für
unbemannt arbeitende Vortriebe DWA A 125/DVGW GW304
unterhalb des Grundwasserspiegel, einrichten einschl.
Umsetzung.
Menge: 1,000 Psch

**03.07.0040 Trassenberechnung Rohrvortrieb einschl. Vor- und Nachbereitung Rohrvortrieb von Schacht**
Trassenberechnung Rohrvortrieb einschl. Vor- und
Nachbereitung Rohrvortrieb von Schacht zu Schacht,
einschl. im Schachtbauwerke fuer den Rohrvortrieb DN
200 STZ nach DIN 18139 für unbemannt arbeitende
Vortriebe DWA A 125/DVGW GW 304 unterhalb des
Grundwasserspiegel.
Menge: 1,000 Psch

**03.07.0050 Trassenerkundung Rohrvortrieb mittels Rammsondierung bei Grabentiefen bis 5,0m**
Trassenerkundung Rohrvortrieb mittels Rammsondierung
bei Grabentiefen bis 5,0m durchführen, gemäß DIN EN
ISO 22476-2 auswerten, einschließlich Protokoll.
Menge: 10,000 St

**03.07.0060 Standfeste Start- und Zielgruben bzw. Bauwerke nach sicherheitstechnischen Anforderungen**
Standfeste Start- und Zielgruben bzw. Bauwerke nach
sicherheitstechnischen Anforderungen bzw.Richtlinien
mit fester Sohle und Widerlager im Bereich der
Rohrvortriebsstrecken Baugrube bis 5m Tiefe, bis 5,5m
Laenge, bis 3,0m Breite fachgerecht herstellen und
nach Ende rueckbauen.
Menge: 10,000 St

**03.07.0070 Herstellen und Abbauen Startgrube**
Herstellen und Abbauen der Startgrube
für den Rohrvortrieb zwischen den Schächten.
Größe und Tiefe der Grube ist von der Technologie des
AN abhängig.
Tiefe von OK Gelände bis zur Rohrsohle des
Stahlvortriebsrohres = ca. 3,80 bis 4,00 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Achtung:
Beiliegendes Baugrundgutachten ist genau zu beachten.
Erf. statischer Nachweis ist Sache des AN und ist vor
Baubeginn dem AG vorzulegen. Fläche der Verbauwände
abhängig von Technologie des AN.
Einbindetiefe entsprechend den statischen
Erfordernissen.
In den Einheitspreis sind einzukalkulieren:
- Zulage für Vorbohren vor dem Einbringen der
  Verbauelemente in den Baugrund (siehe
Baugrundgutachten).
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 3,000 St

**03.07.0080 Herstellen und Abbauen Zielgrube**
Herstellen und Abbauen der Zielgrube für den
Rohrvortrieb  zwischen den Schächten.
Größe und Tiefe der Grube ist von der Technologie des
AN abhängig und muß zur Aufnahme des Schachtbauwerkes
geeignet sein.
Tiefe von OK Gelände bis zur Rohrsohle des
Stahlvortriebsrohres = ca. 3,80 - 4,00 m,
Erdarbeiten in Bodenklasse 3 bis 5 (DIN
18300:2012-09),
Homogenbereich A und B nach BGA.
Zuordnungsklasse nach LAGA bis Z1.2.
Aushub und Rückverfüllung bis zur erf. Baugrubensohle
entsprechend der Technologie des AN sind
einzukalkulieren. Oberflächenaufbruch und
-wiederherstellung werden
gesondert vergütet.
Die Abfuhr der verdrängten Massen für
Stahlvortriebsrohr und der erf. Betonplatte sowie des
Auflockerungsanteils sind einzukalkulieren.
Bodenmassen, die sich nicht für die Rückverfüllung
eignen, werden Eigentum des AN und sind
abzutransportieren. Gebühren für die Entsorgung sind
einzukalkulieren.
Hinterfüllung des Schachtbauwerkes sowie
Verfüllen der gesamten Zielgrube mit geeignetem
Bodenaustauschmaterial, lagenweise (max. 30cm) in die
Baugrube einbauen und verdichten,
Verdichtungsgrad DPr 97 %.
Die anstehenden Bodenschichten sind dem Bohrprofil
(siehe beiliegendes Baugrundgutachten) zu entnehmen.
Wasserdichter Verbau nach Wahl des AN für die Zielgrube
herstellen, vorhalten und zurückbauen.
Achtung:
Beiliegendes Baugrundgutachten ist genau zu beachten.
Erf. statischer Nachweis ist Sache des AN und ist vor
Baubeginn dem AG vorzulegen. Fläche der Verbauwände
abhängig von Technologie des AN.
Einbindetiefe entsprechend den statischen
Erfordernissen.
In den Einheitspreis sind einzukalkulieren:
- Zulage für Vorbohren vor dem Einbringen der
  Verbauelemente in den Baugrund (siehe
Baugrundgutachten).
- Zulage für Teile des Baugrubenverbaus, die nach
  Fertigstellung der Kreuzungen aus technologischen
Gründen
  in der Baugrube verbleiben müssen
  (z.B. Spundbohlen unter der Rohrdurchführung).
- Herstellen der Rohrdurchführung bzw. Ausfahrdichtung
  (wasserdicht) in Verbau der Startgrube als Zulage
passend
  zum gewählten Stahlvortriebsrohr.
- Herstellen eines Pumpensumpfes für das Leerpumpen der
 Spundwandkästen.
- Grundwasserhaltung nach Wahl des AN einschl.
  Einsetzen und Vorhalten der Förderleitung (Saug- und
  Druckrohrleitung) zur Schaffung der erforderlichen
Vorflut
  inkl. Beschaffung der erforderl. Einleitgenehmigung
bei
  der zuständigen Wasserbehörde,
  Herstellen der Pumpensümpfe und  während der Bauzeit
  betriebsfähig halten, Vorhalten und Betreiben der
  erforderlichen Pumpen, Betriebsstunden der Pumpen,
  elektrische  Installation, Form- und Paßstücke,
erforderlicher
  Mehraushub.
- eventuell erforderliche Nebenleistungen nach DIN
18319
Anfallende Wassermengen sind über die Dauer der
Bauarbeiten zu beseitigen.
Menge: 1,000 St

**03.07.0090 Zuschlag Bodenkl. 2**
Zuschlag zu den Aushubpositionen
für Bodenklasse 2 (fließende Böden) gemäß
DIN 18300:2012-09, in allen Tiefen.
Menge: 30,000 m3

**03.07.0100 Rohrvortrieb DN 200 STZ nach DIN 18139 für unbemannt arbeitende Vortriebe DWA A 125/DVGW**
*** Grundposition ZZ 002.0
Rohrvortrieb DN 200 STZ nach DIN 18139 für unbemannt
arbeitende Vortriebe DWA A 125/DVGW GW 304, mit
Vortriebs-, Sonder- und Passrohren, Rohrverbindungen
und -dichtungen,  in den Homogenbereichen  gemäß
beiliegendem  Bodengutachten und DIN 18300 ausführen,
mit Steinzeug-Vortriebsrohren  DN 200 (einschl.
Sonder- und Passrohre) gemäß DIN EN 295, Teil 7,  mit
wasserdichter  Rohrverbindung. In den Einheitspreis
ist einzurechnen:
- Lieferung der Steinzeug-Vortriebs-, Sonder- und
Passrohre,  Rohrverbindungen und -dichtungen,
- Vorhalten und Betreiben der Vortriebseinrichtung
- Ableitung von Sicker- und Tagwasser einschl. der
erforderlichen Pumpen, Pumpensümpfe und
Anschlussleitungen
- Bentonitschmierung und Messung der Bodenentnahme
- Boden aus den Vortriebsstrecken unabhängig von der
Tiefe und Länge der Strecke lösen, sowie Fördern bis
übertage, gegebenenfalls entwässern und im Baubereich
lagern. Die Abfuhr des geförderten Bodens (bis LAGA Z1
.2) zu einer Deponie nach Wahl des AN ist in den
Einheitspreis einzurechnen. Ein Entsorgungsnachweis
ist zu führen.
- Einbringen und Vortreiben der Rohre,
- Einbauen, Vorhalten und Beseitigen sämtlicher
Schneid-, Steuer-, Führungs-, Dehner- und
Vortriebseinrichtungen
- Herstellen der Rohrverbindungen einschl. der
Lieferung sämtlicher hierzu erforderlichen Materialien
und das Verfüllen
- Verpressen von Hohlräumen und Ringspalt
- Ein- und Ausfahren durch die Verbauwand
(Schachtbauwerk DN2000)
- einschl. Sicherungen der Ortsbrust
- Der prüffähige statische Berechnung/Nachweis ist
nach DWA A 161 und DWA A 125 für die zu erwartenden

Bodenverhältnisse für den Bau- und Endzustand
durchzuführen und in 3-facher Ausfertigung dem AG
rechtzeitig (vor Beginn der Vortriebsmaßnahme) zu
übergeben.
- alle Mess- und Prüfprotokolle Dokumentation n. DWA A
125/DVGW GW 304 in 3-facher Ausfertigung
Abrechnungslänge ist die Achslänge der Leitung zwischen
den Innenseiten der Start- und Zielschächte bzw.Start
und Zielgruben vom AN gewähltes Vortriebsverfahren
nach DWA A
125/DVGW GW 304:

Vortriebsverfahren:

'.............................'
Fabrikat
Bietereintrag
Menge: 165,000 m

**03.07.0110 Rohrvortrieb DN 200 wie vor, jedoch PP Material für unbemannt arbeitende Vortriebe DWA A 125/DVGW**
*** Wahlposition ZZ 002.1
Rohrvortrieb DN 200 PP  für unbemannt arbeitende
Vortriebe DWA A 125/DVGW GW 304, mit Vortriebs-,
Sonder- und Passrohren, Rohrverbindungen und
-dichtungen,  in den Homogenbereichen  gemäß
beiliegendem  Bodengutachten,  mit PP-Vortriebsrohren
DN 200 (einschl. Sonder- und Passrohre)
wasserdichter  Rohrverbindung. In den Einheitspreis
ist einzurechnen:
- Lieferung PP-Vortriebs-, Sonder- und Passrohre,
Rohrverbindungen und -dichtungen,
- Vorhalten und Betreiben der Vortriebseinrichtung
- Ableitung von Sicker- und Tagwasser einschl. der
erforderlichen Pumpen, Pumpensümpfe und
Anschlussleitungen
- Bentonitschmierung und Messung der Bodenentnahme
- Boden aus den Vortriebsstrecken unabhängig von der
Tiefe und Länge der Strecke lösen, sowie Fördern bis
übertage, gegebenenfalls entwässern und im Baubereich
lagern. Die Abfuhr des geförderten Bodens (bis LAGA Z1
.2) zu einer Deponie nach Wahl des AN ist in den
Einheitspreis einzurechnen. Ein Entsorgungsnachweis
ist zu führen.
- Einbringen und Vortreiben der Rohre,
- Einbauen, Vorhalten und Beseitigen sämtlicher
Schneid-, Steuer-, Führungs-, Dehner- und
Vortriebseinrichtungen
- Herstellen der Rohrverbindungen einschl. der
Lieferung sämtlicher hierzu erforderlichen Materialien
und das Verfüllen
- Verpressen von Hohlräumen und Ringspalt
- Ein- und Ausfahren durch die Verbauwand
(Schachtbauwerk DN2000)
- einschl. Sicherungen der Ortsbrust
- Der prüffähige statische Berechnung/Nachweis ist
nach DWA A 161 und DWA A 125 für die zu erwartenden

Bodenverhältnisse für den Bau- und Endzustand
durchzuführen und in 3-facher Ausfertigung dem AG
rechtzeitig (vor Beginn der Vortriebsmaßnahme) zu
übergeben.
- alle Mess- und Prüfprotokolle Dokumentation n. DWA A
125/DVGW GW 304 in 3-facher Ausfertigung
Abrechnungslänge ist die Achslänge der Leitung zwischen
den Innenseiten der Start- und Zielschächte bzw.Start
und Zielgruben vom AN gewähltes Vortriebsverfahren
nach DWA A
125/DVGW GW 304:

Vortriebsverfahren:

'.............................'
(vom Bieter anzugeben)
Menge: 165,000 m

**03.07.0120 Zulage Rohrvortrieb vorherige Position, Grundwasserschleussen bis DN 400 herstellen,**
Zulage Rohrvortrieb vorherige Position,
Grundwasserschleussen bis DN 400 herstellen, abdichten
und rueckbauen.
Menge: 4,000 St

**03.07.0130 Stillstand kompletter Rohrvortrieb**
Menge: 10,000 h

**03.07.0140 Bergegrube herstellen**
Bergegrube zur Beseitigung eines Vortriebshindernisses
bei unüberwindlichen Hindernissen in Böden
Homogenbereich EA-L1 in erforderlicher Größe
herstellen einschl.folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 1,000 St

**03.07.0150 Wasserrechtliche Genehmigung einholen**
Einholen der wasserrechtlichen Erlaubnis für das
Ableiten des separierten Bohrspülwassers in ein
öffentliches Gewässer einschl. Prüfgebühren bei der
hierfür zuständigen unteren Wasserbehörde.
Menge: 1,000 psch

**03.07.0160 Suchschlitze für vorh. Kabel u. Leitungen**
Suchschlitze zur Feststellung der Lage von Kabeln,
Leitungen u. dgl. nach Angabe des AG bzw. nach
Bestandsplänen in Handschachtung bis 2,0 m Tiefe in
Böden bis Bkl. 3-6 herstellen.
Boden seitlich lagern und nach Markierung der Stellen
und Dokumentation wieder einbauen und verdichten.
Menge: 2,000 m3

**03.07.0170 Geschlossene Wasserhaltung (Brunnenabsenkung)**
Grundwasserabsenkung mittels Bohrbrunnen zum
Freihalten der Baugruben von Bodenwasser
nach geologischen und hydraulischen Erfordernissen
entsprechend den Angaben in der Baubeschreibung und im
beiliegendem Baugrundgutachten sowie zum schadlosen
Ableiten des geförderten Wassers durchführen.
Die Anlage ist laut Baugrundgutachten im Bereich der
Start- und Zielgruben einzusetzen.
Anlage betriebsbereit aufbauen, vorhalten, betreiben,
umsetzen und abbauen, entsprechend Planung und
Technologie des AN.
Erforderliche Erdarbeiten, Wasserfassungen, Zu-
und Ableitungen, Sand- und Schlammfaenge,
Reserveeinrichtungen (ausgenommen Notstromanlage)
sowie Umbauen bzw. Umsetzen der Anlage entsprechend
der vom AN gewaehlten Technologie werden nicht
gesondert vergütet.
Baugrube für Rohrvortrieb und Schächte.
Wasserfassung mit Filterbrunnen.
Die Bohrbrunnen sind möglichst nahe neben der
Sart- bzw. Zielgrube und Schachtbaugrube wechselseitig
im Abstand von ca. 10 m in
Tiefen bis 6,5 m abzuteufen.
Förderleistung des eingesetzten Pumpenaggregates nach
Wahl des AN (Empfehlung: mind. 10 m3/h),
erforderliche geodätische Foerderhoehe ab
Baugrubensohle in Abhängigkeit von Lage des
Pumpensumpfes und Länge der Förderleitung, Ableitung
nach Wahl des AN zum Vorfluter herstellen.
Vorfluter = nahegelegenes Grabensystem bzw. Saale.
Der Grundwasserstand ist vom AN vor Beginn der
Wasserhaltungsarbeiten zu überprüfen.
Es darf nur "nicht schädlich verunreinigtes
Grundwasser"
in den Vorfluter eingeleitet werden.
Das Beseitigen der Brunnenrohre und Verschließen der
Brunnen sind in den EP einzurechnen.
Abrechnung der Wasserhaltung nach Anzahl der
technologisch erforderlichen Bohrbrunnen.
Menge: 4,000 St

**03.07.0180 Rohrvortrieb im Bogen**
Rohrvortrieb im Bogen als Zulage zu Postion vor,
einschl. sämtlicher Mehrleistungen und Erschwernisse
beim Vortrieb der Rohre für die Kurvenfahrt,
Abrechnung Bogenlänge in der Rohrachse.
Menge: 10,000 m

**03.07.0190 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**03.07.0200 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**03.07.0210 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 10,000 h

**03.07.0220 Kanalleitungen durchspülen, Hochdr. bis DN 200**
Kanalleitungen durchspülen, Hochdruck
neue Kanal- und -anschlussleitungen reinigen
mit einem Hochdruckspülgerät,
bis zum Kanalanschluß.
Leitungsdurchmesser: DN 150 bzw. DN 200
Menge: 165,000 m

**03.07.0230 Vorbereitung Vermessung**
Kanal nach der Verlegung sichern und die Bauleitung
informieren.
Kanalgraben erst nach erfolgter Vermessung durch das
vom AG bestellte Vermessungsbüro verfüllen. Kosten für
die Baubehinderung sind einzurechnen.
Sollten die Gräben vorzeitig verfüllt werden, hat eine
unentgeltliche Freilegung und Wiederverfüllung nach
Einmessung durch den AN zu erfolgen.
Menge: 165,000 m

**03.07.0240 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 165,000 m

#### Titel 03.08 Druckleitung (gesch.Bw) ADL im HDD-Spülb

**03.08.0010 Baustelleneinrichtung für gesteuerten Rohrvortrieb**
Baustelleneinrichtung für gesteuerten Rohrvortrieb:
- An-und Abtransport, Auf- und Abbau, mehrmaliges
  Umsetzen zur nächsten Startgrube sowie Vorhalten und
 Unterhalten aller für die  Durchführung des
Rohrvortriebes
  notwendiger Vortriebsmaschinen, Geräte, Anlagen und
  sonstigen Hilfsvorrichtungen.
- alle baulichen Einrichtungen zur Aufnahme der Geräte
  und Maschinen an und in den  Startschächten, die
Anlagen
  zur Abführung von Tagwasser sowie von Grundwasser
  einschl. Absetzbecken mit Dreiecksmesswehr für die
  Wasserhaltung.
- Heranführen von Strom, Wasser und sonstigen
  Betriebsstoffen.
- Auf- und Abbau, Vorhalten sowie Unterhalten der für
  den Rohrvortrieb notwendigen  Förder- und
Krananlagen
  einschl. der elektrischen Beleuchtung und Belüftung
der
  Vortriebsstrecke.
- Vorhalten der erforderlichen steuerbaren Bohrköpfe
- Wartung, Erneuerung und Unterhalten der gesamten
  Vortriebstechnik einschl. der Abbauwerkzeuge
(Meißel,
  Bohrkopf,...)
- An- und Abtransport, Vorhalten sowie Unterhalten der
  Anlagen für die Ableitung des überschüssigen
  Prozesswassers und Grund- bzw. Oberflächenwassers
aus
  der Wasserhaltung
- alle Einrichtungen und Geräte zur Steuerung des
Bohrkopfes
  und des Pilotrohrgestänges aufbauen, betreiben und
wieder
  abbauen

Inkl. Qualitätssicherung:
Anfertigung und Dokumentation sämtlicher
Nachweise bzgl. Zugkraftmessung, Bohrprotokolle
Schweissprotokolle, Tagesberichte etc.
Menge: 1,000 psch

**03.08.0020 Umsetzen der Geräte**
Umsetzen der Geräte innerhalb der Baumaßnahme.
Abbauen, Umsetzen und wieder Aufbauen aller zum
Spülbohrverfahren benötigter Geräte/ Maschinen usw.
Menge: 1,000 St

**03.08.0030 Suchschlitze für vorh. Kabel u. Leitungen**
Suchschlitze zur Feststellung der Lage von Kabeln,
Leitungen u. dgl. nach Angabe des AG bzw. nach
Bestandsplänen in Handschachtung bis 2,0 m Tiefe in
Böden bis Bkl. 3-6 herstellen.
Boden seitlich lagern und nach Markierung der Stellen
und Dokumentation wieder einbauen und verdichten.
Menge: 7,000 m3

**03.08.0040 Herstellen der Einstichgruben, L/B/T 1,0/0,6/0,5m**
Herstellen und Abbauen der Einstichgruben für die
Horizontalspülbohrung; der Abstand  zur Startgrube ist
von der
zu erreichenden Rohrsohlentiefe in der Startgrube und
der Technologie des AN abhängig. Diese werden im
Lageplan nicht seperat dargestellt.
Tiefe von OK Gelände  zum Einstichpunkt des
Vortriebsrohres bis 0,50 m,
Aushub und Rückverfüllung bis zur erf. Baugrubensohle
entsprechend der Technologie des AN sind
einzukalkulieren. Abtrag und Andeckung des vorh.
Oberbodens
sowie Oberflächenaufbruch und -wiederherstellung werden
gesondert vergütet.
Bodenmassen, die sich nicht für die Rückverfüllung
eignen, werden Eigentum des AN und sind
abzutransportieren. Gebühren für die Entsorgung sind
einzukalkulieren.
Verfüllen der gesamten Einstichgrube mit seitl.
gelagertem Aushubmaterial, lagenweise (max. 30cm) in
die Baugrube einbauen und verdichten, Verdichtungsgrad
DPr 97 %.
Die anstehenden Bodenschichten sind dem Bohrprofil
(siehe beiliegendes Baugrundgutachten) zu entnehmen.
Menge: 2,000 St

**03.08.0050 Herstellen und Abbauen Startgrube**
Herstellen und Abbauen der Startgrube für die
Horizontalspülbohrung; Größe und Tiefe der Grube ist
von der Technologie des AN abhängig.
Tiefe von OK Gelände bis zur Rohrsohle des
Vortriebsrohres = ca. 2,00 m,
Aushub (Homogenbereich a und B nach BGA) und
Rückverfüllung bis zur erf. Baugrubensohle
entsprechend der Technologie des AN sind
einzukalkulieren. Abtrag und Andeckung des vorh.
Oberbodens
sowie Oberflächenaufbruch und -wiederherstellung werden
gesondert vergütet.
Bodenmassen, die sich nicht für die Rückverfüllung
eignen, werden Eigentum des AN und sind
abzutransportieren. Gebühren für die Entsorgung sind
einzukalkulieren.
Verfüllen der gesamten Startgrube mit seitl.
gelagertem Aushubmaterial, lagenweise (max. 30cm) in
die Baugrube einbauen und verdichten, Verdichtungsgrad
DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Startgrube während der Bauzeit durch
einen Bauzaun ist einzukalkulieren.
Menge: 1,000 St

**03.08.0060 Herstellen und Abbauen Zielgrube**
Herstellen und Abbauen der Zielgrube
Horizontalspülbohrung Homogenbereich A und B nach BGA.
Größe und Tiefe der Grube ist von der Technologie des
AN.
Tiefe von OK Gelände bis zur Rohrsohle des
Vortriebsrohres = ca. 2,00 m,
Aushub und Rückverfüllung bis zur erf. Baugrubensohle
entsprechend der Technologie des AN sind
einzukalkulieren. Abtrag und Andeckung des vorh.
Oberbodens
sowie Oberflächenaufbruch und -wiederherstellung werden
gesondert vergütet.
Bodenmassen, die sich nicht für die Rückverfüllung
eignen, werden Eigentum des AN und sind
abzutransportieren. Gebühren für die Entsorgung sind
einzukalkulieren.
Verfüllen der gesamten Zielgrube mit seitl. gelagertem
Aushubmaterial, lagenweise (max. 30cm) in die Baugrube
einbauen und verdichten, Verdichtungsgrad DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Zielgrube während der Bauzeit durch
einen Bauzaun ist einzukalkulieren.
Menge: 2,000 St

**03.08.0070 Offene Wasserhaltung Start-/Zielgruben, Einzel-Montagegruben, Schachtbaugruben**
Offene Wasserhaltung zum Freihalten der
Start-und Zielbaugruben, Einzel-Montagegruben und
Schachtbaugruben von Boden- und
Oberflächenwasser nach geologischen und hydraulischen
Erfordernissen entsprechend den Angaben in der
Baubeschreibung sowie zum schadlosen Ableiten des
gefoerderten Wassers durchfuehren.
Anlage betriebsbereit aufbauen, vorhalten, betreiben
und abbauen.
Es ist Grund- bzw. Schichtenwasser vorhanden
Erforderliche Erdarbeiten, Wasserfassungen, Zu- und
Ableitungen, Sand- und Schlammfänge,
Reserveeinrichtungen sowie Umbauen bzw. Umsetzen der
Anlage entsprechend der vom AN gewählten
Förderdurchfluss je m Baugrube über 6 bis 10 m3/h,
geodätische Förderhöhe ab Baugrubensohle bis 3,50 m.
Ableitung nach Wahl des AN zum Vorfluter herstellen.
Entfernung zum Vorfluter max. 50 m,
Vorfluter = Teilortskanal.
Beachte:
Es darf nur "nicht schädlich verunreinigtes
Grundwasser" in den Vorfluter eingeleitet werden.
Menge: 3,000 St

**03.08.0080 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**03.08.0090 Grabenlose Verlegung Abwasserdruckleitung da 140 x 8,3 SDR17 PE 100 (HDD)**
Grabenlose Verlegung eines Schmutzwasserkanales
im gesteuerten Rohrvortrieb,
(HDD Horizontalspülbohr-Verfahren) in
Böden Homogenbereich A und B nach BGA.
(weitere Angaben sowie Bohrbarkeitsklassen: siehe
Baugrundgutachten)
Das Abbauwerkzeug bzw. die Bohrköpfe sind darauf
anzupassen.
Rohrleitung mit DIBt Zulassung,
Schmutzwasserkanal DA 140 x 8,3 PE 100
Druckrohre aus PE-HD PE 100,
SDR 17
mit Gütezeichen und DVGW-Register-Nr. nach DIN 8074,
DIN 8075, nach DIN 19533,
Farbe schwarz mit braunen Streifen, liefern und wie
beschrieben verlegen.
Druckleitung zugelassen für die Abwasserentsorgung,
DIN EN
13244,
aus PE 100-RC, SDR 17,nach PAS 1075 Typ 3 mit höchstem
Widerstand gegen langsames Risswachstum (FNCT gemäß
DVS 2203-4;
Anforderung: 8760 h, T=80°C, =4, 2% Arkopal),
Prüfung nach DIN 8075 sowie DVGW GW 335 Teil A2,
mit zusätzlich, kontinuierlich aufextrudiertem
Schutzmantel aus mineralverstärktem schwarzem
Polypropylen
mit braunen Streifen, gemäß der Empfehlung der DVGW
Arbeitsblätter GW 321 und GW 323.
Die Überwachung der gleich bleibenden Werkstoffgüte
sowie die regelmäßige Bauteilprüfung ist
durch ein unabhängiges und dafür nach DIN EN ISO/IEC
17025 akkreditiertes Prüfinstitut nachzuweisen.
Die Eignung des Produktes für die sandbettfreie und
grabenlose Verlegung muss von einem unabhängigen
Gutachter bestätigt werden.
Zur Minderung der Reibung während des Vortriebes und
zur
Stabilisierung des Bohrkanals ist das Einpressen einer
Betonitsuspension mit einer ausreichend hohen
Fließgrenze
einzukalkulieren. Die Aufwendungen für den Einsatz
einer
Separationsanlage des spülgeförderten Bodenmaterials
sind in
den EP einzukalkulieren. Die Separationstechnologie
ist mit
dem Angebot darzustellen. Mehraufwendungen für den
unterirdischen Rohrvortrieb
in Böden der Klassen S1 bis S3 (DIN 18319) sind in den
EP einzurechnen.
Protokolle des Vortriebes gem. DVGW GW 321 mit allen
erf.
Angaben werden gefordert und sind täglich vorzulegen.
Für Schäden, die bei der Ausführung der Bauarbeiten
entstehen, haftet der Auftragnehmer.
Das die Vortriebsarbeiten ausführende Unternehmen muss
über geschultes Personal (Bohrzugführer, Fachaufsicht)
entsprechend den Anforderungen des DVGW-Regelwerkes
GW 329 verfügen. Der Nachweis ist den
Angebotsunterlagen
beizulegen.
Die Herstellung aller notwendigen
Rohrleitungsverbindungen mittels
Heizelementstumpfschweißung
erfolgt nach den Anforderungen der
gültigen technischen Richtlinien des DVS.
Die Rohrleitungsverbindungsstellen sind gemäß den
aktuellen technischen Verlegevorschriften
des Rohrherstellers auszuführen. Die Rohrleitungen sind
auf der Baustelle entsprechend den Richtlinien des KRV
zu lagern und zu transportieren.
Die beiden Rohrenden sind nach erfolgten Einbau des
Vortriebsrohres mittels Verschlussmuffe MV 180 dicht zu
verschließen.
techn. Anforderungen nach Richtlinien 1.3.2 der
Gütegemeinschaft Kunststoffrohre, einschl.
Schweißverbindungen. Durch das Schweißen entstandene
Einengungen des Innendurchmessers müssen wieder
entfernt
werden. Verbindungen werden abweichend von DIN 18 307
nicht gesondert vergütet.
Für den Rohrvortrieb ist unabhängig vom technologischen
Ablauf des Horizontalspülbohrverfahrens (Pilotbohrung,
Aufweitvorgang, Rohreinzug, Rückzug des
Pilotrohrgestänges
bei evtl. Bohrkopfwechsel) nur die einfache Länge der
Rohrleitungsachse abzurechnen.
einschl. Verschnitt beim Einzug!
Menge: 255,000 m

**03.08.0100 Rohrvortrieb im Bogen**
Rohrvortrieb im Bogen als Zulage zu Position vor,
einschl. sämtlicher Mehrleistungen und Erschwernisse
beim Vortrieb der Rohre für die Kurvenfahrt,
Abrechnung Bogenlänge in der Rohrachse.
Menge: 20,000 m

**03.08.0110 Erschwernis für Bohren in Festgestein (Felsbohrkopf)**
Erschwernis für das Bohren in Festgestein als Zulage
zu vorgenannter Position bei Verwendung von
Felsbohrköpfen
in den  Boden der Klasse (alt) 6 und 7.
Der Einsatz des Felsbohrkopfes ist in der
Baustellendokumentation genau zu vermerken.
Die Stationierung des Teilabschnittes, in welchem der
Felsbohrkopf ggf. nachträglich eingebaut und
eingesetzt werden musste, ist dabei genau anzugeben.
Die Bauleitung bzw. der AG ist bei Einsatz des
Felsbohrkofes unmittelbar sofort zu informieren.
Menge: 10,000 m

**03.08.0120 Sicherung Ortsbrust Einbau Spritzbeton**
Sicherung der Ortsbrust bei Stillstand des Vortriebes,
Sicherung des gesamten Ausbruchquerschnittes durch
Spritzbeton, einschl. Ausbau und Beseitigung der
Sicherung, Rohrvortrieb unbemannt, Rohrsohle über
Bemessungswasserstand.
Menge: 1,000 St

**03.08.0130 Bentonitsuspension für Hohlraumverpressung**
zusätzliche Bentonitsuspension zum Verpressen größerer
vorhandener Hohlräume im Überschnitt des
Vortriebshorizontes bzw. bei durch einen unabhängigen
Bodengutachter nachgewiesenen erschwerten geologischen
Verhältnissen.
Menge: 2,000 m3

**03.08.0140 Bergegrube herstellen**
Bergegrube zur Beseitigung eines Vortriebshindernisses
bei unüberwindlichen Hindernissen in Böden
Homogenbereich A und B nach BGA in erforderlicher Größe
herstellen einschl. folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 1,000 St

**03.08.0150 Entsorgung überschüssige Bohrsuspension**
Überschüssige Bohrsuspension aus
Horizontalspülbohrverfahren aufnehmen
(Menge: ca. 10 bis 15 m3),
in Eigentum des AN übernehmen und
beseitigen; incl. Kippgebühren.
Menge: 1,000 psch

**03.08.0160 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**03.08.0170 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 10,000 h

**03.08.0180 Stillstand der Vortriebsanlage**
Stillstand der Vortriebsanlage aus Gründen, die der AN
nicht zu vertreten hat.
Menge: 10,000 h

**03.08.0190 Dokumentation Rohrvortrieb Start- Zielbaugruben**
Dokumentation über Ablauf, Ausführung und Kontrolle
von Rohrvortrieb und verwandten Verfahren, Start- und
Zielbaugruben, einschl. Vortriebsprotokollen und
Bestandsplänen, dem AG übergeben, 2 Ausfertigungen.
Menge: 3,000 St

#### Titel 03.09 Pumpwerk Nr.4 (Neubau) Kreischau II (K-P

*Hinweis*

**03.09.0010 Unterlagenerarbeitung für EMSR und Datenübertragung (Pumpstation)**
Unterlagenerarbeitung für EMSR und Datenübertragung
(Pumpstation)

Folgende Inhalte sind zu erfassen und zu erarbeiten.

1. Technische Ausrüstung "Starkstromanlagen" mit
Niederspanungsverteilung
- Erweiterung Niederspannungsschaltalage
- Kabel und Leitungen, Verlegesysteme
- Erdung, Potenzialausgleich, Blitzschutz

2. Technische Ausrüstung  "Fernmelde- oder
Informationstechnische Anlagen" mit
- Regeltechnik
- Kommunikationstechnik
- Prozessleittechnik

Erarbeitung und Weiterreichung ausführungs- und
montagereifer Unterlagen für die Fertigung der
EMSR-Technik und Datenübertragung an ausführende
Hersteller - u. Montagefirma.
Menge: 1,000 St

**03.09.0020 vormontierter Abwasserpumpschacht**
Folgende anlagenspezifische Angaben liegen zugrunde:

- Förderleistung des PW ca. 10,0 l/s
- Gesamtförderhöhe ca. 20 m
- Doppelanlage mit Solobetrieb einer Pumpe
(Wechselpumpbetrieb)
- (100 % Redundanz durch 2. Pumpe)

Vormontierter GFK-TOP 3D 1800 Abwasserpumpenschacht
Glasfaserverstärkter Polymerschacht in monolithischer
Bauweise mit TOP-Pumpensumpfgeometrie, umseitig
verlaufender
Auftriebssicherung und Stahlbetonabdeckplatte.
Komplett vormontierte Einheit mit integrierter Huböse, zum
leichten Einbringen
in die Baugrube, vormontierten Kupplungsfüßen,
Rohrleitung
und Armaturen.

Baukörper:
Aus kontinuierlich gewickeltem, glasfaserverstärktem
ungesättigtem Polyesterharz (UP-GF), analog DIN EN
15383, Schachtrohr
nach DIN EN 14364/DIN 16868.
Eine ausreichende Langzeitwiderstandsfähigkeit
gegenüber
kombinierter chemischer und mechanischer Belastung ist
nachzuweisen über die max. Langzeitrandfaserdehnung
für eine
Mindestbetriebsdauer von 50 Jahren im Strain Corrosion
Test
nach DIN EN 1120.

Mit Endlosglasverstärkung in Umfangsrichtung mit hoch
korrosionsbeständigem ECR-Glas, inertem Füllstoff,
ohne
Calciumcarbonat. einschließlich Inliner mit Glasvlies
und
Glasfaserverstärkung für zu erwartende höhere
chemische
Belastungen des kommunalen Abwassers
PH Beständigkeit von PH 1 - 10
Zum Einsatz in H2S gefährdeten Bereich geeignet.
Anordnung der Abdeckung, der Muffen, Positionierung
der Pumpen und Höhe des Grundwasserstandes nach
Angaben des Pumpenherstellers, bzw. gem. Zeichnung.

Die Produktion der GFK Schachtbauwerke muss einer
Fremdüberwachung unterliegen. Mit der regelmäßigen
jährlichen
Überwachung durch eine unabhängige nach DIN EN ISO/IEC
17020 Akkreditierte Überwachungs- und
Zertifizierungsstelle ist die Konformität nach EN
15383 durch ein aktuell gültiges
Übereinstimmungszertifikat nachzuweisen.

Fabrikat z.B. XYLEM / FLYGT / GFK-TOP 3D Schacht o.
glw.

Typ: GFK-TOP 3D/1800 o.glw., Belastungsklasse D

Innendurchmesser:  ca. 1.780 mm
Außendurchmesser:  ca. 1.841 mm
Außendurchmesser inkl. Auftriebssicherung: ca. 2.453 mm
Bauhöhe (gesamt): bis ca. 5500 mm

Ausführung:
Schachtabdeckung  aus Edelstahl KLasse A mit Dunsthub
inkl. Stahlbetonabdeckplatte SLW 60
(Stahlbetonplatte medium seitig glasfaserbeschichtet)

Pumpensumpfausbildung:
Um die im Abwasser enthaltenen Fremd- und Feststoffe
optimal der Förderpumpe/n zuzuführen ist eine
besondere Pumpensumpfausbildung mit hohem
Selbstreinigungseffekt
vorzusehen. Die Installation der Kupplungsfüße erfolgt
schräg auf der ca. 450 mm hohen, umlaufenden Berme
und um je 5 Grad zueinander ausgerichtet. Die Anlage
ist
so konzipiert, das der unterste Ausschaltpunkt der
Pumpen
als Dauerbetriebspunkt bei gleichzeitig aufgetauchtem
Motorteil ausgelegt wird. Der Bieter hat dieses zu
berücksichtigen. Die gesamte Schachteinbautiefe wird dadurch
minimiert und das Restvolumen auf ca. 240 l reduziert.

Vormontierter Lieferumfang:
Eine vormontierte Anlieferung reduziert die Montagezeit
vor Ort.

2 x Kupplungsfuß: GG, DN 80 mit Multi-Jointadapter

Rohrleitung:
Edelstahl (1.4571), inkl. strömungsgünstiger
Rohrvereinigung DN 80 mit. Spülanschluss-möglichkeit
endend mit einem 1 ½" Edelstahlkugelhahn. Rohrleitung endet ca. 0,2 m außerhalb
des Schachtes mit einem Multi-Jointadapter in
der Nennweite DN 80 Rohr/Flansch

2 x Schieber:  GGG-50, DN 80/PN 16
weichdichtend  mit Handrad

2 x Rückflußverh.:
Kugelrückschlagventil GGG-40, DN 80

2 x Führungsrohrhalter: 2" Edelstahl A4

Inkl. Führungsrohre 2" Material: Edelstahl A4

Leiterhalter: vormontierte Installationspunkte für die
Leiter

Der GFK-TOP 3D o.glw. Pumpschacht ist in einer
Kompletteinheit herzustellen und zu liefern. Die
Bermen sind gem. der o.g. Leistungsspezifikation
auszubilden.
Diese, sowie die weiteren funktionsrelevanten
Leistungsmerkmale zur Selbstreinigung sind gemäß
Beschreibung auszuführen, bzw.
bei Alternativen die Gleichwertigkeit der Funktion zu
gewährleisten. Für den kompletten Schacht inkl. Boden und Ab-
deckung ist ein statischer Nachweis zu erbringen
einschließlich
dem Nachweis der Auftriebssicherheit, errechnet für
eine
maximale Einbautiefe von 6,0 m.

1 Modul vorinstallierte Zulauföffnungen

Diese werden werksseitig gem. exakter bauseitiger
Vorgabehergestellt.

1x Zulaufmuffe DN 200 KG-Doppelmuffe
2 x für Kabelleerrohrmuffe KG DN 100-Doppelmuffe
2 x Be- und Entlüftungsmuffe DN 150 KG-Doppelmuffe

Schachtbauwerk liefern, abladen, einbauen einchl.
erforderl. Nebenarbeiten.

'.............................'
Fabrikat
Bieterangabe
Menge: 1,000 St

**03.09.0030 Abwassertauchmotorpumpensystem**
Abwassertauchmotorpumpensystem

Mit integrierter Intelligenz als kompaktes, stabiles

Blockaggregat aus Gusseisen  GG25, in Ex -
ausführung. Motor- und Lagerdimensionierung für
Dauerbetrieb (Betriebsart S1) auch bei aufgetauchtem Motorteil.

Das Pumpensystem verfügt über:
 ? Automatische Pumpenreinigungsfunktion
 ? Konstante Motorleistung
 ? Automatische Drehfeldkorrektur
 ? Sanftanlauffunktion
 ? Leckagesensor im Statorgehäuse
 ? zus. Temperatursensor im Pumpenkopf
 ? Sammelstörmeldung Temperatur./ Leckage

Die Steuerelektronik ist kunststoffvergossen im
Pumpenkopf integriert und so gegen thermische
Einflüsse, Feuchtigkeit, Staub und Vibrationen ge-
Schützt mit CCI Modul

Abdichtung der Welle durch zwei unabhängig
wirkende Gleitringdichtungen, zur Erhöhung der
Lebensdauer durch Minimierung der abrasiven
Belastung ist im Gehäuse der unteren Gleitringdichtung eine umlaufende Spiralnut als Verschleißschutz integriert. Servicefreundlicher Geräteaufbau
durch geteilte Motor- und Pumpengehäuseeinheit
und Pumpengehäuse.

Allgemeine Daten:
Angebotenes Fabrikat:  Flygt Concertor o.glw.
Baureihe:  6020
Betriebsart:  S1
Druckanschluss:  DN 80 gebohrt  nach EN
1092-2
Gewicht:  121 kg
Einschaltdauer bei vollständig
aufgetauchtem Motorteil:  100 %

Hydraulik:
Förderdaten:  Q: 10,0 l/s,
H:  20 mWS
Wirkungsgrad:  54,02 %
Spezifischer Energie:  0,1 kWh/m3
Hydraulik/Laufradform:  Adaptive N-Technologie T?
der neusten Generation

Antrieb:
Super- Premium- Effizienzmotor IE4  gem.
IEC 60034-30 als Synchronmotor mit konzentrierter
Statorwicklung. Permanentmagnetmotor ausgelegt
für eine max. Anzahl von 60 Pumpenstarts pro Stunde.

Fabrikat:  Flygt o.glw.
Wicklung:  ISO-Klasse H
Leistungsfaktor:  0,95
Ausführung:  Ex
Betriebsart:  S1, auch bei 100 %
  aufgetauchtem Motor
Wicklungsschutz:  3 Thermofühler

Nennleistung:  5,5  kW
Setpower:  ohne  kW
Nennstrom:  9  A
Nennspannung:  400 V/50 Hz
Drehzahlbereich:  800- 2.611 1/min

Startart:  stufenlos geführter
  Motorstart
Schutzart:  IP68 / c Ex dB IIB Gb T4

Lieferung inkl. 20 m abgeschirmter und längswassergeschützter (Watercut) elektrischer Anschlussleitung
Typ Subcab. o. gleichwertig

Werkstoffe:
Gehäuse:
Laufrad:  Hard-IronT?-GJN-HB555
Einsatzring:  Hard-IronT?-GJN-HB555
Welle:  1.4057 + QT800
Gleitringdichtungen:  WCCr / WCCr
Schrauben/Muttern:  1.4401 + 1.4404
Oberflächenbehandlung:  Duasolid 50 abwasserbeständige 3-fach Beschichtung

Fabrikat:  Flygt Concertor o. glw.
Baureihe:  6020

inkl. Montage

'.............................'
Fabrikat
Bietereintrag
Menge: 2,000 St

**03.09.0040 Lastenaufnahmeeinrichtung im Hebezeugbetrieb**
Lastenaufnahmeeinrichtung im Hebezeugbetrieb,
Ausführung als kurzgliedrige Kette mit Zwischengliedern im 1m Abstand (gem. EG - Maschinenrichtlinie und UVV),Werkstoff Edelstahl(1.4571 / 1.4401),
max. Last 560 kg, Länge : 7 m
Menge: 2,000 St

**03.09.0050 Erstellen und Übergabe einer prüffähigen Statik**
Übergabe eines prüffähigen Nachweises für die Statik
und der Auftriebssicherheit.
Für den kompletten Schacht inkl. Boden und Abdeckung
ist ein statischer Nachweis für die Festigkeit und
Stabilität
mit Lasten bis SLW 60 zu erbringen, einschließlich
dem Nachweis der Auftriebssicherheit, errechnet für
eine
maximale Einbautiefe von max. 6,0 m.
Menge: 1,000 St

**03.09.0060 Edelstahl Schachtabdeckung**
Edelstahl Schachtabdeckung
Tagwasserdichte Ausführung mit Dunsthut
zum Aufdübeln inkl. Befestigungsmaterial, Dichtung
und Schließzylinder
Material V2A / 1.4301
Lichte Weite: 1540 x 755 mm
Klasse A
liefern und montieren
Menge: 1,000 St

**03.09.0070 Einstiegleiter mit aufsteckbarer Doppelholmeinstieghilfe**
Einstiegleiter mit aufsteckbarer
Doppelholmeinstieghilfe
Material 1.4301, Breite 300 mm, zur Befestigung an den
werksseitig vormontierten Installationspunkten,
inkl. der erforderlichen Umfassungsverlängerungen
Material liefern und montieren.
Menge: 1,000 St

**03.09.0080 Belüftungseinrichtung Dunsthut DN 150 mit Insektensieb, Länge 1000 mm**
Belüftungseinrichtung
Dunsthut DN 150 mit Insektensieb, Länge 1000 mm
Material Edelstahl/KG
seitlich am Schacht herausgeführt
inkl. Befestigungspunkte im Schacht
Menge: 1,000 St

**03.09.0090 Prallblech Material: Edelstahl**
Prallblech
Material: Edelstahl
für Zulauf DN 200 KG-Doppelmuffe
inkl. Befestigungsmaterialien in Edelstahl
Einbauteil liefern und einbauen.
Menge: 2,000 St

**03.09.0100 Erstellen einer Werkszeichnung des Abwasserpumpschachtes**
Erstellen einer Werkszeichnung des
Abwasserpumpschachtes
Vorlage vor Baubeginn zur Genehmigung der Ausführung
Im Format: AutoCad und PDF
Eine einmalige Änderung nach dem ersten Prüflauf ist
einzukalkulieren.
Menge: 1,000 St

**03.09.0110 Niederspannungsschaltanlage Nexicon o. glw.**
Niederspannungsschaltanlage Nexicon o. glw.

Nexicon o.glw. ist eine programmierbare und
erweiterbare
Überwachungs- und Steuerplattform.
Nexicon o. glw. wurde als modulares System konzipiert,
wobei jedes Modul für die Überwachung oder
Steuerung unterschiedlicher Anlagen oder Funktionen
ausgelegt ist. Die Kommunikation zwischen den Modulen
im System wird auch über die Rückwandplatine
ausgeführt.
Die Kommunikation mit einer Webschnittstelle oder
einem SCADA-System wird über den
Anwendungsmanager hergestellt. Die Kommunikation
mit einer Xylem HMI oder einem
Service-Tool wird über das
Rückwandplatinen-Versorgungsmodul hergestellt.

Dazu gehörige Module (Optional) sind:

Zertifizierung gemäß CE, approbiert nach
EN 61010-1:2010/A1:2019, EN 61000-6-3:2007/A1:2011,
EN 61010-2-201:2018, EN 61000-6-2:2005, EN 62311:2008,
EN 61326-1:2013, ETSI EN 301 489-17 v3.2.4:2020,
EN 63000:2018, ETSI EN 301 489-1 v2.2.3:2019,
ETSI EN 300 328 v2.2.2:2019, ROHS 2011/65/EU

Vorabschaltplan zur Freigabe
Schaltschrank inklusive folgende Einbauten:
1x Hauptschalter 4 Polig, Gelb-Rot, Abschließbar
2x Motorschutzschalter für 28 - 40 A
2x Leistungsschütze 22 kW
2x Ex-Thermorelais mit Relais
1x Spannungsüberwachung
1x Spannungsmesser analog mit Umschalter
2x Stromwandler 30/5A
2x Hand-0-Auto Schalter
1x USV 230V.24V-1,5 A/1,3 AH mit internen Akku
1x Ex-Trennbarriere für externe analoge
Niveaumessungen
  inkl. Überspannungsableiter
1x Ex-Trennverstärker für Hochwasserschwimmerschalter
1x Fehlerstromschutzschalter für die Steckdosen 4-polig
2x Spannungsabgang 230V / 16A, zum Anschluss von
externen Verbrauchern auf Reihenklemme verdrahtet,
inklusive Sicherungsautomat, 1-polig
1x Spannungsabgang 400V / 16A, zum Anschluss von
externen Verbrauchern auf Reihenklemme verdrahtet,
inklusive Sicherungsautomat, 3 polig
1x Klemmleiste mit Netzausfall, SSM, Betrieb P1,
Störung P1,
Betrieb P2, Störung P2
1 x Einbau Nexicon o.glw. Komponenten bestehend aus:
1 x XAM912 Anwendungsmanager
1 x XBP251 Rückwand
1x XBS251 Spannungsversorgung

In Stahlblechschrank für Wandmontage in den
Maßen: 1000 x 760 x 210 mm HxBxL

inkl. 1x Xylem - Nexicon XAM 912 o.glw.
Anwendungsmanager
Zentralbaugruppe für programmierbare und erweiterbare
Überwachungs- und Steuerungsfunktionen.
Modulares System, jedes Modul ist für die Steuerung
unterschiedlicher Pumpen oder Assets ausgelegt.
SCADA (Modbus TCP/RTU, DNP3, IEC 60870-5-104)
kompatibel für einfachere Verwaltung.
Die Kommunikation und Versorgung der einzelnen
Module wird durch die Rückwandplatine gewährleistet.
Parametrierbar über HMI und Webserver.
Batterie Slot für BR1632 Batterie für Echtzeituhr und
ein SD-Kartenslot für Micro-SD Karte (nicht enthalten).

Technische Daten:
Versorgung:  +24V / 5W
Größe:  L x H x T 107 x 120 x 60mm
Schnittstelle:  2x RS 485, USB, Ethernet (IPv4)
Protokolle:  Modbus RTU/TCP, DNP3, IEC-104
Anschlüsse:  2 Analog In, 4 Digital Out, 6 Digital
In
Temperaturbereich:  -20 bis +60 °C
IP-Zertifizierung:  IP 20
Kommunikation:  Ethernet
Hauptmerkmal:  1 Stk. pro System
Rückwandmontage:  2 Slots

Vorprogrammierte Pumpenfunktionen:
 ? Pumpenstationssteuerung für max. 8 Module
 ? Einrichtungsassistent für eine schnelle und
 einfache Installation
 ? Ereignisprotokoll für vereinfachte Fehlersuche
 ? Leistungs- und Energieberechnung
 ? Fettstreifenminimierung - wechselndes Startniveau,
um Fettansammlungen an den Wannenrändern
zu vermeiden
 ? Überlaufberechnung
 ? Pumpenwechsel nach Anzahl der Starts/Klassischer
Pumpenwechsel
 ? Die Pumpenredundanzfunktion garantiert
einen kontinuierlichen Betrieb

Pumpen-/Motorschutzkonfiguration:
 ? Support für Durchflussmessgeräte
(analog, digital Pulsweite > 0,5sec)
 ? Maximale Laufzeit
 ? Hochwasserschutz
 ? Trockenlaufschutz mit Niedrigniveauschalter
 ? Temperaturschutz
 ? Wasserstand per Drucksonde oder
Schwimmer mit anpassbaren Alarmschwellen
 ? Standard-Pumpensteuerung (HOA)
 ? Flexibles und intelligentes Alarmmanagement
 ? Wartungslauf

Fabrikat: Xylem o.glw.
Typ: Nexicon XAM 912 - 8482100 o. glw.
inkl. 1x Xylem - Nexicon XBP251 Rückwand o.glw.
Die Rückwandplatine im Nexicon-System wird
für die folgenden Zwecke verwendet:
 ? Eingangsleistung zu den Modulen
 ? Kommunikation zwischen den Modulen

Technische Daten:
Versorgung:  +24V
Größe:  L x H x T 150 x 110 x 20mm
Temperaturbereich:  -20 bis +60 °C
IP-Zertifizierung:  IP 20
Rückwandmontage:  stellt 5 Slots zur Verfügung

Fabrikat: Xylem o.glw.
Typ: Nexicon XBP251 - 8484200 o.glw.

inkl. 1x Xylem - Nexicon XBS251 Spannungsversorgung
o.glw.
Das Rückwandplatinen-Versorgungsmodul im
Nexicon-System wird vorrangig für die
Eingangsstromversorgung des Rückwandbusses verwendet.

Hauptmerkmale:
 ? +24 VDC an die anderen Module
 ? +24 VDC / 1A an die externe Ausrüstung
 ? Verbindung mit der Backup-Batterie
 ? Maximale Leistung, externe Backup-Batterie 90W
 ? Verbindung mit der HMI

Technische Daten:
Versorgung:  +24V (Bereich 12-30 VDC)
  externes Netzteil max. 96W
Größe:  L x H x T 113 x 120 x 30 mm
Schnittstelle:  2 Ethernet (IPv4)
Temperaturbereich:  -20 bis +60 °C
IP-Zertifizierung:  IP 20
Hauptmerkmal:  1 Stk. pro System
Rückwandmontage:  seitlich 0 Slots

Fabrikat: Xylem o. glw.
Typ: Nexicon XBS251 - 8484300 o.glw.

inkl. 1x Flygt Operating Panel (FOP402) Touch HMI
Touchscreen HMI zur Steuerung/ Parametrierung von
Steuerungen der Marke Flygt / Xylem über ein Gateway
(FPG 414), Controller (APP411), Nexicon (XAM912
Anwendungsmanager) oder MAS 801 System.
Zur Installation an einer Wand oder in einer
Schaltschranktür.
Kommunikation zwischen HMI und Controller oder Gateway
erfolgt über eine Ethernet Verbindung.

Technische Daten:
Versorgungsspannung:  +24 V DC (-15/ +20%)
Leistungsaufnahme:  8,5W
Stromaufnahme:  0,35A
Speicher:  512MB Flash, 1GB RAM
Schnittstelle:  Ethernet-Port, 2 x USB 2.0
Schutzklasse:  IP20 Rückseite
  IP65 Vorderseite
Arbeitstemperatur:  -20°C - 60°C
Display:  7" TFT LED
Maße (BxHxT):  197 x 140 x 36,5mm

Fabrikat: Flygt o. glw.
Typ: FOP402 - 8224800
Menge: 1,000 St

**03.09.0120 Software Standard oder Individual**
Software Standard oder Individual
Gem. Lastenheft programmieren oder ändern
und aufspielen, einschließlich Funktionsprüfung
Menge: 1,000 St

**03.09.0130 Niveauerfassung**
Niveauerfassung
1  x Schwimmerschalter für Hochwassermeldung
geeignet für explosionsgeschützen Bereich
Quecksilberfrei, Gehäuse aus Kunststoff.
Schaltleistung: 250 V AC / 16 A, 4 A induktiv 30 V DC /
5 A, geeignet für Abwasser bis +50°C mit einer Dichte
von 0,95-1,10 kg/dm3
Inkl. Halterung und 20m elektrischer Anschlußleitung
Fabrikat: FLYGT o.glw.
Typ: ENM-10

1 x Drucksensor - kontinuierlichen Niveauerfassung

Niveausensor LTU 801
Messbereich: 0-5 m
Kabellänge: 20 m
Gehäuse - Ryton PPS
Messzelle: Silikon / Diaphragma: Keramik

Masse Gehäuse: 50x135 mm
Kabel geschirmt, 2x0,5 mm" 5x0,15 mm
mit Kapillarrohr / Feuchtigkeitsfilter
Gas und Wasserdicht IP68
Messprinzip: Keramik kapazitiv
Versorgungsspannung 10-30 V DC, 12-30 V DC
Ausgangssignal: 2-Leiter 4 - 20 mA
Temperaturbereich: -10 - + 70 ° C
Max. Überdruck: 4 bar (0-2m) + 10 bar (0-5m)

Zulassungen:
EMV 2004/ 108/EG
EN 61326-1, 61326-2-3
ATEX 94/9 / EG, II 2G EX IA IIC T6,
II 2G EX IA IIC T5, II 2G EX IA IIC T4 UL
KLASSE 1, 2 + 3 Div. 1 Gruppe A-D T4/T5/T6

Fabrikat: FLYGT o.glw.
Typ: LTU 801
Menge: 1,000 St

**03.09.0140 PVC-Schutzrohr DN100 für den Druckaufnehmer**
PVC-Schutzrohr DN100 für den Druckaufnehmer
inkl. 3 Doppelrohrschellen in Edelstahl zur
Befestigung an der Steigleitung
liefern und einbauen
Menge: 1,000 St

**03.09.0150 1 x Schuko-Steckdose**
1 x Schuko-Steckdose
Schuko-Steckdose für Wandaufbau, 230 V/16 A
inkl. Spannungsabgang mit Sicherungsautomat
+ CEE-Steckdose
CEE-Steckdose für Wandaufbau, 400 V / 16 A
inkl. Spannungsabgang mit Sicherungsautomat

1 x Fehlerstromschutzschalter
Fehlerstromschutzschalter für die Steckdosen
4-polig, mit Hilfsschalter
Nennspannung:  400 V
Nennstrom:  40 A
Fehlerstrom:  0,03A,
betriebsfertig in Schaltanlage eingebaut.
Menge: 1,000 St

**03.09.0160 Potentialausgleich nach VDE 0165, Abs. 5.3.3 kompl. einschl.:**
Potentialausgleich nach VDE 0165, Abs. 5.3.3
kompl. einschl.:
- Potentialausgleichsschiene im Schaltschrank
- Ausgleichsleitungen zwischen Pumpwerk und
  Schaltschrank
liefern und montieren
Menge: 1,000 St

**03.09.0170 Verteilerschrank-Kombination A750-1 + A750-2**
Verteilerschrank-Kombination A750-1 + A750-2
1x Schrank A750-1 und 1x Schrank A750-2
nebeneinander montiert, gemeinsames Dach.

Selbsttragendes Kunststoffgehäuse aus glasfaserverstärktem Polyester, Schutzklasse II, Schutzart IP44,
als Leerschrank zum Ausbau nach IEC 61439-5.
Umgebungstemperatureignung -25°C bis zu +90°C
(Dauergebrauchstemperatur).
Glatte Schrankoberfläche, IK-Klassifizierung IK 10,
alle Metallteile aus korrosionsbeständigem Material.
Geeignet zur Montage Eingrab- / Bodenmontagesockel.
Einfach zu montieren durch modularen Aufbau,
Türöffnungswinkel 95°. Scharniertüre mit Dreipunkt-
Verriegelung und Schwenkhebelverschluss (vorbereitet
für handelsübliche Einbauhalbzylinder-Schlösser).
M10-Gewindeeinsätze in der Rückwand für die Montage
Sammelschienen, Montageplatten und Montagerahmen.

Abmessungen (BxHxT): 1900 x 1080 x 322 mm
1x DIN-Größe: 1 + 1x DIN-Größe: 2, Schutzart: IP44
Material Gehäuse: Heißverpresster glasfaserverstärkter
duroplastischer Verbundwerkstoff auf Basis von
ungesättigtem Polyesterharz Farbe: RAL 7035
vollkommen durchgefärbt.
Anzahl Türen: 3

2 x Kunststoff- Montageplatten
Abmaße: (HxBxT) 925 x 705 x 10 mm
Abmaße: (HxBxT) 925 x 1035 x 10 mm
Türverschluss: 2 x Schwenkhebelschloss
für 2 Profilhalbzylinder 40 mm Gesamtlänge

Profilhalbzylinder, mit 3 Schlüsseln,
Flygt Sonderschließung, Zylinderlänge 40 mm
Schaltplantasche DIN A 4 Aufnahme der Schaltpläne

Fabrikat: Elsta / Mosdorfer oder gleichwertig

1 x Kunststoffsockel Set Gr. 1+2 (A750)
Abmaße: (BxHxT):
785 x 950 x 310 mm + 1155 x 950 x 310 mm
Gesamtbreite: 1900 mm
Einbautiefe im Erdreich: 700 mm
Sockel sind zusammengebaut.
Kabelfangschiene im oberen Teil des Sockels

1 x Schaltschrankbeleuchtung
mit LED inkl. Automatensicherung
geschaltet über Türkontakt
Leistung:  10 W / 230V
Abmasse:  (L) 588 x (D) 26 mm
Inkl. Leitung / Einbau / Kleinmaterial

1 x Heizung mit Thermostat
PTC Heizelement mit Schnellanschlussklemme
und Automatensicherung 4 A
Spannung: 110 - 240 V
Leistung: 86 - 100 W
Thermostat: 5 - 55°C
Abmessungen:
Heizung:  (BxHxT) 90 x 165 x 75 mm
hermostat:  (BxHxT) 50 x 50 x 25 mm

1 x LED-Warnleuchte
LED-Warnleuchte für Schaltschrankaufbau ohne
Anschlussleitung, 24 V Blinkfunktion
Menge: 1,000 St

**03.09.0180 EVU Messplatz**
EVU Messplatz
bis max. 63A ohne Beantragung des
Versorgungsanschlusses.
Zählerplatz nach VDE-AR-N:2019-4
mit Überspannungsschutz und 3-Punkt-Befestigung
für Zähler - Gesamtabmaße: (B) x (H) 600 x 750 mm

Netzseitiger Anschlussraum (NAR):
(B) x (H) 300 mm x 300 mm
mit Anschlussklemmen auf 5 poliger 40mm
Sammelschienen System mit selektiven
Leistungsschutzschalter (SLS)
(je nacherforderlicher Leistung 35/50/63A)
3- pol. plombier- und sperrbar nach DIN VDE0641-21
und Maßnorm DIN 43880 Baugröße 6.
SLS ist einpolig schaltend, mit separater
Kontaktstellungsanzeige, für den Kunden gegen
unbeabsichtigtes oder mutwilliges Schalten.
Mit Kombi-Ableiter 4-poliger Kombi-Ableiter
für 230/400 V TT- und TN-S-Systeme
Ableiter Typ 1 + Typ 2 + Typ 3  nach EN 61643-11
Höchste Dauerspannung: 255 Vac
Schutzpegel: <= 1,5 kV
Blitzstoßstrom gesamt (10/350): 50 kA
Folgestromlöschfähigkeit: 25 kAeff
Energetische Koordination nach
DIN EN 62305-4 zu Platzsparende Baubreite von
38 mm für den kompakten Einsatz mit Einspeiseadapter
Aufrastbarer Abdeck-Clip für flexible Größenanpassung
(max. 3 TE) unter Beachtung der DIN VDE 0603-1
Einführung Hauptleitung seitlich oder unten.

Zählerplatz Gehäuse (ZP)
Abmaße: (B) 300 mm x (H) 450 mm
inkl. 3-Punkt-Befestigung

Anlagenseitiger Anschlussraum (AAR):
(B) x (H) 300 mm x 300 mm nach DIN VDE 603
für (HLAK) / Gerätenetzbetreiber / HAN / FI / LS
mit Abgangsklemmen 5 x16 mm2

Hinweis: mit Anschlusskabel vom HAK zu
den Anschlussklemmen.
Freiplatz von mindestens: (B) 300 mm x (H) 450 mm
für einen Hausanschlusskasten berücksichtigen.
Gültig nach: VDE-AR-N-4100:2019-04
In dieser Version kein zusätzlicher
Überspannungsschutz in der Einspeisung
der Schaltanlage notwendig.
(HAK, Zähler, Zählersteckklemme, APZ
und eHz sind separat wenn nötig aufgeführt)
Anschlusspunkt Zählerplatz
APZ-Gehäuse zum Einbau eines Routers auf
Montageplatte, max. Einbautiefe 146 mm.
Gehäuse bestückt mit Tragschienen-Outlet RJ45 zum
Anschluss des Routers.
Schutzart: IP 65 nach IEC 60529.
Abmessungen HxBxT 300 x 300 x 170 mm
Achtung Mehrplatzbedarf im Außenschrank

einschließlich Montage
der aufgeführten Teile einschließlich Klein- und
Befestigungsmaterial und einer An- und Rückreise.
Menge: 1,000 St

**03.09.0190 Absperrpfosten liefern und setzen**
Absperrpfosten liefern und setzen
Rammschutzpoller zum Einbetonieren, DU 159 mm.

Extrem belastbarer Poller aus Stahl, Wandstärke: 4,5 mm
Ringtaille : nein
Integrierte Federtechnik : nein
versenkbar : nein
kippbar : nein
Herausnehmbar : nein
Oberfläche : feuerverzinkt und kunststoffbeschichtet
Befestigungsart : zum Einbetonieren
Schließung : ohne
Form : rund
Kopfform : Rundkopf
0: 159 mm
Material : Stahl
Produkttyp : Pfosten
Tiefe : 159 mm
Farbe : rot-weiß
Höhe : 1600 mm
empfohlene Einbautiefe : 400 mm
Breite : 159 mm
Höhe über Flur : 1200 mm
Gewicht : 36 kg

Fa. Ziegler Typ BESKYT o. glw.
Absperrposten liefern, einbauen einschl. Erdarbeiten,
Fundamenthülsen und Füllbeton.
Menge: 3,000 St

**03.09.0200 Baugrube herstellen. Pumpwerk Bodenklasse 3 bis 5 (DIN 18300:2012-09),**
Zuordnungsklasse nach LAGA bis Z1.2.
Baugrube für Pumpwerk.
Baugrubentiefe über 1,75 bis 5,00 m.
Aushub der Verwertung nach Wahl des AN zuführen.
Abgerechnet wird mit senkrechten Wänden.
Menge: 55,000 m³

**03.09.0210 Freistehenden Baugrubenverbau nach Wahl des AN**
Freistehenden Baugrubenverbau nach Wahl des AN
entsprechend statischen und konstruktiven Erfordernissen herstellen.
Baugrube für Pumpwerk.
Baugrubentiefe über 1,75 bis 5,00 m.
Zu erwartende Bodenklasse 3 bis 5 (DIN 18300:2012-09),
Homogenbereich A1, A2, B, C und D (DIN 18300).
Zuordnungsklasse nach LAGA bis Z1.2.
Verbau vorhalten, ausbauen und entfernen.
Abgerechnet wird die Sichtfläche des Verbaus. Die Länge
wird gemessen in der Achse des Verbaus, die Tiefe wird
gemessen von der vorgeschriebenen Oberkante des Verbaus
bis zur planmäßigen Baugrubensohle bzw. Böschungslinie
am Verbau.
Menge: 40,000 m³

**03.09.0220 Gründungspolster Bauwerk**
Gründungspolster herstellen
Bodenaushub der Bodenklasse 3 bis 5 (DIN
18300:2012-09),
Homogenbereich A nach BGA, Zuordnungsklasse nach LAGA
bis Z1.2 im Bauwerksbereich lösen, laden und in
Eigentum des AN übernehmen und der Verwertung nach
Wahl des AN zuführen..
Material liefern, profilgerecht einbauen und
verdichten als Bodenaustausch unter Gründungssohle
Bauwerk.
Material = Grobkörniger Boden nach DIN 18196,
Korngröße 0/45 bis 0/63.
Vliesummantelung incl. Überlappung ist
einzukalkulieren.
Vlies = GRK 4 nach TL Geok E-StB 05.
Keine Recyclingbaustoffe.
Zuordnungsklasse Z 0.
Ev2 min. 45 MN/m2
Material für Nassschüttung geeignet.
Das Herstellen des Planums wird nicht gesondert
vergütet.
Abgerechnet wird nach Auftragsprofilen.
Abrechnungsbreiten gemäß DIN EN 1610.

Folgender Aufbau ist einzukalkulieren:
(Aufbau von unten nach oben)

- Geotextil GRK 4
- Geogitter Zugfestigkeit längs und Quer >= 40kN/m,
biaxial gestreckt, knotenstabil
- 30 cm Schotter (Brechkorn 0/45 - 0/56
- Geogitter Zugfestigkeit längs und Quer >= 40kN/m,
biaxial gestreckt, knotenstabil
- 30 cm Schotter (Brechkorn 0/45 - 0/56

Es ist eine Bodenpressung von mind. 5,0 MN/m2 in der
Bemessung zur Tragfähigkeit anzusetzen
Menge: 3,000 m³

**03.09.0230 Sand 0/4 für Kabeleinbettung**
Sand 0/4 für Kabeleinbettung liefern und
in vorhandenen Graben einbringen und verdichten.
Grabenbreite bis 0,40 m.
Einbau 10 cm unter und 10 cm über Kabel.
Menge: 2,000 m³

**03.09.0240 Material liefern, in Gruben und Gräben einbauen und verdichten.**
Material liefern, in Gruben und Gräben einbauen und
verdichten.
Material = Kiessand 0/32.
Menge: 8,000 m³

**03.09.0250 Kabel NYY-J 5x 16 re, Cu-Zahl 768 als Zuleitung zwischen Zähleranschlusssäule**
Kabel NYY-J 5x 16 re, Cu-Zahl 768
als Zuleitung zwischen Zähleranschlusssäule
und Elektroverteilung
mit Kunststoffisolation nach VDE 0271
liefern und verlegen.
Menge: 10,000 m

**03.09.0260 Kabelwarnband aus Kunsstoff verlegen**
Kabelwarnband aus Kunsstoff, beschriftet,
ca. 30 cm über Kabel einlegen.
Menge: 10,000 m

**03.09.0270 Fundamenterder St-fvz 30 x 3,5 mm (Band-FI)**
Fundamenterder St-fvz 30 x 3,5 mm (Band-FI)
nach DIN 48801, mit Abstandhalter, Parallel- und
Kreuzverbinder, Densobinden, usw., liefern und
innerhalb des Kanalgrabens mit allen Anschlußfahnen
versehen, verlegen.
Menge: 2,000 m

**03.09.0280 Anschluss der Fundamenterder-Anschlussfahnnen**
Anschluss der Fundamenterder-Anschlussfahnnen
an die Potentialausgleichschienen hesrtellen.
Menge: 2,000 St

**03.09.0290 Prüfbericht Potentialausgleich**
Prüfbericht nach DIN 48 831 mit den Meßergebnissen der
Abnahmeprüfung des Potentialausgleiches, sowie
Erstellung des Meßpunktplanes.
Menge: 1,000 psch

**03.09.0300 Strom-Anmeldung, Fertig-Meldung**
Erstellen des Stromantrages bei dem zuständigen
Energieversorgungsunternehmen (EVU)
durch einen zugelassenen Installateur sowie
Erstellen der Fertigmeldung.
Menge: 1,000 psch

**03.09.0310 Anschlussöffnung für Kabelleerrohr DN 100 KG/PP:**
Anschlussöffnung für Kabelleerrohr DN 100 KG/PP:
Kernlochbohrung Durchmesser 138 mm
mit LKS-Dichtung DN100
für Kabelrohr 110mm (DN100)
Anschlussöffnung mittels Kernbohrung herstellen
einschl.
mögl. Anfahrtspauschale, Geräte- u.
Materialbereitstellung und -einbau.
Menge: 2,000 St

**03.09.0320 Anschlussöffnung für Belüftungshaube DN 150:**
Anschlussöffnung für Belüftungshaube DN 150:
Kernlochbohrung 186 mm
mit Mehrlippendichtung DN150
für Rohranschluss 160mm (DN150KG/PP)
herstellen
Anschlussöffnung mittels Kernbohrung herstellen
einschl.
mögl. Anfahrtspauschale, Geräte- u.
Materialbereitstellung und -einbau.
Menge: 1,000 St

**03.09.0330 Lüftungskamin V2A, DN 150x1000**
Lüftungskamin V2A, DN 150x1000
Verrohrung zwischen Schacht und Standort der Haube mit
evtl. Nennweitenanpassung herstellen
(Be- und Entlüftung)
Menge: 1,000 St

**03.09.0340 Anschlussöffnung für Zulaufleitung DN 200 KG/PP: mit Mehrlippendichtung DN200**
Anschlussöffnung für Zulaufleitung DN 200 KG/PP:
mit Mehrlippendichtung DN200
für Rohranschluss 200mm (DN200KG/PP)
Anschlussöffnung mittels Kernbohrung herstellen
einschl.
mögl. Anfahrtspauschale, Geräte- u.
Materialbereitstellung und -einbau.
Menge: 1,000 St

**03.09.0350 Einlaufschikane Kunststoff**
Einlaufschikane Kunststoff
mit Befestigungsmaterial VA
herstellen einschl. erforderlichem Material
Menge: 1,000 St

**03.09.0360 PE-Verschraubung zum Anschluss**
PE-Verschraubung  zum
Anschluss der weiterführenden
Druckleitung DN100
Material liefern und einbauen.
Menge: 1,000 St

**03.09.0370 Frachtkostenpauschale für einen Fertigteil-Behälter**
Frachtkostenpauschale für einen
Fertigteil-Stahlbeton-Behälter
inkl. Vorfrachtkosten und Entladung am Lieferort
Menge: 1,000 St

**03.09.0380 Erstprüfung der v. g. Abwasserpumpstation**
Erstprüfung der v. g. Abwasserpumpstation
mit explosionsgefährdeten Bereichen nach
Betriebssicherheitsverordnung § 15; Anhang 2;
Abschnitt 3 "Explosionsgefährdungen"; Punkt 4.1
mit den Prüfinhalten:
a) ob die für die Prüfung benötigten, technischen
Unterlagen vollständig vorhanden sind
b) die Anlage entsprechend der Betriebssicherheits-
Verordnung errichtet und in einem sicheren Zustand ist
c) die festgelegten technischen und organisatorischen
Maßnahmen wirksam sind.

Unter Anwendung der TRBS 1201 inkl. Ausführlicher
Dokumentation durch eine befähigte Person nach
§ 15; Anhang 2; Abschnitt 3 "Explosionsgefährdungen";
Punkt 3.2 und 3.3
Voraussetzung ist vorab die Bereitstellung der
Prüfunterlagen
für Bauteile, Betriebsmittel, Anlagenteile die nicht
zum Lieferumfang von Xylem Water Solutions o.glw. gehören, durch
den
Auftraggeber. (z. B. EVU Anschluss, Betriebsmittel in
Nebenanlagen wie Motorschieber, MID, Messtechnik, Unterlagen
zu Fundamenterden etc.)

Der Betreiber der Anlage stellt vorab alle Unterlagen
zur Verfügung zum Nachweis, dass die Forderungen nach
§ 15; Anhang 2; Abschnitt 3 "Explosionsgefährdungen";
Punkt 4.1 dokumentiert und wirksam sind.
Menge: 1,000 St

**03.09.0390 Einweisung**
Einweisung von Bedienpersonal in

- Funktionsweise
- Anlagenaufbau und -komponenten
- Schnittstellen und Funktionsbeziehungen
- Anlagen- und Nutzungssicherheit
- Verhaltensregeln im Betriebs- und Störfall
- Wartung und Instandhaltung

Die Einweisung muß vor Ort erfolgen.
Für die Unterweisung sind mindestens 2 x 4
Arbeitsstunden
anzusetzen.
Menge: 1,000 psch

**03.09.0400 Inbetriebnahme / Probebetrieb**
Organisation und eigenverantwortliche Durchführung
einer Inbetriebnahme mit Probebetrieb mit jeweiliger
Dokumentation und Abnahme einschl. aller erf.
Ressourcen (Personal, Betriebs- und Verbrauchsmittel,
Hilfsstoffe, Gerüste, etc.).

Sofern die Inbetriebnahme mit Probebetrieb nicht unter
realen Betriebsbedingungen erfolgen kann, sind diese
durch geeignete Maßnahmen zu simulieren.

In dieser Position sind alle Leistungen/Kosten
(Geräte-, Personal-, Reisekosten) zu kalkulieren,
welche für die Inbetriebnahme der v.g. Positionen
erforderlich sind.
Es sind sämtliche Eigenschaften und Funktionen sowohl
der Einzelkomponenten als auch der Gesamtanlage zu
überprüfen und einzustellen.

Im Anschluss an die Inbetriebnahme erfolgt der
störungsfreie Probebetrieb oder Einfahrbetrieb unter
Regie und Verantwortung des Auftragnehmers.

Die Kosten für die Anlagenbetreuung während der
Inbetriebnahme und des Probebetriebes sind in dieser
Position enthalten, ebenso Kosten für mögliche
Störbeseitigung und evtl. notwendige Änderungen in der
Anlagenkonfiguration.

In die Position ist die Befüllung der Anlage (Schacht)
mit Wasser als Inbetriebnahme Voraussetzung einschl.
der Bereitstellung des Mediums Wasser vom AN als
Kalkulationsgrundlage.
Menge: 1,000 psch

**03.09.0410 PVC-Kabelschutzrohr DN 110 mit angeformter Steckmuffe**
PVC-Kabelschutzrohr DN 110 mit angeformter Steckmuffe
und werkseitig eingeklebtem Dichtring
zur Verlegung bei mittelschwerer mechanischer
Beanspruchung,
in vorhandenem Kabelgraben, einschl. verzinktem
Zugdraht.
Ausführung in Einzellängen.
Menge: 10,000 m

**03.09.0420 Zulage für Einziehen der Kabel in Schutzrohr**
Zulage zur Position Kabel verlegen für
das Einziehen des Kabels in die Schutzrohre.
Menge: 1,000 psch

**03.09.0430 EX-Schutz Dokumentation**
1 x EX-Schutz Dokumentation
Erstellung des Explosionsschutzdokumentes
gem. BetrSichV § 6
für v.g. Pumpstation bestehend aus:
 ? Beschreibung der Pumpstation hinsichtlich Verfahren,
Stoffdaten,
Lage und baulicher Gegebenheiten
 ? Benennung des Verantwortlichen für den
Anlagenbereich
 ? Gefährdungsbeurteilung gem. § 3 BetrSichV, TRBS
2152,
§ 5 ArbSchG u. § 6 GefStoffV
 ? Festlegung der organisatorischen Maßnahmen gem.
Anlage 4 BetrSichV
wie Zugangskontrollen, Unterrichtung und Einweisung
der Arbeitnehmer, Betriebsanweisungen und
Erlaubnisschein für Arbeiten an der Anlage.
 ? Ex Zonenplan (Zoneneinteilung)
 ? Explosionsschutzmaßnahmen gem. Anlage 4 BetrSichV
 ? Festlegung der Prüfintervalle der wiederkehrenden
Prüfungen  gem. § 15 BetrSichV
 ? Ermittlung und Auflistung potentieller Zündquellen
sowie deren Bewertung
und Ausarbeitung geeigneter Schutzmaßnahmen
(Explosionsschutzkonzept)

1 x Erstprüfung der v.g. Pumpstation
mit explosionsgefährdeten Bereichen nach
Betriebssicherheitsverordnung § 15; Anhang 2;
Abschnitt 3 "Explosionsgefährdungen"; Punkt 4.1
mit den Prüfinhalten:
a) ob die für die Prüfung benötigten technischen
Unterlagen vollständig vorhanden sind
b) die Anlage entsprechend der Betriebssicherheitsverordnung errichtet und in einem sicheren Zustand ist
c) die festgelegten technischen und organisatorischen
Maßnahmen wirksam sind.

Unter Anwendung der TRBS 1201 inkl. Ausführlicher
Dokumentation durch eine befähigte Person nach
§ 15; Anhang 2; Abschnitt 3 "Explosionsgefährdungen";
Punkt 3.2 und 3.3
Voraussetzung ist vorab die Bereitstellung der
Prüfunterlagen
für Bauteile, Betriebsmittel, Anlagenteile die nicht
zum Lieferumfang von Xylem Water Solutions gehören, durch den
Auftraggeber. (z.b. EVU Anschluss, Betriebsmittel in
Nebenanlagen wie Motorschieber, MID,  Messtechnik,
Unterlagen
zu Fundamenterden etc.)

Der Betreiber der Anlage stellt vorab alle Unterlagen
zur Verfügung zum Nachweis, dass die Forderungen nach
§ 15; Anhang 2; Abschnitt 3 "Explosionsgefährdungen";
Punkt 4.1 dokumentiert und wirksam sind.
Menge: 1,000 psch

**03.09.0440 Führungshülse für Einstiegshilfe liefern und einbauen**
Führungshülse für Einstiegshilfe (Haltestange) liefern
und einbauen einschl. aller Befestigungsarbeiten und
Befestigungsmittel.
Zum Befestigen an der Schachtwand
mit 4 Befestigungspunkten.
Hülse quadratisch 44 x 44 mm zur Aufnahme einer
Haltestange DU = 38 mm.
Führungshülse aus Edelstahl V4A.
Befestigungsmittel aus Edelstahl V4A.
Geprüft nach DIN EN 19572.
Menge: 1,000 St

#### Titel 03.10 Hausanschlüsse

**03.10.0010 Mauer, Zaun, Rinne, Bordanlage, Fundament, Hecke u. dgl. unterqueren**
Mauer, Zaun, Rinne, Bordanlage, Fundament, Hecke u.
dgl. unterqueren einschl. Sicherungsmaßnahmen,
Untermauerung wird ges. vergütet.
Erschwernisse bei Erd- und Verbauarbeiten sind
einzurechnen.
Handaushub wird nicht gesondert vergütet.
Menge: 8,000 St

**03.10.0020 Untermauerung von Fundamenten, Rohrleitungen u.dgl.**
Untermauerung von Fundamenten, Rinnen, Rohrleitungen
und Kabeln mit vom AN zu liefernden Stoffen herstellen.
Material Beton C12/15 oder dauerhafte Mauersteine.
Einbau in Baugruben unter Rinnen, Fundamenten, Ver- und
Entsorgungsleitungen, Kabeln u.dgl..
Einbauhöhe bis 2,0 m.
Menge: 5,000 m3

**03.10.0030 Baugrube für Hausanschluss herstellen und verfüllen**
Herstellen und verfüllen der Baugrube für die
Anbindung der Hausanschlüsse
Homogenbereich A und B nach BGA,
Zuordnungsklasse nach LAGA bis Z 1.2
Größe und Tiefe der Grube ist abhängig von der
Technologie des AN.
Tiefe von OK Gelände bis zur Rohrsohle des
Vortriebsrohres = ca.1,60 bis 2,70 m,
Aushub und Rückverfüllung bis zur erf. Baugrubensohle
entsprechend der Technologie des AN sind
einzukalkulieren. Abtrag und Andeckung des vorh.
Oberbodens
sowie Oberflächenaufbruch und -wiederherstellung werden
gesondert vergütet.
Bodenmassen, die sich nicht für die Rückverfüllung
eignen, werden Eigentum des AN und sind
abzutransportieren. Gebühren für die Entsorgung sind
einzukalkulieren.
Verfüllen mit seitl. gelagertem Aushubmaterial,
lagenweise (max. 30cm) in die Baugrube einbauen und
verdichten, Verdichtungsgrad DPr 97 %.
Die anstehenden Bodenschichten sind dem Bohrprofil
(siehe beiliegendes Baugrundgutachten) zu entnehmen.
Verbau nach Wahl des AN für die Baugrube herstellen,
vorhalten und zurückbauen.
Die Sicherung der Baugrube während der Bauzeit durch
einen Bauzaun ist einzukalkulieren.
Menge: 3,000 St

**03.10.0040 Leitungsgr. m. Schachtbaugr. herst. Klassen 3 bis 5, Tiefe bis 2,5 m, Rohr DN bis 150 M.Verb.+10 m3 W. Verfüllboden ges. Aushub verwerten**
Leitungsgraben einschließlich Schachtbaugruben
herstellen.
Straßenaufbruch wird gesondert vergütet.
Abgerechnet wird nach der Länge des Leitungsgrabens,
gemessen in der Achse der Leitung. Die Schachtbaugruben
werden in der Achse der Leitung durchgemessen.
Schachtdurchmesser und -abstände nach Unterlagen des
AG.
Bodenklasse 3 bis 5 (DIN 18300:2012-09),
Homogenbereich A und B nach BGA,
Zuordnungsklasse nach LAGA bis Z1.2.
Zusätzliche Beschreibung nach Unterlagen des AG.
Grabentiefe bis 2,50 m.
Breite der Grabensohle für Rohr DN bis 150.
Notwendigen Verbau entsprechend statischen und konstruktiven Erfordernissen herstellen, vorhalten und
entfernen.
Offene Wasserhaltung bis zu einer Pumpenleistung von
10m3 Fördermenge mal 5 m Förderhöhe je Stunde und
Haltung ausführen.
Aushub wird zum Verfüllen nicht verwendet. Verfüllen
des Grabens nach Verlegen der Leitung wird gesondert
vergütet.
Zum Verfüllen nicht verwendeten Aushub der Verwertung
nach Wahl des AN zuführen.
Menge: 240,000 m3

**03.10.0050 Leitungsgraben m. gel. Boden verf. Kies-Sand-Gemisch**
Boden liefern, in Leitungsgraben einschließlich
Schachtbaugruben einbauen und verdichten.
Abgerechnet wird nach Länge des Leitungsgrabens,
gemessen in Achse der Leitung. Die Schachtbaugruben
werden ohne Berücksichtigung von Mehrverfüllung
durchgemessen.
Material = Kies-Sand-Gemisch.
Grabentiefe bis 2,5 m,
Breite der Grabensohle für Rohr bis DN 150.
Boden nach Verlegen der Leitung in Graben oberhalb der
Leitungszone einbauen und verdichten.
Verdichten auf Verdichtungsgrad Dpr. min. 97 v.H.
Abgerechnet wird mit senkrechten Wänden entsprechend
der Abrechnung beim Aushub, abzüglich der durch Baukörper mit mehr als 0,1 m2 Querschnitt sowie durch Teilverfüllungen verdrängten Mengen.
Menge: 175,000 m3

**03.10.0060 Bodenaustausch**
Boden der Bodenklasse 3 bis 5 (DIN 18300:2012-09),
Homogenbereich A und B nach BGA,
 Zuordnungsklasse nach LAGA bis Z1.2 im Kanalgraben
lösen, laden und in Eigentum des AN übernehmen und der
Verwertung nach Wahl des AN zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 45,000 m3

*Hinweis*
Alle Formteile, wie Bögen, Abzweige usw. haben in
ihrer Materialgüte (Ringsteifigkeit usw.) dem jeweils
verwendeten Hauptrohr zu entsprechen.

**03.10.0070 Kunststoffrohrleitung DN/ID 150 PVC herstellen**
Entwässerungsleitung aus Kunststoffrohren nach
statischen und konstruktiven Erfordernissen nach DIN
EN 1610
herstellen. Anschluss an Schacht sowie Formstücke
werden gesondert vergütet.
Kanalrohr (PVC) liefern und verlegen, einschl. Bettung
und Umhüllung.
Rohr DN/ID 150,
Rohr aus PVC-U mit einer Rohrsteifigkeit nach DIN
16961
Rohrreihe 7 = min. 125 kN/m2 bzw. SN 16 nach DIN EN
ISO 9969.
Rohrverbindung mit Steckmuffe, Dichtung mit
eingelegtem Dichtring aus Elastomeren nach DIN 4060
Teil 1.
Erforderliche Formstücke sind vom gleichen Hersteller
zu beziehen.
Bettung, Seitenverfüllung und Abdeckung nach DIN EN
1610, DWA-A 139 aus Sand oder Kiessand herstellen.
Material liefern.
Proctordichte: min. 95 %.
Fließsohlentiefe bis 2,5 m.
Überdeckungshöhe über 1 bis 2 m.
Straßenverkehrslast = SLW 60. Statische Berechnung aufstellen und liefern.
Abgerechnet wird nach horizontaler Leitungslänge
(geradliniger Verlauf von Mitte Sammelleitung bis
Anschluss) gemäß Bestandsvermessung.
Menge: 135,000 m

**03.10.0080 Formstück einbauen (Zul.), Bogen DN 150 Kunststoff-Rohr, Rohr DN 150**
Formstück in Rohrleitung einbauen. Vergütet wird der
Mehraufwand für den Einbau des Formstückes gegenüber
der bis zur Innenfläche der Sammelrohrleitung durchgemessenen Rohrleitung.
Formstück = Bogen DN/ID 150.
Rohr aus Kunststoff PVC.
Durchgangsrohr DN/ID 150.
Menge: 65,000 St

**03.10.0090 Formstück einbauen (Zul.), Muffenstopfen DN 150, Kunststoff-Rohr PVC, Rohr DN 150**
Formstück in Rohrleitung einbauen. Vergütet wird der
Mehraufwand für den Einbau des Formstückes gegenüber
der bis zur Innenfläche der Sammelrohrleitung durchgemessenen Rohrleitung.
Formstück = Muffenstopfen DN/ID 150.
Rohr aus Kunststoff PVC.
Durchgangsrohr DN/ID 150.
Einbau zur Durchführung der Dichtheitsprüfung. Nach
erfolgter Dichtheitsprüfung Verschlussteller wieder
ausbauen und in Eigentum AN übernehmen.
Menge: 13,000 St

**03.10.0100 Rohranschluss herstellen (Zul.) Anschluss DN 150 AL Kunststoff SL Kunststoff**
StL-Nr. 2201103632340 1
Rohranschluss an Sammelrohrleitung herstellen, An-
schluss dichten. Vergütet wird der Mehraufwand für das
Herstellen des Anschlusses einschließlich Pass- und
Sattelstücke gegenüber der bis zur Innenfläche der Sammelrohrleitung durchgemessenen Rohrleitung.
Rohr DN/ID der Anschlussleitung 150.
Anschlussleitung aus Kunststoff.
Sammelleitung aus Kunststoff.
Menge: 10,000 St

**03.10.0110 Rohranschluss herstellen (Zul.) Anschluss DN 200 AL Kunststoff SL Kunststoff Öffnung herst.**
StL-Nr. 2241103643341 1
Rohranschluss an Sammelrohrleitung herstellen, An-
schluss abdichten. Vergütet wird der Mehraufwand für
das Herstellen des Anschlusses einschließlich Pass- und
Sattelstücke gegenüber der bis zur Innenfläche der Sammelrohrleitung durchgemessenen Rohrleitung.
Rohr DN/ID der Anschlussleitung 200.
Anschlussleitung aus Kunststoff.
Sammelleitung aus Kunststoff.
Öffnung für Rohranschluss durch Bohren herstellen.
Menge: 3,000 St

**03.10.0120 Formstück einbauen (Zul.) Abzweig DN/OD 160/162 Kunststoff-Rohr Rohr DN 200**
Formstück in Rohrleitung einbauen. Vergütet wird der
Mehraufwand für den Einbau des Formstückes gegenüber
der bis zur Innenfläche der Sammelrohrleitung durchgemessenen Rohrleitung.
Rohr aus Kunststoff.
Durchgangsrohr DN 200.
Formstück = Abzweig DN/OD 160/162, Connex-Anschluss
(PVC-U),
stufenlosabwinkelbar 0° bis 11°, mit angeformter Muffe
Hersteller: Funke-Kunststoffe oder gleichwertig
Menge: 3,000 St

**03.10.0130 Systemschacht, rund, lichte Weite 400 mm,**
Systemschacht, rund, lichte Weite 400 mm,
ohne Steigeinrichtung, (Inspektionsöffnung gem. ATV A
241),
als Fertigschacht, Werkstoff PP bzw. PVC-U,
Schachtboden (PP oder PVC-U) mit 3 Zuläufen DN/ID 150,
Steigrohr (PVC-U) und Teleskopabdeckung (PVC-U/GG),
Anschlüsse für gelenkige Einbindung der Rohre
DN/ID 150 PVC-U aus Kunststoff,
Fugendichtung mit Dichtring aus Elastomer DIN 4060,
einschl. Schachtabdeckung Klasse D 400 aus Gußeisen,
ohne Lüftungsöffnungen.
Nicht benötigte Zuläufe durch Muffenstopfen
verschließen, Muffenstopfen liefern.
Systembedingte Schachtabdeckung liefern und aufsetzen,
Auflager für Schachtabdeckung nach statischen und konstruktiven Erfordernissen herstellen.
Lichte Schachthöhe über 1,0 m bis 2,0 m.
Schachtauflager aus 10cm Betom C12/15
incl. aller erforderlichen Erdarbeiten.
Überschüssiges Material in Eigentum AN übernehmen
und von der Baustelle entfernen.
Menge: 13,000 St

**03.10.0140 Schachtanschluss herstellen (Zul.) Rohr DN 150 Kunststoff-Rohr 'Kunststoff' 32 Anschluss+Gelenk**
StL-Nr. 220110361034903 1
Rohrleitung an Schacht anschließen, Anschluss dichten.
Vergütet wird der Mehraufwand für das Herstellen des
Anschlusses einschließlich Passstücke gegenüber der bis
zur Innenfläche des Schachtes durchgemessenen Rohrleitung.
Rohrleitung DN/ID 150.
Rohr aus Kunststoff.
Schacht aus 'Kunststoff - Systemschacht DN 400'
Anschluss mit Schachtanschlussstück und Gelenkstück.
Menge: 13,000 St

**03.10.0150 Schachtanschluss herstellen (Zul.) Rohr DN 150 Kunststoff-Rohr Betonfertigteile Anschluss+Gelenk**
StL-Nr. 220110361034103 1
Rohrleitung an Schacht anschließen, Anschluss dichten.
Vergütet wird der Mehraufwand für das Herstellen des
Anschlusses einschließlich Passstücke gegenüber der bis
zur Innenfläche des Schachtes durchgemessenen Rohrleitung.
Rohrleitung DN/ID 150.
Rohr aus Kunststoff.
Schacht aus Betonfertigteilen.
Anschluss mit Schachtanschlussstück und Gelenkstück.
Menge: 2,000 St

#### Titel 03.11 Straßenbau

**03.11.0010 Frostschutzschicht herstellen, 47 cm**
Frostschutzschicht aus Baustoffgemisch für Frostschutzschichten herstellen. Erhöhte Anforderungen (eA).
Anteil gebrochener Oberflächen:
  Brechkorngemisch=BKG - C100/0; C90/1; C90/3; C95/1
  Rundkorngemisch =RKG - C50/30; CNR/70; CNR.
Korngrößenverteilung des Baustoffgemisches muss über
gesamte Schichtdicke die Anforderungen der Tabelle 4
der TL SoB-StB erfüllen.
Frostunempfindliches Material muss Korngrößenbereich
der oberen 20 cm nach TL bzw. ZTV SoB-StB einhalten.
(Fliesskoeffizient nachfolgend als ECS bezeichnet.)
In Verkehrsflächen der Belastungsklassen Bk0,3 bis
Bk1,0. Baustoffgemische nach TL Gestein-StB außer Kalkstein: Widerstand gegen Zertrümmerung nach TL Gestein-
StB, Anhang A.
Baustoffgemische aus Kalkstein:
 Widerstand gegen Zertrümmerung
 SZ <= 26 M.-vH / LA <= 30 M.-vH
 SD <= 28 M.-vH / LA <= 33 M.-vH.
Baustoffgemisch 0/45. Bei Gemisch nach TL SoB-StB gilt:
bei RKG: Durchgang 2 mm >= 20 M.-vH;
bei BKG, wenn feine gewaschene GK mit ECS <= 30
  verwendet wird: Durchgang 2 mm >= 20 M.-vH;
bei Muschelkalk: feine gewaschene Gesteinskörnung
  mit ECS <= 30 und Durchgang 2 mm >= 20 M.-vH
  ODER feine entfüllerte Gesteinskörnung mit ECS >= 35
  und Durchgang 2 mm >= 17 M.-vH.
Für Baustoffgemische aus Muschelkalk gilt:
- Bei Maßnahmen innerorts sind Baustoffgemische
  mit Durchgang 0,063 mm
  <= 3,0 M.-vH (Anlieferungszustand) UND
  <= 5,0 M.-vH (eingebauter Zustand) zu verwenden.
Verformungsmodul EV2 auf der Oberfläche mindestens
120 MPa.
Einbaudicke 47 cm.
Baustoffgemisch ohne RC-Baustoffe und industriell
hergestellte Gesteinskörnungen.
Abgerechnet wird nach Auftragsprofilen.
Menge: 270,000 m3

**03.11.0020 Schottertragschicht herstellen.**
Schottertragschicht aus Baustoffgemisch für Schottertragschichten herstellen. Erhöhte Anforderungen (eA).
Baustoffgemisch muss aus mindestens drei
Gesteinskörnungen dosiert hergestellt werden.
Anteil gebrochener Oberflächen:
Brechkorngemisch - C100/0; C90/1; C90/3; C95/1.
Für Baustoffgemische aus Muschelkalk gilt:
- Bei Maßnahmen innerorts sind Baustoffgemische
  mit Durchgang 0,063mm
  <= 3,0 M.-vH (Anlieferungszustand) UND
  <= 5,0 M.-vH (eingebauter Zustand) zu verwenden.
Baustoffgemisch ohne RC-Baustoffe und industriell
hergestellte Gesteinskörnungen.
(Fliesskoeffizient nachfolgend als ECS bezeichnet.)
In Verkehrsflächen der Belastungsklassen Bk0,3 bis
Bk1,0. Baustoffgemische nach TL Gestein-StB außer Kalkstein: Widerstand gegen Zertrümmerung nach TL Gestein-
StB, Anhang A.
Baustoffgemische aus Kalkstein:
 Widerstand gegen Zertrümmerung
 SZ <= 26 M.-vH / LA <= 30 M.-vH
 SD <= 28 M.-vH / LA <= 33 M.-vH.
Baustoffgemisch 0/32.
Wenn feine gewaschene Gesteinskörnung mit ECS <= 30
  verwendet wird: Durchgang 2 mm >= 20 M.-vH;
bei Muschelkalk: feine gewaschene Gesteinskörnung
  mit ECS <= 30 und Durchgang 2 mm >= 20 M.-vH
  ODER feine entfüllerte Gesteinskörnung mit ECS >= 35
  und Durchgang 2 mm >= 17 M.-vH.
Verformungsmodul EV2 auf der Oberfläche mindestens
120 MPa.
Einbaudicke 15 cm.
Ungleichförmigkeitszahl U mindestens 13. Die Filterstabilität gegenüber dem Bettungsmaterial muss
eingehalten werden.
Menge: 50,000 m³

**03.11.0030 Erschwernis durch Einbauten b. Herst. ToB**
Erschwernis durch Einbauten, Schächte und
Straßenabläufe u.dgl..
Erschwernis beim Herstellen von Tragschichten ohne
Bindemittel durch vorsichtige Arbeitsweise an
vorhandenen Einbauteilen (Schächte, Schieber, etc.),
um Beschädigungen daran zu vermeiden.
Unabhängig von der notwendigen Einbaustärke und
Einbauteilgröße. Handarbeit/Kleingerät ist
einzukalkulieren.
Abgerechnet wird einmalig die Anzahl der Einbauten,
unabhängig von der Anzahl der erforderlichen Arbeiten
bzw. Lagen.
Menge: 6,000 St

**03.11.0040 Straßen-, Gehwegplanum herstellen Abweichung +-2 cm Verf. 120 MN/m2**
Planum herstellen.
Max. Abweichung von der Sollhöhe +2/-2 cm.
Verformungsmodul =  120 MN/m2
Kanal- und Leitungsgräben auf OK Hauptverfüllung
vor Einbau der Straßenbauschichten.
Menge: 510,000 m2

*Hinweis*
Für den Asphalteinbau gelten die Forderungen und
Hinweise der
ZTV-StB LSBB 21 zusätzlich zur ZTV Asphalt-StB 07
Fassung 2013
und TL Asphalt-StB 07 Fassung 2013!
Bitumenhaltige Bindemittel zur Herstellung des
Schichtenverbundes haben den
TL BE-StB 15 zu entsprechen.

Das abschnittweise Einbauen der Asphaltschichten auch
innerhalb des
Bauabschnittes ist einzurechnen und wird nicht
gesondert vergütet!

Notwendiger Handeinbau bzw. Einbau mit Kleintechnik
(Gehwegfertiger) in den schmalen Parkstreifen, um
Einbauten, in Aufweitungs- und Anpassungsbereichen
sowie in den Zwickeln u.dgl. ist in die entsprechenden
Asphaltpositionen einzukalkulieren.

Die vorhandenen Schächte sind während der Bauzeit und
während des Asphalteinbaues durch provisorische
Abdeckungen vor Beschädigung und Verunreinigungen zu
schützen.

Die Einbaudicken werden durch elektromagnetische
Dickenmessungen bestimmt.
Die Schichtdickenmessung der Asphaltschichten ist
gemäß ZTV-StB LSBB 21 eine Nebenleistung des AN. Der
Auftragnehmer hat die Messreflektoren vorzuhalten, zu
verlegen, zu kennzeichnen und die Messung und
Auswertung zu veranlassen.
Vorhalten und Bedienen des Dickenmessgerätes erfolgt
durch den AN im Beisein des AG.

Ebenfalls als Nebenleistung gemäß ZTV-StB LSBB 21 hat
der AN im Beisein des AG bzw. der BÜ den Nachweis der
profilgemäßen Lage und der Ebenheit der Fahrbahn zu
erbringen.
Die Ebenheit der Deckschicht in Längsrichtung ist
mittels Planograf und in Querrichtung mittels 4m-Latte
nachzuweisen.

**03.11.0050 Asphalttragschicht AC 32 TN, einlagig, Dicke 14 cm**
Asphalttragschicht aus Asphalttragschichtmischgut
AC 32 T N herstellen.
Lieferung und Einbau gemäß ZTV-StB LSBB 21,
ZTV Asphalt-StB 07 Fassung 2013 und TL-Asphalt-StB 07
Fassung 2013.
Anlieferung des Asphaltmischguts in thermoisolierten
Transportbehältern.
In Verkehrsflächen der Bk 1,0.
Einbau in Fahrbahn, Randstreifen, einlagig.
Anforderung an Verdichtung 3 98%.
Einbaudicke: 14 cm, in SW-Trasse.
Bindemittel: Bitumen 70/100.
Mitverwendung von Asphaltgranulat ist zulässig.
Notwendiger Handeinbau in Aufweitungsbereichen, um
Einbauten, in Zwickeln und Kleinflächen u.dgl. ist
einzukalkulieren.
Menge: 20,000 m2

**03.11.0060 Bitumenhaltiges Bindemittel aufspr.**
Bitumenhaltiges Bindemittel aufsprühen.
In Verkehrsflächen der Bk 1,0.
Unterlage = Asphaltbefestigung.
Mit Rampenspritzgerät.
Verschmutzte Unterlage vorher mit Saugkehrmaschine
und/oder Druckluft reinigen.
Kehrgut in Eigentum des AN übernehmen und von der
Baustelle entfernen.
Bindemittel = C60BP4-S gem. TL BE-StB 15.
Bindemittelmenge 300 g/m2.
Vor Einbau Asphaltdeckschicht.
Menge: 20,000 m2

**03.11.0070 Asphaltbeton AC 11 DN, Dicke 4,0 cm**
Asphaltdeckschicht aus Asphaltbeton AC 11 DN
herstellen.
Lieferung und Einbau gemäß ZTV-StB LSBB 21,
ZTV Asphalt-StB 07 Fassung 2013 und TL-Asphalt-StB 07
Fassung 2013.
Anlieferung des Asphaltmischguts in thermoisolierten
Transportbehältern.
In Verkehrsflächen der Bk 1,0.
Anforderung an Verdichtung 3 98%.
Einbaudicke 4,0 cm, in SW-Trasse.
Bindemittel = 50/70
Asphaltmischgut ohne Verwendung von Asphaltgranulat.
Notwendiger Handeinbau in Aufweitungsbereichen, um
Einbauten, in Zwickeln und Kleinflächen u.dgl. ist
einzukalkulieren.
Menge: 20,000 m2

**03.11.0080 Abstumpfungsmaßnah me durchführen bit.LFK 1/3 Gestein wie Decke Menge 1 kg/m2 maschinell**
StL-Nr. 2221139523111 1
Abstumpfungsmaßnahme zur Erhöhung der Anfangsgriffigkeit durch gleichmäßiges Aufbringen und Einwalzen von
Abstreukörnung durchführen. Nicht gebundene Abstreukörnung aufnehmen und nach Wahl des AN verwerten.
Abstreukörnung = leicht bituminierte Lieferkörnung 1/3.
Aus Gestein wie grobe Gesteinskörnung in Asphaltdeckschicht.
Abstreumenge = 1 kg/m2.
Maschinell abstreuen.
Menge: 20,000 m2

**03.11.0090 Verkehrsfläche kehren Walzasphalt VSM durchführen**
StL-Nr. 22211397721 1
Verkehrsfläche mit einer selbstaufnehmenden Kehrmaschine nach Verkehrsfreigabe unverzüglich nach Aufforderung
durch den AG kehren. Kehrgut aufnehmen und nach Wahl
des AN verwerten.
Verkehrsfläche = Fahrbahndeckschicht aus Walzasphalt.
Erforderliche Verkehrssicherungsmaßnahmen durchführen.
Menge: 20,000 m2

**03.11.0100 Anschlüsse mit Heißverguss**
Anschluss der Asphaltdecke als Heißvergußnaht in
Asphaltdeckschicht herstellen.
Fuge mit zwangsgeführten Fugenschneider schneiden
oder mit herausnehmbarer Einlage herstellen,
Fuge soweit erforderlich ausbessern bzw. nachschneiden,
säubern und trocknen,
Fugenwandung mit Voranstrich versehen und
den Fugenraum bis Oberkante verfüllen
mit heiß verarbeitbarer elastischer Fugenmasse Typ N1.
Fugen als Randfugen vor Borden, Zeilen, Übergängen,
Regeneinläufen, Einbauten, Anschlüssen u.ä.
in Asphaltbeton und Splittmastixasphalt
Fugentiefe 4 cm, Fugenbreite im Mittel 10 mm.
Menge: 25,000 m

**03.11.0110 Anschlüsse mit Heißverguss, Schächte**
Anschluss der Asphaltdecke als Heißvergußnaht in
Asphaltdeckschicht herstellen.
Fuge mit zwangsgeführten Fugenschneider schneiden
oder mit herausnehmbarer Einlage herstellen,
Fuge soweit erforderlich ausbessern bzw. nachschneiden,
säubern und trocknen,
Fugenwandung mit Voranstrich versehen und
den Fugenraum bis Oberkante verfüllen
mit heiß verarbeitbarer elastischer Fugenmasse Typ N1.
Fugen als Randfugen um Schächte, Schachtabdeckung DU
625 mm, in Asphaltbeton und Splittmastixasphalt.
Fugentiefe 4 cm, Fugenbreite im Mittel 10 mm.
Menge: 4,000 St

**03.11.0120 Pflasterd. a. Betonst. d. AG herst.**
Pflasterdecke aus Betonsteinen des AG herstellen.
In Fahrbahnflächen der Belastungsklassen bis 1,8.
Einzelflächen über 2,00 bis 10,00 m2.
Pflastersteine gelagert innerhalb der Baustelle aufnehmen und fördern.
Format für Rastermaß = 100/200/100 mm.
Baustoffgemisch für Bettung und Fugen Kategorie
SZ18/LA20.
Bettung aus Baustoffgemisch 0/4, Anteil an Körnung unter 2 mm max. 30 Massenprozent, E CS35, C 90/3.
Fuge mit Baustoffgemisch 0/4, GU, F, E CS35, C 90/3,
Fugenmaterial einarbeiten und einschlämmen, Fugenschluss durch Einfegen und Einschlämmen herstellen.
Steine im Läuferverband verlegen.
Ersatzsteine bis 10 % der zu verlegenden Menge
liefern, ist einzurechnen.
Menge: 100,000 m2

**03.11.0130 Bordstein des AG setzen**
Bordstein des AG setzen. Breite der Rückenstütze mind.
15 cm.
Bordstein aus Naturstein ca. 30/25 bis 18/30 cm,
unterschiedlicher Längen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 35,000 m

**03.11.0140 Bordstein trennen Nassschneiden**
Bordstein auf Passmaß trennen.
Bordstein aus Naturstein ca. 30/25 bis 18/30 cm.
Bordstein trennen durch Nassschneiden.
Bordstein quer trennen.
Menge: 3,000 St

**03.11.0150 Streifen aus Pfl. st. a. Nst. herst . vor Bordsteinen**
Streifen aus Pflastersteinen aus Naturstein herstellen.
Ein mehrzeiliger Streifen ist mit beidseitigen Schnurkanten herzustellen.
Streifen als Randeinfassung vor Bordsteinen.
Format für Rastermaß des Pflastersteins = 100/100/100
mm.
Pflasterstein aus Granit.
Breite 1-zeilig auf Betonfundament C 25/30, d = 15 cm
Rückenstütze bis 10 cm unter Oberkante Streifen.
mit einer Druckfestigkeit (Einzelwert) am Bohrkern von
mind. 12 MPa.
Fundamentbeton mit einer Druckfestigkeit (Einzelwert)
am Bohrkern von mind. 12 MPa.
Komprimierbare Hartschaumplatte aus FOAGLAS o. glw.
zwischen Schacht und Betonfundament einbauen.
Pflasterfuge aus Fugenmörtel Typ A mit Zementmörtel
0/2.
Druckfestigkeit zwischen 40 MPa und 70 MPa im Mittel.
Biegezugfestigkeit mind. 6 MPa im Mittel und mind. 5
MPa im Einzelwert. Widerstand gegen Frost-Taumittel-
Beanspruchung max. 500 g/m2 Masseverlust im Einzelwert
mit dem CDF-Test. Haftzugfestigkeit mind. 1,5 MPa im
Mittel und mind. 1,2 MPa im Einzelwert. Statischer E-
Modul mind. 17000 MPa, max. 22000 MPa im Einzelwert.
Verlegung in Radien über 12,00 m bis 20,00 m.
Menge: 10,000 m

**03.11.0160 Rinne mit Pflast. aus Beton herst. Bordrinne Pfst.160/160/140**
Rinne mit Pflastersteinen aus Beton herstellen. Mehrzeilige Rinne ist mit beidseitigen Schnurkanten herzustellen.
Bordrinne.
Format für Rastermaß des Pflastersteins = 160/160/140
mm.
Ohne Fase, mit Vorsatzbeton.
Breite 1-zeilig.
Beton für Fundament und Rückenstütze mit einer Druckfestigkeit (Einzelwert) am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 10,000 m

**03.11.0170 Pflasterdecke mit Großpflastersteinen des AG herstellen**
Pflasterdecke mit Großpflastersteinen aus Naturstein
herstellen.
In Fahrbahnflächen der Belastungsklasse bis 1,8.
Einzelflächen im Bereich der SW-Trasse über 10,00 bis
100,00 m2.
Pflastersteine gelagert innerhalb der Baustelle aufnehmen und fördern.
Format für Rastermaß = 160/160/160 mm.
Pflasterstein aus Granit.
Baustoffgemisch für Bettung und Fugen Kategorie
SZ18/LA20.
Bettung aus Baustoffgemisch 0/4, Anteil an Körnung unter 2 mm max. 30 Massenprozent, E CS35, C 90/3.
Fuge mit Baustoffgemisch 0/4, GU, F, E CS35, C 90/3,
Fugenmaterial einarbeiten und einschlämmen, Fugenschluss durch Einfegen und Einschlämmen herstellen.
Verlegen im Reihen-, Diagonalverband zbw. Passe
entsprechend Bestand.
Das Abrütteln der gesäuberten, Trockenen Fläche hat
grundsätzlich mit einer Hartgummischürze an der
Rüttelplatte zu erfolgen, anschließend bis zum
Fugenschluss einkehren.
Das zweimalige Nachsanden/ Verfugen der Flächen nach
Fertigstellung der Baumaßnahme ist einzurechnen.
Menge: 360,000 m2

**03.11.0180 Pfl.m. Kl.pfl.st. a. Nat.st. herst .**
Pflasterdecke mit Kleinpflastersteinen aus Naturstein
herstellen. Bearbeitung der Oberfläche der Kleinpflastersteine.
In Fahrbahnflächen der Belastungsklasse bis 1,8.
Einzelflächen über 10,00 bis 100,00 m2.
Format für Rastermaß = 100/100/100 mm.
Pflasterstein aus Granit.
Baustoffgemisch für Bettung und Fugen Kategorie
SZ18/LA20.
Bettung aus Baustoffgemisch 0/4, Anteil an Körnung unter 2 mm max. 30 Massenprozent, E CS35, C 90/3.
Fuge mit Baustoffgemisch 0/4, GU, F, E CS35, C 90/3,
Fugenmaterial einarbeiten und einschlämmen, Fugenschluss durch Einfegen und Einschlämmen herstellen.
Verlegen im Läufer- oder Reihenverband ohne Kreuzfugen.
Menge: 10,000 m2

**03.11.0190 Stufe für Böschungstr. herstellen Stufenbr. 80 cm Betonfertigteile Fugenmörtel**
Stufe für Böschungstreppe nach Unterlagen des AG entsprechend RiZ Bösch auf mind. 60 cm dickem, konstruktiv
bewehrtem Unterbeton C25/30, Ausbreitmaßklasse F1 einschließlich ggf. notwendiger Sporne zur Gleitsicherung
und der erforderlichen Erdarbeiten herstellen.
Stufenbreite 80 cm.
Auftrittsbreite/-höhe '25 cm / 15 cm'
Blockstufe aus Betonfertigteil, Druckfestigkeitsklasse
C35/45, Expositionsklasse XC4, XD1, XF2.
Fugen mit Fertigzementmörtel verfüllen, Druckfestigkeit
am Würfel mind. 50 MPa, Zement Art CEM I, w/z höchstens
0,50, frost-/tausalzbeständig, Ausbreitmaßklasse F3.
Menge: 3,000 St

**03.11.0200 Plattenbelag mit Pl. a. Bet. herst. Gehwege, Wartefl. als Kontrastpl. Platten 40/40/8 grau**
Plattenbelag mit Platten aus Beton einschließlich handelsüblicher Ergänzungsplatten herstellen.
Ausführung in Gehwegen und Nebenanlagen.
Die Verlegevorschriften des Herstellers und die
Angaben der DIN 18318 sowie der ZTV Pflaster-StB 20
sind zu beachten.
Fertigung nach DIN EN 1339 Leistungsklassen D, I, K,
P, U, 7.
Oberfläche: zweischichtig mit Natursteinkörnung im
Vorsatz, betonglatt.
Farbe: grau
Format für Rastermaß = 40/40/8 cm.
Bettungsmaterial nach DIN 18318, vorzugsweise in
kornabgestuftem Splittsandgemisch der Körnung 0/5 mm,
fachgerecht verlegen. Die Filterstabilität von Fuge,
Bettung und Tragschicht ist zu gewährleisten.
Bettungsdicke = 3 bis 5 cm im verdichteten Zustand.
Fugenmaterial = Sand 0/2 mm.
Das Schließen der Fugen muss kontinuierlich mit dem
Fortschreiten des Verlegens mit Fugenmaterial gemäß
DIN 18318 bzw. ZTV Pflaster-StB 20 erfolgen.
Das Abrütteln der gesäuberten, trockenen Fläche hat
maschinell mit einem leichten plattenspezifischen
Rollenrüttler
bis zur Standfestigkeit zu erfolgen.
Nach dem Abrütteln sind die Fugen erneut zu schließen.
Hierzu wird das Fugenmaterial unter Wasserzugabe
eingeschlämmt.
Das zweimalige Nachsanden der Flächen nach Fertigstellung der Baumaßnahme ist einzurechnen.
Menge: 10,000 m2

**03.11.0210 Platten zuarbeiten 'nass schn.'Platt. aus Beton 21 Dicke 8 - 10 cm**
StL-Nr. 2181152219102 1
Platten auf Passmaß trennen und Platten an Kanten und
Einfassungen oder an Aussparungen und Einbauten über 1
m2 Einzelgröße zuarbeiten, behauen oder schneiden. Das
Zuarbeiten, Behauen oder Schneiden der Platten an Aussparungen und Einbauten bis zu 1 m2 Einzelgröße wird
gesondert vergütet.
Platten 'nass schneiden.'
Art = Platten aus Beton.
Dicke über 8 bis 10 cm.
Menge: 2,000 m

**03.11.0220 Pflasterdecken- Anpassung herstellen Einzelgr. b 0,5m2**
Anpassung der Pflasterdecke an Aussparungen oder Einbauten herstellen.
Einzelgröße der Aussparung bzw. Einbauten bis 0,50 m2.
Ausführung mit Steinen der Pflasterdecke. Das Schneiden
der Steine gehört zum Leistungsumfang.
Menge: 5,000 St

#### Titel 03.12 Landschaftsbau

**03.12.0010 Rasenansaat herstellen, RSM Regio Bösch/Seit/Trenn, Feinplanum herst., Menge 10 g/m2**
Rasenansaat mit RSM Regio herstellen.
Saatgut ohne Entmischung ausbringen, einarbeiten und
andrücken. Anfallenden Abfall, Steine, Fremdkörper,
Unkraut und schwer verrottbare Pflanzenteile ablesen,
Dauerunkräuter ausgraben; Durchmesser der Steine und
Fremdkörper 2 cm.
Ggf. vorwüchsige Kräuter ausmähen. Abfall und Mähgut
entsorgen. Entsorgen wird nicht gesondert vergütet.
Ansaat auf Seitenstreifen, Böschungen, Gräben und
Mulden.
Feinplanum herstellen.
Reine Saatgutmenge: 5 g/m2 (mit Füllstoff auf 10 g/m2
erhöht).
Zertifiziertes Saatgut nach den Regeln des VWW,
Lieferung im versiegelten Gebinde oder durch einen
zertifizierten Händler.
Zertifikat ist vor Ausführung der Rasenansaat dem AG
zur Prüfung und Freigabe des Saatgutes vorzulegen.

Regiosaatgutmischung (RSM Regio),
Produktionsraum 3: Mitteldeutsches Flach- und
Hügelland,
Ursprungsgebiet 5: Mitteldeutsches Tief- u. Hügelland,
Mischung 70/30 (Gräser/Kräuter) für Magerstandorte im
öffentlichen Grün.
Menge: 480,000 m2

**03.12.0020 Maschendrahtzaun herstellen Zaunhöhe 1,75 m St.pf. D 48mm Pf.L2,35m,D30 T70 Pfostenabst.2,50m Gefl.50x50x2,5 Spannd.3mm 3zügig Aushub verwerten**
StL-Nr. 221128237222211021
Maschendrahtzaun, einschließlich der erforderlichen
Erdarbeiten, herstellen. Spanndraht in jede Masche einziehen. Mindestens jeden 10. Pfosten und alle Eckpfosten doppelseitig und die Endpfosten einseitig verstreben. Pfostenverstrebung wird gesondert vergütet.
Zaunhöhe = 1,75 m.
Stahlrohrpfosten, feuerverzinkt, Durchmesser 48 = mm,
Wanddicke = 1,5 mm.
Pfostenlänge = 2,35 m, Betonfundament C 12/15, Durchmesser = 30 cm, Tiefe = 70 cm.
Pfostenabstand = 2,50 m.
Maschendrahtgeflecht 50x50x2,5 mm, dickverzinkt.
Spanndraht 3 mm, dickverzinkt, 3-zügig.
Bodenklasse 3 bis 5, Überschüssiges Aushubmaterial nach
Wahl des AN verwerten.
Menge: 10,000 m

**03.12.0030 Pfostenverstr.f. Maschendrahtz. herst Zaunhöhe 1,75 m Stahlr.D34,WD1,5 Länge mind.3,00 m Aushub verwerten**
StL-Nr. 2211282392132 1
Pfostenverstrebung für Maschendrahtzaun, einschließlich
der erforderlichen Erdarbeiten, herstellen.
Strebe für Zaunhöhe = 1,75 m.
Stahlrohr, Durchmesser mind. 34 mm, Wanddicke mind. 1,5
mm, feuerverzinkt, mit Betonfundament C 12/15, Durchmesser = 30 cm, Tiefe = 60 cm.
Länge mindestens 3,00 m.
Bodenklasse 3 bis 5, Überschüssiges Aushubmaterial nach
Wahl des AN verwerten.
Menge: 4,000 St

### LOS 04 Los 4 - BA4 - VBL Söhesten - Göthewitz

#### Titel 04.01 Baustelleneinrichtung

**04.01.0010 Baustelleneinrichtung**
Geräte, Werkzeuge und sonstige Betriebsmittel, die zur
vertragsgemäßen Ausführung der Bauleistungen
erforderlich
sind, auf die Baustelle bringen, bereitstellen und
soweit der Geräteeinsatz nicht gesondert vergütet
wird - betriebsfertig aufstellen einschl. der dafür
notwendigen Arbeiten. Die erforderlichen festen Anlagen
herstellen. Baubüros, auch für die wöchentliche
Bauberatung
des AG inkl. Tische und Sitzgelegenheiten für mind. 8
Personen, Unterkünfte, Werkstätten, Lagerschuppen und
dgl.,
soweit erforderlich, antransportieren, aufbauen und
einrichten.
Strom-, Wasser-, Fernsprechanschluss sowie
Entsorgungseinrichtungen und dgl. für die Baustelle,
soweit
erforderlich, herstellen. Bei Bedarf Lagerplätze,
sonstige
Platzbefestigungen und Wege im Baustellenbereich
anlegen.
Oberbodenarbeiten einschl. Beseitigen von Aufwuchs für
die
Baustelleneinrichtung, soweit erforderlich, ausführen.
Flächen
beschaffen, sofern die vom AG zur Verfügung gestellten
nicht ausreichen. Durch den AG können nur die Flächen
innerhalb der engen Baufeldgrenzen zur Verfügung
gestellt
werden!
Kosten für Vorhalten, Unterhalten und Betreiben der
Geräte,
Anlagen und Einrichtungen einschl. Mieten, Pacht,
Gebühren
und dgl. werden nicht mit dieser Pauschale, sondern
mit den
Einheitspreisen der betreffenden Teilleistungen
vergütet.
Soweit nicht für bestimmte Leistungen für das
Einrichten der
Baustelle gesonderte Positionen im Leistungsverzeichnis
enthalten sind, gilt die Pauschale für alle Leistungen
dieses
Abschnitte des Leistungsverzeichnisses.
Zufahrt zur Baustelle vorhanden.
Menge: 1,000 psch

**04.01.0020 Baustelle räumen Dies. LV-Abschn.**
StL-Nr. 21910111202 1
Baustelle von allen Geräten, Anlagen, Einrichtungen und
dgl. räumen. Benutzte Flächen und Wege entsprechend dem
ursprünglichen Zustand herrichten. Soweit nicht für
bestimmte Leistungen für das Räumen der Baustelle gesonderte Positionen im Leistungsverzeichnis enthalten
sind, gilt die Pauschale
für alle Leistungen dieses Abschnittes des Leistungsverzeichnisses.
Menge: 1,000 Psch

**04.01.0030 Koordinierungs- / Erschwernispauschale**
Erschwernispauschale für die Koordinierung der aller
an der Baudurchführung
beteilgten Gewerke sowie für die Abstimmungen mit
Anliegern und
Versorgungsunternehmen.
Mit der Pauschale sind alle Aufwendungen für die
eigenverantwortliche Koordinierung mit den
Spartenträgern und
den Anliegern abgegolten.
In die Pauschale sind folgende Aufwendungen zu
kalkulieren:
- Abstimmungen mit Spartenträgern und deren NAN bzgl.
Bauablauf und Bereitstellung eines Zeitfensters zur
Realisierung der Medien-Trasse
- Gewährleistung des freien Zugangs
- sämtliche Erschwernisse bei der Ausführung der
Leistungen
durch Bautätigkeit eines anderen Bauunternehmens
innerhalb des Baufeldes,
- Berücksichtigung von Baustillstandszeiten aufgrund
Bautätigkeit der Spartenträger im Baufeld
- Abstimmungen mit den Anliegern und Aufwendungen für
die
Aufrechterhaltung der Zugänglichkeit der Grundstücke.
Im Zuge der Bauarbeiten können vor- oder
frühgeschichtliche Baudenkmäler oder
Kampfmittel angetroffen werden.
In diesem Falle ist sofort mit dem AG und dem
bauüberwachenden Ingenieurbüro
Verbindung aufzunehmen und das weitere Vorgehen
abzusprechen.
Die Fundstellen sind bis zu einer Entscheidung durch
den AG zu sichern.
Die aufgrund der Unterbrechung entstehenden Kosten des
AN werden mit der
folgenden Position abgegolten.
Diese Position kommt jedoch nur nach vorheriger
Festlegung durch den AG / die BÜ
zur Abrechnung.
Menge: 1,000 psch

**04.01.0040 Zuschlag Unterbrechung**
Zuschlag zu vorstehenden Positionen für die laufenden
Kosten
des AN während der Unterbrechung für Verkehrssicherung,
allgemeine Baustellenkosten und allgemeine
Geschäftskosten.
Vergütet wird ein Verrechnungssatz, der alle
Aufwendungen für
den Stillstand der Geräte sowie die Kosten für das
eingesetzte
Personal einschließlich sämtlicher Zuschläge enthält.
Abgerechnet wird nach angeordneten Stillstandszeiten.
Abrechnung je Arbeitsstunde (Arbeitstag = Montag bis
Freitag)
abzüglich der gesetzlichen Feiertage,
Schlechtwettertage
gemäß Festlegung durch das Arbeitsamt
und der Bauferien des AN.
Menge: 10,000 h

**04.01.0050 Bauzaun aufstellen und entfernen Zaunhöhe 2,0 m Stahlgitter-FT**
Bauzaun einschl. der erforderlichen Tore und Pfosten
standsicher aufstellen, während der Bauzeit vorhalten
und
unterhalten sowie nach Beendigung der Bauzeit
entfernen.
70 v.H. des Preises werden nach Aufstellen, der Rest
nach
Entfernen des Bauzaunes vergütet.
Zaunhöhe = 2,00 m.
Zaun aus Stahlgitter-Fertigteilen, verschraubbar.
Menge: 30,000 m

**04.01.0060 Bauzaun umsetzen Zaunhöhe 2,0 m StahlgitterFT**
Bauzaun innerhalb der Baustelle bis zu drei mal
umsetzen.
Nicht wiederverwertbare Teile ersetzen.
Zaunhöhe = 2,00 m.
Zaun aus Stahlgitter-Fertigteilen, verschraubbar.
Menge: 30,000 m

**04.01.0070 Stahlplatten zur behelfsmäßigen Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der maximal gleichzeitig
auf der Baustelle eingesetzten Stahlplatten
Menge: 4,000 St

**04.01.0080 Register für nicht gefährl. Abfälle f.ges.LeistgsVerz**
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 psch

**04.01.0090 Einholen von Plänen**
Einholen von Plänen von Versorgungsleitungen
im öffentlichen Straßenbereich einschließlich aller
dabei anfallender Genehmigungskosten
zur Erlangung der Aufgrabegenehmigung
des jeweiligen Vesorgungsträgers.
Menge: 1,000 Psch

**04.01.0100 Bestandsplan**
Vollständige Bestands- und Vermessungsunterlagen
einschließlich aller notwendigen Leistungen wie
Vermessungsleistung, Planerstellung u.ä.
für Verkehrsanlagen und Kanäle unter Einbeziehung
unmittelbar angrenzender Bauwerke, Anlagen,
Versorgungsmedien u. dgl. herstellen und dem AG
übergeben.
- Lageplan: M 1:250 mit Eintragung der Stationierung,
Materialien, Schachtdaten usw.
- Detailpläne der Bauwerke: M 1:50 (Schnitte,
Grundrisse) inkl.
Einmessung und Vermaßung z.B. der Rohrenden
- Längsschnitte: M 1:100/1000 mit Vemaßung der Abzweige
zur Vorlage mit der Schlußrechnung in analoger und
digitaler
Form.
- Kanaldaten im Format ISYBAU (XML) - Anforderungen an
Planinhalte und Darstellungsform von
abwassertechnischen
Fachplänen, z. B. Maßstäbe, Festlegungen, gemäß BFR
Verm
Lieferung:
4-fach Lichtpause oder Kopie mit Randeinfassung und
Lochverstärkung,
2-fach auf Datenträger im DXF-/DWG-Format (CD
einschließlich
DXF-Datenaustauschformular).
2-fach auf Datenträger im PDF-Format (CD)
Die Übergabe an den AG hat vor der Zustandsfeststellung
/ vor der VOB-Abnahme zu erfolgen.
Sämtliche Vermessungsarbeiten durch einen
Vermessungsingenieur
durchführen. Erforderliche Polygon- und
Höhenpunkte einmessen.
Lagesystem: LS 489 (UTM-Koordinaten) UTM-Zone 32,
Höhensystem: HS 170 DHHN 2016 NHN-Höhen in Meter.
Erforderliche Umrechnungen bzw.
Koordinatentransformationen
infolge unterschiedlicher Lage- oder
Höhensysteme sind einzurechnen!
Menge: 1,000 St

**04.01.0110 Führen Bautagesberichte**
Durch den AN sind täglich Bautagesberichte zu
erstellen,
welche dem AG mindestens wöchentlich zur Kontrolle
vorzulegen und zu übergeben sind.
Die Bautagesberichte müssen folgende Angaben enthalten:
1. Regelmäßige Angaben:
? Bezeichnung der Baumaßnahme,
? Zeitpunkt der Aushändigung der Ausführungsunterlagen
(genaue Bezeichnung der Unterlagen) sowie ggf. von
Änderungen und Berichtigungen an den Auftragnehmer,
? Beginn und Fertigstellung der einzelnen Bauarbeiten,
? das Wetter sowie die höchste und niedrigste
Temperatur,
? erbrachte Leistungen der Auftragnehmer
? die Zahl der von ihnen beschäftigten Mitarbeiter,
getrennt
nach deren Qualifikation (Polier, Facharbeiter,
Hilfsarbeiter),
? Einsatz von Großgerät: Zugang, Einsatz und Abgang,
sowie
Dauer und Ursache bei etwaigem Ausfall,
? Eingang der vom AN gelieferten bzw. vom AG
beigestellten
Stoffe und Bauteile,
? Vorlage der Prüfungsergebnisse vorgeschriebener
Baustoff-,
Boden- und Wasserprüfungen,
? Dokumentation der Leistungen, die durch den
Baufortschritt
verdeckt werden
2. Besondere Angaben:
? Unterbrechung und Verzögerung der Arbeiten mit den
Ursachen,
? bei Behinderungsanzeigen von Auftragnehmern:
detaillierte
Erfassung aller Sachverhalte, die für die Beurteilung
der
Gründe und des Umfanges der Behinderung von Bedeutung
sein können und später zweifelsfreie Feststellungen
ermöglichen
? mündliche Weisungen an Vertreter des Auftragnehmers
(Name und Inhalt der Weisung),
? Personalwechsel (Bauleiter des Auftragnehmers)
? Notwendigkeit, Beantragung und Genehmigung etwaiger
Abweichungen von den ausgehändigten Bauzeichnungen,
? Abweichungen der Beschaffenheit des Baugrundes von
den
Angaben in der Leistungsbeschreibung,
? bei Bauarbeiten, die durch den Wasserstand offener
Gewässer beeinflusst werden, die Wasserstände einmal
oder
falls erforderlich mehrmals täglich.
Sämtliche damit verbundenen Aufwendungen sind
einzurechnen.
Menge: 1,000 psch

**04.01.0120 Vermessungspunkte sichern**
Trigonometrische Festpunkte vor dem Verlorengehen und
vor Lageveränderungen sichern. Aufrechterhaltung der
Sicherung während der gesamten Bauzeit.
Sicherung nach Wahl des AN.
Vermessungspunktunterlagen einholen.
Punkte im Baubereich lagemäßig (Koordinaten) einmessen,
und Lageriss an AG übergeben.
Menge: 1,000 Psch

**04.01.0130 Grenzpunkte sichern**
Grenzpunkte vor dem Verlorengehen und vor
Lageveränderungen sichern. Aufrechterhaltung der
Sicherung
während der gesamten Bauzeit.
Sicherung nach Wahl des AN.
Grenzpunkte im Baubereich lagemäßig (Koordinaten)
einmessen und Lageriss an AG übergeben.
Menge: 3,000 St

**04.01.0140 Absteckung der Leitungsachse und Knotenpunkte**
Die Absteckung der Hauptachse und der Schachtstandorte
sowie aller Abzweige, Winkel und Knoten  hat  durch
den  AN  vor Baubeginn zu erfolgen.
Mit den Ausführungsunterlagen wird dem AN eine
Koordinaten- liste der Knotenpunkte und
Schachtbauwerke zur Verfügung gestellt. Die damit
verbundenen notwendigen Vermessungsleistungen, Sichern
der Absteckpunkte und Erstellung von Plänen sind
einzukalkulieren.
Abrechnung nach Meter Leitungsachse
Kanalsammelleitungen (keine Anschlussleitungen).
Menge: 700,000 m

**04.01.0150 Sicherung vorhandener Festpunkte**
Sicherung vorhandener Festpunkte
wie Markierungssteine, geodätische und
trigonometrische Festpunkte u. ä. vor Beginn der
Baumaßnahme sowie die Aufrechterhaltung der Sicherung
während der gesamten Bauzeit.
Sicherung nach Wahl des AN.
Menge: 1,000 Psch

**04.01.0160 Grenzsteine aufsuchen, sichern**
Aufsuchen und Sichern von vorhandenen
Grenzsteinen mittels eingerammtem Wasserleitungsrohr DN 32, L = 1,50 m und 4-facher
straffer Umwicklung am oberen Drittel des
Rohres mit feuerverzinktem Draht 4 mm, mit
Endenverdrillung, einschl. aller Nebenleistungen
wie Freilegen des Steines usw.
Menge: 1,000 St

**04.01.0170 Lichtbilder herst . und liefern**
StL-Nr. 219101620 1
Lichtbilder über den wesentlichen Bauablauf des Bauwerks in digitalisierter Form (Auflösung mindestens
1024 mal 768 Pixel, 24 Farben) mit Digitalkamera herstellen und auf mit dem AG abgestimmten Datenträger (CD
oder DVD) liefern. Das Komprimierungsverhältnis bzw.
die Bildqualität ist so zu wählen, dass durch die Komprimierung keine für den Sachverhalt wesentlichen Bildinformationen verloren gehen.
Menge: 50,000 St

**04.01.0180 Beweissicherung**
Durchführung der Beweissicherung zur Feststellung
des Zustandes der im Bau- und Zufahrtsbereich
vorhandenen Grundstücke und baulichen Anlagen
zur Vermeidung unberechtigter Ansprüche Dritter
(ca. 5 Grundstücke  mit Haupt- und Nebengebäuden sowie
Einfriedungen und Stützmauern), soweit diese durch die
Bauarbeiten in Mitleidenschaft gezogen werden können.

Sämtliche besondere Maßnahmen zur Beweissicherung in
Abstimmung mit den jeweiligen Anliegern bzw.
Eigentümern und dem AG durchführen.
Feststellung des Zustandes der baulichen Anlagen im
Baustellen- und Zufahrtsbereich (Straßen, Wege,
Gebäude etc.), Versorgungs- und Entsorgungsleitungen, Geländeoberflächen, Hecken, Zäune, Mauern,
Gärten, Grünflächen u. dgl. durch Lichtbildaufnahmen.
Sind bereits Risse oder andere Schädigungen vorhanden,
so sind diese zu dokumentieren.
Die Befestigungsart der Zufahrtswege und Straßen ist zu
benennen.
Erstellen einer Niederschrift mit Fotografien,
Anbringen von Siegeln und dgl. in Abstimmung mit dem
AG. Diese sind von den jeweiligen Besitzern
anzuerkennen.
Alle erforderlichen Leistungen zu Feststellung und
Dokumentation von Schäden an gefährdeten  bzw.
beeinträchtigten baulichen Anlagen, Leitungen,
Schächte, befestigter Flächen o. dgl. sowie
benachbarter Grundstücke während der gesamten Bauzeit
durchführen.

Die Beweissicherung ist durch einen amtlich
zugelassenen Sachverständigen zu erstellen.
Diese Beweissicherung beinhaltet ein Vorschau- und ein
Nachschaugutachten in jeweils 2-facher Ausfertigung.
50 v.H. der Pauschale werden nach Übergabe des
Vorschaugutachtens, der Rest nach Übergabe des
Nachschaugutachtens inkl. der
Freistellungsbescheinigungen Dritter vergütet.

Das Beweissicherungsverfahren ist vor Beginn der
Bauarbeiten mit dem AG durchzuführen.
Abschlussaufnahme nach Beendigung der Bauarbeiten mit
Abschlussbericht einschließlich Auswertung durchführen.

Der AN ist für die volle Sicherheit auf der Baustelle
und somit auch für die Sicherheit und den Schutz
angrenzender Bauwerke und Anlagen verantwortlich.
Menge: 1,000 Psch

**04.01.0190 Zwischenlagerfläche einrichten, räumen**
Lagerfläche im Bereich der Baustelle für die getrennte
Zwischenlagerung von Aushubboden bis zum Vorliegen der
Deklarationsanalysen und die Verwertung bzw.
Weiterverwendung einrichten, unterhalten, vorhalten und
räumen.
Einholen aller erforderlichen Genehmigungen und
Herrichten
der Lagerfläche entsprechend der Genehmigungsauflagen.
Vorhandene Straßenbefestigung nach Wahl des AN z.B.
durch
Auslegen von Vlies, Stahlplatten o.ä. schützen.
Unbefestigte Bereiche durch Auslegen von
wasserundurchlässigen
Folien o.dgl. vor Verunreinigungen schützen.
Dazu ca. 5 cm feine Gesteinskörnung aufbringen, Folie
auslegen, Folie mit 5 cm feiner Gesteinskörnung
abdecken,
25-30 cm grobe Gesteinskörnung aufbringen und
verdichten
Ggf. Oberboden auf der im Anschluss an die Baumaßnahme
wieder zu nutzenden Fläche abschieben, in Mieten
lagern und
nach Beendigung der Baumaßnahme wieder ordnungsgemäß
herstellen inkl. Rasenansaat.
Die Bestätigung des Eigentümers über die ordnungsgemäße
Wiederherstellung ist dem AG vorzulegen.
Die schadlose Ableitung des Oberflächenwassers der
Lagerfläche
ist Sache des AN.
Ansprüche Dritter aufgrund von Staub- und
Lärmemissionen
sind durch den AN zu regulieren.
Alle Materialien nach Ende der Arbeiten aufnehmen, in
Eigentum AN
übernehmen und einer Verwertung zuführen.
Änderungen sind nur vorab mit Zustimmung des AG
zulässig.
Evtl. anfallende Nutzungsentgelte sind einzurechnen und
werden nicht gesondert vergütet.
Einrichtung des Lagerplatzes nach Abstimmung und
Freigabe
mit dem AG.
Durch den AG können nur die Flächen innerhalb der engen
Baufeldgrenzen zur Verfügung gestellt werden!
Menge: 1,000 St

#### Titel 04.02 Verkehrssicherung

**04.02.0010 Verkehrsflächen unterhalten**
Verkehrsflächen zur Aufrechterhaltung des öffentlichen
und Anlieger-Verkehrs innerhalb des Baubereiches und
in  angrenzenden Straßen und Wegen einschließlich zwischenzeitlich benutzter Behelfsfahrstreifen
und Behelfswege verkehrssicher unterhalten.
Verkehrsflächen bei Bedarf, jedoch mindestens einmal
wöchentlich, oder nach Aufforderung durch den AG
säubern.
Ein- und Ausfahrtsbereiche auf die öffentlichen
Straßen (Bauanfang und -ende) mindestens einmal
täglich reinigen.
Menge: 1,000 Psch

**04.02.0020 Verkehrsführung,-sicherung und -regelung**
Einrichtungen zur Verkehrsführung, -sicherung und
-regelung nach StVO und gemäß Baubeschreibung
unter Aufrechterhaltung des Verkehrs aufstellen,
vorhalten,
unterhalten und betreiben, ggf. mehrfach
umsetzen und abbauen. Vorübergehende
Sicherungsmaßnahmen
durchführen. Vorhandene Verkehrsschilder
entsprechend verkehrsrechtl. Anordnung außer Kraft und
wieder in Kraft setzen. Das Abdecken bzw.
Außerkraftsetzen
von Verkehrszeichen oder Wegweisern hat kontaktlos zu
erfolgen.
Der Ersatz beschädigter oder abhanden gekommener
Teile der Einrichtungen ist eingerechnet.
Lichtzeichenanlagen sind nicht eingerechnet.
In diese Position sind die Gebühren für
verkehrsrechtliche
Anordnungen einzurechnen (je Straße eine
Anordnung).
70 v.H. der Pauschale werden nach betriebsfertigem
Aufstellen, der Rest nach Beseitigen vergütet.
Umbau der Verkehrssicherung entsprechend Technologie
des
AN und der Bauabschnitte ist ca. 4 Wochen im Voraus
dem AG
anzuzeigen.
Menge: 1,000 Psch

**04.02.0030 Absperrgerät, Warneinrichtung aufb., abb. u. vorh. Absperrschranke 250x2000**
Absperrgerät oder Warneinrichtung betriebsfertig
aufbauen,
vorhalten, warten, instand setzen, betreiben und
abbauen. Vorübergehende Verkehrssicherungsmaßnahmen
durchführen. Die Kontrolle wird gesondert vergütet.
Absperrschranke Größe 250 x 2000 mm mit
Aufstellvorrichtung.
Mit retroreflektierender Folie Klasse RA2.
Mit 3 Richtstrahlern einseitig, gelbes Dauerlicht, WL1.
Energieversorgung nach Wahl des AN.
70 v.H. des Preises werden nach Aufstellen, der Rest
nach
Beseitigen vergütet.
Menge: 5,000 St

**04.02.0040 Absperrger. oder Warneinr. umsetzen wie Vorposition**
Absperrgerät oder Warneinrichtung innerhalb des
Arbeitsstellenbereiches
umsetzen. Vorübergehende Verkehrssicherungsmaßnahmen
durchführen.
Absperrgerät oder Warneinrichtung wie in Vorposition
beschrieben.
Menge: 5,000 St

**04.02.0050 Kontrolle der Arbeitsstellensicher. zwei bzw. einmal Schriftl.Dokument**
Kontrolle der Arbeitsstellensicherung und der
Umleitungsbeschilderung bzw. sonstigen
Verkehrssicherungsmaßnahmen gem. ZTV-SA durchführen.
Die Kontrolle ist unmittelbar nach deren Durchführung
zu erfassen und zu dokumentieren.
Arbeits- und Hilfsmittel sind vom AN zu stellen und dem
AG jederzeit zugänglich zu machen.
Kontrolle zweimal täglich, an arbeitsfreien Tagen
einmal täglich.
Kontrolle ist schriftlich zu dokumentieren.
Für die gesamte Bauzeit.
Menge: 1,000 Psch

**04.02.0060 Straßenbrücke herstellen u. beseitigen, 15 to**
Straßenhilfsbrücke herstellen, für die Dauer der
vertraglichen
Ausführungsfrist vorhalten und beseitigen.
Belastung bis 15 t  Achslast,
mit Schutzgeländer,
Nutzbreite der Fahrbahn 3,50 m,
Länge bis 5,00 m.
Schrammborde aus Holz.
Menge: 1,000 St

**04.02.0070 Straßenbrücke umsetzen, 15to**
Straßenhilfsbrücke in Geländehöhe umsetzen nach
besonderer Anordnung des AG während der
Ausführungszeit der vertraglichen Leistungen des AN,
Belastung bis 15 to,
Nutzbreite der Fahrbahn 3,50 m,
Länge bis 5,00 m.
Schrammborde aus Holz.
Menge: 1,000 St

**04.02.0080 Baustraße herstellen und räumen**
Behelfsmäßige Straße für Baustell-, Fahrzeugverkehr
wie folgt herstellen und nach Nichtgebrauch wieder
beseitigen.

Folgender Aufbau ist einzukalkulieren:
(Aufbau von unten nach oben)

- Geotextil GRK 4
- Geogitter Zugfestigkeit längs und Quer >= 40kN/m,
biaxial gestreckt, knotenstabil
- 30 cm Schotter (Brechkorn 0/45 - 0/56
- Geogitter Zugfestigkeit längs und Quer >= 40kN/m,
biaxial gestreckt, knotenstabil
- 30 cm Schotter (Brechkorn 0/45 - 0/56

Der Einbau ist vor Kopf vorzusehen.

Im Zuge des Rückbaus von Baustraßen sind verfestigte
Flächen fachgerecht wieder herzustellen.
(Beseitigung von Ablagerungen, Auflockern von
Verfestigungen)

Ansaat temporär betroffener Bereiche mit geeigneter
regionaler u. standortgerechter Saatgutmischung -
Ursprungsgebiet (UG) 05 "Mitteldeutsches Tief- u.
Hügelland" mit dem Produktionsraum "Mitteldeutsches
Flach- u. Hügelland", 30% Blumen, 70% Gräser.
Menge: 250,000 m²

#### Titel 04.03 Vorarbeiten, Sicherungsarbeiten, Aufbruc

*Hinweis*
In nachfolgenden Positionen sind die kompletten
Aufwendungen für das fach- und
höhengerechte Auflagern, Einbetten und Ummanteln der
Leitungen und Kabel
während der Erdstoffaufnahme und dem -wiedereinbau
einschl. die
Mehraufwendungen Verbauarbeiten einzukalkulieren.
Gleichfalls wird ausdrücklich darauf hingewiesen, daß
die mit dem Kabel verlegten
Schutzmaßnahmen ( Schutzrohre u. dergl.) in die
Sicherung einzubeziehen sind und
nicht zusätzlich vergütet werden.
Beschädigungen an den Leitungen und Kabeln einschl.
der Schutzmaßnahmen
gehen zu Lasten des Auftragnehmers. Im Bereich
erdverlegter Kabel sind nur
Handschachtungen erlaubt. Sollte es bei der
Bauausführung zu Behinderungen mit
Leitungen bzw. Kabeln von Versorgungsträgern kommen,
hat sich der AN an das
zuständige Versorgungsunternehmen zu wenden und
erforderlichenfalls eine
vorübergehende Stillegung bzw. Freischaltung zu
beantragen. Diesbezüglicher
Stillstand der Baumaßnahme wird nicht gesondert
vergütet. Es wird ausdrücklich
darauf hingewiesen, daß der erforderliche Handaushub
infolge Kreuzungen und
Parallelverlauf mit Kabeln und Leitungen nicht
gesondert vergütet wird. Die
Erschwernisse und Aufwendungen sind in die
Einheitspreise der nachfolgend
aufgeführten Positionen einzukalkulieren.

**04.03.0010 Suchschachtung**
Boden für Suchgraben ausheben
zur Freilegung von Kabeln und Rohrleitungen,
ab Geländeoberfläche,
Aushub seitlich lagern, verfüllen und verdichten,
Aushubtiefe bis 2,5 m
Bodenklasse 3 bis 5 (DIN 18300:2012-09),
Homogenbereiche A nach BGA.
Zuordnungsklasse nach LAGA bis Z1.2.
Verbau entsprechend statischen und konstruktiven Er-
fordernissen herstellen, vorhalten und von der Baustelle entfernen.
Wasserhaltung bis zu einer Pumpenleistung von 10 m3
Fördermenge mal 5 m Förderhöhe je Stunde und Haltung
ausführen.
Abgerechnet wird mit senkrechten Wänden.
Diese Position ist nur bei Leitungen anzuwenden,
deren Lage nicht aus den Bestandsplänen zu ersehen ist.
Vor der Ausführung ist die ausdrückliche
Anordnung des AG/der BÜ einzuholen.
Menge: 5,000 m3

**04.03.0020 Handschachtung**
Handschachtung
Boden in Handschachtung ausheben,
ab Geländeoberfläche,
Aushub lösen, laden und fachgerecht entsorgen.
Aushubtiefe bis 2,5 m.
Bodenklasse 3 bis 5 (DIN 18300:2012-09),
Homogenbereiche A nach BGA.
Zuordnungswert nach LAGA bis Z 1.2.
Vor der Ausführung ist die ausdrückliche
Anordnung des AG/der BÜ einzuholen!
Menge: 5,000 m3

**04.03.0030 Sicherung Kabel**
Näherung (Längs- und Querlage) zu Elektrokabeln,
Datenkabel, Telekom, Antenne, o.ä. erdverlegt.
Kabel vorsichtig freilegen und sichern.
Vorschriften des Versorgungsbetriebes beachten,
einschließlich aller Erschwernisse bei Erd- und
Verbauarbeiten.
Handschachtung bis 1,5 m3/m in Boden Bodenklasse 3 bis
5 (DIN 18300:2012-09),
Homogenbereiche A nach BGA ist einzurechnen.
Ausführung nach Wahl des AN, in Abstimmung mit dem
Leitungseigentümer.
Sicherung für die Dauer der vertraglichen
Ausführungsfrist vorhalten und beseitigen.
Nach Beendigung der Arbeiten Wiederherstellung der
Bettung und Umhüllung mit Sand. Material liefern.
Abdeckung mit Warnband herstellen.
Position gilt nicht für zu erneuernde Leitungen dieser
Ausschreibung!
Menge: 10,000 m

**04.03.0040 Sicherung Kabelbündel**
Kabelbündel, bestehend aus mehreren Kabeln,
die im Abstand von bis zu 50 cm neben- und übereinander
liegen, in Betrieb befindlich, vorsichtig freilegen
und sichern,
Vorschriften des Versorgungsbetriebes beachten,
einschließlich aller Erschwernisse bei Erd- und
Verbauarbeiten.
Handschachtung bis 1,5m3/m in Boden Bodenklasse 3 bis
5 (DIN 18300:2012-09),
Homogenbereiche A nach BGA ist einzurechnen.
Ausführung nach Wahl des AN, in Abstimmung mit dem
Leitungseigentümer.
Sicherung für die Dauer der vertraglichen
Ausführungsfrist vorhalten und beseitigen.
Nach Beendigung der Arbeiten Wiederherstellung der
Bettung und Umhüllung mit Sand. Material liefern.
Abdeckung mit Warnband herstellen.
Position gilt nicht für zu erneuernde Leitungen dieser
Ausschreibung!
Menge: 10,000 m

**04.03.0050 Sicherung Kanäle, Leitungen bis DN 400**
Entwässerungs-, Fernwärmeleitungen bis DN 400
Material = Kunststoff, Beton, Steinzeug, Stahl u.dgl.
vorsichtig freilegen und sichern incl. der zugehörigen
Schachtbauwerke,
Vorschriften des Ver- und Entsorgungsbetriebes
beachten,
einschließlich aller Erschwernisse bei Erd- und
Verbauarbeiten.
Handschachtung bis 2,5m3/m in Boden Bodenklasse 3 bis
5 (DIN 18300:2012-09),
Homogenbereiche A nach BGA ist einzurechnen.
Ausführung nach Wahl des AN, in Abstimmung mit dem
Leitungseigentümer.
Sicherung für die Dauer der vertraglichen
Ausführungsfrist vorhalten und beseitigen.
Nach Beendigung der Arbeiten Wiederherstellung der
Bettung und Umhüllung mit Sand. Material liefern.
Abdeckung mit Warnband herstellen.
Position gilt nicht für zu erneuernde Kanäle dieser
Ausschreibung!
Menge: 5,000 m

**04.03.0060 Sicherung Schieber und Hydranten**
Sicherung und Erhaltung der eingebauten Schieber und
Hydranten bis zur Fertigstellung der Deckschicht durch
geeignete, nicht überfahrbare Schutzeinrichtungen nach
Wahl des AN. Für beschädigte Schieber und Hydranten
hat der AN die volle Haftung und die Pflicht zur
sofortigen
Wiederherstellung des Einbauzustandes
Menge: 1,000 St

**04.03.0070 Best. Zäune, Mauern, Treppen, Tore u.dgl. sichern**
Bestehende Zäune, Mauern, Treppen, Tore u. dgl. incl.
ihrer Fundamente sichern.
Ausführung nach Wahl des AN.
Sicherung für die gesamte Bauzeit vorhalten und nach
Beendigung aller Arbeiten rückbauen und in Eigentum
des AN übernehmen.
Abgerechnet wird nach Laufmetern gesicherte Einfriedung
einschließlich aller erforderlicher Nebenleistungen.
Menge: 40,000 m

**04.03.0080 Behinderung durch Freileitung**
Behinderung durch Freileitung.
Zulage zu allen beschriebenen Tief-, Erd- und
Straßenbauarbeiten wegen Behinderung durch vorhandene
Freileitungen über den Trassen.
Abrechnung nur in öffentlichen Straßenabschnitten,
die durch ein Freikabel mit bis zu 6,0 m Abstand zum
neuen
Straßen- und Nebenanlagenbereich überspannt werden,
einschl. aller notwendigen Sicherungsmaßnahmen.
Menge: 5,000 m

**04.03.0090 Vorhandene Masten, Schilder u.dgl. sichern**
Vorhandene Telekom-/ Strassenbeleuchtungs-/
Elektromasten
sowie Verkehrsschilder, Hinweisschilder
Absperrschieber oder
Firmen-/Hinweistafeln gegen Umfallen oder andere
Beschädigungen sichern.
Sicherung nach Wahl des AN.
Sicherung nach Beendigung aller Arbeiten entfernen.
Menge: 1,000 St

**04.03.0100 Beton abbrechen, bewehrt**
Beton abbrechen.
Bauteil: Fundamente, Sockelmauern, Stirnmauern,
Durchlässe, Schachtteile (wenn nicht anders
ausgeschrieben),
Kleinflächen u. dgl.
Material = Beton, mit geringer Bewehrung.
Abbruch ohne Erschütterungen.
Abbruchgut der Verwertung nach Wahl des AN zuführen.
Zuordnungsklasse nach LAGA bis Z1.2.
Für überwachungsbedürftigen Abfall Entsorgungsnachweis
führen.
Menge: 2,000 m3

**04.03.0110 Mauerwerk abbrechen Naturstein ZM Ohne Sprengen Aufbr. entfernen**
Mauerwerk abbrechen.
Abgerechnet wird das abgebrochene Mauerwerk, wobei
Öffnungen und Nischen bis zu 0,25 m3 Einzelgröße und
Schlitze bis zu 0,1 m3/m nicht abgezogen werden.
Material = Naturstein-Mauerwerk in Zementmörtel.
Zuordnungsklasse nach LAGA bis Z1.2.
Abbruch ohne Erschütterungen.
Sämtliche Steine und übriges Abbruchgut aufnehmen,
laden
und der Verwertung nach Wahl des AN zuführen einschl.
Kippgebühren.
Für überwachungsbedürftigen Abfall vereinfachten
Entsorgungsnachweis führen.
Schächte, Schachtköpfe und Schachtteile, Fundamente,
Sockelmauern u. dgl.
Erschwernisse beim Abbruch für den Erhalt von Teilen
der
Bauwerke (z.B. beim Abbruch von Schachtköpfen) sind in
den
EP einzukalkulieren.
Menge: 2,000 m3

**04.03.0120 Baugelände abräumen Aufwuchs Wurzelstöcke Astwerk Steine/Mauer/Zaun Übr.Räumg.Verw.AN**
Baugelände abräumen. Baugelände nach Unterlagen des AG.
Auf dem Baugelände vorhanden.
Busch-, Hecken und Baumbestand sowie sonstiger Aufwuchs
bis zu 0,1 m Durchmesser, 1 m über dem Erdboden gemessen, einschließlich Wurzelwerk.
Wurzelstöcke anderweitig gefällter Bäume bis zu 0,1 m
Durchmesser an der Schnittstelle.
Astwerk gefällter Bäume, Holzreste.
Steine, Betonreste, Mauerreste und abgängige Zäune.
Rasen, Aufwuchs zur Schaffung der Baufreiheit in den
Rand- und Nebenflächen mähen.
Gesamtes Räumgut der Verwertung nach Wahl des AN zuführen.
Menge: 1,000 Psch

**04.03.0130 Strauchbestand roden Höhe bis 2 m Neigung über 1:4 verfüll/Boden AG Wst.Verw.AN S.Abr. Verw. AN**
StL-Nr. 221106009111101 1
Strauchbestand und sonstiger Aufwuchs bis 0,10 m Stammdurchmesser, in 1,00 m Höhe über dem Erdboden gemessen,
mit Wurzelwerk roden. Abgerechnet wird die Fläche der
größten Ausdehnung des Strauchwerks.
Mittlere Höhe bis 2,00 m.
Neigung der Rodungsfläche steiler als 1:4.
Wurzellöcher mit geeignetem Boden verfüllen. Boden profilgerecht lösen.
Wurzelstöcke nach Wahl des AN verwerten.
Schlagabraum nach Wahl des AN verwerten.
Menge: 150,000 m2

**04.03.0140 Schutz für Baumstamm herstellen StU ü. 50-100 cm Polst. Wahl AN Brett 24 mm Höhe mind. 2,00m Schutz Verwert.AN**
Schutz für Baumstamm durch Mantel mit Polsterung herstellen und während der Bauzeit vor- und unterhalten.
Der Mantel darf den Baumstamm und die Wurzelanläufe
nicht berühren.
Stammumfang über 50 bis 100 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 2,000 St

**04.03.0150 Wasserhaltungsanlage nach Wahl des AN herst. Ableitung Wahl AN**
Wasserhaltungsanlage nach Wahl des AN zum Ableiten und
Durchleiten des gesamten Oberflächenwassers und zur
Fassung des Sickerwassers herstellen
(mindestens 1 Pumpensumpf bis 1,5 m Tiefe).
Geologische und hydrologische Verhältnisse sowie Zweck,
Umfang, Absenkziele, Dauer der Wasserhaltung und
Ableitung
des Wassers zur Vorflut nach Unterlagen des AG.
Anlage für offene Wasserhaltung.
Anlage bemessen, betriebsbereit einrichten und abbauen.
Erforderliche Erdarbeiten ausführen.
Das evtl. Umbauen der Anlagen entsprechend der
gewählten
Technologie des AN ist einzurechnen.
Evtl. abschnittsweise Bauweise (unterschiedliche
Einsatzzeiten)
gem. gewählter Technologie des AN ist zu
berücksichtigen.
Vorhalten und Betreiben wird gesondert vergütet.
Gesamter Förderdurchfluss über 15 bis 30 m3/h.
Ableitung nach Wahl des AN (Rohr-, Schlauchleitung
o.dgl.)
herstellen.
Ableitung des Wassers in vorhandenen offenen Graben,
Entfernung zum Vorfluter 50 bis 100,00 m.
Gesamte Wasserhaltungsanlage nach Abschluss der
Arbeiten
zurückbauen, Materialien in Eigentum des AN übernehmen
und
von der Baustelle entfernen.
Inkl. Aufbau, Vorhaletn und Betreiben der Pumpenanlage
und Stromaggregat.
Menge: 1,000 psch

**04.03.0160 Wasserhaltungsanlage vorhalten**
Wasserhaltungsanlage nach Wahl des AN zum Ableiten und
Durchleiten des gesamten Oberflächenwassers und zur
Fassung des Sickerwassers am Böschungsfuß
betriebsbereit
vorhalten.
Abgerechnet wird nach Kalendertagen.
Menge: 25,000 d

**04.03.0170 Wasserhaltungsanlage betreiben**
Wasserhaltungsanlage nach Wahl des AN zum Ableiten und
Durchleiten des gesamten Oberflächenwassers und zur
Fassung des Sickerwassers am Böschungsfuß betreiben.
Abgerechnet wird nach Kalendertagen.
Menge: 25,000 d

**04.03.0180 Bituminöse Befestigung bis 20 cm schneiden**
Bituminöse Befestigung trennen. Aufbruchgut in
Eigentum des AN übernehmen und von der Baustelle
entfernen incl. Deponiegebühr. Deckschicht und
bituminöse Unterlage geradlinig abgetreppt schneiden.
Dicke der bituminösen Befestigung bis 20 cm.
Menge: 80,000 m

**04.03.0190 Asphaltbefestigung aufnehmen, KL A + Entsorgung**
Asphaltbefestigung aufbrechen, lösen, aufnehmen und
entsorgen, Verwertungsklasse A nach RuVA-StB 01 (2005):
Aufbruch von nicht belasteten bituminösen Oberflächen.
Dicke i.M. 10 bis 15 cm.
Das Schneiden der Oberflächenbefestigung ist gesondert
zu kalkulieren.
Aufbrechen durch Fräsen.

Abgerechnet wird nach Abtragsprofilen.
Anfallendes Material ist in Eigentum des AN zu
übernehmen und von der Baustelle zu entfernen (inkl.
Entsorgungskosten).
(anteilig für SW-Kanal)
Menge: 50,000 m2

**04.03.0200 Bituminöse Befestigung Nachschnitt, bis 20 cm**
Bituminoese Befestigung trennen (Nachschnitt).
Aufbruchgut in Eigentum des AN übernehmen und von der
Baustelle entfernen.
Deckschicht und bituminöse Unterlage geradlinig
schneiden.
Dicke der bituminösen Befestigung bis 20 cm.
(für Deckenanschlüsse an vorhandene Bitumenbefestigung)
Menge: 80,000 m

**04.03.0210 Schotterbefest. i.M. 30 cm Material entfern. Abtragsprofile**
sandgeschlämmte Schotterdecke in vorh. Stärke
(ca.30 cm)
auf einer Breite von ca.2,00 m für Grabenaushub
aufreißen und aufnehmen; Material in Eigentum des AN
übernehmen und von der Baustelle entfernen.
Gebühren zur Entsorgung sind einzukalkulieren.
Abgerechnet wird nach Abtragsprofilen.
Menge: 25,000 m3

*Hinweis*
Hinweis: Abfalltechnische Bewertung

Die detaillierten Aussagen und Erläuterungen der
Ersatzbaustoffverordnung (und ggf. der LAGA TR Boden)
zu Einbauklassen und Entsorgungswegen sind unbedingt
zu beachten!
Der Wiedereinbau bzw. der eventuelle Entsorgungsweg
der Aushubmaterialien ist mit der zuständigen
Umweltbehörde abzustimmen.

Die Art der Beprobung und evtl. Zulagen zur Entsorgung
(LAGA oder Ersatzbaustoffverordnung) richten sich nach
der Verwertung durch den AN (z.B. Deponie) und sind
vor Ausführung vom AG freigeben zu lassen.

**04.03.0220 Untersuchung LAGA M20 Boden**
Umweltgerechte Materialproben gemäß LAGA M20
TR Boden 2004 entnehmen, in zugelassenes Labor
transportieren und Untersuchung durchführen.
Auswertung erstellen und dem AG vor Entscheidung zur
Verwertung des geprüften Materials übergeben.
Material = Aushubboden.
Ausführung nur auf Anweisung und mit ausdrücklicher
Freigabe durch den AG!
Menge: 1,000 St

**04.03.0230 Untersuchung nach DepV**
Umweltgerechte Materialproben gemäß DepV 2009/2021
entnehmen, in zugelassenes Labor transportieren und
Untersuchung durchführen.
Auswertung mit Bericht erstellen und dem AG vor
Entscheidung zur Verwertung des geprüften Materials
übergeben.
Material = Aushubboden.
Ausführung nur auf Anweisung und mit ausdrücklicher
Freigabe durch den AG!
Menge: 1,000 St

**04.03.0240 Untersuchung n. Ersatzbaustoffverordnung Boden**
Umweltgerechte Materialproben gemäß
Ersatzbaustoffverordnung entnehmen, in zugelassenes
Labor transportieren und Untersuchung durchführen.
Auswertung erstellen und dem AG vor Entscheidung zur
Verwertung des geprüften Materials übergeben.
Material = Aushubboden.
Ausführung nur auf Anweisung und mit ausdrücklicher
Freigabe durch den AG!
Menge: 1,000 St

**04.03.0250 Untersuchung RuVA-StB 01**
Umweltgerechte Materialproben gemäß RuVA-StB 01
FAssung 2005 entnehmen, in zugelassenes Labor
transportieren und Untersuchung durchführen.
Auswertung erstellen und dem AG vor Entscheidung zur
Verwertung des geprüften Materials übergeben.
Material = Asphalt.
Ausführung nur auf Anweisung und mit ausdrücklicher
Freigabe durch den AG!
Menge: 1,000 St

#### Titel 04.04 Erdbau

**04.04.0010 Oberboden abtragen und andecken Abtr.über 10-30cm**
Oberboden ggf. einschließlich Vegetationsdecke abtragen
und profilgerecht wieder andecken einschließlich erforderlicher Zwischenlagerung auf Flächen nach Wahl des
AN. Beschreibung der Homogenbereiche nach Unterlagen
des AG.

- Oberboden (aufgefüllter Mutterboden, humifizierter
Lösslehm)
Homogenbereich I
- Auffüllung, Lösslehm
Homogenbereich A
- Auelehm, Torf
Homogenbereich B (lt. BGA Baugrundgutachten).

Dicke des Abtrages über 10 bis 30 cm.
Andeckung 'SW-Trasse'
Dicke der Andeckung '10 - 30 cm'
Abrechnung nach Auftragsprofilen.
Alte Grasnarbe von der Oberfläche der Andeckung
entfernen und fachgerecht entsorgen.
Menge: 35,000 m3

**04.04.0020 Planum herstellen Abweichung +-2 cm Verf. 45 MN/m2**
Planum herstellen.
Max. Abweichung von der Sollhöhe +2/-2 cm.
Verformungsmodul =  45 MN/m2
Kanal- und Leitungsgräben vor Einbau der
Frostschutzschicht.
Menge: 45,000 m2

**04.04.0030 Leitungsgr. m. Schachtbaugr. herst.,**
Leitungsgraben einschließlich Schachtbaugruben
profilgerecht
herstellen.
Straßenaufbruch wird gesondert vergütet.
Abgerechnet wird nach Länge des Leitungsgrabens, gemessen in Achse der Leitung. Die Schachtbaugruben werden
ohne Berücksichtigung von Mehraushub durchgemessen.

- Oberboden (aufgefüllter Mutterboden, humifizierter
Lösslehm)
  Homogenbereich I
- Auffüllung, Lösslehm
  Homogenbereich A
- Auelehm, Torf
  Homogenbereich B (lt. BGA Baugrundgutachten).

Zuordnungsklasse nach LAGA bis Z1.2.
Grabentiefe über 1,75 bis 4,00 m.
Breite der Grabensohle für Rohr DN 200 .
Notwendigen Verbau entsprechend statischen und konstruktiven Erfordernissen herstellen, vorhalten und
entfernen.
Offene Wasserhaltung bis zu einer Pumpenleistung von 10
m3 Fördermenge mal 5 m Förderhöhe je Stunde und Haltung
ausführen.
Aushub wird zum Verfüllen nicht verwendet. Verfüllen
des Grabens nach Verlegen der Leitung wird gesondert
vergütet.
Aushub der Verwertung nach Wahl des AN zuführen.
Abgerechnet wird mit senkrechten Wänden.
Das Herstellen des Planums wird gesondert vergütet.
Menge: 110,000 m3

**04.04.0040 Zulage für Entsorgung Boden LAGA Z2**
Zulage zu den Aushubpositionen für die Entsorgung von
Boden
der Klasse = Z 2 gemäß LAGA.
Entsorgungsnachweis erbringen.
Evtl. elektronisch zu führender Entsorgungsnachweis ist
einzurechnen.
Menge: 50,000 m3

**04.04.0050 Zulage für Entsorgung Boden BM-F2 gem. ErsatzstoffbauV**
Zulage zu den Abtragspositionen  für die Entsorgung
von Bodenmaterial der Klasse BM-F2 gemäß
ErsatzstoffbauV.
Entsorgungsnachweis erbringen.
Evtl. elektronisch zu führender Entsorgungsnachweis
ist einzurechnen.
Menge: 50,000 m3

**04.04.0060 Zulage für Entsorgung Boden LAGA >Z2**
Zulage zu den Aushubpositionen für die Entsorgung von
Boden der Klasse > Z 2 gemäß LAGA.
Entsorgungsnachweis erbringen.
Evtl. elektronisch zu führender Entsorgungsnachweis
ist einzurechnen.
Menge: 10,000 m3

**04.04.0070 Zulage für Entsorgung Boden BM-F3 gem. ErsatzstoffbauV**
Zulage zu den Abtragspositionen  für die Entsorgung
von Bodenmaterial der Klasse BM-F3 gemäß
ErsatzstoffbauV.
Entsorgungsnachweis erbringen.
Evtl. elektronisch zu führender Entsorgungsnachweis
ist einzurechnen.
Menge: 10,000 m3

**04.04.0080 Zuschlag für fließende Bodenart - wasserhaltende Boden**
Zuschlag zu den Aushubpositionen für fließende
Bodenart -
wasserhaltende Böden (ehem. Bodenklasse 2).
Boden mit flüssiger oder breiiger (sehr weicher)
Konsistenz in
Bereichen mit Grund- oder starkem Schichtenwasser, in
allen
Tiefen, für alle Homogenbereiche.
Menge: 25,000 m3

**04.04.0090 Material in Leitungsgraben einb.,**
Material liefern, in Leitungsgraben einschließlich
Schachtbaugruben einbauen und verdichten.
Abgerechnet wird nach Länge des Leitungsgrabens, gemessen in Achse der Leitung. Die Schachtbaugruben werden
ohne Berücksichtigung von Mehrverfüllung durchgemessen.
Material = Kies-Sand-Gemisch.
Grabentiefe einschließlich Leitungszone bis 4,00 m.
Breite der Grabensohle für Rohr DN 250  bis DN 600.
Material nach Verlegen der Leitung in Graben oberhalb
der Leitungszone einbauen und verdichten.
Verdichten auf Verdichtungsgrad Dpr. min. 97 v.H.
Abgerechnet wird mit senkrechten Wänden entsprechend
der Abrechnung beim Aushub, abzüglich der durch Baukörper mit mehr als 0,1 m2 Querschnitt sowie durch Teilverfüllungen verdrängten Mengen.
Menge: 25,000 m3

**04.04.0100 Erdplanum herstellen Abweichung +-2 cm Verf. 45 MN/m2**
Planum herstellen.
Max. Abweichung von der Sollhöhe +2/-2 cm.
Verformungsmodul =  45 MN/m2
Kanal- und Leitungsgräben vor Einbau des
Bodenaustausches.
Menge: 45,000 m2

**04.04.0110 Bodenaustausch**
Boden der Bodenklasse 3 bis 5 (DIN 18300:2012-09),
Homogenbereich A nach BGA,
Zuordnungsklasse nach LAGA bis Z1.2 im Kanalgraben
lösen, laden und in Eigentum des AN übernehmen und der
Verwertung nach Wahl des AN zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 15,000 m3

**04.04.0120 Dichtungsschürze, Lehm**
Herstellung einer Dichtungsschürze zur Vermeidung
einer Längsdränung im hergestellten verfüllten
Kanalgraben
in Bereichen mit Grund- bzw. Schichtenwasser,
Material: Lehm oder Ton, kf-Wert mind. 10-6.
Ausführung einschl. des Unterbaus unter dem Rohr- bzw.
Schachtauflager, ab Grabensohle 0,50 m über
max. GW-Stand hoch (bzw. max. 0,75 m unter GOK),
einschließlich Verdichtung (mind. 45 MN/m2),
in Abständen von 25 m einbauen.
Die Querriegel sind in Sohle und Böschung mindestens
0,5 m einzubinden.
Menge: 1,000 St

#### Titel 04.05 Freispiegelleitung (off.Bw) SWK-Trasse

*Hinweis*
Die Leistungen werden abgerechnet nach DIN 18300
Erdarbeiten.
Ausgenommen sind die Erd- und Verbauarbeiten für
Regelschächte mit einer lichten
Grundfläche bis 2,0 m2, der Mehraufwand für diese
Regelschächte ist in die jeweiligen Einheitspreise
einzurechnen. Für die Ermittlung der Rohrgrabenbreiten,
nach DIN EN 1610, wird für alle Schalungs- und
Verbaukonstruktionen eine Stärke von je 10 cm
festgelegt. Für die Ermittlung der Unteren und Oberen
Bettungsschicht sowie der Seitenverfüllung und
Abdeckung gilt ATV- A139/DIN EN 1610.

Bei der Mengenermittlung für Bodenaustausch wird
abgezogen:
für Regelschächte (lichte Grundfläche bis 2,0 m2) wird
ein Zylinderkörper mit einer Grundfläche von 1,20 m2
für jeden Schacht festgelegt.

In der Leistungsbeschreibung bedeutet profilgerecht,
daß bei den Erdarbeiten folgende Abweichung vom
Sollmaß zugelassen ist:
für Sohlen und Böschungen +/- 2 cm.

An Endschächten und beim Anschluß von
Hausanschlußleitungen an den Hauptkanal wird ein
Zuschlag zum Kanalgrabenaushub von 0,6 m einschl.
Schalung vergütet.

Bei geböschten Baugruben wird abweichend von DIN 18300
bei Bodenklasse 3 und 4 ein Böschungswinkel von 45°
angesetzt bzw. die tatsächlich ausgeführte
Böschungsneigung.

Es wird pro Haltung nur eine mittlere Tiefe zur
Abrechnung von Aushub und Verbau ermittelt.

Ein entsprechend der gewählten Technologie des AN
eventuell notwendiger provisorischer Deckenschluss im
Bereich des Kanalsgrabens wird nicht separat vergütet
und ist in die entsprechenden Positionen der
Erdarbeiten der Entwässerung einzukalkulieren.

*Hinweis*
Für die Rohrstatik gilt DWA-Arbeitsblatt A 127 -
Richtlinie für die statische Berechnung von
Entwässerungskanälen und -leitungen.
Die Rohrstatik ist in prüffähiger Form rechtzeitig vor
der Ausführung vorzulegen.
Die Kosten für die Rohrstatik sind mit den
Einheitspreisen abgegolten.
Als Bemessungsgrundlage ist die Belastungsklasse SLW
60 anzusetzen.

Alle Formteile der Rohrleitungen, wie Bögen, Abzweige
usw. haben in ihrer Materialgüte (Material, Farbe,
Ringsteifigkeit usw.) dem jeweils verwendeten
Hauptrohr zu entsprechen.

**04.05.0010 Kunststoffrohrleitung DN 200 PP herstellen**
Entwässerungsrohrleitung aus Kunststoffrohren nach
statischen und konstruktiven Erfordernissen nach DIN EN 1610
herstellen. Anschluss an Schacht sowie Formstücke werden gesondert vergütet.
Hochlast-Vollwand-Kanalrohr (PP) liefern und verlegen.
Rohre DN 200, nach DIN EN 1852 mit Doppelsteckmuffe
und form-schlüssig fixierten Dichtungen aus EPDM nach
DIN EN 681-1, Dichtheit mind. von -0,5 bis +5,0 bar
bei Verformung und Abwinklung nach EN 1277
nachgewiesen.
Geeignet für die Verlegung in Wasserschutzzone II und
III gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4
Wurzelfestigkeit nach DIN 4060 nachgewiesen. Das
mittlere Spaltmaß zwischen Muffeneingang und Rohr darf
zur Sicherstellung der Wurzelfestigkeit maximal 1,5 %
des Nenndurchmessers betragen.
Erforderliche Formstücke sind vom gleichen Hersteller
zu beziehen.
Bettung, Seitenverfüllung und Abdeckung nach DIN EN
1610, ATV-A 139 aus Sand oder Kiessand herstellen.
Material liefern.
Proctordichte: min. 95 %.
Fließsohlentiefe bis 3,50 m.
Überdeckungshöhe über 1,00 bis 3,00 m.
Straßenverkehrslast = SLW 60. Statische Berechnung
aufstellen und liefern.
Menge: 5,000 m

**04.05.0020 Formstück einbauen (Zul) Abzweig DN 150 Kunststoff Rohr DN 200**
Formstück in Rohrleitung einbauen. Vergütet wird der
Mehraufwand für den Einbau des Formstückes gegenüber
der bis zur Innenfläche der Sammelrohrleitung durchgemessenen Rohrleitung.
Formstück = Abzweig, Anschlussrohr DN 150.
Material = Kunststoff.
Durchgangsrohr DN 200
Menge: 1,000 St

**04.05.0030 Formstück einbauen (Zul.) Bogen DN 200 Kunststoff-Rohr Rohr DN 200**
Formstück in Rohrleitung einbauen. Vergütet wird der
Mehraufwand für den Einbau des Formstückes gegenüber
der bis zur Innenfläche der Sammelrohrleitung durchgemessenen Rohrleitung.
Formstück = Bogen DN/ID 200.
Rohr aus Kunststoff.
Durchgangsrohr DN/ID 200.
Menge: 1,000 St

**04.05.0040 Verschließen der Abzweige**
Verschließen der Abzweige bzw.
Hausanschlußschachteinbindungen
mit Verschlußdeckel ( X - Deckel ) vor Durchführung
der Wasserdichtigkeitsprüfung, einschließlich
der erforderlichen Klammern.
Anschlußleitungen DN 150.
Deckel und Klammern nach der Druckprobe
entfernen.
Menge: 1,000 St

**04.05.0050 Kanalleitungen durchspülen, Hochdr. bis DN 200**
Kanalleitungen durchspülen, Hochdruck
neue Kanal- und -anschlussleitungen reinigen
mit einem Hochdruckspülgerät,
bis zum Kanalanschluß.
Leitungsdurchmesser: DN 150 bzw. DN 200
Menge: 5,000 m

**04.05.0060 Schachtanschluss herstellen (Zul) Rohr bis DN 200 Anschluss+Gelenk**
Rohrleitung an vorhandenen Schacht anschließen,
Anschluss dichten.
Vorhandenen Verschluss in Eigentum des AN aufnehmen.
Vergütet wird der Mehraufwand für das Herstellen des
Anschlusses einschließlich eventueller Passstücke gegenüber der bis zur Innenfläche des Schachtes durchgemessenen Rohrleitung.
Rohrleitung DN 200.
Material = Kunststoff.
Schacht aus Betonfertigteilen.
Anschluss mit Schachtanschlussstück und Gelenkstück.
Menge: 1,000 St

**04.05.0070 DL-Endschacht 01 / DN1000 - ansteigendes Gerinne H bis 2,0m**
Druckleitungsendschacht DN 1000
Typ ROMOLD o. glw.
PE-Druckleitungsendschacht DN 1000
liefern und setzen einschl. Erd- u. Verfüllarbeiten.

aus 100% Neumaterial, ohne Recyclinganteile, sortenrein
und ohne Schäumungszusätze.
Bodenteil als halbkugelförmiger Rundboden ausgeführt
(ohne Verwendung von Trichtern und Bögen oder ähnlichen
hydraulisch ungünstigen Formen), mit tangentialem
Zulauf an der Schachtwand und zentrischem, radialen
Ablauf am Rundboden, mit horizontalen
Verstärkungsringen zur Auftriebssicherung, triple
safety seal (3-seitige Lippendichtung) nach EN 681-1
und DIN 4060 als Elementdichtung, alle Schachtbauteile
mit gültiger allgemeiner bauaufsichtlicher Zulassung
inkl. Übereinstimmungszertifikat und Ü-Zeichen.

sh. Lageplan mit Systemskizze.

Folgende Anlagenbestandteile sind in die
Leistungsposition einzukalkulieren:

1 Stück
 Vorschweißbund und Losflansch  DN100
am Druckstutzen außerhalb des Schachtes angeschweißt

speziell für Druckleitungsendschächte:

1 Stück
Kunststoff-Ausgleichsring, ID625mm
Ausgleichsring aus Recyclingmaterial zum Höhenausgleich
für handelsübliche Abdeckungen,
lichte Öffnungsweite 625mm mit Verschiebesicherung
Bauhöhen:
bis 8 cm

1 Stück
Kunststoff-Auflagerring, keilförmig, ID625mm
Auflagerring aus Recyclingmaterial zum Höhen- und
Neigungsausgleich für handelsübliche Abdeckungen,
lichte Öffnungsweite 625mm mit Verschiebesicherung
Bauhöhe 30 - 60mm, Neigung ca. 4%, Gewicht: ca. 12 kg

Schachtbestandteile sind zusammenfassend:
- Zuauf DN100 PEHD
- Ablauf DN 200 PP
- Boden mit ansteigendem Gerinne
- Ring
- Konus
- Abdeckung mit Schacht- / Ausgleichsringen
- Schachtdeckel Klasse D

'.............................'
(Fabrikat)
Bietertextergänzung
Menge: 1,000 St

**04.05.0080 BEGU-Schachtabdeckung liefern und aufsetzen, D 400**
Schachtabdeckung, entsprechend DIN EN 124 /
DIN 1229,
mit lichter Weite min. 610 mm und rundem Rahmen,
liefern und aufsetzen,
Klasse D 400, Ausführung nach DIN 19 584,
mit Begu-Rahmen, mit Lüftungsöffnungen;
mit Schmutzfänger nach DIN 1221.
Deckel mit dämpfender Einlage.
Schachtabdeckung auf planmässige Höhe setzen.
Fuge zwischen Fertigteilen mit Distanzstücken entsprechender Festigkeit voll unterlegen, Restfuge mit
schnellhärtenden Kunstharzmörtel füllen, Füllung
glattstreichen.
Menge: 1,000 St

**04.05.0090 Geruchsfiltereinsatz - Schachtbauwerk**
Geruchsdämpfungs-System z.B. Typ Uni-AdSorber-HD
o.glw. bei hohen
Schwefelwasserstoffbelastungen oder besonderen
Geruchsstoffen, mit 5,0 mm
starker Edelstahl-Aufhängung gegen Geruch
aus Kanalschächten ohne Verbrauchsmaterial.
Robuster Grundkörper und
Schmutzfang bestehend aus PE-LD mit einer
Materialstärke von 5,0 mm. Einsatz im
Bereich der Schachtabdeckung nach DIN 19584 (625 mm),
inklusive Schmutzfang,
liefern und in Schacht funktionsgerecht einsetzen.
Ergänzende Beschreibung:
- Formstabile, geschlossene und abrutschsichere
Randdichtung.
- Randdichtung mit innenliegender, erschlaffungsfreier
Verstärkung.
- Für Schächte auch mit Klappdeckel durch
Sonderaufhängung geeignet.
z.B. UNITECHNICS KG o. gleichwertig

'.............................'
(Fabrikatangabe)
Bietertextergänzung
Menge: 1,000 St

**04.05.0100 Führungshülse für Einstiegshilfe liefern und einbauen**
Führungshülse für Einstiegshilfe (Haltestange) liefern
und einbauen einschl. aller Befestigungsarbeiten und
Befestigungsmittel.
Zum Befestigen an der Schachtwand,
Betonfertigteilschacht, mit 4 Befestigungspunkten.
Hülse quadratisch 44 x 44 mm zur Aufnahme einer
Haltestange DU = 38 mm.
Führungshülse aus Edelstahl V4A.
Befestigungsmittel aus Edelstahl V4A.
Geprüft nach DIN EN 19572.
Menge: 1,000 St

**04.05.0110 Schacht-Schilder-Bezeichnung**
Schildchen zur Schachtnummerierung
liefern und an der Schachtwand befestigen
Schriftgröße mind. 6 cm.
Schildchen sowie Befestigungsmaterial absolut
korrosionsbeständig.
Menge: 1,000 St

**04.05.0120 Fertigbeton C 12/15 für Sicherung**
Fertigbeton C 12/15, liefern und zur Sicherung der
Rohrverbindung am Bauanfang fachgerecht auf der
Baustelle
einbauen
einschl. Ein- und Ausbau sowie Vorhalten
der erforderl. Lehren und Schalhölzer.
Die  Abrechnung erfolgt nach dem Volumen
der verdichteten  Menge.
Menge: 5,000 m3

**04.05.0130 Vorbereitung Vermessung**
Kanal nach der Verlegung sichern und die Bauleitung
informieren.
Kanalgraben erst nach erfolgter Vermessung durch das
vom AG bestellte Vermessungsbüro verfüllen. Kosten für
die Baubehinderung sind einzurechnen.
Sollten die Gräben vorzeitig verfüllt werden, hat eine
unentgeltliche Freilegung und Wiederverfüllung nach
Einmessung durch den AN zu erfolgen.
Menge: 5,000 m

**04.05.0140 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 5,000 m

**04.05.0150 Vorbereitung Dichtigkeitsprüfung Schächte DN 1000**
Schächte DN 1000 nach dem fachgerechten Einbau sichern
und den AG / die Bauleitung informieren, inkl. Kosten
für Baubehinderung.
Die Dichtigkeitsprüfung wird durch eine vom AG
beauftrage Firma durchgeführt.
Die Bauleitung des AG ist entsprechend vorher zu
informieren, so dass keine Verzögerungen im Baubetrieb
entstehen können.

Sollten die Baugruben und Gräben vorzeitig mit einer
Oberflächenbefestigung versehen werden, hat bei
Nichterreichen der Dichtigkeitswerte eine
unentgeltliche Freilegung und Wiederverfüllung der
Rohrleitung durch den AN zu erfolgen.
Menge: 1,000 St

**04.05.0160 Vorbereitung / Koordinierung Verdichtungsnachweis (Fremdüberwachung)**
Kanalgraben u -gruben vor bzw. nach der Verlegung und
Verfüllung des Rohrgrabens, Rohr- bzw. Baugruben
und vor Einbau der Oberflächenbefestigung sichern und
die
Bauleitung informieren, inkl. Kosten für mögl.
zeitliche  Bauunterbrechung. Der zu überprüfende
Bereich hinsichtl. Verdichtungsnachweise ist in einem
zugänglichen und prüfbaren Zustand für die
Verdichtungsprüfung (dynamisch als auch statisch)
vorzuhalten.
Für die Durchführung der statischen
Verdichtungsnachweise wird seitens des AN ein
Gegengewicht (z.B. Baugerät) für die Durchführung des
Verdichtungsnachweises bereitgestellt.
Dieser Aufwand ist in diese Position mit zu
berücksichtigen und einzukalkulieren.
Der Einbau der Oberflächenbefestigung darf erst
erfolgen, wenn der Verdichtungsnachweis erfolgte.
Die Verdichtungsprüfung wird durch eine vom AG
beauftrage
Firma durchgeführt.
Die Bauleitung des AG ist entsprechend vorher zu
informieren, so dass u.U. keine Verzögerungen im
Baubetrieb
entstehen können.
Sollten die Gräben vorzeitig mit einer
Oberflächenbefestigung
versehen werden, hat bei festgestellten Mängeln durch
die Verdichtungsprüfung eine unentgeltliche Freilegung
und
Wiederverfüllung der Rohrleitung einschließlich
Herstellung der Oberfläche durch den AN zu erfolgen.
Menge: 2,000 St

**04.05.0170 Verdichtungsnachweis**
Verdichtungsnachweis nach ZTV E-StB 17 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 2,000 St

**04.05.0180 Sondierung / Künzelstab**
Ramm- oder Drucksondierung (Künzelstabversuch)
bei Grabentiefen über 2,00 durchführen, in nach ZTV A-
StB 12 vorgegebenen Abständen gemäß DIN 4094
auswerten, einschl. Protokoll.
Menge: 2,000 St

**04.05.0190 Ortungs-/ Warnband aus Kunststoff liefern und einbauen**
Liefern und Einbringen eines Ortungs-/Warnbandes aus
kunststoffüberzogenem Metall oder mit 2 eingelegten
Drähten, ca. 40 cm über Rohrscheitel Wasser-Leitung,
intensiv blau leuchtend;
Das Warnband ist an den Schiebern bis in die
Straßenkappe mit ca. 0,30 m Restlänge zu verlegen; die
Funktionsfähigkeit des Ortungsbandes ist zu sichern und
nachzuweisen.
Menge: 5,000 m

#### Titel 04.06 Druckleitung (gesch.Bw) ADL im HDD-Spülb

**04.06.0010 Baustelleneinrichtung für gesteuerten Rohrvortrieb**
Baustelleneinrichtung für gesteuerten Rohrvortrieb:
- An-und Abtransport, Auf- und Abbau, mehrmaliges
  Umsetzen zur nächsten Startgrube sowie Vorhalten und
 Unterhalten aller für die  Durchführung des
Rohrvortriebes
  notwendiger Vortriebsmaschinen, Geräte, Anlagen und
  sonstigen Hilfsvorrichtungen.
- alle baulichen Einrichtungen zur Aufnahme der Geräte
  und Maschinen an und in den  Startschächten, die
Anlagen
  zur Abführung von Tagwasser sowie von Grundwasser
  einschl. Absetzbecken mit Dreiecksmesswehr für die
  Wasserhaltung.
- Heranführen von Strom, Wasser und sonstigen
  Betriebsstoffen.
- Auf- und Abbau, Vorhalten sowie Unterhalten der für
  den Rohrvortrieb notwendigen  Förder- und
Krananlagen
  einschl. der elektrischen Beleuchtung und Belüftung
der
  Vortriebsstrecke.
- Vorhalten der erforderlichen steuerbaren Bohrköpfe
- Wartung, Erneuerung und Unterhalten der gesamten
  Vortriebstechnik einschl. der Abbauwerkzeuge
(Meißel,
  Bohrkopf,...)
- An- und Abtransport, Vorhalten sowie Unterhalten der
  Anlagen für die Ableitung des überschüssigen
  Prozesswassers und Grund- bzw. Oberflächenwassers
aus
  der Wasserhaltung
- alle Einrichtungen und Geräte zur Steuerung des
Bohrkopfes
  und des Pilotrohrgestänges aufbauen, betreiben und
wieder
  abbauen

Inkl. Qualitätssicherung:
Anfertigung und Dokumentation sämtlicher
Nachweise bzgl. Zugkraftmessung, Bohrprotokolle
Schweissprotokolle, Tagesberichte etc.
Menge: 1,000 psch

**04.06.0020 Umsetzen der Geräte**
Umsetzen der Geräte innerhalb der Baumaßnahme.
Abbauen, Umsetzen und wieder Aufbauen aller zum
Spülbohrverfahren benötigter Geräte/ Maschinen usw.
Menge: 2,000 St

**04.06.0030 Suchschlitze für vorh. Kabel u. Leitungen**
Suchschlitze zur Feststellung der Lage von Kabeln,
Leitungen u. dgl. nach Angabe des AG bzw. nach
Bestandsplänen in Handschachtung bis 2,0 m Tiefe in
Böden bis Bkl. 3-6 herstellen.
Boden seitlich lagern und nach Markierung der Stellen
und Dokumentation wieder einbauen und verdichten.
Menge: 15,000 m3

**04.06.0040 Herstellen der Einstichgruben, L/B/T 1,0/0,6/0,5m**
Herstellen und Abbauen der Einstichgruben für die
Horizontalspülbohrung; der Abstand  zur Startgrube ist
von der
zu erreichenden Rohrsohlentiefe in der Startgrube und
der Technologie des AN abhängig. Diese werden im
Lageplan nicht seperat dargestellt.
Tiefe von OK Gelände  zum Einstichpunkt des
Vortriebsrohres bis 0,50 m,
Aushub und Rückverfüllung bis zur erf. Baugrubensohle
entsprechend der Technologie des AN sind
einzukalkulieren. Abtrag und Andeckung des vorh.
Oberbodens
sowie Oberflächenaufbruch und -wiederherstellung werden
gesondert vergütet.
Bodenmassen, die sich nicht für die Rückverfüllung
eignen, werden Eigentum des AN und sind
abzutransportieren. Gebühren für die Entsorgung sind
einzukalkulieren.
Verfüllen der gesamten Einstichgrube mit seitl.
gelagertem Aushubmaterial, lagenweise (max. 30cm) in
die Baugrube einbauen und verdichten, Verdichtungsgrad
DPr 97 %.
Die anstehenden Bodenschichten sind dem Bohrprofil
(siehe beiliegendes Baugrundgutachten) zu entnehmen.
Menge: 5,000 St

**04.06.0050 Herstellen und Abbauen Startgrube**
Herstellen und Abbauen der Startgrube für die
Horizontalspülbohrung; Größe und Tiefe der Grube ist
von der Technologie des AN abhängig.
Tiefe von OK Gelände bis zur Rohrsohle des
Vortriebsrohres = ca. 2,00 m,
Aushub (Homogenbereiche A und B nach BGA) und
Rückverfüllung bis zur erf. Baugrubensohle
entsprechend der Technologie des AN sind
einzukalkulieren.
Abtrag und Andeckung des vorh. Oberbodens
sowie Oberflächenaufbruch und -wiederherstellung werden
gesondert vergütet.
Bodenmassen, die sich nicht für die Rückverfüllung
eignen, werden Eigentum des AN und sind
abzutransportieren. Gebühren für die Entsorgung sind
einzukalkulieren.
Verfüllen der gesamten Startgrube mit seitl.
gelagertem Aushubmaterial, lagenweise (max. 30cm) in
die Baugrube einbauen und verdichten, Verdichtungsgrad
DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Startgrube während der Bauzeit durch
einen Bauzaun ist einzukalkulieren.
Menge: 5,000 St

**04.06.0060 Herstellen und Abbauen Zielgrube**
Herstellen und Abbauen der Zielgrube
Horizontalspülbohrung Homogenbereiche A und B nach BGA
Größe und Tiefe der Grube ist von der Technologie des
AN.
Tiefe von OK Gelände bis zur Rohrsohle des
Vortriebsrohres = ca. 2,00 m,
Aushub und Rückverfüllung bis zur erf. Baugrubensohle
entsprechend der Technologie des AN sind
einzukalkulieren. Abtrag und Andeckung des vorh.
Oberbodens
sowie Oberflächenaufbruch und -wiederherstellung werden
gesondert vergütet.
Bodenmassen, die sich nicht für die Rückverfüllung
eignen, werden Eigentum des AN und sind
abzutransportieren. Gebühren für die Entsorgung sind
einzukalkulieren.
Verfüllen der gesamten Zielgrube mit seitl. gelagertem
Aushubmaterial, lagenweise (max. 30cm) in die Baugrube
einbauen und verdichten, Verdichtungsgrad DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Zielgrube während der Bauzeit durch
einen Bauzaun ist einzukalkulieren.
Menge: 4,000 St

**04.06.0070 Offene Wasserhaltung Start-/Zielgruben, Einzel-Montagegruben, Schachtbaugruben**
Offene Wasserhaltung zum Freihalten der
Start-und Zielbaugruben, Einzel-Montagegruben und
Schachtbaugruben von Boden- und
Oberflächenwasser nach geologischen und hydraulischen
Erfordernissen entsprechend den Angaben in der
Baubeschreibung sowie zum schadlosen Ableiten des
gefoerderten Wassers durchfuehren.
Anlage betriebsbereit aufbauen, vorhalten, betreiben
und abbauen.
Es ist Grund- bzw. Schichtenwasser vorhanden
Erforderliche Erdarbeiten, Wasserfassungen, Zu- und
Ableitungen, Sand- und Schlammfänge,
Reserveeinrichtungen sowie Umbauen bzw. Umsetzen der
Anlage entsprechend der vom AN gewählten
Förderdurchfluss je m Baugrube über 6 bis 10 m3/h,
geodätische Förderhöhe ab Baugrubensohle bis 3,50 m.
Ableitung nach Wahl des AN zum Vorfluter herstellen.
Entfernung zum Vorfluter ca. 50 m,

Beachte:
Es darf nur "nicht schädlich verunreinigtes
Grundwasser" in den Vorfluter eingeleitet werden.
Menge: 8,000 St

**04.06.0080 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**04.06.0090 Grabenlose Verlegung Abwasserdruckleitung da 110 x 10,0 PE 100 (HDD)**
Grabenlose Verlegung eines Schmutzwasserkanales
im gesteuerten Rohrvortrieb,
(HDD Horizontalspülbohr-Verfahren) in
Böden Homogenbereich nach BGA.

- Oberboden (aufgefüllter Mutterboden, humifizierter
Lösslehm)  Homogenbereich I
- Auffüllung, Lösslehm
  Homogenbereich A
- Auelehm, Torf
  Homogenbereich B (lt. BGA Baugrundgutachten).

Das Abbauwerkzeug bzw. die Bohrköpfe sind darauf
anzupassen.
Rohrleitung mit DIBt Zulassung,
Abwasserdruckleitung DA 110 x 10,0 PE 100
Druckrohre aus PE-HD PE 100,
SDR 11
mit Gütezeichen und DVGW-Register-Nr. nach DIN 8074,
DIN 8075, nach DIN 19533,
PN 16, Farbe schwarz mit braunen Streifen, liefern und
wie
beschrieben verlegen.
Druckleitung zugelassen für die Abwasserentsorgung,
DIN EN
13244,
aus PE 100-RC, SDR 11,nach PAS 1075 Typ 3 mit höchstem
Widerstand gegen langsames Risswachstum (FNCT gemäß
DVS 2203-4;
Anforderung: 8760 h, T=80°C, =4, 2% Arkopal),
Prüfung nach DIN 8075 sowie DVGW GW 335 Teil A2,
mit zusätzlich, kontinuierlich aufextrudiertem
Schutzmantel aus mineralverstärktem schwarzem
Polypropylen
mit braunen Streifen, gemäß der Empfehlung der DVGW
Arbeitsblätter GW 321 und GW 323.
Die Überwachung der gleich bleibenden Werkstoffgüte
sowie die regelmäßige Bauteilprüfung ist
durch ein unabhängiges und dafür nach DIN EN ISO/IEC
17025 akkreditiertes Prüfinstitut nachzuweisen.
Die Eignung des Produktes für die sandbettfreie und
grabenlose Verlegung muss von einem unabhängigen
Gutachter bestätigt werden.
Zur Minderung der Reibung während des Vortriebes und
zur
Stabilisierung des Bohrkanals ist das Einpressen einer
Betonitsuspension mit einer ausreichend hohen
Fließgrenze
einzukalkulieren. Die Aufwendungen für den Einsatz
einer
Separationsanlage des spülgeförderten Bodenmaterials
sind in
den EP einzukalkulieren. Die Separationstechnologie
ist mit
dem Angebot darzustellen.
Protokolle des Vortriebes gem. DVGW GW 321 mit allen
erf.
Angaben werden gefordert und sind täglich vorzulegen.
Für Schäden, die bei der Ausführung der Bauarbeiten
entstehen, haftet der Auftragnehmer.
Das die Vortriebsarbeiten ausführende Unternehmen muss
über geschultes Personal (Bohrzugführer, Fachaufsicht)
entsprechend den Anforderungen des DVGW-Regelwerkes
GW 329 verfügen. Der Nachweis ist den
Angebotsunterlagen
beizulegen.
Die Herstellung aller notwendigen
Rohrleitungsverbindungen mittels
Heizelementstumpfschweißung
erfolgt nach den Anforderungen der
gültigen technischen Richtlinien des DVS.
Die Rohrleitungsverbindungsstellen sind gemäß den
aktuellen technischen Verlegevorschriften
des Rohrherstellers auszuführen. Die Rohrleitungen sind
auf der Baustelle entsprechend den Richtlinien des KRV
zu lagern und zu transportieren.
Die beiden Rohrenden sind nach erfolgten Einbau des
Vortriebsrohres mittels Verschlussmuffe MV 180 dicht zu
verschließen.
techn. Anforderungen nach Richtlinien 1.3.2 der
Gütegemeinschaft Kunststoffrohre, einschl.
Schweißverbindungen. Durch das Schweißen entstandene
Einengungen des Innendurchmessers müssen wieder
entfernt
werden. Verbindungen werden abweichend von DIN 18 307
nicht gesondert vergütet.
Für den Rohrvortrieb ist unabhängig vom technologischen
Ablauf des Horizontalspülbohrverfahrens (Pilotbohrung,
Aufweitvorgang, Rohreinzug, Rückzug des
Pilotrohrgestänges
bei evtl. Bohrkopfwechsel) nur die einfache Länge der
Rohrleitungsachse abzurechnen.
einschl. Verschnitt beim Einzug!
Menge: 585,000 m

**04.06.0100 Rohrvortrieb im Bogen**
Rohrvortrieb im Bogen als Zulage zu Position vor,
einschl. sämtlicher Mehrleistungen und Erschwernisse
beim Vortrieb der Rohre für die Kurvenfahrt,
Abrechnung Bogenlänge in der Rohrachse.
Menge: 80,000 m

**04.06.0110 Erschwernis für Bohren in Festgestein (Felsbohrkopf)**
Erschwernis für das Bohren in Festgestein als Zulage
zu vorgenannter Position bei Verwendung von
Felsbohrköpfen
in den  Bodenklassen 6 und 7.
Der Einsatz des Felsbohrkopfes ist in der
Baustellendokumentation genau zu vermerken.
Die Stationierung des Teilabschnittes, in welchem der
Felsbohrkopf ggf. nachträglich eingebaut und
eingesetzt werden musste, ist dabei genau anzugeben.
Die Bauleitung bzw. der AG ist bei Einsatz des
Felsbohrkofes unmittelbar sofort zu informieren.
Menge: 20,000 m

**04.06.0120 Sicherung Ortsbrust Einbau Spritzbeton**
Sicherung der Ortsbrust bei Stillstand des Vortriebes,
Sicherung des gesamten Ausbruchquerschnittes durch
Spritzbeton, einschl. Ausbau und Beseitigung der
Sicherung, Rohrvortrieb unbemannt, Rohrsohle über
Bemessungswasserstand.
Menge: 1,000 St

**04.06.0130 Bentonitsuspension für Hohlraumverpressung**
zusätzliche Bentonitsuspension zum Verpressen größerer
vorhandener Hohlräume im Überschnitt des
Vortriebshorizontes bzw. bei durch einen unabhängigen
Bodengutachter nachgewiesenen erschwerten geologischen
Verhältnissen.
Menge: 10,000 m3

**04.06.0140 Bergegrube herstellen**
Bergegrube zur Beseitigung eines Vortriebshindernisses
bei unüberwindlichen Hindernissen in Böden
Homogenbereiche A und B nach BGA in erforderlicher
Größe
herstellen einschl.folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 1,000 St

**04.06.0150 Entsorgung überschüssige Bohrsuspension**
Überschüssige Bohrsuspension aus
Horizontalspülbohrverfahren aufnehmen
(Menge: ca. 10 bis 15 m3),
in Eigentum des AN übernehmen und
beseitigen; incl. Kippgebühren.
Menge: 1,000 psch

**04.06.0160 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**04.06.0170 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 6,000 h

**04.06.0180 Stillstand der Vortriebsanlage**
Stillstand der Vortriebsanlage aus Gründen, die der AN
nicht zu vertreten hat.
Menge: 6,000 h

#### Titel 04.07 Querung Grunau

*Hinweis*
Vorbemerkungen Rohrvortrieb

Durch den AN ist nachzuweisen, dass keine
Setzungserscheinungen an den Verkehrsanlagen
auftreten. Die Aufwendungen für die von den
Baulastträgern geforderten Nachweise sind in die
Einheitspreise der nachfolgenden Positionen
einzukalkulieren. Nachweislich durch die
Rohrvortriebsarbeiten verursachte
Setzungserscheinungen bzw. Schäden an den Verkehrs-
und baulichen Anlagen
im Bereich des Vortriebs sowie an zu kreuzenden Ver-
und Entsorgungsleitungen und deren Folgen sind durch
den AN auf dessen Kosten zu beseitigen.

Für die nachstehenden Rohrvortriebsarbeiten gelten:
-  VOB - Teil C : Allgemeine Technische
Vertragsbedingungen
  für Bauleistungen (ATV);
-  DIN 18319, Ausgabe 2000-12
"Rohrvortriebsarbeiten"
-  DWA-Regelwerk A 125 "Rohrvortrieb"

Das Vortriebsrohr DN 400 Stahl ist gleichzeitig
Mantel- bzw. Schutzrohr.
Nach DWA-Richtlinie A 125 ist für Vortriebe ab DN 200
im Grundwasserbereich bzw. in der
Grundwasserwechselzone ein Pilotrohr-; Pressbohr- bzw.
Schild-Rohrvortrieb zu bevorzugen.
Für die Presseinrichtung bzw. die Gründungsplatte
erforderliche Mehraufwendungen für Tieferschachtungen
über die Kanalsohle hinaus sind in die Einheitspreise
der nachfolgenden Positionen einzukalkulieren.

**04.07.0010 Planung zur Vorbereitung und Optimierung der Vortriebsarbeiten**
Planung des AN zur Vorbereitung, Auswahl und
Optimierung der Vortriebstechnologie und
Maschinentechnik, zur Verbesserung des Untergrundes
und der Bodenverhältnisse im Vortriebshorizont, zu
den Verbau- und Wasserhaltungsmaßnahmen sowie zur
Standsicherheit in den Start-und Zielgruben, zu den
beabsichtigten Maßnahmen gegen Wasser-und
Bodeneinbruch, zur Separation des spülgeförderten bzw.
entnommenen Bodenmaterials sowie zur
Veranschlagung der erforderlichen Mengen für die
eingesetzten Betriebs- und Hilfsstoffe
(Zementinjektionen, Bentonitsuspension usw.) unter
Beachtung der Baugrund- und Grundwasserverhältnisse.
Menge: 1,000 psch

**04.07.0020 Baustelleneinrichtung für Rohrvortrieb**
Baustelleneinrichtung für Rohrvortrieb:
- An-und Abtransport, Auf- und Abbau, sowie Vorhalten
und Unterhalten aller für die Durchführung des
Rohrvortriebes  notwendiger Vortriebsmaschinen,
Geräte, Anlagen und sonstigen Hilfsvorrichtungen.
- alle baulichen Einrichtungen zur Aufnahme der Geräte
und Maschinen an und in den Startschächten, die
Anlagen zur Abführung von Tagwasser sowie von
Grundwasser
einschl. Absetzbecken für die  Wasserhaltung.
- Heranführen von Strom, Wasser und sonstigen
Betriebsstoffen.
- Auf- und Abbau, Vorhalten sowie Unterhalten der für
den Rohrvortrieb notwendigen Förder- und Krananlagen
- Vorhalten der erforderlichen steuerbaren
Schneidschuhe und -schilde
- Wartung und Unterhalten der gesamten
Vortriebstechnik einschl. der Abbauwerkzeuge (Meißel,
Bohrkopf,...)
- An- und Abtransport, Vorhalten sowie Unterhalten der
Anlagen für die Ableitung des überschüssigen
Prozesswassers und Grundwassers aus der Wasserhaltung.
Menge: 1,000 psch

**04.07.0030 Wasserrechtliche Genehmigung einholen**
Einholen der wasserrechtlichen Erlaubnis für das
Ableiten des separierten Bohrspülwassers in ein
öffentliches Gewässer einschl. Prüfgebühren bei der
hierfür zuständigen unteren Wasserbehörde (Landratsamt
Burgenlandkreis in Weißenfels).
Menge: 1,000 psch

**04.07.0040 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen.
Menge: 1,000 psch

**04.07.0050 Geschlossene Wasserhaltung (Brunnenabsenkung)**
Grundwasserabsenkung mittels Bohrbrunnen zum
Freihalten der Baugruben von Bodenwasser
nach geologischen und hydraulischen Erfordernissen
entsprechend den Angaben in der Baubeschreibung und im
beiliegendem Baugrundgutachten sowie zum schadlosen
Ableiten des geförderten Wassers durchführen.
Die Anlage ist laut Baugrundgutachten im Bereich der
Startgrube und der Zielgrube einzusetzen.
Anlage betriebsbereit aufbauen, vorhalten, betreiben,
umsetzen und abbauen, entsprechend Planung und
Technologie des AN.
Erforderliche Erdarbeiten, Wasserfassungen, Zu-
und Ableitungen, Sand- und Schlammfänge,
Reserveeinrichtungen (ausgenommen Notstromanlage)
sowie Umbauen bzw. Umsetzen der Anlage entsprechend
der vom AN gewählten Technologie werden nicht
gesondert vergütet.
Baugrube für Rohrvortrieb und Schächte.
Wasserfassung mit Filterbrunnen.
Die Bohrbrunnen sind möglichst nahe neben der
Sart- bzw. Zielgrube und Schachtbaugrube wechselseitig
im Abstand von ca. 10 m in
Tiefen bis 5,5 m abzuteufen.
Förderleistung des eingesetzten Pumpenaggregates nach
Wahl des AN (Empfehlung: mind. 10 m3/h),
erforderliche geodätische Foerderhoehe ab
Baugrubensohle in Abhängigkeit von Lage des
Pumpensumpfes und Länge der Förderleitung, Ableitung
nach Wahl des AN zum Vorfluter herstellen.
Der Grundwasserstand ist vom AN vor Beginn der
Wasserhaltungsarbeiten zu überprüfen.
Es darf nur "nicht schädlich verunreinigtes
Grundwasser"
in den Vorfluter eingeleitet werden.
Das Beseitigen der Brunnenrohre und Verschließen der
Brunnen sind in den EP einzurechnen.
Abrechnung der Wasserhaltung nach Anzahl der
technologisch erforderlichen Bohrbrunnen.
Menge: 2,000 St

**04.07.0060 Herstellen und Abbauen Startgrube**
Herstellen und Abbauen der Startgrube
für den Rohrvortrieb unter dem Gewässer zwischen den
Schächten.
Größe und Tiefe der Grube ist von der Technologie des
AN abhängig.
Tiefe von OK Gelände bis zur Rohrsohle des
Stahlvortriebsrohres = ca. 3,50 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Erf. statischer Nachweis ist Sache des AN und ist vor
Baubeginn dem AG vorzulegen. Fläche der Verbauwände
abhängig von Technologie des AN.
Einbindetiefe entsprechend den statischen
Erfordernissen.
In den Einheitspreis sind einzukalkulieren:
- Zulage für Vorbohren vor dem Einbringen der
  Verbauelemente in den Baugrund (siehe
Baugrundgutachten).
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 1,000 St

**04.07.0070 Herstellen und Abbauen Zielgrube**
Herstellen und Abbauen der Zielgrube für den
Rohrvortrieb unter dem Gewässer Grunau zwischen den
Schächten.
Größe und Tiefe der Grube ist von der Technologie des
AN abhängig und muß zur Aufnahme des Schachtbauwerkes
geeignet sein.
Tiefe von OK Gelände bis zur Rohrsohle des
Stahlvortriebsrohres = ca. 1,50 m,
Erdarbeiten in Bodenklasse 3 bis 5 (DIN
18300:2012-09),
Homogenbereich A und B nach BGA.
Zuordnungsklasse nach LAGA bis Z1.2.
Aushub und Rückverfüllung bis zur erf. Baugrubensohle
entsprechend der Technologie des AN sind
einzukalkulieren. Oberflächenaufbruch und
-wiederherstellung werden
gesondert vergütet.
Die Abfuhr der verdrängten Massen für
Stahlvortriebsrohr und der erf. Betonplatte sowie des
Auflockerungsanteils sind einzukalkulieren.
Bodenmassen, die sich nicht für die Rückverfüllung
eignen, werden Eigentum des AN und sind
abzutransportieren. Gebühren für die Entsorgung sind
einzukalkulieren.
Hinterfüllung des Schachtbauwerkes sowie
Verfüllen der gesamten Zielgrube mit geeignetem
Bodenaustauschmaterial, lagenweise (max. 30cm) in die
Baugrube einbauen und verdichten,
Verdichtungsgrad DPr 97 %.
Die anstehenden Bodenschichten sind dem Bohrprofil
(siehe beiliegendes Baugrundgutachten) zu entnehmen.
Wasserdichter Verbau nach Wahl des AN für die Zielgrube
herstellen, vorhalten und zurückbauen.
Erf. statischer Nachweis ist Sache des AN und ist vor
Baubeginn dem AG vorzulegen. Fläche der Verbauwände
abhängig von Technologie des AN.
Einbindetiefe entsprechend den statischen
Erfordernissen.
In den Einheitspreis sind einzukalkulieren:
- Zulage für Vorbohren vor dem Einbringen der
  Verbauelemente in den Baugrund (siehe
Baugrundgutachten).
- Zulage für Teile des Baugrubenverbaus, die nach
  Fertigstellung der Kreuzungen aus technologischen
Gründen
  in der Baugrube verbleiben müssen
  (z.B. Spundbohlen unter der Rohrdurchführung).
- Herstellen der Rohrdurchführung bzw. Ausfahrdichtung
  (wasserdicht) in Verbau der Startgrube als Zulage
passend
  zum gewählten Stahlvortriebsrohr.
- Herstellen eines Pumpensumpfes für das Leerpumpen der
 Spundwandkästen.
- Grundwasserhaltung nach Wahl des AN einschl.
  Einsetzen und Vorhalten der Förderleitung (Saug- und
  Druckrohrleitung) zur Schaffung der erforderlichen
Vorflut
  inkl. Beschaffung der erforderl. Einleitgenehmigung
bei
  der zuständigen Wasserbehörde,
  Herstellen der Pumpensümpfe und  während der Bauzeit
  betriebsfähig halten, Vorhalten und Betreiben der
  erforderlichen Pumpen, Betriebsstunden der Pumpen,
  elektrische  Installation, Form- und Paßstücke,
erforderlicher
  Mehraushub.
- eventuell erforderliche Nebenleistungen nach DIN
18319
Anfallende Wassermengen sind über die Dauer der
Bauarbeiten zu beseitigen.
Menge: 1,000 St

**04.07.0080 Unterirdischer Rohrvortrieb DN 400**
Vortriebsrohr DN 400 mm aus korrosionsträgem Stahl
S235 JR + AR (St37.2) (Rohraußendurchmesser
bis Da 406,4 mm nach statischen Erfordernis)
mit entsprechenden zugfesten Rohrverbindungen (z.B
Schweißberbindungen) liefern und im
unterirdischen Rohrvortriebsverfahren als gesteuerten
Vortrieb nach Wahl des AN
(z.B. Pilotrohrvortrieb mit Bodenentnahme,
Horizontal-Pressbohr- bzw. Schild-Rohrverfahren),
höhen- und fluchtgerecht im Boden nach
- DIN 18 300, Bodenklasse 3 bis 5 (DIN 18300:2012-09),
Homogenbereich A und B nach BGA
(nähere Angaben zur Schichtenverteilung s.
Baugrundgutachten)
einbauen, einschl. Lieferung und Einbau der
erforderlichen Verbindungs- und Dichtungsmittel sowie
Erfassung, Separation, Laden und Abfuhr des Bohrgutes.
Gebühren für die Entsorgung sind einzukalkulieren.
Rohrsohlengefälle von Start- zur Zielgrube:  0,5 %.
Die Auswahl der Vortriebsmaschine unter Beachtung der
Baugrund- und Grundwasserverhältnisse obliegt dem AN.
Tiefe von OK-Gelände Startgrube bis Rohrsohle ca. 3,50
m, von OK-Gelände Zielgrube bis RS ca. 1,50 m.
Grundwasserstand : lt. Baugrundgutachten.
Die vom AN beabsichtigten Maßnahmen und Verfahren gegen
Wasser- und Bodeneinbruch sind im Angebot exakt
darzustellen.
Die allgemein verbindlichen Toleranzen, Maße und
Abweichungen nach DWA-A 125 sind
einzuhalten. Die ausgeschriebene Länge beinhaltet auch
die Vortriebsrohrverlegung innerhalb der Start- und
Zielgruben.
Im Einheitspreis einzurechnen ist die Gestellung sowie
die An- und Abfuhr aller hierfür erforderlichen
Maschinen, Geräte und Gerüste, einschl. Ein- und Ausbau
sowie Vorhalten und Unterhalten derselben,
Lieferung und Verlegung sowie fachgerechte Dichtung
der Vortriebsrohre DN 400 aus Stahl,
Aufstellung  des statischen Nachweises gem.
DWA-Arbeitsblatt A 161 und rechtzeitige Vorlage vor
Ausführung der Arbeiten,sowie Ausbau und Entsorgung
des verdrängten Bodens.
Sollten während des Rohrvortriebes Hohlräume zwischen
Vortriebsrohr und Erdreich entstehen sind diese
fachgerecht zu verpressen, einschl. Lieferung des
Verpressmaterials. Nachweis über  die
Zementinjektionen und Verpressungen wird
gefordert.
Zur Minderung der Reibung während des Vortriebes ist
bei Bedarf das Einpressen einer Betonitsuspension mit
einer ausreichend hohen Fließgrenze einzukalkulieren.
Die Aufwendungen für den Einsatz einer
Separationsanlage des evtl. spülgeförderten
Bodenmaterials sind in den EP einzukalkulieren. Die
Separationstechnologie ist im Angebot darzustellen.
Mehraufwendungen für den unterirdischen Rohrvortrieb
in Böden der Klasse S1 (DIN 18319) sind in den EP
einzurechnen.
Einbau des Medienrohres DN 100 PEHD einschl. Lieferung
und Anbau der erforderl. Gleitkufenringe aus
Kunststoff (Kufenringabstand : max. 2,00 m):
siehe gesonderte Position.
Achtung: Vortriebsverfahren ist so zu wählen, daß es im
Grundwasser einsetzbar ist.
Weiterhin ist vom AN nachzuweisen und zuzusichern:
- das Ausreichen der Presskräfte
- die Standsicherheit des Widerlagers
- Verformungsfreiheit des Vortriebsrohres
- beweissichere Dokumentation über die Massen- und
Mengenbilanz des gförderten Bohrgutes (Nachweis der
Vortriebskubatur)
Protokolle des Vortriebes gem. DWA A 125 mit allen erf.
Angaben werden gefordert und sind täglich vorzulegen.

Für Schäden, die bei der Ausführung der Bauarbeiten
entstehen, haftet der Auftragnehmer.
Menge: 73,000 m

**04.07.0090 Bentonitsuspension für Hohlraumverpressung**
zusätzliche Bentonitsuspension zum Verpressen größerer
vorhandener Hohlräume im Überschnitt des
Vortriebshorizontes bzw. bei durch einen unabhängigen
Bodengutachter nachgewiesenen erschwerten geologischen
Verhältnissen.
Menge: 5,000 m3

**04.07.0100 Kolonnenstunden Hindernisbeseitigung**
Kolonnenstunden zur Beseitigung von
Vortriebshindernissen, wie Findlingen, Mauerwerk,
Beton, usw.
Einzurechnen sind alle Kosten, die sich aus dem
Stillstand des Vortriebes sowie der Vorhaltung und
Benutzung aller Maschinen, Geräte, Werkzeuge der
Baustelleneinrichtung und der Anlagen für
Wasserhaltung ergeben.
Die Kosten für die Arbeitskräfte und für die
Bereitstellung und Benutzung von Abbruchwerkzeugen und
Schneidbrennern einschl. Hilfsstoffen sind ebenfalls
einzurechnen.
Achtung! Die Leistungen für die Hindernisbergung werden
nur anerkannt, wenn ein Vertreter des AG während der
Bergung anwesend ist.
Menge: 8,000 h

**04.07.0110 Bergegrube herstellen**
Bergegrube zur Beseitigung eines Vortriebshindernisses
bei unüberwindlichen Hindernissen in Bodenklasse 3 bis
7
(DIN 18300:2012-09), Homogenbereiche A und B nach BGA.
Zuordnungsklasse nach LAGA bis Z1.2 in erforderlicher
Größe herstellen einschl. folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 4,00 m.
Menge: 1,000 St

**04.07.0120 Stillstand der Vortriebsanlage**
Stillstand der Vortriebsanlage aus Gründen, die der AN
nicht zu vertreten hat.
Menge: 8,000 h

**04.07.0130 Schutzrohr DN 400 trennen**
Mechanisches Trennen des Stahlschutzrohres DN 400
Stahl im Vergütung nach der Anzahl der Trennstellen.
Abdichtung des Schutzrohres, Einbau des Schutzrohres,
Erdarbeiten und Wasserhaltung werden gesondert
vergütet. Erforderliche Einbauteile werden gesondert
vergütet.
Das Abbruchmaterial wird Eigentum des AN
und ist zu beseitigen.
Menge: 2,000 St

**04.07.0140 Druckrohre aus PE-HD PE 100, SDR 11 verlegen**
Entwässerungsrohrleitung aus Kunststoffrohren nach
statischen und konstruktiven Erfordernissen nach DIN EN 1610
verlegen. Anschluss an Schacht sowie Formstücke werden gesondert vergütet.
Schmutzwasserkanal DA 110 x 10,0 PE 100
Druckrohre aus PE-HD PE 100, SDR 11
mit Gütezeichen und DVGW-Register-Nr. nach DIN 8074,
DIN 8075, nach DIN 19533,
PN 16, Farbe schwarz mit braunen Streifen, liefern und
verlegen.
Herstellung aller notwendigen Rohrleitungsverbindungen
mittels Heizelementstumpfschweißung.
Erforderliche Formstücke sind vom gleichen Hersteller
zu beziehen.
Überdeckungshöhe über 3,00 bis 4,00 m.
Menge: 73,000 m

**04.07.0150 Abwasserdruckleitung DN 100 PE in Schutzrohr einbauen**
Abwasserrohrleitung DN 100 PE nach den
Verlegerichtlinien des Herstellers plangerecht in
Schutzrohr DN 400 einbauen,
einschl. Lieferung und Anbau der erforderlichen und
passenden Abstandshalter bzw. Gleitkufenringe an das
Medienrohr (Gleitkufenringabstand: max.2,0 m;
Steghöhe: max. 55 mm) einschl. Erschwernisse für das
Anpassen sowie für die erforderlichen Geräte und
Vorrichtungen zum Einschub bzw. Einzug.
Das Herstellen von Paßstücken ist einzukalkulieren.
Menge: 73,000 m

**04.07.0160 Abschlußmanschette DN 400/100**
Abschlußmanschette für Rohrendverschluß des
Vortriebsrohres DN 400 mit Einführungsöffnungen für
Abwasserdruckleitung DN 100 PEHD, Manschette aus
EPDM-Kautschuk, Spannbänder aus rostfreiem VA-Material
komplett liefern und einbauen.
Menge: 2,000 St

**04.07.0170 Markierungsstein Gewässerkreuzung**
Markierungsstein aus Naturstein oder Beton für
Kennzeichnung des Achsverlaufes der Abwasserleitung im
Uferbereich des Gewässers  liefern und nach Angabe des
AG einbauen einschl. der anfallenden Erdarbeiten.
Umgebende Flaeche entsprechend dem früheren Zustand
herstellen.
Abmessungen:
15 x 15 x 60 cm;
Deckfläche mit eingemeißelter Markierung;
in Boden der Klasse 3 bis 6 aufstellen.
Fundament aus Ortbeton C12/15;
Fundamentbreite 40/40 cm, Tiefe 40 cm, herstellen.
Überschüssiger Aushub geht in Eigentum des AN über
und wird beseitigt.
Menge: 4,000 St

**04.07.0180 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**04.07.0190 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**04.07.0200 Dokumentation Rohrvortrieb Start- Zielbaugruben**
Dokumentation über Ablauf, Ausführung und Kontrolle
von Rohrvortrieb und verwandten Verfahren, Start- und
Zielbaugruben, einschl. Vortriebsprotokollen und
Bestandsplänen, dem AG übergeben, 2 Ausfertigungen.
Menge: 1,000 St

**04.07.0210 Vorbereitung Vermessung**
Kanal nach der Verlegung sichern und die Bauleitung
informieren.
Kanalgraben erst nach erfolgter Vermessung durch das
vom AG bestellte Vermessungsbüro verfüllen. Kosten für
die Baubehinderung sind einzurechnen.
Sollten die Gräben vorzeitig verfüllt werden, hat eine
unentgeltliche Freilegung und Wiederverfüllung nach
Einmessung durch den AN zu erfolgen.
Menge: 73,000 m

**04.07.0220 Vorbereitung TV - Befahrung**
Kanal nach der Verlegung und Verfüllung des Rohrgrabens
und vor Einbau der Oberflächenbefestigung sichern und
die
Bauleitung informieren, inkl. Kosten für
Baubehinderung. Der Kanal ist in einem gereinigten
Zustand für die TV-Befahrung vorzuhalten.
Der Einbau der Oberflächenbefestigung darf erst
erfolgen, wenn der Kanal mittels TV - Kamera befahren
wurde.
Die TV - Befahrung wird durch eine vom AG beauftrage
Firma durchgeführt.
Die Bauleitung des AG ist entsprechend vorher zu
informieren, so dass keine Verzögerungen im Baubetrieb
entstehen können.
Sollten die Gräben vorzeitig mit einer
Oberflächenbefestigung
versehen werden, hat bei festgestellten Mängeln durch
die TV-Befahrung eine unentgeltliche Freilegung und
Wiederverfüllung der Rohrleitung einschließlich
Herstellung der Oberfläche durch den AN zu erfolgen.
Menge: 73,000 m

**04.07.0230 Verdichtungsnachweis**
Verdichtungsnachweis nach ZTV E-StB 09 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 2,000 St

**04.07.0240 Sondierung / Künzelstab**
Ramm- oder Drucksondierung (Künzelstabversuch)
bei Grabentiefen über 2,00 durchführen, in nach ZTV A-
StB 12 vorgegebenen Abständen gemäß DIN 4094
auswerten, einschl. Protokoll.
Menge: 2,000 St

#### Titel 04.08 Pumpwerk Nr.1 (Neubau) Söhesten

*Hinweis*

**04.08.0010 Unterlagenerarbeitung für EMSR und Datenübertragung (Pumpstation)**
Unterlagenerarbeitung für EMSR und Datenübertragung
(Pumpstation)

Folgende Inhalte sind zu erfassen und zu erarbeiten.

1. Technische Ausrüstung "Starkstromanlagen" mit
Niederspanungsverteilung
- Erweiterung Niederspannungsschaltalage
- Kabel und Leitungen, Verlegesysteme
- Erdung, Potenzialausgleich, Blitzschutz

2. Technische Ausrüstung  "Fernmelde- oder
Informationstechnische Anlagen" mit
- Regeltechnik
- Kommunikationstechnik
- Prozessleittechnik

Erarbeitung und Weiterreichung ausführungs- und
montagereifer Unterlagen für die Fertigung der
EMSR-Technik und Datenübertragung an ausführende
Hersteller - u. Montagefirma.
Menge: 1,000 St

**04.08.0020 vormontierter Abwasserpumpschacht**
Folgende anlagenspezifische Angaben liegen zugrunde:

- Förderleistung des PW ca. 7,0 l/s
- Gesamtförderhöhe ca. 20 m
- Doppelanlage mit Solobetrieb einer Pumpe
(Wechselpumpbetrieb)
- (100 % Redundanz durch 2. Pumpe)

Vormontierter GFK-TOP 3D 1800 Abwasserpumpenschacht
Glasfaserverstärkter Polymerschacht in monolithischer
Bauweise mit TOP-Pumpensumpfgeometrie, umseitig
verlaufender
Auftriebssicherung und Stahlbetonabdeckplatte.
Komplett vormontierte Einheit mit integrierter Huböse, zum
leichten Einbringen
in die Baugrube, vormontierten Kupplungsfüßen,
Rohrleitung
und Armaturen.

Baukörper:
Aus kontinuierlich gewickeltem, glasfaserverstärktem
ungesättigtem Polyesterharz (UP-GF), analog DIN EN
15383, Schachtrohr
nach DIN EN 14364/DIN 16868.
Eine ausreichende Langzeitwiderstandsfähigkeit
gegenüber
kombinierter chemischer und mechanischer Belastung ist
nachzuweisen über die max. Langzeitrandfaserdehnung
für eine
Mindestbetriebsdauer von 50 Jahren im Strain Corrosion
Test
nach DIN EN 1120.

Mit Endlosglasverstärkung in Umfangsrichtung mit hoch
korrosionsbeständigem ECR-Glas, inertem Füllstoff,
ohne
Calciumcarbonat. einschließlich Inliner mit Glasvlies
und
Glasfaserverstärkung für zu erwartende höhere
chemische
Belastungen des kommunalen Abwassers
PH Beständigkeit von PH 1 - 10
Zum Einsatz in H2S gefährdeten Bereich geeignet.
Anordnung der Abdeckung, der Muffen, Positionierung
der Pumpen und Höhe des Grundwasserstandes nach
Angaben des Pumpenherstellers, bzw. gem. Zeichnung.

Die Produktion der GFK Schachtbauwerke muss einer
Fremdüberwachung unterliegen. Mit der regelmäßigen
jährlichen
Überwachung durch eine unabhängige nach DIN EN ISO/IEC
17020 Akkreditierte Überwachungs- und
Zertifizierungsstelle ist die Konformität nach EN
15383 durch ein aktuell gültiges
Übereinstimmungszertifikat nachzuweisen.

Fabrikat z.B. XYLEM / FLYGT / GFK-TOP 3D Schacht o.
glw.

Typ: GFK-TOP 3D/1800 o.glw., Belastungsklasse D

Innendurchmesser:  ca. 1.780 mm
Außendurchmesser:  ca. 1.841 mm
Außendurchmesser inkl. Auftriebssicherung: ca. 2.453 mm
Bauhöhe (gesamt): bis ca. 5.000 mm

Ausführung:
Schachtabdeckung  aus Edelstahl Klasse A
inkl. Stahlbetonabdeckplatte SLW 60
(Stahlbetonplatte medium seitig glasfaserbeschichtet)

Pumpensumpfausbildung:
Um die im Abwasser enthaltenen Fremd- und Feststoffe
optimal der Förderpumpe/n zuzuführen ist eine
besondere Pumpensumpfausbildung mit hohem
Selbstreinigungseffekt
vorzusehen. Die Installation der Kupplungsfüße erfolgt
schräg auf der ca. 450 mm hohen, umlaufenden Berme
und um je 5 Grad zueinander ausgerichtet. Die Anlage
ist
so konzipiert, das der unterste Ausschaltpunkt der
Pumpen
als Dauerbetriebspunkt bei gleichzeitig aufgetauchtem
Motorteil ausgelegt wird. Der Bieter hat dieses zu
berücksichtigen. Die gesamte Schachteinbautiefe wird dadurch
minimiert und das Restvolumen auf ca. 240 l reduziert.

Vormontierter Lieferumfang:
Eine vormontierte Anlieferung reduziert die Montagezeit
vor Ort.

2 x Kupplungsfuß: GG, DN 80 mit Multi-Jointadapter

Rohrleitung:
Edelstahl (1.4571), inkl. strömungsgünstiger
Rohrvereinigung DN 80 mit. Spülanschluss-möglichkeit
endend mit einem 1 ½" Edelstahlkugelhahn. Rohrleitung endet ca. 0,2 m außerhalb
des Schachtes mit einem Multi-Jointadapter in
der Nennweite DN 80 Rohr/Flansch

2 x Schieber:  GGG-50, DN 80/PN 16
weichdichtend  mit Handrad

2 x Rückflußverh.:
Kugelrückschlagventil GGG-40, DN 80

2 x Führungsrohrhalter: 2" Edelstahl A4

Inkl. Führungsrohre 2" Material: Edelstahl A4

Leiterhalter: vormontierte Installationspunkte für die
Leiter

Der GFK-TOP 3D o.glw. Pumpschacht ist in einer
Kompletteinheit herzustellen und zu liefern. Die
Bermen sind gem. der o.g. Leistungsspezifikation
auszubilden.
Diese, sowie die weiteren funktionsrelevanten
Leistungsmerkmale zur Selbstreinigung sind gemäß
Beschreibung auszuführen, bzw.
bei Alternativen die Gleichwertigkeit der Funktion zu
gewährleisten. Für den kompletten Schacht inkl. Boden und Ab-
deckung ist ein statischer Nachweis zu erbringen
einschließlich
dem Nachweis der Auftriebssicherheit, errechnet für
eine
maximale Einbautiefe von 6,0 m.

1 Modul vorinstallierte Zulauföffnungen

Diese werden werksseitig gem. exakter bauseitiger
Vorgabehergestellt.

1x Zulaufmuffe DN 200 KG-Doppelmuffe
2 x für Kabelleerrohrmuffe KG DN 100-Doppelmuffe
2 x Be- und Entlüftungsmuffe DN 150 KG-Doppelmuffe

Schachtbauwerk liefern, abladen, einbauen einchl.
erforderl. Nebenarbeiten.

'.............................'
Fabrikat
Bieterangabe
Menge: 1,000 St

**04.08.0030 Abwassertauchmotorpumpensystem**
Abwassertauchmotorpumpensystem

Mit integrierter Intelligenz als kompaktes, stabiles

Blockaggregat aus Gusseisen  GG25, in Ex -
ausführung. Motor- und Lagerdimensionierung für
Dauerbetrieb (Betriebsart S1) auch bei aufgetauchtem Motorteil.

Das Pumpensystem verfügt über:
 ? Automatische Pumpenreinigungsfunktion
 ? Konstante Motorleistung
 ? Automatische Drehfeldkorrektur
 ? Sanftanlauffunktion
 ? Leckagesensor im Statorgehäuse
 ? zus. Temperatursensor im Pumpenkopf
 ? Sammelstörmeldung Temperatur./ Leckage

Die Steuerelektronik ist kunststoffvergossen im
Pumpenkopf integriert und so gegen thermische
Einflüsse, Feuchtigkeit, Staub und Vibrationen ge-
Schützt mit CCI Modul

Abdichtung der Welle durch zwei unabhängig
wirkende Gleitringdichtungen, zur Erhöhung der
Lebensdauer durch Minimierung der abrasiven
Belastung ist im Gehäuse der unteren Gleitringdichtung eine umlaufende Spiralnut als Verschleißschutz integriert. Servicefreundlicher Geräteaufbau
durch geteilte Motor- und Pumpengehäuseeinheit
und Pumpengehäuse.

Allgemeine Daten:
Angebotenes Fabrikat:  Flygt Concertor o.glw.
Baureihe:  6020
Betriebsart:  S1
Druckanschluss:  DN 80  gebohrt
  nach EN 1092-2
Gewicht:  121 kg
Einschaltdauer bei vollständig
aufgetauchtem Motorteil:  100 %

Hydraulik:
Förderdaten:  Q: 7,0  l/s,
H:  20,4  mWS
Wirkungsgrad:  42,13  %
Spezifischer Energie:  0,15  kWh/m3
Leistungsbedarf:  3,33  kW
Hydraulik/Laufradform:  Adaptive N-Technologie T?
der neusten Generation

Antrieb:
Super- Premium- Effizienzmotor IE4  gem.
IEC 60034-30 als Synchronmotor mit konzentrierter
Statorwicklung. Permanentmagnetmotor ausgelegt
für eine max. Anzahl von 60 Pumpenstarts pro Stunde.

Fabrikat:  Flygt o.glw.
Wicklung:  ISO-Klasse H
Leistungsfaktor:  0,95
Ausführung:  Ex
Betriebsart:  S1, auch bei 100 %
  aufgetauchtem Motor
Wicklungsschutz:  3 Thermofühler

Nennleistung:  4,0  kW
Setpower:  ohne  kW
Nennstrom:  7  A
Nennspannung:  400 V/50 Hz
Drehzahlbereich:  800- 2.611 1/min

Startart:  stufenlos geführter
  Motorstart
Schutzart:  IP68 / c Ex dB IIB Gb T4

Lieferung inkl. 20 m abgeschirmter und längswassergeschützter (Watercut) elektrischer Anschlussleitung
Typ Subcab. o. gleichwertig

Werkstoffe:
Gehäuse:
Laufrad:  Hard-IronT?-GJN-HB555
Einsatzring:  Hard-IronT?-GJN-HB555
Welle:  1.4057 + QT800
Gleitringdichtungen:  WCCr / WCCr
Schrauben/Muttern:  1.4401 + 1.4404
Oberflächenbehandlung:  Duasolid 50 abwasserbeständige 3-fach Beschichtung

Fabrikat:  Flygt Concertor o.glw.
Baureihe:  6020

inkl. Montage

'.............................'
Fabrikat
Bieterangabe
Menge: 2,000 St

**04.08.0040 Lastenaufnahmeeinrichtung im Hebezeugbetrieb**
Lastenaufnahmeeinrichtung im Hebezeugbetrieb,
Ausführung als kurzgliedrige Kette mit Zwischengliedern im 1m Abstand (gem. EG - Maschinenrichtlinie und UVV),Werkstoff Edelstahl(1.4571 / 1.4401),
max. Last 560 kg, Länge : 7 m
Menge: 2,000 St

**04.08.0050 Erstellen und Übergabe einer prüffähigen Statik**
Übergabe eines prüffähigen Nachweises für die Statik
und der Auftriebssicherheit.
Für den kompletten Schacht inkl. Boden und Abdeckung
ist ein statischer Nachweis für die Festigkeit und
Stabilität
mit Lasten bis SLW 60 zu erbringen, einschließlich
dem Nachweis der Auftriebssicherheit, errechnet für
eine
maximale Einbautiefe von max. 6,0 m.
Menge: 1,000 St

**04.08.0060 Edelstahl Schachtabdeckung**
Edelstahl Schachtabdeckung
Tagwasserdichte Ausführung mit Dunsthut
zum Aufdübeln inkl. Befestigungsmaterial, Dichtung
und Schließzylinder
Material V2A / 1.4301
Lichte Weite: 1540 x 755 mm
Klasse A
liefern und montieren
Menge: 1,000 St

**04.08.0070 Einstiegleiter mit aufsteckbarer Doppelholmeinstieghilfe**
Einstiegleiter mit aufsteckbarer
Doppelholmeinstieghilfe
Material 1.4301, Breite 300 mm, zur Befestigung an den
werksseitig vormontierten Installationspunkten,
inkl. der erforderlichen Umfassungsverlängerungen
Material liefern und montieren.
Menge: 1,000 St

**04.08.0080 Belüftungseinrichtung Dunsthut DN 150 mit Insektensieb, Länge 1000 mm**
Belüftungseinrichtung
Dunsthut DN 150 mit Insektensieb, Länge 1000 mm
Material Edelstahl/KG
seitlich am Schacht herausgeführt
inkl. Befestigungspunkte im Schacht
Menge: 1,000 St

**04.08.0090 Prallblech Material: Edelstahl**
Prallblech
Material: Edelstahl
für Zulauf DN 200 KG-Doppelmuffe
inkl. Befestigungsmaterialien in Edelstahl
Einbauteil liefern und einbauen.
Menge: 2,000 St

**04.08.0100 Erstellen einer Werkszeichnung des Abwasserpumpschachtes**
Erstellen einer Werkszeichnung des
Abwasserpumpschachtes
Vorlage vor Baubeginn zur Genehmigung der Ausführung
Im Format: AutoCad und PDF
Eine einmalige Änderung nach dem ersten Prüflauf ist
einzukalkulieren.
Menge: 1,000 St

**04.08.0110 Niederspannungsschaltanlage Nexicon o. glw.**
Niederspannungsschaltanlage Nexicon o. glw.
Nexicon o.glw. ist eine programmierbare und
erweiterbare
Überwachungs- und Steuerplattform.
Nexicon o. glw. wurde als modulares System konzipiert,
wobei jedes Modul für die Überwachung oder
Steuerung unterschiedlicher Anlagen oder Funktionen
ausgelegt ist. Die Kommunikation zwischen den Modulen
im System wird auch über die Rückwandplatine
ausgeführt.
Die Kommunikation mit einer Webschnittstelle oder
einem SCADA-System wird über den
Anwendungsmanager hergestellt. Die Kommunikation
mit einer Xylem HMI oder einem
Service-Tool wird über das
Rückwandplatinen-Versorgungsmodul hergestellt.

Dazu gehörige Module (Optional) sind:

Zertifizierung gemäß CE, approbiert nach
EN 61010-1:2010/A1:2019, EN 61000-6-3:2007/A1:2011,
EN 61010-2-201:2018, EN 61000-6-2:2005, EN 62311:2008,
EN 61326-1:2013, ETSI EN 301 489-17 v3.2.4:2020,
EN 63000:2018, ETSI EN 301 489-1 v2.2.3:2019,
ETSI EN 300 328 v2.2.2:2019, ROHS 2011/65/EU

Vorabschaltplan zur Freigabe
Schaltschrank inklusive folgende Einbauten:
1x Hauptschalter 4 Polig, Gelb-Rot, Abschließbar
2x Motorschutzschalter für 4-16A
2x Leistungsschütze 7,5kW
2x Ex-Thermorelais mit Relais
1x Spannungsüberwachung
1x Spannungsmesser analog mit Umschalter
2x Stromwandler 30/5A
2x Hand-0-Auto Schalter
1x USV 230V.24V-1,5 A/1,3 AH mit internen Akku
1x Ex-Trennbarriere für externe analoge
Niveaumessungen
  inkl. Überspannungsableiter
1x Ex-Trennverstärker für Hochwasserschwimmerschalter
1x Fehlerstromschutzschalter für die Steckdosen 4-polig
2x Spannungsabgang 230V / 16A, zum Anschluss von
externen Verbrauchern auf Reihenklemme verdrahtet,
  inklusive Sicherungsautomat, 1-polig
1x Spannungsabgang 400V / 16A, zum Anschluss von
externen Verbrauchern auf Reihenklemme verdrahtet,
  inklusive Sicherungsautomat, 3 polig
1x Klemmleiste mit Netzausfall, SSM, Betrieb P1,
Störung P1,
  Betrieb P2, Störung P2
  1x Einbau Nexicon Komponenten bestehend aus:  1x
XAM912 Anwendungsmanager
  1x XBP251 Rückwand
1x XBS251 Spannungsversorgung
2x FPM711 Concertormodul
  1x FOP402 Touch HMI
  2x Flygt Concertor Filter

In Stahlblechschrank für Wandmontage in den
Maßen: 760 x 760 x 210 mm HxBxL

inkl. 1x Xylem - Nexicon XAM 912 o.glw.
Anwendungsmanager
Zentralbaugruppe für programmierbare und erweiterbare
Überwachungs- und Steuerungsfunktionen.
Modulares System, jedes Modul ist für die Steuerung
unterschiedlicher Pumpen oder Assets ausgelegt.
SCADA (Modbus TCP/RTU, DNP3, IEC 60870-5-104)
kompatibel für einfachere Verwaltung.
Die Kommunikation und Versorgung der einzelnen
Module wird durch die Rückwandplatine gewährleistet.
Parametrierbar über HMI und Webserver.
Batterie Slot für BR1632 Batterie für Echtzeituhr und
ein SD-Kartenslot für Micro-SD Karte (nicht enthalten).

Technische Daten:
Versorgung:  +24V / 5W
Größe:  L x H x T 107 x 120 x 60mm
Schnittstelle:  2x RS 485, USB, Ethernet (IPv4)
Protokolle:  Modbus RTU/TCP, DNP3, IEC-104
Anschlüsse:  2 Analog In, 4 Digital Out, 6 Digital
In
Temperaturbereich:  -20 bis +60 °C
IP-Zertifizierung:  IP 20
Kommunikation:  Ethernet
Hauptmerkmal:  1 Stk. pro System
Rückwandmontage:  2 Slots

Vorprogrammierte Pumpenfunktionen:
 ? Pumpenstationssteuerung für max. 8 Module
 ? Einrichtungsassistent für eine schnelle und
 einfache Installation
 ? Ereignisprotokoll für vereinfachte Fehlersuche
 ? Leistungs- und Energieberechnung
 ? Fettstreifenminimierung - wechselndes Startniveau,
um Fettansammlungen an den Wannenrändern
zu vermeiden
 ? Überlaufberechnung
 ? Pumpenwechsel nach Anzahl der Starts/Klassischer
Pumpenwechsel
 ? Die Pumpenredundanzfunktion garantiert
einen kontinuierlichen Betrieb

Pumpen-/Motorschutzkonfiguration:
 ? Support für Durchflussmessgeräte
(analog, digital Pulsweite > 0,5sec)
 ? Maximale Laufzeit
 ? Hochwasserschutz
 ? Trockenlaufschutz mit Niedrigniveauschalter
 ? Temperaturschutz
 ? Wasserstand per Drucksonde oder
Schwimmer mit anpassbaren Alarmschwellen
 ? Standard-Pumpensteuerung (HOA)
 ? Flexibles und intelligentes Alarmmanagement
 ? Wartungslauf

Fabrikat: Xylem o.glw.
Typ: Nexicon XAM 912 - 8482100 o. glw.
inkl. 1x Xylem - Nexicon XBP251 Rückwand o.glw.
Die Rückwandplatine im Nexicon-System wird
für die folgenden Zwecke verwendet:
 ? Eingangsleistung zu den Modulen
 ? Kommunikation zwischen den Modulen

Technische Daten:
Versorgung:  +24V
Größe:  L x H x T 150 x 110 x 20mm
Temperaturbereich:  -20 bis +60 °C
IP-Zertifizierung:  IP 20
Rückwandmontage:  stellt 5 Slots zur Verfügung

Fabrikat: Xylem o.glw.
Typ: Nexicon XBP251 - 8484200 o.glw.

inkl. 1x Xylem - Nexicon XBS251 Spannungsversorgung
o.glw.
Das Rückwandplatinen-Versorgungsmodul im
Nexicon-System wird vorrangig für die
Eingangsstromversorgung des Rückwandbusses verwendet.

Hauptmerkmale:
 ? +24 VDC an die anderen Module
 ? +24 VDC / 1A an die externe Ausrüstung
 ? Verbindung mit der Backup-Batterie
 ? Maximale Leistung, externe Backup-Batterie 90W
 ? Verbindung mit der HMI

Technische Daten:
Versorgung:  +24V (Bereich 12-30 VDC)
  externes Netzteil max. 96W
Größe:  L x H x T 113 x 120 x 30 mm
Schnittstelle:  2 Ethernet (IPv4)
Temperaturbereich:  -20 bis +60 °C
IP-Zertifizierung:  IP 20
Hauptmerkmal:  1 Stk. pro System
Rückwandmontage:  seitlich 0 Slots

Fabrikat: Xylem o. glw.
Typ: Nexicon XBS251 - 8484300 o.glw.

inkl. 2x Xylem - Nexicon FPM711 o.glw. Concertormodul
Das Pumpenmodul im Nexicon-System wird als
Gateway zu einer Dirigo Anwendung verwendet.

Hauptmerkmale:
 ? Hochniveauschaltereingang
 ? H-0-A Schalter - Hand Eingang
 ? H-0-A Schalter - Auto Eingang
 ? Überwachung des Stroms
 ? Schaltschutzausgang
 ? Störungsausgang
 ? Betriebsausgang

Technische Daten:
Versorgung:  +24V
Größe:  L x H x T 107 x 120 x 30 mm
Anschlüsse:  1 Analog In, 3 Digital Out, 3 Digital
In
Maschinenschnittstelle:  Pumpenkommunikation
Temperaturbereich:  -20 bis +60 °C
IP-Zertifizierung:  IP 20
Rückwandmontage:  1 Slot

Fabrikat: Xylem o.glw.
Typ: Nexicon FPM711 - 8482820 o.glw.

inkl. 1x Flygt Operating Panel (FOP402) Touch HMI
Touchscreen HMI zur Steuerung/ Parametrierung von
Steuerungen der Marke Flygt / Xylem über ein Gateway
(FPG 414), Controller (APP411), Nexicon (XAM912
Anwendungsmanager) oder MAS 801 System.
Zur Installation an einer Wand oder in einer
Schaltschranktür.
Kommunikation zwischen HMI und Controller oder Gateway
erfolgt über eine Ethernet Verbindung.

Technische Daten:
Versorgungsspannung:  +24 V DC (-15/ +20%)
Leistungsaufnahme:  8,5W
Stromaufnahme:  0,35A
Speicher:  512MB Flash, 1GB RAM
Schnittstelle:  Ethernet-Port, 2 x USB 2.0
Schutzklasse:  IP20 Rückseite
  IP65 Vorderseite
Arbeitstemperatur:  -20°C - 60°C
Display:  7" TFT LED
Maße (BxHxT):  197 x 140 x 36,5mm

Fabrikat: Flygt o.glw.
Typ: FOP402 - 8224800

inkl. 2x Flygt - EMV Filter o.glw.
Frequenzumrichter Filter 3 phasig für leitungsgeführte
Störgrößen. Speziell für Concertor 6020 / BIBO 2960,
damit die Klasse C2 der EN618000-3 EMV-Richtlinie
erfüllt wird.

Technische Daten:
Spannung:  520 VAC
Frequenzbereich:  50 / 60 Hz
Nennstrom:  16 A
Überlastkapazität:  6x Nennstrom für 8 Sekunden
Größe:  L x H x T 65 x 150 x 90mm
Anschluss:  Bis 4 MM2 / 12 AWG
IP-Zertifizierung:  IP 20

Fabrikat: Flygt o.glw.
Typ: EMV Filter - 850310

Einbau EMV Filter

'.............................'
Fabrikat
Bietereintrag
Menge: 1,000 St

**04.08.0120 Software Standard oder Individual**
Software Standard oder Individual
Gem. Lastenheft programmieren oder ändern
und aufspielen, einschließlich Funktionsprüfung
Menge: 1,000 St

**04.08.0130 Niveauerfassung**
Niveauerfassung
1  x Schwimmerschalter für Hochwassermeldung
geeignet für explosionsgeschützen Bereich
Quecksilberfrei, Gehäuse aus Kunststoff.
Schaltleistung: 250 V AC / 16 A, 4 A induktiv 30 V DC /
5 A, geeignet für Abwasser bis +50°C mit einer Dichte
von 0,95-1,10 kg/dm3
Inkl. Halterung und 20m elektrischer Anschlußleitung
Fabrikat: FLYGT o.glw.
Typ: ENM-10

1 x Drucksensor - kontinuierlichen Niveauerfassung

Niveausensor LTU 801
Messbereich: 0-5 m
Kabellänge: 20 m
Gehäuse - Ryton PPS
Messzelle: Silikon / Diaphragma: Keramik

Masse Gehäuse: 50x135 mm
Kabel geschirmt, 2x0,5 mm" 5x0,15 mm
mit Kapillarrohr / Feuchtigkeitsfilter
Gas und Wasserdicht IP68
Messprinzip: Keramik kapazitiv
Versorgungsspannung 10-30 V DC, 12-30 V DC
Ausgangssignal: 2-Leiter 4 - 20 mA
Temperaturbereich: -10 - + 70 ° C
Max. Überdruck: 4 bar (0-2m) + 10 bar (0-5m)

Zulassungen:
EMV 2004/ 108/EG
EN 61326-1, 61326-2-3
ATEX 94/9 / EG, II 2G EX IA IIC T6,
II 2G EX IA IIC T5, II 2G EX IA IIC T4 UL
KLASSE 1, 2 + 3 Div. 1 Gruppe A-D T4/T5/T6

Fabrikat: FLYGT o.glw.
Typ: LTU 801

'.............................'
Fabrikat
Bietereintrag
Menge: 1,000 St

**04.08.0140 PVC-Schutzrohr DN100 für den Druckaufnehmer**
PVC-Schutzrohr DN100 für den Druckaufnehmer
inkl. 3 Doppelrohrschellen in Edelstahl zur
Befestigung an der Steigleitung
liefern und einbauen
Menge: 1,000 St

**04.08.0150 1 x Schuko-Steckdose**
1 x Schuko-Steckdose
Schuko-Steckdose für Wandaufbau, 230 V/16 A
inkl. Spannungsabgang mit Sicherungsautomat
+ CEE-Steckdose
CEE-Steckdose für Wandaufbau, 400 V / 16 A
inkl. Spannungsabgang mit Sicherungsautomat

1 x Fehlerstromschutzschalter
Fehlerstromschutzschalter für die Steckdosen
4-polig, mit Hilfsschalter
Nennspannung:  400 V
Nennstrom:  40 A
Fehlerstrom:  0,03A,
betriebsfertig in Schaltanlage eingebaut.
Menge: 1,000 St

**04.08.0160 Potentialausgleich nach VDE 0165, Abs. 5.3.3 kompl. einschl.:**
Potentialausgleich nach VDE 0165, Abs. 5.3.3
kompl. einschl.:
- Potentialausgleichsschiene im Schaltschrank
- Ausgleichsleitungen zwischen Pumpwerk und
  Schaltschrank
liefern und montieren
Menge: 1,000 St

**04.08.0170 Verteilerschrank-Kombination A750-1 + A750-2**
Verteilerschrank-Kombination A750-1 + A750-2
1x Schrank A750-1 und 1x Schrank A750-2
nebeneinander montiert, gemeinsames Dach.

Selbsttragendes Kunststoffgehäuse aus glasfaserverstärktem Polyester, Schutzklasse II, Schutzart IP44,
als Leerschrank zum Ausbau nach IEC 61439-5.
Umgebungstemperatureignung -25°C bis zu +90°C
(Dauergebrauchstemperatur).
Glatte Schrankoberfläche, IK-Klassifizierung IK 10,
alle Metallteile aus korrosionsbeständigem Material.
Geeignet zur Montage Eingrab- / Bodenmontagesockel.
Einfach zu montieren durch modularen Aufbau,
Türöffnungswinkel 95°. Scharniertüre mit Dreipunkt-
Verriegelung und Schwenkhebelverschluss (vorbereitet
für handelsübliche Einbauhalbzylinder-Schlösser).
M10-Gewindeeinsätze in der Rückwand für die Montage
Sammelschienen, Montageplatten und Montagerahmen.

Abmessungen (BxHxT): 1900 x 1080 x 322 mm
1x DIN-Größe: 1 + 1x DIN-Größe: 2, Schutzart: IP44
Material Gehäuse: Heißverpresster glasfaserverstärkter
duroplastischer Verbundwerkstoff auf Basis von
ungesättigtem Polyesterharz Farbe: RAL 7035
vollkommen durchgefärbt.
Anzahl Türen: 3

2 x Kunststoff- Montageplatten
Abmaße: (HxBxT) 925 x 705 x 10 mm
Abmaße: (HxBxT) 925 x 1035 x 10 mm
Türverschluss: 2 x Schwenkhebelschloss
für 2 Profilhalbzylinder 40 mm Gesamtlänge

Profilhalbzylinder, mit 3 Schlüsseln,
Flygt Sonderschließung, Zylinderlänge 40 mm
Schaltplantasche DIN A 4 Aufnahme der Schaltpläne

Fabrikat: Elsta / Mosdorfer oder gleichwertig

1 x Kunststoffsockel Set Gr. 1+2 (A750)
Abmaße: (BxHxT):
785 x 950 x 310 mm + 1155 x 950 x 310 mm
Gesamtbreite: 1900 mm
Einbautiefe im Erdreich: 700 mm
Sockel sind zusammengebaut.
Kabelfangschiene im oberen Teil des Sockels

1 x Schaltschrankbeleuchtung
mit LED inkl. Automatensicherung
geschaltet über Türkontakt
Leistung:  10 W / 230V
Abmasse:  (L) 588 x (D) 26 mm
Inkl. Leitung / Einbau / Kleinmaterial

1 x Heizung mit Thermostat
PTC Heizelement mit Schnellanschlussklemme
und Automatensicherung 4 A
Spannung: 110 - 240 V
Leistung: 86 - 100 W
Thermostat: 5 - 55°C
Abmessungen:
Heizung:  (BxHxT) 90 x 165 x 75 mm
hermostat:  (BxHxT) 50 x 50 x 25 mm

1 x LED-Warnleuchte
LED-Warnleuchte für Schaltschrankaufbau ohne
Anschlussleitung, 24 V Blinkfunktion
Menge: 1,000 St

**04.08.0180 EVU Messplatz**
EVU Messplatz
bis max. 63A ohne Beantragung des
Versorgungsanschlusses.
Zählerplatz nach VDE-AR-N:2019-4
mit Überspannungsschutz und 3-Punkt-Befestigung
für Zähler - Gesamtabmaße: (B) x (H) 600 x 750 mm

Netzseitiger Anschlussraum (NAR):
(B) x (H) 300 mm x 300 mm
mit Anschlussklemmen auf 5 poliger 40mm
Sammelschienen System mit selektiven
Leistungsschutzschalter (SLS)
(je nacherforderlicher Leistung 35/50/63A)
3- pol. plombier- und sperrbar nach DIN VDE0641-21
und Maßnorm DIN 43880 Baugröße 6.
SLS ist einpolig schaltend, mit separater
Kontaktstellungsanzeige, für den Kunden gegen
unbeabsichtigtes oder mutwilliges Schalten.
Mit Kombi-Ableiter 4-poliger Kombi-Ableiter
für 230/400 V TT- und TN-S-Systeme
Ableiter Typ 1 + Typ 2 + Typ 3  nach EN 61643-11
Höchste Dauerspannung: 255 Vac
Schutzpegel: <= 1,5 kV
Blitzstoßstrom gesamt (10/350): 50 kA
Folgestromlöschfähigkeit: 25 kAeff
Energetische Koordination nach
DIN EN 62305-4 zu Platzsparende Baubreite von
38 mm für den kompakten Einsatz mit Einspeiseadapter
Aufrastbarer Abdeck-Clip für flexible Größenanpassung
(max. 3 TE) unter Beachtung der DIN VDE 0603-1
Einführung Hauptleitung seitlich oder unten.

Zählerplatz Gehäuse (ZP)
Abmaße: (B) 300 mm x (H) 450 mm
inkl. 3-Punkt-Befestigung

Anlagenseitiger Anschlussraum (AAR):
(B) x (H) 300 mm x 300 mm nach DIN VDE 603
für (HLAK) / Gerätenetzbetreiber / HAN / FI / LS
mit Abgangsklemmen 5 x16 mm2

Hinweis: mit Anschlusskabel vom HAK zu
den Anschlussklemmen.
Freiplatz von mindestens: (B) 300 mm x (H) 450 mm
für einen Hausanschlusskasten berücksichtigen.
Gültig nach: VDE-AR-N-4100:2019-04
In dieser Version kein zusätzlicher
Überspannungsschutz in der Einspeisung
der Schaltanlage notwendig.
(HAK, Zähler, Zählersteckklemme, APZ
und eHz sind separat wenn nötig aufgeführt)
Anschlusspunkt Zählerplatz
APZ-Gehäuse zum Einbau eines Routers auf
Montageplatte, max. Einbautiefe 146 mm.
Gehäuse bestückt mit Tragschienen-Outlet RJ45 zum
Anschluss des Routers.
Schutzart: IP 65 nach IEC 60529.
Abmessungen HxBxT 300 x 300 x 170 mm
Achtung Mehrplatzbedarf im Außenschrank

einschließlich Montage
der aufgeführten Teile einschließlich Klein- und
Befestigungsmaterial und einer An- und Rückreise.
Menge: 1,000 St

**04.08.0190 Absperrpfosten liefern und setzen**
Absperrpfosten liefern und setzen
Rammschutzpoller zum Einbetonieren, DU 159 mm.

Extrem belastbarer Poller aus Stahl, Wandstärke: 4,5 mm
Ringtaille : nein
Integrierte Federtechnik : nein
versenkbar : nein
kippbar : nein
Herausnehmbar : nein
Oberfläche : feuerverzinkt und kunststoffbeschichtet
Befestigungsart : zum Einbetonieren
Schließung : ohne
Form : rund
Kopfform : Rundkopf
0: 159 mm
Material : Stahl
Produkttyp : Pfosten
Tiefe : 159 mm
Farbe : rot-weiß
Höhe : 1600 mm
empfohlene Einbautiefe : 400 mm
Breite : 159 mm
Höhe über Flur : 1200 mm
Gewicht : 36 kg

Fa. Ziegler Typ BESKYT o. glw.
Absperrposten liefern, einbauen einschl. Erdarbeiten,
Fundamenthülsen und Füllbeton.
Menge: 3,000 St

**04.08.0200 Baugrube herstellen. Pumpwerk Bodenklasse 3 bis 5 (DIN 18300:2012-09),**
Zuordnungsklasse nach LAGA bis Z1.2.
Baugrube für Pumpwerk.
Baugrubentiefe über 1,75 bis 5,00 m.
Aushub der Verwertung nach Wahl des AN zuführen.
Abgerechnet wird mit senkrechten Wänden.
Menge: 55,000 m³

**04.08.0210 Freistehenden Baugrubenverbau nach Wahl des AN**
Freistehenden Baugrubenverbau nach Wahl des AN
entsprechend statischen und konstruktiven Erfordernissen herstellen.
Baugrube für Pumpwerk.
Baugrubentiefe über 1,75 bis 5,00 m.
Zu erwartende Bodenklasse 3 bis 5 (DIN 18300:2012-09),
Homogenbereich A und B gemäß BGA.
Zuordnungsklasse nach LAGA bis Z1.2.
Verbau vorhalten, ausbauen und entfernen.
Abgerechnet wird die Sichtfläche des Verbaus. Die Länge
wird gemessen in der Achse des Verbaus, die Tiefe wird
gemessen von der vorgeschriebenen Oberkante des Verbaus
bis zur planmäßigen Baugrubensohle bzw. Böschungslinie
am Verbau.
Menge: 40,000 m³

**04.08.0220 Gründungspolster Bauwerk**
Gründungspolster herstellen
Bodenaushub der Bodenklasse 3 bis 5 (DIN
18300:2012-09),
Homogenbereiche  A und B nach BGA, Zuordnungsklasse
nach LAGA bis Z1.2 im Bauwerksbereich lösen, laden und
in Eigentum des AN übernehmen und der Verwertung nach
Wahl des AN zuführen..
Material liefern, profilgerecht einbauen und
verdichten als Bodenaustausch unter Gründungssohle
Bauwerk.
Material = Grobkörniger Boden nach DIN 18196,
Korngröße 0/45 bis 0/63.
Vliesummantelung incl. Überlappung ist
einzukalkulieren.
Vlies = GRK 4 nach TL Geok E-StB 05.
Keine Recyclingbaustoffe.
Zuordnungsklasse Z 0.
Ev2 min. 45 MN/m2
Material für Nassschüttung geeignet.
Das Herstellen des Planums wird nicht gesondert
vergütet.
Abgerechnet wird nach Auftragsprofilen.
Abrechnungsbreiten gemäß DIN EN 1610.

Folgender Aufbau ist einzukalkulieren:
(Aufbau von unten nach oben)

- Geotextil GRK 4
- Geogitter Zugfestigkeit längs und Quer >= 40kN/m,
biaxial gestreckt, knotenstabil
- 30 cm Schotter (Brechkorn 0/45 - 0/56
- Geogitter Zugfestigkeit längs und Quer >= 40kN/m,
biaxial gestreckt, knotenstabil
- 30 cm Schotter (Brechkorn 0/45 - 0/56

Es ist eine Bodenpressung von mind. 5,0 MN/m2 in der
Bemessung zur Tragfähigkeit anzusetzen
Menge: 3,000 m³

**04.08.0230 Sand 0/4 für Kabeleinbettung**
Sand 0/4 für Kabeleinbettung liefern und
in vorhandenen Graben einbringen und verdichten.
Grabenbreite bis 0,40 m.
Einbau 10 cm unter und 10 cm über Kabel.
Menge: 2,000 m³

**04.08.0240 Material liefern, in Gruben und Gräben einbauen und verdichten.**
Material liefern, in Gruben und Gräben einbauen und
verdichten.
Material = Kiessand 0/32.
Menge: 8,000 m³

**04.08.0250 Kabel NYY-J 5x 16 re, Cu-Zahl 768 als Zuleitung zwischen Zähleranschlusssäule**
Kabel NYY-J 5x 16 re, Cu-Zahl 768
als Zuleitung zwischen Zähleranschlusssäule
und Elektroverteilung
mit Kunststoffisolation nach VDE 0271
liefern und verlegen.
Menge: 10,000 m

**04.08.0260 Kabelwarnband aus Kunsstoff verlegen**
Kabelwarnband aus Kunsstoff, beschriftet,
ca. 30 cm über Kabel einlegen.
Menge: 10,000 m

**04.08.0270 Fundamenterder St-fvz 30 x 3,5 mm (Band-FI)**
Fundamenterder St-fvz 30 x 3,5 mm (Band-FI)
nach DIN 48801, mit Abstandhalter, Parallel- und
Kreuzverbinder, Densobinden, usw., liefern und
innerhalb des Kanalgrabens mit allen Anschlußfahnen
versehen, verlegen.
Menge: 2,000 m

**04.08.0280 Anschluss der Fundamenterder-Anschlussfahnnen**
Anschluss der Fundamenterder-Anschlussfahnnen
an die Potentialausgleichschienen hesrtellen.
Menge: 2,000 St

**04.08.0290 Prüfbericht Potentialausgleich**
Prüfbericht nach DIN 48 831 mit den Meßergebnissen der
Abnahmeprüfung des Potentialausgleiches, sowie
Erstellung des Meßpunktplanes.
Menge: 1,000 psch

**04.08.0300 Strom-Anmeldung, Fertig-Meldung**
Erstellen des Stromantrages bei dem zuständigen
Energieversorgungsunternehmen (EVU)
durch einen zugelassenen Installateur sowie
Erstellen der Fertigmeldung.
Menge: 1,000 psch

**04.08.0310 Anschlussöffnung für Kabelleerrohr DN 100 KG/PP:**
Anschlussöffnung für Kabelleerrohr DN 100 KG/PP:
Kernlochbohrung Durchmesser 138 mm
mit LKS-Dichtung DN100
für Kabelrohr 110mm (DN100)
Anschlussöffnung mittels Kernbohrung herstellen
einschl.
mögl. Anfahrtspauschale, Geräte- u.
Materialbereitstellung und -einbau.
Menge: 2,000 St

**04.08.0320 Anschlussöffnung für Belüftungshaube DN 150:**
Anschlussöffnung für Belüftungshaube DN 150:
Kernlochbohrung 186 mm
mit Mehrlippendichtung DN150
für Rohranschluss 160mm (DN150KG/PP)
herstellen
Anschlussöffnung mittels Kernbohrung herstellen
einschl.
mögl. Anfahrtspauschale, Geräte- u.
Materialbereitstellung und -einbau.
Menge: 1,000 St

**04.08.0330 Lüftungskamin V2A, DN 150x1000**
Lüftungskamin V2A, DN 150x1000
Verrohrung zwischen Schacht und Standort der Haube mit
evtl. Nennweitenanpassung herstellen
(Be- und Entlüftung)
Menge: 1,000 St

**04.08.0340 Anschlussöffnung für Zulaufleitung DN 200 KG/PP: mit Mehrlippendichtung DN200**
Anschlussöffnung für Zulaufleitung DN 200 KG/PP:
mit Mehrlippendichtung DN200
für Rohranschluss 200mm (DN200KG/PP)
Anschlussöffnung mittels Kernbohrung herstellen
einschl.
mögl. Anfahrtspauschale, Geräte- u.
Materialbereitstellung und -einbau.
Menge: 1,000 St

**04.08.0350 Einlaufschikane Kunststoff**
Einlaufschikane Kunststoff
mit Befestigungsmaterial VA
herstellen einschl. erforderlichem Material
Menge: 1,000 St

**04.08.0360 PE-Verschraubung zum Anschluss**
PE-Verschraubung  zum
Anschluss der weiterführenden
Druckleitung DN100
Material liefern und einbauen.
Menge: 1,000 St

**04.08.0370 Frachtkostenpauschale für einen Fertigteil-Behälter**
Frachtkostenpauschale für einen Fertigteil-Behälter
inkl. Vorfrachtkosten und Entladung am Lieferort
Menge: 1,000 St

**04.08.0380 Erstprüfung der v. g. Abwasserpumpstation**
Erstprüfung der v. g. Abwasserpumpstation
mit explosionsgefährdeten Bereichen nach
Betriebssicherheitsverordnung § 15; Anhang 2;
Abschnitt 3 "Explosionsgefährdungen"; Punkt 4.1
mit den Prüfinhalten:
a) ob die für die Prüfung benötigten, technischen
Unterlagen vollständig vorhanden sind
b) die Anlage entsprechend der Betriebssicherheits-
Verordnung errichtet und in einem sicheren Zustand ist
c) die festgelegten technischen und organisatorischen
Maßnahmen wirksam sind.

Unter Anwendung der TRBS 1201 inkl. Ausführlicher
Dokumentation durch eine befähigte Person nach
§ 15; Anhang 2; Abschnitt 3 "Explosionsgefährdungen";
Punkt 3.2 und 3.3
Voraussetzung ist vorab die Bereitstellung der
Prüfunterlagen
für Bauteile, Betriebsmittel, Anlagenteile die nicht
zum Lieferumfang von Xylem Water Solutions o.glw. gehören, durch
den
Auftraggeber. (z. B. EVU Anschluss, Betriebsmittel in
Nebenanlagen wie Motorschieber, MID, Messtechnik, Unterlagen
zu Fundamenterden etc.)

Der Betreiber der Anlage stellt vorab alle Unterlagen
zur Verfügung zum Nachweis, dass die Forderungen nach
§ 15; Anhang 2; Abschnitt 3 "Explosionsgefährdungen";
Punkt 4.1 dokumentiert und wirksam sind.
Menge: 1,000 St

**04.08.0390 Einweisung**
Einweisung von Bedienpersonal in

- Funktionsweise
- Anlagenaufbau und -komponenten
- Schnittstellen und Funktionsbeziehungen
- Anlagen- und Nutzungssicherheit
- Verhaltensregeln im Betriebs- und Störfall
- Wartung und Instandhaltung

Die Einweisung muß vor Ort erfolgen.
Für die Unterweisung sind mindestens 2 x 4
Arbeitsstunden
anzusetzen.
Menge: 1,000 psch

**04.08.0400 Inbetriebnahme / Probebetrieb**
Organisation und eigenverantwortliche Durchführung
einer Inbetriebnahme mit Probebetrieb mit jeweiliger
Dokumentation und Abnahme einschl. aller erf.
Ressourcen (Personal, Betriebs- und Verbrauchsmittel,
Hilfsstoffe, Gerüste, etc.).

Sofern die Inbetriebnahme mit Probebetrieb nicht unter
realen Betriebsbedingungen erfolgen kann, sind diese
durch geeignete Maßnahmen zu simulieren.

In dieser Position sind alle Leistungen/Kosten
(Geräte-, Personal-, Reisekosten) zu kalkulieren,
welche für die Inbetriebnahme der v.g. Positionen
erforderlich sind.
Es sind sämtliche Eigenschaften und Funktionen sowohl
der Einzelkomponenten als auch der Gesamtanlage zu
überprüfen und einzustellen.

Im Anschluss an die Inbetriebnahme erfolgt der
störungsfreie Probebetrieb oder Einfahrbetrieb unter
Regie und Verantwortung des Auftragnehmers.

Die Kosten für die Anlagenbetreuung während der
Inbetriebnahme und des Probebetriebes sind in dieser
Position enthalten, ebenso Kosten für mögliche
Störbeseitigung und evtl. notwendige Änderungen in der
Anlagenkonfiguration.

In die Position ist die Befüllung der Anlage (Schacht)
mit Wasser als Inbetriebnahme Voraussetzung einschl.
der Bereitstellung des Mediums Wasser vom AN als
Kalkulationsgrundlage.
Menge: 1,000 psch

**04.08.0410 PVC-Kabelschutzrohr DN 110 mit angeformter Steckmuffe**
PVC-Kabelschutzrohr DN 110 mit angeformter Steckmuffe
und werkseitig eingeklebtem Dichtring
zur Verlegung bei mittelschwerer mechanischer
Beanspruchung,
in vorhandenem Kabelgraben, einschl. verzinktem
Zugdraht.
Ausführung in Einzellängen.
Menge: 10,000 m

**04.08.0420 Zulage für Einziehen der Kabel in Schutzrohr**
Zulage zur Position Kabel verlegen für
das Einziehen des Kabels in die Schutzrohre.
Menge: 1,000 psch

**04.08.0430 EX-Schutz Dokumentation**
1 x EX-Schutz Dokumentation
Erstellung des Explosionsschutzdokumentes
gem. BetrSichV § 6
für v.g. Pumpstation bestehend aus:
 ? Beschreibung der Pumpstation hinsichtlich Verfahren,
Stoffdaten,
Lage und baulicher Gegebenheiten
 ? Benennung des Verantwortlichen für den
Anlagenbereich
 ? Gefährdungsbeurteilung gem. § 3 BetrSichV, TRBS
2152,
§ 5 ArbSchG u. § 6 GefStoffV
 ? Festlegung der organisatorischen Maßnahmen gem.
Anlage 4 BetrSichV
wie Zugangskontrollen, Unterrichtung und Einweisung
der Arbeitnehmer, Betriebsanweisungen und
Erlaubnisschein für Arbeiten an der Anlage.
 ? Ex Zonenplan (Zoneneinteilung)
 ? Explosionsschutzmaßnahmen gem. Anlage 4 BetrSichV
 ? Festlegung der Prüfintervalle der wiederkehrenden
Prüfungen  gem. § 15 BetrSichV
 ? Ermittlung und Auflistung potentieller Zündquellen
sowie deren Bewertung
und Ausarbeitung geeigneter Schutzmaßnahmen
(Explosionsschutzkonzept)

1 x Erstprüfung der v.g. Pumpstation
mit explosionsgefährdeten Bereichen nach
Betriebssicherheitsverordnung § 15; Anhang 2;
Abschnitt 3 "Explosionsgefährdungen"; Punkt 4.1
mit den Prüfinhalten:
a) ob die für die Prüfung benötigten technischen
Unterlagen vollständig vorhanden sind
b) die Anlage entsprechend der Betriebssicherheitsverordnung errichtet und in einem sicheren Zustand ist
c) die festgelegten technischen und organisatorischen
Maßnahmen wirksam sind.

Unter Anwendung der TRBS 1201 inkl. Ausführlicher
Dokumentation durch eine befähigte Person nach
§ 15; Anhang 2; Abschnitt 3 "Explosionsgefährdungen";
Punkt 3.2 und 3.3
Voraussetzung ist vorab die Bereitstellung der
Prüfunterlagen
für Bauteile, Betriebsmittel, Anlagenteile die nicht
zum Lieferumfang von Xylem Water Solutions gehören, durch den
Auftraggeber. (z.b. EVU Anschluss, Betriebsmittel in
Nebenanlagen wie Motorschieber, MID,  Messtechnik,
Unterlagen
zu Fundamenterden etc.)

Der Betreiber der Anlage stellt vorab alle Unterlagen
zur Verfügung zum Nachweis, dass die Forderungen nach
§ 15; Anhang 2; Abschnitt 3 "Explosionsgefährdungen";
Punkt 4.1 dokumentiert und wirksam sind.
Menge: 1,000 psch

**04.08.0440 Führungshülse für Einstiegshilfe liefern und einbauen**
Führungshülse für Einstiegshilfe (Haltestange) liefern
und einbauen einschl. aller Befestigungsarbeiten und
Befestigungsmittel.
Zum Befestigen an der Schachtwand
mit 4 Befestigungspunkten.
Hülse quadratisch 44 x 44 mm zur Aufnahme einer
Haltestange DU = 38 mm.
Führungshülse aus Edelstahl V4A.
Befestigungsmittel aus Edelstahl V4A.
Geprüft nach DIN EN 19572.
Menge: 1,000 St

#### Titel 04.09 Oberflächenwiederherstellung

**04.09.0010 Frostschutzschicht herstellen, bis 47 cm**
Frostschutzschicht aus Baustoffgemisch für Frostschutzschichten herstellen. Erhöhte Anforderungen (eA).
Anteil gebrochener Oberflächen:
  Brechkorngemisch=BKG - C100/0; C90/1; C90/3; C95/1
  Rundkorngemisch =RKG - C50/30; CNR/70; CNR.
Korngrößenverteilung des Baustoffgemisches muss über
gesamte Schichtdicke die Anforderungen der Tabelle 4
der TL SoB-StB erfüllen.
Frostunempfindliches Material muss Korngrößenbereich
der oberen 20 cm nach TL bzw. ZTV SoB-StB einhalten.
(Fliesskoeffizient nachfolgend als ECS bezeichnet.)
In Verkehrsflächen der Belastungsklassen Bk0,3 bis
Bk1,0. Baustoffgemische nach TL Gestein-StB außer Kalkstein: Widerstand gegen Zertrümmerung nach TL Gestein-
StB, Anhang A.
Baustoffgemische aus Kalkstein:
 Widerstand gegen Zertrümmerung
 SZ <= 26 M.-vH / LA <= 30 M.-vH
 SD <= 28 M.-vH / LA <= 33 M.-vH.
Baustoffgemisch 0/45. Bei Gemisch nach TL SoB-StB gilt:
bei RKG: Durchgang 2 mm >= 20 M.-vH;
bei BKG, wenn feine gewaschene GK mit ECS <= 30
  verwendet wird: Durchgang 2 mm >= 20 M.-vH;
bei Muschelkalk: feine gewaschene Gesteinskörnung
  mit ECS <= 30 und Durchgang 2 mm >= 20 M.-vH
  ODER feine entfüllerte Gesteinskörnung mit ECS >= 35
  und Durchgang 2 mm >= 17 M.-vH.
Für Baustoffgemische aus Muschelkalk gilt:
- Bei Maßnahmen innerorts sind Baustoffgemische
  mit Durchgang 0,063 mm
  <= 3,0 M.-vH (Anlieferungszustand) UND
  <= 5,0 M.-vH (eingebauter Zustand) zu verwenden.
Verformungsmodul EV2 auf der Oberfläche mindestens
120 MPa.
Einbaudicke bis 47 cm.
Baustoffgemisch ohne RC-Baustoffe und industriell
hergestellte Gesteinskörnungen.
Abgerechnet wird nach Auftragsprofilen.
Menge: 120,000 m3

**04.09.0020 Schottertragschicht herstellen.**
Schottertragschicht aus Baustoffgemisch für Schottertragschichten herstellen. Erhöhte Anforderungen (eA).
Baustoffgemisch muss aus mindestens drei
Gesteinskörnungen dosiert hergestellt werden.
Anteil gebrochener Oberflächen:
Brechkorngemisch - C100/0; C90/1; C90/3; C95/1.
Für Baustoffgemische aus Muschelkalk gilt:
- Bei Maßnahmen innerorts sind Baustoffgemische
  mit Durchgang 0,063mm
  <= 3,0 M.-vH (Anlieferungszustand) UND
  <= 5,0 M.-vH (eingebauter Zustand) zu verwenden.
Baustoffgemisch ohne RC-Baustoffe und industriell
hergestellte Gesteinskörnungen.
(Fliesskoeffizient nachfolgend als ECS bezeichnet.)
In Verkehrsflächen der Belastungsklassen Bk0,3 bis
Bk1,0. Baustoffgemische nach TL Gestein-StB außer Kalkstein: Widerstand gegen Zertrümmerung nach TL Gestein-
StB, Anhang A.
Baustoffgemische aus Kalkstein:
 Widerstand gegen Zertrümmerung
 SZ <= 26 M.-vH / LA <= 30 M.-vH
 SD <= 28 M.-vH / LA <= 33 M.-vH.
Baustoffgemisch 0/32.
Wenn feine gewaschene Gesteinskörnung mit ECS <= 30
  verwendet wird: Durchgang 2 mm >= 20 M.-vH;
bei Muschelkalk: feine gewaschene Gesteinskörnung
  mit ECS <= 30 und Durchgang 2 mm >= 20 M.-vH
  ODER feine entfüllerte Gesteinskörnung mit ECS >= 35
  und Durchgang 2 mm >= 17 M.-vH.
Verformungsmodul EV2 auf der Oberfläche mindestens
120 MPa.
Einbaudicke 15 cm.
Ungleichförmigkeitszahl U mindestens 13. Die Filterstabilität gegenüber dem Bettungsmaterial muss
eingehalten werden.
Menge: 50,000 m³

**04.09.0030 Straßenplanum herstellen Abweichung +-2 cm Verf. 120 MN/m2**
Planum herstellen.
Max. Abweichung von der Sollhöhe +2/-2 cm.
Verformungsmodul =  120 MN/m2
Kanal- und Leitungsgräben auf OK Hauptverfüllung
vor Einbau der Straßenbauschichten.
Menge: 240,000 m2

*Hinweis*
Für den Asphalteinbau gelten die Forderungen und
Hinweise der
ZTV-StB LSBB 21 zusätzlich zur ZTV Asphalt-StB 07
Fassung 2013
und TL Asphalt-StB 07 Fassung 2013!
Bitumenhaltige Bindemittel zur Herstellung des
Schichtenverbundes haben den
TL BE-StB 15 zu entsprechen.

Das abschnittweise Einbauen der Asphaltschichten auch
innerhalb des
Bauabschnittes ist einzurechnen und wird nicht
gesondert vergütet!

Notwendiger Handeinbau bzw. Einbau mit Kleintechnik
(Gehwegfertiger) in den schmalen Parkstreifen, um
Einbauten, in Aufweitungs- und Anpassungsbereichen
sowie in den Zwickeln u.dgl. ist in die entsprechenden
Asphaltpositionen einzukalkulieren.

Die vorhandenen Schächte sind während der Bauzeit und
während des Asphalteinbaues durch provisorische
Abdeckungen vor Beschädigung und Verunreinigungen zu
schützen.

Die Einbaudicken werden durch elektromagnetische
Dickenmessungen bestimmt.
Die Schichtdickenmessung der Asphaltschichten ist
gemäß ZTV-StB LSBB 21 eine Nebenleistung des AN. Der
Auftragnehmer hat die Messreflektoren vorzuhalten, zu
verlegen, zu kennzeichnen und die Messung und
Auswertung zu veranlassen.
Vorhalten und Bedienen des Dickenmessgerätes erfolgt
durch den AN im Beisein des AG.

Ebenfalls als Nebenleistung gemäß ZTV-StB LSBB 21 hat
der AN im Beisein des AG bzw. der BÜ den Nachweis der
profilgemäßen Lage und der Ebenheit der Fahrbahn zu
erbringen.
Die Ebenheit der Deckschicht in Längsrichtung ist
mittels Planograf und in Querrichtung mittels 4m-Latte
nachzuweisen.

**04.09.0040 Asphalttragschicht AC 32 TN, einlagig, Dicke 14 cm**
Asphalttragschicht aus Asphalttragschichtmischgut
AC 32 T N herstellen.
Lieferung und Einbau gemäß ZTV-StB LSBB 21,
ZTV Asphalt-StB 07 Fassung 2013 und TL-Asphalt-StB 07
Fassung 2013.
Anlieferung des Asphaltmischguts in thermoisolierten
Transportbehältern.
In Verkehrsflächen der Bk 1,0.
Einbau in Fahrbahn, Randstreifen, einlagig.
Anforderung an Verdichtung 3 98%.
Einbaudicke: 14 cm, in SW-Trasse.
Bindemittel: Bitumen 70/100.
Mitverwendung von Asphaltgranulat ist zulässig.
Notwendiger Handeinbau in Aufweitungsbereichen, um
Einbauten, in Zwickeln und Kleinflächen u.dgl. ist
einzukalkulieren.
Menge: 50,000 m2

**04.09.0050 Bitumenhaltiges Bindemittel aufspr.**
Bitumenhaltiges Bindemittel aufsprühen.
In Verkehrsflächen der Bk 1,0.
Unterlage = Asphaltbefestigung.
Mit Rampenspritzgerät.
Verschmutzte Unterlage vorher mit Saugkehrmaschine
und/oder Druckluft reinigen.
Kehrgut in Eigentum des AN übernehmen und von der
Baustelle entfernen.
Bindemittel = C60BP4-S gem. TL BE-StB 15.
Bindemittelmenge 300 g/m2.
Vor Einbau Asphaltdeckschicht.
Menge: 50,000 m2

**04.09.0060 Asphaltbeton AC 11 DN, Dicke 4,0 cm**
Asphaltdeckschicht aus Asphaltbeton AC 11 DN
herstellen.
Lieferung und Einbau gemäß ZTV-StB LSBB 21,
ZTV Asphalt-StB 07 Fassung 2013 und TL-Asphalt-StB 07
Fassung 2013.
Anlieferung des Asphaltmischguts in thermoisolierten
Transportbehältern.
In Verkehrsflächen der Bk 1,0.
Anforderung an Verdichtung 3 98%.
Einbaudicke 4,0 cm, in SW-Trasse.
Bindemittel = 50/70
Asphaltmischgut ohne Verwendung von Asphaltgranulat.
Notwendiger Handeinbau in Aufweitungsbereichen, um
Einbauten, in Zwickeln und Kleinflächen u.dgl. ist
einzukalkulieren.
Menge: 50,000 m2

**04.09.0070 Abstumpfungsmaßnah me durchführen bit.LFK 1/3 Gestein wie Decke Menge 1 kg/m2 maschinell**
StL-Nr. 2221139523111 1
Abstumpfungsmaßnahme zur Erhöhung der Anfangsgriffigkeit durch gleichmäßiges Aufbringen und Einwalzen von
Abstreukörnung durchführen. Nicht gebundene Abstreukörnung aufnehmen und nach Wahl des AN verwerten.
Abstreukörnung = leicht bituminierte Lieferkörnung 1/3.
Aus Gestein wie grobe Gesteinskörnung in Asphaltdeckschicht.
Abstreumenge = 1 kg/m2.
Maschinell abstreuen.
Menge: 50,000 m2

**04.09.0080 Verkehrsfläche kehren Walzasphalt VSM durchführen**
StL-Nr. 22211397721 1
Verkehrsfläche mit einer selbstaufnehmenden Kehrmaschine nach Verkehrsfreigabe unverzüglich nach Aufforderung
durch den AG kehren. Kehrgut aufnehmen und nach Wahl
des AN verwerten.
Verkehrsfläche = Fahrbahndeckschicht aus Walzasphalt.
Erforderliche Verkehrssicherungsmaßnahmen durchführen.
Menge: 50,000 m2

**04.09.0090 Anschlüsse mit Heißverguss**
Anschluss der Asphaltdecke als Heißvergußnaht in
Asphaltdeckschicht herstellen.
Fuge mit zwangsgeführten Fugenschneider schneiden
oder mit herausnehmbarer Einlage herstellen,
Fuge soweit erforderlich ausbessern bzw. nachschneiden,
säubern und trocknen,
Fugenwandung mit Voranstrich versehen und
den Fugenraum bis Oberkante verfüllen
mit heiß verarbeitbarer elastischer Fugenmasse Typ N1.
Fugen als Randfugen vor Borden, Zeilen, Übergängen,
Regeneinläufen, Einbauten, Anschlüssen u.ä.
in Asphaltbeton und Splittmastixasphalt
Fugentiefe 4 cm, Fugenbreite im Mittel 10 mm.
Menge: 80,000 m

**04.09.0100 Anschlüsse mit Heißverguss, Schächte**
Anschluss der Asphaltdecke als Heißvergußnaht in
Asphaltdeckschicht herstellen.
Fuge mit zwangsgeführten Fugenschneider schneiden
oder mit herausnehmbarer Einlage herstellen,
Fuge soweit erforderlich ausbessern bzw. nachschneiden,
säubern und trocknen,
Fugenwandung mit Voranstrich versehen und
den Fugenraum bis Oberkante verfüllen
mit heiß verarbeitbarer elastischer Fugenmasse Typ N1.
Fugen als Randfugen um Schächte, Schachtabdeckung DU
625 mm, in Asphaltbeton und Splittmastixasphalt.
Fugentiefe 4 cm, Fugenbreite im Mittel 10 mm.
Menge: 2,000 St

**04.09.0110 Deckschicht ohne Bindem. herst. KL. F.Einb. o. F. 0/8 Dicke 4,0 cm URM n. Unterl. AG**
StL-Nr. 2221125013121 1
Deckschicht ohne Bindemittel herstellen. Erschwernisse durch Einbauten, Schächte und Straßenabläufe werden gesondert vergütet.
In kleinen Flächen, Einbau ohne Fertiger.
Baustoffgemisch 0/8.
Einbaudicke = 4 cm.
Umweltrelevante Merkmale des Baustoffgemisches nach
Unterlagen des AG.
Menge: 200,000 m2

#### Titel 04.10 Landschaftsbau

**04.10.0010 Rasenansaat herstellen, RSM Regio Bösch/Seit/Trenn, Feinplanum herst., Menge 10 g/m2**
Rasenansaat mit RSM Regio herstellen.
Saatgut ohne Entmischung ausbringen, einarbeiten und
andrücken. Anfallenden Abfall, Steine, Fremdkörper,
Unkraut und schwer verrottbare Pflanzenteile ablesen,
Dauerunkräuter ausgraben; Durchmesser der Steine und
Fremdkörper 2 cm.
Ggf. vorwüchsige Kräuter ausmähen. Abfall und Mähgut
entsorgen. Entsorgen wird nicht gesondert vergütet.
Ansaat auf Seitenstreifen, Böschungen, Gräben und
Mulden.
Feinplanum herstellen.
Reine Saatgutmenge: 5 g/m2 (mit Füllstoff auf 10 g/m2
erhöht).
Zertifiziertes Saatgut nach den Regeln des VWW,
Lieferung im versiegelten Gebinde oder durch einen
zertifizierten Händler.
Zertifikat ist vor Ausführung der Rasenansaat dem AG
zur Prüfung und Freigabe des Saatgutes vorzulegen.

Regiosaatgutmischung (RSM Regio),
Produktionsraum 3: Mitteldeutsches Flach- und
Hügelland,
Ursprungsgebiet 5: Mitteldeutsches Tief- u. Hügelland,
Mischung 70/30 (Gräser/Kräuter) für Magerstandorte im
öffentlichen Grün.
Menge: 120,000 m2

**04.10.0020 Zaun aufnehmen Stahlgitterzaun Höhe 1,50-2,00 m Pfosten Stahl Abstand2,00-3,00m Pf.i.Beton30/80 Löcher schließen Mat.Lagerplatz**
StL-Nr. 221128101232221021
Zaun aufnehmen, einschließlich Verstrebungen.
Stahlgitterzaun.
Zaunhöhe über 1,50 bis 2,00 m.
Pfosten aus Stahl.
Pfostenabstand über 2,00 bis 3,00 m.
Pfosten mit Einzelfundament aus Beton, Durchmesser bis
30 cm, Tiefe bis 80 cm.
Pfostenlöcher entsprechend der sie umgebenden Fläche
schließen. Material aus Baubereich.
Wiederverwendbares Zaunmaterial säubern und zum Lagerplatz nach Unterlagen des AG fördern und abladen. Übriges Material nach Wahl des AN verwerten.
Menge: 5,000 m

**04.10.0030 Stahlgitterzaun des AG herstellen Pf.L2,2m Fu.30x80 Feldlänge 2,50 m Doppelstabmatte Aushub verwerten Mat.Lagerpl.abh.**
StL-Nr. 221128221941102011
Stahlgitterzaun des AG, einschließlich der erforderlichen Erdarbeiten, herstellen. Fehlende Verbindungsteile
aus nichtrostendem Stahl mindestens der Stahlsorte A2
liefert AN. Eck- und Endausbildung werden gesondert
vergütet.
Zaunhöhe 'wie Bestand (1,50 bis 1,80 m)'
Pfostenlänge = 2,20 m. Betonfundament C12/15, Durchmesser = 30 cm, Tiefe = 80 cm, bis 5 cm unter Oberkante
Gelände.
Feldlänge = 2,50 m.
Doppelstabmatte aus senkrechten und waagerechten Drahtstäben. Senkrechte Drähte 6 mm, zwei waagerechte Drähte
6 mm, Maschenweite 50x200 mm.
Bodenklasse 3 bis 5, Überschüssiges Aushubmaterial nach
Wahl des AN verwerten.
Material vom Lagerplatz des AG abholen. Material auf-
und abladen. Länge des Förderweges nach Unterlagen des
AG.
Menge: 5,000 m

#### Titel 04.11 Rückbau CKA Söhesten

*Hinweis*
Die bestehende Containerkläranlage Söhesten ist als
Festbettbiologie, bestehend aus
- Siebanlage e=3mm-
- Vorklärung, 6 Kammern, Schlammabzug mittels
Förderschnecke
- Festbettbelebung, 6 Kammern, belüftet
- Nachklärung, 6 Kammern, Schlammabzug mittels
Förderschnecke
- Schlammspeicher ausgebildet.

Einrichtungen zur Schlammrückführung oder interner
Rezirkulation sind nicht vorhanden.
Die  Anlage  wird  derzeit noch über ein  vorhandenes
Zulaufpumpwerk  beschickt.

Technische Daten:
Vorklärvolumen  6,0 m3
Festbettvolumen  12,6 m3
Nachklärvolumen  6,0 m3
Oberfläche Nachklärung  2,5 m2
Spez. Oberfläche Festbett  150 m2/m3
Siebrechen  ja
Biologie  Festbett
Int. Rezirkulation NKB --> VKB, bez. auf Q  0%
Schlammstabilisierung ATS  nein

CKA - Typ:
Envicon Modul KLäranlage, VCK Typ H
L = ca. 6,800 mm
B = Ca. 2.400 mm
H = ca. 2.800 mm

Der Rückbau der CKA Muschwitz beinhaltet folgende
Komponenten:

- Envicon Modul Kläranlage, VCK Typ H einschließlich
- Abdeckungen
- Siebre chen
- Rechengutrutsche
- Ablaufkasten
- Laufsteg
- Treppe
- Fundamente
- innenliegende Anlagenteile Waschstelle (im Container)
- Maschinentechnik im Maschinenraum

einschließlich außerhalb der CKA gelegene Anlagenteile
wie:
- Zulauf und Ablaufleitungen bis DN100
- Abwasserhebeanlage einschl. aller dazugehörigen
elektr. u. mech. Bestandteile
Schlammstapelbehälter V =  ca. 12m3

CKA einschl. aller dazugehörigen Komponenten rückbauen
und entsorgen nach Wahl des AN.
Entsorgungsnachweis durch AN gegenüber dem AG
erbringen und überreichen.

Gleichzeitig ist die umliegende Geländeoberfläche
(Freifläche) des Containerstandortes wieder als
unbefestigte Freifläche mit Oberbodenauftrag und
Rasenansaat herzustellen.

**04.11.0010 Abbruch Containerkläranlage mit Abbruch, Transport, Entsorgung**
Abbruch Containerkläranlage
mit Abbruch, Transport, Entsorgung

Der Rückbau der CKA Muschwitz beinhaltet folgende
Komponenten:

- Envicon Modul Kläranlage, VCK Typ H einschließlich
- Abdeckungen
- Siebre chen
- Rechengutrutsche
- Ablaufkasten
- Laufsteg
- Treppe
- Fundamente
- innenliegende Anlagenteile Waschstelle (im Container)
- Maschinentechnik im Maschinenraum

einschließlich außerhalb der CKA gelegene Anlagenteile
wie:

- Zulauf und Ablaufleitungen bis DN100
- Abwasserhebeanlage einschl. aller dazugehörigen
elektr. u. mech. Bestandteile
Schlammstapelbehälter V =  ca. 12m3

CKA einschl. aller dazugehörigen Komponenten rückbauen
und entsorgen nach Wahl des AN.
Entsorgungsnachweis durch AN gegenüber dem AG
erbringen und überreichen.

Gleichzeitig ist die umliegende Geländeoberfläche
(Freifläche) des Containerstandortes wieder als
unbefestigte Freifläche mit Oberbodenauftrag und
Rasenansaat herzustellen.
Menge: 1,000 St

### LOS 05 Los 5 - BA 5 - TWL Kreischau - Stößwitz

#### Titel 05.01 Baustelleneinrichtung

**05.01.0010 Baustelleneinrichtung**
Geräte, Werkzeuge und sonstige Betriebsmittel, die zur
vertragsgemäßen Ausführung der Bauleistungen
erforderlich
sind, auf die Baustelle bringen, bereitstellen und
soweit der Geräteeinsatz nicht gesondert vergütet
wird - betriebsfertig aufstellen einschl. der dafür
notwendigen Arbeiten. Die erforderlichen festen Anlagen
herstellen. Baubüros, auch für die wöchentliche
Bauberatung
des AG inkl. Tische und Sitzgelegenheiten für mind. 8
Personen, Unterkünfte, Werkstätten, Lagerschuppen und
dgl.,
soweit erforderlich, antransportieren, aufbauen und
einrichten.
Strom-, Wasser-, Fernsprechanschluss sowie
Entsorgungseinrichtungen und dgl. für die Baustelle,
soweit
erforderlich, herstellen. Bei Bedarf Lagerplätze,
sonstige
Platzbefestigungen und Wege im Baustellenbereich
anlegen.
Oberbodenarbeiten einschl. Beseitigen von Aufwuchs für
die
Baustelleneinrichtung, soweit erforderlich, ausführen.
Flächen
beschaffen, sofern die vom AG zur Verfügung gestellten
nicht ausreichen. Durch den AG können nur die Flächen
innerhalb der engen Baufeldgrenzen zur Verfügung
gestellt
werden!
Kosten für Vorhalten, Unterhalten und Betreiben der
Geräte,
Anlagen und Einrichtungen einschl. Mieten, Pacht,
Gebühren
und dgl. werden nicht mit dieser Pauschale, sondern
mit den
Einheitspreisen der betreffenden Teilleistungen
vergütet.
Soweit nicht für bestimmte Leistungen für das
Einrichten der
Baustelle gesonderte Positionen im Leistungsverzeichnis
enthalten sind, gilt die Pauschale für alle Leistungen
dieses
Abschnittes des Leistungsverzeichnisses.
Zufahrt zur Baustelle vorhanden.
Menge: 1,000 psch

**05.01.0020 Baustelle räumen Dies. LV-Abschn.**
StL-Nr. 21910111202 1
Baustelle von allen Geräten, Anlagen, Einrichtungen und
dgl. räumen. Benutzte Flächen und Wege entsprechend dem
ursprünglichen Zustand herrichten. Soweit nicht für
bestimmte Leistungen für das Räumen der Baustelle gesonderte Positionen im Leistungsverzeichnis enthalten
sind, gilt die Pauschale
für alle Leistungen dieses Abschnittes des Leistungsverzeichnisses.
Menge: 1,000 Psch

**05.01.0030 Koordinierungs- / Erschwernispauschale**
Erschwernispauschale für die Koordinierung der aller
an der Baudurchführung
beteilgten Gewerke sowie für die Abstimmungen mit
Anliegern und
Versorgungsunternehmen.
Mit der Pauschale sind alle Aufwendungen für die
eigenverantwortliche Koordinierung mit den
Spartenträgern und
den Anliegern abgegolten.
In die Pauschale sind folgende Aufwendungen zu
kalkulieren:
- Abstimmungen mit Spartenträgern und deren NAN bzgl.
Bauablauf und Bereitstellung eines Zeitfensters zur
Realisierung der Medien-Trasse
- Gewährleistung des freien Zugangs
- sämtliche Erschwernisse bei der Ausführung der
Leistungen
durch Bautätigkeit eines anderen Bauunternehmens
innerhalb des Baufeldes,
- Berücksichtigung von Baustillstandszeiten aufgrund
Bautätigkeit der Spartenträger im Baufeld
- Abstimmungen mit den Anliegern und Aufwendungen für
die
Aufrechterhaltung der Zugänglichkeit der Grundstücke.
Im Zuge der Bauarbeiten können vor- oder
frühgeschichtliche Baudenkmäler oder
Kampfmittel angetroffen werden.
In diesem Falle ist sofort mit dem AG und dem
bauüberwachenden Ingenieurbüro
Verbindung aufzunehmen und das weitere Vorgehen
abzusprechen.
Die Fundstellen sind bis zu einer Entscheidung durch
den AG zu sichern.
Die aufgrund der Unterbrechung entstehenden Kosten des
AN werden mit der
folgenden Position abgegolten.
Diese Position kommt jedoch nur nach vorheriger
Festlegung durch den AG / die BÜ
zur Abrechnung.
Menge: 1,000 psch

**05.01.0040 Zuschlag Unterbrechung**
Zuschlag zu vorstehenden Positionen für die laufenden
Kosten
des AN während der Unterbrechung für Verkehrssicherung,
allgemeine Baustellenkosten und allgemeine
Geschäftskosten.
Vergütet wird ein Verrechnungssatz, der alle
Aufwendungen für
den Stillstand der Geräte sowie die Kosten für das
eingesetzte
Personal einschließlich sämtlicher Zuschläge enthält.
Abgerechnet wird nach angeordneten Stillstandszeiten.
Abrechnung je Arbeitsstunde (Arbeitstag = Montag bis
Freitag)
abzüglich der gesetzlichen Feiertage,
Schlechtwettertage
gemäß Festlegung durch das Arbeitsamt
und der Bauferien des AN.
Menge: 5,000 h

**05.01.0050 Bauzaun aufstellen und entfernen Zaunhöhe 2,0 m Stahlgitter-FT**
Bauzaun einschl. der erforderlichen Tore und Pfosten
standsicher aufstellen, während der Bauzeit vorhalten
und
unterhalten sowie nach Beendigung der Bauzeit
entfernen.
70 v.H. des Preises werden nach Aufstellen, der Rest
nach
Entfernen des Bauzaunes vergütet.
Zaunhöhe = 2,00 m.
Zaun aus Stahlgitter-Fertigteilen, verschraubbar.
Menge: 30,000 m

**05.01.0060 Bauzaun umsetzen Zaunhöhe 2,0 m StahlgitterFT**
Bauzaun innerhalb der Baustelle bis zu drei mal
umsetzen.
Nicht wiederverwertbare Teile ersetzen.
Zaunhöhe = 2,00 m.
Zaun aus Stahlgitter-Fertigteilen, verschraubbar.
Menge: 30,000 m

**05.01.0070 Stahlplatten zur behelfsmäßigen Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der maximal gleichzeitig
auf der Baustelle eingesetzten Stahlplatten
Menge: 2,000 St

**05.01.0080 Register für nicht gefährl. Abfälle f.ges.LeistgsVerz**
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 psch

**05.01.0090 Einholen von Plänen**
Einholen von Plänen von Versorgungsleitungen
im öffentlichen Straßenbereich einschließlich aller
dabei anfallender Genehmigungskosten
zur Erlangung der Aufgrabegenehmigung
des jeweiligen Vesorgungsträgers.
Menge: 1,000 Psch

**05.01.0100 Bestandsplan**
Vollständige Bestands- und Vermessungsunterlagen
einschließlich aller notwendigen Leistungen wie
Vermessungsleistung, Planerstellung u.ä.
für Verkehrsanlagen und Kanäle unter Einbeziehung
unmittelbar angrenzender Bauwerke, Anlagen,
Versorgungsmedien u. dgl. herstellen und dem AG
übergeben.
- Lageplan: M 1:250 mit Eintragung der Stationierung,
Materialien, Schachtdaten usw.
- Detailpläne der Bauwerke: M 1:50 (Schnitte,
Grundrisse) inkl.
Einmessung und Vermaßung z.B. der Rohrenden
- Längsschnitte: M 1:100/1000 mit Vemaßung der Abzweige
zur Vorlage mit der Schlußrechnung in analoger und
digitaler
Form.
- Kanaldaten im Format ISYBAU (XML) - Anforderungen an
Planinhalte und Darstellungsform von
abwassertechnischen
Fachplänen, z. B. Maßstäbe, Festlegungen, gemäß BFR
Verm
Lieferung:
4-fach Lichtpause oder Kopie mit Randeinfassung und
Lochverstärkung,
2-fach auf Datenträger im DXF-/DWG-Format (CD
einschließlich
DXF-Datenaustauschformular).
2-fach auf Datenträger im PDF-Format (CD)
Die Übergabe an den AG hat vor der Zustandsfeststellung
/ vor der VOB-Abnahme zu erfolgen.
Sämtliche Vermessungsarbeiten durch einen
Vermessungsingenieur
durchführen. Erforderliche Polygon- und
Höhenpunkte einmessen.
Lagesystem: LS 489 (UTM-Koordinaten) UTM-Zone 32,
Höhensystem: HS 170 DHHN 2016 NHN-Höhen in Meter.
Erforderliche Umrechnungen bzw.
Koordinatentransformationen
infolge unterschiedlicher Lage- oder
Höhensysteme sind einzurechnen!
Menge: 1,000 St

**05.01.0110 Führen Bautagesberichte**
Durch den AN sind täglich Bautagesberichte zu
erstellen,
welche dem AG mindestens wöchentlich zur Kontrolle
vorzulegen und zu übergeben sind.
Die Bautagesberichte müssen folgende Angaben enthalten:
1. Regelmäßige Angaben:
? Bezeichnung der Baumaßnahme,
? Zeitpunkt der Aushändigung der Ausführungsunterlagen
(genaue Bezeichnung der Unterlagen) sowie ggf. von
Änderungen und Berichtigungen an den Auftragnehmer,
? Beginn und Fertigstellung der einzelnen Bauarbeiten,
? das Wetter sowie die höchste und niedrigste
Temperatur,
? erbrachte Leistungen der Auftragnehmer
? die Zahl der von ihnen beschäftigten Mitarbeiter,
getrennt
nach deren Qualifikation (Polier, Facharbeiter,
Hilfsarbeiter),
? Einsatz von Großgerät: Zugang, Einsatz und Abgang,
sowie
Dauer und Ursache bei etwaigem Ausfall,
? Eingang der vom AN gelieferten bzw. vom AG
beigestellten
Stoffe und Bauteile,
? Vorlage der Prüfungsergebnisse vorgeschriebener
Baustoff-,
Boden- und Wasserprüfungen,
? Dokumentation der Leistungen, die durch den
Baufortschritt
verdeckt werden
2. Besondere Angaben:
? Unterbrechung und Verzögerung der Arbeiten mit den
Ursachen,
? bei Behinderungsanzeigen von Auftragnehmern:
detaillierte
Erfassung aller Sachverhalte, die für die Beurteilung
der
Gründe und des Umfanges der Behinderung von Bedeutung
sein können und später zweifelsfreie Feststellungen
ermöglichen
? mündliche Weisungen an Vertreter des Auftragnehmers
(Name und Inhalt der Weisung),
? Personalwechsel (Bauleiter des Auftragnehmers)
? Notwendigkeit, Beantragung und Genehmigung etwaiger
Abweichungen von den ausgehändigten Bauzeichnungen,
? Abweichungen der Beschaffenheit des Baugrundes von
den
Angaben in der Leistungsbeschreibung,
? bei Bauarbeiten, die durch den Wasserstand offener
Gewässer beeinflusst werden, die Wasserstände einmal
oder
falls erforderlich mehrmals täglich.
Sämtliche damit verbundenen Aufwendungen sind
einzurechnen.
Menge: 1,000 psch

**05.01.0120 Anliegerinformation**
Anliegerinformationen
Rechtzeitige schriftliche Information aller
unmittelbar sowie in
angrenzenden Bereichen betroffenen Anlieger mittels
Postwurfsendung vor Beginn des Leistungsabschnittes,
mit der
Angabe zu Beginn und voraussichtlichem Ende sowie den
zu
erwartenden Beeinträchtigungen insbesondere zur
Zufahrt und
Zugänglichkeit der Grundstücke unter Angabe des Namens
und der Telefonnummer des Bauleiters/Poliers des AN.
Ständige Informationen der betroffenen Anlieger im
Zuge der
Baudurchführung, wenn erforderlich auch in
Teilabschnitten
und bei bauzeitlichen Unterbrechungen.
Mehrmalige Aufstellung und Verteilung der
Anwohnerinformationen entsprechend Baufortschritt ist
einzukalkulieren.
Menge: 1,000 psch

**05.01.0130 Vermessungspunkte sichern**
Trigonometrische Festpunkte vor dem Verlorengehen und
vor Lageveränderungen sichern. Aufrechterhaltung der
Sicherung während der gesamten Bauzeit.
Sicherung nach Wahl des AN.
Vermessungspunktunterlagen einholen.
Punkte im Baubereich lagemäßig (Koordinaten) einmessen,
und Lageriss an AG übergeben.
Menge: 1,000 Psch

**05.01.0140 Grenzpunkte sichern**
Grenzpunkte vor dem Verlorengehen und vor
Lageveränderungen sichern. Aufrechterhaltung der
Sicherung
während der gesamten Bauzeit.
Sicherung nach Wahl des AN.
Grenzpunkte im Baubereich lagemäßig (Koordinaten)
einmessen und Lageriss an AG übergeben.
Menge: 2,000 St

**05.01.0150 Absteckung der Leitungsachse und Knotenpunkte**
Die Absteckung der Hauptachse und der Schachtstandorte
sowie aller Abzweige, Winkel und Knoten  hat  durch
den  AN  vor Baubeginn zu erfolgen.
Mit den Ausführungsunterlagen wird dem AN eine
Koordinaten- liste der Knotenpunkte und
Schachtbauwerke zur Verfügung gestellt. Die damit
verbundenen notwendigen Vermessungsleistungen, Sichern
der Absteckpunkte und Erstellung von Plänen sind
einzukalkulieren.
Überprüfung der Höhenfestpunkte während der Bauzeit
und ggf. neue Einmessung.
Abrechnung nach Meter Leitungsachse
Kanalsammelleitungen (keine Anschlussleitungen).
Menge: 755,000 m

**05.01.0160 Lichtbilder herst . und liefern**
StL-Nr. 219101620 1
Lichtbilder über den wesentlichen Bauablauf des Bauwerks in digitalisierter Form (Auflösung mindestens
1024 mal 768 Pixel, 24 Farben) mit Digitalkamera herstellen und auf mit dem AG abgestimmten Datenträger (CD
oder DVD) liefern. Das Komprimierungsverhältnis bzw.
die Bildqualität ist so zu wählen, dass durch die Komprimierung keine für den Sachverhalt wesentlichen Bildinformationen verloren gehen.
Menge: 20,000 St

**05.01.0170 Beweissicherung**
Durchführung der Beweissicherung zur Feststellung
des Zustandes der im Bau- und Zufahrtsbereich
vorhandenen Grundstücke und baulichen Anlagen
zur Vermeidung unberechtigter Ansprüche Dritter
(ca. 3 Grundstücke  mit Haupt- und Nebengebäuden sowie
Einfriedungen und Stützmauern), soweit diese durch die
Bauarbeiten in Mitleidenschaft gezogen werden können.

Sämtliche besondere Maßnahmen zur Beweissicherung in
Abstimmung mit den jeweiligen Anliegern bzw.
Eigentümern und dem AG durchführen.
Feststellung des Zustandes der baulichen Anlagen im
Baustellen- und Zufahrtsbereich (Straßen, Wege,
Gebäude etc.), Versorgungs- und Entsorgungsleitungen, Geländeoberflächen, Hecken, Zäune, Mauern,
Gärten, Grünflächen u. dgl. durch Lichtbildaufnahmen.
Sind bereits Risse oder andere Schädigungen vorhanden,
so sind diese zu dokumentieren.
Die Befestigungsart der Zufahrtswege und Straßen ist zu
benennen.
Erstellen einer Niederschrift mit Fotografien,
Anbringen von Siegeln und dgl. in Abstimmung mit dem
AG. Diese sind von den jeweiligen Besitzern
anzuerkennen.
Alle erforderlichen Leistungen zu Feststellung und
Dokumentation von Schäden an gefährdeten  bzw.
beeinträchtigten baulichen Anlagen, Leitungen,
Schächte, befestigter Flächen o. dgl. sowie
benachbarter Grundstücke während der gesamten Bauzeit
durchführen.

Die Beweissicherung ist durch einen amtlich
zugelassenen Sachverständigen zu erstellen.
Diese Beweissicherung beinhaltet ein Vorschau- und ein
Nachschaugutachten in jeweils 2-facher Ausfertigung.
50 v.H. der Pauschale werden nach Übergabe des
Vorschaugutachtens, der Rest nach Übergabe des
Nachschaugutachtens inkl. der
Freistellungsbescheinigungen Dritter vergütet.

Das Beweissicherungsverfahren ist vor Beginn der
Bauarbeiten mit dem AG durchzuführen.
Abschlussaufnahme nach Beendigung der Bauarbeiten mit
Abschlussbericht einschließlich Auswertung durchführen.

Der AN ist für die volle Sicherheit auf der Baustelle
und somit auch für die Sicherheit und den Schutz
angrenzender Bauwerke und Anlagen verantwortlich.
Menge: 1,000 Psch

**05.01.0180 Zwischenlagerfläche einrichten, räumen**
Lagerfläche im Bereich der Baustelle für die getrennte
Zwischenlagerung von Aushubboden bis zum Vorliegen der
Deklarationsanalysen und die Verwertung bzw.
Weiterverwendung einrichten, unterhalten, vorhalten und
räumen.
Einholen aller erforderlichen Genehmigungen und
Herrichten
der Lagerfläche entsprechend der Genehmigungsauflagen.
Vorhandene Straßenbefestigung nach Wahl des AN z.B.
durch
Auslegen von Vlies, Stahlplatten o.ä. schützen.
Unbefestigte Bereiche durch Auslegen von
wasserundurchlässigen
Folien o.dgl. vor Verunreinigungen schützen.
Dazu ca. 5 cm feine Gesteinskörnung aufbringen, Folie
auslegen, Folie mit 5 cm feiner Gesteinskörnung
abdecken,
25-30 cm grobe Gesteinskörnung aufbringen und
verdichten
Ggf. Oberboden auf der im Anschluss an die Baumaßnahme
wieder zu nutzenden Fläche abschieben, in Mieten
lagern und
nach Beendigung der Baumaßnahme wieder ordnungsgemäß
herstellen inkl. Rasenansaat.
Die Bestätigung des Eigentümers über die ordnungsgemäße
Wiederherstellung ist dem AG vorzulegen.
Die schadlose Ableitung des Oberflächenwassers der
Lagerfläche
ist Sache des AN.
Ansprüche Dritter aufgrund von Staub- und
Lärmemissionen
sind durch den AN zu regulieren.
Alle Materialien nach Ende der Arbeiten aufnehmen, in
Eigentum AN
übernehmen und einer Verwertung zuführen.
Änderungen sind nur vorab mit Zustimmung des AG
zulässig.
Evtl. anfallende Nutzungsentgelte sind einzurechnen und
werden nicht gesondert vergütet.
Einrichtung des Lagerplatzes nach Abstimmung und
Freigabe
mit dem AG.
Durch den AG können nur die Flächen innerhalb der engen
Baufeldgrenzen zur Verfügung gestellt werden!
Menge: 1,000 St

#### Titel 05.02 Verkehrssicherung

**05.02.0010 Verkehrsflächen unterhalten**
Verkehrsflächen zur Aufrechterhaltung des öffentlichen
und Anlieger-Verkehrs innerhalb des Baubereiches und
in  angrenzenden Straßen und Wegen einschließlich zwischenzeitlich benutzter Behelfsfahrstreifen
und Behelfswege verkehrssicher unterhalten.
Verkehrsflächen bei Bedarf, jedoch mindestens einmal
wöchentlich, oder nach Aufforderung durch den AG
säubern.
Ein- und Ausfahrtsbereiche auf die öffentlichen
Straßen (Bauanfang und -ende) mindestens einmal
täglich reinigen.
Menge: 1,000 Psch

**05.02.0020 Verkehrsführung,-sicherung und -regelung**
Einrichtungen zur Verkehrsführung, -sicherung und
-regelung nach StVO und gemäß Baubeschreibung
unter Aufrechterhaltung des Verkehrs aufstellen,
vorhalten,
unterhalten und betreiben, ggf. mehrfach
umsetzen und abbauen. Vorübergehende
Sicherungsmaßnahmen
durchführen. Vorhandene Verkehrsschilder
entsprechend verkehrsrechtl. Anordnung außer Kraft und
wieder in Kraft setzen. Das Abdecken bzw.
Außerkraftsetzen
von Verkehrszeichen oder Wegweisern hat kontaktlos zu
erfolgen.
Der Ersatz beschädigter oder abhanden gekommener
Teile der Einrichtungen ist eingerechnet.
Lichtzeichenanlagen sind nicht eingerechnet.
In diese Position sind die Gebühren für
verkehrsrechtliche
Anordnungen einzurechnen (je Straße eine
Anordnung).
70 v.H. der Pauschale werden nach betriebsfertigem
Aufstellen, der Rest nach Beseitigen vergütet.
Umbau der Verkehrssicherung entsprechend Technologie
des
AN und der Bauabschnitte ist ca. 4 Wochen im Voraus
dem AG
anzuzeigen.
Menge: 1,000 Psch

**05.02.0030 Absperrgerät, Warneinrichtung aufb., abb. u. vorh. Absperrschranke 250x2000**
Absperrgerät oder Warneinrichtung betriebsfertig
aufbauen,
vorhalten, warten, instand setzen, betreiben und
abbauen. Vorübergehende Verkehrssicherungsmaßnahmen
durchführen. Die Kontrolle wird gesondert vergütet.
Absperrschranke Größe 250 x 2000 mm mit
Aufstellvorrichtung.
Mit retroreflektierender Folie Klasse RA2.
Mit 3 Richtstrahlern einseitig, gelbes Dauerlicht, WL1.
Energieversorgung nach Wahl des AN.
70 v.H. des Preises werden nach Aufstellen, der Rest
nach
Beseitigen vergütet.
Menge: 5,000 St

**05.02.0040 Absperrger. oder Warneinr. umsetzen wie Vorposition**
Absperrgerät oder Warneinrichtung innerhalb des
Arbeitsstellenbereiches
umsetzen. Vorübergehende Verkehrssicherungsmaßnahmen
durchführen.
Absperrgerät oder Warneinrichtung wie in Vorposition
beschrieben.
Menge: 5,000 St

**05.02.0050 Kontrolle der Arbeitsstellensicher. zwei bzw. einmal Schriftl.Dokument**
Kontrolle der Arbeitsstellensicherung und der
Umleitungsbeschilderung bzw. sonstigen
Verkehrssicherungsmaßnahmen gem. ZTV-SA durchführen.
Die Kontrolle ist unmittelbar nach deren Durchführung
zu erfassen und zu dokumentieren.
Arbeits- und Hilfsmittel sind vom AN zu stellen und dem
AG jederzeit zugänglich zu machen.
Kontrolle zweimal täglich, an arbeitsfreien Tagen
einmal täglich.
Kontrolle ist schriftlich zu dokumentieren.
Für die gesamte Bauzeit.
Menge: 1,000 Psch

**05.02.0060 Straßenbrücke herstellen u. beseitigen, 15 to**
Straßenhilfsbrücke herstellen, für die Dauer der
vertraglichen
Ausführungsfrist vorhalten und beseitigen.
Belastung bis 15 t  Achslast,
mit Schutzgeländer,
Nutzbreite der Fahrbahn 3,50 m,
Länge bis 5,00 m.
Schrammborde aus Holz.
Menge: 1,000 St

**05.02.0070 Straßenbrücke umsetzen, 15to**
Straßenhilfsbrücke in Geländehöhe umsetzen nach
besonderer Anordnung des AG während der
Ausführungszeit der vertraglichen Leistungen des AN,
Belastung bis 15 to,
Nutzbreite der Fahrbahn 3,50 m,
Länge bis 5,00 m.
Schrammborde aus Holz.
Menge: 1,000 St

**05.02.0080 Baustraße herstellen und räumen**
Behelfsmäßige Straße für Baustell-, Fahrzeugverkehr
wie folgt herstellen und nach Nichtgebrauch wieder
beseitigen.

Folgender Aufbau ist einzukalkulieren:
(Aufbau von unten nach oben)

- Geotextil GRK 4
- Geogitter Zugfestigkeit längs und Quer >= 40kN/m,
biaxial gestreckt, knotenstabil
- 30 cm Schotter (Brechkorn 0/45 - 0/56
- Geogitter Zugfestigkeit längs und Quer >= 40kN/m,
biaxial gestreckt, knotenstabil
- 30 cm Schotter (Brechkorn 0/45 - 0/56

Der Einbau ist vor Kopf vorzusehen.

Im Zuge des Rückbaus von Baustraßen sind verfestigte
Flächen fachgerecht wieder herzustellen.
(Beseitigung von Ablagerungen, Auflockern von
Verfestigungen)

Ansaat temporär betroffener Bereiche mit geeigneter
regionaler u. standortgerechter Saatgutmischung -
Ursprungsgebiet (UG) 05 "Mitteldeutsches Tief- u.
Hügelland" mit dem Produktionsraum "Mitteldeutsches
Flach- u. Hügelland", 30% Blumen, 70% Gräser.
Menge: 250,000 m²

#### Titel 05.03 Vorarbeiten, Sicherungsarbeiten, Aufbruc

*Hinweis*
In nachfolgenden Positionen sind die kompletten
Aufwendungen für das fach- und
höhengerechte Auflagern, Einbetten und Ummanteln der
Leitungen und Kabel
während der Erdstoffaufnahme und dem -wiedereinbau
einschl. die
Mehraufwendungen Verbauarbeiten einzukalkulieren.
Gleichfalls wird ausdrücklich darauf hingewiesen, daß
die mit dem Kabel verlegten
Schutzmaßnahmen ( Schutzrohre u. dergl.) in die
Sicherung einzubeziehen sind und
nicht zusätzlich vergütet werden.
Beschädigungen an den Leitungen und Kabeln einschl.
der Schutzmaßnahmen
gehen zu Lasten des Auftragnehmers. Im Bereich
erdverlegter Kabel sind nur
Handschachtungen erlaubt. Sollte es bei der
Bauausführung zu Behinderungen mit
Leitungen bzw. Kabeln von Versorgungsträgern kommen,
hat sich der AN an das
zuständige Versorgungsunternehmen zu wenden und
erforderlichenfalls eine
vorübergehende Stillegung bzw. Freischaltung zu
beantragen. Diesbezüglicher
Stillstand der Baumaßnahme wird nicht gesondert
vergütet. Es wird ausdrücklich
darauf hingewiesen, daß der erforderliche Handaushub
infolge Kreuzungen und
Parallelverlauf mit Kabeln und Leitungen nicht
gesondert vergütet wird. Die
Erschwernisse und Aufwendungen sind in die
Einheitspreise der nachfolgend
aufgeführten Positionen einzukalkulieren.

**05.03.0010 Suchschachtung**
Boden für Suchgraben ausheben
zur Freilegung von Kabeln und Rohrleitungen,
ab Geländeoberfläche,
Aushub seitlich lagern, verfüllen und verdichten,
Aushubtiefe bis 2,5 m
Bodenklasse 3 bis 5 (DIN 18300:2012-09),
Homogenbereiche  A und B lt. Baugrundgutachten.
Zuordnungsklasse nach LAGA bis Z1.2.
Verbau entsprechend statischen und konstruktiven Er-
fordernissen herstellen, vorhalten und von der Baustelle entfernen.
Wasserhaltung bis zu einer Pumpenleistung von 10 m3
Fördermenge mal 5 m Förderhöhe je Stunde und Haltung
ausführen.
Abgerechnet wird mit senkrechten Wänden.
Diese Position ist nur bei Leitungen anzuwenden,
deren Lage nicht aus den Bestandsplänen zu ersehen ist.
Vor der Ausführung ist die ausdrückliche
Anordnung des AG/der BÜ einzuholen.
Menge: 3,000 m3

**05.03.0020 Handschachtung**
Handschachtung
Boden in Handschachtung ausheben,
ab Geländeoberfläche,
Aushub lösen, laden und fachgerecht entsorgen.
Aushubtiefe bis 2,5 m.
Bodenklasse 3 bis 5 (DIN 18300:2012-09),
Homogenbereiche A und B lt. Baugrundgutachten.
Zuordnungswert nach LAGA bis Z 1.2.
Vor der Ausführung ist die ausdrückliche
Anordnung des AG/der BÜ einzuholen!
Menge: 3,000 m3

**05.03.0030 Sicherung Kabel**
Näherung (Längs- und Querlage) zu Elektrokabeln,
Datenkabel, Telekom, Antenne, o.ä. erdverlegt.
Kabel vorsichtig freilegen und sichern.
Vorschriften des Versorgungsbetriebes beachten,
einschließlich aller Erschwernisse bei Erd- und
Verbauarbeiten.
Handschachtung bis 1,5 m3/m in Boden Bodenklasse 3 bis
5 (DIN 18300:2012-09), Homogenbereiche A und B lt.
Baugrundgutachten sind einzurechnen.
Ausführung nach Wahl des AN, in Abstimmung mit dem
Leitungseigentümer.
Sicherung für die Dauer der vertraglichen
Ausführungsfrist vorhalten und beseitigen.
Nach Beendigung der Arbeiten Wiederherstellung der
Bettung und Umhüllung mit Sand. Material liefern.
Abdeckung mit Warnband herstellen.
Position gilt nicht für zu erneuernde Leitungen dieser
Ausschreibung!
Menge: 5,000 m

**05.03.0040 Sicherung Kabelbündel**
Kabelbündel, bestehend aus mehreren Kabeln,
die im Abstand von bis zu 50 cm neben- und übereinander
liegen, in Betrieb befindlich, vorsichtig freilegen
und sichern,
Vorschriften des Versorgungsbetriebes beachten,
einschließlich aller Erschwernisse bei Erd- und
Verbauarbeiten.
Handschachtung bis 1,5m3/m in Boden Bodenklasse 3 bis
5 (DIN 18300:2012-09), Homogenbereiche A und B lt.
Baugrundgutachten sind einzurechnen.
Ausführung nach Wahl des AN, in Abstimmung mit dem
Leitungseigentümer.
Sicherung für die Dauer der vertraglichen
Ausführungsfrist vorhalten und beseitigen.
Nach Beendigung der Arbeiten Wiederherstellung der
Bettung und Umhüllung mit Sand. Material liefern.
Abdeckung mit Warnband herstellen.
Position gilt nicht für zu erneuernde Leitungen dieser
Ausschreibung!
Menge: 5,000 m

**05.03.0050 Sicherung Kanäle, Leitungen bis DN 400**
Entwässerungs-, Fernwärmeleitungen bis DN 400
Material = Kunststoff, Beton, Steinzeug, Stahl u.dgl.
vorsichtig freilegen und sichern incl. der zugehörigen
Schachtbauwerke,
Vorschriften des Ver- und Entsorgungsbetriebes
beachten,
einschließlich aller Erschwernisse bei Erd- und
Verbauarbeiten.
Handschachtung bis 2,5m3/m in Boden Bodenklasse 3 bis
5 (DIN 18300:2012-09), Homogenbereich A und B lt.
Baugrundgutachten sind einzurechnen.
Ausführung nach Wahl des AN, in Abstimmung mit dem
Leitungseigentümer.
Sicherung für die Dauer der vertraglichen
Ausführungsfrist vorhalten und beseitigen.
Nach Beendigung der Arbeiten Wiederherstellung der
Bettung und Umhüllung mit Sand. Material liefern.
Abdeckung mit Warnband herstellen.
Position gilt nicht für zu erneuernde Kanäle dieser
Ausschreibung!
Menge: 2,000 m

**05.03.0060 Sicherung Schieber und Hydranten**
Sicherung und Erhaltung der eingebauten Schieber und
Hydranten bis zur Fertigstellung der Deckschicht durch
geeignete, nicht überfahrbare Schutzeinrichtungen nach
Wahl des AN. Für beschädigte Schieber und Hydranten
hat der AN die volle Haftung und die Pflicht zur
sofortigen
Wiederherstellung des Einbauzustandes
Menge: 2,000 St

**05.03.0070 Best. Zäune, Mauern, Treppen, Tore u.dgl. sichern**
Bestehende Zäune, Mauern, Treppen, Tore u. dgl. incl.
ihrer Fundamente sichern.
Ausführung nach Wahl des AN.
Sicherung für die gesamte Bauzeit vorhalten und nach
Beendigung aller Arbeiten rückbauen und in Eigentum
des AN übernehmen.
Abgerechnet wird nach Laufmetern gesicherte Einfriedung
einschließlich aller erforderlicher Nebenleistungen.
Menge: 5,000 m

**05.03.0080 Behinderung durch Freileitung**
Behinderung durch Freileitung.
Zulage zu allen beschriebenen Tief-, Erd- und
Straßenbauarbeiten wegen Behinderung durch vorhandene
Freileitungen über den Trassen.
Abrechnung nur in öffentlichen Straßenabschnitten,
die durch ein Freikabel mit bis zu 6,0 m Abstand zum
neuen
Straßen- und Nebenanlagenbereich überspannt werden,
einschl. aller notwendigen Sicherungsmaßnahmen.
Menge: 5,000 m

**05.03.0090 Vorhandene Masten, Schilder u.dgl. sichern**
Vorhandene Telekom-/ Strassenbeleuchtungs-/
Elektromasten
sowie Verkehrsschilder, Hinweisschilder
Absperrschieber oder
Firmen-/Hinweistafeln gegen Umfallen oder andere
Beschädigungen sichern.
Sicherung nach Wahl des AN.
Sicherung nach Beendigung aller Arbeiten entfernen.
Menge: 1,000 St

**05.03.0100 Beton abbrechen, bewehrt**
Beton abbrechen.
Bauteil: Fundamente, Sockelmauern, Stirnmauern,
Durchlässe, Schachtteile (wenn nicht anders
ausgeschrieben),
Kleinflächen u. dgl.
Material = Beton, mit geringer Bewehrung.
Abbruch ohne Erschütterungen.
Abbruchgut der Verwertung nach Wahl des AN zuführen.
Zuordnungsklasse nach LAGA bis Z1.2.
Für überwachungsbedürftigen Abfall Entsorgungsnachweis
führen.
Menge: 5,000 m3

**05.03.0110 Mauerwerk abbrechen Naturstein ZM Ohne Sprengen Aufbr. entfernen**
Mauerwerk abbrechen.
Abgerechnet wird das abgebrochene Mauerwerk, wobei
Öffnungen und Nischen bis zu 0,25 m3 Einzelgröße und
Schlitze bis zu 0,1 m3/m nicht abgezogen werden.
Material = Naturstein-Mauerwerk in Zementmörtel.
Zuordnungsklasse nach LAGA bis Z1.2.
Abbruch ohne Erschütterungen.
Sämtliche Steine und übriges Abbruchgut aufnehmen,
laden
und der Verwertung nach Wahl des AN zuführen einschl.
Kippgebühren.
Für überwachungsbedürftigen Abfall vereinfachten
Entsorgungsnachweis führen.
Schächte, Schachtköpfe und Schachtteile, Fundamente,
Sockelmauern u. dgl.
Erschwernisse beim Abbruch für den Erhalt von Teilen
der
Bauwerke (z.B. beim Abbruch von Schachtköpfen) sind in
den
EP einzukalkulieren.
Menge: 5,000 m3

**05.03.0120 Baugelände abräumen Aufwuchs Wurzelstöcke Astwerk Steine/Mauer/Zaun Übr.Räumg.Verw.AN**
Baugelände abräumen. Baugelände nach Unterlagen des AG.
Auf dem Baugelände vorhanden.
Busch-, Hecken und Baumbestand sowie sonstiger Aufwuchs
bis zu 0,1 m Durchmesser, 1 m über dem Erdboden gemessen, einschließlich Wurzelwerk.
Wurzelstöcke anderweitig gefällter Bäume bis zu 0,1 m
Durchmesser an der Schnittstelle.
Astwerk gefällter Bäume, Holzreste.
Steine, Betonreste, Mauerreste und abgängige Zäune.
Rasen, Aufwuchs zur Schaffung der Baufreiheit in den
Rand- und Nebenflächen mähen.
Gesamtes Räumgut der Verwertung nach Wahl des AN zuführen.
Menge: 1,000 Psch

**05.03.0130 Strauchbestand roden Höhe bis 2 m Neigung über 1:4 verfüll/Boden AG Wst.Verw.AN S.Abr. Verw. AN**
StL-Nr. 221106009111101 1
Strauchbestand und sonstiger Aufwuchs bis 0,10 m Stammdurchmesser, in 1,00 m Höhe über dem Erdboden gemessen,
mit Wurzelwerk roden. Abgerechnet wird die Fläche der
größten Ausdehnung des Strauchwerks.
Mittlere Höhe bis 2,00 m.
Neigung der Rodungsfläche steiler als 1:4.
Wurzellöcher mit geeignetem Boden verfüllen. Boden profilgerecht lösen.
Wurzelstöcke nach Wahl des AN verwerten.
Schlagabraum nach Wahl des AN verwerten.
Menge: 10,000 m2

**05.03.0140 Schutz für Baumstamm herstellen StU ü. 50-100 cm Polst. Wahl AN Brett 24 mm Höhe mind. 2,00m Schutz Verwert.AN**
Schutz für Baumstamm durch Mantel mit Polsterung herstellen und während der Bauzeit vor- und unterhalten.
Der Mantel darf den Baumstamm und die Wurzelanläufe
nicht berühren.
Stammumfang über 50 bis 100 cm.
Polsterung des Stammes nach Wahl des AN.
Mantel aus Brettern, 24 mm dick, lückenlos befestigen.
Mantelhöhe mindestens 2,00 m.
Schutz nach Beendigung der Bauarbeiten abbauen und nach
Wahl des AN verwerten.

DIN 18920 "Schutz von Bäumen, Pflanzbeständen und
Vegetationsflächen bei Baumaßnahmen" sowie RSBB
"Richtlinien zum Schutz von Bäumen und
Vegetationsbeständen bei Baumaßnahmen" und Merkblatt
"DWA-M 162"  sind zu beachten und einzuhalten.
Menge: 5,000 St

**05.03.0150 Wurzelschnitt ausführen, -schaden behandeln 5m neben Kanalgraben, Länge bis 5 m, Wundbehandlung. Unterboden verf. auff.m. Oberboden Boden Verw. AN**
Wurzelschnitt im Bereich der Aufgrabungen ausführen
bzw.
Wurzelschaden des Baumes unter Berücksichtigung des natürlichen Abschottungsvermögens behandeln. Die
Schadensbereiche bis mind. 20 cm über die Verletzung hinaus von
Hand freilegen.Geschädigte Wurzeln glatt nachschneiden.
Gesplittertes Holz vorsichtig entfernen. Abgerechnet
wird nach Stück Baum.
Baumstandort = bis 5,0 m vom Kanalgraben entfernt.
Aufgrabungslänge bis 5,00 m.
Schnittstelle über 2cm Durchmesser mit Wundbehandlungsstoff versehen.
Verfüllen der freigelegten Bereiche, bis 30 cm unter
Geländeoberkante, mit vorhandenem Boden.
Auffüllen mit zu lieferndem Oberboden.
Überschüssigen Boden der Verwertung nach Wahl des AN
zuführen.
Arbeiten in Abstimmung mit dem und nach Freigabe durch
den AG.
Ausführung dieser Arbeiten nur durch zugelassene
Fachfirma.
Ausführende Fachfirma ist dem AG vor Beginn der
Arbeiten anzugeben und von ihm freigeben zu lassen.
Menge: 4,000 St

**05.03.0160 Wurzelsperre einbauen Kunststoffbahn, Tiefe >= 1,00 m**
Wurzelsperre, geeignet für horizontale und vertikale
Verwendung, zum Schutz von Leitungen und sonstigen
baulichen Anlagen liefern und nach Herstellerangaben
einbauen.
Wurzelsperre = Kunststoffbahn, HDPE, mind. 2 mm stark,
UV-stabilisiert, flexibel, chemisch resistent,
reißfest,
unempfindlich gegen Wurzelwachstum, Fäule, Mikroorganismen, geeignet für Wiederverwendung,
wurzelundurchlässig.
Einbautiefe = mind. 1,00 m.
Notwendige Erdarbeiten sind einzurechnen und werden
nicht gesondert vergütet.
Der Wurzelschutz ist senkrecht oder waagrecht zu
verlegen
und vollflächig zu hinterfüllen, dabei ist auf
lagenweises
Verdichten per Hand oder kleiner Walze zu achten.
Einzurechnen sind ggf. Verbindung, Verschnitt und
Ausschnitte.
Einbau nur in Abstimmung mit dem AG und auf besondere
Anweisung des AG!
Menge: 10,000 m

**05.03.0170 Boden im Wurzelbereich von Hand aufnehmen als Zulage wachst./Wundbeh., Boden Verwert. AN**
Boden im Wurzelbereich von Bäumen nach Unterlagen des
AG aufnehmen. Verletzungen der Wurzeln vermeiden. Un-
vermeidbare Wurzelabtrennungen mit glattem Schnitt
durchführen. Schnitt-, Bruch- und Schürfwunden glatt
schneiden.
Boden von Hand abtragen.
Boden der Bodenklasse 3 bis 5 (DIN 18300:2012-09),
Homogenbereiche A und B nach BGA.
Wurzelschnittstelle bis 2 cm Durchmesser mit wachstumsförderndem Stoff behandeln und bei Durchmesser über 2
cm mit Wundbehandlungsstoff behandeln.
Boden nach Wahl des AN verwerten.
Position als Zulage zu allen Aushubpositionen für die
Erschwernisse im Bereich der Baumwurzeln.
Menge: 5,000 m3

**05.03.0180 Wurzelstöcke roden DU über 0,3-0,5 m Wst.Verw. AN**
StL-Nr. 2241060202091 1
Wurzelstöcke roden. Gemessen wird der Durchmesser der
Schnittstelle des Wurzelstocks vor dem Roden.
Durchmesser über 0,30 bis 0,50 m.
Wurzellöcher 'mit geeigneten Boden verfüllen. Boden
liefern.'
Wurzelstöcke nach Wahl des AN verwerten.
Menge: 1,000 St

**05.03.0190 Lichtraumprofilschnitt durchführen 2,5m ü.Geh/Radweg 0,75 m Abstand Wundbehandlung Schnittg. Verw.AN**
StL-Nr. 2211077322111 1
Lichtraumprofilschnitt durchführen. Äste erforderlichenfalls auf Zugast einkürzen oder auf Astring
absägen. Abgerechnet wird nach Stück Baum.
Höhe des lichten Raumes = 2,50 m über Geh-/Radweg.
Breite des seitlichen Sicherheitsraumes gemessen von
der Fahrbahnrandmarkierung = 0,75 m.
Schnittflächen über 3 bis 10 cm Durchmesser vollflächig
mit Wundbehandlungsstoff versehen. Bei Schnittflächen
über 10 cm Durchmesser Wundbehandlungsstoff nur auf den
Wundrand und das angrenzende Splintholz (ca. 2 cm) auftragen.
Schnittgut nach Wahl des AN verwerten.
Menge: 1,000 St

**05.03.0200 Wasserhaltungsanlage nach Wahl des AN herst. Ableitung Wahl AN**
Wasserhaltungsanlage nach Wahl des AN zum Ableiten und
Durchleiten des gesamten Oberflächenwassers und zur
Fassung des Sickerwassers herstellen
(mindestens 1 Pumpensumpf bis 3,0 m Tiefe).
Geologische und hydrologische Verhältnisse sowie Zweck,
Umfang, Absenkziele, Dauer der Wasserhaltung und
Ableitung
des Wassers zur Vorflut.
Anlage für offene Wasserhaltung.
Anlage bemessen, betriebsbereit einrichten und abbauen.
Erforderliche Erdarbeiten ausführen.
Das evtl. Umbauen der Anlagen entsprechend der
gewählten
Technologie des AN ist einzurechnen.
Evtl. abschnittsweise Bauweise (unterschiedliche
Einsatzzeiten)
gem. gewählter Technologie des AN ist zu
berücksichtigen.
Vorhalten und Betreiben wird gesondert vergütet.
Gesamter Förderdurchfluss über 15 bis 30 m3/h.
Ableitung nach Wahl des AN (Rohr-, Schlauchleitung
o.dgl.)
herstellen.
Ableitung des Wassers in vorhandenen offenen Graben,
Entfernung zum Vorfluter 50 bis 100,00 m.
Gesamte Wasserhaltungsanlage nach Abschluss der
Arbeiten
zurückbauen, Materialien in Eigentum des AN übernehmen
und
von der Baustelle entfernen.
Inkl. Aufbau, Vorhalten und Betreiben der Pumpenanlage
und Stromaggregat.
Menge: 1,000 psch

**05.03.0210 Wasserhaltungsanlage vorhalten**
Wasserhaltungsanlage nach Wahl des AN zum Ableiten und
Durchleiten des gesamten Oberflächenwassers und zur
Fassung des Sickerwassers am Böschungsfuß
betriebsbereit
vorhalten.
Abgerechnet wird nach Kalendertagen.
Menge: 5,000 d

**05.03.0220 Wasserhaltungsanlage betreiben**
Wasserhaltungsanlage nach Wahl des AN zum Ableiten und
Durchleiten des gesamten Oberflächenwassers und zur
Fassung des Sickerwassers am Böschungsfuß betreiben.
Abgerechnet wird nach Kalendertagen.
Menge: 5,000 d

**05.03.0230 Betondecke schneiden einfache Bew. Dicke ü. 25-30 cm Schlamm absaugen**
StL-Nr. 2231140102402 1
Betondecke schneiden.
Mit einfacher Bewehrung, in voller Tiefe senkrecht und
geradlinig schneiden.
Dicke der Betondecke über 25 bis 30 cm.
Schneidschlamm absaugen und nach Wahl des AN verwerten.
Menge: 10,000 m

**05.03.0240 Beton abbrechen, bewehrt**
Beton abbrechen.
Bauteil: Betonspurplatten, Fundamente, Sockelmauern,
Stirnmauern,
Durchlässe, Schachtteile (wenn nicht anders
ausgeschrieben),
Kleinflächen u. dgl.
Material = Beton, mit geringer Bewehrung.
Abbruch ohne Erschütterungen.
Abbruchgut der Verwertung nach Wahl des AN zuführen.
Zuordnungsklasse nach LAGA bis Z1.2.
Für überwachungsbedürftigen Abfall Entsorgungsnachweis
führen.
Menge: 5,000 m3

**05.03.0250 Bituminöse Befestigung bis 20 cm schneiden**
Bituminöse Befestigung trennen. Aufbruchgut in
Eigentum des AN übernehmen und von der Baustelle
entfernen incl. Deponiegebühr. Deckschicht und
bituminöse Unterlage geradlinig abgetreppt schneiden.
Dicke der bituminösen Befestigung bis 20 cm.
Menge: 40,000 m

**05.03.0260 Asphaltbefestigung aufnehmen, KL B + Entsorgung**
Asphaltbefestigung aufbrechen, lösen, aufnehmen und
entsorgen, Verwertungsklasse B nach RuVA-StB 01 (2005):
Aufbruch von nicht belasteten bituminösen Oberflächen.
Dicke i.M. 10 bis 15 cm.
Das Schneiden der Oberflächenbefestigung ist gesondert
zu kalkulieren.
Aufbrechen durch Fräsen.

Abgerechnet wird nach Abtragsprofilen.
Anfallendes Material ist in Eigentum des AN zu
übernehmen und von der Baustelle zu entfernen (inkl.
Entsorgungskosten).
(anteilig für SW-Kanal)
Menge: 30,000 m2

**05.03.0270 Bituminöse Befestigung Nachschnitt, bis 20 cm**
Bituminoese Befestigung trennen (Nachschnitt).
Aufbruchgut in Eigentum des AN übernehmen und von der
Baustelle entfernen.
Deckschicht und bituminöse Unterlage geradlinig
schneiden.
Dicke der bituminösen Befestigung bis 20 cm.
(für Deckenanschlüsse an vorhandene Bitumenbefestigung)
Menge: 40,000 m

**05.03.0280 Zulage für Entsorgung gefährlicher Abfall**
Zulage zu Pos. vor für die Entsorgung bis Z 2
Entsorgungsnachweis erbringen.
Evtl. elektronisch zu führender Entsorgungsnachweis
ist einzurechnen.
Menge: 2,000 m3

**05.03.0290 Zulage für Entsorgung gefährlicher Abfall**
Zulage zu Pos. vor für die Entsorgung > Z 2
Entsorgungsnachweis erbringen.
Evtl. elektronisch zu führender Entsorgungsnachweis
ist einzurechnen.
Menge: 2,000 m3

**05.03.0300 Schotterbefest. i.M. 30 cm Material entfern. Abtragsprofile**
sandgeschlämmte Schotterdecke in vorh. Stärke
(ca.30 cm)
auf einer Breite von ca.2,00 m für Grabenaushub
aufreißen und aufnehmen; Material in Eigentum des AN
übernehmen und von der Baustelle entfernen.
Gebühren zur Entsorgung sind einzukalkulieren.
Abgerechnet wird nach Abtragsprofilen.
Menge: 4,000 m3

**05.03.0310 Entfernen Leitpfosten Fahrbahn, seitlich lagern**
Entfernen von Leitpfosten, im Bankettbereich, inkl.
Grasstoppplatten, Pfostenlänge bis 1,2 m, anfallende
Stoffe seitlich lagern.
Einbau wird gesondert vergütet
Menge: 2,000 St

**05.03.0320 Pflasterd.m.Betonp fl.-steinen aufn. 8 cm dick ungeb. Fugenmat. ungeb. Bettung Steine lagern Pflaster säubern**
StL-Nr. 223115011211201 1
Pflasterdecke mit Pflastersteinen aus Beton aufnehmen.
Aufnehmen der Tragschicht wird gesondert vergütet.
Pflasterstein ca. 8 cm dick.
Mit Fugenfüllung aus ungebundenem Fugenmaterial.
Bettung aus ungebundenem Bettungsmaterial.
Steine innerhalb der Baustelle fördern und lagern.
Übriges Aufbruchgut nach Wahl des AN verwerten.
Pflastersteine säubern.
Menge: 5,000 m2

**05.03.0330 Bordsteine aufnehmen. Hoch-, Rund-, Tiefbord Beton, Fund. 10-20/R-St., All. verwerten**
Bordsteine aufnehmen.
Hoch-, Rund- und Tiefbordsteine aus Beton, Breite bis
18 cm,
Höhe bis 30 cm.
Fundament aus Beton, über 10 bis 20 cm dick, und
Rückenstütze aus Beton aufbrechen.
Sämtliche Steine und übriges Aufbruchgut der Verwertung
nach Wahl des AN zuführen.
Menge: 10,000 m

**05.03.0340 Bankett räumen nachprofilieren 0,5-0,75m Gefälle 4 %**
STLB-Bau 2022-10 002
Bankett räumen und mit Quergefälle nachprofilieren,
Räumbereich über 0,5 bis 0,75 m, Quergefälle 4 %,
Behinderung durch Leitpfosten, Räumgut und Boden auf
dem Gelände planieren.
Menge: 40,000 m

*Hinweis*
Hinweis: Abfalltechnische Bewertung

Die detaillierten Aussagen und Erläuterungen der
Ersatzbaustoffverordnung (und ggf. der LAGA TR Boden)
zu Einbauklassen und Entsorgungswegen sind unbedingt
zu beachten!
Der Wiedereinbau bzw. der eventuelle Entsorgungsweg
der Aushubmaterialien ist mit der zuständigen
Umweltbehörde abzustimmen.

Die Art der Beprobung und evtl. Zulagen zur Entsorgung
(LAGA oder Ersatzbaustoffverordnung) richten sich nach
der Verwertung durch den AN (z.B. Deponie) und sind
vor Ausführung vom AG freigeben zu lassen.

**05.03.0350 Untersuchung LAGA M20 Boden**
Umweltgerechte Materialproben gemäß LAGA M20
TR Boden 2004 entnehmen, in zugelassenes Labor
transportieren und Untersuchung durchführen.
Auswertung erstellen und dem AG vor Entscheidung zur
Verwertung des geprüften Materials übergeben.
Material = Aushubboden.
Ausführung nur auf Anweisung und mit ausdrücklicher
Freigabe durch den AG!
Menge: 1,000 St

**05.03.0360 Untersuchung nach DepV**
Umweltgerechte Materialproben gemäß DepV 2009/2021
entnehmen, in zugelassenes Labor transportieren und
Untersuchung durchführen.
Auswertung mit Bericht erstellen und dem AG vor
Entscheidung zur Verwertung des geprüften Materials
übergeben.
Material = Aushubboden.
Ausführung nur auf Anweisung und mit ausdrücklicher
Freigabe durch den AG!
Menge: 1,000 St

**05.03.0370 Untersuchung n. Ersatzbaustoffverordnung Boden**
Umweltgerechte Materialproben gemäß
Ersatzbaustoffverordnung entnehmen, in zugelassenes
Labor transportieren und Untersuchung durchführen.
Auswertung erstellen und dem AG vor Entscheidung zur
Verwertung des geprüften Materials übergeben.
Material = Aushubboden.
Ausführung nur auf Anweisung und mit ausdrücklicher
Freigabe durch den AG!
Menge: 1,000 St

**05.03.0380 Untersuchung RuVA-StB 01**
Umweltgerechte Materialproben gemäß RuVA-StB 01
FAssung 2005 entnehmen, in zugelassenes Labor
transportieren und Untersuchung durchführen.
Auswertung erstellen und dem AG vor Entscheidung zur
Verwertung des geprüften Materials übergeben.
Material = Asphalt.
Ausführung nur auf Anweisung und mit ausdrücklicher
Freigabe durch den AG!
Menge: 1,000 St

#### Titel 05.04 Erdbau

**05.04.0010 Oberboden abtragen und andecken Abtr.über 10-30cm**
Oberboden ggf. einschließlich Vegetationsdecke abtragen
und profilgerecht wieder andecken einschließlich erforderlicher Zwischenlagerung auf Flächen nach Wahl des
AN. Beschreibung der Homogenbereiche nach Unterlagen
des AG.

- Oberboden (aufgefüllter Mutterboden, humifizierter
Lösslehm)
Homogenbereich I
- Auffüllung, Lösslehm
Homogenbereich A
- Auelehm, Torf
Homogenbereich B (lt. BGA Baugrundgutachten).

Dicke des Abtrages über 10 bis 30 cm.
Andeckung 'SW-Trasse'
Dicke der Andeckung '10 - 30 cm'
Abrechnung nach Auftragsprofilen.
Alte Grasnarbe von der Oberfläche der Andeckung
entfernen und fachgerecht entsorgen.
Menge: 30,000 m3

**05.04.0020 Planum herstellen Abweichung +-2 cm Verf. 45 MN/m2**
Planum herstellen.
Max. Abweichung von der Sollhöhe +2/-2 cm.
Verformungsmodul =  45 MN/m2
Kanal- und Leitungsgräben vor Einbau der
Frostschutzschicht.
Menge: 10,000 m2

**05.04.0030 Leitungsgr. m. Schachtbaugr. herst.,**
Leitungsgraben einschließlich Schachtbaugruben
profilgerecht
herstellen.
Straßenaufbruch wird gesondert vergütet.
Abgerechnet wird nach Länge des Leitungsgrabens, gemessen in Achse der Leitung. Die Schachtbaugruben werden
ohne Berücksichtigung von Mehraushub durchgemessen.

- Oberboden (aufgefüllter Mutterboden, humifizierter
Lösslehm)
  Homogenbereich I
- Auffüllung, Lösslehm
  Homogenbereich A
- Auelehm, Torf
  Homogenbereich B (lt. BGA Baugrundgutachten).

Zuordnungsklasse nach LAGA bis Z1.2.
Grabentiefe über 1,75 bis 4,00 m.
Breite der Grabensohle für Rohr DN 100 bis DN 250.
Notwendigen Verbau entsprechend statischen und konstruktiven Erfordernissen herstellen, vorhalten und
entfernen.
Offene Wasserhaltung bis zu einer Pumpenleistung von 10
m3 Fördermenge mal 5 m Förderhöhe je Stunde und Haltung
ausführen.
Aushub wird zum Verfüllen nicht verwendet. Verfüllen
des Grabens nach Verlegen der Leitung wird gesondert
vergütet.
Aushub der Verwertung nach Wahl des AN zuführen.
Abgerechnet wird mit senkrechten Wänden.
Das Herstellen des Planums wird gesondert vergütet.
Menge: 20,000 m3

**05.04.0040 Zulage für Entsorgung Boden LAGA Z2**
Zulage zu den Aushubpositionen für die Entsorgung von
Boden
der Klasse = Z 2 gemäß LAGA.
Entsorgungsnachweis erbringen.
Evtl. elektronisch zu führender Entsorgungsnachweis ist
einzurechnen.
Menge: 5,000 m3

**05.04.0050 Zulage für Entsorgung Boden BM-F2 gem. ErsatzstoffbauV**
Zulage zu den Abtragspositionen  für die Entsorgung
von Bodenmaterial der Klasse BM-F2 gemäß
ErsatzstoffbauV.
Entsorgungsnachweis erbringen.
Evtl. elektronisch zu führender Entsorgungsnachweis
ist einzurechnen.
Menge: 5,000 m3

**05.04.0060 Zulage für Entsorgung Boden LAGA >Z2**
Zulage zu den Aushubpositionen für die Entsorgung von
Boden der Klasse > Z 2 gemäß LAGA.
Entsorgungsnachweis erbringen.
Evtl. elektronisch zu führender Entsorgungsnachweis
ist einzurechnen.
Menge: 3,000 m3

**05.04.0070 Zulage für Entsorgung Boden BM-F3 gem. ErsatzstoffbauV**
Zulage zu den Abtragspositionen  für die Entsorgung
von Bodenmaterial der Klasse BM-F3 gemäß
ErsatzstoffbauV.
Entsorgungsnachweis erbringen.
Evtl. elektronisch zu führender Entsorgungsnachweis
ist einzurechnen.
Menge: 3,000 m3

**05.04.0080 Zuschlag für fließende Bodenart - wasserhaltende Boden**
Zuschlag zu den Aushubpositionen für fließende
Bodenart -
wasserhaltende Böden (ehem. Bodenklasse 2).
Boden mit flüssiger oder breiiger (sehr weicher)
Konsistenz in
Bereichen mit Grund- oder starkem Schichtenwasser, in
allen
Tiefen, für alle Homogenbereiche.
Menge: 10,000 m3

**05.04.0090 Material in Leitungsgraben einb.,**
Material liefern, in Leitungsgraben einschließlich
Schachtbaugruben einbauen und verdichten.
Abgerechnet wird nach Länge des Leitungsgrabens, gemessen in Achse der Leitung. Die Schachtbaugruben werden
ohne Berücksichtigung von Mehrverfüllung durchgemessen.
Material = Kies-Sand-Gemisch.
Grabentiefe einschließlich Leitungszone bis 4,00 m.
Breite der Grabensohle gemäß DIN 1610 und
Abrechnungshinweise Kanalgraben.
Material nach Verlegen der Leitung in Graben oberhalb
der Leitungszone einbauen und verdichten.
Verdichten auf Verdichtungsgrad Dpr. min. 97 v.H.
Abgerechnet wird mit senkrechten Wänden entsprechend
der Abrechnung beim Aushub, abzüglich der durch Baukörper mit mehr als 0,1 m2 Querschnitt sowie durch Teilverfüllungen verdrängten Mengen.
Menge: 8,000 m3

**05.04.0100 Erdplanum herstellen Abweichung +-2 cm Verf. 45 MN/m2**
Planum herstellen.
Max. Abweichung von der Sollhöhe +2/-2 cm.
Verformungsmodul =  45 MN/m2
Kanal- und Leitungsgräben vor Einbau des
Bodenaustausches.
Menge: 10,000 m2

**05.04.0110 Bodenaustausch**
Boden der Bodenklasse 3 bis 5 (DIN 18300:2012-09),
Homogenbereich A und B nach BGA, Zuordnungsklasse nach
LAGA bis Z1.2 im Kanalgraben lösen, laden und in
Eigentum des AN übernehmen und der Verwertung nach
Wahl des AN zuführen..
Material liefern, profilgerecht einbauen und
verdichten als Bodenaustausch unter Rohrgrabensohle.
Einbauort = Kanalgraben und Schachtbaugruben.
Material = Grobkörniger Boden nach DIN 18196,
Korngröße 0/45 bis 0/63.
Vliesummantelung incl. Überlappung ist
einzukalkulieren.
Vlies = GRK 3 nach TL Geok E-StB 05.
Keine Recyclingbaustoffe.
Zuordnungsklasse Z 0.
Ev2 min. 45 MN/m2
Material für Nassschüttung geeignet.
Das Herstellen des Planums wird nicht gesondert
vergütet.
Abgerechnet wird nach Auftragsprofilen.
Abrechnungsbreiten gemäß DIN EN 1610.
Mehrbreiten für Schachtbauwerke werden übermessen
und sind einzurechnen.
Menge: 3,000 m3

#### Titel 05.05 Druckleitung HDD - Spülbohrverfahren

**05.05.0010 Baustelleneinrichtung für gesteuerten Rohrvortrieb**
Baustelleneinrichtung für gesteuerten Rohrvortrieb:
- An-und Abtransport, Auf- und Abbau, mehrmaliges
  Umsetzen zur nächsten Startgrube sowie Vorhalten und
 Unterhalten aller für die  Durchführung des
Rohrvortriebes
  notwendiger Vortriebsmaschinen, Geräte, Anlagen und
  sonstigen Hilfsvorrichtungen.
- alle baulichen Einrichtungen zur Aufnahme der Geräte
  und Maschinen an und in den  Startschächten, die
Anlagen
  zur Abführung von Tagwasser sowie von Grundwasser
  einschl. Absetzbecken mit Dreiecksmesswehr für die
  Wasserhaltung.
- Heranführen von Strom, Wasser und sonstigen
  Betriebsstoffen.
- Auf- und Abbau, Vorhalten sowie Unterhalten der für
  den Rohrvortrieb notwendigen  Förder- und
Krananlagen
  einschl. der elektrischen Beleuchtung und Belüftung
der
  Vortriebsstrecke.
- Vorhalten der erforderlichen steuerbaren Bohrköpfe
- Wartung, Erneuerung und Unterhalten der gesamten
  Vortriebstechnik einschl. der Abbauwerkzeuge
(Meißel,
  Bohrkopf,...)
- An- und Abtransport, Vorhalten sowie Unterhalten der
  Anlagen für die Ableitung des überschüssigen
  Prozesswassers und Grund- bzw. Oberflächenwassers
aus
  der Wasserhaltung
- alle Einrichtungen und Geräte zur Steuerung des
Bohrkopfes
  und des Pilotrohrgestänges aufbauen, betreiben und
wieder
  abbauen

Inkl. Qualitätssicherung:
Anfertigung und Dokumentation sämtlicher
Nachweise bzgl. Zugkraftmessung, Bohrprotokolle
Schweissprotokolle, Tagesberichte etc.
Menge: 1,000 psch

**05.05.0020 Umsetzen der Geräte**
Umsetzen der Geräte innerhalb der Baumaßnahme.
Abbauen, Umsetzen und wieder Aufbauen aller zum
Spülbohrverfahren benötigter Geräte/ Maschinen usw.
Menge: 2,000 St

**05.05.0030 Suchschlitze für vorh. Kabel u. Leitungen**
Suchschlitze zur Feststellung der Lage von Kabeln,
Leitungen u. dgl. nach Angabe des AG bzw. nach
Bestandsplänen in Handschachtung bis 2,0 m Tiefe in
Böden bis Bkl. 3-6 herstellen.
Boden seitlich lagern und nach Markierung der Stellen
und Dokumentation wieder einbauen und verdichten.
Menge: 5,000 m3

**05.05.0040 Herstellen der Einstichgruben, L/B/T 1,0/0,6/0,5m**
Herstellen und Abbauen der Einstichgruben für die
Horizontalspülbohrung; der Abstand  zur Startgrube ist
von der
zu erreichenden Rohrsohlentiefe in der Startgrube und
der Technologie des AN abhängig. Diese werden im
Lageplan nicht seperat dargestellt.
Tiefe von OK Gelände  zum Einstichpunkt des
Vortriebsrohres bis 0,50 m,
Aushub und Rückverfüllung bis zur erf. Baugrubensohle
entsprechend der Technologie des AN sind
einzukalkulieren. Abtrag und Andeckung des vorh.
Oberbodens
sowie Oberflächenaufbruch und -wiederherstellung werden
gesondert vergütet.
Bodenmassen, die sich nicht für die Rückverfüllung
eignen, werden Eigentum des AN und sind
abzutransportieren. Gebühren für die Entsorgung sind
einzukalkulieren.
Verfüllen der gesamten Einstichgrube mit seitl.
gelagertem Aushubmaterial, lagenweise (max. 30cm) in
die Baugrube einbauen und verdichten, Verdichtungsgrad
DPr 97 %.
Die anstehenden Bodenschichten sind dem Bohrprofil
(siehe beiliegendes Baugrundgutachten) zu entnehmen.
Menge: 5,000 St

**05.05.0050 Herstellen und Abbauen Startgrube**
Herstellen und Abbauen der Startgrube für die
Horizontalspülbohrung; Größe und Tiefe der Grube ist
von der Technologie des AN abhängig.
Tiefe von OK Gelände bis zur Rohrsohle des
Vortriebsrohres = ca. 2,00 m,
Aushub (Homogenbereiche A und B nach BGA) und
Rückverfüllung bis zur erf. Baugrubensohle
entsprechend der Technologie des AN sind
einzukalkulieren.
Abtrag und Andeckung des vorh. Oberbodens
sowie Oberflächenaufbruch und -wiederherstellung werden
gesondert vergütet.
Bodenmassen, die sich nicht für die Rückverfüllung
eignen, werden Eigentum des AN und sind
abzutransportieren. Gebühren für die Entsorgung sind
einzukalkulieren.
Verfüllen der gesamten Startgrube mit seitl.
gelagertem Aushubmaterial, lagenweise (max. 30cm) in
die Baugrube einbauen und verdichten, Verdichtungsgrad
DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Startgrube während der Bauzeit durch
einen Bauzaun ist einzukalkulieren.
Menge: 5,000 St

**05.05.0060 Herstellen und Abbauen Zielgrube**
Herstellen und Abbauen der Zielgrube
Horizontalspülbohrung Homogenbereich A nach BGA
Größe und Tiefe der Grube ist von der Technologie des
AN.
Tiefe von OK Gelände bis zur Rohrsohle des
Vortriebsrohres = ca. 2,00 m,
Aushub und Rückverfüllung bis zur erf. Baugrubensohle
entsprechend der Technologie des AN sind
einzukalkulieren. Abtrag und Andeckung des vorh.
Oberbodens
sowie Oberflächenaufbruch und -wiederherstellung werden
gesondert vergütet.
Bodenmassen, die sich nicht für die Rückverfüllung
eignen, werden Eigentum des AN und sind
abzutransportieren. Gebühren für die Entsorgung sind
einzukalkulieren.
Verfüllen der gesamten Zielgrube mit seitl. gelagertem
Aushubmaterial, lagenweise (max. 30cm) in die Baugrube
einbauen und verdichten, Verdichtungsgrad DPr 97 %.
Die anstehenden Bodenschichten sind dem Bohrprofil
(siehe beiliegendes Baugrundgutachten) zu entnehmen.
Verbau nach Wahl des AN für die Startgrube herstellen,
vorhalten und zurückbauen.
In den Einheitspreis sind einzukalkulieren:
- Herstellen der Rohrdurchführung im Verbau der
Startgrube
  passend zum Vortriebsrohr.
- Herstellen des stat. erforderlichen Preßwiderlagers
nach
  Wahl des AN
- Herstellen eines Pumpensumpfes für das Leerpumpen der
 Startgrube.
- Vorhalten und Betreiben der erforderlichen Pumpen,
  Betriebsstunden der Pumpen, elektrische
Installation,
  Form- und Paßstücke, erforderlicher Mehraushub.
Anfallende Wassermengen sind über die Dauer der
Bauarbeiten zu beseitigen.
Die Sicherung der Zielgrube während der Bauzeit durch
einen Bauzaun ist einzukalkulieren.
Menge: 5,000 St

**05.05.0070 Offene Wasserhaltung Start-/Zielgruben, Einzel-Montagegruben, Schachtbaugruben**
Offene Wasserhaltung zum Freihalten der
Start-und Zielbaugruben, Einzel-Montagegruben und
Schachtbaugruben von Boden- und
Oberflächenwasser nach geologischen und hydraulischen
Erfordernissen entsprechend den Angaben in der
Baubeschreibung sowie zum schadlosen Ableiten des
gefoerderten Wassers durchfuehren.
Anlage betriebsbereit aufbauen, vorhalten, betreiben
und abbauen.
Es ist Grund- bzw. Schichtenwasser vorhanden
Erforderliche Erdarbeiten, Wasserfassungen, Zu- und
Ableitungen, Sand- und Schlammfänge,
Reserveeinrichtungen sowie Umbauen bzw. Umsetzen der
Anlage entsprechend der vom AN gewählten
Förderdurchfluss je m Baugrube über 6 bis 10 m3/h,
geodätische Förderhöhe ab Baugrubensohle bis 3,50 m.
Ableitung nach Wahl des AN zum Vorfluter herstellen.
Entfernung zum Vorfluter max. 50 m,
Beachte:
Es darf nur "nicht schädlich verunreinigtes
Grundwasser" in den Vorfluter eingeleitet werden.
Menge: 12,000 St

**05.05.0080 Bohrprotokolle und Vermessung für Bestandsdokumentation**
Erstellung der Bohrprotokolle für die
grabenlose Rohrverlegung
Trinkwasserdruckrohre:
PE 100-RC, Rohre DA  100 x  10,0 SDR 11

Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**05.05.0090 Grabenlose Verlegung Trinkwasserdruckleitung PE 100-RC, da 110 x 10,0 SDR11 (HDD)**
Grabenlose Verlegung einer Trinkwasserdruckleitung
PE 100-RC, Rohre DA 100 x 10,0 SDR 11 (Ringbund-,
Stangenware)
Trinkwasserdruckrohr, SDR 11 (Vollwand) mit
Schutzeigenschaften
Des Weiteren gelten die Verlegehinweise analog KRV
Verlegeanweisung.
Farbe Königsblau,
einschl. Materiallieferung, Schweisverbindungen nach
Wahl des AN unter Beachtung der DVS 2207 und Verlegung
der Rohre, Lieferung und Nebenleistungen etc.
Verlegung in Teillängen
(auch für Unterquerung von Straßen und Gräben)
Verlegeverfahren nach Wahl des AN
zusätzliche Hinweise
Pilotbohrungen, erforderliche Aufweitungen und Einzug
der Rohrleitung unter Beachtung der DVGW Vorschrift GW
321
mit Zusatz von geeigneter Bohrspülsuspension sind
einzurechnen.
Inkl. Lieferung, Anmischen und Entsorgungsnachweis der
Bohrspülsuspension.
Baugruben sind nicht einzuberechnen und werden separat
vergütet.

- Oberboden (aufgefüllter Mutterboden, humifizierter
Lösslehm)  Homogenbereich I
- Auffüllung, Lösslehm
  Homogenbereich A
- Auelehm, Torf
  Homogenbereich B (lt. BGA Baugrundgutachten).

(weitere Angaben sowie Bohrbarkeitsklassen: siehe
Baugrundgutachten)
Das Abbauwerkzeug bzw. die Bohrköpfe sind darauf
anzupassen.
Zur Minderung der Reibung während des Vortriebes und
zur
Stabilisierung des Bohrkanals ist das Einpressen einer
Betonitsuspension mit einer ausreichend hohen
Fließgrenze
einzukalkulieren. Die Aufwendungen für den Einsatz
einer
Separationsanlage des spülgeförderten Bodenmaterials
sind in
den EP einzukalkulieren. Die Separationstechnologie
ist mit
dem Angebot darzustellen.
Protokolle des Vortriebes gem. DVGW GW 321 mit allen
erf.
Angaben werden gefordert und sind täglich vorzulegen.
Für Schäden, die bei der Ausführung der Bauarbeiten
entstehen, haftet der Auftragnehmer.
Das die Vortriebsarbeiten ausführende Unternehmen muss
über geschultes Personal (Bohrzugführer, Fachaufsicht)
entsprechend den Anforderungen des DVGW-Regelwerkes
GW 329 verfügen. Der Nachweis ist den
Angebotsunterlagen
beizulegen.
Die Herstellung aller notwendigen
Rohrleitungsverbindungen mittels
Heizelementstumpfschweißung
erfolgt nach den Anforderungen der
gültigen technischen Richtlinien des DVS.
Die Rohrleitungsverbindungsstellen sind gemäß den
aktuellen technischen Verlegevorschriften
des Rohrherstellers auszuführen. Die Rohrleitungen sind
auf der Baustelle entsprechend den Richtlinien des KRV
zu lagern und zu transportieren.

Die beiden Rohrenden (der Leitungstrasse) sind nach
erfolgten Einbau des Vortriebsrohres mittels
- Vorschweißbund mit Losflansch PEHD in der jeweiligen
Leitungsdimension  (2 Stück) und mit
- X-Stück  PEHD (Endverschluss) in der jeweiligen
Leitungsdimension (2 Stück)
dicht zu verschließen.

Diese Endverschlüsse sind im Material und in der
Ausführung mit einzukalkulieren.

techn. Anforderungen nach Richtlinien 1.3.2 der
Gütegemeinschaft Kunststoffrohre, einschl.
Schweißverbindungen. Durch das Schweißen entstandene
Einengungen des Innendurchmessers müssen wieder
entfernt
werden. Verbindungen werden abweichend von DIN 18 307
nicht gesondert vergütet.
Für den Rohrvortrieb ist unabhängig vom technologischen
Ablauf des Horizontalspülbohrverfahrens (Pilotbohrung,
Aufweitvorgang, Rohreinzug, Rückzug des
Pilotrohrgestänges
bei evtl. Bohrkopfwechsel) nur die einfache Länge der
Rohrleitungsachse abzurechnen.
einschl. Verschnitt beim Einzug!
Menge: 730,000 m

**05.05.0100 Zulage Grabenlose Verlegung Doppelrohr da 140 SDR17 und da 110 SDR11 PE 100 (HDD)**
Zulage für Grabenlose Verlegung zweier
Schmutzwasserleitungen als Zwillingsleitungen
Awasserdruckleitung
im gesteuerten Rohrvortrieb,
(HDD Horizontalspülbohr-Verfahren) in
Böden Homogenbereich A und B nach BGA.

Pilotbohrung und Einzug zweier Leitungen:
1 x 140 x  8,3 mm SDR17
1 x 110 x 10,0 mm SDR11

Ablauf des Horizontalspülbohrverfahrens (Pilotbohrung
für zwei Abwasserleitungen,
Aufweitvorgang, Rohreinzug zweier Leitungen, Rückzug
des Pilotrohrgestänges
bei evtl. Bohrkopfwechsel) nur die einfache Länge der
Rohrleitungsachse abzurechnen.
einschl. Verschnitt beim Einzug!
Menge: 40,000 m

**05.05.0110 Rohrvortrieb im Bogen**
Rohrvortrieb im Bogen als Zulage zu Position vor,
einschl. sämtlicher Mehrleistungen und Erschwernisse
beim Vortrieb der Rohre für die Kurvenfahrt,
Abrechnung Bogenlänge in der Rohrachse.
Menge: 40,000 m

**05.05.0120 Erschwernis für Bohren in Festgestein (Felsbohrkopf)**
Erschwernis für das Bohren in Festgestein als Zulage
zu vorgenannter Position bei Verwendung von
Felsbohrköpfen
in den  Bodenklassen 6 und 7.
Der Einsatz des Felsbohrkopfes ist in der
Baustellendokumentation genau zu vermerken.
Die Stationierung des Teilabschnittes, in welchem der
Felsbohrkopf ggf. nachträglich eingebaut und
eingesetzt werden musste, ist dabei genau anzugeben.
Die Bauleitung bzw. der AG ist bei Einsatz des
Felsbohrkofes unmittelbar sofort zu informieren.
Menge: 20,000 m

**05.05.0130 Sicherung Ortsbrust Einbau Spritzbeton**
Sicherung der Ortsbrust bei Stillstand des Vortriebes,
Sicherung des gesamten Ausbruchquerschnittes durch
Spritzbeton, einschl. Ausbau und Beseitigung der
Sicherung, Rohrvortrieb unbemannt, Rohrsohle über
Bemessungswasserstand.
Menge: 1,000 St

**05.05.0140 Bentonitsuspension für Hohlraumverpressung**
zusätzliche Bentonitsuspension zum Verpressen größerer
vorhandener Hohlräume im Überschnitt des
Vortriebshorizontes bzw. bei durch einen unabhängigen
Bodengutachter nachgewiesenen erschwerten geologischen
Verhältnissen.
Menge: 8,000 m3

**05.05.0150 Bergegrube herstellen**
Bergegrube zur Beseitigung eines Vortriebshindernisses
bei unüberwindlichen Hindernissen in Böden
Homogenbereich A nach BGA in erforderlicher Größe
herstellen einschl.folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 2,50 m.
Menge: 2,000 St

**05.05.0160 Entsorgung überschüssige Bohrsuspension**
Überschüssige Bohrsuspension aus
Horizontalspülbohrverfahren aufnehmen
(Menge: ca. 10 bis 15 m3),
in Eigentum des AN übernehmen und
beseitigen; incl. Kippgebühren.
Menge: 1,000 psch

**05.05.0170 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**05.05.0180 Kolonnenstunden Hindernisbeseitigung**
Kolonnenstunden zur Beseitigung von
Vortriebshindernissen,
wie Findlingen, Mauerwerk, Beton, usw..
Einzurechnen sind alle Kosten, die sich aus dem
Stillstand des Vortriebs sowie der
Vorhaltung und Benutzung aller Maschinen, Geräte,
Werkzeuge der
Baustelleneinrichtung und der Anlagen für Wasserhaltung
ergeben.
Die Kosten für die Arbeitskräfte und für die
Bereitstellung und Benutzung von
Abbruchwerkzeugen und Schneidbrennern einschl.
Hilfsstoffen sind ebenfalls einzurechnen.
Achtung! Die Leistungen für die Hindernisbergung werden
nur anerkannt, wenn ein
Vertreter des AG während der Bergung anwesend ist.
Menge: 3,000 h

**05.05.0190 Stillstand der Vortriebsanlage**
Stillstand der Vortriebsanlage aus Gründen, die der AN
nicht zu vertreten hat.
Menge: 3,000 h

**05.05.0200 Innendruckprüfung an v. g. Trinkwasserdruckleitungen PE 100-RC, Rohre DA 110 x 10,0 SDR**
Innendruckprüfung an v. g. Trinkwasserdruckleitungen
PE 100-RC, Rohre DA 110 x 10,0 SDR 11
Wasser ist durch den AN zu liefern und nach der Prüfung
schadlos zu beseitigen,
sowie Dichtheitsprüfung nach EN 805 an vorbeschriebener
Druckleitung.
einschl. Liefern und Ableiten des für die Prüfung auf
Luftdichtheit notwendigen Füllstoffes.
Die Druckprüfungen sind zu protokollieren und dem AG
2-fach zu übergeben.
Bei undichtigkeiten der Leitungen werden erneute
Prüfungen nicht extra vergütet.
Zu den Dichtheitsprüfungen ist die örtliche Bauleitung
und der Auftraggeber hinzuzuziehen.
Es werden nur Prüfungen anerkannt die im Beisein der
örtlichen Bauleitung durchgeführt worden sind.
z.B. Kontraktionsverfahren nach DVGW
Menge: 730,000 m

**05.05.0210 Desinfizieren und Nachspülen der Rohrleitungen für Trinkwasser,**
Desinfizieren und Nachspülen
der Rohrleitungen für Trinkwasser,
entsprechend DVGW W 291,
Inbetriebnahme in Teilstrecken,
PE 100-RC, Rohre DA 110 x 10,0 SDR 11
Desinfizieren, Spülen, Probenahme,
Laboruntersuchung, Freigabebescheinigung
durch das Gesundheitsamt.
Das Spülwasser ist schadlos zu beseitigen.
Menge: 730,000 m

#### Titel 05.06 Querung Grunau

*Hinweis*
Vorbemerkungen Rohrvortrieb

Durch den AN ist nachzuweisen, dass keine
Setzungserscheinungen an den Verkehrsanlagen
auftreten. Die Aufwendungen für die von den
Baulastträgern geforderten Nachweise sind in die
Einheitspreise der nachfolgenden Positionen
einzukalkulieren. Nachweislich durch die
Rohrvortriebsarbeiten verursachte
Setzungserscheinungen bzw. Schäden an den Verkehrs-
und baulichen Anlagen
im Bereich des Vortriebs sowie an zu kreuzenden Ver-
und Entsorgungsleitungen und deren Folgen sind durch
den AN auf dessen Kosten zu beseitigen.

Für die nachstehenden Rohrvortriebsarbeiten gelten:
-  VOB - Teil C : Allgemeine Technische
Vertragsbedingungen
  für Bauleistungen (ATV);
-  DIN 18319, Ausgabe 2000-12
"Rohrvortriebsarbeiten"
-  DWA-Regelwerk A 125 "Rohrvortrieb"

Das Vortriebsrohr DN 400 Stahl ist gleichzeitig
Mantel- bzw. Schutzrohr.

**05.06.0010 Planung zur Vorbereitung und Optimierung der Vortriebsarbeiten**
Planung des AN zur Vorbereitung, Auswahl und
Optimierung der Vortriebstechnologie und
Maschinentechnik, zur Verbesserung des Untergrundes
und der Bodenverhältnisse im Vortriebshorizont, zu
den Verbau- und Wasserhaltungsmaßnahmen sowie zur
Standsicherheit in den Start-und Zielgruben, zu den
beabsichtigten Maßnahmen gegen Wasser-und
Bodeneinbruch, zur Separation des spülgeförderten bzw.
entnommenen Bodenmaterials sowie zur
Veranschlagung der erforderlichen Mengen für die
eingesetzten Betriebs- und Hilfsstoffe
(Zementinjektionen, Bentonitsuspension usw.) unter
Beachtung der Baugrund- und Grundwasserverhältnisse.
Menge: 1,000 psch

**05.06.0020 Baustelleneinrichtung für Rohrvortrieb**
Baustelleneinrichtung für Rohrvortrieb:
- An-und Abtransport, Auf- und Abbau, sowie Vorhalten
und Unterhalten aller für die Durchführung des
Rohrvortriebes  notwendiger Vortriebsmaschinen,
Geräte, Anlagen und sonstigen Hilfsvorrichtungen.
- alle baulichen Einrichtungen zur Aufnahme der Geräte
und Maschinen an und in den Startschächten, die
Anlagen zur Abführung von Tagwasser sowie von
Grundwasser
einschl. Absetzbecken für die  Wasserhaltung.
- Heranführen von Strom, Wasser und sonstigen
Betriebsstoffen.
- Auf- und Abbau, Vorhalten sowie Unterhalten der für
den Rohrvortrieb notwendigen Förder- und Krananlagen
- Vorhalten der erforderlichen steuerbaren
Schneidschuhe und -schilde
- Wartung und Unterhalten der gesamten
Vortriebstechnik einschl. der Abbauwerkzeuge (Meißel,
Bohrkopf,...)
- An- und Abtransport, Vorhalten sowie Unterhalten der
Anlagen für die Ableitung des überschüssigen
Prozesswassers und Grundwassers aus der Wasserhaltung.
Menge: 1,000 psch

**05.06.0030 Wasserrechtliche Genehmigung einholen**
Einholen der wasserrechtlichen Erlaubnis für das
Ableiten des separierten Bohrspülwassers in ein
öffentliches Gewässer einschl. Prüfgebühren bei der
hierfür zuständigen unteren Wasserbehörde (Landratsamt
Burgenlandkreis in Weißenfels).
Menge: 1,000 psch

**05.06.0040 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen.
Menge: 1,000 psch

**05.06.0050 Geschlossene Wasserhaltung (Brunnenabsenkung)**
Grundwasserabsenkung mittels Bohrbrunnen zum
Freihalten der Baugruben von Bodenwasser
nach geologischen und hydraulischen Erfordernissen
entsprechend den Angaben in der Baubeschreibung und im
beiliegendem Baugrundgutachten sowie zum schadlosen
Ableiten des geförderten Wassers durchführen.
Die Anlage ist laut Baugrundgutachten im Bereich der
Startgrube und der Zielgrube einzusetzen.
Anlage betriebsbereit aufbauen, vorhalten, betreiben,
umsetzen und abbauen, entsprechend Planung und
Technologie des AN.
Erforderliche Erdarbeiten, Wasserfassungen, Zu-
und Ableitungen, Sand- und Schlammfänge,
Reserveeinrichtungen (ausgenommen Notstromanlage)
sowie Umbauen bzw. Umsetzen der Anlage entsprechend
der vom AN gewählten Technologie werden nicht
gesondert vergütet.
Baugrube für Rohrvortrieb und Schächte.
Wasserfassung mit Filterbrunnen.
Die Bohrbrunnen sind möglichst nahe neben der
Sart- bzw. Zielgrube und Schachtbaugrube wechselseitig
im Abstand von ca. 10 m in
Tiefen bis 5,5 m abzuteufen.
Förderleistung des eingesetzten Pumpenaggregates nach
Wahl des AN (Empfehlung: mind. 10 m3/h),
erforderliche geodätische Foerderhoehe ab
Baugrubensohle in Abhängigkeit von Lage des
Pumpensumpfes und Länge der Förderleitung, Ableitung
nach Wahl des AN zum Vorfluter herstellen.
Der Grundwasserstand ist vom AN vor Beginn der
Wasserhaltungsarbeiten zu überprüfen.
Es darf nur "nicht schädlich verunreinigtes
Grundwasser"
in den Vorfluter eingeleitet werden.
Das Beseitigen der Brunnenrohre und Verschließen der
Brunnen sind in den EP einzurechnen.
Abrechnung der Wasserhaltung nach Anzahl der
technologisch erforderlichen Bohrbrunnen.
Menge: 2,000 St

**05.06.0060 Herstellen und Abbauen Startgrube**
Herstellen und Abbauen der Startgrube
für den Rohrvortrieb unter dem Gewässer zwischen den
Schächten.
Größe und Tiefe der Grube ist von der Technologie des
AN abhängig.
Tiefe von OK Gelände bis zur Rohrsohle des
Stahlvortriebsrohres = ca. 3,50 m,
Erdarbeiten in Bodenklasse 3 bis 5 (DIN
18300:2012-09),
Homogenbereich A und B nach BGA.
Zuordnungsklasse nach LAGA bis Z1.2.
Aushub und Rückverfüllung bis zur erf. Baugrubensohle
entsprechend der Technologie des AN sind
einzukalkulieren.  Oberflächenaufbruch und
-wiederherstellung werden gesondert vergütet.
Die Abfuhr der verdrängten Massen für das
Vortriebsrohr, das auch innerhalb der Startgrube
verlegt werden muss sowie des Auflockerungsanteils
sind einzukalkulieren.
Bodenmassen, die sich nicht für die Rückverfüllung
eignen, werden Eigentum des AN und sind
abzutransportieren. Gebühren für die Entsorgung sind
einzukalkulieren.
Verfüllen der gesamten Startgrube mit geeignetem
Bodenaustauschmaterial, lagenweise (max. 30cm) in die
Baugrube einbauen und verdichten, Verdichtungsgrad
DPr 97 %.
Die anstehenden Bodenschichten sind den Bohrprofilen
(siehe beiliegendes Baugrundgutachten) zu entnehmen.
Wasserdichter Verbau nach Wahl des AN für die
Startgrube herstellen, vorhalten und zurückbauen.
Erf. statischer Nachweis ist Sache des AN und ist vor
Baubeginn dem AG vorzulegen. Fläche der Verbauwände
abhängig von Technologie des AN.
Einbindetiefe entsprechend den statischen
Erfordernissen.
In den Einheitspreis sind einzukalkulieren:
- Zulage für Vorbohren vor dem Einbringen der
  Verbauelemente in den Baugrund (siehe
Baugrundgutachten).
- Zulage für Teile des Baugrubenverbaus, die nach
  Fertigstellung der Vortriebsarbeiten aus
technologischen
  Gründen in der Baugrube verbleiben müssen (z.B.
  Spundbohlen unter der Rohrdurchführung).
- Herstellen der Rohrdurchführung bzw. Einfahrdichtung
  (wasserdicht) in Verbau der Startgrube als Zulage
passend
  zum gewählten Stahlvortriebsrohr.
- Herstellen des Preßwiderlagers nach Wahl des AN
- Herstellen eines Pumpensumpfes für das Leerpumpen der
 Spundwandkästen.
- Herstellung einer auftriebsicheren Betonsohle gemäß
einer  vom AN aufzustellender Statik für die
Geräte  des  Rohrvortriebes
entsprechend der Technologie des AN,
  einschl. des erf. Mehraushubes und der Lieferung
aller
  Materialien.
- Grundwasserhaltung nach Wahl des AN einschl.
  Einsetzen und Vorhalten der Förderleitung (Saug- und
  Druckrohrleitung) zur Schaffung der erforderlichen
  Vorflut  inkl. Beschaffung der erforderl.
Einleitgenehmigung
  bei  der zuständigen Wasserbehörde,
- Herstellen der Pumpensümpfe und  während der Bauzeit
  betriebsfähig halten, Vorhalten und Betreiben der
  erforderlichen Pumpen, Betriebsstunden der Pumpen,
  elektrische Installation, Form- und Paßstücke,
erforderlicher
  Mehraushub.
- eventuell erforderliche Nebenleistungen nach DIN
18319
Anfallende Wassermengen sind über die Dauer der
Bauarbeiten zu beseitigen.
Menge: 1,000 St

**05.06.0070 Herstellen und Abbauen Zielgrube**
Herstellen und Abbauen der Zielgrube für den
Rohrvortrieb unter dem Gewässer Grunau zwischen den
Schächten.
Größe und Tiefe der Grube ist von der Technologie des
AN abhängig und muß zur Aufnahme des Schachtbauwerkes
geeignet sein.
Tiefe von OK Gelände bis zur Rohrsohle des
Stahlvortriebsrohres = ca. 1,50 m,
Erdarbeiten in Bodenklasse 3 bis 5 (DIN
18300:2012-09),
Homogenbereich A und B nach BGA.
Zuordnungsklasse nach LAGA bis Z1.2.
Aushub und Rückverfüllung bis zur erf. Baugrubensohle
entsprechend der Technologie des AN sind
einzukalkulieren. Oberflächenaufbruch und
-wiederherstellung werden
gesondert vergütet.
Die Abfuhr der verdrängten Massen für
Stahlvortriebsrohr und der erf. Betonplatte sowie des
Auflockerungsanteils sind einzukalkulieren.
Bodenmassen, die sich nicht für die Rückverfüllung
eignen, werden Eigentum des AN und sind
abzutransportieren. Gebühren für die Entsorgung sind
einzukalkulieren.
Hinterfüllung des Schachtbauwerkes sowie
Verfüllen der gesamten Zielgrube mit geeignetem
Bodenaustauschmaterial, lagenweise (max. 30cm) in die
Baugrube einbauen und verdichten,
Verdichtungsgrad DPr 97 %.
Die anstehenden Bodenschichten sind dem Bohrprofil
(siehe beiliegendes Baugrundgutachten) zu entnehmen.
Wasserdichter Verbau nach Wahl des AN für die Zielgrube
herstellen, vorhalten und zurückbauen.
Erf. statischer Nachweis ist Sache des AN und ist vor
Baubeginn dem AG vorzulegen. Fläche der Verbauwände
abhängig von Technologie des AN.
Einbindetiefe entsprechend den statischen
Erfordernissen.
In den Einheitspreis sind einzukalkulieren:
- Zulage für Vorbohren vor dem Einbringen der
  Verbauelemente in den Baugrund (siehe
Baugrundgutachten).
- Zulage für Teile des Baugrubenverbaus, die nach
  Fertigstellung der Kreuzungen aus technologischen
Gründen
  in der Baugrube verbleiben müssen
  (z.B. Spundbohlen unter der Rohrdurchführung).
- Herstellen der Rohrdurchführung bzw. Ausfahrdichtung
  (wasserdicht) in Verbau der Startgrube als Zulage
passend
  zum gewählten Stahlvortriebsrohr.
- Herstellen eines Pumpensumpfes für das Leerpumpen der
 Spundwandkästen.
- Grundwasserhaltung nach Wahl des AN einschl.
  Einsetzen und Vorhalten der Förderleitung (Saug- und
  Druckrohrleitung) zur Schaffung der erforderlichen
Vorflut
  inkl. Beschaffung der erforderl. Einleitgenehmigung
bei
  der zuständigen Wasserbehörde,
  Herstellen der Pumpensümpfe und  während der Bauzeit
  betriebsfähig halten, Vorhalten und Betreiben der
  erforderlichen Pumpen, Betriebsstunden der Pumpen,
  elektrische  Installation, Form- und Paßstücke,
erforderlicher
  Mehraushub.
- eventuell erforderliche Nebenleistungen nach DIN
18319
Anfallende Wassermengen sind über die Dauer der
Bauarbeiten zu beseitigen.
Menge: 1,000 St

**05.06.0080 Unterirdischer Rohrvortrieb DN 400**
Vortriebsrohr DN 400 mm aus korrosionsträgem Stahl
S235 JR + AR (St37.2) (Rohraußendurchmesser
bis Da 406,4 mm nach statischen Erfordernis)
mit entsprechenden zugfesten Rohrverbindungen (z.B
Schweißberbindungen) liefern und im
unterirdischen Rohrvortriebsverfahren als gesteuerten
Vortrieb nach Wahl des AN
(z.B. Pilotrohrvortrieb mit Bodenentnahme,
Horizontal-Pressbohr- bzw. Schild-Rohrverfahren),
höhen- und fluchtgerecht im Boden nach
- DIN 18 300, Bodenklasse 3 bis 5 (DIN 18300:2012-09),
Homogenbereich A und B nach BGA
(nähere Angaben zur Schichtenverteilung s.
Baugrundgutachten)
einbauen, einschl. Lieferung und Einbau der
erforderlichen Verbindungs- und Dichtungsmittel sowie
Erfassung, Separation, Laden und Abfuhr des Bohrgutes.
Gebühren für die Entsorgung sind einzukalkulieren.
Rohrsohlengefälle von Start- zur Zielgrube:  0,5 %.
Die Auswahl der Vortriebsmaschine unter Beachtung der
Baugrund- und Grundwasserverhältnisse obliegt dem AN.
Tiefe von OK-Gelände Startgrube bis Rohrsohle bis ca.
3,50 m, von OK-Gelände Zielgrube bis RS ca. 1,50 m.
Grundwasserstand : lt. Baugrundgutachten.
Die vom AN beabsichtigten Maßnahmen und Verfahren gegen
Wasser- und Bodeneinbruch sind im Angebot exakt
darzustellen.
Die allgemein verbindlichen Toleranzen, Maße und
Abweichungen nach DWA-A 125 sind
einzuhalten. Die ausgeschriebene Länge beinhaltet auch
die Vortriebsrohrverlegung innerhalb der Start- und
Zielgruben.
Im Einheitspreis einzurechnen ist die Gestellung sowie
die An- und Abfuhr aller hierfür erforderlichen
Maschinen, Geräte und Gerüste, einschl. Ein- und Ausbau
sowie Vorhalten und Unterhalten derselben,
Lieferung und Verlegung sowie fachgerechte Dichtung
der Vortriebsrohre DN 400 aus Stahl,
Aufstellung  des statischen Nachweises gem.
DWA-Arbeitsblatt A 161 und rechtzeitige Vorlage vor
Ausführung der Arbeiten,sowie Ausbau und Entsorgung
des verdrängten Bodens.
Sollten während des Rohrvortriebes Hohlräume zwischen
Vortriebsrohr und Erdreich entstehen sind diese
fachgerecht zu verpressen, einschl. Lieferung des
Verpressmaterials. Nachweis über  die
Zementinjektionen und Verpressungen wird
gefordert.
Zur Minderung der Reibung während des Vortriebes ist
bei Bedarf das Einpressen einer Betonitsuspension mit
einer ausreichend hohen Fließgrenze einzukalkulieren.
Die Aufwendungen für den Einsatz einer
Separationsanlage des evtl. spülgeförderten
Bodenmaterials sind in den EP einzukalkulieren. Die
Separationstechnologie ist im Angebot darzustellen.
Mehraufwendungen für den unterirdischen Rohrvortrieb
in Böden der Klasse S1 (DIN 18319) sind in den EP
einzurechnen.
Einbau des Medienrohres DN 100 PEHD einschl. Lieferung
und Anbau der erforderl. Gleitkufenringe aus
Kunststoff (Kufenringabstand : max. 2,00 m):
siehe gesonderte Position.
Achtung: Vortriebsverfahren ist so zu wählen, daß es im
Grundwasser einsetzbar ist.
Weiterhin ist vom AN nachzuweisen und zuzusichern:
- das Ausreichen der Presskräfte
- die Standsicherheit des Widerlagers
- Verformungsfreiheit des Vortriebsrohres
- beweissichere Dokumentation über die Massen- und
Mengenbilanz des gförderten Bohrgutes (Nachweis der
Vortriebskubatur)
Protokolle des Vortriebes gem. DWA A 125 mit allen erf.
Angaben werden gefordert und sind täglich vorzulegen.

Für Schäden, die bei der Ausführung der Bauarbeiten
entstehen, haftet der Auftragnehmer.
Menge: 25,000 m

**05.06.0090 Bentonitsuspension für Hohlraumverpressung**
zusätzliche Bentonitsuspension zum Verpressen größerer
vorhandener Hohlräume im Überschnitt des
Vortriebshorizontes bzw. bei durch einen unabhängigen
Bodengutachter nachgewiesenen erschwerten geologischen
Verhältnissen.
Menge: 2,000 m3

**05.06.0100 Kolonnenstunden Hindernisbeseitigung**
Kolonnenstunden zur Beseitigung von
Vortriebshindernissen, wie Findlingen, Mauerwerk,
Beton, usw.
Einzurechnen sind alle Kosten, die sich aus dem
Stillstand des Vortriebes sowie der Vorhaltung und
Benutzung aller Maschinen, Geräte, Werkzeuge der
Baustelleneinrichtung und der Anlagen für
Wasserhaltung ergeben.
Die Kosten für die Arbeitskräfte und für die
Bereitstellung und Benutzung von Abbruchwerkzeugen und
Schneidbrennern einschl. Hilfsstoffen sind ebenfalls
einzurechnen.
Achtung! Die Leistungen für die Hindernisbergung werden
nur anerkannt, wenn ein Vertreter des AG während der
Bergung anwesend ist.
Menge: 3,000 h

**05.06.0110 Bergegrube herstellen**
Bergegrube zur Beseitigung eines Vortriebshindernisses
bei unüberwindlichen Hindernissen in Bodenklasse 3 bis
7
(DIN 18300:2012-09), Homogenbereiche A und B nach BGA.
Zuordnungsklasse nach LAGA bis Z1.2 in erforderlicher
Größe herstellen einschl. folgender Leistungen:
Verbau entspr. statischen Erfordernissen und
anerkannten Regeln der Technik, Bodenaushub einschl.
dessen Beseitigung, überschüssige Bodenmassen gehen in
Eigentum des AN über, Wasserhaltung für Sicker- und
Grundwasser, Freilegungsarbeiten, Rückbau des Verbaus
und Verfüllung der Grube mit verdichtungsfähigem
Material
sowie Aufbruch und fachgerechte Wiederherstellung von
in Anspruch genommenen Verkehrsflächen.
In den Einheitspreis sind einzukalkulieren:
- Zulagen für Schachtungsarbeiten in Böschungsbereichen
- sämtliche Aufwändungen für Baustellen- und
  Verkehrssicherung sowie Genehmigungen
(verkehrsrechtliche  Anordnung,  Schachtscheine,
wasserrechtliche
  Genehmigungen und Anordnungen usw.)
- Zulagen für Nassbaggerarbeiten und Verbauarbeiten im
  Gewässerlauf
- Ausbau und fachgerechter Wiedereinbau von Böschungs-
  und Sohlenbefestigungen sowie anderer vorhandener
  wasserbaulicher  Anlagen
Sohltiefe der Baugrube: bis 4,00 m.
Menge: 1,000 St

**05.06.0120 Stillstand der Vortriebsanlage**
Stillstand der Vortriebsanlage aus Gründen, die der AN
nicht zu vertreten hat.
Menge: 3,000 h

**05.06.0130 Schutzrohr DN 400 trennen**
Mechanisches Trennen des Stahlschutzrohres DN 400
Stahl im Vergütung nach der Anzahl der Trennstellen.
Abdichtung des Schutzrohres, Einbau des Schutzrohres,
Erdarbeiten und Wasserhaltung werden gesondert
vergütet. Erforderliche Einbauteile werden gesondert
vergütet.
Das Abbruchmaterial wird Eigentum des AN
und ist zu beseitigen.
Menge: 2,000 St

**05.06.0140 Druckrohre aus PE-HD 110 x 10, PE 100, SDR 11 verlegen**
Entwässerungsrohrleitung aus Kunststoffrohren nach
statischen und konstruktiven Erfordernissen nach DIN EN 1610
verlegen. Anschluss an Schacht sowie Formstücke werden gesondert vergütet.
Trinkwasserleitung DA 110 x 10,0 PE 100
Druckrohre aus PE-HD PE 100, SDR 11
mit Gütezeichen und DVGW-Register-Nr. nach DIN 8074,
DIN 8075, nach DIN 19533,
PN 16, liefern und verlegen.
Herstellung aller notwendigen Rohrleitungsverbindungen
mittels Heizelementstumpfschweißung.
Erforderliche Formstücke sind vom gleichen Hersteller
zu beziehen.
Überdeckungshöhe bis 3,00m.
Menge: 25,000 m

**05.06.0150 Abwasserdruckleitung DN 100 PE in Schutzrohr einbauen**
Abwasserrohrleitung DN 100 PE nach den
Verlegerichtlinien des Herstellers plangerecht in
Schutzrohr DN 400 einbauen,
einschl. Lieferung und Anbau der erforderlichen und
passenden Abstandshalter bzw. Gleitkufenringe an das
Medienrohr (Gleitkufenringabstand: max.2,0 m;
Steghöhe: max. 55 mm) einschl. Erschwernisse für das
Anpassen sowie für die erforderlichen Geräte und
Vorrichtungen zum Einschub bzw. Einzug.
Das Herstellen von Paßstücken ist einzukalkulieren.
Menge: 25,000 m

**05.06.0160 Abschlußmanschette DN 400/100**
Abschlußmanschette für Rohrendverschluß des
Vortriebsrohres DN 400 mit Einführungsöffnungen für
Abwasserdruckleitung DN 100 PEHD, Manschette aus
EPDM-Kautschuk, Spannbänder aus rostfreiem VA-Material
komplett liefern und einbauen.
Menge: 2,000 St

**05.06.0170 Markierungsstein Gewässerkreuzung**
Markierungsstein aus Naturstein oder Beton für
Kennzeichnung des Achsverlaufes der Abwasserleitung im
Uferbereich des Gewässers  liefern und nach Angabe des
AG einbauen einschl. der anfallenden Erdarbeiten.
Umgebende Flaeche entsprechend dem früheren Zustand
herstellen.
Abmessungen:
15 x 15 x 60 cm;
Deckfläche mit eingemeißelter Markierung;
in Boden der Klasse 3 bis 6 aufstellen.
Fundament aus Ortbeton C12/15;
Fundamentbreite 40/40 cm, Tiefe 40 cm, herstellen.
Überschüssiger Aushub geht in Eigentum des AN über
und wird beseitigt.
Menge: 4,000 St

**05.06.0180 Bohrprotokolle und Vermessung für Bestandsdokumentation**
Für die Bestandsdokumentation sind vom Auftragnehmer
Bohrprotokolle mit Angaben zur Stationierung und
Tiefenlage der im Rohrvortrieb eingebauten
Abwasserdruckleitungen zu erstellen.
Der Abstand zwischen den Stationierungspunkten darf
maximal 5,0m betragen.
Die Trassierung ist zu vermessen, ein Lageplan mit
allen
Angaben zu erstellen und der Bestandsdokumentation
beizufügen.
Die erforderlichen Abstimmungen mit dem vom AN
beauftragten Vermessungsbüro für die
Bestandsdokumentation sind von diesem eigenständig zu
koordinieren und einzukalkulieren.
Menge: 1,000 psch

**05.06.0190 Statische Nachweise Rohrvortriebsarbeiten**
Statische Berechnungen und Nachweise für den gesamten
Umfang der Vortriebsarbeiten:

Vortriebsrohre:
Die statischen Berechnungen sind nach der Richtlinie
der ATV A 161"Statische Berechnung von
Vortriebsrohren" bzw. Entwurf der DWA A 161 (Ausgabe
September 2010) aufzustellen.
Start- und Zielgruben; Verbau; Presswiderlager:
Die vorzulegenden Nachweisdokumentationen für die
Stand- und Auftriebsicherheit beziehen sich auf
sämtliche Start- und Ziel- und Bergegruben,
Presswiderlager sowie die gewählten Verbaumaßnahmen
sowie Betonsohlen der Baugruben.

Die von einem zugelassenen Prüfingenieur geprüften
statischen Berechnungen und Ausführungszeichnungen
sind dem Auftraggeber vor Baubeginn in 2-facher
Ausfertigung vorzulegen. Die Hinweise des
Baugrundgutachtens sind genau zu beachten.
Menge: 1,000 psch

**05.06.0200 Dokumentation Rohrvortrieb Start- Zielbaugruben**
Dokumentation über Ablauf, Ausführung und Kontrolle
von Rohrvortrieb und verwandten Verfahren, Start- und
Zielbaugruben, einschl. Vortriebsprotokollen und
Bestandsplänen, dem AG übergeben, 2 Ausfertigungen.
Menge: 1,000 St

**05.06.0210 Vorbereitung Vermessung**
Kanal nach der Verlegung sichern und die Bauleitung
informieren.
Kanalgraben erst nach erfolgter Vermessung durch das
vom AG bestellte Vermessungsbüro verfüllen. Kosten für
die Baubehinderung sind einzurechnen.
Sollten die Gräben vorzeitig verfüllt werden, hat eine
unentgeltliche Freilegung und Wiederverfüllung nach
Einmessung durch den AN zu erfolgen.
Menge: 25,000 m

**05.06.0220 Verdichtungsnachweis**
Verdichtungsnachweis nach ZTV E-StB 09 / ZTV A-StB 12
für Rohrgräben, Rohrgrabentiefe bis 4,50 m,
mit dynamischen Plattendruckversuch bzw.
statischem Plattendruckversuch von einer zugelassenen
Prüfstelle wie folgt durchführen:
- dynamischer Plattendruckversuch OK Gründung
Schachtstandort
- dynamischer Plattendruckversuch auf Oberkante
Gründungspolster
- dynamischer Plattendruckversuch auf Oberkante
Untere Bettungsschicht
- dynamischer Plattendruckversuch 30 cm über
Rohrscheitel (OK Abdeckung)
- dynamische Plattendruckversuche je 30 cm
Grabenverfüllung
- statischer Plattendruckversuch auf Oberkante
Hauptverfüllung
- statischer Plattendruckversuch auf Oberkante
Frostschutzschicht
- statischer Plattendruckversuch auf Oberkante
Schottertragschicht
Der Nachweis ist je Haltung an einer festgelegten
Stelle zu erbringen, zu protokollieren und
auszuwerten.

Gestellung des Gegengewichtes für die statischen
Plattendruckversuche ist einzurechnen.

Ein Verdichtungsnachweis wird erst als vollständig
abgerechnet, wenn alle oben genannten Einzelnachweise
protokollarisch vorgelegt werden.
Menge: 2,000 St

**05.06.0230 Sondierung / Künzelstab**
Ramm- oder Drucksondierung (Künzelstabversuch)
bei Grabentiefen über 2,00 durchführen, in nach ZTV A-
StB 12 vorgegebenen Abständen gemäß DIN 4094
auswerten, einschl. Protokoll.
Menge: 2,000 St

**05.06.0240 Innendruckprüfung an v. g. Trinkwasserdruckleitungen PE 100-RC, Rohre DA 110 x 10,0 SDR**
Innendruckprüfung an v. g. Trinkwasserdruckleitungen
PE 100-RC, Rohre DA 110 x 10,0 SDR 11
Wasser ist durch den AN zu liefern und nach der Prüfung
schadlos zu beseitigen,
sowie Dichtheitsprüfung nach EN 805 an vorbeschriebener
Druckleitung.
einschl. Liefern und Ableiten des für die Prüfung auf
Luftdichtheit notwendigen Füllstoffes.
Die Druckprüfungen sind zu protokollieren und dem AG
2-fach zu übergeben.
Bei undichtigkeiten der Leitungen werden erneute
Prüfungen nicht extra vergütet.
Zu den Dichtheitsprüfungen ist die örtliche Bauleitung
und der Auftraggeber hinzuzuziehen.
Es werden nur Prüfungen anerkannt die im Beisein der
örtlichen Bauleitung durchgeführt worden sind.
z.B. Kontraktionsverfahren nach DVGW
Menge: 25,000 m

**05.06.0250 Desinfizieren und Nachspülen der Rohrleitungen für Trinkwasser,**
Desinfizieren und Nachspülen
der Rohrleitungen für Trinkwasser,
entsprechend DVGW W 291,
Inbetriebnahme in Teilstrecken,
PE 100-RC, Rohre DA 110 x 10,0 SDR 11
Desinfizieren, Spülen, Probenahme,
Laboruntersuchung, Freigabebescheinigung
durch das Gesundheitsamt.
Das Spülwasser ist schadlos zu beseitigen.
Menge: 25,000 m

#### Titel 05.07 Straßenbau

**05.07.0010 Frostschutzschicht herstellen, bis 47 cm**
Frostschutzschicht aus Baustoffgemisch für Frostschutzschichten herstellen. Erhöhte Anforderungen (eA).
Anteil gebrochener Oberflächen:
  Brechkorngemisch=BKG - C100/0; C90/1; C90/3; C95/1
  Rundkorngemisch =RKG - C50/30; CNR/70; CNR.
Korngrößenverteilung des Baustoffgemisches muss über
gesamte Schichtdicke die Anforderungen der Tabelle 4
der TL SoB-StB erfüllen.
Frostunempfindliches Material muss Korngrößenbereich
der oberen 20 cm nach TL bzw. ZTV SoB-StB einhalten.
(Fliesskoeffizient nachfolgend als ECS bezeichnet.)
In Verkehrsflächen der Belastungsklassen Bk0,3 bis
Bk1,0. Baustoffgemische nach TL Gestein-StB außer Kalkstein: Widerstand gegen Zertrümmerung nach TL Gestein-
StB, Anhang A.
Baustoffgemische aus Kalkstein:
 Widerstand gegen Zertrümmerung
 SZ <= 26 M.-vH / LA <= 30 M.-vH
 SD <= 28 M.-vH / LA <= 33 M.-vH.
Baustoffgemisch 0/45. Bei Gemisch nach TL SoB-StB gilt:
bei RKG: Durchgang 2 mm >= 20 M.-vH;
bei BKG, wenn feine gewaschene GK mit ECS <= 30
  verwendet wird: Durchgang 2 mm >= 20 M.-vH;
bei Muschelkalk: feine gewaschene Gesteinskörnung
  mit ECS <= 30 und Durchgang 2 mm >= 20 M.-vH
  ODER feine entfüllerte Gesteinskörnung mit ECS >= 35
  und Durchgang 2 mm >= 17 M.-vH.
Für Baustoffgemische aus Muschelkalk gilt:
- Bei Maßnahmen innerorts sind Baustoffgemische
  mit Durchgang 0,063 mm
  <= 3,0 M.-vH (Anlieferungszustand) UND
  <= 5,0 M.-vH (eingebauter Zustand) zu verwenden.
Verformungsmodul EV2 auf der Oberfläche mindestens
120 MPa.
Einbaudicke is 47 cm.
Baustoffgemisch ohne RC-Baustoffe und industriell
hergestellte Gesteinskörnungen.
Abgerechnet wird nach Auftragsprofilen.
Menge: 40,000 m3

**05.07.0020 Schottertragschicht herstellen.**
Schottertragschicht aus Baustoffgemisch für Schottertragschichten herstellen. Erhöhte Anforderungen (eA).
Baustoffgemisch muss aus mindestens drei
Gesteinskörnungen dosiert hergestellt werden.
Anteil gebrochener Oberflächen:
Brechkorngemisch - C100/0; C90/1; C90/3; C95/1.
Für Baustoffgemische aus Muschelkalk gilt:
- Bei Maßnahmen innerorts sind Baustoffgemische
  mit Durchgang 0,063mm
  <= 3,0 M.-vH (Anlieferungszustand) UND
  <= 5,0 M.-vH (eingebauter Zustand) zu verwenden.
Baustoffgemisch ohne RC-Baustoffe und industriell
hergestellte Gesteinskörnungen.
(Fliesskoeffizient nachfolgend als ECS bezeichnet.)
In Verkehrsflächen der Belastungsklassen Bk0,3 bis
Bk1,0. Baustoffgemische nach TL Gestein-StB außer Kalkstein: Widerstand gegen Zertrümmerung nach TL Gestein-
StB, Anhang A.
Baustoffgemische aus Kalkstein:
 Widerstand gegen Zertrümmerung
 SZ <= 26 M.-vH / LA <= 30 M.-vH
 SD <= 28 M.-vH / LA <= 33 M.-vH.
Baustoffgemisch 0/32.
Wenn feine gewaschene Gesteinskörnung mit ECS <= 30
  verwendet wird: Durchgang 2 mm >= 20 M.-vH;
bei Muschelkalk: feine gewaschene Gesteinskörnung
  mit ECS <= 30 und Durchgang 2 mm >= 20 M.-vH
  ODER feine entfüllerte Gesteinskörnung mit ECS >= 35
  und Durchgang 2 mm >= 17 M.-vH.
Verformungsmodul EV2 auf der Oberfläche mindestens
120 MPa.
Einbaudicke 15 cm.
Ungleichförmigkeitszahl U mindestens 13. Die Filterstabilität gegenüber dem Bettungsmaterial muss
eingehalten werden.
Menge: 20,000 m³

**05.07.0030 Erschwernis durch Einbauten b. Herst. ToB**
Erschwernis durch Einbauten, Schächte und
Straßenabläufe u.dgl..
Erschwernis beim Herstellen von Tragschichten ohne
Bindemittel durch vorsichtige Arbeitsweise an
vorhandenen Einbauteilen (Schächte, Schieber, etc.),
um Beschädigungen daran zu vermeiden.
Unabhängig von der notwendigen Einbaustärke und
Einbauteilgröße. Handarbeit/Kleingerät ist
einzukalkulieren.
Abgerechnet wird einmalig die Anzahl der Einbauten,
unabhängig von der Anzahl der erforderlichen Arbeiten
bzw. Lagen.
Menge: 15,000 St

**05.07.0040 Straßenplanum herstellen Abweichung +-2 cm Verf. 120 MN/m2**
Planum herstellen.
Max. Abweichung von der Sollhöhe +2/-2 cm.
Verformungsmodul =  120 MN/m2
Kanal- und Leitungsgräben auf OK Hauptverfüllung
vor Einbau der Straßenbauschichten.
Menge: 80,000 m2

#### Titel 05.08 Landschaftsbau

**05.08.0010 Rasenansaat herstellen, RSM Regio Bösch/Seit/Trenn, Feinplanum herst., Menge 10 g/m2**
Rasenansaat mit RSM Regio herstellen.
Saatgut ohne Entmischung ausbringen, einarbeiten und
andrücken. Anfallenden Abfall, Steine, Fremdkörper,
Unkraut und schwer verrottbare Pflanzenteile ablesen,
Dauerunkräuter ausgraben; Durchmesser der Steine und
Fremdkörper 2 cm.
Ggf. vorwüchsige Kräuter ausmähen. Abfall und Mähgut
entsorgen. Entsorgen wird nicht gesondert vergütet.
Ansaat auf Seitenstreifen, Böschungen, Gräben und
Mulden.
Feinplanum herstellen.
Reine Saatgutmenge: 5 g/m2 (mit Füllstoff auf 10 g/m2
erhöht).
Zertifiziertes Saatgut nach den Regeln des VWW,
Lieferung im versiegelten Gebinde oder durch einen
zertifizierten Händler.
Zertifikat ist vor Ausführung der Rasenansaat dem AG
zur Prüfung und Freigabe des Saatgutes vorzulegen.

Regiosaatgutmischung (RSM Regio),
Produktionsraum 3: Mitteldeutsches Flach- und
Hügelland,
Ursprungsgebiet 5: Mitteldeutsches Tief- u. Hügelland,
Mischung 70/30 (Gräser/Kräuter) für Magerstandorte im
öffentlichen Grün.
Menge: 100,000 m2

USt %: 19,00
